# 543_PALACIO_CAPITULOS000

- Propiedad del archivo: RIB Spain
- Formato: FIEBDC-3/2020
- Programa: Presto 22.02
- Fecha: 10/01/2024
- Tipo: presupuesto
- Fecha de los precios: 07/11/2023
- Divisa: EUR
- Gastos generales: 13 %
- Beneficio industrial: 6 %
- IVA: 21 %
- Código: 543_PALACIO_CAPITULOS000 (29/06/2001)
Importe: 2534167.41

## 01 ACTUACIONES INTERIORES (23/10/2023)
Importe: 126948.23

### 01.01 ASCENSORES (24/10/2023)
Importe: 87716.36
ASCENSORES EDIFICIO VIP

**DIT010** Ud Desmontaje de ascensor para personas.
2 Ud × 2480.77 = 4961.54
Desmontaje de la instalación de un ascensor hidráulico, para 600 kg (8 personas) y 3 paradas, compuesto de puertas interiores, puertas exteriores, ganchos de fijación, lámparas de alumbrado del hueco, pasacables, grupo tractor, amortiguadores de foso, limitador de velocidad y paracaídas, cuadro y cable de maniobra, recorrido de guías y pistón, selector de paradas, botoneras de piso, chasis de cabina y contrapeso, línea telefónica y sistemas de seguridad; con medios manuales, y carga manual sobre camión o contenedor.
Criterio de valoración económica: El precio incluye el desmontaje de la instalación eléctrica.
Incluye: Desmontaje de la instalación eléctrica. Desmontaje del elemento. Retirada y acopio del material desmontado. Limpieza de los restos de obra. Carga manual del material desmontado y restos de obra sobre camión o contenedor.
Criterio de medición de proyecto: Número de unidades previstas, según documentación gráfica de Proyecto.
Criterio de medición de obra: Se medirá el número de unidades realmente desmontadas según especificaciones de Proyecto.

| Código | Ud | Descripción | Rendimiento | Precio | Importe |
|---|---|---|---|---|---|
| mo020 | h | Oficial 1ª construcción. (mano de obra) | 25.756 | 23.97 | 617.37 |
| mo113 | h | Peón ordinario construcción. (mano de obra) | 25.756 | 22.86 | 588.78 |
| mo018 | h | Oficial 1ª cerrajero. (mano de obra) | 25.756 | 24.3 | 625.87 |
| mo059 | h | Ayudante cerrajero. (mano de obra) | 25.756 | 23.3 | 600.11 |
| %0200_1 | % | Costes directos complementarios | 2 % | 2432.13 | 48.64 |
|  |  | Total |  |  | 2480.77 |

Claves: material

**ITA010** Ud Ascensor para personas. (24/10/2023)
2 Ud × 41262.16 = 82524.32
Ascensor eléctrico modelo OTIS GEN2 Variable GE1382VD o equivalente sujeto a aprobación de la dirección de la dirección facultativa, de adherencia de 1 m/s de velocidad, 4 paradas, 1000 kg de carga nominal, con capacidad para 13 personas, nivel alto de acabado en cabina de 1400x2200x2200 mm, maniobra universal simple, puertas interiores automáticas de acero inoxidable y puertas exteriores automáticas en acero para pintar de 1000x2000 mm.
Incluye: Replanteo de guías y niveles. Colocación de los puntos de fijación. Instalación de las lámparas de alumbrado del hueco. Montaje de guías, cables de tracción y pasacables. Colocación de los amortiguadores de foso. Colocación de contrapesos. Presentación de las puertas de acceso. Montaje del grupo tractor. Montaje del cuadro y conexión del cable de maniobra. Montaje del bastidor, el chasis y las puertas de cabina con sus acabados. Instalación del limitador de velocidad y el paracaídas. Instalación de las botoneras de piso y de cabina. Instalación del selector de paradas. Conexionado con la red eléctrica. Instalación de la línea telefónica y de los sistemas de seguridad. Comprobación de su correcto funcionamiento. Legalización en iundustria.
Criterio de medición de proyecto: Número de unidades previstas, según documentación gráfica de Proyecto. Medida la unida funcionamiento.
Criterio de medición de obra: Se medirá el número de unidades realmente ejecutadas según especificaciones de Proyecto.

| Código | Ud | Descripción | Rendimiento | Precio | Importe |
|---|---|---|---|---|---|
| mt39aec015w | Ud | Cabina con acabados de calidad alta, de 1400 mm de anchura, 2200 mm de profundidad y 2200 mm de altura, con alumbrado eléctrico (material; 24/10/2023) | 1 | 16886.4 | 16886.40 |
| mt39aea010k | Ud | Amortiguadores de foso y contrapesos para ascensor eléctrico de pasajeros de 900 kg de carga nominal, con capacidad para 12 personas y 1 m/s de velocidad. (material) | 1 | 871.42 | 871.42 |
| mt39aab010g | Ud | Botonera de piso con acabados de calidad alta, para ascensor de pasajeros con maniobra universal simple. (material; 24/10/2023) | 4 | 46.62 | 186.48 |
| mt39aab020g | Ud | Botonera de cabina para ascensor de pasajeros con acabados de calidad alta y maniobra universal simple. (material; 24/10/2023) | 1 | 245.32 | 245.32 |
| mt39aeg010k | Ud | Grupo tractor para ascensor eléctrico de pasajeros de 900 kg de carga nominal, con capacidad para 12 personas y 1 m/s de velocidad. (material) | 1 | 4680.48 | 4680.48 |
| mt39ael010k | Ud | Limitador de velocidad y paracaídas para ascensor eléctrico de pasajeros de 900 kg de carga nominal, con capacidad para 12 personas y 1 m/s de velocidad. (material) | 1 | 1152.48 | 1152.48 |
| mt39aem010k | Ud | Cuadro y cable de maniobra para ascensor eléctrico de pasajeros de 900 kg de carga nominal, con capacidad para 12 personas y 1 m/s de velocidad. (material) | 1 | 1928.64 | 1928.64 |
| mt39aap010f | Ud | Puerta de ascensor de pasajeros de acceso a piso, con apertura automática, de acero con imprimación para pintar, de 1000x2000 mm (material; 24/10/2023) | 4 | 899.5 | 3598.00 |
| mt39aer010k | Ud | Recorrido de guías y cables de tracción para ascensor eléctrico de pasajeros de 900 kg de carga nominal, con capacidad para 12 personas y 1 m/s de velocidad. (material) | 1 | 2716.56 | 2716.56 |
| mt39aes010b | Ud | Selector de paradas para ascensor eléctrico de pasajeros, 1 m/s de velocidad. (material) | 4 | 63.61 | 254.44 |
| mt39www010 | Ud | Lámpara de 40 W, incluso mecanismos de fijación y portalámparas. (material) | 4 | 4.14 | 16.56 |
| mt39www011 | Ud | Gancho adosado al techo, capaz de soportar suspendido el mecanismo tractor. (material) | 1 | 41.44 | 41.44 |
| mt39www030 | Ud | Instalación de línea telefónica en cabina de ascensor. (material) | 1 | 124.05 | 124.05 |
| mo016 | h | Oficial 1ª instalador de aparatos elevadores. (mano de obra) | 183.231 | 22 | 4031.08 |
| mo085 | h | Ayudante instalador de aparatos elevadores. (mano de obra) | 183.239 | 20.3 | 3719.75 |
| %0200_1 | % | Costes directos complementarios | 2 % | 40453.10 | 809.06 |
|  |  | Total |  |  | 41262.16 |

Claves: nivel, colocacion

**HYA010b** m² Ayudas de albañilería para ejecución de instalaciones.
50 m² × 4.61 = 230.50
Repercusión por m² de superficie construida de obra, de ayudas de cualquier trabajo de albañilería, necesarias para la correcta ejecución de la instalación de ascensor formada por: equipos de montaje, ventilación, alumbrado, extinción de incendios y alarma a realizar sobre paredes, techo, foso del hueco, cuarto de máquinas y poleas, con un grado de complejidad medio, en edificio de otros usos, incluida p/p de elementos comunes. Incluso material auxiliar para la correcta ejecución de los trabajos.
Incluye: Trabajos de fijación de soporte de guías. Recibido de puertas, luces de alumbrado del hueco, ganchos de fijación y línea telefónica. Apertura y tapado de rozas. Apertura de agujeros en paramentos, forjados y losas, para el paso de instalaciones. Colocación de pasamuros. Colocación y recibido de cajas para elementos empotrados. Sellado de agujeros y huecos de paso de instalaciones.
Criterio de medición de proyecto: Superficie construida, medida según documentación gráfica de Proyecto.
Criterio de medición de obra: Se medirá la superficie realmente ejecutada según especificaciones de Proyecto.

| Código | Ud | Descripción | Rendimiento | Precio | Importe |
|---|---|---|---|---|---|
| mt09pye010b | m³ | Pasta de yeso de construcción B1, según UNE-EN 13279-1. (material) | 0.015 | 148.5 | 2.23 |
| mt08aaa010a | m³ | Agua. (material) | 0.006 | 1.5 | 0.01 |
| mt09mif010ia | t | Mortero industrial para albañilería, de cemento, color gris, con aditivo hidrófugo, categoría M-5 (resistencia a compresión 5 N/mm²), suministrado en sacos, según UNE-EN 998-2. (material) | 0.019 | 55.01 | 1.05 |
| mq05per010 | h | Perforadora con corona diamantada y soporte, por vía húmeda. (maquinaria) | 0.01 | 28 | 0.28 |
| mo020 | h | Oficial 1ª construcción. | 0.012 | 23.97 | 0.29 |
| mo113 | h | Peón ordinario construcción. | 0.029 | 22.86 | 0.66 |
| %0200_1 | % | Costes directos complementarios | 2 % | 4.52 | 0.09 |
| op00roz010 |  | Rozadora. | 0 | 0 | 0.00 |
| op00ato010 |  | Atornillador. | 0 | 0 | 0.00 |
|  |  | Total |  |  | 4.61 |

Claves: medio, material, auxiliar, colocacion

### 01.02 ACCESIBILIDAD ENTRADAS PÚBLICO (24/10/2023)
Importe: 2458.89

**DMX090** m Demolición de bordillo.
18 m × 1.06 = 19.08
Demolición de bordillo sobre base de hormigón, con martillo neumático, sin deteriorar los elementos constructivos contiguos, y carga manual sobre camión o contenedor.
Criterio de valoración económica: El precio incluye el picado del material de agarre.
Incluye: Demolición del elemento. Fragmentación de los escombros en piezas manejables. Retirada y acopio de escombros. Limpieza de los restos de obra. Carga manual de escombros sobre camión o contenedor.
Criterio de medición de proyecto: Longitud medida según documentación gráfica de Proyecto.
Criterio de medición de obra: Se medirá la longitud realmente demolida según especificaciones de Proyecto.

| Código | Ud | Descripción | Rendimiento | Precio | Importe |
|---|---|---|---|---|---|
| mq05mai030 | h | Martillo neumático. (maquinaria) | 0.031 | 4.66 | 0.14 |
| mq05pdm110 | h | Compresor portátil diesel media presión 10 m³/min. (maquinaria) | 0.031 | 7.75 | 0.24 |
| mo112 | h | Peón especializado construcción. (mano de obra) | 0.01 | 20.43 | 0.20 |
| mo113 | h | Peón ordinario construcción. | 0.02 | 22.86 | 0.46 |
| %0200_1 | % | Costes directos complementarios | 2 % | 1.04 | 0.02 |
|  |  | Total |  |  | 1.06 |

Claves: hormigon, material

| Medición | Uds. | Largo | Parcial |
|---|---|---|---|
| rebaje bordillos exteriores | 3 | 6 | 18.00 |
| Total |  |  | 18 |

**UXH010** m² Solado de baldosas de hormigón. (24/10/2023)
27 m² × 49.39 = 1333.53
Solado de losetas de hormigón para uso exterior, acabada con botones, resistencia a flexión T, carga de rotura 3, resistencia al desgaste G, 20x20x3,1 cm, gris, para uso público en exteriores en zona de pasos de peatones, colocadas a pique de maceta con mortero; todo ello realizado sobre solera de hormigón en masa (HM-20/P/20/X0), de 30 cm de espesor, vertido desde camión con extendido y vibrado manual con regla vibrante de 3 m, con acabado maestreado.
Criterio de valoración económica: El precio no incluye la base de apoyo.
Incluye: Replanteo de maestras y niveles. Vertido y compactación de la solera de hormigón. Extendido de la capa de mortero. Humectación de las piezas a colocar. Colocación individual, a pique de maceta, de las piezas. Formación de juntas y encuentros. Limpieza del pavimento y las juntas. Preparación y extendido de la lechada líquida para relleno de juntas. Limpieza final con agua, sin eliminar el material de rejuntado.
Criterio de medición de proyecto: Superficie medida en proyección horizontal, según documentación gráfica de Proyecto, deduciendo los huecos de superficie mayor de 1,5 m². No se han tenido en cuenta los retaceos como factor de influencia para incrementar la medición, toda vez que en la descomposición se ha considerado el tanto por cien de roturas general.
Criterio de medición de obra: Se medirá, en proyección horizontal, la superficie realmente ejecutada según especificaciones de Proyecto, deduciendo los huecos de superficie mayor de 1,5 m².

| Código | Ud | Descripción | Rendimiento | Precio | Importe |
|---|---|---|---|---|---|
| mt10hmf011Bc | m³ | Hormigón en masa HM-20/P/20/X0, fabricado en central. (material; 24/10/2023) | 0.315 | 65.33 | 20.58 |
| mt09mor010c | m³ | Mortero de cemento CEM II/B-P 32,5 N tipo M-5, confeccionado en obra con 250 kg/m³ de cemento y una proporción en volumen 1/6. (material) | 0.03 | 115.3 | 3.46 |
| mt08cem011a | kg | Cemento Portland CEM II/B-L 32,5 R, color gris, en sacos, según UNE-EN 197-1. (material; 24/10/2023) | 1 | 0.1 | 0.10 |
| mt18bhi010tc | m² | Loseta de hormigón para uso exterior, acabada con botones, clase resistente a flexión T, clase resistente según la carga de rotu (material; 24/10/2023) | 1.05 | 5.9 | 6.20 |
| mt09lec020a | m³ | Lechada de cemento 1/2 CEM II/B-P 32,5 N. (material) | 0.001 | 130.7 | 0.13 |
| mq04dua020b | h | Dumper de descarga frontal de 2 t de carga útil. (maquinaria; 24/10/2023) | 0.05 | 10.38 | 0.52 |
| mq06vib020 | h | Regla vibrante de 3 m. (maquinaria) | 0.137 | 5.23 | 0.72 |
| mo041 | h | Oficial 1ª construcción de obra civil. (mano de obra) | 0.357 | 21.41 | 7.64 |
| mo087 | h | Ayudante construcción de obra civil. (mano de obra) | 0.446 | 20.34 | 9.07 |
| %0200_1 | % | Costes directos complementarios | 2 % | 48.42 | 0.97 |
| op00sie030 |  | Sierra de disco de diamante, para mesa de trabajo, de corte húmedo. | 0 | 0 | 0.00 |
| au00auh020 |  | Canaleta para vertido del hormigón. | 0 | 0 | 0.00 |
|  |  | Total |  |  | 49.39 |

Claves: hormigon, gris, colocacion, relleno, material, horizontal

| Medición | Uds. | Largo | Ancho | Parcial |
|---|---|---|---|---|
| rampas accesos | 3 | 6 | 1.5 | 27.00 |
| Total |  |  |  | 27 |

**UXC010** m² Pavimento continuo de hormigón impreso, para exteriores. (30/10/2023)
42 m² × 26.34 = 1106.28
Pavimento continuo de hormigón impreso, con juntas, de 10 cm de espesor, realizado con hormigón HM-20/B/20/X0 fabricado en central y vertido con cubilote, con un contenido de fibras sin función estructural, fibras de vidrio resistentes a los álcalis (AR) de 2 kg/m³, extendido y vibrado manual mediante regla vibrante; coloreado y endurecido superficialmente mediante espolvoreo con mortero decorativo de rodadura para pavimento de hormigón, color gris, rendimiento 4,5 kg/m²; acabado impreso en relieve previa aplicación de desmoldeante en polvo, color gris claro; y capa de sellado final con resina impermeabilizante.
Criterio de valoración económica: El precio no incluye la base de la solera ni la ejecución y el sellado de las juntas.
Incluye: Preparación de la superficie de apoyo del hormigón. Replanteo de las juntas de construcción, de dilatación y de retracción. Colocación de encofrados. Tendido de niveles. Riego de la superficie base. Conexionado, anclaje y emboquillado de las redes de instalaciones proyectadas. Mezclado en camión hormigonera. Vertido, extendido y vibrado del hormigón. Nivelado y fratasado manual del hormigón. Curado del hormigón. Aplicación manual del mortero coloreado endurecedor. Aplicación del desmoldeante hasta conseguir una cubrición total. Impresión del hormigón mediante moldes. Retirada de encofrados. Limpieza de la superficie de hormigón, mediante máquina hidrolimpiadora de agua a presión. Aplicación de la resina de acabado.
Criterio de medición de proyecto: Superficie medida en proyección horizontal, según documentación gráfica de Proyecto.
Criterio de medición de obra: Se medirá, en proyección horizontal, la superficie realmente ejecutada según especificaciones de Proyecto.

| Código | Ud | Descripción | Rendimiento | Precio | Importe |
|---|---|---|---|---|---|
| mt10hmf010tLb | m³ | Hormigón HM-20/B/20/X0, fabricado en central. (material; 30/10/2023) | 0.105 | 69.11 | 7.26 |
| mt08fic020b | kg | Fibras de vidrio resistentes a los álcalis (AR), con un contenido mínimo de zirconio del 17,1%, de 13 mm de longitud y 13,5 micr (material; 30/10/2023) | 0.2 | 8.73 | 1.75 |
| mt09wnc011cb | kg | Mortero decorativo de rodadura para pavimento de hormigón, color gris, compuesto de cemento, áridos de sílice, aditivos orgánico (material; 31/10/2023) | 4.5 | 0.45 | 2.03 |
| mt09wnc020j | kg | Desmoldeante en polvo, color gris claro, aplicado en pavimentos continuos de hormigón impreso, compuesto de cargas, pigmentos y (material; 31/10/2023) | 0.2 | 5.47 | 1.09 |
| mt09wnc030a | kg | Resina impermeabilizante, para el curado y sellado de pavimentos continuos de hormigón impreso, compuesta de resina sintética en (material; 31/10/2023) | 0.25 | 10.42 | 2.61 |
| mq06vib020 | h | Regla vibrante de 3 m. | 0.016 | 5.23 | 0.08 |
| mq08lch040 | h | Hidrolimpiadora a presión. (maquinaria; 31/10/2023) | 0.153 | 5.15 | 0.79 |
| mo041 | h | Oficial 1ª construcción de obra civil. | 0.192 | 21.41 | 4.11 |
| mo087 | h | Ayudante construcción de obra civil. | 0.3 | 20.34 | 6.10 |
| %0200_1 | % | Costes directos complementarios | 2 % | 25.82 | 0.52 |
| au00auh010 |  | Cubilote. | 0 | 0 | 0.00 |
|  |  | Total |  |  | 26.34 |

Claves: hormigon, central, color, gris, construccion, colocacion, horizontal

| Medición | Uds. | Largo | Ancho | Parcial |
|---|---|---|---|---|
| rampas acceso puertas de edficio | 4 | 1.5 | 7 | 42.00 |
| Total |  |  |  | 42 |

### 01.03 ACCESIBILIDAD BAÑOS (23/10/2023)
Importe: 11988.61

**DPT020** m² Demolición de partición interior de fábrica revestida.
14.08 m² × 5.24 = 73.78
Demolición de partición interior de fábrica revestida, formada por ladrillo hueco sencillo de 4/5 cm de espesor, con medios manuales, sin afectar a la estabilidad de los elementos constructivos contiguos, y carga manual sobre camión o contenedor.
Criterio de valoración económica: El precio incluye el desmontaje previo de las hojas de la carpintería.
Incluye: Demolición de la fábrica y sus revestimientos. Fragmentación de los escombros en piezas manejables. Retirada y acopio de escombros. Limpieza de los restos de obra. Carga manual de escombros sobre camión o contenedor.
Criterio de medición de proyecto: Superficie medida según documentación gráfica de Proyecto.
Criterio de medición de obra: Se medirá la superficie realmente demolida según especificaciones de Proyecto.

| Código | Ud | Descripción | Rendimiento | Precio | Importe |
|---|---|---|---|---|---|
| mo113 | h | Peón ordinario construcción. | 0.225 | 22.86 | 5.14 |
| %0200_1 | % | Costes directos complementarios | 2 % | 5.14 | 0.10 |
|  |  | Total |  |  | 5.24 |

| Medición | Uds. | Ancho | Alto | Parcial |
|---|---|---|---|---|
| tabiques intermedios | 2 | 3.2 | 2.2 | 14.08 |
| Total |  |  |  | 14.08 |

**DLP210** m² Levantado de puerta interior.
9.68 m² × 4.07 = 39.40
Levantado de puerta interior de madera, con medios manuales, sin deteriorar el paramento al que está sujeta, y carga manual sobre camión o contenedor.
Criterio de valoración económica: El precio incluye el levantado de las hojas, de los marcos, de los tapajuntas y de los herrajes.
Incluye: Levantado del elemento. Retirada y acopio del material levantado. Limpieza de los restos de obra. Carga manual del material levantado y restos de obra sobre camión o contenedor.
Criterio de medición de proyecto: Superficie medida según documentación gráfica de Proyecto.
Criterio de medición de obra: Se medirá la superficie realmente desmontada según especificaciones de Proyecto.

| Código | Ud | Descripción | Rendimiento | Precio | Importe |
|---|---|---|---|---|---|
| mo058 | h | Ayudante carpintero. (mano de obra) | 0.195 | 20.46 | 3.99 |
| %0200_1 | % | Costes directos complementarios | 2 % | 3.99 | 0.08 |
|  |  | Total |  |  | 4.07 |

Claves: material

| Medición | Uds. | Largo | Alto | Parcial |
|---|---|---|---|---|
| puertas de cabinas | 4 | 0.7 | 2.2 | 6.16 |
| marcos de paso | 2 | 0.8 | 2.2 | 3.52 |
| Subtotal |  |  |  | 9.68 |
| Total |  |  |  | 9.68 |

**DRS020** m² Demolición de revestimiento cerámico.
50.72 m² × 11.34 = 575.16
Demolición de pavimento y alicatado de paramentos existente en el interior del edificio, de baldosas cerámicas, con medios manuales, sin deteriorar los elementos constructivos contiguos, y carga manual sobre camión o contenedor.
Criterio de valoración económica: El precio incluye el picado del material de agarre adherido al soporte, pero no incluye la demolición de la base soporte.
Incluye: Demolición del elemento. Fragmentación de los escombros en piezas manejables. Retirada y acopio de escombros. Limpieza de los restos de obra. Carga manual de escombros sobre camión o contenedor.
Criterio de medición de proyecto: Superficie medida según documentación gráfica de Proyecto.
Criterio de medición de obra: Se medirá la superficie realmente demolida según especificaciones de Proyecto.

| Código | Ud | Descripción | Rendimiento | Precio | Importe |
|---|---|---|---|---|---|
| mo112 | h | Peón especializado construcción. | 0.23 | 20.43 | 4.70 |
| mo113 | h | Peón ordinario construcción. | 0.281 | 22.86 | 6.42 |
| %0200_1 | % | Costes directos complementarios | 2 % | 11.12 | 0.22 |
|  |  | Total |  |  | 11.34 |

Claves: material

| Medición | Uds. | Largo | Ancho | Parcial |
|---|---|---|---|---|
| Suelo todo aseo | 2 | 1.94 | 4 | 15.52 |
| Alicatado toda la cabina | 2 | 8 | 2.2 | 35.20 |
| Subtotal |  |  |  | 50.72 |
| Total |  |  |  | 50.72 |

**DSM010** Ud Desmontaje de aparato sanitario.
4 Ud × 21.9 = 87.60
Desmontaje de lavabo con pedestal o inodoro, con medios manuales, sin afectar a la estabilidad de los elementos constructivos a los que pueda estar sujeto, y carga manual sobre camión o contenedor.
Criterio de valoración económica: El precio incluye el desmontaje de la grifería y de los accesorios y la obturación de las conducciones conectadas al elemento.
Incluye: Desmontaje del elemento. Obturación de las conducciones conectadas al elemento. Retirada y acopio del material desmontado. Limpieza de los restos de obra. Carga manual del material desmontado y restos de obra sobre camión o contenedor.
Criterio de medición de proyecto: Número de unidades previstas, según documentación gráfica de Proyecto.
Criterio de medición de obra: Se medirá el número de unidades realmente desmontadas según especificaciones de Proyecto.

| Código | Ud | Descripción | Rendimiento | Precio | Importe |
|---|---|---|---|---|---|
| mo008 | h | Oficial 1ª fontanero. (mano de obra) | 0.45 | 22 | 9.90 |
| mo113 | h | Peón ordinario construcción. | 0.506 | 22.86 | 11.57 |
| %0200_1 | % | Costes directos complementarios | 2 % | 21.47 | 0.43 |
|  |  | Total |  |  | 21.9 |

Claves: material

**FFQ010** m² Hoja de partición interior, de fábrica de ladrillo cerámico para revestir. (24/10/2023)
2.728 m² × 22.88 = 62.42
Hoja de partición interior, de 7 cm de espesor, de fábrica de ladrillo cerámico hueco doble, para revestir, 24x11x7 cm, con juntas horizontales y verticales de 10 mm de espesor, recibida con mortero de cemento industrial, color gris, M-5, suministrado a granel.
Incluye: Replanteo y trazado en el forjado de los tabiques a realizar. Marcado en los pilares de los niveles de referencia general de planta y de nivel de pavimento. Colocación y aplomado de miras de referencia. Colocación, aplomado y nivelación de cercos y precercos de puertas y armarios. Tendido de hilos entre miras. Colocación de las piezas por hiladas a nivel. Recibido a la obra de cercos y precercos. Encuentros de la fábrica con fachadas, pilares y tabiques. Encuentro de la fábrica con el forjado superior. Limpieza del paramento.
Criterio de medición de proyecto: Superficie medida según documentación gráfica de Proyecto, sin duplicar esquinas ni encuentros, deduciendo los huecos de superficie mayor de 3 m². En los huecos que no se deduzcan, están incluidos los trabajos de realizar la superficie interior del hueco.
Criterio de medición de obra: Se medirá la superficie realmente ejecutada según especificaciones de Proyecto, sin duplicar esquinas ni encuentros, deduciendo los huecos de superficie mayor de 3 m². En los huecos que no se deduzcan, están incluidos los trabajos de realizar la superficie interior del hueco.

| Código | Ud | Descripción | Rendimiento | Precio | Importe |
|---|---|---|---|---|---|
| mt04lsc010b | Ud | Ladrillo cerámico hueco doble, para revestir, 24x11x7 cm, para uso en mampostería protegida (pieza P), densidad 780 kg/m³, según (material; 24/10/2023) | 35 | 0.11 | 3.85 |
| mt08aaa010a | m³ | Agua. | 0.004 | 1.5 | 0.01 |
| mt09mif010cb | t | Mortero industrial para albañilería, de cemento, color gris, categoría M-5 (resistencia a compresión 5 N/mm²), suministrado a granel, según UNE-EN 998-2. (material) | 0.016 | 46.5 | 0.74 |
| mq06mms010 | h | Mezclador continuo con silo, para mortero industrial en seco, suministrado a granel. (maquinaria) | 0.06 | 1.94 | 0.12 |
| mo021 | h | Oficial 1ª construcción en trabajos de albañilería. (mano de obra) | 0.552 | 21.41 | 11.82 |
| mo114 | h | Peón ordinario construcción en trabajos de albañilería. (mano de obra) | 0.293 | 20.1 | 5.89 |
| %0200_1 | % | Costes directos complementarios | 2 % | 22.43 | 0.45 |
| op00amo010 |  | Amoladora o radial. | 0 | 0 | 0.00 |
|  |  | Total |  |  | 22.88 |

Claves: color, gris, nivel, colocacion

| Medición | Uds. | Largo | Alto | Parcial |
|---|---|---|---|---|
| Cierre de hueco | 2 | 0.4 | 2.2 | 1.760 |
| Ensanchar mocheta | 2 | 0.22 | 2.2 | 0.968 |
| Subtotal |  |  |  | 2.728 |
| Total |  |  |  | 2.728 |

**SPA020** Ud Barra de sujeción para PMR, rehabilitación y tercera edad.
4 Ud × 322.86 = 1291.44
Barra de sujeción para PMR, rehabilitación y tercera edad, para inodoro, colocada en pared, abatible, con forma de U, de aluminio y nylon, de dimensiones totales 796x180 mm con tubo de 35 mm de diámetro exterior y 1,5 mm de espesor, con portarrollos de papel higiénico. Incluso elementos de fijación.
Incluye: Replanteo y trazado en el paramento de la situación de la barra. Colocación, nivelación y fijación de los elementos de soporte. Limpieza del elemento.
Criterio de medición de proyecto: Número de unidades previstas, según documentación gráfica de Proyecto.
Criterio de medición de obra: Se medirá el número de unidades realmente colocadas según especificaciones de Proyecto.

| Código | Ud | Descripción | Rendimiento | Precio | Importe |
|---|---|---|---|---|---|
| mt31abp135aa | Ud | Barra de sujeción para minusválidos, rehabilitación y tercera edad, para inodoro, colocada en pared, abatible, con forma de U, de aluminio y nylon, de dimensiones totales 796x180 mm con tubo de 35 mm de diámetro exterior y 1,5 mm de espesor, con portarrollos de papel higiénico, incluso fijaciones de acero inoxidable. (material) | 1 | 299.92 | 299.92 |
| mo107 | h | Ayudante fontanero. (mano de obra) | 0.818 | 20.3 | 16.61 |
| %0200_1 | % | Costes directos complementarios | 2 % | 316.53 | 6.33 |
| op00ato010 |  | Atornillador. | 0 | 0 | 0.00 |
| op00tal010 |  | Taladro. | 0 | 0 | 0.00 |
|  |  | Total |  |  | 322.86 |

Claves: pared, tubo, diametro, colocacion

**HYA010** m² Ayudas de albañilería para ejecución de instalaciones.
6 m² × 6.45 = 38.70
Repercusión por m² de superficie construida de obra, de ayudas de cualquier trabajo de albañilería, necesarias para la correcta ejecución de la instalación de fontanería formada por: acometida, tubo de alimentación, batería de contadores, grupo de presión, depósito, montantes, instalación interior, cualquier otro elemento componente de la instalación, accesorios y piezas especiales, con un grado de complejidad medio, en edificio plurifamiliar, incluida p/p de elementos comunes. Incluso material auxiliar para la correcta ejecución de los trabajos.
Incluye: Trabajos de apertura y tapado de rozas. Apertura de agujeros en paramentos, falsos techos, muros, forjados y losas, para el paso de instalaciones. Colocación de pasamuros. Colocación y recibido de cajas para elementos empotrados. Sellado de agujeros y huecos de paso de instalaciones.
Criterio de medición de proyecto: Superficie construida, medida según documentación gráfica de Proyecto.
Criterio de medición de obra: Se medirá la superficie realmente ejecutada según especificaciones de Proyecto.

| Código | Ud | Descripción | Rendimiento | Precio | Importe |
|---|---|---|---|---|---|
| mt09pye010b | m³ | Pasta de yeso de construcción B1, según UNE-EN 13279-1. | 0.015 | 148.5 | 2.23 |
| mt08aaa010a | m³ | Agua. | 0.006 | 1.5 | 0.01 |
| mt09mif010ia | t | Mortero industrial para albañilería, de cemento, color gris, con aditivo hidrófugo, categoría M-5 (resistencia a compresión 5 N/ | 0.019 | 55.01 | 1.05 |
| mq05per010 | h | Perforadora con corona diamantada y soporte, por vía húmeda. | 0.005 | 28 | 0.14 |
| mo020 | h | Oficial 1ª construcción. | 0.036 | 23.97 | 0.86 |
| mo113 | h | Peón ordinario construcción. | 0.089 | 22.86 | 2.03 |
| %0200_1 | % | Costes directos complementarios | 2 % | 6.32 | 0.13 |
| op00roz010 |  | Rozadora. | 0 | 0 | 0.00 |
| op00ato010 |  | Atornillador. | 0 | 0 | 0.00 |
|  |  | Total |  |  | 6.45 |

Claves: tubo, medio, material, auxiliar, colocacion

| Medición | Uds. | Parcial |
|---|---|---|
| Adaptacion de huecos | 6 | 6.00 |
| Total |  | 6 |

**RSA020** m² Capa fina de mortero autonivelante de cemento.
15.52 m² × 8.44 = 130.99
Capa fina de pasta niveladora de suelos, CT - C20 - F6 según UNE-EN 13813, de 2 mm de espesor, aplicada manualmente, para la regularización y nivelación de la superficie soporte interior de hormigón o mortero, previa aplicación de imprimación monocomponente a base de resinas sintéticas modificadas sin disolventes, de color amarillo, preparada para recibir pavimento cerámico, de corcho, de madera, laminado, flexible o textil. Incluso banda de panel rígido de poliestireno expandido para la preparación de las juntas perimetrales de dilatación.
Criterio de valoración económica: El precio no incluye el soporte de hormigón ni el revestimiento.
Incluye: Replanteo y marcado de niveles de acabado. Preparación de las juntas perimetrales de dilatación. Aplicación de la imprimación. Amasado con batidor eléctrico. Vertido y extendido de la mezcla. Curado del mortero.
Criterio de medición de proyecto: Superficie medida según documentación gráfica de Proyecto.
Criterio de medición de obra: Se medirá la superficie realmente ejecutada según especificaciones de Proyecto, sin deducir la superficie ocupada por los pilares situados dentro de su perímetro.

| Código | Ud | Descripción | Rendimiento | Precio | Importe |
|---|---|---|---|---|---|
| mt09mcp200a | kg | Pasta niveladora de suelos, CT - C20 - F6 según UNE-EN 13813, compuesta por cementos especiales, áridos seleccionados y aditivos, para espesores de 2 a 5 mm, usada en nivelación de pavimentos. (material) | 4 | 0.74 | 2.96 |
| mt09bnc235a | l | Imprimación monocomponente a base de resinas sintéticas modificadas sin disolventes, de color amarillo, para la adherencia de morteros autonivelantes a soportes cementosos, asfálticos o cerámicos. (material) | 0.125 | 7.34 | 0.92 |
| mt16pea020a | m² | Panel rígido de poliestireno expandido, según UNE-EN 13163, mecanizado lateral recto, de 10 mm de espesor, resistencia térmica 0,25 m²K/W, conductividad térmica 0,036 W/(mK), para junta de dilatación. (material) | 0.1 | 0.92 | 0.09 |
| mo020 | h | Oficial 1ª construcción. | 0.082 | 23.97 | 1.97 |
| mo113 | h | Peón ordinario construcción. | 0.102 | 22.86 | 2.33 |
| %0200_1 | % | Costes directos complementarios | 2 % | 8.27 | 0.17 |
| op00tal020 |  | Taladro con batidora. | 0 | 0 | 0.00 |
|  |  | Total |  |  | 8.44 |

Claves: hormigon, color

**LPM020** Ud Armazón metálico para puerta corredera de madera.
2 Ud × 245.11 = 490.22
Armazón metálico de chapa grecada, preparado para alojar la hoja de una puerta corredera simple, de madera, de 60x200 cm y 4 cm de espesor máximo de hoja, con malla metálica, de mayor altura y anchura que el armazón, para el refuerzo del encuentro entre el armazón y la pared, fijada al armazón con clips; colocación en pared de fábrica para revestir con mortero o con yeso, de 9 cm de espesor total, incluyendo la fábrica y el revestimiento.
Incluye: Montaje y colocación del armazón con los distanciadores en sus alojamientos. Nivelación y fijación a la pared con pelladas de mortero o yeso. Fijación sobre el pavimento mediante atornillado. Rejuntado. Fijación de la malla al armazón mediante clips.
Criterio de medición de proyecto: Número de unidades previstas, según documentación gráfica de Proyecto.
Criterio de medición de obra: Se medirá el número de unidades realmente ejecutadas según especificaciones de Proyecto.

| Código | Ud | Descripción | Rendimiento | Precio | Importe |
|---|---|---|---|---|---|
| mt22amy010aaa | Ud | Armazón metálico de chapa grecada, preparado para alojar la hoja de una puerta corredera simple, de madera, de 60x200 cm y 4 cm (material) | 1 | 192.06 | 192.06 |
| mo020 | h | Oficial 1ª construcción. | 1.022 | 23.97 | 24.50 |
| mo077 | h | Ayudante construcción. (mano de obra) | 1.022 | 23.23 | 23.74 |
| %0200_1 | % | Costes directos complementarios | 2 % | 240.30 | 4.81 |
|  |  | Total |  |  | 245.11 |

Claves: pared, colocacion

**LPM021** Ud Puerta interior corredera, de madera.
2 Ud × 332.55 = 665.10
Puerta interior corredera para doble tabique con hueco, ciega, de una hoja de 203x82,5x3,5 cm, de tablero aglomerado, chapado con haya vaporizada, barnizada en taller; precerco de pino país de 120x35 mm; galces de MDF, con rechapado de madera, de haya vaporizada de 120x20 mm; tapajuntas de MDF, con rechapado de madera, de haya vaporizada de 70x10 mm en ambas caras. Incluso, herrajes de colgar, de cierre y tirador con manecilla para cierre de aluminio,uñero y pestillo accesible.
Incluye: Presentación de la puerta. Colocación de los herrajes de colgar y guías. Colocación de la hoja. Colocación de los herrajes de cierre. Colocación de accesorios. Ajuste final. Realización de pruebas de servicio.
Criterio de medición de proyecto: Número de unidades previstas, según documentación gráfica de Proyecto.
Criterio de medición de obra: Se medirá el número de unidades realmente ejecutadas según especificaciones de Proyecto.

| Código | Ud | Descripción | Rendimiento | Precio | Importe |
|---|---|---|---|---|---|
| mt22aap011sa | Ud | Precerco de madera de pino, 120x35 mm, para puerta de una hoja, con elementos de fijación. (material) | 2 | 23.47 | 46.94 |
| mt22aga010hbm | m | Galce de MDF, con rechapado de madera, haya vaporizada, 120x20 mm, barnizado en taller. (material) | 10.2 | 4.98 | 50.80 |
| mt23ppb100a | Ud | Herrajes de colgar, kit para puerta corredera. (material) | 1 | 8.53 | 8.53 |
| mt23ppb102c | m | Carril puerta corredera doble aluminio. (material) | 1.87 | 9.72 | 18.18 |
| mt22pxh020ib | Ud | Puerta interior ciega, de tablero aglomerado, chapado con haya vaporizada, barnizada en taller, de 203x82,5x3,5 cm. Según UNE 56 (material) | 1 | 102.17 | 102.17 |
| mt22ata010aif | m | Tapajuntas de MDF, con rechapado de madera, haya vaporizada, 70x10 mm, barnizado en taller. (material) | 10.4 | 1.9 | 19.76 |
| mt23hba020j | Ud | Tirador con manecilla para cierre de aluminio, serie básica, para puerta interior corredera, para interior. (material) | 1 | 27.94 | 27.94 |
| mo017 | h | Oficial 1ª carpintero. (mano de obra) | 1.226 | 21.72 | 26.63 |
| mo058 | h | Ayudante carpintero. | 1.226 | 20.46 | 25.08 |
| %0200_1 | % | Costes directos complementarios | 2 % | 326.03 | 6.52 |
| op00cla010 |  | Clavadora neumática. | 0 | 0 | 0.00 |
| op00gra010 |  | Grapadora. | 0 | 0 | 0.00 |
| op00sie010 |  | Sierra de calar. | 0 | 0 | 0.00 |
| op00cep010 |  | Garlopa. | 0 | 0 | 0.00 |
| op00ato010 |  | Atornillador. | 0 | 0 | 0.00 |
| op00tro010 |  | Tronzador. | 0 | 0 | 0.00 |
|  |  | Total |  |  | 332.55 |

Claves: colocacion

**UPT010** m² Revestimiento de paramento con mosaico.
35.2 m² × 35.6 = 1253.12
Revestimiento de mosaico de gres esmaltado, color a decidir por la DF, acabado liso, formado por teselas de 50x50x6 mm, montadas sobre piezas de malla de 299x299 mm en suelos y paredes, recibidas con adhesivo cementoso mejorado, C2 TE S1, según UNE-EN 12004, deformable, con deslizamiento reducido y tiempo abierto ampliado y mortero de juntas de resinas reactivas, tipo RG, según UNE-EN 13888, color blanco, para juntas de 1 a 15 mm, a base de de dos componentes a base de resina epoxídica, cargas inertes, aditivos y catalizadores orgánicos.
Incluye: Limpieza y humectación del paramento a revestir. Colocación de una regla horizontal al inicio del alicatado. Replanteo de las piezas en el paramento para el despiece de las mismas. Colocación de las piezas empleando llana de goma. Rejuntado. Limpieza del paramento.
Criterio de medición de proyecto: Superficie medida según documentación gráfica de Proyecto.
Criterio de medición de obra: Se medirá la superficie realmente ejecutada según especificaciones de Proyecto.

| Código | Ud | Descripción | Rendimiento | Precio | Importe |
|---|---|---|---|---|---|
| mt18bdk015a | m² | Mosaico de gres esmaltado, color azul, acabado liso, formado por teselas de 50x50x6 mm, montadas sobre piezas de malla de 299x29 (material) | 1 | 17.79 | 17.79 |
| mt09mcp010oa | kg | Adhesivo cementoso mejorado, C2 TE S1, según UNE-EN 12004, deformable, con deslizamiento reducido y tiempo abierto ampliado, col (material) | 4 | 0.56 | 2.24 |
| mt09mcp020pE | kg | Mortero de juntas de resinas reactivas, tipo RG, según UNE-EN 13888, color blanco, para juntas de 1 a 15 mm, de dos componentes (material) | 0.13 | 15.88 | 2.06 |
| mo024 | h | Oficial 1ª alicatador. (mano de obra) | 0.307 | 21.41 | 6.57 |
| mo062 | h | Ayudante alicatador. (mano de obra) | 0.307 | 20.34 | 6.24 |
| %0200_1 | % | Costes directos complementarios | 2 % | 34.90 | 0.70 |
|  |  | Total |  |  | 35.6 |

Claves: color, liso, colocacion, horizontal

| Medición | Uds. | Largo | Ancho | Parcial |
|---|---|---|---|---|
| Alicatado toda la cabina | 2 | 8 | 2.2 | 35.20 |
| Total |  |  |  | 35.2 |

**SPA050** Ud Espejo reclinable para minusválidos, rehabilitación y tercera edad.
2 Ud × 239.1 = 478.20
Espejo reclinable para minusválidos, rehabilitación y tercera edad, para baño, de acero inoxidable AISI 304, de 500x700 mm. Incluso elementos de fijación.
Incluye: Colocación, nivelación y fijación de los elementos de soporte. Limpieza del elemento.
Criterio de medición de proyecto: Número de unidades previstas, según documentación gráfica de Proyecto.
Criterio de medición de obra: Se medirá el número de unidades realmente colocadas según especificaciones de Proyecto.

| Código | Ud | Descripción | Rendimiento | Precio | Importe |
|---|---|---|---|---|---|
| mt31abp170o | Ud | Espejo reclinable para minusválidos, rehabilitación y tercera edad, para baño, de acero inoxidable AISI 304, de 500x700 mm. (material) | 1 | 226.11 | 226.11 |
| mo107 | h | Ayudante fontanero. | 0.409 | 20.3 | 8.30 |
| %0200_1 | % | Costes directos complementarios | 2 % | 234.41 | 4.69 |
|  |  | Total |  |  | 239.1 |

Claves: colocacion

**SPL010** Ud Lavabo mural.
2 Ud × 723.2 = 1446.40
Lavabo de porcelana sanitaria accesible, de 680x580 mm, equipado con grifo monomando con caño extraíble de accionamiento por palanca, cuerpo de latón cromado y flexible de 1,25 m de longitud, instalado sobre ménsulas fijadas a bastidor metálico regulable, de acero pintado con poliéster, empotrado en muro de fábrica o en tabique de placas de yeso, de 495 mm de anchura y 1120 a 1320 mm de altura. Incluso válvula de desagüe, sifón individual y ménsulas de fijación y silicona para sellado de juntas.
Incluye: Replanteo. Colocación y fijación del bastidor. Colocación y fijación del aparato. Montaje del desagüe. Conexión a la red de evacuación. Montaje de la grifería. Conexión a las redes de agua fría y caliente. Comprobación de su correcto funcionamiento. Sellado de juntas.
Criterio de medición de proyecto: Número de unidades previstas, según documentación gráfica de Proyecto.
Criterio de medición de obra: Se medirá el número de unidades realmente colocadas según especificaciones de Proyecto.

| Código | Ud | Descripción | Rendimiento | Precio | Importe |
|---|---|---|---|---|---|
| mt30lpp010of | Ud | Lavabo de porcelana sanitaria, mural, serie Basic, modelo Prestosan Eco 88601 "PRESTO EQUIP", de altura fija, de 680x580 mm, equ (material) | 1 | 526.5 | 526.50 |
| mt30asp030d | Ud | Bastidor metálico regulable, modelo Lavabo 18830 "PRESTO EQUIP", de acero pintado con poliéster, como soporte de lavabo suspendi (material) | 1 | 157.7 | 157.70 |
| mt30www005 | Ud | Cartucho de 300 ml de silicona ácida monocomponente, fungicida, para sellado de juntas en ambientes húmedos. (material) | 0.012 | 7.5 | 0.09 |
| mo008 | h | Oficial 1ª fontanero. | 1.124 | 22 | 24.73 |
| %0200_1 | % | Costes directos complementarios | 2 % | 709.02 | 14.18 |
| op00tal010 |  | Taladro. | 0 | 0 | 0.00 |
| op00mar010 |  | Martillo. | 0 | 0 | 0.00 |
| op00ato010 |  | Atornillador. | 0 | 0 | 0.00 |
|  |  | Total |  |  | 723.2 |

Claves: colocacion, evacuacion

**III101b** Ud Luminaria circular tipo Downlight, con lámpara LED. Instalación empotrada.
2 Ud × 229.61 = 459.22
Luminaria circular fija de techo tipo Downlight, no regulable, de 27 W, alimentación a 220/240 V y 50-60 Hz, de 174 mm de diámetro de empotramiento y 135 mm de altura, con lámpara LED no reemplazable, temperatura de color 3000 K, óptica formada por reflector recubierto con aluminio vaporizado, acabado muy brillante, de alto rendimiento, haz de luz extensivo 68°, aro embellecedor de aluminio inyectado, acabado termoesmaltado, de color blanco, índice de deslumbramiento unificado menor de 20, índice de reproducción cromática mayor de 90, flujo luminoso 2450 lúmenes, grado de protección IP40, con flejes de fijación. Instalación empotrada.
Incluye: Replanteo. Montaje, conexionado y comprobación de su correcto funcionamiento.
Criterio de medición de proyecto: Número de unidades previstas, según documentación gráfica de Proyecto.
Criterio de medición de obra: Se medirá el número de unidades realmente ejecutadas según especificaciones de Proyecto.

| Código | Ud | Descripción | Rendimiento | Precio | Importe |
|---|---|---|---|---|---|
| mt34lle030be | Ud | Luminaria circular fija de techo tipo Downlight, no regulable, de 27 W, alimentación a 220/240 V y 50-60 Hz, de 174 mm de diámet (material) | 1 | 212.13 | 212.13 |
| mo003 | h | Oficial 1ª electricista. (mano de obra) | 0.307 | 22 | 6.75 |
| mo102 | h | Ayudante electricista. (mano de obra) | 0.307 | 20.3 | 6.23 |
| %0200_1 | % | Costes directos complementarios | 2 % | 225.11 | 4.50 |
|  |  | Total |  |  | 229.61 |

Claves: diametro, color

**SPI020** Ud Inodoro suspendido.
2 Ud × 441.44 = 882.88
Inodoro suspendido, de porcelana sanitaria, acabado termoesmaltado, color blanco, de 355x700x340 mm, con borde de descarga, con asiento y tapa de inodoro, de Duroplast, color blanco. Incluso elementos de fijación y silicona para sellado de juntas.
Incluye: Replanteo. Colocación y fijación del aparato. Montaje del desagüe. Conexión a la red de evacuación. Conexión a la red de agua fría. Comprobación de su correcto funcionamiento. Sellado de juntas.Ayudas de albañilería.
Criterio de medición de proyecto: Número de unidades previstas, según documentación gráfica de Proyecto.
Criterio de medición de obra: Se medirá el número de unidades realmente colocadas según especificaciones de Proyecto.

| Código | Ud | Descripción | Rendimiento | Precio | Importe |
|---|---|---|---|---|---|
| mt30sfg110a | Ud | Inodoro suspendido, de porcelana sanitaria, acabado termoesmaltado, color blanco, de 355x700x340 mm, con borde de descarga, segú (material) | 1 | 293.04 | 293.04 |
| mt30sfg111a | Ud | Asiento y tapa de inodoro, de Duroplast, color blanco. (material) | 1 | 105.92 | 105.92 |
| mt30www005 | Ud | Cartucho de 300 ml de silicona ácida monocomponente, fungicida, para sellado de juntas en ambientes húmedos. | 0.012 | 7.5 | 0.09 |
| mo008 | h | Oficial 1ª fontanero. | 1.533 | 22 | 33.73 |
| %0200_1 | % | Costes directos complementarios | 2 % | 432.78 | 8.66 |
| op00ato010 |  | Atornillador. | 0 | 0 | 0.00 |
| op00mar010 |  | Martillo. | 0 | 0 | 0.00 |
| op00tal010 |  | Taladro. | 0 | 0 | 0.00 |
|  |  | Total |  |  | 441.44 |

Claves: color, tapa, colocacion, evacuacion

**IEM122** Ud Detector de presencia, empotrado, antivandálico.
2 Ud × 177.36 = 354.72
Detector de presencia, antivandálico, con grado de protección IP44, gama media formado por mecanismo de conmutación para automatización del sistema de alumbrado, detector de presencia, antivandálico, de material termoplástico color blanco acabado brillante, con grado de protección IP40 y marco embellecedor antivandálico, para 1 elemento de material termoplástico color blanco acabado brillante, con junta de estanqueidad grado de protección IP44. Instalación empotrada.
Criterio de valoración económica: El precio no incluye la caja para mecanismo empotrado.
Incluye: Montaje, conexionado y comprobación de su correcto funcionamiento.
Criterio de medición de proyecto: Número de unidades previstas, según documentación gráfica de Proyecto.
Criterio de medición de obra: Se medirá el número de unidades realmente ejecutadas según especificaciones de Proyecto.

| Código | Ud | Descripción | Rendimiento | Precio | Importe |
|---|---|---|---|---|---|
| mt34gir090a | Ud | Mecanismo de conmutación para automatización del sistema de alumbrado, tensión de alimentación 230 V, para empotrar. (material) | 1 | 84.28 | 84.28 |
| mt34gir891a | Ud | Detector de presencia, antivandálico, de material termoplástico color blanco acabado brillante, con grado de protección IP40, re (material) | 1 | 75.01 | 75.01 |
| mt33gir801aa | Ud | Marco embellecedor antivandálico, para 1 elemento de material termoplástico color blanco acabado brillante, con junta de estanqu (material) | 1 | 10.32 | 10.32 |
| mo003 | h | Oficial 1ª electricista. | 0.194 | 22 | 4.27 |
| %0200_1 | % | Costes directos complementarios | 2 % | 173.88 | 3.48 |
|  |  | Total |  |  | 177.36 |

Claves: material, color, junta

**RSG130** m² Pavimento interior de piezas de gres porcelánico técnico. Colocación en capa fina. (23/10/2023)
15.52 m² × 67.44 = 1046.67
Pavimento interior de piezas de gres porcelánico técnico, de 200x200x10 mm, gama media, capacidad de absorción de agua E<0,1%, grupo BIa, según UNE-EN 14411, con resistencia al deslizamiento 35<Rd<=45 según UNE 41901 EX y resbaladicidad clase 2 según CTE; carga de rotura >3000 N; resistencia a la flexión >45 N/mm². SOPORTE: de mortero de cemento. COLOCACIÓN: en capa fina y mediante doble encolado con adhesivo cementoso, C1 TE, según UNE-EN 12004, con deslizamiento reducido y tiempo abierto ampliado. REJUNTADO: con mortero de juntas cementoso mejorado, con absorción de agua reducida y resistencia elevada a la abrasión tipo CG 2 W A, color amarillo, en juntas de 2 mm de espesor.
Incluye: Limpieza y comprobación de la superficie soporte. Replanteo de los niveles de acabado. Replanteo de la disposición de las piezas y juntas de movimiento. Aplicación del adhesivo. Colocación de las crucetas. Colocación de las piezas a punta de paleta. Formación de juntas de partición, perimetrales y estructurales. Rejuntado. Eliminación y limpieza del material sobrante. Limpieza final del pavimento.
Criterio de medición de proyecto: Superficie útil, medida según documentación gráfica de Proyecto. No se ha incrementado la medición por roturas y recortes, ya que en la descomposición se ha considerado un 5% más de piezas.
Criterio de medición de obra: Se medirá la superficie realmente ejecutada según especificaciones de Proyecto.

| Código | Ud | Descripción | Rendimiento | Precio | Importe |
|---|---|---|---|---|---|
| mt09mcp100d | kg | Adhesivo cementoso, C1 TE, según UNE-EN 12004, con deslizamiento reducido y tiempo abierto ampliado, color blanco, a base de cem (material; 23/10/2023) | 8 | 0.51 | 4.08 |
| mt18bcp110cbb | m² | Piezas de gres porcelánico técnico, de 200x200x10 mm, gama media, capacidad de absorción de agua E<0,1%, grupo BIa, según UNE-EN (material; 23/10/2023) | 1.05 | 44.03 | 46.23 |
| mt18acc100b | Ud | Kit de crucetas de PVC para garantizar un espesor de las juntas entre piezas de entre 1 y 20 mm y calzos y cuñas de PVC para niv (material; 23/10/2023) | 0.35 | 3.19 | 1.12 |
| mt09mcp020jF | kg | Mortero de juntas cementoso mejorado, con absorción de agua reducida y resistencia elevada a la abrasión, tipo CG2 W A, según UN (material; 23/10/2023) | 0.18 | 1.12 | 0.20 |
| mo023 | h | Oficial 1ª solador. (mano de obra) | 0.459 | 21.41 | 9.83 |
| mo061 | h | Ayudante solador. (mano de obra) | 0.229 | 20.34 | 4.66 |
| %0200_1 | % | Costes directos complementarios | 2 % | 66.12 | 1.32 |
|  |  | Total |  |  | 67.44 |

Claves: colocacion, color, material

| Medición | Uds. | Largo | Ancho | Parcial |
|---|---|---|---|---|
| Suelo todo aseo | 2 | 1.94 | 4 | 15.52 |
| Total |  |  |  | 15.52 |

**RTM010** m² Falso techo continuo de paneles de madera, de altas prestaciones acústicas.
7.838 m² × 98.22 = 769.85
Falso techo continuo suspendido, situado a una altura menor de 4 m, constituido por: ESTRUCTURA: entramado metálico oculto, con perfiles en T; PANELES: paneles de madera, de 1250x300 mm, formados por cara superior de tablero de fibras de madera y resinas sintéticas de densidad media (MDF), hidrófugo, Euroclase D-s2, d0 de reacción al fuego, de 16 mm de espesor, y cara inferior de tablero de madera maciza de haya, de 16 mm de espesor, de superficie lisa, acabado barnizado. Incluso fijaciones para el anclaje de los perfiles y accesorios de montaje.
Incluye: Replanteo del nivel de acabado y de los ejes de la trama modular. Fijación de la trama modular al forjado o elemento soporte. Corte de los paneles. Fijación de los paneles. Resolución de encuentros y puntos singulares. Formación de huecos para recepción de posibles elementos de anclaje y/o instalaciones.
Criterio de medición de proyecto: Superficie medida entre paramentos, según documentación gráfica de Proyecto, sin descontar huecos para instalaciones.
Criterio de medición de obra: Se medirá la superficie realmente ejecutada según especificaciones de Proyecto, sin descontar huecos para instalaciones.

| Código | Ud | Descripción | Rendimiento | Precio | Importe |
|---|---|---|---|---|---|
| mt12fpm010e | m² | Panel de madera, de 1250x300 mm, formado por cara superior de tablero de fibras de madera y resinas sintéticas de densidad media (material) | 1.05 | 75 | 78.75 |
| mt12fpm020a | m² | Estructura soporte para falsos techos continuos de paneles de madera, de entramado metálico oculto, con perfiles en T, varillas para fijación al forjado o elemento soporte, perfiles angulares, fijaciones para el anclaje de los perfiles y accesorios de montaje. (material) | 1 | 2.85 | 2.85 |
| mo015 | h | Oficial 1ª montador de falsos techos. (mano de obra) | 0.307 | 24.63 | 7.56 |
| mo082 | h | Ayudante montador de falsos techos. (mano de obra) | 0.307 | 23.23 | 7.13 |
| %0200_1 | % | Costes directos complementarios | 2 % | 96.29 | 1.93 |
|  |  | Total |  |  | 98.22 |

Claves: nivel

| Medición | Uds. | Largo | Ancho | Parcial |
|---|---|---|---|---|
| Falso techo de cabina | 2 | 2.02 | 1.94 | 7.838 |
| Total |  |  |  | 7.838 |

**SMA103** Ud Kit de alarma WC para personas con discapacidad
4 Ud × 135.64 = 542.56
Kit de alarma WC para personas con discapacidad
Sistema completo de señalización acústica y luminosa para aseos y cabinas de vestuarios accesibles. Este sistema dispone de un módulo con señalización acústica y luminosa de color rojo, que se activa cuando se produce la llamada de emergencia, mediante el tirador de baño. La cancelación de la llamada se realiza en el propio baño, con el módulo de cancelación. Color: blanco

| Código | Ud | Descripción | Rendimiento | Precio | Importe |
|---|---|---|---|---|---|
| KAW001 | UD | KIT ALARMA WC PMR (material) | 1 | 120 | 120.00 |
| mo003 | h | Oficial 1ª electricista. | 0.307 | 22 | 6.75 |
| mo102 | h | Ayudante electricista. | 0.307 | 20.3 | 6.23 |
| %0200_1 | % | Costes directos complementarios | 2 % | 132.98 | 2.66 |
|  |  | Total |  |  | 135.64 |

Claves: color

**ISD020** Ud Red interior de evacuación para aseo. (31/10/2023)
2 Ud × 222.64 = 445.28
Red interior de evacuación, para aseo con dotación para: inodoro, lavabo sencillo, realizada con tubo de PVC, serie B para la red de desagües.
Incluye: Replanteo. Presentación en seco de los tubos. Fijación del material auxiliar para montaje y sujeción a la obra. Colocación del bote sifónico. Montaje, conexionado y comprobación de su correcto funcionamiento.
Criterio de medición de proyecto: Número de unidades previstas, según documentación gráfica de Proyecto.
Criterio de medición de obra: Se medirá el número de unidades realmente ejecutadas según especificaciones de Proyecto.

| Código | Ud | Descripción | Rendimiento | Precio | Importe |
|---|---|---|---|---|---|
| mt36tit010bc | m | Tubo de PVC, serie B, de 40 mm de diámetro y 3 mm de espesor, según UNE-EN 1329-1, con el precio incrementado el 10% en concepto (material; 31/10/2023) | 2.12 | 1.83 | 3.88 |
| mt36tit010gc | m | Tubo de PVC, serie B, de 110 mm de diámetro y 3,2 mm de espesor, según UNE-EN 1329-1, con el precio incrementado el 10% en conce (material; 31/10/2023) | 2.125 | 5.39 | 11.45 |
| mt11var009 | l | Líquido limpiador para pegado mediante adhesivo de tubos y accesorios de PVC. (material; 31/10/2023) | 0.276 | 16.54 | 4.57 |
| mt11var010 | l | Adhesivo para tubos y accesorios de PVC. (material; 31/10/2023) | 0.138 | 22.91 | 3.16 |
| mt36tie010fd | m | Tubo de PVC, serie B, de 110 mm de diámetro y 3,2 mm de espesor, con extremo abocardado, según UNE-EN 1329-1, con el precio incr (material; 31/10/2023) | 0.7 | 6.14 | 4.30 |
| mt36bsj010aa | Ud | Bote sifónico de PVC, de 110 mm de diámetro, con cinco entradas de 40 mm de diámetro y una salida de 50 mm de diámetro, con tapa (material; 31/10/2023) | 1 | 13.8 | 13.80 |
| mt36tit010ca | m | Tubo de PVC, serie B, de 50 mm de diámetro y 3 mm de espesor, según UNE-EN 1329-1. (material; 31/10/2023) | 1 | 2.12 | 2.12 |
| mo008 | h | Oficial 1ª fontanero. | 5.443 | 22 | 119.75 |
| mo107 | h | Ayudante fontanero. | 2.721 | 20.3 | 55.24 |
| %0200_1 | % | Costes directos complementarios | 2 % | 218.27 | 4.37 |
| op00ato010 |  | Atornillador. | 0 | 0 | 0.00 |
| op00mar010 |  | Martillo. | 0 | 0 | 0.00 |
| op00tal010 |  | Taladro. | 0 | 0 | 0.00 |
|  |  | Total |  |  | 222.64 |

Claves: evacuacion, tubo, pvc, material, auxiliar, colocacion

**HYA010c** m² Ayudas de albañilería para ejecución de instalaciones.
20 m² × 6.69 = 133.80
Repercusión por m² de superficie construida de obra, de ayudas de cualquier trabajo de albañilería, necesarias para la correcta ejecución de la instalación de fontanería formada por: acometida, tubo de alimentación, batería de contadores, grupo de presión, depósito, montantes, instalación interior, cualquier otro elemento componente de la instalación, accesorios y piezas especiales, con un grado de complejidad medio, en edificio de otros usos, incluida p/p de elementos comunes. Incluso material auxiliar para la correcta ejecución de los trabajos.
Incluye: Trabajos de apertura y tapado de rozas. Apertura de agujeros en paramentos, falsos techos, muros, forjados y losas, para el paso de instalaciones. Colocación de pasamuros. Colocación y recibido de cajas para elementos empotrados. Sellado de agujeros y huecos de paso de instalaciones.
Criterio de medición de proyecto: Superficie construida, medida según documentación gráfica de Proyecto.
Criterio de medición de obra: Se medirá la superficie realmente ejecutada según especificaciones de Proyecto.

| Código | Ud | Descripción | Rendimiento | Precio | Importe |
|---|---|---|---|---|---|
| mt09pye010b | m³ | Pasta de yeso de construcción B1, según UNE-EN 13279-1. | 0.015 | 148.5 | 2.23 |
| mt08aaa010a | m³ | Agua. | 0.006 | 1.5 | 0.01 |
| mt09mif010ia | t | Mortero industrial para albañilería, de cemento, color gris, con aditivo hidrófugo, categoría M-5 (resistencia a compresión 5 N/ | 0.019 | 55.01 | 1.05 |
| mq05per010 | h | Perforadora con corona diamantada y soporte, por vía húmeda. | 0.005 | 28 | 0.14 |
| mo020 | h | Oficial 1ª construcción. | 0.038 | 23.97 | 0.91 |
| mo113 | h | Peón ordinario construcción. | 0.097 | 22.86 | 2.22 |
| %0200_1 | % | Costes directos complementarios | 2 % | 6.56 | 0.13 |
| op00roz010 |  | Rozadora. | 0 | 0 | 0.00 |
| op00ato010 |  | Atornillador. | 0 | 0 | 0.00 |
|  |  | Total |  |  | 6.69 |

Claves: tubo, medio, material, auxiliar, colocacion

**IFI010** Ud Instalación interior para aseo. (02/11/2023)
2 Ud × 360.55 = 721.10
Instalación interior de fontanería para aseo con dotación para: inodoro, lavabo sencillo, realizada con tubo de polietileno reticulado (PE-X), para la red de agua fría y caliente que conecta la derivación particular o una de sus ramificaciones con cada uno de los aparatos sanitarios, con los diámetros necesarios para cada punto de servicio. Incluso llaves de paso de cuarto húmedo para el corte del suministro de agua, de polietileno reticulado (PE-X), material auxiliar para montaje y sujeción a la obra, derivación particular, accesorios de derivaciones.
Criterio de valoración económica: El precio no incluye las ayudas de albañilería para instalaciones.
Incluye: Replanteo. Colocación y fijación de tuberías y llaves.
Criterio de medición de proyecto: Número de unidades previstas, según documentación gráfica de Proyecto.
Criterio de medición de obra: Se medirá el número de unidades realmente ejecutadas según especificaciones de Proyecto.

| Código | Ud | Descripción | Rendimiento | Precio | Importe |
|---|---|---|---|---|---|
| mt37tpu400a | Ud | Material auxiliar para montaje y sujeción a la obra de las tuberías de polietileno reticulado (PE-Xa), serie 5, de 16 mm de diám (material; 02/11/2023) | 8.1 | 0.12 | 0.97 |
| mt37tpu010ag | m | Tubo de polietileno reticulado (PE-Xa), serie 5, de 16 mm de diámetro exterior, PN=6 atm y 1,8 mm de espesor, suministrado en ro (material; 02/11/2023) | 8.1 | 3.13 | 25.35 |
| mt37tpu400b | Ud | Material auxiliar para montaje y sujeción a la obra de las tuberías de polietileno reticulado (PE-Xa), serie 5, de 20 mm de diám (material; 02/11/2023) | 15 | 0.15 | 2.25 |
| mt37tpu010bg | m | Tubo de polietileno reticulado (PE-Xa), serie 5, de 20 mm de diámetro exterior, PN=6 atm y 1,9 mm de espesor, suministrado en ro (material; 02/11/2023) | 15 | 4.02 | 60.30 |
| mt37avu022b | Ud | Válvula de esfera, de latón, de 20 mm de diámetro. (material; 02/11/2023) | 2 | 31.44 | 62.88 |
| mo008 | h | Oficial 1ª fontanero. | 4.769 | 22 | 104.92 |
| mo107 | h | Ayudante fontanero. | 4.769 | 20.3 | 96.81 |
| %0200_1 | % | Costes directos complementarios | 2 % | 353.48 | 7.07 |
| op00ato010 |  | Atornillador. | 0 | 0 | 0.00 |
| op00mar010 |  | Martillo. | 0 | 0 | 0.00 |
| op00tal010 |  | Taladro. | 0 | 0 | 0.00 |
|  |  | Total |  |  | 360.55 |

Claves: tubo, material, auxiliar, colocacion

### 01.04 APERTURA NUEVOS RETORNOS (25/10/2023)
Importe: 24784.37

**DFF011** m² Apertura de hueco en hoja exterior de fachada, de fábrica vista.
73 m² × 12.45 = 908.85
Apertura de hueco para posterior colocación de la carpintería, en hoja exterior de cerramiento de fachada, de fábrica, vista, formada por ladrillo perforado de 11/12 cm de espesor, con medios manuales, sin afectar a la estabilidad de la hoja o de los elementos constructivos contiguos, y carga manual sobre camión o contenedor.
Criterio de valoración económica: El precio incluye el corte previo del contorno del hueco, pero no incluye el montaje y desmontaje del apeo del hueco ni la colocación de dinteles.
Incluye: Replanteo del hueco en el paramento. Corte previo del contorno del hueco. Demolición del elemento. Fragmentación de los escombros en piezas manejables. Retirada y acopio de escombros. Limpieza de los restos de obra. Carga manual de escombros sobre camión o contenedor.
Criterio de medición de proyecto: Superficie medida según documentación gráfica de Proyecto.
Criterio de medición de obra: Se medirá la superficie realmente demolida según especificaciones de Proyecto.

| Código | Ud | Descripción | Rendimiento | Precio | Importe |
|---|---|---|---|---|---|
| mo113 | h | Peón ordinario construcción. | 0.534 | 22.86 | 12.21 |
| %0200_1 | % | Costes directos complementarios | 2 % | 12.21 | 0.24 |
| op00amo010 |  | Amoladora o radial. | 0 | 0 | 0.00 |
|  |  | Total |  |  | 12.45 |

Claves: colocacion

| Medición | Uds. | Largo | Alto | Parcial |
|---|---|---|---|---|
| apertura de hueco para nuevo retorno en ladrillo | 20 | 3.65 | 1 | 73.00 |
| Total |  |  |  | 73 |

**DRR011** m² Apertura de hueco en trasdosado de placas de yeso laminado.
144 m² × 8.37 = 1205.28
Apertura de hueco en trasdosado autoportante de una placa de yeso laminado (15 mm), arriostrado a paramento vertical interior con perfiles en U y maestras 60/27, de 42 mm de espesor total, con medios manuales, sin afectar a la estabilidad de la partición o de los elementos constructivos contiguos, y carga manual sobre camión o contenedor.
Criterio de valoración económica: El precio incluye el corte previo del contorno del hueco y la demolición del revestimiento, pero no incluye el montaje y desmontaje del apeo del hueco ni la colocación de dinteles.
Incluye: Replanteo del hueco en el paramento. Corte previo del contorno del hueco. Demolición del trasdosado y sus revestimientos. Fragmentación de los escombros en piezas manejables. Retirada y acopio de escombros. Limpieza de los restos de obra. Carga manual de escombros sobre camión o contenedor.
Criterio de medición de proyecto: Superficie medida según documentación gráfica de Proyecto.
Criterio de medición de obra: Se medirá la superficie realmente demolida según especificaciones de Proyecto.

| Código | Ud | Descripción | Rendimiento | Precio | Importe |
|---|---|---|---|---|---|
| mo113 | h | Peón ordinario construcción. | 0.359 | 22.86 | 8.21 |
| %0200_1 | % | Costes directos complementarios | 2 % | 8.21 | 0.16 |
| op00amo010 |  | Amoladora o radial. | 0 | 0 | 0.00 |
|  |  | Total |  |  | 8.37 |

Claves: colocacion

| Medición | Uds. | Largo | Alto | Parcial |
|---|---|---|---|---|
| apertura retornos ventilación | 40 | 3.6 | 1 | 144.00 |
| Total |  |  |  | 144 |

**RRR020r** m² Trasdosado directo de placas laminadas compactas de alta presión (HPL) (25/10/2023)
110.2 m² × 57.39 = 6324.38
Trasdosado directo, realizado con placas laminadas compactas de alta presión (HPL), 6 mm de espesor, acabado Colour, color a elegir, textura estándar: FH, con junta abierta con el sistema Pegado Elástico de fijación oculta con adhesivo sobre maestras de chapa de acero galvanizado de 27 mm de anchura separadas 600 mm entre sí y ancladas al paramento con tornillería de acero. Incluso kit de complementos para la instalación de las placas.
Criterio de valoración económica: El precio incluye la resolución de encuentros y puntos singulares, pero no incluye el aislamiento a colocar entre los paneles y el paramento.
Incluye: Replanteo y marcado. Nivelación y limpieza de la base. Sujeción de las maestras de perfil galvanizado al muro. Colocación de los perfiles auxiliares sobre las maestras y del adhesivo estructural sobre las placas. Corte de las placas. Montaje de las placas sobre los perfiles auxiliares, previo replanteo de los huecos de paso, mecanismos y paso de instalaciones.
Criterio de medición de proyecto: Superficie medida según documentación gráfica de Proyecto, sin duplicar esquinas ni encuentros, deduciendo los huecos de superficie mayor de 1 m².
Criterio de medición de obra: Se medirá la superficie realmente ejecutada según especificaciones de Proyecto, sin duplicar esquinas ni encuentros, deduciendo los huecos de superficie mayor de 1 m².

| Código | Ud | Descripción | Rendimiento | Precio | Importe |
|---|---|---|---|---|---|
| mt12psg050c | m | Maestra 60/27 de chapa de acero galvanizado, de ancho 60 mm, según UNE-EN 14195. (material) | 2.33 | 1.41 | 3.29 |
| mt12fmx110 | m² | Placa laminada compacta de alta presión (HPL) Max Compact FH F-Quality "FUNDERMAX", de 4100x1854 mm y 6 mm de espesor, acabado C (material; 25/10/2023) | 1.05 | 31.01 | 32.56 |
| mt12fmx121b | Ud | Kit de complementos para la instalación del sistema de tabiquería interior Pegado Elástico "FUNDERMAX". (material; 25/10/2023) | 1 | 15.92 | 15.92 |
| mo053 | h | Oficial 1ª montador de prefabricados interiores. (mano de obra) | 0.106 | 22 | 2.33 |
| mo100 | h | Ayudante montador de prefabricados interiores. (mano de obra) | 0.106 | 20.34 | 2.16 |
| %0200_1 | % | Costes directos complementarios | 2 % | 56.26 | 1.13 |
| op00fre010 |  | Fresadora. | 0 | 0 | 0.00 |
| op00ato010 |  | Atornillador. | 0 | 0 | 0.00 |
| op00tal010 |  | Taladro. | 0 | 0 | 0.00 |
| op00tro010 |  | Tronzador. | 0 | 0 | 0.00 |
|  |  | Total |  |  | 57.39 |

Claves: color, junta, elastico, colocacion

| Medición | Uds. | Largo | Ancho | Parcial |
|---|---|---|---|---|
| reconstruccion de hueco para retorno | 40 | 3.6 | 1 | 144.00 |
| a descontar rejilla | -80 | 0.65 | 0.65 | -33.80 |
| Subtotal |  |  |  | 110.20 |
| Total |  |  |  | 110.2 |

**FFP010** m² Hoja de partición interior, de fábrica de ladrillo cerámico cara vista. (26/10/2023)
56.1 m² × 62.59 = 3511.30
Hoja de partición interior, de 11,5 cm de espesor, de fábrica de ladrillo cerámico cara vista perforado hidrofugado, color Salmón, acabado liso, 24x11,5x5 cm, con juntas horizontales y verticales de 10 mm de espesor, junta rehundida, recibida con mortero de cemento industrial, color gris, M-5, suministrado a granel.
Incluye: Replanteo y trazado en el forjado de los tabiques a realizar. Marcado en los pilares de los niveles de referencia general de planta y de nivel de pavimento. Colocación y aplomado de miras de referencia. Colocación, aplomado y nivelación de cercos y precercos de puertas y armarios. Tendido de hilos entre miras. Colocación de las piezas por hiladas a nivel. Recibido a la obra de cercos y precercos. Encuentros de la fábrica con fachadas, pilares y tabiques. Encuentro de la fábrica con el forjado superior. Repaso de las juntas y limpieza final del paramento.
Criterio de medición de proyecto: Superficie medida según documentación gráfica de Proyecto, sin duplicar esquinas ni encuentros, deduciendo los huecos de superficie mayor de 3 m².
Criterio de medición de obra: Se medirá la superficie realmente ejecutada según especificaciones de Proyecto, sin duplicar esquinas ni encuentros, deduciendo los huecos de superficie mayor de 3 m².

| Código | Ud | Descripción | Rendimiento | Precio | Importe |
|---|---|---|---|---|---|
| mt05plt010bb | Ud | Ladrillo cerámico cara vista perforado hidrofugado, color Salmón, acabado liso, 24x11,5x5 cm, para uso en mampostería no protegi (material; 26/10/2023) | 71 | 0.25 | 17.75 |
| mt08aaa010a | m³ | Agua. | 0.009 | 1.5 | 0.01 |
| mt09mif010cb | t | Mortero industrial para albañilería, de cemento, color gris, categoría M-5 (resistencia a compresión 5 N/mm²), suministrado a gr | 0.048 | 46.5 | 2.23 |
| mq06mms010 | h | Mezclador continuo con silo, para mortero industrial en seco, suministrado a granel. | 0.187 | 1.94 | 0.36 |
| mo021 | h | Oficial 1ª construcción en trabajos de albañilería. | 0.971 | 21.41 | 20.79 |
| mo114 | h | Peón ordinario construcción en trabajos de albañilería. | 1.006 | 20.1 | 20.22 |
| %0200_1 | % | Costes directos complementarios | 2 % | 61.36 | 1.23 |
| op00sie030 |  | Sierra de disco de diamante, para mesa de trabajo, de corte húmedo. | 0 | 0 | 0.00 |
| op00tal010 |  | Taladro. | 0 | 0 | 0.00 |
|  |  | Total |  |  | 62.59 |

Claves: color, liso, junta, gris, nivel, colocacion

| Medición | Uds. | Largo | Alto | Parcial |
|---|---|---|---|---|
| apertura de hueco para nuevo retorno en ladrillo | 20 | 3.65 | 1 | 73.00 |
| descontar rejillas | -40 | 0.65 | 0.65 | -16.90 |
| Subtotal |  |  |  | 56.10 |
| Total |  |  |  | 56.1 |

**ICR050** Ud Rejilla de retorno. (31/10/2023)
120 Ud × 95.48 = 11457.60
Rejilla de retorno, de aluminio extruido, pintado en color a elegir de la carta RAL, con lamas horizontales inclinadas, de 625x225 mm, fijación mediante tornillos vistos (con marco de montaje de chapa de acero galvanizado), montada en pared. Incluso accesorios de montaje y elementos de fijación.
Incluye: Replanteo. Montaje y fijación de la rejilla.
Criterio de medición de proyecto: Número de unidades previstas, según documentación gráfica de Proyecto.
Criterio de medición de obra: Se medirá el número de unidades realmente ejecutadas según especificaciones de Proyecto.

| Código | Ud | Descripción | Rendimiento | Precio | Importe |
|---|---|---|---|---|---|
| mt42trx050cfu | Ud | Rejilla de retorno, de aluminio extruido, pintado en color a elegir de la carta RAL, con lamas horizontales inclinadas, de 650x6 (material; 31/10/2023) | 1 | 79.07 | 79.07 |
| mo005 | h | Oficial 1ª instalador de climatización. (mano de obra; 31/10/2023) | 0.304 | 24.63 | 7.49 |
| mo104 | h | Ayudante instalador de climatización. (mano de obra; 31/10/2023) | 0.304 | 23.2 | 7.05 |
| %0200_1 | % | Costes directos complementarios | 2 % | 93.61 | 1.87 |
|  |  | Total |  |  | 95.48 |

Claves: color, pared

**RIP035** m² Pintura plástica sobre paramento interior de yeso proyectado o placas de yeso laminado. (30/10/2023)
166.3 m² × 8.28 = 1376.96
Aplicación manual de dos manos de pintura plástica, acabado mate, textura lisa, diluidas con un 15% de agua o sin diluir, (rendimiento: 0,1 l/m² cada mano); previa aplicación de una mano de imprimación acrílica, reguladora de la absorción, sobre paramento interior de yeso proyectado o placas de yeso laminado, vertical, de hasta 3 m de altura.
Criterio de valoración económica: El precio incluye la protección de los elementos del entorno que puedan verse afectados durante los trabajos y la resolución de puntos singulares.
Incluye: Preparación del soporte. Aplicación de una mano de fondo. Aplicación de dos manos de acabado.
Criterio de medición de proyecto: Superficie medida según documentación gráfica de Proyecto, con el mismo criterio que el soporte base.
Criterio de medición de obra: Se medirá la superficie realmente ejecutada según especificaciones de Proyecto, con el mismo criterio que el soporte base.

| Código | Ud | Descripción | Rendimiento | Precio | Importe |
|---|---|---|---|---|---|
| mt27pfs100db | l | Imprimación acrílica, reguladora de la absorción a base de copolímeros acrílicos, color a elegir, con un contenido de sustancias (material; 31/10/2023) | 0.096 | 8.41 | 0.81 |
| mt27pii070d | l | Pintura plástica para interior, a base de polímeros acrílicos, color a elegir, acabado mate, textura lisa, de gran resistencia a (material; 31/10/2023) | 0.2 | 8.76 | 1.75 |
| mo038 | h | Oficial 1ª pintor. (mano de obra; 30/10/2023) | 0.105 | 23.97 | 2.52 |
| mo076 | h | Ayudante pintor. (mano de obra; 30/10/2023) | 0.131 | 23.23 | 3.04 |
| %0200_1 | % | Costes directos complementarios | 2 % | 8.12 | 0.16 |
| op00tal020 |  | Taladro con batidora. | 0 | 0 | 0.00 |
|  |  | Total |  |  | 8.28 |

| Medición | Uds. | Parcial |
|---|---|---|
| Pintura paredes | 110.2 | 110.20 |
|  | 56.1 | 56.10 |
| Subtotal |  | 166.30 |
| Total |  | 166.3 |

## 02 INTERVENCIONES EN CUBIERTA (03/08/2023)
Importe: 202009.34

### 02.01 APERTURA DE HUECO PARA INTRODUCCION DE INSTALACIONES (18/09/2023)
Importe: 2530.55
CUBIERTA ZINC

**DQC070** m² Desmontaje de cobertura de zinc en cubierta inclinada.
156.6 m² × 9.28 = 1453.25
Desmontaje de cobertura de bandeja de zinc, colocada mecánicamente sobre tablero de madera a una altura de entre 20 y 40 m, con medios manuales y recuperación del 10% del material para su posterior ubicación en otro emplazamiento, siendo el orden de ejecución del proceso inverso al de su instalación, y carga manual sobre camión o contenedor.
Criterio de valoración económica: El precio incluye el desmontaje de los elementos de fijación, de los remates, de los canalones y de las bajantes.
Incluye: Desmontaje del elemento. Clasificación y etiquetado. Acopio de los materiales a reutilizar. Carga manual del material a reutilizar sobre camión. Retirada y acopio de los restos de obra. Limpieza de los restos de obra. Carga manual de escombros sobre camión o contenedor.
Criterio de medición de proyecto: Superficie medida según documentación gráfica de Proyecto.
Criterio de medición de obra: Se medirá la superficie realmente desmontada según especificaciones de Proyecto.

| Código | Ud | Descripción | Rendimiento | Precio | Importe |
|---|---|---|---|---|---|
| mo020 | h | Oficial 1ª construcción. | 0.04 | 23.97 | 0.96 |
| mo113 | h | Peón ordinario construcción. | 0.356 | 22.86 | 8.14 |
| %0200_1 | % | Costes directos complementarios | 2 % | 9.10 | 0.18 |
|  |  | Total |  |  | 9.28 |

Claves: material

| Medición | Uds. | Largo | Ancho | Alto | Parcial |
|---|---|---|---|---|---|
| hueco para introduccion de UTA | 4 | 2.5 | 5.8 | 2.7 | 156.60 |
| Total |  |  |  |  | 156.6 |

**DQF030** m² Desmontaje de tablero de madera en cubierta inclinada.
156.6 m² × 4.26 = 667.12
Desmontaje de tablero de madera, situado a una altura de entre 20 y 40 m, en cubierta inclinada a cuatro aguas con una pendiente media del 30%, con medios manuales, y carga manual sobre camión o contenedor.
Criterio de valoración económica: El precio incluye el desmontaje de los elementos de fijación.
Incluye: Desmontaje del elemento. Retirada y acopio del material desmontado. Limpieza de los restos de obra. Carga manual del material desmontado y restos de obra sobre camión o contenedor.
Criterio de medición de proyecto: Superficie medida según documentación gráfica de Proyecto.
Criterio de medición de obra: Se medirá la superficie realmente desmontada según especificaciones de Proyecto.

| Código | Ud | Descripción | Rendimiento | Precio | Importe |
|---|---|---|---|---|---|
| mo113 | h | Peón ordinario construcción. | 0.183 | 22.86 | 4.18 |
| %0200_1 | % | Costes directos complementarios | 2 % | 4.18 | 0.08 |
|  |  | Total |  |  | 4.26 |

Claves: material

| Medición | Uds. | Largo | Ancho | Alto | Parcial |
|---|---|---|---|---|---|
| hueco para introduccion de UTA | 4 | 2.5 | 5.8 | 2.7 | 156.60 |
| Total |  |  |  |  | 156.6 |

**DEA050** m Desmontaje de viga o vigueta metálica. (18/09/2023)
23.2 m × 17.68 = 410.18
Desmontaje de vigueta metálica soldada, formada por perfil de acero laminado IPN 240 o similar, de 5 a 6 m de longitud media, con equipo de oxicorte, y carga manual sobre camión o contenedor.
Incluye: Desmontaje del elemento. Retirada y acopio del material desmontado. Limpieza de los restos de obra. Carga manual del material desmontado y restos de obra sobre camión o contenedor.
Criterio de medición de proyecto: Longitud medida según documentación gráfica de Proyecto.
Criterio de medición de obra: Se medirá la longitud realmente desmontada según especificaciones de Proyecto.

| Código | Ud | Descripción | Rendimiento | Precio | Importe |
|---|---|---|---|---|---|
| mq08sol010 | h | Equipo de oxicorte, con acetileno como combustible y oxígeno como comburente. (maquinaria; 18/09/2023) | 0.138 | 8.34 | 1.15 |
| mo019 | h | Oficial 1ª soldador. (mano de obra) | 0.143 | 21.69 | 3.10 |
| mo113 | h | Peón ordinario construcción. | 0.572 | 22.86 | 13.08 |
| %0200_1 | % | Costes directos complementarios | 2 % | 17.33 | 0.35 |
|  |  | Total |  |  | 17.68 |

Claves: material

| Medición | Uds. | Largo | Parcial |
|---|---|---|---|
| correa | 4 | 5.8 | 23.20 |
| Total |  |  | 23.2 |

### 02.02 CUBIERTA DE ZINC: REPARACIÓN Y APERTURA DE HUECOS PARA INSTALACIONES. (30/08/2023)
Importe: 185712.39
CUBIERTA CIERRE HUECO Y ELIMINACION DE GOTERAS

**XRQ010** Ud Prueba de servicio de cubierta con carácter previo a la reparación. (06/11/2023)
0 Ud × 390.17 = 0.00
Prueba de servicio para comprobar la estanqueidad de una cubierta inclinada mediante riego.
Incluye: Desplazamiento a obra. Realización de la prueba. Redacción de informe del resultado de la prueba realizada.
Criterio de medición de proyecto: Prueba a realizar, según documentación del Plan de control de calidad.
Criterio de medición de obra: Se medirá el número de pruebas realizadas por laboratorio acreditado según especificaciones de Proyecto.

| Código | Ud | Descripción | Rendimiento | Precio | Importe |
|---|---|---|---|---|---|
| mt49prs010Do | Ud | Prueba de servicio para comprobar la estanqueidad de una cubierta inclinada, mediante riego, incluso desplazamiento a obra e inf (material; 06/11/2023) | 1 | 382.52 | 382.52 |
| %0200_1 | % | Costes directos complementarios | 2 % | 382.52 | 7.65 |
|  |  | Total |  |  | 390.17 |

**QUZ010** m² Cobertura de bandejas de zinc. (30/08/2023)
1478.75 m² × 99.61 = 147298.29
Cobertura de bandejas de zinc de 0,7 mm de espesor y 580 mm entre ejes, acabado natural, sobre lámina drenante de estructura nodular de polietileno de alta densidad (PEAD/HDPE), con nódulos de 8 mm de altura, resistencia a la compresión 150 kN/m² según UNE-EN ISO 604, capacidad de drenaje 5 l/(s·m) y masa nominal 0,5 kg/m², en cubierta inclinada, con una pendiente del 5% al 7%. Sistema de fijación oculta, con unión longitudinal de las bandejas mediante junta alzada de engatillado doble, de 25 mm de altura y unión transversal en desnivel. Incluso accesorios de fijación de las chapas y cinta flexible de butilo, adhesiva por ambas caras, para el sellado de estanqueidad de los solapes entre bandejas metálicas.
Criterio de valoración económica: El precio no incluye la superficie soporte ni los puntos singulares y las piezas especiales de la cobertura.
Incluye: Limpieza de la superficie soporte. Colocación de la lámina drenante. Corte, preparación y colocación de las bandejas. Fijación mecánica de las bandejas. Resolución de juntas transversales y longitudinales. Sellado de juntas.
Criterio de medición de proyecto: Superficie medida en verdadera magnitud, según documentación gráfica de Proyecto, deduciendo los huecos de superficie mayor de 1 m².
Criterio de medición de obra: Se medirá, en verdadera magnitud, la superficie realmente ejecutada según especificaciones de Proyecto, deduciendo los huecos de superficie mayor de 1 m².

| Código | Ud | Descripción | Rendimiento | Precio | Importe |
|---|---|---|---|---|---|
| mt13ccz010a | m² | Bandeja de zinc de 0,7 mm de espesor y 580 mm entre ejes, acabado natural, para sistema de junta alzada de 25 mm de altura. (material; 30/08/2023) | 1.28 | 30.92 | 39.58 |
| mt14gdo010a | m² | Lámina drenante de estructura nodular de polietileno de alta densidad (PEAD/HDPE), con nódulos de 8 mm de altura, resistencia a (material; 30/08/2023) | 1.05 | 2.09 | 2.19 |
| mt13ccz100 | Ud | Kit de accesorios de fijación, para bandejas de zinc, en cubiertas inclinadas. (material; 30/08/2023) | 1 | 1.92 | 1.92 |
| mt13dcp020c | m | Cinta flexible de butilo, adhesiva por ambas caras, para el sellado de estanqueidad de los solapes entre bandejas metálicas. (material; 30/08/2023) | 1.05 | 2.05 | 2.15 |
| mt13ccz110a | Ud | Kit de accesorios para la resolución de uniones transversales en desnivel de bandejas de zinc, en cubiertas inclinadas. (material; 30/08/2023) | 1 | 1.92 | 1.92 |
| mo051 | h | Oficial 1ª montador de cerramientos industriales. (mano de obra) | 0.702 | 24.63 | 17.29 |
| mo098 | h | Ayudante montador de cerramientos industriales. (mano de obra) | 1.404 | 23.23 | 32.61 |
| %0200_1 | % | Costes directos complementarios | 2 % | 97.66 | 1.95 |
| op00ciz010 |  | Cizalla. | 0 | 0 | 0.00 |
| op00roe010 |  | Roedora. | 0 | 0 | 0.00 |
|  |  | Total |  |  | 99.61 |

Claves: union, junta, colocacion

| Medición | Uds. | Largo | Ancho | Parcial |
|---|---|---|---|---|
| nuevas esquinas | 4 | 3.5 | 10 | 140.00 |
| reparacion del resto (estimacion 15%) | 0.15 | 105 | 85 | 1338.75 |
| Subtotal |  |  |  | 1478.75 |
| Total |  |  |  | 1478.75 |

**QUZ011** m Punto singular para cubierta inclinada de zinc. (30/08/2023)
125.6 m × 14 = 1758.40
Borde inferior para cubierta inclinada con una pendiente mayor del 5%, con chapa plegada de zinc, de 0,7 mm de espesor, 33 cm de desarrollo y 5 pliegues, con junta de estanqueidad. Incluso accesorios de fijación de las piezas a la cobertura.
Incluye: Replanteo y colocación del remate. Fijación mecánica. Colocación de la junta de estanqueidad.
Criterio de medición de proyecto: Longitud medida según documentación gráfica de Proyecto, incrementada en 5 cm a cada lado.
Criterio de medición de obra: Se medirá la longitud realmente ejecutada según especificaciones de Proyecto, incluyendo las entregas en los apoyos.

| Código | Ud | Descripción | Rendimiento | Precio | Importe |
|---|---|---|---|---|---|
| mt13ccz030ah | m | Chapa plegada de zinc, de 0,7 mm de espesor, 33 cm de desarrollo y 5 pliegues, para cumbrera. (material; 30/08/2023) | 1 | 8.97 | 8.97 |
| mt13ccg030d | Ud | Tornillo autorroscante de 6,5x130 mm de acero galvanizado, con arandela. (material) | 6 | 0.35 | 2.10 |
| mt13ccg040 | m | Junta de estanqueidad para chapas perfiladas de acero. (material) | 1 | 2.66 | 2.66 |
| %0200_1 | % | Costes directos complementarios | 2 % | 13.73 | 0.27 |
|  |  | Total |  |  | 14 |

Claves: junta, colocacion

| Medición | Uds. | Largo | Parcial |
|---|---|---|---|
| BORDES LARGOS faldones inferiores | 0.4 | 105 | 42.00 |
| BORDES CORTOS faldones inferiores | 0.4 | 85 | 34.00 |
| BORDES LARGOS faldones superiores | 0.4 | 72 | 28.80 |
| BORDES CORTOS faldones superiores | 0.4 | 52 | 20.80 |
| previsión 40% |  |  |  |
| Subtotal |  |  | 125.60 |
| Total |  |  | 125.6 |

**QUZ011b** m Punto singular para cubierta inclinada de zinc. (30/08/2023)
216 m × 14 = 3024.00
Limatesa para cubierta inclinada con una pendiente mayor del 5%, con chapa plegada de zinc, de 0,7 mm de espesor, 33 cm de desarrollo y 5 pliegues, con junta de estanqueidad. Incluso accesorios de fijación de las piezas a la cobertura.
Incluye: Replanteo y colocación del remate. Fijación mecánica. Colocación de la junta de estanqueidad.
Criterio de medición de proyecto: Longitud medida según documentación gráfica de Proyecto, incrementada en 5 cm a cada lado.
Criterio de medición de obra: Se medirá la longitud realmente ejecutada según especificaciones de Proyecto, incluyendo las entregas en los apoyos.

| Código | Ud | Descripción | Rendimiento | Precio | Importe |
|---|---|---|---|---|---|
| mt13ccz030ah | m | Chapa plegada de zinc, de 0,7 mm de espesor, 33 cm de desarrollo y 5 pliegues, para cumbrera. | 1 | 8.97 | 8.97 |
| mt13ccg030d | Ud | Tornillo autorroscante de 6,5x130 mm de acero galvanizado, con arandela. | 6 | 0.35 | 2.10 |
| mt13ccg040 | m | Junta de estanqueidad para chapas perfiladas de acero. | 1 | 2.66 | 2.66 |
| %0200_1 | % | Costes directos complementarios | 2 % | 13.73 | 0.27 |
|  |  | Total |  |  | 14 |

Claves: junta, colocacion

| Medición | Uds. | Largo | Parcial |
|---|---|---|---|
| limatesa | 4 | 28 | 112.00 |
|  | 4 | 26 | 104.00 |
| Subtotal |  |  | 216.00 |
| Total |  |  | 216 |

**ISC020** m Canalón oculto en zona intermedia del faldón. (31/08/2023)
380 m × 86.13 = 32729.40
Canalón oculto situado en la zona intermedia del faldón, de piezas preformadas de plancha de zinc de 1,60 mm de espesor y 1250 mm de desarrollo y babero de plomo, con uniones soldadas, fijado con clavos sobre cajeado de ladrillo cerámico hueco doble, de 11 cm de espesor.
Incluye: Limpieza y preparación de la superficie. Formación de cajeado de fábrica de ladrillo. Aplicación de una capa de emulsión asfáltica. Montaje. Ejecución de las uniones por soldadura. Conexionado y comprobación de su correcto funcionamiento.
Criterio de medición de proyecto: Longitud medida según documentación gráfica de Proyecto.
Criterio de medición de obra: Se medirá la longitud realmente ejecutada según especificaciones de Proyecto.

| Código | Ud | Descripción | Rendimiento | Precio | Importe |
|---|---|---|---|---|---|
| mt04lsc010c | Ud | Ladrillo cerámico hueco doble, para revestir, 24x11x9 cm, para uso en mampostería protegida (pieza P), densidad 780 kg/m³, según (material; 31/08/2023) | 33 | 0.11 | 3.63 |
| mt08aaa010a | m³ | Agua. | 0.016 | 1.5 | 0.02 |
| mt09mif010ca | t | Mortero industrial para albañilería, de cemento, color gris, categoría M-5 (resistencia a compresión 5 N/mm²), suministrado en s (material; 31/08/2023) | 0.09 | 41.23 | 3.71 |
| mt13vaz020a | m | Piezas preformadas de plancha de zinc de 1,6 mm de espesor y 1250 mm de desarrollo, para formación de canalón oculto en cubierta (material; 31/08/2023) | 1.1 | 20.3 | 22.33 |
| mt13vap021a | Ud | Clavos de acero galvanizado de 3 mm de diámetro y 50 mm de longitud, con junta estanca de plomo, para fijación de piezas preform (material; 31/08/2023) | 4 | 0.09 | 0.36 |
| mt13vap010c | m² | Plancha de plomo laminado de 2 mm de espesor. (material; 31/08/2023) | 0.7 | 35.79 | 25.05 |
| mt14pap100b | kg | Emulsión asfáltica de base acuosa, tipo EA según UNE 104231. (material; 31/08/2023) | 0.2 | 2.24 | 0.45 |
| mq08sol020 | h | Equipo y elementos auxiliares para soldadura eléctrica. (maquinaria; 31/08/2023) | 0.104 | 3.42 | 0.36 |
| mo020 | h | Oficial 1ª construcción. | 0.308 | 23.97 | 7.38 |
| mo077 | h | Ayudante construcción. | 0.308 | 23.23 | 7.15 |
| mo113 | h | Peón ordinario construcción. | 0.4 | 22.86 | 9.14 |
| mo032 | h | Oficial 1ª aplicador de productos impermeabilizantes. (mano de obra; 31/08/2023) | 0.103 | 23.97 | 2.47 |
| mo070 | h | Ayudante aplicador de productos impermeabilizantes. (mano de obra; 31/08/2023) | 0.103 | 23.23 | 2.39 |
| %0200_1 | % | Costes directos complementarios | 2 % | 84.44 | 1.69 |
|  |  | Total |  |  | 86.13 |

| Medición | Uds. | Largo | Parcial |
|---|---|---|---|
| BORDES LARGOS | 2 | 105 | 210.00 |
| BORDES CORTOS | 2 | 85 | 170.00 |
| Subtotal |  |  | 380.00 |
| Total |  |  | 380 |

**QUZ011c** m Punto singular para cubierta inclinada de zinc. (02/11/2023)
46.8 m × 19.28 = 902.30
Encuentro frontal de faldón con paramento vertical para cubierta inclinada con una pendiente mayor del 5%, con chapa plegada de zinc, de 0,7 mm de espesor, 25 cm de desarrollo y 8 pliegues, con junta de estanqueidad. Incluso accesorios de fijación de las piezas a la cobertura y masilla de base neutra monocomponente, para sellado de juntas.
Incluye: Replanteo y colocación del remate. Fijación mecánica. Colocación de la junta de estanqueidad.
Criterio de medición de proyecto: Longitud medida según documentación gráfica de Proyecto, incrementada en 5 cm a cada lado.
Criterio de medición de obra: Se medirá la longitud realmente ejecutada según especificaciones de Proyecto, incluyendo las entregas en los apoyos.

| Código | Ud | Descripción | Rendimiento | Precio | Importe |
|---|---|---|---|---|---|
| mt13ccz030oc | m | Chapa plegada de zinc, de 0,7 mm de espesor, 25 cm de desarrollo y 8 pliegues, para encuentro frontal de faldón con paramento ve (material; 02/11/2023) | 1 | 6.57 | 6.57 |
| mt13ccg030d | Ud | Tornillo autorroscante de 6,5x130 mm de acero galvanizado, con arandela. | 6 | 0.35 | 2.10 |
| mt21vva011 | l | Masilla de base neutra monocomponente, para sellado de juntas; para aplicar con pistola. (material) | 0.025 | 14.13 | 0.35 |
| mt13ccg040 | m | Junta de estanqueidad para chapas perfiladas de acero. | 1 | 2.66 | 2.66 |
| mo051 | h | Oficial 1ª montador de cerramientos industriales. | 0.199 | 24.63 | 4.90 |
| mo098 | h | Ayudante montador de cerramientos industriales. | 0.1 | 23.23 | 2.32 |
| %0200_1 | % | Costes directos complementarios | 2 % | 18.90 | 0.38 |
|  |  | Total |  |  | 19.28 |

Claves: junta, colocacion

| Medición | Uds. | Largo | Parcial |
|---|---|---|---|
| borde superior faldones inferiores | 0.4 | 72 | 28.80 |
|  | 0.4 | 45 | 18.00 |
| previsión 20% |  |  |  |
| Subtotal |  |  | 46.80 |
| Total |  |  | 46.8 |

### 02.03 LINEA DE VIDA (03/08/2023)
Importe: 13766.4
A

**YCL120** m Línea de anclaje horizontal permanente, de cable de acero, con amortiguador de caídas. (03/08/2023)
360 m × 38.24 = 13766.40
Línea de anclaje horizontal permanente, de cable de acero, con amortiguador de caídas, de 10 m de longitud, clase C, compuesta por 1 anclaje terminal de aleación de aluminio L-2653 con tratamiento térmico T6, acabado con pintura epoxi-poliéster; 1 anclaje terminal con amortiguador de acero inoxidable AISI 316, acabado brillante; 1 anclaje intermedio de aleación de aluminio L-2653 con tratamiento térmico T6, acabado con pintura epoxi-poliéster; cable flexible de acero inoxidable AISI 316, de 10 mm de diámetro, compuesto por 7 cordones de 19 hilos; 3 postes de acero inoxidable AISI 316, con placa de anclaje; tensor de caja abierta, con ojo en un extremo y horquilla en el extremo opuesto; conjunto de un sujetacables y un terminal manual; protector para cabo; placa de señalización y conjunto de dos precintos de seguridad. Incluso fijaciones para la sujeción de los componentes de la línea de anclaje al soporte. todas la fijaciones sera´n aptas para cubierta de zinc.
Incluye: Replanteo. Colocación y fijación de los postes. Colocación y fijación de los anclajes. Tendido del cable. Colocación de complementos.
Criterio de medición de proyecto: Número de unidades previstas, según Estudio o Estudio Básico de Seguridad y Salud.
Criterio de medición de obra: Se medirá la longitud realmente colocadas.

| Código | Ud | Descripción | Rendimiento | Precio | Importe |
|---|---|---|---|---|---|
| mt50spl110 | Ud | Anclaje terminal de aleación de aluminio L-2653 con tratamiento térmico T6, acabado con pintura epoxi-poliéster. (material; 03/08/2023) | 0.1 | 0.48 | 0.05 |
| mt50spl105a | Ud | Fijación compuesta por taco químico, arandela y tornillo de acero de 12 mm de diámetro y 80 mm de longitud. (material; 03/08/2023) | 0.6 | 0.19 | 0.11 |
| mt50spl100 | Ud | Anclaje terminal con amortiguador, de acero inoxidable AISI 316, acabado brillante. (material; 31/10/2023) | 0.1 | 50.12 | 5.01 |
| mt50spl005 | Ud | Fijación compuesta por taco químico, arandela y tornillo de acero inoxidable de 12 mm de diámetro y 80 mm de longitud. (material; 31/10/2023) | 1.6 | 3.12 | 4.99 |
| mt50spl120 | Ud | Anclaje intermedio de aleación de aluminio L-2653 con tratamiento térmico T6, acabado con pintura epoxi-poliéster. (material; 03/08/2023) | 0.1 | 1.25 | 0.13 |
| mt50spl030 | m | Cable flexible de acero inoxidable AISI 316, de 10 mm de diámetro, compuesto por 7 cordones de 19 hilos, incluso prensado termin (material; 31/10/2023) | 1.05 | 5.12 | 5.38 |
| mt50spl090 | Ud | Poste de acero inoxidable AISI 316, con placa de anclaje, acabado brillante, para fijación a paramento horizontal o vertical, o (material; 31/10/2023) | 0.3 | 50.12 | 15.04 |
| mt50spl040 | Ud | Tensor de caja abierta, con ojo en un extremo y horquilla en el extremo opuesto. (material; 03/08/2023) | 0.1 | 3.23 | 0.32 |
| mt50spl050 | Ud | Conjunto de un sujetacables y un terminal manual, de acero inoxidable. (material; 03/08/2023) | 0.1 | 1.22 | 0.12 |
| mt50spl080 | Ud | Protector para cabo, de PVC, color amarillo. (material; 03/08/2023) | 0.1 | 0.2 | 0.02 |
| mt50spl060 | Ud | Placa de señalización de la línea de anclaje. (material; 03/08/2023) | 0.1 | 0.61 | 0.06 |
| mt50spl070 | Ud | Conjunto de dos precintos de seguridad. (material; 03/08/2023) | 0.1 | 0.73 | 0.07 |
| mo119 | h | Oficial 1ª Seguridad y Salud. (mano de obra) | 0.12 | 21.41 | 2.57 |
| mo120 | h | Peón Seguridad y Salud. (mano de obra) | 0.18 | 20.1 | 3.62 |
| %0200_1 | % | Costes directos complementarios | 2 % | 37.49 | 0.75 |
|  |  | Total |  |  | 38.24 |

Claves: horizontal, diametro, colocacion

| Medición | Uds. | Largo | Parcial |
|---|---|---|---|
| linea inferior | 2 | 75 | 150.00 |
|  | 2 | 54 | 108.00 |
| linea superior | 2 | 32 | 64.00 |
|  | 2 | 12 | 24.00 |
| inclinadas a lucernario | 2 | 7 | 14.00 |
| Subtotal |  |  | 360.00 |
| Total |  |  | 360 |

## 03 MEJORA ENVOLVENTE Y BLACK OUT (22/08/2023)
Importe: 244382.98

### 03.01 SISTEMA BLACK OUT VENTANAS (22/08/2023)
Importe: 4213.2
SISTEMA OCASIONAL DE OSCURECIMIENTO DE VENTANAS

**cor_ven** ud Cortinas ventanas romboidales (22/08/2023)
134 ud × 15 = 2010.00

| Código | Ud | Descripción | Rendimiento | Precio | Importe |
|---|---|---|---|---|---|
| tela | m | Foscurit oscurante (material; 22/08/2023) | 0.5 | 4 | 2.00 |
| IMAN | ud | Imanes para embutir en el perimetro de la cortina (material; 22/08/2023) | 8 | 1 | 8.00 |
| Mod | h | Modista (mano de obra; 22/08/2023) | 0.25 | 20 | 5.00 |
|  |  | Total |  |  | 15 |

| Medición | Uds. | Parcial |
|---|---|---|
| Sin detalle | 134 | 134.00 |
| Total |  | 134 |

**cor_pue** ud Cortinas puertas (22/08/2023)
72 ud × 30.6 = 2203.20
Cortina fijas desmontable para puertas de acceso con adhesión magnética al marco.

| Código | Ud | Descripción | Rendimiento | Precio | Importe |
|---|---|---|---|---|---|
| tela | m | Foscurit oscurante | 2 | 4 | 8.00 |
| IMAN | ud | Iman | 16 | 1 | 16.00 |
| Mod | h | Modista | 0.33 | 20 | 6.60 |
|  |  | Total |  |  | 30.6 |

### 03.02 PUERTAS DE ACCESO (30/10/2023)
Importe: 2880

**03.02.01** ud MEJORA DE ESTANQUEIDAD DE PUERTAS DE ACCESO (30/10/2023)
144 ud × 20 = 2880.00
Mejora de estanqueidad de puertas de acceso, mediante colocación de faldón inferior con escobilla y tapetas con goma en junta entre puertas y borde superior.
Claves: colocacion, junta

### 03.03 EDIFICIO DE CONCEJALIA (30/08/2023)
Importe: 41198.86

**DFE010** Ud Desmontaje de farol mural.
6 Ud × 17.41 = 104.46
Desmontaje de farol mural, situado en fachada, con medios manuales, sin deteriorar los elementos constructivos a los que está sujeto, y carga manual sobre camión o contenedor.
Criterio de valoración económica: El precio incluye el desmontaje de los accesorios y de los elementos de fijación.
Incluye: Desmontaje del elemento. Retirada y acopio del material desmontado. Limpieza de los restos de obra. Carga manual del material desmontado y restos de obra sobre camión o contenedor.
Criterio de medición de proyecto: Número de unidades previstas, según documentación gráfica de Proyecto.
Criterio de medición de obra: Se medirá el número de unidades realmente desmontadas según especificaciones de Proyecto.

| Código | Ud | Descripción | Rendimiento | Precio | Importe |
|---|---|---|---|---|---|
| mo003 | h | Oficial 1ª electricista. | 0.107 | 22 | 2.35 |
| mo102 | h | Ayudante electricista. | 0.107 | 20.3 | 2.17 |
| mo020 | h | Oficial 1ª construcción. | 0.268 | 23.97 | 6.42 |
| mo113 | h | Peón ordinario construcción. | 0.268 | 22.86 | 6.13 |
| %0200_1 | % | Costes directos complementarios | 2 % | 17.07 | 0.34 |
|  |  | Total |  |  | 17.41 |

Claves: material

| Medición | Uds. | Parcial |
|---|---|---|
| farolas fachada | 6 | 6.00 |
| Total |  | 6 |

**DFD070** m² Levantado de reja metálica. (18/09/2023)
23.04 m² × 7.38 = 170.04
Levantado, con medios manuales y equipo de oxicorte, de reja metálica de 1,44 m, situada en hueco de fachada y fijada al paramento mediante, sin deteriorar los elementos constructivos a los que está sujeta, y carga manual sobre camión o contenedor.
Criterio de valoración económica: El precio incluye el desmontaje de los accesorios y de los elementos de fijación.
Incluye: Levantado del elemento. Retirada y acopio del material levantado. Limpieza de los restos de obra. Carga manual del material levantado y restos de obra sobre camión o contenedor.
Criterio de medición de proyecto: Superficie medida según documentación gráfica de Proyecto.
Criterio de medición de obra: Se medirá la superficie realmente desmontada según especificaciones de Proyecto.

| Código | Ud | Descripción | Rendimiento | Precio | Importe |
|---|---|---|---|---|---|
| mq08sol010 | h | Equipo de oxicorte, con acetileno como combustible y oxígeno como comburente. | 0.051 | 8.34 | 0.43 |
| mo019 | h | Oficial 1ª soldador. | 0.051 | 21.69 | 1.11 |
| mo112 | h | Peón especializado construcción. | 0.051 | 20.43 | 1.04 |
| mo113 | h | Peón ordinario construcción. | 0.204 | 22.86 | 4.66 |
| %0200_1 | % | Costes directos complementarios | 2 % | 7.24 | 0.14 |
|  |  | Total |  |  | 7.38 |

Claves: material

| Medición | Uds. | Ancho | Alto | Parcial |
|---|---|---|---|---|
| ventanbas concejalia | 16 | 1.2 | 1.2 | 23.04 |
| Total |  |  |  | 23.04 |

**FLA030** m² Fachada de paneles sándwich aislantes, de acero. (25/10/2023)
315 m² × 79.38 = 25004.70
Fachada de paneles sándwich de acero galvanizado, de 80 mm de espesor y 1150 mm de anchura, formados por cara exterior de chapa lisa acabado prelacado, RC3 y RUV4, según UNE-EN 10169, de 0,6 mm de espesor, alma aislante de lana de roca de densidad media 120 kg/m³, y cara interior de chapa nervada acabado prelacado, de 0,5 mm de espesor, conductividad térmica 0,455 W/(mK), Euroclase A2-s1, d0 de reacción al fuego según UNE-EN 13501-1, resistencia al fuego EI 60 según UNE-EN 1366-1, colocados en posición horizontal y fijados mecánicamente con sistema de fijación oculta a una estructura portante o auxiliar. Incluso accesorios de fijación de los paneles y cinta flexible de butilo, adhesiva por ambas caras, para el sellado de estanqueidad de los solapes entre paneles sándwich.
Criterio de valoración económica: El precio incluye la estructura soporte y la resolución de puntos singulares.
Incluye: Replanteo de los paneles. Corte, preparación y colocación de los paneles. Sellado de juntas. Fijación mecánica de los paneles. Subestructura portante según especificaciones de la DF. Medios auxiliares.
Criterio de medición de proyecto: Superficie medida según documentación gráfica de Proyecto, sin duplicar esquinas ni encuentros, deduciendo los huecos de superficie mayor de 1 m².
Criterio de medición de obra: Se medirá la superficie realmente ejecutada según especificaciones de Proyecto, sin duplicar esquinas ni encuentros, deduciendo los huecos de superficie mayor de 1 m².

| Código | Ud | Descripción | Rendimiento | Precio | Importe |
|---|---|---|---|---|---|
| mt12ppa010 | m² | Panel sándwich de acero galvanizado, de 80 mm de espesor y 1150 mm de anchura, formado por cara exterior de chapa lisa acabado p (material; 25/10/2023) | 1.05 | 53.31 | 55.98 |
| mt12ppa100a | Ud | Kit de accesorios de fijación, para paneles sándwich aislantes, en fachadas. (material) | 0.2 | 9.7 | 1.94 |
| mt13dcp020a | m | Cinta flexible de butilo, adhesiva por ambas caras, para el sellado de estanqueidad de los solapes entre paneles sándwich. (material) | 2 | 2.05 | 4.10 |
| mo051 | h | Oficial 1ª montador de cerramientos industriales. | 0.33 | 24.63 | 8.13 |
| mo098 | h | Ayudante montador de cerramientos industriales. | 0.33 | 23.23 | 7.67 |
| %0200_1 | % | Costes directos complementarios | 2 % | 77.82 | 1.56 |
| op00ciz010 |  | Cizalla. | 0 | 0 | 0.00 |
| op00roe010 |  | Roedora. | 0 | 0 | 0.00 |
| op00ato010 |  | Atornillador. | 0 | 0 | 0.00 |
| op00tal010 |  | Taladro. | 0 | 0 | 0.00 |
|  |  | Total |  |  | 79.38 |

Claves: horizontal, auxiliar, colocacion

| Medición | Uds. | Largo | Ancho | Parcial |
|---|---|---|---|---|
| fachada sur | 1 | 75 | 4.2 | 315.00 |
| Total |  |  |  | 315 |

**FLA031** m Punto singular para fachada de paneles sándwich aislantes. (26/10/2023)
309.2 m × 18.26 = 5645.99
Coronación para fachada de paneles sándwich aislantes, con chapa plegada de acero galvanizado, de 0,8 mm de espesor, 30 cm de desarrollo y 4 pliegues, con remaches para la unión de las chapas entre sí. Incluso accesorios de fijación de las piezas, y sellador adhesivo monocomponente, para el sellado de las juntas entre chapas.
Incluye: Replanteo y colocación del remate. Fijación mecánica.
Criterio de medición de proyecto: Longitud medida según documentación gráfica de Proyecto, incrementada en 5 cm a cada lado.
Criterio de medición de obra: Se medirá la longitud realmente ejecutada según especificaciones de Proyecto, incluyendo las entregas en los apoyos.

| Código | Ud | Descripción | Rendimiento | Precio | Importe |
|---|---|---|---|---|---|
| mt12www020 | m | Chapa plegada de acero galvanizado, de 0,8 mm de espesor, 30 cm de desarrollo y 4 pliegues, con remaches para la unión de las ch (material; 26/10/2023) | 1 | 5.7 | 5.70 |
| mt13ccg030d | Ud | Tornillo autorroscante de 6,5x130 mm de acero galvanizado, con arandela. | 6 | 0.35 | 2.10 |
| mt22www010d | Ud | Cartucho de 290 ml de sellador adhesivo monocomponente, neutro, superelástico, a base de polímero MS, color transparente, con resistencia a la intemperie y a los rayos UV y elongación hasta rotura 750%. (material) | 0.1 | 5.29 | 0.53 |
| mo051 | h | Oficial 1ª montador de cerramientos industriales. | 0.264 | 24.63 | 6.50 |
| mo098 | h | Ayudante montador de cerramientos industriales. | 0.132 | 23.23 | 3.07 |
| %0200_1 | % | Costes directos complementarios | 2 % | 17.90 | 0.36 |
| op00rem020 |  | Remachadora neumática. (26/10/2023) | 0 | 0 | 0.00 |
|  |  | Total |  |  | 18.26 |

Claves: union, colocacion

| Medición | Uds. | Largo | Parcial |
|---|---|---|---|
| Coronación y arranque | 2 | 75 | 150.00 |
| Junta con muro | 2 | 4.2 | 8.40 |
| Marcos de ventanas | 22 | 5.4 | 118.80 |
| Puertas | 4 | 8 | 32.00 |
| Subtotal |  |  | 309.20 |
| Total |  |  | 309.2 |

**FDR010** m² Reja de acero. (30/08/2023)
81.888 m² × 103.68 = 8490.15
Reja metálica compuesta por bastidor de tubo cuadrado de perfil hueco de acero laminado en frío de 40x40x1,5 mm, barrotes horizontales de cuadradillo de perfil macizo de acero laminado en caliente de 12x12 mm y barrotes verticales de cuadradillo de perfil macizo de acero laminado en caliente de 12x12 mm, montaje mediante anclaje mecánico con tacos de nylon y tornillos de acero.
Incluye: Marcado de los puntos de fijación del bastidor. Presentación de la reja. Aplomado y nivelación. Resolución de las uniones del bastidor a los paramentos. Montaje de elementos complementarios.
Criterio de medición de proyecto: Superficie del hueco a cerrar, medida según documentación gráfica de Proyecto.
Criterio de medición de obra: Se medirá, con las dimensiones del hueco, la superficie realmente ejecutada según especificaciones de Proyecto.

| Código | Ud | Descripción | Rendimiento | Precio | Importe |
|---|---|---|---|---|---|
| mt26aab010ad | m | Tubo cuadrado de perfil hueco de acero laminado en frío de 40x40x1,5 mm, montado en taller con tratamiento anticorrosión según U (material; 25/10/2023) | 3.33 | 5.29 | 17.62 |
| mt26aac010aa | m | Cuadradillo de perfil macizo de acero laminado en caliente de 12x12 mm, montado en taller con tratamiento anticorrosión según UN (material; 25/10/2023) | 12 | 5.66 | 67.92 |
| mt26aaa033a | Ud | Anclaje mecánico con taco de nylon y tornillo de acero galvanizado, de cabeza avellanada. (material; 30/08/2023) | 4 | 0.29 | 1.16 |
| mo018 | h | Oficial 1ª cerrajero. | 0.365 | 24.3 | 8.87 |
| mo059 | h | Ayudante cerrajero. | 0.261 | 23.3 | 6.08 |
| %0200_1 | % | Costes directos complementarios | 2 % | 101.65 | 2.03 |
| op00ato010 |  | Atornillador. | 0 | 0 | 0.00 |
| op00amo010 |  | Amoladora o radial. | 0 | 0 | 0.00 |
| op00tal010 |  | Taladro. | 0 | 0 | 0.00 |
|  |  | Total |  |  | 103.68 |

Claves: tubo

| Medición | Uds. | Largo | Alto | Parcial |
|---|---|---|---|---|
| rejas ventanas | 1 | 6.75 | 1.54 | 10.395 |
|  | 2 | 1 | 1.54 | 3.080 |
|  | 1 | 2.15 | 2.56 | 5.504 |
|  | 1 | 14.75 | 1.54 | 22.715 |
|  | 1 | 26.1 | 1.54 | 40.194 |
| Subtotal |  |  |  | 81.888 |
| Total |  |  |  | 81.888 |

**RNE020** m² Esmalte sobre cerrajería de acero. (30/10/2023)
81.888 m² × 21.78 = 1783.52
Aplicación manual de dos manos de esmalte sintético de secado rápido, a base de resinas alquídicas, color blanco, acabado brillante, (rendimiento: 0,077 l/m² cada mano); previa aplicación de una mano de imprimación sintética antioxidante de secado rápido, a base de resinas alquídicas, color gris, acabado mate (rendimiento: 0,125 l/m²), sobre reja de acero.
Incluye: Preparación y limpieza de la superficie soporte. Aplicación de una mano de imprimación. Aplicación de dos manos de acabado.
Criterio de medición de proyecto: Superficie del polígono envolvente, medida según documentación gráfica de Proyecto, por una sola cara, sin descontar huecos.
Criterio de medición de obra: Se medirá la superficie del polígono envolvente de las unidades realmente ejecutadas según especificaciones de Proyecto, por una sola cara.

| Código | Ud | Descripción | Rendimiento | Precio | Importe |
|---|---|---|---|---|---|
| mt27pfi200a | l | Imprimación sintética antioxidante de secado rápido, color gris, acabado mate, a base de resinas alquídicas, pigmentos orgánicos (material; 31/10/2023) | 0.125 | 3.11 | 0.39 |
| mt27ess200c | l | Esmalte sintético de secado rápido, para exterior, color blanco, acabado brillante, a base de resinas alquídicas, pigmentos orgá (material; 31/10/2023) | 0.154 | 13.28 | 2.05 |
| mo038 | h | Oficial 1ª pintor. | 0.661 | 23.97 | 15.84 |
| mo076 | h | Ayudante pintor. | 0.132 | 23.23 | 3.07 |
| %0200_1 | % | Costes directos complementarios | 2 % | 21.35 | 0.43 |
| op00dec010 |  | Decapador. (31/10/2023) | 0 | 0 | 0.00 |
|  |  | Total |  |  | 21.78 |

Claves: color, gris

### 03.04 LUCERNARIO (23/10/2023)
Importe: 55770.46
REPOSICION DE LUCERNARIO

**DQL030** m² Desmontaje de lucernario de placas translúcidas.
360 m² × 4.13 = 1486.80
Desmontaje de placas translúcidas de lucernario a cuatro aguas de 3 a 8 m de luz máxima, con medios manuales, sin afectar a la estabilidad de los elementos constructivos contiguos, y carga manual sobre camión o contenedor.
Incluye: Desmontaje del elemento. Retirada y acopio del material desmontado. Limpieza de los restos de obra. Carga manual del material desmontado y restos de obra sobre camión o contenedor.
Criterio de medición de proyecto: Superficie medida según documentación gráfica de Proyecto.
Criterio de medición de obra: Se medirá la superficie realmente desmontada según especificaciones de Proyecto.

| Código | Ud | Descripción | Rendimiento | Precio | Importe |
|---|---|---|---|---|---|
| mo113 | h | Peón ordinario construcción. | 0.177 | 22.86 | 4.05 |
| %0200_1 | % | Costes directos complementarios | 2 % | 4.05 | 0.08 |
|  |  | Total |  |  | 4.13 |

Claves: material

| Medición | Uds. | Largo | Alto | Parcial |
|---|---|---|---|---|
| desmontaje lucernario | 2 | 30 | 6 | 360.00 |
| Total |  |  |  | 360 |

**QLL010** m² Lucernario de placas translúcidas, en cubierta plana. (24/10/2023)
360 m² × 94.17 = 33901.20
Lucernario de panel de policarbonato Danpalon con estructura multiceldilla de 16 mm de espesor y 1040 mm de ancho en forma de U,o equivalente sujeto a aprobación de la driección facultativa, con conexión entre paneles mediante conector con dos dientes (doble clipaje) que proporciona la estanqueidad al agua y al aire. Unión entre paneles mediante perfil espaciador de aluminio fijado mecánicamente al perfil montante existente. Sistema definido para una carga de viento de 115 kg/ m2 y una distancia máxima entre apoyos de 1,2 m para una deformación máxima de 1/50 con un factor de seguridad de 1,5 El panel de cubierta podrá volar un máximo de 10 cm desde el extremo del perfil fijado. Panel con estructura multiceldilla de policarbonato extruido de 16 mm de espesor de color opal con protección contra la radiación ultravioleta DG y acabado softlite antideslumbramiento. Paneles termosellados a ambos lados. La transmitancia térmica de los paneles es de 1,9 W / K.m2 valores calculados por CSTB. Los paneles han de superar pruebas de impacto realizado
Criterio de valoración económica: El precio no incluye la estructura soporte.
Incluye: Colocación y fijación de las placas. Resolución del perímetro interior y exterior del conjunto. Sellado elástico de juntas.
Criterio de medición de proyecto: Superficie del faldón medida en verdadera magnitud, según documentación gráfica de Proyecto.
Criterio de medición de obra: Se medirá, en verdadera magnitud, la superficie realmente ejecutada según especificaciones de Proyecto.

| Código | Ud | Descripción | Rendimiento | Precio | Importe |
|---|---|---|---|---|---|
| mt21lpc010g | m² | Placa alveolar translúcida plana de policarbonato celular, de 16 mm de espesor, incolora, conductividad térmica 3,02 W/(mK), Eur (material; 24/10/2023) | 1.05 | 56.5 | 59.33 |
| mt21lpc030 | Ud | Kit de accesorios de fijación, para placas de policarbonato celular, en lucernarios, formado por tornillos autorroscantes de acero inoxidable, arandela de aluminio y EPDM piezas de protección de polipropileno para colocar a presión, cinta autoadhesiva y perfiles de cierre lateral. (material; 24/10/2023) | 0.2 | 55.4 | 11.08 |
| mt22www050a | Ud | Cartucho de 300 ml de silicona neutra oxímica, de elasticidad permanente y curado rápido, color blanco, rango de temperatura de trabajo de -60 a 150°C, con resistencia a los rayos UV, dureza Shore A aproximada de 22, según UNE-EN ISO 868 y elongación a rotura >= 800%, según UNE-EN ISO 8339. (material; 24/10/2023) | 0.2 | 8.45 | 1.69 |
| mo011 | h | Oficial 1ª montador. (mano de obra) | 0.478 | 22 | 10.52 |
| mo080 | h | Ayudante montador. (mano de obra) | 0.477 | 20.34 | 9.70 |
| %0200_1 | % | Costes directos complementarios | 2 % | 92.32 | 1.85 |
|  |  | Total |  |  | 94.17 |

Claves: union, color, colocacion, elastico

| Medición | Uds. | Largo | Alto | Parcial |
|---|---|---|---|---|
| reposición de lucernario existente | 2 | 30 | 6 | 360.00 |
| Total |  |  |  | 360 |

**LSE025** Ud Estor enrollable de tejido ignífugo opaco. (23/10/2023)
40 Ud × 452.43 = 18097.20
Estor enrollable, triangular de lados en angulo recto 4.20 y 6.00 metros, con tejido ignífugo opaco, de poliéster recubierto de PVC, con la cara exterior de color gris claro y la cara interior de color gris, accionamiento motorizado vía radio 230 V, con mando a distancia de 4 canales, para regulación de la altura; fijado en el techo con anclajes mecánicos. Incluso herrajes y accesorios.
Incluye: Replanteo. Anclaje al paramento de los elementos de fijación. Montaje del estor enrollable. Instalación del motor y los componentes del accionamiento. Conexionado eléctrico.
Criterio de medición de proyecto: Número de unidades previstas, según documentación gráfica de Proyecto.
Criterio de medición de obra: Se medirá el número de unidades realmente ejecutadas según especificaciones de Proyecto.

| Código | Ud | Descripción | Rendimiento | Precio | Importe |
|---|---|---|---|---|---|
| mt44stm013apa | Ud | Estor enrollable, de 1000 mm de anchura y 6000 mm de altura, con tejido ignífugo opaco, de poliéster recubierto de PVC, con la c (material; 23/10/2023) | 1 | 200 | 200.00 |
| mt44stm030h | Ud | Motorización de estor enrollable vía radio 230 V, con mando a distancia de 4 canales, para regulación de la altura. (material; 23/10/2023) | 1 | 150 | 150.00 |
| mo011 | h | Oficial 1ª montador. | 1.498 | 22 | 32.96 |
| mo080 | h | Ayudante montador. | 2.246 | 20.34 | 45.68 |
| mo003 | h | Oficial 1ª electricista. | 0.678 | 22 | 14.92 |
| %0200_1 | % | Costes directos complementarios | 2 % | 443.56 | 8.87 |
| op00tal010 |  | Taladro. | 0 | 0 | 0.00 |
|  |  | Total |  |  | 452.43 |

Claves: pvc, color, gris

| Medición | Uds. | Parcial |
|---|---|---|
| zona central, rectangulos completos | 40 | 40.00 |
| Total |  | 40 |

**HRR100** m Pieza de remate de acero prelacado. (30/10/2023)
78 m × 10.61 = 827.58
Pieza de remate de chapa plegada de acero prelacado, espesor 0,8 mm, desarrollo 150 mm y 2 pliegues; fijación con tornillos autotaladrantes de acero galvanizado, y sellado de las juntas entre piezas y, en su caso, de las uniones con los muros con sellador adhesivo monocomponente.
Incluye: Replanteo de las piezas. Corte de las piezas. Colocación, aplomado, nivelación y alineación. Resolución de encuentros y de puntos singulares. Sellado de juntas y limpieza.
Criterio de medición de proyecto: Longitud medida según documentación gráfica de Proyecto.
Criterio de medición de obra: Se medirá la longitud realmente ejecutada según especificaciones de Proyecto.

| Código | Ud | Descripción | Rendimiento | Precio | Importe |
|---|---|---|---|---|---|
| mt12www050 | Ud | Tornillo autotaladrante de acero galvanizado. (material; 30/10/2023) | 2 | 0.05 | 0.10 |
| mt20rca010ka | m | Pieza de remate de chapa plegada de acero prelacado, espesor 0,8 mm, desarrollo 150 mm y 2 pliegues. (material; 30/10/2023) | 1 | 4.19 | 4.19 |
| mt22www010d | Ud | Cartucho de 290 ml de sellador adhesivo monocomponente, neutro, superelástico, a base de polímero MS, color transparente, con re | 0.2 | 5.29 | 1.06 |
| mo018 | h | Oficial 1ª cerrajero. | 0.106 | 24.3 | 2.58 |
| mo059 | h | Ayudante cerrajero. | 0.106 | 23.3 | 2.47 |
| %0200_1 | % | Costes directos complementarios | 2 % | 10.40 | 0.21 |
|  |  | Total |  |  | 10.61 |

Claves: colocacion

| Medición | Uds. | Parcial |
|---|---|---|
| a*b 2.00,9.00,0.00,0.00 | 18 | 18.00 |
| a*b 2.00,30.00,0.00,0.00 | 60 | 60.00 |
| Subtotal: a*b 0.00,0.00,0.00,0.00 |  | 78.00 |
| Total |  | 78 |

**LSE025b** Ud Estor fijo de tejido ignífugo opaco. (23/10/2023)
8 Ud × 182.21 = 1457.68
Estor fijo, con forma de triangulo rectángulo de lados en lso catetos de 6000 y 4200 mm, con tejido ignífugo opaco, de poliéster recubierto de PVC, con la cara exterior de color gris claro y la cara interior de color gris, fijo; fijado en el techo con anclajes mecánicos. Incluso herrajes y accesorios.
Incluye: Replanteo. Anclaje al paramento de los elementos de fijación. Montaje del estor.
Criterio de medición de proyecto: Número de unidades previstas, según documentación gráfica de Proyecto.
Criterio de medición de obra: Se medirá el número de unidades realmente ejecutadas según especificaciones de Proyecto.

| Código | Ud | Descripción | Rendimiento | Precio | Importe |
|---|---|---|---|---|---|
| mt44stm013f | Ud | Estor fijo triangular, con tejido ignífugo opaco, de poliéster recubierto de PVC, con la cara exterior de color gris claro y la (material; 23/10/2023) | 1 | 100 | 100.00 |
| mo011 | h | Oficial 1ª montador. | 1.498 | 22 | 32.96 |
| mo080 | h | Ayudante montador. | 2.246 | 20.34 | 45.68 |
| %0200_1 | % | Costes directos complementarios | 2 % | 178.64 | 3.57 |
| op00tal010 |  | Taladro. | 0 | 0 | 0.00 |
|  |  | Total |  |  | 182.21 |

Claves: pvc, color, gris

### 03.05 SISTEMA DE LAMAS DE FALSO TECHO INTERIOR (22/08/2023)
Importe: 140320.46

**LSZ031b** m² Celosía de lamas de aluminio orientables motorizadas con control remoto. (30/08/2023)
950.52 m² × 113.53 = 107912.54
Celosías Gradpanel P 120 o equivalente sujeto a aprobación de la dirección facultativa. formadas por lamas tubulares de sección rectangular con solapes en los extremos.
Lamas fijas de 120x18 mm. fabricadas en aluminio perfilado, pueden ser instaladas de manera horizontal o vertical dentro de diferentes tipos de marcos de aluminio extruido.
Conjunto de marcos fijos y correderos instalados en posición horizontal tipo pérgola sujetos a estructura
reticular existente, marcos 80 x 45 aluminio extruido. Celosía fija con lamas orientables de aluminio, de 250 mm de anchura, acabado lacado, colocadas sobre subestructura compuesta por perfiles montantes de aluminio, ejes de pivotación, elementos para fijación de las lamas realizados con chapa de aluminio de entre 3 y 6 mm de espesor y marco. Incluso pletinas para fijación mediante atornillado en obra de fábrica con tacos de nylon y tornillos de acero.
Incluye: Replanteo. Presentación y nivelación. Resolución de las uniones de la subestructura a los paramentos. Montaje de elementos complementarios. Medios auxilares.
Criterio de medición de proyecto: Superficie medida según documentación gráfica de Proyecto, deduciendo los huecos de superficie mayor de 3 m².
Criterio de medición de obra: Se medirá la superficie realmente ejecutada según especificaciones de Proyecto, deduciendo los huecos de superficie mayor de 3 m².

| Código | Ud | Descripción | Rendimiento | Precio | Importe |
|---|---|---|---|---|---|
| motor_lamas | ud | motor de control de posicion de lamas orientables (material; 03/11/2023) | 0.125 | 100 | 12.50 |
| mt26aaa033a | Ud | Anclaje mecánico con taco de nylon y tornillo de acero galvanizado, de cabeza avellanada. | 4 | 0.29 | 1.16 |
| mt25dcl010Ta | m² | Celosía fija, GRADHEMETIC P120, formada por una estructura portante de montantes de aluminio sobre la que se fijan, mediante anc (material; 23/10/2023) | 1 | 90 | 90.00 |
| mo018 | h | Oficial 1ª cerrajero. | 0.162 | 24.3 | 3.94 |
| mo059 | h | Ayudante cerrajero. | 0.159 | 23.3 | 3.70 |
| %0200_1 | % | Costes directos complementarios | 2 % | 111.30 | 2.23 |
| op00ato010 |  | Atornillador. | 0 | 0 | 0.00 |
|  |  | Total |  |  | 113.53 |

Claves: horizontal

| Medición | Uds. | Largo | Ancho | Parcial |
|---|---|---|---|---|
| MODULO TIPO | 48 | 4.45 | 4.45 | 950.52 |
| Total |  |  |  | 950.52 |

**LSZ031c** m² Celosía corredera de lamas de aluminio orientables motorizadas con control remoto. (30/08/2023)
237.63 m² × 126.28 = 30007.92
Celosía corredera gradhermenteic P120 o equivalente sujeto a aprobación de la dirección facultativa con lamas orientables de aluminio, de 120 mm de anchura, acabado lacado, colocadas sobre subestructura compuesta por perfiles montantes de aluminio, ejes de pivotación, elementos para fijación de las lamas realizados con chapa de aluminio de entre 3 y 6 mm de espesor y marco. Incluso pletinas para fijación mediante atornillado en obra de fábrica con tacos de nylon y tornillos de acero.
Incluye: Replanteo. Presentación y nivelación. Resolución de las uniones de la subestructura a los paramentos. Montaje de elementos complementarios. Medios auxiliares.
Criterio de medición de proyecto: Superficie medida según documentación gráfica de Proyecto, deduciendo los huecos de superficie mayor de 3 m².
Criterio de medición de obra: Se medirá la superficie realmente ejecutada según especificaciones de Proyecto, deduciendo los huecos de superficie mayor de 3 m².

| Código | Ud | Descripción | Rendimiento | Precio | Importe |
|---|---|---|---|---|---|
| motor_corred | ud | motor de deslizamieno de bastidor corredero (material; 03/11/2023) | 0.125 | 100 | 12.50 |
| motor_lamas | ud | motor de control de posicion de lamas orientables | 0.125 | 100 | 12.50 |
| mt26aaa033a | Ud | Anclaje mecánico con taco de nylon y tornillo de acero galvanizado, de cabeza avellanada. | 4 | 0.29 | 1.16 |
| mt25dcl010Tab | m² | Celosía corredera, GRADHEMETIC P120, formada por una estructura portante de montantes de aluminio sobre la que se fijan, mediant (material; 23/10/2023) | 1 | 90 | 90.00 |
| mo018 | h | Oficial 1ª cerrajero. | 0.162 | 24.3 | 3.94 |
| mo059 | h | Ayudante cerrajero. | 0.159 | 23.3 | 3.70 |
| %0200_1 | % | Costes directos complementarios | 2 % | 123.80 | 2.48 |
| op00ato010 |  | Atornillador. | 0 | 0 | 0.00 |
|  |  | Total |  |  | 126.28 |

| Medición | Uds. | Largo | Ancho | Parcial |
|---|---|---|---|---|
|  | 12 | 4.45 | 4.45 | 237.63 |
| Total |  |  |  | 237.63 |

**rep_mad** Ud Reparacion de elementos dañados de falso techo (22/08/2023)
1 Ud × 2400 = 2400.00
Reparacion de elementos de madera verticvales y horizontales que conforman la retícula del falso techo de lamas, sustitución de mederas en mal estado. Incluye material, mano de obra, maquinaria auxiliar necesaria para la colocación. Ejecución completa incluido pintado.
Claves: material, auxiliar, colocacion

| Medición | Uds. | Parcial |
|---|---|---|
| Sin detalle | 1 | 1.00 |
| Total |  | 1 |

## 04 REMODELACION ESPACIO EXTERIOR (30/08/2023)
Importe: 129929.09

### 04.01 TAQUILLAS (30/08/2023)
Importe: 49314.45

#### 04.01.01 ACT. PREVIAS, CIMENTACION Y ESTRUCTURA (30/08/2023)
Importe: 12082.65
CIMENTACION Y ESTRUCTURA

**DMX010** m² Demolición de pavimento exterior de adoquines. (30/08/2023)
21.25 m² × 6.45 = 137.06
Demolición de pavimento exterior de adoquines y capa de mortero, con martillo neumático, y carga mecánica sobre camión o contenedor.
Criterio de valoración económica: El precio no incluye la demolición de la base soporte.
Incluye: Demolición del elemento. Fragmentación de los escombros en piezas manejables. Retirada y acopio de escombros. Limpieza de los restos de obra. Carga mecánica de escombros sobre camión o contenedor.
Criterio de medición de proyecto: Superficie medida según documentación gráfica de Proyecto.
Criterio de medición de obra: Se medirá la superficie realmente demolida según especificaciones de Proyecto. Estimación del 20% de la superifice existente.

| Código | Ud | Descripción | Rendimiento | Precio | Importe |
|---|---|---|---|---|---|
| mq05mai030 | h | Martillo neumático. | 0.22 | 4.66 | 1.03 |
| mq05pdm010a | h | Compresor portátil eléctrico 2 m³/min de caudal. (maquinaria) | 0.11 | 4.35 | 0.48 |
| mq01ret010 | h | Miniretrocargadora sobre neumáticos de 15 kW. (maquinaria; 30/08/2023) | 0.01 | 45.86 | 0.46 |
| mo112 | h | Peón especializado construcción. | 0.118 | 20.43 | 2.41 |
| mo113 | h | Peón ordinario construcción. | 0.085 | 22.86 | 1.94 |
| %0200_1 | % | Costes directos complementarios | 2 % | 6.32 | 0.13 |
|  |  | Total |  |  | 6.45 |

| Medición | Uds. | Largo | Ancho | Parcial |
|---|---|---|---|---|
| Huella de la edificación | 1 | 6.25 | 3.4 | 21.25 |
| Total |  |  |  | 21.25 |

**ADE001** m³ Excavación a cielo abierto, con medios manuales.
21.25 m³ × 40.22 = 854.68
Excavación a cielo abierto, en suelo de arcilla semidura, con medios manuales, y carga manual a camión.
Criterio de valoración económica: El precio no incluye el transporte de los materiales excavados.
Incluye: Replanteo general y fijación de los puntos y niveles de referencia. Colocación de las camillas en las esquinas y extremos de las alineaciones. Excavación en sucesivas franjas horizontales y extracción de tierras. Refinado de fondos y laterales a mano, con extracción de las tierras. Carga manual a camión de los materiales excavados.
Criterio de medición de proyecto: Volumen medido sobre las secciones teóricas de la excavación, según documentación gráfica de Proyecto.
Criterio de medición de obra: Se medirá el volumen teórico ejecutado según especificaciones de Proyecto, sin incluir los incrementos por excesos de excavación no autorizados, ni el relleno necesario para reconstruir la sección teórica por defectos imputables al Contratista. Se medirá la excavación una vez realizada y antes de que sobre ella se efectúe ningún tipo de relleno. Si el Contratista cerrase la excavación antes de conformada la medición, se entenderá que se aviene a lo que unilateralmente determine el director de la ejecución de la obra.

| Código | Ud | Descripción | Rendimiento | Precio | Importe |
|---|---|---|---|---|---|
| mo113 | h | Peón ordinario construcción. | 1.725 | 22.86 | 39.43 |
| %0200_1 | % | Costes directos complementarios | 2 % | 39.43 | 0.79 |
|  |  | Total |  |  | 40.22 |

Claves: excavacion, colocacion, relleno

| Medición | Uds. | Largo | Ancho | Alto | Parcial |
|---|---|---|---|---|---|
| taquillas | 1 | 6.25 | 3.4 | 1 | 21.25 |
| Total |  |  |  |  | 21.25 |

**ADE010b** m³ Excavación de zanjas y pozos.
6 m³ × 25.05 = 150.30
Excavación de pozos para cimentaciones hasta una profundidad de 2 m, en cualquier tipo de terreno, con medios mecánicos, y carga a camión.
Criterio de valoración económica: El precio no incluye el transporte de los materiales excavados.
Incluye: Replanteo general y fijación de los puntos y niveles de referencia. Colocación de las camillas en las esquinas y extremos de las alineaciones. Excavación en sucesivas franjas horizontales y extracción de tierras. Refinado de fondos y laterales a mano, con extracción de las tierras. Carga a camión de los materiales excavados.
Criterio de medición de proyecto: Volumen medido sobre las secciones teóricas de la excavación, según documentación gráfica de Proyecto, sin duplicar esquinas ni encuentros.
Criterio de medición de obra: Se medirá el volumen teórico ejecutado según especificaciones de Proyecto, sin duplicar esquinas ni encuentros y sin incluir los incrementos por excesos de excavación no autorizados, ni el relleno necesario para reconstruir la sección teórica por defectos imputables al Contratista. Se medirá la excavación una vez realizada y antes de que sobre ella se efectúe ningún tipo de relleno. Si el Contratista cerrase la excavación antes de conformada la medición, se entenderá que se aviene a lo que unilateralmente determine el director de la ejecución de la obra.

| Código | Ud | Descripción | Rendimiento | Precio | Importe |
|---|---|---|---|---|---|
| mq01exn020b | h | Retroexcavadora hidráulica sobre neumáticos, de 115 kW. (maquinaria) | 0.34 | 54.36 | 18.48 |
| mo113 | h | Peón ordinario construcción. | 0.266 | 22.86 | 6.08 |
| %0200_1 | % | Costes directos complementarios | 2 % | 24.56 | 0.49 |
|  |  | Total |  |  | 25.05 |

Claves: excavacion, colocacion, relleno

**ANE010** m² Encachado en caja para base de solera.
21.25 m² × 10.06 = 213.78
Encachado en caja para base de solera de 20 cm de espesor, mediante relleno y extendido en tongadas de espesor no superior a 20 cm de gravillas procedentes de cantera caliza de 20/40 mm; y posterior compactación mediante equipo manual con rodillo vibrante de guiado manual, sobre la explanada homogénea y nivelada.
Criterio de valoración económica: El precio no incluye la ejecución de la explanada.
Incluye: Transporte y descarga del material de relleno a pie de tajo. Extendido del material de relleno en tongadas de espesor uniforme. Humectación o desecación de cada tongada. Compactación y nivelación.
Criterio de medición de proyecto: Superficie medida según documentación gráfica de Proyecto.
Criterio de medición de obra: Se medirá la superficie realmente ejecutada según especificaciones de Proyecto.

| Código | Ud | Descripción | Rendimiento | Precio | Importe |
|---|---|---|---|---|---|
| mt01are020a | m³ | Gravilla de cantera, de piedra caliza, de 20 a 40 mm de diámetro. (material) | 0.22 | 18.37 | 4.04 |
| mq01pan010a | h | Pala cargadora sobre neumáticos de 120 kW/1,9 m³. (maquinaria) | 0.011 | 45.06 | 0.50 |
| mq02cia020j | h | Camión cisterna, de 8 m³ de capacidad. (maquinaria) | 0.011 | 118.9 | 1.31 |
| mq02roa010a | h | Rodillo vibrante de guiado manual, de 700 kg, anchura de trabajo 70 cm. (maquinaria) | 0.011 | 9.48 | 0.10 |
| mo113 | h | Peón ordinario construcción. | 0.171 | 22.86 | 3.91 |
| %0200_1 | % | Costes directos complementarios | 2 % | 9.86 | 0.20 |
|  |  | Total |  |  | 10.06 |

Claves: relleno, material

| Medición | Uds. | Largo | Ancho | Parcial |
|---|---|---|---|---|
| Huella de la edificación | 1 | 6.25 | 3.4 | 21.25 |
| Total |  |  |  | 21.25 |

**CHH005b** m³ Hormigón de limpieza. (24/10/2023)
0.6 m³ × 77.72 = 46.63
Hormigón HL-150/B/20, fabricado en central y vertido con cubilote, para formación de capa de hormigón de limpieza y nivelado de fondos de cimentación, en el fondo de la excavación previamente realizada.
Incluye: Replanteo. Colocación de toques y/o formación de maestras. Vertido y compactación del hormigón. Coronación y enrase del hormigón.
Criterio de medición de proyecto: Volumen teórico, según documentación gráfica de Proyecto.
Criterio de medición de obra: Se medirá el volumen teórico ejecutado según especificaciones de Proyecto, sin incluir los incrementos por excesos de excavación no autorizados.

| Código | Ud | Descripción | Rendimiento | Precio | Importe |
|---|---|---|---|---|---|
| mt10hmf011fb | m³ | Hormigón de limpieza HL-150/B/20, fabricado en central. (material) | 1.05 | 62.37 | 65.49 |
| mo045 | h | Oficial 1ª estructurista, en trabajos de puesta en obra del hormigón. (mano de obra; 24/10/2023) | 0.082 | 24.97 | 2.05 |
| mo092 | h | Ayudante estructurista, en trabajos de puesta en obra del hormigón. (mano de obra; 24/10/2023) | 0.358 | 24.19 | 8.66 |
| %0200_1 | % | Costes directos complementarios | 2 % | 76.20 | 1.52 |
| au00auh010 |  | Cubilote. | 0 | 0 | 0.00 |
|  |  | Total |  |  | 77.72 |

Claves: hormigon, central, excavacion, colocacion

| Medición | Uds. | Largo | Ancho | Alto | Parcial |
|---|---|---|---|---|---|
| hormigon zapatas pilares marquesina | 6 | 1 | 1 | 0.1 | 0.60 |
| Total |  |  |  |  | 0.6 |

**CSZ010b** m³ Zapata de cimentación de hormigón armado. (24/10/2023)
6 m³ × 179.16 = 1074.96
Zapata de cimentación de hormigón armado, realizada con hormigón HA-25/F/20/XC2 fabricado en central, y vertido desde camión, y acero UNE-EN 10080 B 500 S, con una cuantía aproximada de 50 kg/m³. Incluso armaduras de espera del pilar, alambre de atar, separadores y tubos para paso de instalaciones.
Criterio de valoración económica: El precio incluye la elaboración de la ferralla (corte, doblado y conformado de elementos) en taller de obra y el montaje en el lugar definitivo de su colocación en obra, pero no incluye el encofrado.
Incluye: Replanteo y trazado de las zapatas y de los pilares u otros elementos estructurales que apoyen en las mismas. Colocación de separadores y fijación de las armaduras. Colocación de tubos para paso de instalaciones. Vertido y compactación del hormigón. Coronación y enrase de cimientos. Curado del hormigón.
Criterio de medición de proyecto: Volumen medido sobre las secciones teóricas de la excavación, según documentación gráfica de Proyecto.
Criterio de medición de obra: Se medirá el volumen teórico ejecutado según especificaciones de Proyecto, sin incluir los incrementos por excesos de excavación no autorizados.

| Código | Ud | Descripción | Rendimiento | Precio | Importe |
|---|---|---|---|---|---|
| mt07aco020a | Ud | Separador homologado para cimentaciones. (material; 24/10/2023) | 8 | 0.15 | 1.20 |
| mt07aco010g | kg | Acero en barras corrugadas, UNE-EN 10080 B 500 S, suministrado en obra en barras sin elaborar, de varios diámetros. (material; 24/10/2023) | 52.5 | 1.22 | 64.05 |
| mt08var050 | kg | Alambre galvanizado para atar, de 1,30 mm de diámetro. (material; 24/10/2023) | 0.4 | 1.5 | 0.60 |
| mt10haf010 | m³ | Hormigón HA-25/F/20/XC2, fabricado en central. (material; 24/10/2023) | 1.1 | 76.43 | 84.07 |
| mt11var300 | m | Tubo de PVC liso, de varios diámetros. (material; 24/10/2023) | 0.02 | 6.5 | 0.13 |
| mo043 | h | Oficial 1ª ferrallista. (mano de obra; 24/10/2023) | 0.296 | 24.97 | 7.39 |
| mo090 | h | Ayudante ferrallista. (mano de obra; 24/10/2023) | 0.381 | 24.19 | 9.22 |
| mo045 | h | Oficial 1ª estructurista, en trabajos de puesta en obra del hormigón. | 0.053 | 24.97 | 1.32 |
| mo092 | h | Ayudante estructurista, en trabajos de puesta en obra del hormigón. | 0.317 | 24.19 | 7.67 |
| %0200_1 | % | Costes directos complementarios | 2 % | 175.65 | 3.51 |
| op00ciz020 |  | Cizalla para acero en barras corrugadas. (24/10/2023) | 0 | 0 | 0.00 |
| op00ata010 |  | Atadora de ferralla. (24/10/2023) | 0 | 0 | 0.00 |
| au00auh020 |  | Canaleta para vertido del hormigón. | 0 | 0 | 0.00 |
| au00auh040 |  | Vibrador de hormigón, eléctrico. (24/10/2023) | 0 | 0 | 0.00 |
|  |  | Total |  |  | 179.16 |

Claves: hormigon, central, elaboracion, colocacion, excavacion

| Medición | Uds. | Largo | Ancho | Alto | Parcial |
|---|---|---|---|---|---|
| hormigon zapatas pilares cubierta torre comares | 6 | 1 | 1 | 0.5 | 3.00 |
| salvador allende | 6 | 1 | 1 | 0.5 | 3.00 |
| Subtotal |  |  |  |  | 6.00 |
| Total |  |  |  |  | 6 |

**ANS010** m² Solera de hormigón. (30/10/2023)
21.25 m² × 16.2 = 344.25
Solera de hormigón en masa con adición de fibras de 10 cm de espesor, realizada con hormigón HM-20/B/20/X0 fabricado en central y vertido desde camión con un contenido de fibras sin función estructural, fibras de vidrio resistentes a los álcalis (AR) de 2 kg/m³, extendido y vibrado manual mediante regla vibrante, sin tratamiento de su superficie; con juntas de retracción de 5 mm de espesor, mediante corte con disco de diamante. Incluso panel de poliestireno expandido de 3 cm de espesor, para la ejecución de juntas de dilatación.
Criterio de valoración económica: El precio no incluye la base de la solera.
Incluye: Preparación de la superficie de apoyo del hormigón. Replanteo de las juntas de construcción y de dilatación. Tendido de niveles mediante toques, maestras de hormigón o reglas. Riego de la superficie base. Formación de juntas de construcción y de juntas perimetrales de dilatación. Conexionado, anclaje y emboquillado de las redes de instalaciones proyectadas. Mezclado en camión hormigonera. Vertido, extendido y vibrado del hormigón. Curado del hormigón. Replanteo de las juntas de retracción. Corte del hormigón. Limpieza final de las juntas de retracción.
Criterio de medición de proyecto: Superficie medida según documentación gráfica de Proyecto.
Criterio de medición de obra: Se medirá la superficie realmente ejecutada según especificaciones de Proyecto, sin deducir la superficie ocupada por los pilares situados dentro de su perímetro.

| Código | Ud | Descripción | Rendimiento | Precio | Importe |
|---|---|---|---|---|---|
| mt08fic020b | kg | Fibras de vidrio resistentes a los álcalis (AR), con un contenido mínimo de zirconio del 17,1%, de 13 mm de longitud y 13,5 micr | 0.2 | 8.73 | 1.75 |
| mt10hmf010tLb | m³ | Hormigón HM-20/B/20/X0, fabricado en central. | 0.105 | 69.11 | 7.26 |
| mt16pea020c | m² | Panel rígido de poliestireno expandido, según UNE-EN 13163, mecanizado lateral recto, de 30 mm de espesor, resistencia térmica 0,8 m²K/W, conductividad térmica 0,036 W/(mK), para junta de dilatación. (material) | 0.05 | 2.01 | 0.10 |
| mq06vib020 | h | Regla vibrante de 3 m. | 0.085 | 5.23 | 0.44 |
| mq06cor020 | h | Equipo para corte de juntas en soleras de hormigón. (maquinaria) | 0.083 | 10.64 | 0.88 |
| mo112 | h | Peón especializado construcción. | 0.086 | 20.43 | 1.76 |
| mo020 | h | Oficial 1ª construcción. | 0.063 | 23.97 | 1.51 |
| mo113 | h | Peón ordinario construcción. | 0.063 | 22.86 | 1.44 |
| mo077 | h | Ayudante construcción. | 0.032 | 23.23 | 0.74 |
| %0200_1 | % | Costes directos complementarios | 2 % | 15.88 | 0.32 |
| au00auh020 |  | Canaleta para vertido del hormigón. | 0 | 0 | 0.00 |
|  |  | Total |  |  | 16.2 |

Claves: hormigon, central, construccion

| Medición | Uds. | Largo | Ancho | Parcial |
|---|---|---|---|---|
| Huella de la edificación | 1 | 6.25 | 3.4 | 21.25 |
| Total |  |  |  | 21.25 |

**EAS006b** Ud Placa de anclaje de acero, con pernos atornillados con arandelas, tuerca y contratuerca. (18/09/2023)
6 Ud × 242.82 = 1456.92
Placa de anclaje de acero UNE-EN 10025 S275JR en perfil plano, con taladro central, de 500x500 mm y espesor 30 mm, y montaje sobre 4 pernos de acero corrugado UNE-EN 10080 B 500 S de 12 mm de diámetro y 50 cm de longitud total, embutidos en el hormigón fresco, y atornillados con arandelas, tuerca y contratuerca una vez endurecido el hormigón del cimiento. Incluso mortero autonivelante expansivo para relleno del espacio resultante entre el hormigón endurecido y la placa y protección anticorrosiva aplicada a las tuercas y extremos de los pernos.
Criterio de valoración económica: El precio incluye los cortes, los despuntes, las pletinas, las piezas especiales y los elementos auxiliares de montaje.
Incluye: Limpieza y preparación de la superficie de apoyo. Replanteo y marcado de los ejes. Colocación y fijación provisional de la placa. Aplomado y nivelación. Relleno con mortero. Aplicación de la protección anticorrosiva.
Criterio de medición de proyecto: Número de unidades previstas, según documentación gráfica de Proyecto.
Criterio de medición de obra: Se medirá el número de unidades realmente ejecutadas según especificaciones de Proyecto.

| Código | Ud | Descripción | Rendimiento | Precio | Importe |
|---|---|---|---|---|---|
| mt07ala011l | kg | Pletina de acero laminado UNE-EN 10025 S275JR, para aplicaciones estructurales. Trabajada y montada en taller, para colocar con (material; 18/09/2023) | 58.875 | 2.27 | 133.65 |
| mt07aco010c | kg | Ferralla elaborada en taller industrial con acero en barras corrugadas, UNE-EN 10080 B 500 S, de varios diámetros. (material; 18/09/2023) | 1.775 | 1.64 | 2.91 |
| mt07www040a | Ud | Juego de arandelas, tuerca y contratuerca, para perno de anclaje de 12 mm de diámetro. (material; 18/09/2023) | 4 | 1.66 | 6.64 |
| mt09moa015 | kg | Mortero autonivelante expansivo, de dos componentes, a base de cemento mejorado con resinas sintéticas. (material; 18/09/2023) | 15 | 0.97 | 14.55 |
| mt27pfi010 | l | Imprimación de secado rápido, formulada con resinas alquídicas modificadas y fosfato de zinc. (material; 18/09/2023) | 2.944 | 5.05 | 14.87 |
| mo047 | h | Oficial 1ª montador de estructura metálica. (mano de obra; 18/09/2023) | 1.331 | 24.97 | 33.24 |
| mo094 | h | Ayudante montador de estructura metálica. (mano de obra; 18/09/2023) | 1.331 | 24.19 | 32.20 |
| %0200_1 | % | Costes directos complementarios | 2 % | 238.06 | 4.76 |
| op00cor020 |  | Cortadora manual de metal, de disco. (18/09/2023) | 0 | 0 | 0.00 |
|  |  | Total |  |  | 242.82 |

Claves: plano, central, diametro, hormigon, relleno, colocacion

| Medición | Uds. | Parcial |
|---|---|---|
| ARRANQUE PILARES | 6 | 6.00 |
| Total |  | 6 |

**EAS010b** kg Acero en pilares. (31/08/2023)
861 kg × 2.56 = 2204.16
Acero UNE-EN 10219-1 S275J0H, en pilares formados por piezas simples de perfiles huecos conformados en frío de las series redondo, cuadrado o rectangular, acabado con imprimación antioxidante, colocado con uniones soldadas en obra, a una altura de más de 3 m.
Criterio de valoración económica: El precio incluye las soldaduras, los cortes, los despuntes, las piezas especiales, las placas de arranque y de transición de pilar inferior a superior, los casquillos y los elementos auxiliares de montaje.
Incluye: Limpieza y preparación del plano de apoyo. Replanteo y marcado de los ejes. Colocación y fijación provisional del pilar. Aplomado y nivelación. Ejecución de las uniones soldadas.
Criterio de medición de proyecto: Peso nominal medido según documentación gráfica de Proyecto.
Criterio de medición de obra: Se determinará, a partir del peso obtenido en báscula oficial de las unidades llegadas a obra, el peso de las unidades realmente ejecutadas según especificaciones de Proyecto.

| Código | Ud | Descripción | Rendimiento | Precio | Importe |
|---|---|---|---|---|---|
| mt07ali024e | kg | Acero UNE-EN 10219-1 S275J0H, en perfiles huecos conformados en frío, piezas simples, para aplicaciones estructurales, de las se (material; 18/09/2023) | 1 | 1.63 | 1.63 |
| mq08sol020 | h | Equipo y elementos auxiliares para soldadura eléctrica. | 0.016 | 3.42 | 0.05 |
| mo047 | h | Oficial 1ª montador de estructura metálica. | 0.017 | 24.97 | 0.42 |
| mo094 | h | Ayudante montador de estructura metálica. | 0.017 | 24.19 | 0.41 |
| %0200_1 | % | Costes directos complementarios | 2 % | 2.51 | 0.05 |
| op00lla010 |  | Llave de impacto. (18/09/2023) | 0 | 0 | 0.00 |
| op00cor020 |  | Cortadora manual de metal, de disco. | 0 | 0 | 0.00 |
|  |  | Total |  |  | 2.56 |

Claves: plano, colocacion

| Medición | Uds. | Largo | Ancho | Parcial |
|---|---|---|---|---|
| pilares circulares 200.6 |  |  |  |  |
| torre comares | 6 | 5 | 28.7 | 861.00 |
| Subtotal |  |  |  | 861.00 |
| Total |  |  |  | 861 |

**EAV010b** kg Acero en vigas. (31/08/2023)
1829.38 kg × 2.36 = 4317.34
Acero UNE-EN 10025 S275JR, en vigas formadas por piezas simples de perfiles laminados en caliente de las series IPN, IPE, HEB, HEA, HEM o UPN, acabado con imprimación antioxidante, con uniones soldadas en obra, a una altura de más de 3 m.
Criterio de valoración económica: El precio incluye las soldaduras, los cortes, los despuntes, las piezas especiales, los casquillos y los elementos auxiliares de montaje.
Incluye: Limpieza y preparación del plano de apoyo. Replanteo y marcado de los ejes. Colocación y fijación provisional de la viga. Aplomado y nivelación. Ejecución de las uniones soldadas.
Criterio de medición de proyecto: Peso nominal medido según documentación gráfica de Proyecto.
Criterio de medición de obra: Se determinará, a partir del peso obtenido en báscula oficial de las unidades llegadas a obra, el peso de las unidades realmente ejecutadas según especificaciones de Proyecto.

| Código | Ud | Descripción | Rendimiento | Precio | Importe |
|---|---|---|---|---|---|
| mt07ala010dab | kg | Acero laminado UNE-EN 10025 S275JR, en perfiles laminados en caliente, piezas simples, para aplicaciones estructurales, de las s (material; 24/10/2023) | 1 | 1.44 | 1.44 |
| mq08sol020 | h | Equipo y elementos auxiliares para soldadura eléctrica. | 0.018 | 3.42 | 0.06 |
| mo047 | h | Oficial 1ª montador de estructura metálica. | 0.021 | 24.97 | 0.52 |
| mo094 | h | Ayudante montador de estructura metálica. | 0.012 | 24.19 | 0.29 |
| %0200_1 | % | Costes directos complementarios | 2 % | 2.31 | 0.05 |
| op00cor020 |  | Cortadora manual de metal, de disco. | 0 | 0 | 0.00 |
|  |  | Total |  |  | 2.36 |

Claves: plano, colocacion

| Medición | Uds. | Parcial |
|---|---|---|
| a*b*c 2.00,12.60,17.90,0.00 | 451.08 | 451.08 |
| a*b*c 7.00,11.00,17.90,0.00 | 1378.3 | 1378.30 |
| Subtotal: a*b*c 0.00,0.00,0.00,0.00 |  | 1829.38 |
| Total |  | 1829.38 |

**RNI010b** m² Imprimación antioxidante sobre superficie de acero. (30/10/2023)
96.29 m² × 5.32 = 512.26
Aplicación manual de una mano de imprimación sintética antioxidante de secado rápido, color gris, acabado mate, a base de resinas alquídicas, pigmentos orgánicos, pigmentos inorgánicos, pigmentos antioxidantes y disolvente formulado a base de una mezcla de hidrocarburos (rendimiento: 0,125 l/m²), sobre estructura metálica de perfiles laminados de acero.
Incluye: Preparación y limpieza de la superficie soporte. Aplicación de una mano de imprimación.
Criterio de medición de proyecto: Superficie medida según documentación gráfica de Proyecto.
Criterio de medición de obra: Se medirá la superficie realmente ejecutada según especificaciones de Proyecto.

| Código | Ud | Descripción | Rendimiento | Precio | Importe |
|---|---|---|---|---|---|
| mt27pfi200a | l | Imprimación sintética antioxidante de secado rápido, color gris, acabado mate, a base de resinas alquídicas, pigmentos orgánicos | 0.125 | 3.11 | 0.39 |
| mq07ple010bg | Ud | Alquiler diario de cesta elevadora de brazo articulado, motor diésel, de 16 m de altura máxima de trabajo, incluso mantenimiento (maquinaria; 31/10/2023) | 0.01 | 129.04 | 1.29 |
| mo038 | h | Oficial 1ª pintor. | 0.075 | 23.97 | 1.80 |
| mo076 | h | Ayudante pintor. | 0.075 | 23.23 | 1.74 |
| %0200_1 | % | Costes directos complementarios | 2 % | 5.22 | 0.10 |
|  |  | Total |  |  | 5.32 |

Claves: color, gris

| Medición | Uds. | Largo | Ancho | Parcial |
|---|---|---|---|---|
| pilares TC300X8 | 31.086 |  |  | 31.086 |
| vigas torre comares | 2 | 12.6 | 0.638 | 16.078 |
| correas | 7 | 11 | 0.638 | 49.126 |
| Subtotal |  |  |  | 96.290 |
| Total |  |  |  | 96.29 |

**RNE010b** m² Esmalte sobre estructura de acero. (30/10/2023)
31.086 m² × 24.78 = 770.31
Aplicación manual de dos manos de esmalte sintético de secado rápido, a base de resinas alquídicas, color blanco, acabado brillante, (rendimiento: 0,077 l/m² cada mano); previa aplicación de una mano de imprimación sintética antioxidante de secado rápido, a base de resinas alquídicas, color gris, acabado mate (rendimiento: 0,125 l/m²), sobre pilar formado por piezas simples de perfiles laminados de acero.
Incluye: Preparación y limpieza de la superficie soporte. Aplicación de una mano de imprimación. Aplicación de dos manos de acabado.
Criterio de medición de proyecto: Superficie medida según documentación gráfica de Proyecto.
Criterio de medición de obra: Se medirá la superficie realmente ejecutada según especificaciones de Proyecto.

| Código | Ud | Descripción | Rendimiento | Precio | Importe |
|---|---|---|---|---|---|
| mt27pfi200a | l | Imprimación sintética antioxidante de secado rápido, color gris, acabado mate, a base de resinas alquídicas, pigmentos orgánicos | 0.125 | 3.11 | 0.39 |
| mt27ess200c | l | Esmalte sintético de secado rápido, para exterior, color blanco, acabado brillante, a base de resinas alquídicas, pigmentos orgá | 0.154 | 13.28 | 2.05 |
| mq07ple010bg | Ud | Alquiler diario de cesta elevadora de brazo articulado, motor diésel, de 16 m de altura máxima de trabajo, incluso mantenimiento | 0.01 | 129.04 | 1.29 |
| mo038 | h | Oficial 1ª pintor. | 0.726 | 23.97 | 17.40 |
| mo076 | h | Ayudante pintor. | 0.136 | 23.23 | 3.16 |
| %0200_1 | % | Costes directos complementarios | 2 % | 24.29 | 0.49 |
| op00dec010 |  | Decapador. | 0 | 0 | 0.00 |
|  |  | Total |  |  | 24.78 |

Claves: color, gris

| Medición | Uds. | Parcial |
|---|---|---|
| a*b*0.942 6.00,5.50,0.00,0.00 | 31.086 | 31.086 |
| Subtotal: a*b*0.942 0.00,0.00,0.00,0.00 |  | 31.086 |
| Total |  | 31.086 |

#### 04.01.02 CERRAMIENTO, CUBIERTA Y PARTICIONES (24/10/2023)
Importe: 34144.44

**FLA030** m² Fachada de paneles sándwich aislantes, de acero.
45.735 m² × 79.38 = 3630.44

| Medición | Uds. | Largo | Alto | Parcial |
|---|---|---|---|---|
| alzados largos | 2 | 6.25 | 3.5 | 43.750 |
| -ventanal | -1 | 5.2 | 1.35 | -7.020 |
| -puerta | -1 | 2.2 | 1 | -2.200 |
| Alzado corto | 1 | 3.4 | 3.5 | 11.900 |
| -ventanal | -1 | 2.5 | 1.35 | -3.375 |
| Jambas ventanal | 2 | 0.3 | 1.35 | 0.810 |
| Jambas adaptado | 2 | 0.3 | 0.85 | 0.510 |
| Alzado sobre muro | 1 | 3.4 | 0.4 | 1.360 |
| Subtotal |  |  |  | 45.735 |
| Total |  |  |  | 45.735 |

**FLA031** m Punto singular para fachada de paneles sándwich aislantes.
19.3 m × 18.26 = 352.42

| Medición | Uds. | Largo | Parcial |
|---|---|---|---|
| Coronación | 1 | 19.3 | 19.30 |
| Total |  |  | 19.3 |

**FDC010c** Ud Cierre metálico.
1 Ud × 1463.8 = 1463.80
Cierre enrollable de lamas de aluminio extrusionado, panel de lamas perforadas, 460x135 cm, acabado lacado color blanco, apertura manual. Incluso cerradura central con llave de seguridad.
Incluye: Colocación y fijación de los perfiles guía. Introducción del cierre metálico en las guías. Colocación y fijación del eje a los soportes. Tensado del muelle. Fijación del cierre metálico al rodillo. Montaje del sistema de apertura. Montaje del sistema de accionamiento (eje, engranaje y manivela o electromotor). Repasos y engrase de mecanismos y guías. Realización de pruebas de servicio.
Criterio de medición de proyecto: Número de unidades previstas, según documentación gráfica de Proyecto.
Criterio de medición de obra: Se medirá el número de unidades realmente ejecutadas según especificaciones de Proyecto.

| Código | Ud | Descripción | Rendimiento | Precio | Importe |
|---|---|---|---|---|---|
| mt26cea010m | m² | Cierre metálico enrollable de lamas de aluminio extrusionado, panel de lamas perforadas, acabado lacado color blanco. Incluso ca (material) | 7.142 | 146.47 | 1046.09 |
| mt26eem020 | Ud | Cerradura de seguridad para cierre enrollable. (material) | 1 | 149.25 | 149.25 |
| mo020 | h | Oficial 1ª construcción. | 2.539 | 23.97 | 60.86 |
| mo113 | h | Peón ordinario construcción. | 2.539 | 22.86 | 58.04 |
| mo018 | h | Oficial 1ª cerrajero. | 2.539 | 24.3 | 61.70 |
| mo059 | h | Ayudante cerrajero. | 2.539 | 23.3 | 59.16 |
| %0200_1 | % | Costes directos complementarios | 2 % | 1435.10 | 28.70 |
| op00ato010 |  | Atornillador. | 0 | 0 | 0.00 |
| op00amo010 |  | Amoladora o radial. | 0 | 0 | 0.00 |
| op00tal010 |  | Taladro. | 0 | 0 | 0.00 |
|  |  | Total |  |  | 1463.8 |

Claves: color, central, colocacion

**FDC010** Ud Cierre metálico.
1 Ud × 780 = 780.00
Cierre enrollable de lamas de aluminio extrusionado, panel de lamas perforadas, 190x135 cm, acabado lacado color blanco, apertura manual. Incluso cerradura central con llave de seguridad.
Incluye: Colocación y fijación de los perfiles guía. Introducción del cierre metálico en las guías. Colocación y fijación del eje a los soportes. Tensado del muelle. Fijación del cierre metálico al rodillo. Montaje del sistema de apertura. Montaje del sistema de accionamiento (eje, engranaje y manivela o electromotor). Repasos y engrase de mecanismos y guías. Realización de pruebas de servicio.
Criterio de medición de proyecto: Número de unidades previstas, según documentación gráfica de Proyecto.
Criterio de medición de obra: Se medirá el número de unidades realmente ejecutadas según especificaciones de Proyecto.

| Código | Ud | Descripción | Rendimiento | Precio | Importe |
|---|---|---|---|---|---|
| mt26cea010m | m² | Cierre metálico enrollable de lamas de aluminio extrusionado, panel de lamas perforadas, acabado lacado color blanco. Incluso ca | 2.565 | 146.47 | 375.70 |
| mt26eem020 | Ud | Cerradura de seguridad para cierre enrollable. | 1 | 149.25 | 149.25 |
| mo020 | h | Oficial 1ª construcción. | 2.539 | 23.97 | 60.86 |
| mo113 | h | Peón ordinario construcción. | 2.539 | 22.86 | 58.04 |
| mo018 | h | Oficial 1ª cerrajero. | 2.539 | 24.3 | 61.70 |
| mo059 | h | Ayudante cerrajero. | 2.539 | 23.3 | 59.16 |
| %0200_1 | % | Costes directos complementarios | 2 % | 764.71 | 15.29 |
| op00ato010 |  | Atornillador. | 0 | 0 | 0.00 |
| op00amo010 |  | Amoladora o radial. | 0 | 0 | 0.00 |
| op00tal010 |  | Taladro. | 0 | 0 | 0.00 |
|  |  | Total |  |  | 780 |

Claves: color, central, colocacion

**LCA035b** Ud Carpintería exterior de acero.
6.5 Ud × 406.47 = 2642.06
Carpintería de acero S235JR, en ventana fija de 100x135 cm, compuesta por cerco, hojas, herrajes de colgar y apertura, elementos de estanqueidad y accesorios homologados. Incluso premarco de acero, patillas de anclaje y silicona neutra para el sellado de las juntas perimetrales.
Incluye: Colocación de la carpintería. Ajuste final de la hoja. Sellado de juntas perimetrales.
Criterio de medición de proyecto: Número de unidades previstas, según documentación gráfica de Proyecto.
Criterio de medición de obra: Se medirá el número de unidades realmente ejecutadas según especificaciones de Proyecto.

| Código | Ud | Descripción | Rendimiento | Precio | Importe |
|---|---|---|---|---|---|
| mt25pem020e | m | Premarco de tubo de acero galvanizado de 50x20x2 mm, ensamblado mediante escuadras y con patillas de anclaje para la fijación al paramento y tornillos para la fijación de la carpintería. (material) | 4.7 | 4.14 | 19.46 |
| mt26pfg015b | m² | Carpintería de acero UNE-EN 10025 S235JR para ventana fija, con carril para persiana, con perfiles conformados en frío de 1,5 mm de espesor, acabado lacado, color a elegir, según UNE-EN 14351-1. Incluso junquillos para fijación del vidrio y herrajes de colgar. (material) | 1.418 | 253.8 | 359.89 |
| mt22www010b | Ud | Cartucho de 290 ml de sellador adhesivo monocomponente, neutro, superelástico, a base de polímero MS, color gris, con resistencia a la intemperie y a los rayos UV y elongación hasta rotura 750%. (material) | 0.799 | 5.29 | 4.23 |
| mt22www050b | Ud | Cartucho de 300 ml de silicona neutra oxímica, de elasticidad permanente y curado rápido, color gris, rango de temperatura de trabajo de -60 a 150°C, con resistencia a los rayos UV, dureza Shore A aproximada de 22, según UNE-EN ISO 868 y elongación a rotura >= 800%, según UNE-EN ISO 8339. (material) | 0.376 | 4.73 | 1.78 |
| mo018 | h | Oficial 1ª cerrajero. | 0.276 | 24.3 | 6.71 |
| mo059 | h | Ayudante cerrajero. | 0.276 | 23.3 | 6.43 |
| %0200_1 | % | Costes directos complementarios | 2 % | 398.50 | 7.97 |
| op00ato010 |  | Atornillador. | 0 | 0 | 0.00 |
| op00tal010 |  | Taladro. | 0 | 0 | 0.00 |
|  |  | Total |  |  | 406.47 |

Claves: colocacion

| Medición | Uds. | Largo | Parcial |
|---|---|---|---|
| ventana larga | 1 | 4.6 | 4.60 |
| ventana corta | 1 | 1.9 | 1.90 |
| Subtotal |  |  | 6.50 |
| Total |  |  | 6.5 |

**HRL020** m Revestimiento de frente de forjado, de aluminio. (30/10/2023)
55.6 m × 34.16 = 1899.30
Revestimiento de frente de forjado de chapa plegada de aluminio lacado en color, con 60 micras de espesor mínimo de película seca, 2 mm de espesor, 160 mm de desarrollo y 2 pliegues; colocación con adhesivo bituminoso de aplicación en frío; y sellado de las juntas entre piezas y, en su caso, de las uniones con los muros con sellador adhesivo monocomponente.
Incluye: Replanteo de las piezas. Corte de las piezas. Colocación, aplomado, nivelación y alineación. Sellado de juntas y limpieza.
Criterio de medición de proyecto: Longitud medida por su mayor desarrollo lineal, según documentación gráfica de Proyecto.
Criterio de medición de obra: Se medirá, por su mayor desarrollo lineal, la longitud realmente ejecutada según especificaciones de Proyecto, incluyendo la longitud que pudiera perderse en ingletes.

| Código | Ud | Descripción | Rendimiento | Precio | Importe |
|---|---|---|---|---|---|
| mt20wwr010 | kg | Adhesivo bituminoso de aplicación en frío, para chapas metálicas. (material; 30/10/2023) | 0.76 | 6.08 | 4.62 |
| mt20ffm010rj | m | Frente de forjado de chapa plegada de aluminio lacado en color, con 60 micras de espesor mínimo de película seca, 2 mm de espeso (material; 30/10/2023) | 1.05 | 21.06 | 22.11 |
| mt22www010b | Ud | Cartucho de 290 ml de sellador adhesivo monocomponente, neutro, superelástico, a base de polímero MS, color gris, con resistenci | 0.2 | 5.29 | 1.06 |
| mo018 | h | Oficial 1ª cerrajero. | 0.159 | 24.3 | 3.86 |
| mo059 | h | Ayudante cerrajero. | 0.079 | 23.3 | 1.84 |
| %0200_1 | % | Costes directos complementarios | 2 % | 33.49 | 0.67 |
|  |  | Total |  |  | 34.16 |

Claves: color, colocacion

| Medición | Uds. | Largo | Parcial |
|---|---|---|---|
| cubierta control accesos torre comares | 2 | 13.2 | 26.40 |
|  | 2 | 14.6 | 29.20 |
| Subtotal |  |  | 55.60 |
| Total |  |  | 55.6 |

**LEL010b** Ud Puerta de entrada de aluminio.
1 Ud × 476.78 = 476.78
Puerta de entrada de aluminio termolacado en polvo a 210°C, block de seguridad, de 90x210 cm. Compuesta de: hoja de 50 mm de espesor total, construida con dos chapas de aluminio de 1,2 mm de espesor, con alma de madera blindada con chapa de hierro acerado de 1 mm y macizo especial en todo el perímetro de la hoja y herraje, estampación con embutición profunda en doble relieve a una cara, acabado en color blanco RAL 9010; marcos especiales de extrusión de aluminio reforzado de 1,6 mm de espesor, de igual terminación que las hojas, con burlete perimétrico. Incluso premarco de acero galvanizado con garras de anclaje a obra, cerradura especial con un punto de cierre con bombín de seguridad, tres bisagras de seguridad antipalanca, burlete cortavientos, mirilla gran angular, manivela interior, pomo, tirador y aldaba exteriores, espuma de poliuretano para relleno de la holgura entre marco y muro, sellado perimetral de juntas por medio de un cordón de silicona neutra y ajuste final en obra. Elaborada en taller, con clasificación a la permeabilidad al aire según UNE-EN 12207, a la estanqueidad al agua según UNE-EN 12208 y a la resistencia a la carga del viento según UNE-EN 12210. Totalmente montada y probada.
Incluye: Colocación del premarco. Colocación de la puerta. Ajuste final de la hoja. Sellado de juntas perimetrales. Realización de pruebas de servicio.
Criterio de medición de proyecto: Número de unidades previstas, según documentación gráfica de Proyecto.
Criterio de medición de obra: Se medirá el número de unidades realmente ejecutadas según especificaciones de Proyecto.

| Código | Ud | Descripción | Rendimiento | Precio | Importe |
|---|---|---|---|---|---|
| mt25paa010ac | Ud | Puerta de entrada de aluminio termolacado, block de seguridad, 90x210 cm, acabado en color blanco RAL 9010 con estampación a una (material) | 1 | 375.63 | 375.63 |
| mt26pec015c | Ud | Premarco de acero galvanizado, para puerta de entrada de aluminio de una hoja, con garras de anclaje a obra. (material) | 1 | 50 | 50.00 |
| mt13blw110a | Ud | Aerosol de 750 cm³ de espuma de poliuretano, de 22,5 kg/m³ de densidad, 140% de expansión, 18 N/cm² de resistencia a tracción y 20 N/cm² de resistencia a flexión, conductividad térmica 0,04 W/(mK), estable de -40°C a 100°C; para aplicar con pistola; según UNE-EN 13165. (material) | 0.1 | 7.2 | 0.72 |
| mt15sja100 | Ud | Cartucho de masilla de silicona neutra. (material) | 0.2 | 3.13 | 0.63 |
| mo020 | h | Oficial 1ª construcción. | 0.511 | 23.97 | 12.25 |
| mo113 | h | Peón ordinario construcción. | 0.511 | 22.86 | 11.68 |
| mo018 | h | Oficial 1ª cerrajero. | 0.46 | 24.3 | 11.18 |
| mo059 | h | Ayudante cerrajero. | 0.229 | 23.3 | 5.34 |
| %0200_1 | % | Costes directos complementarios | 2 % | 467.43 | 9.35 |
| op00ato010 |  | Atornillador. | 0 | 0 | 0.00 |
|  |  | Total |  |  | 476.78 |

Claves: color, relleno, medio, colocacion

**QUM020b** m² Cobertura de paneles sándwich aislantes, de acero.
192.72 m² × 71.94 = 13864.28
Cobertura de paneles sándwich acústicos de acero galvanizado, de lana de roca, formados por cara exterior de chapa grecada con cinco grecas acabado prelacado, RC3 y RUV4, según UNE-EN 10169, de 0,5 mm de espesor, alma aislante de lana de roca de densidad media 95 kg/m³ y cara interior de chapa nervada acabado prelacado, de 0,5 mm de espesor, con perforaciones de 3 mm de diámetro, conductividad térmica 0,35 W/(mK), Euroclase A2-s1, d0 de reacción al fuego, según UNE-EN 13501-1, con 35 dB de índice global de reducción acústica, Rw, proporcionando una reducción del nivel global ponderado de presión de ruido aéreo de 34,7 dBA y coeficiente de absorción acústica medio 0,85, según UNE-EN ISO 354, colocados con un solape del panel superior de 200 mm y fijados mecánicamente sobre entramado ligero metálico, en cubierta inclinada, con una pendiente mayor del 10%. Incluso accesorios de fijación de los paneles sándwich, cinta flexible de butilo, adhesiva por ambas caras, para el sellado de estanqueidad de los solapes entre paneles sándwich y pintura antioxidante de secado rápido, para la protección de los solapes entre paneles sándwich.
Criterio de valoración económica: El precio no incluye la superficie soporte ni los puntos singulares y las piezas especiales de la cobertura.
Incluye: Limpieza de la superficie soporte. Replanteo de los paneles por faldón. Corte, preparación y colocación de los paneles. Fijación mecánica de los paneles. Sellado de juntas. Aplicación de una mano de pintura antioxidante en los solapes entre paneles.
Criterio de medición de proyecto: Superficie medida en verdadera magnitud, según documentación gráfica de Proyecto.
Criterio de medición de obra: Se medirá, en verdadera magnitud, la superficie realmente ejecutada según especificaciones de Proyecto.

| Código | Ud | Descripción | Rendimiento | Precio | Importe |
|---|---|---|---|---|---|
| mt13dcp011bul | m² | Panel sándwich acústico de acero galvanizado, para cubiertas, de 100 mm de espesor y 1150 mm de anchura, formado por cara exteri (material) | 1.13 | 51.65 | 58.36 |
| mt13dcp030a | Ud | Kit de accesorios de fijación, para paneles sándwich aislantes, en cubiertas inclinadas. (material) | 0.2 | 14.55 | 2.91 |
| mt13dcp020a | m | Cinta flexible de butilo, adhesiva por ambas caras, para el sellado de estanqueidad de los solapes entre paneles sándwich. | 2.1 | 2.05 | 4.31 |
| mt27pfi150a | kg | Pintura antioxidante de secado rápido, a base de resinas, pigmentos de aluminio con resistencia a los rayos UV y partículas de vidrio termoendurecido, con resistencia a la intemperie y al envejecimiento, repelente del agua y la suciedad y con alta resistencia a los agentes químicos; para aplicar con brocha, rodillo o pistola. (material) | 0.07 | 1 | 0.07 |
| mo051 | h | Oficial 1ª montador de cerramientos industriales. | 0.102 | 24.63 | 2.51 |
| mo098 | h | Ayudante montador de cerramientos industriales. | 0.102 | 23.23 | 2.37 |
| %0200_1 | % | Costes directos complementarios | 2 % | 70.53 | 1.41 |
| op00ciz010 |  | Cizalla. | 0 | 0 | 0.00 |
| op00roe010 |  | Roedora. | 0 | 0 | 0.00 |
|  |  | Total |  |  | 71.94 |

Claves: diametro, nivel, medio, colocacion

| Medición | Uds. | Largo | Ancho | Parcial |
|---|---|---|---|---|
| control de acceso torre de comares | 1 | 14.6 | 13.2 | 192.72 |
| Total |  |  |  | 192.72 |

**RRY005** m² Trasdosado autoportante de placas de yeso laminado.
30.005 m² × 23.51 = 705.42
Trasdosado autoportante libre, de 85 mm de espesor, con nivel de calidad del acabado Q2, formado por placa de yeso laminado tipo normal de 15 mm de espesor, atornillada directamente a una estructura autoportante de acero galvanizado formada por canales horizontales, sólidamente fijados al suelo y al techo y montantes verticales de 70 mm y 0,6 mm de espesor con una modulación de 600 mm y con disposición normal "N", montados sobre canales junto al paramento vertical. Incluso banda acústica; fijaciones para el anclaje de canales y montantes metálicos; tornillería para la fijación de las placas; cinta de papel con refuerzo metálico y pasta y cinta para el tratamiento de juntas.
Criterio de valoración económica: El precio incluye la resolución de encuentros y puntos singulares, pero no incluye el aislamiento a colocar entre las placas y el paramento.
Incluye: Replanteo y trazado en el forjado inferior y en el superior de los perfiles. Colocación de banda de estanqueidad y canales inferiores, sobre solado terminado o base de asiento. Colocación de banda de estanqueidad y canales superiores, bajo forjados. Colocación y fijación de los montantes sobre los elementos horizontales. Corte de las placas. Fijación de las placas. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12psg070d | m | Canal de perfil de acero galvanizado de 70 mm de anchura, según UNE-EN 14195. (material) | 0.8 | 1.91 | 1.53 |
| mt12psg060d | m | Montante de perfil de acero galvanizado de 70 mm de anchura, según UNE-EN 14195. (material) | 2 | 2.36 | 4.72 |
| mt12psg041c | m | Banda autoadhesiva desolidarizante de espuma de poliuretano de celdas cerradas, de 3,2 mm de espesor y 70 mm de anchura, resiste (material) | 1.2 | 0.42 | 0.50 |
| mt12psg010b | m² | Placa de yeso laminado A / UNE-EN 520 - 1200 / longitud / 15 / con los bordes longitudinales afinados. (material) | 1.05 | 7.02 | 7.37 |
| mt12psg081c | Ud | Tornillo autoperforante 3,5x25 mm. (material) | 14 | 0.01 | 0.14 |
| mt12psg030a | kg | Pasta de juntas, según UNE-EN 13963. (material) | 0.3 | 1.28 | 0.38 |
| mt12psg040a | m | Cinta microperforada de papel, según UNE-EN 13963. (material) | 1.6 | 0.05 | 0.08 |
| mt12psg040b | m | Cinta de papel con refuerzo metálico, según UNE-EN 14353. (material) | 0.15 | 0.48 | 0.07 |
| mo053 | h | Oficial 1ª montador de prefabricados interiores. | 0.195 | 22 | 4.29 |
| mo100 | h | Ayudante montador de prefabricados interiores. | 0.195 | 20.34 | 3.97 |
| %0200_1 | % | Costes directos complementarios | 2 % | 23.05 | 0.46 |
| op00fre010 |  | Fresadora. | 0 | 0 | 0.00 |
| op00sie010 |  | Sierra de calar. | 0 | 0 | 0.00 |
| op00tal010 |  | Taladro. | 0 | 0 | 0.00 |
| op00ato010 |  | Atornillador. | 0 | 0 | 0.00 |
|  |  | Total |  |  | 23.51 |

Claves: nivel, colocacion, norma

| Medición | Uds. | Largo | Ancho | Alto | Parcial |
|---|---|---|---|---|---|
| Interior | 1 | 16 |  | 2.65 | 42.400 |
| - puerta | -1 |  | 1 | 2 | -2.000 |
| -ventana | -1 |  | 7.7 | 1.35 | -10.395 |
| Subtotal |  |  |  |  | 30.005 |
| Total |  |  |  |  | 30.005 |

**QUM011** m Punto singular para cubierta inclinada metálica.Canalon
3.4 m × 29.5 = 100.30
Canalón interior para cubierta inclinada con una pendiente mayor del 10%, con chapa plegada de acero galvanizado, de 1,0 mm de espesor, 80 cm de desarrollo y 4 pliegues. Incluso accesorios de fijación de las piezas a las placas y masilla de base neutra monocomponente, para sellado de juntas.
Incluye: Replanteo y colocación del remate. Fijación mecánica.
Criterio de medición de proyecto: Longitud medida según documentación gráfica de Proyecto, incrementada en 5 cm a cada lado.
Criterio de medición de obra: Se medirá la longitud realmente ejecutada según especificaciones de Proyecto, incluyendo las entregas en los apoyos.

| Código | Ud | Descripción | Rendimiento | Precio | Importe |
|---|---|---|---|---|---|
| mt12www030ccE | m | Chapa plegada de acero galvanizado, de 1 mm de espesor, 80 cm de desarrollo y 4 pliegues, para canalón interior. (material) | 1.07 | 12.22 | 13.08 |
| mt13ccg030d | Ud | Tornillo autorroscante de 6,5x130 mm de acero galvanizado, con arandela. | 8 | 0.35 | 2.80 |
| mt21vva011 | l | Masilla de base neutra monocomponente, para sellado de juntas; para aplicar con pistola. | 0.025 | 14.13 | 0.35 |
| mo051 | h | Oficial 1ª montador de cerramientos industriales. | 0.35 | 24.63 | 8.62 |
| mo098 | h | Ayudante montador de cerramientos industriales. | 0.175 | 23.23 | 4.07 |
| %0200_1 | % | Costes directos complementarios | 2 % | 28.92 | 0.58 |
|  |  | Total |  |  | 29.5 |

Claves: colocacion

| Medición | Uds. | Largo | Parcial |
|---|---|---|---|
| canalón | 1 | 3.4 | 3.40 |
| Total |  |  | 3.4 |

**QUM011c** m Punto singular para cubierta inclinada metálica.Encuentros laterales
19.3 m × 23.23 = 448.34
Encuentro lateral de faldón con paramento vertical para cubierta inclinada con una pendiente mayor del 10%, con chapa plegada de acero galvanizado, de 0,8 mm de espesor, 60 cm de desarrollo y 2 pliegues, con junta de estanqueidad. Incluso accesorios de fijación de las piezas a las placas y masilla de base neutra monocomponente, para sellado de juntas.
Incluye: Replanteo y colocación del remate. Fijación mecánica. Colocación de la junta de estanqueidad.
Criterio de medición de proyecto: Longitud medida según documentación gráfica de Proyecto, incrementada en 5 cm a cada lado.
Criterio de medición de obra: Se medirá la longitud realmente ejecutada según especificaciones de Proyecto, incluyendo las entregas en los apoyos.

| Código | Ud | Descripción | Rendimiento | Precio | Importe |
|---|---|---|---|---|---|
| mt12www030qbu | m | Chapa plegada de acero galvanizado, de 0,8 mm de espesor, 60 cm de desarrollo y 2 pliegues, para encuentro lateral de faldón con paramento vertical. (material) | 1.07 | 6.35 | 6.79 |
| mt13ccg030d | Ud | Tornillo autorroscante de 6,5x130 mm de acero galvanizado, con arandela. | 6 | 0.35 | 2.10 |
| mt21vva011 | l | Masilla de base neutra monocomponente, para sellado de juntas; para aplicar con pistola. | 0.025 | 14.13 | 0.35 |
| mt13ccg040 | m | Junta de estanqueidad para chapas perfiladas de acero. | 1 | 2.66 | 2.66 |
| mo051 | h | Oficial 1ª montador de cerramientos industriales. | 0.3 | 24.63 | 7.39 |
| mo098 | h | Ayudante montador de cerramientos industriales. | 0.15 | 23.23 | 3.48 |
| %0200_1 | % | Costes directos complementarios | 2 % | 22.77 | 0.46 |
|  |  | Total |  |  | 23.23 |

Claves: lateral, junta, colocacion

| Medición | Uds. | Largo | Parcial |
|---|---|---|---|
| perimetro de la cubierta | 1 | 19.3 | 19.30 |
| Total |  |  | 19.3 |

**RTC015** m² Falso techo continuo de placas de yeso laminado.
13.32 m² × 28.97 = 385.88
Falso techo continuo suspendido, liso, 12,5+27+27, situado a una altura menor de 4 m, con nivel de calidad del acabado estándar (Q2), constituido por: ESTRUCTURA: estructura metálica de acero galvanizado de maestras primarias 60/27 mm con una modulación de 1000 mm y suspendidas de la superficie soporte de hormigón con cuelgues combinados cada 900 mm, y maestras secundarias fijadas perpendicularmente a las maestras primarias con conectores tipo caballete con una modulación de 500 mm; PLACAS: una capa de placas de yeso laminado A / UNE-EN 520 - 1200 / longitud / 12,5 / con los bordes longitudinales afinados. Incluso banda autoadhesiva desolidarizante, fijaciones para el anclaje de los perfiles, tornillería para la fijación de las placas, pasta de juntas, cinta microperforada de papel y accesorios de montaje.
Incluye: Replanteo de los ejes de la estructura metálica. Colocación de la banda acústica. Nivelación y fijación de los perfiles perimetrales. Señalización de los puntos de anclaje al forjado o elemento soporte. Nivelación y suspensión de los perfiles primarios y secundarios de la estructura. Corte de las placas. Fijación de las placas. Resolución de encuentros y puntos singulares. Tratamiento de juntas.
Criterio de medición de proyecto: Superficie medida entre paramentos, según documentación gráfica de Proyecto, sin descontar huecos para instalaciones.
Criterio de medición de obra: Se medirá la superficie realmente ejecutada según especificaciones de Proyecto, siguiendo los criterios de medición expuestos en la norma UNE 92305.

| Código | Ud | Descripción | Rendimiento | Precio | Importe |
|---|---|---|---|---|---|
| mt12psg160a | m | Perfil en U, de acero galvanizado, de 30 mm. (material) | 0.4 | 1.02 | 0.41 |
| mt12psg220 | Ud | Fijación compuesta por taco y tornillo 5x27. (material) | 2 | 0.06 | 0.12 |
| mt12psg210a | Ud | Cuelgue para falsos techos suspendidos. (material) | 1.2 | 0.46 | 0.55 |
| mt12psg210b | Ud | Seguro para la fijación del cuelgue, en falsos techos suspendidos. (material) | 1.2 | 0.04 | 0.05 |
| mt12psg210c | Ud | Conexión superior para fijar la varilla al cuelgue, en falsos techos suspendidos. (material) | 1.2 | 0.57 | 0.68 |
| mt12psg190 | Ud | Varilla de cuelgue. (material) | 1.2 | 0.39 | 0.47 |
| mt12psg050c | m | Maestra 60/27 de chapa de acero galvanizado, de ancho 60 mm, según UNE-EN 14195. | 3.2 | 1.41 | 4.51 |
| mt12pek020la | Ud | Conector, para maestra 60/27. (material) | 0.6 | 0.23 | 0.14 |
| mt12pek020da | Ud | Conector tipo caballete, para maestra 60/27. (material) | 2.3 | 0.27 | 0.62 |
| mt12psg010a | m² | Placa de yeso laminado A / UNE-EN 520 - 1200 / longitud / 12,5 / con los bordes longitudinales afinados. (material) | 1.05 | 5.95 | 6.25 |
| mt12psg081c | Ud | Tornillo autoperforante 3,5x25 mm. | 17 | 0.01 | 0.17 |
| mt12psg041b | m | Banda autoadhesiva desolidarizante de espuma de poliuretano de celdas cerradas, de 3,2 mm de espesor y 50 mm de anchura, resiste (material) | 0.4 | 0.28 | 0.11 |
| mt12psg030a | kg | Pasta de juntas, según UNE-EN 13963. | 0.3 | 1.28 | 0.38 |
| mt12psg040a | m | Cinta microperforada de papel, según UNE-EN 13963. | 1.2 | 0.05 | 0.06 |
| mo015 | h | Oficial 1ª montador de falsos techos. | 0.29 | 24.63 | 7.14 |
| mo082 | h | Ayudante montador de falsos techos. | 0.29 | 23.23 | 6.74 |
| %0200_1 | % | Costes directos complementarios | 2 % | 28.40 | 0.57 |
| op00fre010 |  | Fresadora. | 0 | 0 | 0.00 |
| op00ato010 |  | Atornillador. | 0 | 0 | 0.00 |
|  |  | Total |  |  | 28.97 |

Claves: liso, nivel, hormigon, colocacion, norma

| Medición | Uds. | Largo | Parcial |
|---|---|---|---|
| Superficie interior | 1 | 13.32 | 13.32 |
| Total |  |  | 13.32 |

**LVC015b** m² Doble acristalamiento de control solar y seguridad (laminar).
6.5 m² × 190.18 = 1236.17
Doble acristalamiento templado de control solar y seguridad (laminar), 6/6/4+4, conjunto formado por vidrio exterior templado, de control solar, color azul de 6 mm, cámara de aire deshidratada con perfil separador de aluminio y doble sellado perimetral, de 6 mm, y vidrio interior laminar incoloro de 4+4 mm de espesor compuesto por dos lunas de vidrio de 4 mm, unidas mediante una lámina incolora de butiral de polivinilo, para hojas de vidrio de superficie entre 3 y 4 m²; 20 mm de espesor total, fijado sobre carpintería con acuñado mediante calzos de apoyo perimetrales y laterales, sellado en frío con silicona sintética incolora, compatible con el material soporte, para hojas de vidrio de superficie entre 3 y 4 m².
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21veg055 | m² | Doble acristalamiento templado de control solar y seguridad (laminar), 6/6/4+4, conjunto formado por vidrio exterior templado, d (material) | 1.006 | 165.4 | 166.39 |
| mt21vva015a | Ud | Cartucho de 310 ml de silicona neutra, incolora, dureza Shore A aproximada de 23, según UNE-EN ISO 868 y recuperación elástica >=80%, según UNE-EN ISO 7389. (material) | 0.58 | 5.77 | 3.35 |
| mt21vva021 | Ud | Material auxiliar para la colocación de vidrios. (material) | 1 | 1.26 | 1.26 |
| mo055 | h | Oficial 1ª cristalero. (mano de obra) | 0.348 | 22.78 | 7.93 |
| mo110 | h | Ayudante cristalero. (mano de obra) | 0.348 | 21.61 | 7.52 |
| %0200_1 | % | Costes directos complementarios | 2 % | 186.45 | 3.73 |
|  |  | Total |  |  | 190.18 |

Claves: color, material, colocacion

| Medición | Uds. | Largo | Parcial |
|---|---|---|---|
| ventana corta | 1 | 1.9 | 1.90 |
| ventana larga | 1 | 4.6 | 4.60 |
| Subtotal |  |  | 6.50 |
| Total |  |  | 6.5 |

**RHL025b** m² Falso techo registrable en exteriores de lamas metálicas. (24/10/2023)
191.4 m² × 32.18 = 6159.25
Falso techo registrable suspendido en exteriores, situado a una altura mayor o igual a 4 m, con suficiente resistencia y rigidez para soportar la presión del viento, considerando un grado de complejidad medio, constituido por: ESTRUCTURA: entramado metálico oculto fijado al forjado o elemento soporte con varillas; LAMAS METÁLICAS: lamas horizontales de superficie lisa, de aluminio prelacado al horno, de aleación EN AW-3005, de 150 mm de anchura, con resistencia a la intemperie, colocadas a tope. Incluso perfiles angulares, fijaciones para el anclaje de los perfiles y accesorios de montaje.
Incluye: Replanteo del nivel de acabado y de los ejes de la trama modular. Nivelación y fijación de los perfiles perimetrales. Señalización de los puntos de anclaje al forjado o elemento soporte. Nivelación y suspensión de los perfiles primarios y secundarios de la trama. Corte y encaje de las lamas. Resolución de encuentros y puntos singulares. Formación de huecos para recepción de posibles elementos de anclaje y/o instalaciones.
Criterio de medición de proyecto: Superficie medida entre paramentos, según documentación gráfica de Proyecto, sin descontar huecos para instalaciones.
Criterio de medición de obra: Se medirá la superficie realmente ejecutada según especificaciones de Proyecto, sin descontar huecos para instalaciones.

| Código | Ud | Descripción | Rendimiento | Precio | Importe |
|---|---|---|---|---|---|
| mt12fla120b | m | Lama horizontal de superficie lisa, de aluminio prelacado al horno, de aleación EN AW-3005, de 150 mm de anchura, 15 mm de anchu (material; 24/10/2023) | 6.8 | 2.4 | 16.32 |
| mt12fla130b | m² | Estructura soporte para falsos techos registrables de lamas metálicas de 150 mm de anchura, con suficiente resistencia y rigidez (material; 24/10/2023) | 1 | 5.65 | 5.65 |
| mo015 | h | Oficial 1ª montador de falsos techos. | 0.2 | 24.63 | 4.93 |
| mo082 | h | Ayudante montador de falsos techos. | 0.2 | 23.23 | 4.65 |
| %0200_1 | % | Costes directos complementarios | 2 % | 31.55 | 0.63 |
| op00ato010 |  | Atornillador. | 0 | 0 | 0.00 |
|  |  | Total |  |  | 32.18 |

Claves: rigidez, medio, nivel

| Medición | Uds. | Largo | Ancho | Parcial |
|---|---|---|---|---|
| panel inferior torre comares | 1 | 13.2 | 14.5 | 191.40 |
| Total |  |  |  | 191.4 |

#### 04.01.03 REVESTIMIENTOS Y ACABADOS (30/10/2023)
Importe: 3087.36

**RSA020** m² Capa fina de mortero autonivelante de cemento.
13.32 m² × 8.44 = 112.42

| Medición | Uds. | Largo | Parcial |
|---|---|---|---|
| Superficie interior | 1 | 13.32 | 13.32 |
| Total |  |  | 13.32 |

**RIP035b** m² Pintura plástica sobre paramento interior de yeso proyectado o placas de yeso laminado. (30/10/2023)
13.32 m² × 9.7 = 129.20
Aplicación manual de dos manos de pintura plástica, acabado mate, textura lisa, diluidas con un 15% de agua o sin diluir, (rendimiento: 0,1 l/m² cada mano); previa aplicación de una mano de imprimación acrílica, reguladora de la absorción, sobre paramento interior de yeso proyectado o placas de yeso laminado, horizontal, hasta 3 m de altura.
Criterio de valoración económica: El precio incluye la protección de los elementos del entorno que puedan verse afectados durante los trabajos y la resolución de puntos singulares.
Incluye: Preparación del soporte. Aplicación de una mano de fondo. Aplicación de dos manos de acabado.
Criterio de medición de proyecto: Superficie medida según documentación gráfica de Proyecto, con el mismo criterio que el soporte base.
Criterio de medición de obra: Se medirá la superficie realmente ejecutada según especificaciones de Proyecto, con el mismo criterio que el soporte base.

| Código | Ud | Descripción | Rendimiento | Precio | Importe |
|---|---|---|---|---|---|
| mt27pfs100db | l | Imprimación acrílica, reguladora de la absorción a base de copolímeros acrílicos, color a elegir, con un contenido de sustancias | 0.096 | 8.41 | 0.81 |
| mt27pii070d | l | Pintura plástica para interior, a base de polímeros acrílicos, color a elegir, acabado mate, textura lisa, de gran resistencia a | 0.2 | 8.76 | 1.75 |
| mo038 | h | Oficial 1ª pintor. | 0.131 | 23.97 | 3.14 |
| mo076 | h | Ayudante pintor. | 0.164 | 23.23 | 3.81 |
| %0200_1 | % | Costes directos complementarios | 2 % | 9.51 | 0.19 |
| op00tal020 |  | Taladro con batidora. | 0 | 0 | 0.00 |
|  |  | Total |  |  | 9.7 |

Claves: horizontal

| Medición | Uds. | Parcial |
|---|---|---|
| falso techo | 13.32 | 13.32 |
| Total |  | 13.32 |

**RIP035** m² Pintura plástica sobre paramento interior de yeso proyectado o placas de yeso laminado.
30.005 m² × 8.28 = 248.44

| Medición | Uds. | Parcial |
|---|---|---|
| Pintura paredes | 30.005 | 30.005 |
| Total |  | 30.005 |

**RSM050b** m Rodapié de madera.
16 m × 5.24 = 83.84
Rodapié de tablero aglomerado rechapado con madera de pino, de 60x10 mm, acabado barnizado en taller, fijado al paramento mediante adhesivo.
Incluye: Replanteo. Corte de las piezas. Fijación de las piezas sobre el paramento. Resolución de esquinas y encuentros.
Criterio de medición de proyecto: Longitud medida según documentación gráfica de Proyecto, sin incluir huecos de puertas. No se ha incrementado la medición por roturas y recortes, ya que en la descomposición se ha considerado un 5% más de piezas.
Criterio de medición de obra: Se medirá la longitud realmente ejecutada según especificaciones de Proyecto.

| Código | Ud | Descripción | Rendimiento | Precio | Importe |
|---|---|---|---|---|---|
| mt18rma020ac | m | Rodapié de tablero aglomerado rechapado con madera de pino, de 60x10 mm, acabado barnizado en taller. (material) | 1.05 | 2.65 | 2.78 |
| mt18mva070 | l | Adhesivo, con clase de durabilidad D3 según UNE-EN 204. (material) | 0.05 | 3.59 | 0.18 |
| mo025 | h | Oficial 1ª instalador de pavimentos de madera. (mano de obra) | 0.102 | 21.41 | 2.18 |
| %0200_1 | % | Costes directos complementarios | 2 % | 5.14 | 0.10 |
| op00cla010 |  | Clavadora neumática. | 0 | 0 | 0.00 |
| op00cep010 |  | Garlopa. | 0 | 0 | 0.00 |
| op00tro010 |  | Tronzador. | 0 | 0 | 0.00 |
|  |  | Total |  |  | 5.24 |

| Medición | Uds. | Parcial |
|---|---|---|
| Sin detalle | 16 | 16.00 |
| Total |  | 16 |

**RSS041** m² Pavimento vinílico heterogéneo, en losetas.
13.32 m² × 29.14 = 388.14
Pavimento vinílico heterogéneo acabado imitación madera, Clase 31: Comercial moderado, suministrado en losetas de 470x470x5 mm. Colocación en obra: mediante el sistema 'Loose-Lay', previa fijación con adhesivo de la hilada central, sobre capa fina de nivelación.
Criterio de valoración económica: El precio no incluye la capa fina de nivelación.
Incluye: Replanteo y recorte del pavimento. Fijación de las piezas de la hilada central, con adhesivo. Colocación y fijación de las sucesivas hiladas. Resolución de encuentros y puntos singulares. Eliminación y limpieza del material sobrante. Limpieza final del pavimento.
Criterio de medición de proyecto: Superficie útil, medida según documentación gráfica de Proyecto, deduciendo los huecos de superficie mayor de 1 m².
Criterio de medición de obra: Se medirá la superficie realmente ejecutada según especificaciones de Proyecto, deduciendo los huecos de superficie mayor de 1 m².

| Código | Ud | Descripción | Rendimiento | Precio | Importe |
|---|---|---|---|---|---|
| mt18adq020d | kg | Adhesivo, a base de copolímeros acrílicos modificados en dispersión acuosa, sin disolventes, color beige, para aplicar en interiores, para el encolado de pavimentos de PVC, linóleo y moqueta. (material) | 0.075 | 4.09 | 0.31 |
| mt18pve020br | m² | Loseta heterogénea de PVC, autoportante, para interior, acabado imitación madera, de 470x470x5 mm, Clase 31: Comercial moderado (material) | 1.05 | 22.21 | 23.32 |
| mo026 | h | Oficial 1ª instalador de revestimientos flexibles. (mano de obra) | 0.148 | 17.24 | 2.55 |
| mo064 | h | Ayudante instalador de revestimientos flexibles. (mano de obra) | 0.148 | 16.13 | 2.39 |
| %0200_1 | % | Costes directos complementarios | 2 % | 28.57 | 0.57 |
| op00tra010 |  | Trazador de juntas. | 0 | 0 | 0.00 |
| op00cor040 |  | Cortadora de bordes. | 0 | 0 | 0.00 |
|  |  | Total |  |  | 29.14 |

Claves: colocacion, central, material

| Medición | Uds. | Largo | Parcial |
|---|---|---|---|
| Superficie interior | 1 | 13.32 | 13.32 |
| Total |  |  | 13.32 |

**ISB020** m Bajante vista en el exterior del edificio para aguas pluviales.
5 m × 13.38 = 66.90
Bajante circular de acero galvanizado, de Ø 125 mm, para recogida de aguas, formada por piezas preformadas, con sistema de unión por remaches, y sellado con silicona en los empalmes, colocadas con abrazaderas metálicas, instalada en el exterior del edificio. Incluso, silicona, conexiones, codos y piezas especiales.
Incluye: Replanteo del recorrido de la bajante y de la situación de los elementos de sujeción. Presentación en seco de los tubos. Fijación del material auxiliar para montaje y sujeción a la obra. Montaje, conexionado y comprobación de su correcto funcionamiento. Realización de pruebas de servicio.
Criterio de medición de proyecto: Longitud medida según documentación gráfica de Proyecto.
Criterio de medición de obra: Se medirá la longitud realmente ejecutada según especificaciones de Proyecto.

| Código | Ud | Descripción | Rendimiento | Precio | Importe |
|---|---|---|---|---|---|
| mt36csg020a | m | Bajante circular de acero galvanizado, de Ø 80 mm. Incluso conexiones, codos y piezas especiales. (material) | 1.1 | 7.43 | 8.17 |
| mt36csg021a | Ud | Abrazadera para bajante circular de acero galvanizado, de Ø 80 mm. (material) | 0.5 | 1.34 | 0.67 |
| mt15sja100 | Ud | Cartucho de masilla de silicona neutra. | 0.015 | 3.13 | 0.05 |
| mo008 | h | Oficial 1ª fontanero. | 0.1 | 22 | 2.20 |
| mo107 | h | Ayudante fontanero. | 0.1 | 20.3 | 2.03 |
| %0200_1 | % | Costes directos complementarios | 2 % | 13.12 | 0.26 |
|  |  | Total |  |  | 13.38 |

Claves: union, material, auxiliar

| Medición | Uds. | Parcial |
|---|---|---|
| Sin detalle | 5 | 5.00 |
| Total |  | 5 |

**IEI040** Ud Red de distribución interior para local u oficina. (02/11/2023)
1 Ud × 519.72 = 519.72
Cuadro general de mando y protección para oficina de 100 m².
Incluye: Replanteo. Colocación de la caja para el cuadro. Montaje de los componentes.
Criterio de medición de proyecto: Número de unidades previstas, según documentación gráfica de Proyecto.
Criterio de medición de obra: Se medirá el número de unidades realmente ejecutadas según especificaciones de Proyecto.

| Código | Ud | Descripción | Rendimiento | Precio | Importe |
|---|---|---|---|---|---|
| mt35cgm040g | Ud | Caja empotrable con puerta opaca, para alojamiento del interruptor de control de potencia (ICP) en compartimento independiente y (material; 02/11/2023) | 1 | 24.77 | 24.77 |
| mt35cgm021a | Ud | Interruptor general automático (IGA), de 2 módulos, bipolar (2P), con 6 kA de poder de corte, de 40 A de intensidad nominal, cur (material; 02/11/2023) | 1 | 42.07 | 42.07 |
| mt35cgm029ah | Ud | Interruptor diferencial instantáneo, 2P/40A/300mA, de 2 módulos, incluso accesorios de montaje. Según UNE-EN 61008-1. (material; 02/11/2023) | 1 | 91.27 | 91.27 |
| mt35cgm029ab | Ud | Interruptor diferencial instantáneo, 2P/40A/30mA, de 2 módulos, incluso accesorios de montaje. Según UNE-EN 61008-1. (material; 02/11/2023) | 2 | 93.73 | 187.46 |
| mt35cgm021b | Ud | Interruptor automático magnetotérmico, de 2 módulos, bipolar (2P), con 6 kA de poder de corte, de 10 A de intensidad nominal, cu (material; 02/11/2023) | 2 | 12.43 | 24.86 |
| mt35cgm021c | Ud | Interruptor automático magnetotérmico, de 2 módulos, bipolar (2P), con 6 kA de poder de corte, de 16 A de intensidad nominal, cu (material; 02/11/2023) | 2 | 12.66 | 25.32 |
| mt35cgm021d | Ud | Interruptor automático magnetotérmico, de 2 módulos, bipolar (2P), con 6 kA de poder de corte, de 25 A de intensidad nominal, cu (material; 02/11/2023) | 1 | 14.08 | 14.08 |
| mt35www010 | Ud | Material auxiliar para instalaciones eléctricas. (material; 02/11/2023) | 3 | 1.48 | 4.44 |
| mo003 | h | Oficial 1ª electricista. | 2.491 | 22 | 54.80 |
| mo102 | h | Ayudante electricista. | 1.993 | 20.3 | 40.46 |
| %0200_1 | % | Costes directos complementarios | 2 % | 509.53 | 10.19 |
|  |  | Total |  |  | 519.72 |

Claves: colocacion

**SNM010r** m Encimera de chapa plegada (03/11/2023)
15 m × 102.58 = 1538.70
Encimera de chapa plegada.
Incluye: Replanteo y trazado en el paramento de la situación de la encimera. Colocación y fijación de los elementos de soporte. Colocación, ajuste y fijación de la encimera sobre los elementos soporte. Colocación del zócalo perimetral. Sellado y masillado de encuentros. Medios auxiliares.
Criterio de medición de proyecto: Número de unidades previstas, según documentación gráfica de Proyecto. No se han duplicado esquinas en la medición de la longitud de la encimera.
Criterio de medición de obra: Se medirá el número de unidades realmente ejecutadas según especificaciones de Proyecto.

| Código | Ud | Descripción | Rendimiento | Precio | Importe |
|---|---|---|---|---|---|
| mt19ema010ab | m | Encimera chapa plegada (material; 03/11/2023) | 1 | 30 | 30.00 |
| mt19ewa020 | Ud | Material auxiliar para anclaje de encimera. (material; 03/11/2023) | 5 | 10.6 | 53.00 |
| mt32war010 | kg | Sellador elástico de poliuretano monocomponente para juntas. (material; 03/11/2023) | 0.065 | 10.75 | 0.70 |
| mo017 | h | Oficial 1ª carpintero. | 0.4 | 21.72 | 8.69 |
| mo058 | h | Ayudante carpintero. | 0.4 | 20.46 | 8.18 |
| %0200_1 | % | Costes directos complementarios | 2 % | 100.57 | 2.01 |
| op00ato010 |  | Atornillador. | 0 | 0 | 0.00 |
| op00tro010 |  | Tronzador. | 0 | 0 | 0.00 |
| op00fre010 |  | Fresadora. | 0 | 0 | 0.00 |
| op00sie010 |  | Sierra de calar. | 0 | 0 | 0.00 |
| op00tal010 |  | Taladro. | 0 | 0 | 0.00 |
|  |  | Total |  |  | 102.58 |

Claves: colocacion

| Medición | Uds. | Largo | Parcial |
|---|---|---|---|
| encimera taquilla | 2 | 5 | 10.00 |
|  | 2 | 2.5 | 5.00 |
| Subtotal |  |  | 15.00 |
| Total |  |  | 15 |

### 04.02 ESCALINATA (31/08/2023)
Importe: 48448.05

**DRE010** m Demolición de peldaño.
643.72 m × 9.91 = 6379.27
Demolición de peldañeado de hormigón y de su revestimiento de piedra natural, con martillo neumático, sin deteriorar la superficie de la losa de escalera, que quedará al descubierto, y carga manual sobre camión o contenedor.
Incluye: Demolición del peldañeado y su revestimiento. Fragmentación de los escombros en piezas manejables. Retirada y acopio de escombros. Limpieza de los restos de obra. Carga manual de escombros sobre camión o contenedor.
Criterio de medición de proyecto: Longitud medida según documentación gráfica de Proyecto.
Criterio de medición de obra: Se medirá la longitud realmente demolida según especificaciones de Proyecto.

| Código | Ud | Descripción | Rendimiento | Precio | Importe |
|---|---|---|---|---|---|
| mq05mai030 | h | Martillo neumático. | 0.103 | 4.66 | 0.48 |
| mq05pdm110 | h | Compresor portátil diesel media presión 10 m³/min. | 0.103 | 7.75 | 0.80 |
| mo112 | h | Peón especializado construcción. | 0.413 | 20.43 | 8.44 |
| %0200_1 | % | Costes directos complementarios | 2 % | 9.72 | 0.19 |
|  |  | Total |  |  | 9.91 |

Claves: hormigon, losa

| Medición | Uds. | Largo | Parcial |
|---|---|---|---|
| escalera principal |  |  |  |
| tramo 1 | 14 | 9.16 | 128.24 |
| tramo 2 | 14 | 9.19 | 128.66 |
| tramo 3 | 14 | 9.3 | 130.20 |
| tramo 4 | 14 | 9.18 | 128.52 |
| tramo 5 | 14 | 9.15 | 128.10 |
| Subtotal |  |  | 643.72 |
| Total |  |  | 643.72 |

**REP020** m Revestimiento de peldaño de piedra natural.
413.82 m × 63.75 = 26381.03
Revestimiento de peldaño con forma recta, en escalera de 100 cm de anchura, mediante el montaje de los siguientes elementos: huella de mármol Blanco Macael Veta, acabado pulido y tabica de mármol Crema Levante, acabado pulido de 3 y 2 cm de espesor respectivamente, cara y cantos pulidos, recibido todo ello con mortero de cemento M-5, colocado sobre un peldañeado previo (no incluido en este precio). Incluso rejuntado con mortero de juntas cementoso, CG1, para junta mínima (entre 1,5 y 3 mm), con la misma tonalidad de las piezas.
Incluye: Replanteo y trazado de huellas y tabicas. Corte de las piezas y formación de encajes en esquinas y rincones. Humectación del peldañeado. Colocación con mortero de la tabica y huella del primer peldaño. Tendido de cordeles. Colocación de tabicas y huellas. Relleno de juntas. Limpieza del tramo.
Criterio de medición de proyecto: Longitud de la arista formada por la huella y la tabica, medida según documentación gráfica de Proyecto.
Criterio de medición de obra: Se medirá, en la arista de intersección entre huella y tabica, la longitud realmente ejecutada según especificaciones de Proyecto.

| Código | Ud | Descripción | Rendimiento | Precio | Importe |
|---|---|---|---|---|---|
| mt18pmn110 | Ud | Huella para peldaño recto de mármol nacional, 3 cm de espesor, cara y cantos pulidos. (material) | 1 | 15 | 15.00 |
| mt18pmn111 | Ud | Tabica para peldaño de mármol nacional 16 cm de ancho y 2 cm de espesor, pulida. (material) | 1 | 8.12 | 8.12 |
| mt09mor010c | m³ | Mortero de cemento CEM II/B-P 32,5 N tipo M-5, confeccionado en obra con 250 kg/m³ de cemento y una proporción en volumen 1/6. | 0.02 | 115.3 | 2.31 |
| mt09mcr060c | kg | Mortero de juntas cementoso, CG1, para junta mínima entre 1,5 y 3 mm, según UNE-EN 13888. (material) | 0.15 | 0.7 | 0.11 |
| mo023 | h | Oficial 1ª solador. | 0.572 | 21.41 | 12.25 |
| mo061 | h | Ayudante solador. | 0.572 | 20.34 | 11.63 |
| mo113 | h | Peón ordinario construcción. | 0.572 | 22.86 | 13.08 |
| %0200_1 | % | Costes directos complementarios | 2 % | 62.50 | 1.25 |
| op00sie030 |  | Sierra de disco de diamante, para mesa de trabajo, de corte húmedo. | 0 | 0 | 0.00 |
|  |  | Total |  |  | 63.75 |

Claves: junta, colocacion, relleno

| Medición | Uds. | Largo | Parcial |
|---|---|---|---|
| escalera principal |  |  |  |
| tramo 1 | 9 | 9.16 | 82.44 |
| tramo 2 | 9 | 9.19 | 82.71 |
| tramo 3 | 9 | 9.3 | 83.70 |
| tramo 4 | 9 | 9.18 | 82.62 |
| tramo 5 | 9 | 9.15 | 82.35 |
| Subtotal |  |  | 413.82 |
| Total |  |  | 413.82 |

**HYO020** m Peldañeado de escalera. (31/08/2023)
413.82 m × 24.59 = 10175.83
Peldañeado de escalera con ladrillo perforado, recibido con mortero de cemento, industrial, M-5, sobre la losa o bóveda de escalera, como base para la posterior colocación del acabado de peldaños.
Incluye: Replanteo y trazado del peldañeado en muros. Tendido de cordel entre el primer peldaño y el último. Limpieza y humectación de la losa. Formación del peldañeado.
Criterio de medición de proyecto: Longitud de la arista formada por la huella y la tabica, medida según documentación gráfica de Proyecto.
Criterio de medición de obra: Se medirá, en la arista de intersección entre huella y tabica, la longitud realmente ejecutada según especificaciones de Proyecto.

| Código | Ud | Descripción | Rendimiento | Precio | Importe |
|---|---|---|---|---|---|
| mt04lsc010bb | Ud | Ladrillo cerámico perforado para revestir, 24x11x7 cm, para uso en mampostería protegida (pieza P), densidad 780 kg/m³, según UN (material; 24/10/2023) | 18 | 0.11 | 1.98 |
| mt08aaa010a | m³ | Agua. | 0.006 | 1.5 | 0.01 |
| mt09mif010ca | t | Mortero industrial para albañilería, de cemento, color gris, categoría M-5 (resistencia a compresión 5 N/mm²), suministrado en s | 0.019 | 41.23 | 0.78 |
| mo020 | h | Oficial 1ª construcción. | 0.426 | 23.97 | 10.21 |
| mo077 | h | Ayudante construcción. | 0.479 | 23.23 | 11.13 |
| %0200_1 | % | Costes directos complementarios | 2 % | 24.11 | 0.48 |
|  |  | Total |  |  | 24.59 |

Claves: losa, colocacion

| Medición | Uds. | Largo | Parcial |
|---|---|---|---|
| escalera principal |  |  |  |
| tramo 1 | 9 | 9.16 | 82.44 |
| tramo 2 | 9 | 9.19 | 82.71 |
| tramo 3 | 9 | 9.3 | 83.70 |
| tramo 4 | 9 | 9.18 | 82.62 |
| tramo 5 | 9 | 9.15 | 82.35 |
| Subtotal |  |  | 413.82 |
| Total |  |  | 413.82 |

**UXH010** m² Solado de baldosas de hormigón.
111.6 m² × 49.39 = 5511.92

| Medición | Uds. | Largo | Ancho | Parcial |
|---|---|---|---|---|
| ESCALINATAS - BANDA PODOTACTIL | 10 | 9.3 | 1.2 | 111.60 |
| Total |  |  |  | 111.6 |

### 04.03 MEJORAS DE ACCESIBILIDAD (30/08/2023)
Importe: 32166.59
EJECUCION DE NUEVA RAMPA EXTERIOR BAJO MARQUESINA Y DOTACION DE PASAMANOS Y BARANDILLAS

**DUV020** m³ Demolición de muro de fábrica (30/08/2023)
4.1 m³ × 5.47 = 22.43
Demolición de muro de fábrica de ladrillo cerámico hueco, mediante retroexcavadora con martillo rompedor, y carga mecánica de escombros sobre camión o contenedor.
Criterio de valoración económica: El precio no incluye la demolición de la cimentación.
Incluye: Demolición del elemento. Fragmentación de los escombros en piezas manejables. Retirada y acopio de escombros. Limpieza de los restos de obra. Carga mecánica de escombros sobre camión o contenedor.
Criterio de medición de proyecto: Volumen medido según documentación gráfica de Proyecto.
Criterio de medición de obra: Se medirá el volumen realmente demolido según especificaciones de Proyecto.

| Código | Ud | Descripción | Rendimiento | Precio | Importe |
|---|---|---|---|---|---|
| mq01exn050c | h | Retroexcavadora sobre neumáticos, de 85 kW, con martillo rompedor. (maquinaria; 30/08/2023) | 0.05 | 72.8 | 3.64 |
| mq01ret010 | h | Miniretrocargadora sobre neumáticos de 15 kW. | 0.025 | 45.86 | 1.15 |
| mo113 | h | Peón ordinario construcción. | 0.025 | 22.86 | 0.57 |
| %0200_1 | % | Costes directos complementarios | 2 % | 5.36 | 0.11 |
|  |  | Total |  |  | 5.47 |

| Medición | Uds. | Largo | Ancho | Alto | Parcial |
|---|---|---|---|---|---|
| murete de contencion en rampa pmr | 1 | 9.11 | 1.5 | 0.3 | 4.10 |
| Total |  |  |  |  | 4.1 |

**ADE002** m³ Excavación a cielo abierto, con medios mecánicos. (30/08/2023)
101.92 m³ × 20.9 = 2130.13
Excavación a cielo abierto, en suelo de arcilla dura con grava compacta, con medios mecánicos, y carga a camión.
Criterio de valoración económica: El precio no incluye el transporte de los materiales excavados.
Incluye: Replanteo general y fijación de los puntos y niveles de referencia. Colocación de las camillas en las esquinas y extremos de las alineaciones. Excavación en sucesivas franjas horizontales y extracción de tierras. Refinado de fondos y laterales a mano, con extracción de las tierras. Carga a camión de los materiales excavados.
Criterio de medición de proyecto: Volumen medido sobre las secciones teóricas de la excavación, según documentación gráfica de Proyecto.
Criterio de medición de obra: Se medirá el volumen teórico ejecutado según especificaciones de Proyecto, sin incluir los incrementos por excesos de excavación no autorizados, ni el relleno necesario para reconstruir la sección teórica por defectos imputables al Contratista. Se medirá la excavación una vez realizada y antes de que sobre ella se efectúe ningún tipo de relleno. Si el Contratista cerrase la excavación antes de conformada la medición, se entenderá que se aviene a lo que unilateralmente determine el director de la ejecución de la obra.

| Código | Ud | Descripción | Rendimiento | Precio | Importe |
|---|---|---|---|---|---|
| mq01exn050c | h | Retroexcavadora sobre neumáticos, de 85 kW, con martillo rompedor. | 0.25 | 72.8 | 18.20 |
| mo113 | h | Peón ordinario construcción. | 0.1 | 22.86 | 2.29 |
| %0200_1 | % | Costes directos complementarios | 2 % | 20.49 | 0.41 |
|  |  | Total |  |  | 20.9 |

Claves: excavacion, colocacion, relleno

| Medición | Uds. | Largo | Ancho | Alto | Parcial |
|---|---|---|---|---|---|
| excavación zona rampa pmr | 1 | 9.1 | 7 | 1.6 | 101.92 |
| Total |  |  |  |  | 101.92 |

**FDD010** m Barandilla de fachada, de acero. (31/08/2023)
150.4 m × 101.21 = 15221.98
Barandilla de fachada en forma recta, de 100 cm de altura, formada por: bastidor compuesto de doble barandal superior y barandal inferior de tubo circular de perfil hueco de acero laminado en frío de diámetro 40 mm y montantes de tubo circular de perfil hueco de acero laminado en frío de diámetro 60 mm con una separación de 100 cm entre sí; entrepaño para relleno de los huecos del bastidor compuesto de barrotes verticales de redondo de perfil macizo de acero laminado en caliente de diámetro 10 mm con una separación de 10 cm y pasamanos de tubo circular de perfil hueco de acero laminado en frío de diámetro 40 mm. Incluso pletinas para fijación mediante atornillado en elemento de hormigón con tacos de expansión y tornillos de acero. Elaboración en taller y ajuste final en obra. Totalmente terminada y lista para pintar.
Incluye: Marcado de los puntos de fijación del bastidor. Presentación del tramo de barandilla de forma que los puntos de anclaje del bastidor se sitúen en los puntos marcados. Aplomado y nivelación. Resolución de las uniones entre tramos de barandilla. Resolución de las uniones al paramento. Montaje de elementos complementarios. Pintura.
Criterio de medición de proyecto: Longitud medida a ejes, según documentación gráfica de Proyecto.
Criterio de medición de obra: Se medirá, en la dirección del pasamanos, a ejes, la longitud realmente ejecutada según especificaciones de Proyecto.

| Código | Ud | Descripción | Rendimiento | Precio | Importe |
|---|---|---|---|---|---|
| mt26aab010cv | m | Tubo circular de perfil hueco de acero laminado en frío de diámetro 60 mm, montado en taller con tratamiento anticorrosión según UNE-EN ISO 1461 e imprimación SHOP-PRIMER a base de resina polivinil-butiral con un espesor medio de recubrimiento de 20 micras. (material) | 2.1 | 6.35 | 13.34 |
| mt26aab010ct | m | Tubo circular de perfil hueco de acero laminado en frío de diámetro 40 mm, montado en taller con tratamiento anticorrosión según UNE-EN ISO 1461 e imprimación SHOP-PRIMER a base de resina polivinil-butiral con un espesor medio de recubrimiento de 20 micras. (material) | 4.2 | 5.12 | 21.50 |
| mt26aac010dn | m | Redondo de perfil macizo de acero laminado en caliente de diámetro 10 mm, montado en taller con tratamiento anticorrosión según UNE-EN ISO 1461 e imprimación SHOP-PRIMER a base de resina polivinil-butiral con un espesor medio de recubrimiento de 20 micras. (material) | 8 | 4.81 | 38.48 |
| mt26aaa023a | Ud | Anclaje mecánico con taco de expansión de acero galvanizado, tuerca y arandela. (material) | 2 | 1.47 | 2.94 |
| mt27pfi050 | kg | Imprimación SHOP-PRIMER a base de resinas pigmentadas con óxido de hierro rojo, cromato de zinc y fosfato de zinc. (material) | 0.16 | 9.95 | 1.59 |
| mq08sol020 | h | Equipo y elementos auxiliares para soldadura eléctrica. | 0.1 | 3.42 | 0.34 |
| mo018 | h | Oficial 1ª cerrajero. | 0.54 | 24.3 | 13.12 |
| mo059 | h | Ayudante cerrajero. | 0.34 | 23.3 | 7.92 |
| %0200_1 | % | Costes directos complementarios | 2 % | 99.23 | 1.98 |
|  |  | Total |  |  | 101.21 |

Claves: tubo, diametro, relleno, hormigon, elaboracion

| Medición | Uds. | Largo | Parcial |
|---|---|---|---|
| Nueva rampa PMR | 2 | 30 | 60.00 |
| Rampa existente calle salvador | 4 | 21 | 84.00 |
| Escaleras | 2 | 3.2 | 6.40 |
| Subtotal |  |  | 150.40 |
| Total |  |  | 150.4 |

**FDD160** m Pasamanos de acero inoxidable. (30/08/2023)
80 m × 46.67 = 3733.60
Pasamanos recto formado por tubo hueco de acero inoxidable AISI 304, acabado pulido brillante, de 30 mm de diámetro, con soportes del mismo material fijados al paramento mediante anclaje mecánico con tacos de nylon y tornillos de acero galvanizado.
Incluye: Replanteo de los soportes. Fijación de los soportes al paramento. Fijación del pasamanos a los soportes.
Criterio de medición de proyecto: Longitud medida a ejes, según documentación gráfica de Proyecto.
Criterio de medición de obra: Se medirá, a ejes, la longitud realmente ejecutada según especificaciones de Proyecto.

| Código | Ud | Descripción | Rendimiento | Precio | Importe |
|---|---|---|---|---|---|
| mt26aaa033a | Ud | Anclaje mecánico con taco de nylon y tornillo de acero galvanizado, de cabeza avellanada. | 2 | 0.29 | 0.58 |
| mt26dpa030a | m | Pasamanos recto formado por tubo hueco de acero inoxidable AISI 304, acabado pulido brillante, de 30 mm de diámetro, con soporte (material; 30/08/2023) | 1 | 35.08 | 35.08 |
| mo018 | h | Oficial 1ª cerrajero. | 0.212 | 24.3 | 5.15 |
| mo059 | h | Ayudante cerrajero. | 0.212 | 23.3 | 4.94 |
| %0200_1 | % | Costes directos complementarios | 2 % | 45.75 | 0.92 |
| op00tal010 |  | Taladro. | 0 | 0 | 0.00 |
| op00ato010 |  | Atornillador. | 0 | 0 | 0.00 |
| op00amo010 |  | Amoladora o radial. | 0 | 0 | 0.00 |
|  |  | Total |  |  | 46.67 |

Claves: tubo, diametro, material

| Medición | Uds. | Largo | Parcial |
|---|---|---|---|
| Rampa sótano | 2 | 40 | 80.00 |
| Total |  |  | 80 |

**EHM010** m³ Muro de hormigón. (24/10/2023)
11.739 m³ × 330.12 = 3875.28
Muro de hormigón armado 2C, de hasta 3 m de altura, espesor 30 cm, superficie plana, realizado con hormigón HA-25/F/20/XC2 fabricado en central, y vertido con cubilote, y acero UNE-EN 10080 B 500 S, con una cuantía aproximada de 50 kg/m³, ejecutado en condiciones complejas; montaje y desmontaje de sistema de encofrado con acabado tipo industrial para revestir, realizado con paneles metálicos modulares, amortizables en 150 usos. Incluso alambre de atar, separadores, pasamuros para paso de los tensores y líquido desencofrante, para evitar la adherencia del hormigón al encofrado.
Criterio de valoración económica: El precio incluye la elaboración y el montaje de la ferralla en el lugar definitivo de su colocación en obra.
Incluye: Limpieza y preparación de la superficie de apoyo. Replanteo. Colocación de las armaduras con separadores homologados. Formación de juntas. Colocación de pasamuros para paso de los tensores. Limpieza y almacenamiento del encofrado. Vertido y compactación del hormigón. Desmontaje del sistema de encofrado. Curado del hormigón. Limpieza de la superficie de coronación del muro. Reparación de defectos superficiales, si procede.
Criterio de medición de proyecto: Volumen medido sobre la sección teórica de cálculo, según documentación gráfica de Proyecto, deduciendo los huecos de superficie mayor de 2 m².
Criterio de medición de obra: Se medirá el volumen teórico ejecutado según especificaciones de Proyecto, deduciendo los huecos de superficie mayor de 2 m².

| Código | Ud | Descripción | Rendimiento | Precio | Importe |
|---|---|---|---|---|---|
| mt08eme070a | m² | Paneles metálicos modulares, para encofrar muros de hormigón de hasta 3 m de altura. (material; 30/10/2023) | 0.044 | 200 | 8.80 |
| mt08eme075j | Ud | Estructura soporte de sistema de encofrado vertical, para muros de hormigón a dos caras, de hasta 3 m de altura, formada por tor (material; 30/10/2023) | 0.044 | 275 | 12.10 |
| mt08dba010d | l | Agente desmoldeante, a base de aceites especiales, emulsionable en agua, para encofrados metálicos, fenólicos o de madera. (material; 30/10/2023) | 0.2 | 1.8 | 0.36 |
| mt08var204 | Ud | Pasamuros de PVC para paso de los tensores del encofrado, de varios diámetros y longitudes. (material; 30/10/2023) | 2.667 | 1.35 | 3.60 |
| mt07aco020d | Ud | Separador homologado para muros. (material; 30/10/2023) | 8 | 0.06 | 0.48 |
| mt07aco010g | kg | Acero en barras corrugadas, UNE-EN 10080 B 500 S, suministrado en obra en barras sin elaborar, de varios diámetros. | 51 | 1.22 | 62.22 |
| mt08var050 | kg | Alambre galvanizado para atar, de 1,30 mm de diámetro. | 0.65 | 1.5 | 0.98 |
| mt10haf010 | m³ | Hormigón HA-25/F/20/XC2, fabricado en central. | 1.05 | 76.43 | 80.25 |
| mo044 | h | Oficial 1ª encofrador. (mano de obra; 30/10/2023) | 1.829 | 24.97 | 45.67 |
| mo091 | h | Ayudante encofrador. (mano de obra; 30/10/2023) | 1.995 | 24.19 | 48.26 |
| mo043 | h | Oficial 1ª ferrallista. | 0.488 | 24.97 | 12.19 |
| mo090 | h | Ayudante ferrallista. | 0.621 | 24.19 | 15.02 |
| mo045 | h | Oficial 1ª estructurista, en trabajos de puesta en obra del hormigón. | 0.277 | 24.97 | 6.92 |
| mo092 | h | Ayudante estructurista, en trabajos de puesta en obra del hormigón. | 1.108 | 24.19 | 26.80 |
| %0200_1 | % | Costes directos complementarios | 2 % | 323.65 | 6.47 |
| op00ciz020 |  | Cizalla para acero en barras corrugadas. | 0 | 0 | 0.00 |
| op00ata010 |  | Atadora de ferralla. | 0 | 0 | 0.00 |
| au00auh010 |  | Cubilote. | 0 | 0 | 0.00 |
| au00auh040 |  | Vibrador de hormigón, eléctrico. | 0 | 0 | 0.00 |
|  |  | Total |  |  | 330.12 |

Claves: hormigon, central, elaboracion, colocacion

| Medición | Uds. | Largo | Ancho | Alto | Parcial |
|---|---|---|---|---|---|
|  | 2 | 9.1 | 0.3 | 1.4 | 7.644 |
|  | 1 | 9.1 | 0.3 | 1 | 2.730 |
|  | 1 | 9.1 | 0.3 | 0.5 | 1.365 |
| Subtotal |  |  |  |  | 11.739 |
| Total |  |  |  |  | 11.739 |

**CSV010** m³ Zapata corrida de cimentación de hormigón armado. (18/09/2023)
12.74 m³ × 271.05 = 3453.18
Zapata corrida de cimentación, de hormigón armado, realizada en excavación previa, con hormigón HA-25/F/20/XC2 fabricado en central, y vertido desde camión, y acero UNE-EN 10080 B 500 S, con una cuantía aproximada de 100 kg/m³. Incluso armaduras de espera de los pilares u otros elementos, alambre de atar, y separadores.
Criterio de valoración económica: El precio incluye la elaboración de la ferralla (corte, doblado y conformado de elementos) en taller industrial y el montaje en el lugar definitivo de su colocación en obra, pero no incluye el encofrado.
Incluye: Replanteo y trazado de las vigas y de los pilares u otros elementos estructurales que apoyen en las mismas. Colocación de separadores y fijación de las armaduras. Vertido y compactación del hormigón. Coronación y enrase de cimientos. Curado del hormigón.
Criterio de medición de proyecto: Volumen medido sobre las secciones teóricas de la excavación, según documentación gráfica de Proyecto.
Criterio de medición de obra: Se medirá el volumen teórico ejecutado según especificaciones de Proyecto, sin incluir los incrementos por excesos de excavación no autorizados.

| Código | Ud | Descripción | Rendimiento | Precio | Importe |
|---|---|---|---|---|---|
| mt07aco020a | Ud | Separador homologado para cimentaciones. | 7 | 0.15 | 1.05 |
| mt07aco010c | kg | Ferralla elaborada en taller industrial con acero en barras corrugadas, UNE-EN 10080 B 500 S, de varios diámetros. | 100 | 1.64 | 164.00 |
| mt08var050 | kg | Alambre galvanizado para atar, de 1,30 mm de diámetro. | 0.4 | 1.5 | 0.60 |
| mt10haf010 | m³ | Hormigón HA-25/F/20/XC2, fabricado en central. | 1.1 | 76.43 | 84.07 |
| mo043 | h | Oficial 1ª ferrallista. | 0.169 | 24.97 | 4.22 |
| mo090 | h | Ayudante ferrallista. | 0.169 | 24.19 | 4.09 |
| mo045 | h | Oficial 1ª estructurista, en trabajos de puesta en obra del hormigón. | 0.053 | 24.97 | 1.32 |
| mo092 | h | Ayudante estructurista, en trabajos de puesta en obra del hormigón. | 0.264 | 24.19 | 6.39 |
| %0200_1 | % | Costes directos complementarios | 2 % | 265.74 | 5.31 |
| op00ciz020 |  | Cizalla para acero en barras corrugadas. | 0 | 0 | 0.00 |
| op00ata010 |  | Atadora de ferralla. | 0 | 0 | 0.00 |
| au00auh020 |  | Canaleta para vertido del hormigón. | 0 | 0 | 0.00 |
| au00auh040 |  | Vibrador de hormigón, eléctrico. | 0 | 0 | 0.00 |
|  |  | Total |  |  | 271.05 |

Claves: hormigon, excavacion, central, elaboracion, colocacion

| Medición | Uds. | Largo | Ancho | Alto | Parcial |
|---|---|---|---|---|---|
|  | 4 | 9.1 | 0.7 | 0.5 | 12.74 |
| Total |  |  |  |  | 12.74 |

**ANS010** m² Solera de hormigón.
51.3 m² × 16.2 = 831.06

| Medición | Uds. | Largo | Ancho | Parcial |
|---|---|---|---|---|
| rampas | 3 | 5.5 | 1.8 | 29.70 |
| mesetas | 6 | 1.8 | 1.8 | 19.44 |
|  | 4 | 1.8 | 0.3 | 2.16 |
| Subtotal |  |  |  | 51.30 |
| Total |  |  |  | 51.3 |

**UAI010r** m Rejilla de Sumidero longitudinal de fábrica. (24/10/2023)
42.6 m × 68.05 = 2898.93
Rejilla de Sumidero longitudinal de fábrica, de 300 mm de anchura interior y 200 mm de altura, con rejilla de acero galvanizado, clase A-15 según UNE-EN 124 y UNE-EN 1433.
Incluye: Replanteo del recorrido del sumidero longitudinal. Colocación del marco y la rejilla. Comprobación de su correcto funcionamiento.
Criterio de medición de proyecto: Longitud medida en proyección horizontal, según documentación gráfica de Proyecto.
Criterio de medición de obra: Se medirá, en proyección horizontal, la longitud realmente ejecutada según especificaciones de Proyecto.

| Código | Ud | Descripción | Rendimiento | Precio | Importe |
|---|---|---|---|---|---|
| mt11rej020a | Ud | Marco y rejilla de acero galvanizado, de 200 mm de anchura y 500 mm de longitud, para canaleta de 200 mm de anchura interior y 4 (material; 31/10/2023) | 2 | 8.44 | 16.88 |
| mo041 | h | Oficial 1ª construcción de obra civil. | 1.434 | 21.41 | 30.70 |
| mo087 | h | Ayudante construcción de obra civil. | 0.941 | 20.34 | 19.14 |
| %0200_1 | % | Costes directos complementarios | 2 % | 66.72 | 1.33 |
| au00auh020 |  | Canaleta para vertido del hormigón. | 0 | 0 | 0.00 |
| au00auh040 |  | Vibrador de hormigón, eléctrico. | 0 | 0 | 0.00 |
|  |  | Total |  |  | 68.05 |

Claves: colocacion, horizontal

| Medición | Uds. | Largo | Parcial |
|---|---|---|---|
| rejillas frente a las puertas | 6 | 7.1 | 42.60 |
| Total |  |  | 42.6 |

## 05 MARQUESINA ENTRADA (03/08/2023)
Importe: 262399.76

### 05.01 ACT. PREVIAS, CIMENTACION Y ESTRUCTURA (30/08/2023)
Importe: 145331.05

**DUI030** Ud Desmontaje de farola. (31/10/2023)
7 Ud × 62.5 = 437.50
Desmontaje de farola con columna de acero, de entre 6 y 10 m de altura, con recuperación del material para su posterior ubicación en otro emplazamiento, siendo el orden de ejecución del proceso inverso al de su instalación, y carga manual sobre camión o contenedor.
Criterio de valoración económica: El precio incluye el desmontaje de los accesorios y de los elementos de fijación, pero no incluye la demolición de la cimentación.
Incluye: Desmontaje del elemento. Clasificación y etiquetado. Acopio de los materiales a reutilizar. Carga manual del material a reutilizar sobre camión. Retirada y acopio de los restos de obra. Limpieza de los restos de obra. Carga manual de los restos de obra sobre camión o contenedor.
Criterio de medición de proyecto: Número de unidades previstas, según documentación gráfica de Proyecto.
Criterio de medición de obra: Se medirá el número de unidades realmente desmontadas según especificaciones de Proyecto.

| Código | Ud | Descripción | Rendimiento | Precio | Importe |
|---|---|---|---|---|---|
| mq04cag010a | h | Camión con grúa de hasta 6 t. (maquinaria; 31/10/2023) | 0.525 | 55.38 | 29.07 |
| mo003 | h | Oficial 1ª electricista. | 0.256 | 22 | 5.63 |
| mo102 | h | Ayudante electricista. | 0.256 | 20.3 | 5.20 |
| mo112 | h | Peón especializado construcción. | 0.818 | 20.43 | 16.71 |
| mo113 | h | Peón ordinario construcción. | 0.204 | 22.86 | 4.66 |
| %0200_1 | % | Costes directos complementarios | 2 % | 61.27 | 1.23 |
|  |  | Total |  |  | 62.5 |

Claves: material

**DMX010** m² Demolición de pavimento exterior de adoquines.
848.2 m² × 6.45 = 5470.89

| Medición | Uds. | Largo | Ancho | Parcial |
|---|---|---|---|---|
| Zona interior |  |  |  |  |
| rampa lateral gris principal y secundaria | 0.2 | 20 | 6.5 | 26.00 |
| adoquin gris | 0.2 | 2477 |  | 495.40 |
| adoquin amarillo | 0.2 | 660 |  | 132.00 |
| zona exterior torre comares |  |  |  |  |
| gris | 0.2 | 140 |  | 28.00 |
| amarillo | 0.2 | 361 |  | 72.20 |
| zona exterior salvador |  |  |  |  |
| gris | 0.2 | 115 |  | 23.00 |
| amarillo | 0.2 | 250 |  | 50.00 |
| rampa gris | 0.2 | 108 |  | 21.60 |
| Subtotal |  |  |  | 848.20 |
| Total |  |  |  | 848.2 |

**DMX070** m² Demolición de pavimento exterior de baldosas de piedra natural. (30/08/2023)
191.92 m² × 6.13 = 1176.47
Demolición de pavimento exterior de baldosas de piedra natural, con martillo neumático, y carga mecánica sobre camión o contenedor.
Criterio de valoración económica: El precio incluye el picado del material de agarre, pero no incluye la demolición de la base soporte.
Incluye: Demolición del elemento. Fragmentación de los escombros en piezas manejables. Retirada y acopio de escombros. Limpieza de los restos de obra. Carga mecánica de escombros sobre camión o contenedor.
Criterio de medición de proyecto: Superficie medida según documentación gráfica de Proyecto.
Criterio de medición de obra: Se medirá la superficie realmente demolida según especificaciones de Proyecto. Se considera un a reposición del 20% de la solería existente.

| Código | Ud | Descripción | Rendimiento | Precio | Importe |
|---|---|---|---|---|---|
| mq05mai030 | h | Martillo neumático. | 0.21 | 4.66 | 0.98 |
| mq05pdm010a | h | Compresor portátil eléctrico 2 m³/min de caudal. | 0.105 | 4.35 | 0.46 |
| mq01ret010 | h | Miniretrocargadora sobre neumáticos de 15 kW. | 0.009 | 45.86 | 0.41 |
| mo112 | h | Peón especializado construcción. | 0.113 | 20.43 | 2.31 |
| mo113 | h | Peón ordinario construcción. | 0.081 | 22.86 | 1.85 |
| %0200_1 | % | Costes directos complementarios | 2 % | 6.01 | 0.12 |
|  |  | Total |  |  | 6.13 |

Claves: material

| Medición | Uds. | Largo | Ancho | Parcial |
|---|---|---|---|---|
| Plaza elevada | 0.2 | 64 | 12.8 | 163.84 |
| Bajo las escaleras | 0.2 | 54 | 2.6 | 28.08 |
| Subtotal |  |  |  | 191.92 |
| Total |  |  |  | 191.92 |

**DMX021** m² Demolición de solera o pavimento de hormigón.
1040.12 m² × 15.4 = 16017.85
Demolición de solera o pavimento de hormigón armado de 15 a 25 cm de espesor, con martillo neumático, y carga manual sobre camión o contenedor.
Criterio de valoración económica: El precio no incluye la demolición de la base soporte.
Incluye: Demolición del elemento. Fragmentación de los escombros en piezas manejables. Retirada y acopio de escombros. Limpieza de los restos de obra. Carga manual de escombros sobre camión o contenedor.
Criterio de medición de proyecto: Superficie medida según documentación gráfica de Proyecto.
Criterio de medición de obra: Se medirá la superficie realmente demolida según especificaciones de Proyecto.

| Código | Ud | Descripción | Rendimiento | Precio | Importe |
|---|---|---|---|---|---|
| mq05mai030 | h | Martillo neumático. | 0.336 | 4.66 | 1.57 |
| mq05pdm010a | h | Compresor portátil eléctrico 2 m³/min de caudal. | 0.336 | 4.35 | 1.46 |
| mo112 | h | Peón especializado construcción. | 0.337 | 20.43 | 6.88 |
| mo113 | h | Peón ordinario construcción. | 0.227 | 22.86 | 5.19 |
| %0200_1 | % | Costes directos complementarios | 2 % | 15.10 | 0.30 |
|  |  | Total |  |  | 15.4 |

Claves: hormigon

| Medición | Uds. | Parcial |
|---|---|---|
|  | 848.2 | 848.20 |
|  | 191.92 | 191.92 |
| Subtotal |  | 1040.12 |
| Total |  | 1040.12 |

**DDS030** m³ Demolición de cimentación de hormigón. (30/08/2023)
14 m³ × 95.37 = 1335.18
Demolición de zapata de hormigón armado, de hasta 1,5 m de profundidad máxima, con retroexcavadora con martillo rompedor y equipo de oxicorte, y carga mecánica sobre camión o contenedor.
Incluye: Demolición del elemento. Corte de las armaduras con equipo de oxicorte. Fragmentación de los escombros en piezas manejables. Retirada y acopio de escombros. Limpieza de los restos de obra. Carga mecánica de escombros sobre camión o contenedor.
Criterio de medición de proyecto: Volumen medido según documentación gráfica de Proyecto.
Criterio de medición de obra: Se medirá el volumen realmente demolido, medido como diferencia entre los perfiles levantados antes de empezar la demolición y los levantados al finalizarla, aprobados por el director de la ejecución de la obra, según especificaciones de Proyecto.

| Código | Ud | Descripción | Rendimiento | Precio | Importe |
|---|---|---|---|---|---|
| mq01exn050c | h | Retroexcavadora sobre neumáticos, de 85 kW, con martillo rompedor. | 0.74 | 72.8 | 53.87 |
| mq01ret010 | h | Miniretrocargadora sobre neumáticos de 15 kW. | 0.233 | 45.86 | 10.69 |
| mq08sol010 | h | Equipo de oxicorte, con acetileno como combustible y oxígeno como comburente. | 0.614 | 8.34 | 5.12 |
| mo113 | h | Peón ordinario construcción. | 0.46 | 22.86 | 10.52 |
| mo019 | h | Oficial 1ª soldador. | 0.613 | 21.69 | 13.30 |
| %0200_1 | % | Costes directos complementarios | 2 % | 93.50 | 1.87 |
|  |  | Total |  |  | 95.37 |

Claves: hormigon

| Medición | Uds. | Largo | Ancho | Alto | Parcial |
|---|---|---|---|---|---|
| demolicion muertos de hormigón | 7 | 1 | 1 | 2 | 14.00 |
| Total |  |  |  |  | 14 |

**ADE010** m³ Excavación de zanjas y pozos.
8.4 m³ × 25.05 = 210.42
Excavación de pozos para cimentaciones hasta una profundidad de 2 m, en cualquier tipo de terreno, con medios mecánicos, y carga a camión.
Criterio de valoración económica: El precio no incluye el transporte de los materiales excavados.
Incluye: Replanteo general y fijación de los puntos y niveles de referencia. Colocación de las camillas en las esquinas y extremos de las alineaciones. Excavación en sucesivas franjas horizontales y extracción de tierras. Refinado de fondos y laterales a mano, con extracción de las tierras. Carga a camión de los materiales excavados.
Criterio de medición de proyecto: Volumen medido sobre las secciones teóricas de la excavación, según documentación gráfica de Proyecto, sin duplicar esquinas ni encuentros.
Criterio de medición de obra: Se medirá el volumen teórico ejecutado según especificaciones de Proyecto, sin duplicar esquinas ni encuentros y sin incluir los incrementos por excesos de excavación no autorizados, ni el relleno necesario para reconstruir la sección teórica por defectos imputables al Contratista. Se medirá la excavación una vez realizada y antes de que sobre ella se efectúe ningún tipo de relleno. Si el Contratista cerrase la excavación antes de conformada la medición, se entenderá que se aviene a lo que unilateralmente determine el director de la ejecución de la obra.

| Código | Ud | Descripción | Rendimiento | Precio | Importe |
|---|---|---|---|---|---|
| mq01exn020b | h | Retroexcavadora hidráulica sobre neumáticos, de 115 kW. | 0.34 | 54.36 | 18.48 |
| mo113 | h | Peón ordinario construcción. | 0.266 | 22.86 | 6.08 |
| %0200_1 | % | Costes directos complementarios | 2 % | 24.56 | 0.49 |
|  |  | Total |  |  | 25.05 |

Claves: excavacion, colocacion, relleno

| Medición | Uds. | Largo | Ancho | Alto | Parcial |
|---|---|---|---|---|---|
| zapatas pilares marquesina | 7 | 2.4 | 1 | 0.5 | 8.40 |
| Total |  |  |  |  | 8.4 |

**CHH010** m³ Hormigón ciclópeo. (24/10/2023)
33.6 m³ × 76.3 = 2563.68
Hormigón ciclópeo, realizado con hormigón HM-20/P/40/X0 fabricado en central y vertido desde camión (60% de volumen) y bolos de piedra de 15 a 30 cm de diámetro (40% de volumen), para formación de cimentación.
Incluye: Vertido y compactación del hormigón. Colocación de las piedras en el hormigón fresco. Curado del hormigón.
Criterio de medición de proyecto: Volumen teórico, según documentación gráfica de Proyecto.
Criterio de medición de obra: Se medirá el volumen teórico ejecutado según especificaciones de Proyecto, sin incluir los incrementos por excesos de excavación no autorizados.

| Código | Ud | Descripción | Rendimiento | Precio | Importe |
|---|---|---|---|---|---|
| mt10hmf010tMc | m³ | Hormigón HM-20/P/40/X0, fabricado en central. (material; 02/11/2023) | 0.66 | 64.32 | 42.45 |
| mt01arg100b | m³ | Bolos de piedra de 15 a 30 cm de diámetro. (material; 02/11/2023) | 0.4 | 19.5 | 7.80 |
| mo045 | h | Oficial 1ª estructurista, en trabajos de puesta en obra del hormigón. | 0.106 | 24.97 | 2.65 |
| mo092 | h | Ayudante estructurista, en trabajos de puesta en obra del hormigón. | 0.106 | 24.19 | 2.56 |
| mo113 | h | Peón ordinario construcción. | 0.846 | 22.86 | 19.34 |
| %0200_1 | % | Costes directos complementarios | 2 % | 74.80 | 1.50 |
| au00auh020 |  | Canaleta para vertido del hormigón. | 0 | 0 | 0.00 |
| au00auh040 |  | Vibrador de hormigón, eléctrico. | 0 | 0 | 0.00 |
|  |  | Total |  |  | 76.3 |

Claves: hormigon, central, diametro, colocacion, excavacion

| Medición | Uds. | Largo | Ancho | Alto | Parcial |
|---|---|---|---|---|---|
| bajo zapatas | 7 | 2.4 | 1 | 2 | 33.60 |
| Total |  |  |  |  | 33.6 |

**CHH005** m³ Hormigón de limpieza. (24/10/2023)
1.75 m³ × 77.72 = 136.01
Hormigón HL-150/B/20, fabricado en central y vertido con cubilote, para formación de capa de hormigón de limpieza y nivelado de fondos de cimentación, en el fondo de la excavación previamente realizada.
Incluye: Replanteo. Colocación de toques y/o formación de maestras. Vertido y compactación del hormigón. Coronación y enrase del hormigón.
Criterio de medición de proyecto: Volumen teórico, según documentación gráfica de Proyecto.
Criterio de medición de obra: Se medirá el volumen teórico ejecutado según especificaciones de Proyecto, sin incluir los incrementos por excesos de excavación no autorizados.

| Código | Ud | Descripción | Rendimiento | Precio | Importe |
|---|---|---|---|---|---|
| mt10hmf011fb | m³ | Hormigón de limpieza HL-150/B/20, fabricado en central. | 1.05 | 62.37 | 65.49 |
| mo045 | h | Oficial 1ª estructurista, en trabajos de puesta en obra del hormigón. | 0.082 | 24.97 | 2.05 |
| mo092 | h | Ayudante estructurista, en trabajos de puesta en obra del hormigón. | 0.358 | 24.19 | 8.66 |
| %0200_1 | % | Costes directos complementarios | 2 % | 76.20 | 1.52 |
| au00auh010 |  | Cubilote. | 0 | 0 | 0.00 |
|  |  | Total |  |  | 77.72 |

Claves: hormigon, central, excavacion, colocacion

| Medición | Uds. | Largo | Ancho | Alto | Parcial |
|---|---|---|---|---|---|
| hormigon zapatas pilares marquesina | 7 | 2.5 | 1 | 0.1 | 1.75 |
| Total |  |  |  |  | 1.75 |

**CSZ010** m³ Zapata de cimentación de hormigón armado. (24/10/2023)
8.4 m³ × 179.16 = 1504.94
Zapata de cimentación de hormigón armado, realizada con hormigón HA-25/F/20/XC2 fabricado en central, y vertido desde camión, y acero UNE-EN 10080 B 500 S, con una cuantía aproximada de 50 kg/m³. Incluso armaduras de espera del pilar, alambre de atar, separadores y tubos para paso de instalaciones.
Criterio de valoración económica: El precio incluye la elaboración de la ferralla (corte, doblado y conformado de elementos) en taller de obra y el montaje en el lugar definitivo de su colocación en obra, pero no incluye el encofrado.
Incluye: Replanteo y trazado de las zapatas y de los pilares u otros elementos estructurales que apoyen en las mismas. Colocación de separadores y fijación de las armaduras. Colocación de tubos para paso de instalaciones. Vertido y compactación del hormigón. Coronación y enrase de cimientos. Curado del hormigón.
Criterio de medición de proyecto: Volumen medido sobre las secciones teóricas de la excavación, según documentación gráfica de Proyecto.
Criterio de medición de obra: Se medirá el volumen teórico ejecutado según especificaciones de Proyecto, sin incluir los incrementos por excesos de excavación no autorizados.

| Código | Ud | Descripción | Rendimiento | Precio | Importe |
|---|---|---|---|---|---|
| mt07aco020a | Ud | Separador homologado para cimentaciones. | 8 | 0.15 | 1.20 |
| mt07aco010g | kg | Acero en barras corrugadas, UNE-EN 10080 B 500 S, suministrado en obra en barras sin elaborar, de varios diámetros. | 52.5 | 1.22 | 64.05 |
| mt08var050 | kg | Alambre galvanizado para atar, de 1,30 mm de diámetro. | 0.4 | 1.5 | 0.60 |
| mt10haf010 | m³ | Hormigón HA-25/F/20/XC2, fabricado en central. | 1.1 | 76.43 | 84.07 |
| mt11var300 | m | Tubo de PVC liso, de varios diámetros. | 0.02 | 6.5 | 0.13 |
| mo043 | h | Oficial 1ª ferrallista. | 0.296 | 24.97 | 7.39 |
| mo090 | h | Ayudante ferrallista. | 0.381 | 24.19 | 9.22 |
| mo045 | h | Oficial 1ª estructurista, en trabajos de puesta en obra del hormigón. | 0.053 | 24.97 | 1.32 |
| mo092 | h | Ayudante estructurista, en trabajos de puesta en obra del hormigón. | 0.317 | 24.19 | 7.67 |
| %0200_1 | % | Costes directos complementarios | 2 % | 175.65 | 3.51 |
| op00ciz020 |  | Cizalla para acero en barras corrugadas. | 0 | 0 | 0.00 |
| op00ata010 |  | Atadora de ferralla. | 0 | 0 | 0.00 |
| au00auh020 |  | Canaleta para vertido del hormigón. | 0 | 0 | 0.00 |
| au00auh040 |  | Vibrador de hormigón, eléctrico. | 0 | 0 | 0.00 |
|  |  | Total |  |  | 179.16 |

Claves: hormigon, central, elaboracion, colocacion, excavacion

| Medición | Uds. | Largo | Ancho | Alto | Parcial |
|---|---|---|---|---|---|
| hormigon zapatas pilares marquesina | 7 | 2.4 | 1 | 0.5 | 8.40 |
| Total |  |  |  |  | 8.4 |

**DFP010** m² Demolición de cerramiento de fachada de paneles prefabricados de hormigón. (18/09/2023)
4.51 m² × 18.78 = 84.70
Demolición de cerramiento de fachada formado por paneles prefabricados de hormigón de hasta 20 cm de espesor, dispuestos en posición vertical, con medios mecánicos, sin deteriorar los elementos constructivos a los que están sujetos, y carga mecánica sobre camión o contenedor.
Incluye: Demolición del elemento. Fragmentación de los escombros en piezas manejables. Retirada y acopio de escombros. Limpieza de los restos de obra. Carga mecánica de escombros sobre camión o contenedor.
Criterio de medición de proyecto: Superficie medida según documentación gráfica de Proyecto.
Criterio de medición de obra: Se medirá la superficie realmente demolida según especificaciones de Proyecto.

| Código | Ud | Descripción | Rendimiento | Precio | Importe |
|---|---|---|---|---|---|
| mq05mai030 | h | Martillo neumático. | 0.26 | 4.66 | 1.21 |
| mq05pdm110 | h | Compresor portátil diesel media presión 10 m³/min. | 0.13 | 7.75 | 1.01 |
| mq01pan010a | h | Pala cargadora sobre neumáticos de 120 kW/1,9 m³. | 0.002 | 45.06 | 0.09 |
| mq07gte010f | h | Grúa autopropulsada de brazo telescópico con una capacidad de elevación de 60 t y 58 m de altura máxima de trabajo. (maquinaria; 24/10/2023) | 0.051 | 126.56 | 6.45 |
| mq08sol010 | h | Equipo de oxicorte, con acetileno como combustible y oxígeno como comburente. | 0.052 | 8.34 | 0.43 |
| mo019 | h | Oficial 1ª soldador. | 0.052 | 21.69 | 1.13 |
| mo112 | h | Peón especializado construcción. | 0.104 | 20.43 | 2.12 |
| mo113 | h | Peón ordinario construcción. | 0.261 | 22.86 | 5.97 |
| %0200_1 | % | Costes directos complementarios | 2 % | 18.41 | 0.37 |
|  |  | Total |  |  | 18.78 |

Claves: hormigon

| Medición | Uds. | Largo | Ancho | Alto | Parcial |
|---|---|---|---|---|---|
| anclajes de cerchas | 7 | 0.5 | 0.5 |  | 1.75 |
| puerta salida mantenimiento | 1 |  | 1.2 | 2.2 | 2.64 |
| conexión bajantes | 3 | 0.2 | 0.2 |  | 0.12 |
| Subtotal |  |  |  |  | 4.51 |
| Total |  |  |  |  | 4.51 |

**EAS006** Ud Placa de anclaje de acero, con pernos atornillados con arandelas, tuerca y contratuerca. (18/09/2023)
7 Ud × 242.82 = 1699.74
Placa de anclaje de acero UNE-EN 10025 S275JR en perfil plano, con taladro central, de 500x500 mm y espesor 30 mm, y montaje sobre 4 pernos de acero corrugado UNE-EN 10080 B 500 S de 12 mm de diámetro y 50 cm de longitud total, embutidos en el hormigón fresco, y atornillados con arandelas, tuerca y contratuerca una vez endurecido el hormigón del cimiento. Incluso mortero autonivelante expansivo para relleno del espacio resultante entre el hormigón endurecido y la placa y protección anticorrosiva aplicada a las tuercas y extremos de los pernos.
Criterio de valoración económica: El precio incluye los cortes, los despuntes, las pletinas, las piezas especiales y los elementos auxiliares de montaje.
Incluye: Limpieza y preparación de la superficie de apoyo. Replanteo y marcado de los ejes. Colocación y fijación provisional de la placa. Aplomado y nivelación. Relleno con mortero. Aplicación de la protección anticorrosiva.
Criterio de medición de proyecto: Número de unidades previstas, según documentación gráfica de Proyecto.
Criterio de medición de obra: Se medirá el número de unidades realmente ejecutadas según especificaciones de Proyecto.

| Código | Ud | Descripción | Rendimiento | Precio | Importe |
|---|---|---|---|---|---|
| mt07ala011l | kg | Pletina de acero laminado UNE-EN 10025 S275JR, para aplicaciones estructurales. Trabajada y montada en taller, para colocar con | 58.875 | 2.27 | 133.65 |
| mt07aco010c | kg | Ferralla elaborada en taller industrial con acero en barras corrugadas, UNE-EN 10080 B 500 S, de varios diámetros. | 1.775 | 1.64 | 2.91 |
| mt07www040a | Ud | Juego de arandelas, tuerca y contratuerca, para perno de anclaje de 12 mm de diámetro. | 4 | 1.66 | 6.64 |
| mt09moa015 | kg | Mortero autonivelante expansivo, de dos componentes, a base de cemento mejorado con resinas sintéticas. | 15 | 0.97 | 14.55 |
| mt27pfi010 | l | Imprimación de secado rápido, formulada con resinas alquídicas modificadas y fosfato de zinc. | 2.944 | 5.05 | 14.87 |
| mo047 | h | Oficial 1ª montador de estructura metálica. | 1.331 | 24.97 | 33.24 |
| mo094 | h | Ayudante montador de estructura metálica. | 1.331 | 24.19 | 32.20 |
| %0200_1 | % | Costes directos complementarios | 2 % | 238.06 | 4.76 |
| op00cor020 |  | Cortadora manual de metal, de disco. | 0 | 0 | 0.00 |
|  |  | Total |  |  | 242.82 |

Claves: plano, central, diametro, hormigon, relleno, colocacion

| Medición | Uds. | Parcial |
|---|---|---|
| ARRANQUE PILARES | 7 | 7.00 |
| Total |  | 7 |

**EAS010** kg Acero en pilares. (31/08/2023)
4250 kg × 2.56 = 10880.00
Acero UNE-EN 10219-1 S275J0H, en pilares formados por piezas simples de perfiles huecos conformados en frío de las series redondo, cuadrado o rectangular, acabado con imprimación antioxidante, colocado con uniones soldadas en obra, a una altura de más de 3 m.
Criterio de valoración económica: El precio incluye las soldaduras, los cortes, los despuntes, las piezas especiales, las placas de arranque y de transición de pilar inferior a superior, los casquillos y los elementos auxiliares de montaje.
Incluye: Limpieza y preparación del plano de apoyo. Replanteo y marcado de los ejes. Colocación y fijación provisional del pilar. Aplomado y nivelación. Ejecución de las uniones soldadas.
Criterio de medición de proyecto: Peso nominal medido según documentación gráfica de Proyecto.
Criterio de medición de obra: Se determinará, a partir del peso obtenido en báscula oficial de las unidades llegadas a obra, el peso de las unidades realmente ejecutadas según especificaciones de Proyecto.

| Código | Ud | Descripción | Rendimiento | Precio | Importe |
|---|---|---|---|---|---|
| mt07ali024e | kg | Acero UNE-EN 10219-1 S275J0H, en perfiles huecos conformados en frío, piezas simples, para aplicaciones estructurales, de las se | 1 | 1.63 | 1.63 |
| mq08sol020 | h | Equipo y elementos auxiliares para soldadura eléctrica. | 0.016 | 3.42 | 0.05 |
| mo047 | h | Oficial 1ª montador de estructura metálica. | 0.017 | 24.97 | 0.42 |
| mo094 | h | Ayudante montador de estructura metálica. | 0.017 | 24.19 | 0.41 |
| %0200_1 | % | Costes directos complementarios | 2 % | 2.51 | 0.05 |
| op00lla010 |  | Llave de impacto. | 0 | 0 | 0.00 |
| op00cor020 |  | Cortadora manual de metal, de disco. | 0 | 0 | 0.00 |
|  |  | Total |  |  | 2.56 |

Claves: plano, colocacion

| Medición | Uds. | Parcial |
|---|---|---|
| pilares circulares TC 300x8 | 4250 | 4250.00 |
| Total |  | 4250 |

**EAV010** kg Acero en vigas. (31/08/2023)
40995 kg × 2.36 = 96748.20
Acero UNE-EN 10025 S275JR, en vigas formadas por piezas simples de perfiles laminados en caliente de las series IPN, IPE, HEB, HEA, HEM o UPN, acabado con imprimación antioxidante, con uniones soldadas en obra, a una altura de más de 3 m.
Criterio de valoración económica: El precio incluye las soldaduras, los cortes, los despuntes, las piezas especiales, los casquillos y los elementos auxiliares de montaje.
Incluye: Limpieza y preparación del plano de apoyo. Replanteo y marcado de los ejes. Colocación y fijación provisional de la viga. Aplomado y nivelación. Ejecución de las uniones soldadas.
Criterio de medición de proyecto: Peso nominal medido según documentación gráfica de Proyecto.
Criterio de medición de obra: Se determinará, a partir del peso obtenido en báscula oficial de las unidades llegadas a obra, el peso de las unidades realmente ejecutadas según especificaciones de Proyecto.

| Código | Ud | Descripción | Rendimiento | Precio | Importe |
|---|---|---|---|---|---|
| mt07ala010dab | kg | Acero laminado UNE-EN 10025 S275JR, en perfiles laminados en caliente, piezas simples, para aplicaciones estructurales, de las s | 1 | 1.44 | 1.44 |
| mq08sol020 | h | Equipo y elementos auxiliares para soldadura eléctrica. | 0.018 | 3.42 | 0.06 |
| mo047 | h | Oficial 1ª montador de estructura metálica. | 0.021 | 24.97 | 0.52 |
| mo094 | h | Ayudante montador de estructura metálica. | 0.012 | 24.19 | 0.29 |
| %0200_1 | % | Costes directos complementarios | 2 % | 2.31 | 0.05 |
| op00cor020 |  | Cortadora manual de metal, de disco. | 0 | 0 | 0.00 |
|  |  | Total |  |  | 2.36 |

Claves: plano, colocacion

| Medición | Uds. | Parcial |
|---|---|---|
| IPE 160 | 1115 | 1115.00 |
| CA 200X150X8 | 8730 | 8730.00 |
| CA 150X150X6 | 755 | 755.00 |
| CA 100X100X6 | 2915 | 2915.00 |
| CA 200X100X6 | 55 | 55.00 |
| CA 200X120X6 | 27425 | 27425.00 |
| Subtotal |  | 40995.00 |
| Total |  | 40995 |

**RNI010** m² Imprimación antioxidante sobre superficie de acero. (30/10/2023)
959.526 m² × 5.32 = 5104.68
Aplicación manual de una mano de imprimación sintética antioxidante de secado rápido, color gris, acabado mate, a base de resinas alquídicas, pigmentos orgánicos, pigmentos inorgánicos, pigmentos antioxidantes y disolvente formulado a base de una mezcla de hidrocarburos (rendimiento: 0,125 l/m²), sobre estructura metálica de perfiles laminados de acero.
Incluye: Preparación y limpieza de la superficie soporte. Aplicación de una mano de imprimación.
Criterio de medición de proyecto: Superficie medida según documentación gráfica de Proyecto.
Criterio de medición de obra: Se medirá la superficie realmente ejecutada según especificaciones de Proyecto.

| Código | Ud | Descripción | Rendimiento | Precio | Importe |
|---|---|---|---|---|---|
| mt27pfi200a | l | Imprimación sintética antioxidante de secado rápido, color gris, acabado mate, a base de resinas alquídicas, pigmentos orgánicos | 0.125 | 3.11 | 0.39 |
| mq07ple010bg | Ud | Alquiler diario de cesta elevadora de brazo articulado, motor diésel, de 16 m de altura máxima de trabajo, incluso mantenimiento | 0.01 | 129.04 | 1.29 |
| mo038 | h | Oficial 1ª pintor. | 0.075 | 23.97 | 1.80 |
| mo076 | h | Ayudante pintor. | 0.075 | 23.23 | 1.74 |
| %0200_1 | % | Costes directos complementarios | 2 % | 5.22 | 0.10 |
|  |  | Total |  |  | 5.32 |

Claves: color, gris

| Medición | Uds. | Largo | Ancho | Parcial |
|---|---|---|---|---|
| pilares TC300X8 | 79.128 |  |  | 79.128 |
| IPE 160 | 1 | 0.638 | 71 | 45.298 |
| CA 200X150 | 1 | 0.7 | 209 | 146.300 |
| CA 150X150 | 1 | 0.6 | 28 | 16.800 |
| CA 100X100 | 1 | 0.4 | 165 | 66.000 |
| CA 200X120 | 1 | 0.64 | 945 | 604.800 |
| CA 200X100 | 1 | 0.6 | 2 | 1.200 |
| Subtotal |  |  |  | 959.526 |
| Total |  |  |  | 959.526 |

**RNE010** m² Esmalte sobre estructura de acero. (30/10/2023)
79.128 m² × 24.78 = 1960.79
Aplicación manual de dos manos de esmalte sintético de secado rápido, a base de resinas alquídicas, color blanco, acabado brillante, (rendimiento: 0,077 l/m² cada mano); previa aplicación de una mano de imprimación sintética antioxidante de secado rápido, a base de resinas alquídicas, color gris, acabado mate (rendimiento: 0,125 l/m²), sobre pilar formado por piezas simples de perfiles laminados de acero.
Incluye: Preparación y limpieza de la superficie soporte. Aplicación de una mano de imprimación. Aplicación de dos manos de acabado.
Criterio de medición de proyecto: Superficie medida según documentación gráfica de Proyecto.
Criterio de medición de obra: Se medirá la superficie realmente ejecutada según especificaciones de Proyecto.

| Código | Ud | Descripción | Rendimiento | Precio | Importe |
|---|---|---|---|---|---|
| mt27pfi200a | l | Imprimación sintética antioxidante de secado rápido, color gris, acabado mate, a base de resinas alquídicas, pigmentos orgánicos | 0.125 | 3.11 | 0.39 |
| mt27ess200c | l | Esmalte sintético de secado rápido, para exterior, color blanco, acabado brillante, a base de resinas alquídicas, pigmentos orgá | 0.154 | 13.28 | 2.05 |
| mq07ple010bg | Ud | Alquiler diario de cesta elevadora de brazo articulado, motor diésel, de 16 m de altura máxima de trabajo, incluso mantenimiento | 0.01 | 129.04 | 1.29 |
| mo038 | h | Oficial 1ª pintor. | 0.726 | 23.97 | 17.40 |
| mo076 | h | Ayudante pintor. | 0.136 | 23.23 | 3.16 |
| %0200_1 | % | Costes directos complementarios | 2 % | 24.29 | 0.49 |
| op00dec010 |  | Decapador. | 0 | 0 | 0.00 |
|  |  | Total |  |  | 24.78 |

Claves: color, gris

| Medición | Uds. | Parcial |
|---|---|---|
| a*b*0.942 7.00,12.00,0.00,0.00 | 79.128 | 79.128 |
| Total |  | 79.128 |

### 05.02 CUBIERTA Y REVESTIMIENTOS (03/08/2023)
Importe: 117068.71

**UXA020b** m² Pavimento de adoquines de hormigón. (23/10/2023)
872.2 m² × 28.91 = 25215.30
Pavimento de adoquines de hormigón, en exteriores, realizado sobre firme con tráfico de categoría C3 (calles comerciales de escasa actividad, menos de 15 vehículos pesados por día) y categoría de explanada E3 (CBR >= 20), compuesto por base flexible de zahorra natural, de 15 cm de espesor, con extendido y compactado al 100% del Proctor Modificado, mediante la colocación flexible, con un grado de complejidad del aparejo bajo, de adoquines bicapa de hormigón, cuyas características técnicas cumplen la UNE-EN 1338, formato rectangular, 200x100x80 mm, acabado superficial liso, color gris, sobre una capa de arena de granulometría comprendida entre 0,5 y 5 mm, dejando entre ellos una junta de separación de entre 2 y 3 mm, para su posterior rejuntado con arena natural, fina y seca, de 2 mm de tamaño máximo; y vibrado del pavimento con bandeja vibrante de guiado manual.
Incluye: Replanteo de maestras y niveles. Corte de las piezas. Preparación de la explanada. Extendido y compactación de la base. Ejecución del encuentro con los bordes de confinamiento. Extendido y nivelación de la capa de arena. Colocación de los adoquines. Relleno de juntas con arena y vibrado del pavimento. Limpieza.
Criterio de medición de proyecto: Superficie medida en proyección horizontal, según documentación gráfica de Proyecto. No se han tenido en cuenta los retaceos como factor de influencia para incrementar la medición, toda vez que en la descomposición se ha considerado el tanto por cien de roturas general.
Criterio de medición de obra: Se medirá, en proyección horizontal, la superficie realmente ejecutada según especificaciones de Proyecto.

| Código | Ud | Descripción | Rendimiento | Precio | Importe |
|---|---|---|---|---|---|
| mt01zah010a | t | Zahorra natural caliza. (material) | 0.173 | 10.22 | 1.77 |
| mt01arp021c | m³ | Arena de granulometría comprendida entre 0,5 y 5 mm, no conteniendo más de un 3% de materia orgánica y arcilla. Se tendrá en cuenta lo especificado en UNE 83115 sobre la friabilidad y en UNE-EN 1097-2 sobre la resistencia a la fragmentación de la arena. (material) | 0.055 | 24.52 | 1.35 |
| mt18aph010c | Ud | Adoquín bicapa de hormigón, formato rectangular, 200x100x80 mm, acabado superficial liso, color gris, cuyas características técn (material; 23/10/2023) | 52.5 | 0.2 | 10.50 |
| mt01arp020a | kg | Arena natural, fina y seca, de 2 mm de tamaño máximo, exenta de sales perjudiciales, presentada en sacos. (material) | 1 | 0.36 | 0.36 |
| mq01mot010b | h | Motoniveladora de 154 kW. (maquinaria) | 0.006 | 83.88 | 0.50 |
| mq02rov010i | h | Compactador monocilíndrico vibrante autopropulsado, de 129 kW, de 16,2 t, anchura de trabajo 213,4 cm. (maquinaria) | 0.01 | 71.16 | 0.71 |
| mq02cia020j | h | Camión cisterna, de 8 m³ de capacidad. | 0.004 | 118.9 | 0.48 |
| mq02rod010a | h | Bandeja vibrante de guiado manual, de 170 kg, anchura de trabajo 50 cm, reversible. (maquinaria) | 0.317 | 4.85 | 1.54 |
| mo041 | h | Oficial 1ª construcción de obra civil. | 0.257 | 21.41 | 5.50 |
| mo087 | h | Ayudante construcción de obra civil. | 0.277 | 20.34 | 5.63 |
| %0200_1 | % | Costes directos complementarios | 2 % | 28.34 | 0.57 |
| op00sie030 |  | Sierra de disco de diamante, para mesa de trabajo, de corte húmedo. | 0 | 0 | 0.00 |
|  |  | Total |  |  | 28.91 |

Claves: hormigon, colocacion, liso, color, gris, junta, relleno, horizontal

| Medición | Uds. | Largo | Ancho | Parcial |
|---|---|---|---|---|
| reposicion de pavimento afectado por el resto de obras | 2 | 3 | 4 | 24.00 |
| Zona interior |  |  |  |  |
| rampa lateral gris principal y secundaria | 0.2 | 20 | 6.5 | 26.00 |
| adoquin gris | 0.2 | 2477 |  | 495.40 |
| adoquin amarillo | 0.2 | 660 |  | 132.00 |
| zona exterior torre comares |  |  |  |  |
| gris | 0.2 | 140 |  | 28.00 |
| amarillo | 0.2 | 361 |  | 72.20 |
| zona exterior salvador |  |  |  |  |
| gris | 0.2 | 115 |  | 23.00 |
| amarillo | 0.2 | 250 |  | 50.00 |
| rampa gris | 0.2 | 108 |  | 21.60 |
| estimación 20% |  |  |  |  |
| Subtotal |  |  |  | 872.20 |
| Total |  |  |  | 872.2 |

**UXP010** m² Pavimento de baldosas de piedra natural recibidas con mortero.
191.92 m² × 73.53 = 14111.88
Suministro y colocación de pavimento para uso exterior en áreas peatonales y calles residenciales, de baldosas de piezas regulares de Mármol de Sierra Elvira 60x40x4 cm, acabado aserrado de la superficie vista, cantos aserrados, recibidas sobre capa de 4 cm de mortero de cemento M-10; disponiendo de juntas con ancho igual o superior a 1 mm, para su posterior rejuntado con lechada de cemento 1/2 CEM II/B-P 32,5 R, coloreada con la misma tonalidad de las piezas. Incluso juntas de dilatación y juntas estructurales, cortes a realizar para ajustarlas a los bordes del confinamiento o a las intrusiones existentes en el pavimento, limpieza del pavimento y las juntas.
Incluye: Replanteo de maestras y niveles. Extendido de la capa de mortero. Humectación de las piezas a colocar. Colocación individual, a pique de maceta, de las piezas. Formación de juntas y encuentros. Limpieza del pavimento y las juntas. Preparación y extendido de la lechada líquida para relleno de juntas. Limpieza final con agua, sin eliminar el material de rejuntado.
Criterio de medición de proyecto: Superficie medida en proyección horizontal, según documentación gráfica de Proyecto. No se han tenido en cuenta los retaceos como factor de influencia para incrementar la medición, toda vez que en la descomposición se ha considerado el tanto por cien de roturas general.
Criterio de medición de obra: Se medirá, en proyección horizontal, la superficie realmente ejecutada según especificaciones de Proyecto.

| Código | Ud | Descripción | Rendimiento | Precio | Importe |
|---|---|---|---|---|---|
| mt09mor010e | m³ | Mortero de cemento CEM II/B-P 32,5 N tipo M-10, confeccionado en obra con 380 kg/m³ de cemento y una proporción en volumen 1/4. (material) | 0.04 | 133.3 | 5.33 |
| mt18bpn015cya | m² | Baldosa de Mármol de Sierra Elvira, de 60x40x4 cm, acabado aserrado de la superficie vista, cantos aserrados, según UNE-EN 1341. (material) | 1.05 | 40.9 | 42.95 |
| mt09lec020a | m³ | Lechada de cemento 1/2 CEM II/B-P 32,5 N. | 0.001 | 130.7 | 0.13 |
| mo041 | h | Oficial 1ª construcción de obra civil. | 0.46 | 21.41 | 9.85 |
| mo087 | h | Ayudante construcción de obra civil. | 0.68 | 20.34 | 13.83 |
| %0200_1 | % | Costes directos complementarios | 2 % | 72.09 | 1.44 |
|  |  | Total |  |  | 73.53 |

Claves: colocacion, relleno, material, horizontal

| Medición | Uds. | Largo | Ancho | Parcial |
|---|---|---|---|---|
| Plaza elevada | 0.2 | 64 | 12.8 | 163.84 |
| Bajo las escaleras | 0.2 | 54 | 2.6 | 28.08 |
| Subtotal |  |  |  | 191.92 |
| Total |  |  |  | 191.92 |

**YCL110** m Línea de vida horizontal permanente, de cable de acero, con amortiguador de caídas. (03/08/2023)
68 m × 30.29 = 2059.72
Suministro, colocación de Líneas de Vida de paso manual de sobre poste
absorbedor en cubierta de zinc chilla según norma EN 795 clase C.
Claves: colocacion, norma

| Medición | Uds. | Largo | Parcial |
|---|---|---|---|
| marquesina | 1 | 68 | 68.00 |
| Total |  |  | 68 |

**QUM010** m² Cobertura de chapa perfilada de acero. (06/11/2023)
1043 m² × 36.21 = 37767.03
Cobertura de chapa perfilada de acero galvanizado prelacado, de 0,6 mm de espesor, con nervios de entre 40 y 50 mm de altura de cresta, a una separación de entre 250 y 270 mm, colocada con un solape de la chapa superior de 200 mm y un solape lateral de un trapecio y fijada mecánicamente sobre entramado ligero metálico, en cubierta inclinada, con una pendiente mayor del 5%. Incluso accesorios de fijación de las chapas.
Criterio de valoración económica: El precio no incluye la superficie soporte ni los puntos singulares y las piezas especiales de la cobertura.
Incluye: Limpieza de la superficie soporte. Replanteo de las chapas por faldón. Corte, preparación y colocación de las chapas. Fijación mecánica de las chapas.
Criterio de medición de proyecto: Superficie medida en verdadera magnitud, según documentación gráfica de Proyecto.
Criterio de medición de obra: Se medirá, en verdadera magnitud, la superficie realmente ejecutada según especificaciones de Proyecto.

| Código | Ud | Descripción | Rendimiento | Precio | Importe |
|---|---|---|---|---|---|
| mt13ccp010a | m² | Chapa perfilada de acero galvanizado prelacado, de 0,6 mm de espesor, con nervios de entre 40 y 50 mm de altura de cresta, a una (material; 06/11/2023) | 1.05 | 6.15 | 6.46 |
| mt13cap030b | Ud | Kit de accesorios de fijación, para chapas perfiladas, en cubiertas inclinadas. (material; 06/11/2023) | 1 | 19.4 | 19.40 |
| mo051 | h | Oficial 1ª montador de cerramientos industriales. | 0.266 | 24.63 | 6.55 |
| mo098 | h | Ayudante montador de cerramientos industriales. | 0.133 | 23.23 | 3.09 |
| %0200_1 | % | Costes directos complementarios | 2 % | 35.50 | 0.71 |
| op00ciz010 |  | Cizalla. | 0 | 0 | 0.00 |
| op00roe010 |  | Roedora. | 0 | 0 | 0.00 |
|  |  | Total |  |  | 36.21 |

Claves: lateral, colocacion

| Medición | Uds. | Largo | Ancho | Alto | Parcial |
|---|---|---|---|---|---|
| faldon principal | 1 | 68.7 | 15 |  | 1030.50 |
| laterales balcon mantenimiento | 2 |  | 1 | 2.5 | 5.00 |
|  | 1 | 3 |  | 2.5 | 7.50 |
| Subtotal |  |  |  |  | 1043.00 |
| Total |  |  |  |  | 1043 |

**EAE130** m² Meseta de chapa estampada en escalera metálica. (31/08/2023)
3 m² × 163.16 = 489.48
Meseta de chapa lagrimada, tipo A, según UNE-EN 10363, de acero galvanizado UNE-EN 10025 S235JR, de 5 mm de espesor nominal y de 7 mm de espesor total, masa nominal 42 kg/m² y 1 pliegue, con uniones soldadas en obra.
Criterio de valoración económica: El precio incluye las soldaduras.
Incluye: Replanteo. Colocación y fijación de la meseta. Limpieza final.
Criterio de medición de proyecto: Superficie medida según documentación gráfica de Proyecto.
Criterio de medición de obra: Se medirá la superficie realmente ejecutada según especificaciones de Proyecto.

| Código | Ud | Descripción | Rendimiento | Precio | Importe |
|---|---|---|---|---|---|
| mt07res020sc | m² | Meseta de chapa lagrimada, tipo A, según UNE-EN 10363, de acero galvanizado UNE-EN 10025 S235JR, de 5 mm de espesor nominal y de (material) | 1 | 144.42 | 144.42 |
| mq08sol020 | h | Equipo y elementos auxiliares para soldadura eléctrica. | 0.29 | 3.42 | 0.99 |
| mo047 | h | Oficial 1ª montador de estructura metálica. | 0.296 | 24.97 | 7.39 |
| mo094 | h | Ayudante montador de estructura metálica. | 0.296 | 24.19 | 7.16 |
| %0200_1 | % | Costes directos complementarios | 2 % | 159.96 | 3.20 |
|  |  | Total |  |  | 163.16 |

Claves: colocacion

| Medición | Uds. | Largo | Ancho | Parcial |
|---|---|---|---|---|
| meseta mantenimiento | 1 | 3 | 1 | 3.00 |
| Total |  |  |  | 3 |

**LFA010** Ud Puerta cortafuegos de acero galvanizado. (27/10/2023)
1 Ud × 455.29 = 455.29
Puerta cortafuegos pivotante homologada, EI2 90-C5, de una hoja de 63 mm de espesor, 800x2000 mm de luz y altura de paso, acabado lacado en color blanco formada por 2 chapas de acero galvanizado de 0,8 mm de espesor, plegadas, ensambladas y montadas, con cámara intermedia de lana de roca de alta densidad y placas de cartón yeso, sobre cerco de acero galvanizado de 1,5 mm de espesor con junta intumescente y garras de anclaje a obra, incluso cierrapuertas para uso moderado. Incluso silicona neutra para el sellado de las juntas perimetrales.
Incluye: Marcado de puntos de fijación y aplomado del cerco. Fijación del cerco al paramento. Sellado de juntas perimetrales. Colocación de la hoja. Colocación de herrajes de cierre y accesorios.
Criterio de medición de proyecto: Número de unidades previstas, según documentación gráfica de Proyecto.
Criterio de medición de obra: Se medirá el número de unidades realmente ejecutadas según especificaciones de Proyecto.

| Código | Ud | Descripción | Rendimiento | Precio | Importe |
|---|---|---|---|---|---|
| mt26pca020ed | Ud | Puerta cortafuegos pivotante homologada, EI2 90-C5, según UNE-EN 1634-1, de una hoja de 63 mm de espesor, 800x2000 mm de luz y a (material; 27/10/2023) | 1 | 322.91 | 322.91 |
| mt26pca100a | Ud | Cierrapuertas para uso moderado de puerta cortafuegos de una hoja, según UNE-EN 1154. (material; 27/10/2023) | 1 | 97.02 | 97.02 |
| mt22www050b | Ud | Cartucho de 300 ml de silicona neutra oxímica, de elasticidad permanente y curado rápido, color gris, rango de temperatura de tr | 0.896 | 4.73 | 4.24 |
| mo020 | h | Oficial 1ª construcción. | 0.47 | 23.97 | 11.27 |
| mo077 | h | Ayudante construcción. | 0.47 | 23.23 | 10.92 |
| %0200_1 | % | Costes directos complementarios | 2 % | 446.36 | 8.93 |
| op00ato010 |  | Atornillador. | 0 | 0 | 0.00 |
|  |  | Total |  |  | 455.29 |

Claves: color, junta, colocacion

| Medición | Uds. | Parcial |
|---|---|---|
| acceso a marquesina | 1 | 1.00 |
| Total |  | 1 |

**RHL025** m² Falso techo registrable en exteriores de lamas metálicas. (24/10/2023)
1120 m² × 32.18 = 36041.60
Falso techo registrable suspendido en exteriores, situado a una altura mayor o igual a 4 m, con suficiente resistencia y rigidez para soportar la presión del viento, considerando un grado de complejidad medio, constituido por: ESTRUCTURA: entramado metálico oculto fijado al forjado o elemento soporte con varillas; LAMAS METÁLICAS: lamas horizontales de superficie lisa, de aluminio prelacado al horno, de aleación EN AW-3005, de 150 mm de anchura, con resistencia a la intemperie, colocadas a tope. Incluso perfiles angulares, fijaciones para el anclaje de los perfiles y accesorios de montaje.
Incluye: Replanteo del nivel de acabado y de los ejes de la trama modular. Nivelación y fijación de los perfiles perimetrales. Señalización de los puntos de anclaje al forjado o elemento soporte. Nivelación y suspensión de los perfiles primarios y secundarios de la trama. Corte y encaje de las lamas. Resolución de encuentros y puntos singulares. Formación de huecos para recepción de posibles elementos de anclaje y/o instalaciones.
Criterio de medición de proyecto: Superficie medida entre paramentos, según documentación gráfica de Proyecto, sin descontar huecos para instalaciones.
Criterio de medición de obra: Se medirá la superficie realmente ejecutada según especificaciones de Proyecto, sin descontar huecos para instalaciones.

| Código | Ud | Descripción | Rendimiento | Precio | Importe |
|---|---|---|---|---|---|
| mt12fla120b | m | Lama horizontal de superficie lisa, de aluminio prelacado al horno, de aleación EN AW-3005, de 150 mm de anchura, 15 mm de anchu | 6.8 | 2.4 | 16.32 |
| mt12fla130b | m² | Estructura soporte para falsos techos registrables de lamas metálicas de 150 mm de anchura, con suficiente resistencia y rigidez | 1 | 5.65 | 5.65 |
| mo015 | h | Oficial 1ª montador de falsos techos. | 0.2 | 24.63 | 4.93 |
| mo082 | h | Ayudante montador de falsos techos. | 0.2 | 23.23 | 4.65 |
| %0200_1 | % | Costes directos complementarios | 2 % | 31.55 | 0.63 |
| op00ato010 |  | Atornillador. | 0 | 0 | 0.00 |
|  |  | Total |  |  | 32.18 |

Claves: rigidez, medio, nivel

| Medición | Uds. | Largo | Parcial |
|---|---|---|---|
| panel inferior | 1 | 1050 | 1050.00 |
| laterales | 2 | 35 | 70.00 |
| Subtotal |  |  | 1120.00 |
| Total |  |  | 1120 |

**ISS010** m Colector suspendido. (31/10/2023)
53 m × 16.94 = 897.82
Colector suspendido de PVC, serie B, de 110 mm de diámetro, unión pegada con adhesivo.
Incluye: Replanteo del recorrido del colector y de la situación de los elementos de sujeción. Presentación en seco de los tubos. Fijación del material auxiliar para montaje y sujeción a la obra. Montaje, conexionado y comprobación de su correcto funcionamiento.
Criterio de medición de proyecto: Longitud medida en proyección horizontal, según documentación gráfica de Proyecto.
Criterio de medición de obra: Se medirá, en proyección horizontal, la longitud realmente ejecutada según especificaciones de Proyecto.

| Código | Ud | Descripción | Rendimiento | Precio | Importe |
|---|---|---|---|---|---|
| mt36tit400g | Ud | Material auxiliar para montaje y sujeción a la obra de las tuberías de PVC, serie B, de 110 mm de diámetro. (material; 02/11/2023) | 1 | 0.3 | 0.30 |
| mt36tit010gj | m | Tubo de PVC, serie B, de 110 mm de diámetro y 3,2 mm de espesor, según UNE-EN 1329-1, con el precio incrementado el 45% en conce (material; 02/11/2023) | 1.05 | 7.11 | 7.47 |
| mt11var009 | l | Líquido limpiador para pegado mediante adhesivo de tubos y accesorios de PVC. | 0.04 | 16.54 | 0.66 |
| mt11var010 | l | Adhesivo para tubos y accesorios de PVC. | 0.032 | 22.91 | 0.73 |
| mo008 | h | Oficial 1ª fontanero. | 0.232 | 22 | 5.10 |
| mo107 | h | Ayudante fontanero. | 0.116 | 20.3 | 2.35 |
| %0200_1 | % | Costes directos complementarios | 2 % | 16.61 | 0.33 |
| op00ato010 |  | Atornillador. | 0 | 0 | 0.00 |
| op00mar010 |  | Martillo. | 0 | 0 | 0.00 |
| op00tal010 |  | Taladro. | 0 | 0 | 0.00 |
|  |  | Total |  |  | 16.94 |

Claves: colector, pvc, diametro, union, material, auxiliar, horizontal

| Medición | Uds. | Largo | Parcial |
|---|---|---|---|
| COLECTORES MARQUESINA | 3 | 16 | 48.00 |
| conexion plataforma trabajo | 1 | 5 | 5.00 |
| Subtotal |  |  | 53.00 |
| Total |  |  | 53 |

**ASI005** Ud Caldereta con sumidero no sifónico.
1 Ud × 30.59 = 30.59
Caldereta con sumidero no sifónico extensible de PVC, de salida vertical de 110 mm de diámetro, con rejilla plana de polipropileno de 210x210 mm, color negro, para recogida de aguas pluviales o de locales húmedos. Incluso accesorios de montaje, piezas especiales y elementos de sujeción.
Incluye: Replanteo y trazado. Montaje, conexionado y comprobación de su correcto funcionamiento.
Criterio de medición de proyecto: Número de unidades previstas, según documentación gráfica de Proyecto.
Criterio de medición de obra: Se medirá el número de unidades realmente ejecutadas según especificaciones de Proyecto.

| Código | Ud | Descripción | Rendimiento | Precio | Importe |
|---|---|---|---|---|---|
| mt11cld100da | Ud | Caldereta con sumidero no sifónico extensible de PVC, de salida vertical de 110 mm de diámetro, con rejilla plana de polipropile (material) | 1 | 22.05 | 22.05 |
| mt11var020 | Ud | Kit de accesorios de montaje, piezas especiales y elementos de sujeción, para saneamiento. (material) | 1 | 0.75 | 0.75 |
| mo008 | h | Oficial 1ª fontanero. | 0.327 | 22 | 7.19 |
| %0200_1 | % | Costes directos complementarios | 2 % | 29.99 | 0.60 |
|  |  | Total |  |  | 30.59 |

Claves: pvc, diametro, color

## 06 INST FOTOVOLTAICA Y RECARGA V.E. (04/12/2012)
Importe: 205484.68
INST FOTOVOLTAICA Y RECARGA VE

### 06.01 INSTALACION FOTOVOLTAICA (04/12/2012)
Importe: 199953.3

**06.010** UD PANEL SOLAR MONOCRISTALINO 460W (04/12/2012)
548 UD × 144.01 = 78917.48
Suministro e instalación de panel solar fotovoltaico monocristalino de 120 celulas, marca Seraphin, modelo SRP-460-BMB-HV o equivalente sujeto a aprobación de la dirección facultativa, de 460W, con certificacion TIER 1, fromado por estructura de alumunio anodizado, celulas monocristalinas PERC, y cristal templado con bajo contenido en hierro, incluso accesorios de instalación y montaje. Medida la unidad ejecutada.

| Código | Ud | Descripción | Rendimiento | Precio | Importe |
|---|---|---|---|---|---|
| 1131108 | UD | PANEL SOLAR MONOCRISTALINO 460 W (material) | 1.02 | 115 | 117.30 |
| TEC9901 | UD | PEQUEÑO MATERIAL FERRETERIA/TORNILLERIA (material; 04/12/2012) | 5 | 1 | 5.00 |
| TEC9921 | UD | PEQUEÑO MATERIAL ELECTRICO (material; 30/10/2023) | 2.5 | 1 | 2.50 |
| MO.ELEC.001 | UD | OFICIAL 1º ELECTRICIDAD (mano de obra; 02/11/2023) | 0.35 | 23.97 | 8.39 |
| MO.ELEC.002 | UD | PEON ORDINARIO ELECTRICIDAD (mano de obra; 30/10/2023) | 0.35 | 22.86 | 8.00 |
| %02000200 | % | MEDIOS AUXILIARES | 2 % | 141.19 | 2.82 |
|  |  | Total |  |  | 144.01 |

| Medición | Uds. | Largo | Parcial |
|---|---|---|---|
| MODULOS EN PERGOLA | 270 | 1 | 270.00 |
| MODULOS EN CUBIERTA ZINC | 230 | 1 | 230.00 |
| MODULOS PERGOLA TAQUILLA C/COMARES | 48 | 1 | 48.00 |
| Subtotal |  |  | 548.00 |
| Total |  |  | 548 |

**06.015** UD ESTRUCTURA SUJECCION MODULOS CUBIERTA SUR PABELLON (04/12/2012)
1 UD × 16736.65 = 16736.65
Suministro e instalación de sistema de soportación de paneles rígidos fotovoltaicos en cubiertas planas inclinadas, para el conjunto de paneles previstos en la cubierta actual de zinc, cara sur del pabellón, mediante sistema de perfilería RapidStrut y bases Bis Yeti130 de la marca Walraven o equivalente sujeto a aprobación de la dirección facultativa, con la siguiente composición y especificaciones:
- Sistema de instalación coplanar con placas horizontales.
- Características de los módulos fotovoltaicos, medidas 1910x1136 mm y 27,5 kg de peso.
- 4 conjuntos de 8 módulos a 9º de inclinación, igual a la cubierta
- 22 conjuntos de 10 módulos a 9º de inclinación, igualñ a la cubioerta.
- 4 anclajes por cada conjunto, dos en cada extremo y reposado de su parte intermedia sobre bases tipo Yetis o similar colocados cada 2 placas como máximo.
- Fijaciones de los anclajes mediante perforación de cubierta y sujeción mediante fijación tipo sándwich o soldadura a la correa IPE140 bajo esta, con sellado mediante mediante sistema por apriete con doble junta, así como tratamiento de las zonas soldadas.
Instalados con accesorios de montaje e instalación, aporte de medios de elevación y certificación de sellado de fijaciones sujeciones. Medida unidad instalada.

| Código | Ud | Descripción | Rendimiento | Precio | Importe |
|---|---|---|---|---|---|
| 67685130 | UD | BIS YETI 130+EPDM MAT 130x130 mm (material; 02/11/2023) | 208 | 7.08 | 1472.64 |
| 65018347 | UD | BIS RAPIDSTRUT 3 m 2,5 mm BUP 41x41x2,5 mm (material; 02/11/2023) | 564 | 14.62 | 8245.68 |
| 63081010 | UD | BIS VARILLA ROSC.BUP 1m DIN976-1 M10 (material; 02/11/2023) | 104 | 7.26 | 755.04 |
| 66588141 | UD | BIS STRUT U CONECTOR RECTO BUP 175x42X4 mm (material; 02/11/2023) | 156 | 5.23 | 815.88 |
| 61381025 | UD | BIS SOCKET HEAD BOLT DIN912 BUP M10x25 mm (material; 02/11/2023) | 624 | 0.62 | 386.88 |
| 65188010 | UD | BIS TUERCA SOPORTE BUP M10 (material; 02/11/2023) | 624 | 0.83 | 517.92 |
| 65381010 | UD | BIS ARANDELA 25mm WMO-35 BUP 10,5/25mm (material; 02/11/2023) | 624 | 0.37 | 230.88 |
| 66588010 | UD | BIS STRUT ARANDELA U BUP 11 mm (material; 02/11/2023) | 208 | 0.96 | 199.68 |
| 61281010 | UD | BIS TUERCA HEX DIN934 BUP M10 (material; 02/11/2023) | 208 | 0.17 | 35.36 |
| 7904150 | UD | BIS PINZA SUJECION FV EN U 50mm (material; 02/11/2023) | 408 | 3.76 | 1534.08 |
| 7904035 | UD | BIS PINZA SUJECION FV EN Z 35mm (material; 02/11/2023) | 104 | 3.64 | 378.56 |
| TEC9901 | UD | PEQUEÑO MATERIAL FERRETERIA/TORNILLERIA | 150 | 1 | 150.00 |
| MO.ELEC.002 | UD | PEON ORDINARIO ELECTRICIDAD | 36 | 22.86 | 822.96 |
| MO.ELEC.001 | UD | OFICIAL 1º ELECTRICIDAD | 36 | 23.97 | 862.92 |
| %02000200 | % | MEDIOS AUXILIARES | 2 % | 16408.48 | 328.17 |
|  |  | Total |  |  | 16736.65 |

| Medición | Uds. | Largo | Parcial |
|---|---|---|---|
| CONJUNTO SOBRE CUBIERTA SUR PABELLON | 1 | 1 | 1.00 |
| Total |  |  | 1 |

**06.016** UD ESTRUCTURA SUJECCION MODULOS CUBIERTA ACCESO B (04/12/2012)
1 UD × 19397.75 = 19397.75
Suministro e instalación de sistema de soportación de paneles rígidos fotovoltaicos en cubiertas planas inclinadas, para el conjunto de paneles previstos en la nueva pergola del sector B, cara oeste del pabellón, mediante sistema de perfilería RapidStrut y bases Bis Yeti130 de la marca Walraven o equivalente sujeto a aprobación de la dirección facultativa, con la siguiente composición y especificaciones:
- Sistema de instalación coplanar con placas horizontales.
- Características de los módulos fotovoltaicos, medidas 1910x1136 mm y 27,5 kg de peso.
- 4 conjuntos de 8 módulos a 9º de inclinación, igual a la cubierta
- 22 conjuntos de 10 módulos a 9º de inclinación, igualñ a la cubioerta.
- 4 anclajes por cada conjunto, dos en cada extremo y reposado de su parte intermedia sobre bases tipo Yetis o similar colocados cada 2 placas como máximo.
- Fijaciones de los anclajes mediante perforación de cubierta y sujeción mediante fijación tipo sándwich o soldadura a la correa en Z bajo esta, con sellado mediante mediante sistema por apriete con doble junta, así como tratamiento de las zonas soldadas.
Instalados con accesorios de montaje e instalación, aporte de medios de elevación y certificación de sellado de fijaciones sujeciones. Medida unidad instalada.

| Código | Ud | Descripción | Rendimiento | Precio | Importe |
|---|---|---|---|---|---|
| 67685130 | UD | BIS YETI 130+EPDM MAT 130x130 mm | 240 | 7.08 | 1699.20 |
| 65018347 | UD | BIS RAPIDSTRUT 3 m 2,5 mm BUP 41x41x2,5 mm | 660 | 14.62 | 9649.20 |
| 63081010 | UD | BIS VARILLA ROSC.BUP 1m DIN976-1 M10 | 120 | 7.26 | 871.20 |
| 66588141 | UD | BIS STRUT U CONECTOR RECTO BUP 175x42X4 mm | 180 | 5.23 | 941.40 |
| 61381025 | UD | BIS SOCKET HEAD BOLT DIN912 BUP M10x25 mm | 720 | 0.62 | 446.40 |
| 65188010 | UD | BIS TUERCA SOPORTE BUP M10 | 720 | 0.83 | 597.60 |
| 65381010 | UD | BIS ARANDELA 25mm WMO-35 BUP 10,5/25mm | 720 | 0.37 | 266.40 |
| 66588010 | UD | BIS STRUT ARANDELA U BUP 11 mm | 240 | 0.96 | 230.40 |
| 61281010 | UD | BIS TUERCA HEX DIN934 BUP M10 | 240 | 0.17 | 40.80 |
| 7904150 | UD | BIS PINZA SUJECION FV EN U 50mm | 480 | 3.76 | 1804.80 |
| 7904035 | UD | BIS PINZA SUJECION FV EN Z 35mm | 120 | 3.64 | 436.80 |
| TEC9901 | UD | PEQUEÑO MATERIAL FERRETERIA/TORNILLERIA | 160 | 1 | 160.00 |
| MO.ELEC.002 | UD | PEON ORDINARIO ELECTRICIDAD | 40 | 22.86 | 914.40 |
| MO.ELEC.001 | UD | OFICIAL 1º ELECTRICIDAD | 40 | 23.97 | 958.80 |
| %02000200 | % | MEDIOS AUXILIARES | 2 % | 19017.40 | 380.35 |
|  |  | Total |  |  | 19397.75 |

| Medición | Uds. | Largo | Parcial |
|---|---|---|---|
| CONJUNTO SOBRE PERGOLA OESTE PABELLON | 1 | 1 | 1.00 |
| Total |  |  | 1 |

**06.017** UD ESTRUCTURA SUJECCION MODULOS CUBIERTA TAQUILLAS (04/12/2012)
1 UD × 10660.55 = 10660.55
Suministro e instalación de sistema de soportación de paneles rígidos fotovoltaicos en cubiertas planas inclinadas, para el conjunto de paneles previstos en la nueva pergola de taquillas en C/ Torre de Comares, cara sur del pabellón, mediante sistema de perfilería RapidStrut y accesorios RapidStrut de la marca Walraven o equivalente sujeto a aprobación de la dirección facultativa, con la siguiente composición y especificaciones:
- Sistema de instalación inclinada con placas horizontales.
- Características de los módulos fotovoltaicos, medidas 1910x1136 mm y 27,5 kg de peso.
- 6 conjuntos de 8 modulos a 5º de inclinación según estructura fotovoltaica.
- Fijaciones de los anclajes mediante perforación de cubierta y sujeción mediante fijación tipo sándwich o soldadura a la correa tipo Z bajo esta, con sellado mediante mediante sistema por apriete con doble junta, así como tratamiento de las zonas soldadas.
Instalados con accesorios de montaje e instalación, aporte de medios de elevación y certificación de sellado de fijaciones sujeciones. Medida unidad instalada.

| Código | Ud | Descripción | Rendimiento | Precio | Importe |
|---|---|---|---|---|---|
| 65018347 | UD | BIS RAPIDSTRUT 3 m 2,5 mm BUP 41x41x2,5 mm | 354 | 14.62 | 5175.48 |
| 63081010 | UD | BIS VARILLA ROSC.BUP 1m DIN976-1 M10 | 36 | 7.26 | 261.36 |
| 66588818 | UD | BIS SOPORTE RECTULA BUP 12,4/12,4 (material; 02/11/2023) | 156 | 5.77 | 900.12 |
| 6621083 | UD | BIS RAIL PROP HDG STRUT+MAXX 830mm/FLX (material; 02/11/2023) | 36 | 31.54 | 1135.44 |
| 66588141 | UD | BIS STRUT U CONECTOR RECTO BUP 175x42X4 mm | 84 | 5.23 | 439.32 |
| 61381025 | UD | BIS SOCKET HEAD BOLT DIN912 BUP M10x25 mm | 804 | 0.62 | 498.48 |
| 65188010 | UD | BIS TUERCA SOPORTE BUP M10 | 804 | 0.83 | 667.32 |
| 65381010 | UD | BIS ARANDELA 25mm WMO-35 BUP 10,5/25mm | 804 | 0.37 | 297.48 |
| 66588010 | UD | BIS STRUT ARANDELA U BUP 11 mm | 72 | 0.96 | 69.12 |
| 61281010 | UD | BIS TUERCA HEX DIN934 BUP M10 | 72 | 0.17 | 12.24 |
| 7904150 | UD | BIS PINZA SUJECION FV EN U 50mm | 84 | 3.76 | 315.84 |
| 7904035 | UD | BIS PINZA SUJECION FV EN Z 35mm | 24 | 3.64 | 87.36 |
| TEC9901 | UD | PEQUEÑO MATERIAL FERRETERIA/TORNILLERIA | 30 | 1 | 30.00 |
| MO.ELEC.002 | UD | PEON ORDINARIO ELECTRICIDAD | 12 | 22.86 | 274.32 |
| MO.ELEC.001 | UD | OFICIAL 1º ELECTRICIDAD | 12 | 23.97 | 287.64 |
| %02000200 | % | MEDIOS AUXILIARES | 2 % | 10451.52 | 209.03 |
|  |  | Total |  |  | 10660.55 |

| Medición | Uds. | Largo | Parcial |
|---|---|---|---|
| CONJUNTO SOBRE PERGOLA TAQUILLAS PABELLON | 1 | 1 | 1.00 |
| Total |  |  | 1 |

**06.020** UD INVERSOR DE ALTA EFICIENCIA 120KW (04/12/2012)
1 UD × 7553.65 = 7553.65
Suministro e instalación de inversor solar, de alta eficiencia, para una potencia de 120 kW, tecnología MPPT, de la marca SUNVEC modelo 120 KTL-D3 o equivalente sujeto a aprobación de la dirección facultativa, con las siguientes características:
- 12 MPPT con 2 strings por MPPT
- Máxima tensión de entrada fotovoltaica 1100V.
- Rango de tensión del MPPT 180-1000 V.
- Máxima corriente de entrada por string 16 A.
- Máxima corriente de cortocircuito por string 23 A.
- Tensión de inicio fotovoltaica 200V.
- Potencia de salida 120 kW
- Tensión nominal de salida AC 400 V - 50 HZ
- Corriente de salida nominal CA 174 A.
- Máxima corriente de salida CA 200 A.
- Eficiencia máxima de hasta 99,6%.
- Equipado con protección de sobretensión y subtensión, protección de aislamiento CC, monitorización de red, monitorización de inyección CC, detección corriente residual, protección anti-isla, protección fallo de string, SPD (CC/CA) tipo I y tipo II y detección de sobretemperatura terminales de salida.
Instalado con accesorios de montaje y sujeción, cableado y conexión, incluso programación y puesta en marcha. Medida la unidad ejecutada.

| Código | Ud | Descripción | Rendimiento | Precio | Importe |
|---|---|---|---|---|---|
| 1131112 | UD | INVERSOR ALTA EFICIENCIA 120KW (material) | 1.02 | 6869.16 | 7006.54 |
| TEC9901 | UD | PEQUEÑO MATERIAL FERRETERIA/TORNILLERIA | 20 | 1 | 20.00 |
| TEC9921 | UD | PEQUEÑO MATERIAL ELECTRICO | 25 | 1 | 25.00 |
| MO.ELEC.001 | UD | OFICIAL 1º ELECTRICIDAD | 10 | 23.97 | 239.70 |
| MO.ELEC.002 | UD | PEON ORDINARIO ELECTRICIDAD | 5 | 22.86 | 114.30 |
| %02000200 | % | MEDIOS AUXILIARES | 2 % | 7405.54 | 148.11 |
|  |  | Total |  |  | 7553.65 |

| Medición | Uds. | Largo | Parcial |
|---|---|---|---|
| INSTALACION TORRE B-D | 1 | 1 | 1.00 |
| Total |  |  | 1 |

**06.021** UD INVERSOR DE ALTA EFICIENCIA 100KW (04/12/2012)
1 UD × 6915.09 = 6915.09
Suministro e instalación de inversor solar, de alta eficiencia, para una potencia de 100 kW, tecnología MPPT, de la marca SUNVEC modelo 100 KTL-D3 o equivalente sujeto a aprobación de la dirección facultativa, con las siguientes características:
- 9 MPPT con 2 strings por MPPT
- Máxima tensión de entrada fotovoltaica 1100V.
- Rango de tensión del MPPT 180-1000 V.
- Máxima corriente de entrada por string 16 A.
- Máxima corriente de cortocircuito por string 23 A.
- Tensión de inicio fotovoltaica 200V.
- Potencia de salida 100 kW
- Tensión nominal de salida AC 400 V - 50 HZ
- Corriente de salida nominal CA 151 A.
- Máxima corriente de salida CA 166,7 A.
- Eficiencia máxima de hasta 99,6%.
- Equipado con protección de sobretensión y subtensión, protección de aislamiento CC, monitorización de red, monitorización de inyección CC, detección corriente residual, protección anti-isla, protección fallo de string, SPD (CC/CA) tipo I y tipo II y detección de sobretemperatura terminales de salida.
Instalado con accesorios de montaje y sujeción, cableado y conexión, incluso programación y puesta en marcha. Medida la unidad ejecutada.

| Código | Ud | Descripción | Rendimiento | Precio | Importe |
|---|---|---|---|---|---|
| 1131112B | UD | INVERSOR ALTA EFICIENCIA 100KW (material) | 1.02 | 6255.39 | 6380.50 |
| TEC9901 | UD | PEQUEÑO MATERIAL FERRETERIA/TORNILLERIA | 20 | 1 | 20.00 |
| TEC9921 | UD | PEQUEÑO MATERIAL ELECTRICO | 25 | 1 | 25.00 |
| MO.ELEC.001 | UD | OFICIAL 1º ELECTRICIDAD | 10 | 23.97 | 239.70 |
| MO.ELEC.002 | UD | PEON ORDINARIO ELECTRICIDAD | 5 | 22.86 | 114.30 |
| %02000200 | % | MEDIOS AUXILIARES | 2 % | 6779.50 | 135.59 |
|  |  | Total |  |  | 6915.09 |

| Medición | Uds. | Largo | Parcial |
|---|---|---|---|
| INSTALACION TORRE B-D | 1 | 1 | 1.00 |
| Total |  |  | 1 |

**06.022** UD INVERSOR DE ALTA EFICIENCIA 25KW (04/12/2012)
1 UD × 3262.6 = 3262.60
Suministro e instalación de inversor solar, de alta eficiencia, para una potencia de 25 kW, tecnología MPPT, de la marca SUNVEC modelo 100 KTL-D3 o equivalente sujeto a aprobación de la dirección facultativa, con las siguientes características:
- 2 MPPT con 3 strings por MPPT
- Máxima tensión de entrada fotovoltaica 1000V.
- Rango de tensión del MPPT 180-960 V.
- Máxima corriente de entrada por string 13 A.
- Máxima corriente de cortocircuito por string 15 A.
- Tensión de inicio fotovoltaica 250V.
- Potencia de salida 25 kW
- Tensión nominal de salida AC 400 V - 50 HZ
- Corriente de salida nominal CA 36 A.
- Máxima corriente de salida CA 40A.
- Eficiencia máxima de hasta 98,2%.
- Equipado con protección de sobretensión y subtensión, protección de aislamiento CC, monitorización de red, monitorización de inyección CC, detección corriente residual, protección anti-isla, protección fallo de string, SPD (CC/CA) tipo I y tipo II y detección de sobretemperatura terminales de salida.
Instalado con accesorios de montaje y sujeción, cableado y conexión, incluso programación y puesta en marcha. Medida la unidad ejecutada.

| Código | Ud | Descripción | Rendimiento | Precio | Importe |
|---|---|---|---|---|---|
| 1131112C | UD | INVERSOR ALTA EFICIENCIA 25KW (material) | 1.02 | 2744.74 | 2799.63 |
| TEC9901 | UD | PEQUEÑO MATERIAL FERRETERIA/TORNILLERIA | 20 | 1 | 20.00 |
| TEC9921 | UD | PEQUEÑO MATERIAL ELECTRICO | 25 | 1 | 25.00 |
| MO.ELEC.001 | UD | OFICIAL 1º ELECTRICIDAD | 10 | 23.97 | 239.70 |
| MO.ELEC.002 | UD | PEON ORDINARIO ELECTRICIDAD | 5 | 22.86 | 114.30 |
| %02000200 | % | MEDIOS AUXILIARES | 2 % | 3198.63 | 63.97 |
|  |  | Total |  |  | 3262.6 |

| Medición | Uds. | Largo | Parcial |
|---|---|---|---|
| INSTALACION EN CUARTO GENERAL DE ELECTRICIDAD | 1 | 1 | 1.00 |
| Total |  |  | 1 |

**06.025** UD CUADRO GENERAL 1 INST. FOTOVOLTAICA (04/12/2012)
1 UD × 4258.73 = 4258.73
Suministro e instalación de cuadro de eléctrico de mando y protección para instalación fotovoltaica de la torre B-D, compuesto por:
-Cofre de chapa con puerta opaca, con capacidad suficiente para alojar los elementos descritos en el esquema unifilar y l os componentes de maniobra, más un 30% de espacio libre, equipado con placas de montaje, carriles, soportes, paneles embellecedores y ciegos, portaplanos, etc.
- Dos Interruptores automáticos magnetotérmicos de 250A, reg. 200A, 4P, 16KA, según UNE-EN 60947-2, con protector combinado eléctrico contra sobretensiones transitorias tipo 2, clase II de 15 kA (UP<=1'1kW), y permanentes según UNE-EN 50550.
- Dos relé diferencial para automatico en caja moldeada, reg 300/1A, 0'1/1s, incluso bobida de disparo y transformador toroidal, con contacto auxiliar de estado ON/OFF.
- Un Interruptor automático magnetotérmico de 400A, reg. 400A, 4P, 16KA, según UNE-EN 60947-2.
- Pletinas de conexión
- Bornes de conexión para salidas auxiliares
- Rotulación de elementos.
Todo cableado según la según indicaciones de esquema unifilar, con señalización, punteras y terminales y rotulación de elementos, incluso colocación en obra, conexionado de circuitos, medios auxiliares se sujeción y ayudas de albañilería. Construido con VBº de la D.F. Medida la unidad instalada

| Código | Ud | Descripción | Rendimiento | Precio | Importe |
|---|---|---|---|---|---|
| EL.CSENVOLV1 | UD | CUADRO SISTEMA SOLAR ENVOLVENTE (material; 02/11/2023) | 1 | 741.23 | 741.23 |
| EL.CSAPARA1 | UD | CUADRO SOLAR APARAMENTA (material; 02/11/2023) | 1 | 3025 | 3025.00 |
| TEC9901 | UD | PEQUEÑO MATERIAL FERRETERIA/TORNILLERIA | 20 | 1 | 20.00 |
| TEC9921 | UD | PEQUEÑO MATERIAL ELECTRICO | 35 | 1 | 35.00 |
| MO.ELEC.001 | UD | OFICIAL 1º ELECTRICIDAD | 10 | 23.97 | 239.70 |
| MO.ELEC.002 | UD | PEON ORDINARIO ELECTRICIDAD | 5 | 22.86 | 114.30 |
| %02000200 | % | MEDIOS AUXILIARES | 2 % | 4175.23 | 83.50 |
|  |  | Total |  |  | 4258.73 |

| Medición | Uds. | Largo | Parcial |
|---|---|---|---|
| TORRE B-D | 1 | 1 | 1.00 |
| Total |  |  | 1 |

**06.026** UD CUADRO GENERAL 2 INST. FOTOVOLTAICA (04/12/2012)
1 UD × 3262.63 = 3262.63
Suministro e instalación de cuadro de electrico de manod y proteccion para instalacion fotovoltaica ubicado en cuarto general electrico en nivel -3,50, compuesto por:
- Cofre de chapa con puerta opaca, con capacidad suficiente para alojar los elementos descritos en el esquema unifilar y los componentes de maniobra, más un 30 % de espacio libre, equipado con placas de montaje, carriles, soportes, paneles embellecedores y ciegos, portaplanos, etc.
- Un Interruptor automatico magnetotérmico de 400A, reg. 400A, 4P, 25KA, según UNE-EN 60947-2.
- Un Interruptor automatico magnetotérmico de 160A, reg. 63A, 4P, 25KA, según UNE-EN 60947-2.
- Un automático magnetotérmico 5 A, I+N, 6 KA, según UNE-EN 60947-2.
- Un automático diferenciales clase AC, intensidad nominal 40A, sensibilidad 30 mA, 2 polos, superinmunizado, según UNE-EN 61008.
- Un automático magnetotérmico 5A, 4P, 6 KA, según UNE-EN 60947-2.
- Pletinas de conexión
- Bornes de conexión para salidas auxiliares
- Rotulación de elementos.
Todo cableado según la según indicaciones de esquema unifilar, con señalización, punteras y terminales y rotulación de elementos, incluso colocación en obra, conexionado de circuitos, medios auxiliares se sujeción y ayudas de albañilería. Construido con VBº de la D.F. Medida la unidad instalada

| Código | Ud | Descripción | Rendimiento | Precio | Importe |
|---|---|---|---|---|---|
| EL.CSENVOLV2 | UD | CUADRO SISTEMA SOLAR 2 ENVOLVENTE (material; 02/11/2023) | 1 | 648.3 | 648.30 |
| EL.CSAPARA2 | UD | CUADRO SOLAR APARAMENTA (material; 02/11/2023) | 1 | 2189.3 | 2189.30 |
| TEC9901 | UD | PEQUEÑO MATERIAL FERRETERIA/TORNILLERIA | 20 | 1 | 20.00 |
| TEC9921 | UD | PEQUEÑO MATERIAL ELECTRICO | 35 | 1 | 35.00 |
| MO.ELEC.001 | UD | OFICIAL 1º ELECTRICIDAD | 8 | 23.97 | 191.76 |
| MO.ELEC.002 | UD | PEON ORDINARIO ELECTRICIDAD | 5 | 22.86 | 114.30 |
| %02000200 | % | MEDIOS AUXILIARES | 2 % | 3198.66 | 63.97 |
|  |  | Total |  |  | 3262.63 |

| Medición | Uds. | Largo | Parcial |
|---|---|---|---|
| INSTALACION EN CUARTO GENERAL DE ELECTRICIDAD | 1 | 1 | 1.00 |
| Total |  |  | 1 |

**06.027** UD CONEXIONADO EN CUADRO GENERAL EXISTENTE (04/12/2012)
1 UD × 186.25 = 186.25
Trabajos de conexión de líneas de aporte fotovoltaico AC en cuadro general de mando y protección, con aporte de terminales, tornillería y accesorios de instalación incluso adecuación de barras con aporte de pletinas de conexión si fuera necesario. Medida la unidad ejecutada.

| Código | Ud | Descripción | Rendimiento | Precio | Importe |
|---|---|---|---|---|---|
| TEC9901 | UD | PEQUEÑO MATERIAL FERRETERIA/TORNILLERIA | 6 | 1 | 6.00 |
| TEC9921 | UD | PEQUEÑO MATERIAL ELECTRICO | 35 | 1 | 35.00 |
| MO.ELEC.001 | UD | OFICIAL 1º ELECTRICIDAD | 4 | 23.97 | 95.88 |
| MO.ELEC.002 | UD | PEON ORDINARIO ELECTRICIDAD | 2 | 22.86 | 45.72 |
| %02000200 | % | MEDIOS AUXILIARES | 2 % | 182.60 | 3.65 |
|  |  | Total |  |  | 186.25 |

| Medición | Uds. | Largo | Parcial |
|---|---|---|---|
| CONEXION CUADRO GENERAL | 1 | 1 | 1.00 |
| Total |  |  | 1 |

**06.029** UD FUSIBLE Y PROTECION SOBRETENSION (04/12/2012)
48 UD × 115.07 = 5523.36
Suministro e instalación de elementos de seguridad de string, compuesto por los siguientes componentes :
- Base doble portafusibles para una intensidad 30A, 1000V.
- Fusible cilíndrico DC 10x38mm de 15A.
- Protector sobretensión clase II, 20KA, 1200V, 3P DC.
Todo instalado según especificaciones de esquemas, con accesorios de montaje y elementos de sujeción, incluso cableado, conexiones y caja de registro. Medida la unidad ejecutada.

| Código | Ud | Descripción | Rendimiento | Precio | Importe |
|---|---|---|---|---|---|
| CNTEX9FP2P30A | UD | BASE PORTAFUSIBLE NOARK 30A, 1000V DC, 2P (material; 02/11/2023) | 1 | 7.94 | 7.94 |
| CNTNRZ282015 | UD | FUSIBLE CILINDRICO NOARK DC 10x38mm 15A (material; 02/11/2023) | 2 | 4.34 | 8.68 |
| CNT108022 | UD | PROTECTOR SOBRETENSION NOARK CLASE II 20KA 1200V 3P DC (material; 02/11/2023) | 1 | 82.98 | 82.98 |
| TEC9901 | UD | PEQUEÑO MATERIAL FERRETERIA/TORNILLERIA | 0.5 | 1 | 0.50 |
| TEC9921 | UD | PEQUEÑO MATERIAL ELECTRICO | 1 | 1 | 1.00 |
| MO.ELEC.001 | UD | OFICIAL 1º ELECTRICIDAD | 0.25 | 23.97 | 5.99 |
| MO.ELEC.002 | UD | PEON ORDINARIO ELECTRICIDAD | 0.25 | 22.86 | 5.72 |
| %02000200 | % | MEDIOS AUXILIARES | 2 % | 112.81 | 2.26 |
|  |  | Total |  |  | 115.07 |

| Medición | Uds. | Largo | Parcial |
|---|---|---|---|
| CUBIERTA DE ZINC | 18 | 1 | 18.00 |
| NUEVA PERGOLA SECTOR B | 24 | 1 | 24.00 |
| NUEVA PERGOLA TAQUILLA | 6 | 1 | 6.00 |
| Subtotal |  |  | 48.00 |
| Total |  |  | 48 |

**06.030** UD REGISTRADOR DE DATOS PARA MONITORIZACION (04/12/2012)
1 UD × 792.83 = 792.83
Suministro e instalación de equipo de la marca Sunved, modelo DataHub1000 o equivalente sujeto a aprobación de la dirección facultativa, para monitorización y gestion de sistemas fotovoltaico (FV), encargado de la convergencia de puertos, la conversación de protocolos, la obtención y almacenamiento de datos, y monitorización, asi como de enlace para el mantenimiento del sistema solar, incluso elementos de conexion entre equipos, fuente de alimentación 230V AC/5VDC, accesorios de instalación. Media la unidad instalada.

| Código | Ud | Descripción | Rendimiento | Precio | Importe |
|---|---|---|---|---|---|
| 1131113 | UD | REGISTRADOR DE DATOS PARA MONITORIZACIÓN (material; 02/11/2023) | 1.02 | 707.2 | 721.34 |
| TEC9901 | UD | PEQUEÑO MATERIAL FERRETERIA/TORNILLERIA | 3 | 1 | 3.00 |
| TEC9921 | UD | PEQUEÑO MATERIAL ELECTRICO | 5 | 1 | 5.00 |
| MO.ELEC.001 | UD | OFICIAL 1º ELECTRICIDAD | 2 | 23.97 | 47.94 |
| %02000200 | % | MEDIOS AUXILIARES | 2 % | 777.28 | 15.55 |
|  |  | Total |  |  | 792.83 |

| Medición | Uds. | Largo | Parcial |
|---|---|---|---|
| INSTALACION EN CUARTO GENERAL DE ELECTRICIDAD | 1 | 1 | 1.00 |
| Total |  |  | 1 |

**06.035** UD CONTADOR INTELIGENTE DE POTENCIA TRIFASICA (04/12/2012)
1 UD × 808.49 = 808.49
Suministro e intalacion de contador de potencia inteligente trifásico, marca VECTOR, modelo DTSU666 o equivalente sujeto a aprobación de la dirección facultativa, medida indirecta mediante transformadores, salida de datos RS485, incluso dos transformadores de intensidad de 400/5A, sumador de corriente clase 05, potencia 15VA, cableado y accesorios de instalación. Medida la unidad instalada y funcionando.

| Código | Ud | Descripción | Rendimiento | Precio | Importe |
|---|---|---|---|---|---|
| 1131114 | UD | CONTADOR INTELIGENTE TRIFÁSICO (material; 30/10/2023) | 1.02 | 215.38 | 219.69 |
| 1131116 | UD | TOROIDAL DE INTENSIDAD 400/5 (material; 02/11/2023) | 2 | 154.32 | 308.64 |
| 1131118 | UD | TRANSFORMADORES SUMADORES (material; 02/11/2023) | 1 | 232.84 | 232.84 |
| TEC9901 | UD | PEQUEÑO MATERIAL FERRETERIA/TORNILLERIA | 2.5 | 1 | 2.50 |
| TEC9921 | UD | PEQUEÑO MATERIAL ELECTRICO | 5 | 1 | 5.00 |
| MO.ELEC.001 | UD | OFICIAL 1º ELECTRICIDAD | 1 | 23.97 | 23.97 |
| %02000200 | % | MEDIOS AUXILIARES | 2 % | 792.64 | 15.85 |
|  |  | Total |  |  | 808.49 |

| Medición | Uds. | Largo | Parcial |
|---|---|---|---|
| INSTALACION EN CUARTO GENERAL DE ELECTRICIDAD | 1 | 1 | 1.00 |
| Total |  |  | 1 |

**06.040** UD SENSOR DE RADIACION SOLAR (04/12/2012)
1 UD × 168.32 = 168.32
Suministro e instalación de sensor de radiación solar, para sistemas fotovoltaicos, conexión RS485, incluso cableado e integrado en la instalación. Medida la unidad instalada.

| Código | Ud | Descripción | Rendimiento | Precio | Importe |
|---|---|---|---|---|---|
| 1131117 | UD | SENSOR RADICACIÓN SOLAR (material; 03/08/2021) | 1.02 | 156.39 | 159.52 |
| TEC9901 | UD | PEQUEÑO MATERIAL FERRETERIA/TORNILLERIA | 2.5 | 1 | 2.50 |
| TEC9921 | UD | PEQUEÑO MATERIAL ELECTRICO | 1.8 | 1 | 1.80 |
| MO.ELEC.001 | UD | OFICIAL 1º ELECTRICIDAD | 0.05 | 23.97 | 1.20 |
| %02000200 | % | MEDIOS AUXILIARES | 2 % | 165.02 | 3.30 |
|  |  | Total |  |  | 168.32 |

| Medición | Uds. | Largo | Parcial |
|---|---|---|---|
| INSTALACIÓN | 1 | 1 | 1.00 |
| Total |  |  | 1 |

**06.045** ML CABLEADO ELECTRICO 1X6 MM2, ZZ-F (30/10/2023)
1170 ML × 2.65 = 3100.50
Suministro e instalación de línea eléctrica para distribución de 1x6 mm2, con conductores de cobre con aislamiento 1'8 Kv(DC)-0'6/1kV(AC), ZZ-F, no propagador del incendio y con emisión de humos y opacidad reducida, instalado en montaje superficial o en canalización medida en otras partidas, elementos de conexión con conectores staubli MC, medios auxiliares se sujeción, y material complementario de instalación. Medida la longitud ejecutada.

| Código | Ud | Descripción | Rendimiento | Precio | Importe |
|---|---|---|---|---|---|
| 1131106FV | ML | CABLE CU 1ZZ-F 1X6MM2 (material) | 1.02 | 1.25 | 1.28 |
| TEC9921 | UD | PEQUEÑO MATERIAL ELECTRICO | 0.15 | 1 | 0.15 |
| MO.ELEC.001 | UD | OFICIAL 1º ELECTRICIDAD | 0.025 | 23.97 | 0.60 |
| MO.ELEC.002 | UD | PEON ORDINARIO ELECTRICIDAD | 0.025 | 22.86 | 0.57 |
| %02000200 | % | MEDIOS AUXILIARES | 2 % | 2.60 | 0.05 |
|  |  | Total |  |  | 2.65 |

| Medición | Uds. | Largo | Parcial |
|---|---|---|---|
| DESDE C.ZINC - INV. 100kW |  |  |  |
| STRING. |  |  |  |
| 1.1 | 1 | 51 | 51.00 |
| 1.2 | 1 | 48 | 48.00 |
| 2.1 | 1 | 46 | 46.00 |
| 2.2 | 1 | 47 | 47.00 |
| 3.1 | 1 | 53 | 53.00 |
| 3.2 | 1 | 51 | 51.00 |
| 4.1 | 1 | 56 | 56.00 |
| 4.2 | 1 | 61 | 61.00 |
| 5.1 | 1 | 63 | 63.00 |
| 5.2 | 1 | 65 | 65.00 |
| 6.1 | 1 | 70 | 70.00 |
| 6.2 | 1 | 73 | 73.00 |
| 7.1 | 1 | 75 | 75.00 |
| 7.2 | 1 | 77 | 77.00 |
| 8.1 | 1 | 81 | 81.00 |
| DESDE TAQUILLA C/ COMARES-INV. 25kW |  |  |  |
| STRING. |  |  |  |
| 1.1 | 1 | 48 | 48.00 |
| 1.2 | 1 | 46 | 46.00 |
| 1.3 | 1 | 43 | 43.00 |
| 2.1 | 1 | 41 | 41.00 |
| 2.2 | 1 | 39 | 39.00 |
| 2.3 | 1 | 36 | 36.00 |
| Subtotal |  |  | 1170.00 |
| Total |  |  | 1170 |

**06.050** ML CABLEADO ELECTRICO 1X10 MM2, ZZ-F (30/10/2023)
2709 ML × 2.97 = 8045.73
Suministro e instalación de línea eléctrica para distribución de 1x10 mm2, con conductores de cobre con aislamiento 1'8 Kv(DC)-0'6/1kV(AC), ZZ-F, no propagador del incendio y con emisión de humos y opacidad reducida, instalado en montaje superficial o en canalización medida en otras partidas, elementos de conexión con conectores staubli MC, medios auxiliares se sujeción, y material complementario de instalación. Medida la longitud ejecutada.

| Código | Ud | Descripción | Rendimiento | Precio | Importe |
|---|---|---|---|---|---|
| 1131107FV | ML | CABLE CU 1ZZ-F 1X10MM2 (material) | 1.02 | 1.56 | 1.59 |
| TEC9921 | UD | PEQUEÑO MATERIAL ELECTRICO | 0.15 | 1 | 0.15 |
| MO.ELEC.001 | UD | OFICIAL 1º ELECTRICIDAD | 0.025 | 23.97 | 0.60 |
| MO.ELEC.002 | UD | PEON ORDINARIO ELECTRICIDAD | 0.025 | 22.86 | 0.57 |
| %02000200 | % | MEDIOS AUXILIARES | 2 % | 2.91 | 0.06 |
|  |  | Total |  |  | 2.97 |

| Medición | Uds. | Largo | Parcial |
|---|---|---|---|
| DESDE PERGOLA - INV. 120kW |  |  |  |
| STRING. |  |  |  |
| 1.1 | 1 | 134 | 134.00 |
| 1.2 | 1 | 110 | 110.00 |
| 2.1 | 1 | 110 | 110.00 |
| 2.2 | 1 | 105 | 105.00 |
| 3.1 | 1 | 133 | 133.00 |
| 3.2 | 1 | 123 | 123.00 |
| 4.1 | 1 | 124 | 124.00 |
| 4.2 | 1 | 110 | 110.00 |
| 5.1 | 1 | 110 | 110.00 |
| 5.2 | 1 | 100 | 100.00 |
| 6.1 | 1 | 125 | 125.00 |
| 6.2 | 1 | 120 | 120.00 |
| 7.1 | 1 | 105 | 105.00 |
| 7.2 | 1 | 105 | 105.00 |
| 8.1 | 1 | 120 | 120.00 |
| 8.2 | 1 | 123 | 123.00 |
| 9.1 | 1 | 105 | 105.00 |
| 9.2 | 1 | 102 | 102.00 |
| 10.1 | 1 | 120 | 120.00 |
| 10.2 | 1 | 105 | 105.00 |
| 11.1 | 1 | 105 | 105.00 |
| 11.2 | 1 | 110 | 110.00 |
| 12.1 | 1 | 105 | 105.00 |
| 12.2 | 1 | 100 | 100.00 |
| Subtotal |  |  | 2709.00 |
| Total |  |  | 2709 |

**06.055** ML LINEA ELECTRICA 1x10mm2+TT/750V (04/08/2021)
555 ML × 4.56 = 2530.80
Suministro e instalación de línea eléctrica para distribución para sistemas de tierras de 1x 10 mm2, con conductor de cobre con aislamiento 750 V (ES07Z1-K (AS)), amarillo verde, no propagador del incendio y con emisión de humos y opacidad reducida, instalado en montaje superficial o en canalización medida en otras partidas, incluso elementos de conexión, medios auxiliares se sujeción, y material complementario de instalación. Medida la longitud ejecutada.

| Código | Ud | Descripción | Rendimiento | Precio | Importe |
|---|---|---|---|---|---|
| 1001010 | ml | CABLE CU 1KV/RZ1-K 10MM2 (material; 04/08/2021) | 1.05 | 1.87 | 1.96 |
| TEC9921 | UD | PEQUEÑO MATERIAL ELECTRICO | 0.17 | 1 | 0.17 |
| MO.ELEC.001 | UD | OFICIAL 1º ELECTRICIDAD | 0.05 | 23.97 | 1.20 |
| MO.ELEC.002 | UD | PEON ORDINARIO ELECTRICIDAD | 0.05 | 22.86 | 1.14 |
| %02000200 | % | MEDIOS AUXILIARES | 2 % | 4.47 | 0.09 |
|  |  | Total |  |  | 4.56 |

| Medición | Uds. | Largo | Parcial |
|---|---|---|---|
| RED DE TIERRAS MODULOS Y REJILLAS |  |  |  |
| PERGOLA-HASTA INVERSOR | 1 | 275 | 275.00 |
| CUBIERTA ZINC | 1 | 210 | 210.00 |
| PERGOLA TAQUILLA C/COMARES | 1 | 70 | 70.00 |
| Subtotal |  |  | 555.00 |
| Total |  |  | 555 |

**06.060** ML LINEA 3x1,5mm2+TT/RZ1-K(AS). MANG. TUBO TRAQUEA (04/12/2012)
24 ML × 4.36 = 104.64
Suministro e instalación de línea eléctrica de 3x1.5 mm2 + TT 1.5 mm2, con conductores de cobre con aislamiento de 0,6/1 kV, RZ1-K(AS), no propagador del incendio y con emisión de humos y opacidad reducida, instalado en montaje superficial o empotrado, con canalización mediante tubo tipo traquea estanco de material plástico termoestable según norma UNE 61386 de 20 mm de diámetro exterior, incluso p.p. de recores de conexión, prensas, cajas, medios auxiliares se sujeción, apertura y tapado de rozas y material complementario. Medida la longitud ejecutada.

| Código | Ud | Descripción | Rendimiento | Precio | Importe |
|---|---|---|---|---|---|
| 1000TT20 | ML | TUBO TRAQUE PLASTICO DE 20 MM (material; 24/10/2018) | 1 | 0.6 | 0.60 |
| 1000PT20 | UD | ACCESORIOS TUBO TRAQUE 20 MM (material; 24/10/2018) | 0.1 | 1.36 | 0.14 |
| SO000715 | UD | CAJA REGISTRO IP65/IK07 100X100X55, C/C (material; 06/12/2012) | 0.08 | 2.49 | 0.20 |
| 1041105 | ML | CABLE CU 1KV-RZ1-K 4X1'5MM2 (material; 24/10/2018) | 1 | 0.88 | 0.88 |
| TEC9961 | UD | PEQUEÑO MATERIAL ELECTRICIDAD (material; 04/12/2012) | 0.11 | 1 | 0.11 |
| MO.ELEC.001 | UD | OFICIAL 1º ELECTRICIDAD | 0.05 | 23.97 | 1.20 |
| MO.ELEC.002 | UD | PEON ORDINARIO ELECTRICIDAD | 0.05 | 22.86 | 1.14 |
| %02000200 | % | MEDIOS AUXILIARES | 2 % | 4.27 | 0.09 |
|  |  | Total |  |  | 4.36 |

| Medición | Uds. | Largo | Parcial |
|---|---|---|---|
| ALIMENTACION SENSOR RADIACION SOLAR | 1 | 24 | 24.00 |
| Total |  |  | 24 |

**06.061** ML LINEA ELECTRICA 3x240MM2+120MM2+TT/ CU/ RZ1-K(AS) (04/12/2012)
158 ML × 99.13 = 15662.54
Suministro e instalación de línea eléctrica ejecutada con cable de cobre de 3x240 mm2+1x240mm2+TT., con aislamiento de 0,6/1 kV, RZ1-K(AS), no propagador del incendio y con emisión de humos y opacidad reducida, instalado en canalización existente o medida en otra partida, incluso p.p. de conexionado de conductores, material de señalización y p.m.. Medida la unidad instalada.

| Código | Ud | Descripción | Rendimiento | Precio | Importe |
|---|---|---|---|---|---|
| 1001240 | ml | CABLE CU 1KV/RZ1-K 240MM2 (material; 05/02/2015) | 3.6 | 17.25 | 62.10 |
| 1001150 | ML | CABLE CU 1KV/RZ1-K 150MM2 (material) | 2.2 | 13.35 | 29.37 |
| TEC9961 | UD | PEQUEÑO MATERIAL ELECTRICIDAD | 0.1 | 1 | 0.10 |
| MO.ELEC.001 | UD | OFICIAL 1º ELECTRICIDAD | 0.12 | 23.97 | 2.88 |
| MO.ELEC.002 | UD | PEON ORDINARIO ELECTRICIDAD | 0.12 | 22.86 | 2.74 |
| %02000200 | % | MEDIOS AUXILIARES | 2 % | 97.19 | 1.94 |
|  |  | Total |  |  | 99.13 |

| Medición | Uds. | Largo | Parcial |
|---|---|---|---|
| DESDE CUADRO CUBIERTA A CUADRO GENERAL | 1 | 150 | 150.00 |
| CONEXION CON CUADRO GENERAL | 1 | 8 | 8.00 |
| Subtotal |  |  | 158.00 |
| Total |  |  | 158 |

**06.062** ML LINEA ELECTRICA 3x95MM2+1X50MM2+TT/ CU/ RZ1-K(AS) (04/12/2012)
6 ML × 50.98 = 305.88
Suministro e instalación de línea eléctrica ejecutada con cable de cobre de 3x95 mm2+1x50mm2+TT., con aislamiento de 0,6/1 kV, RZ1-K(AS), no propagador del incendio y con emisión de humos y opacidad reducida, instalado en canalización existente o medida en otra partida, incluso p.p. de conexionado de conductores, material de señalización y p.m.. Medida la unidad instalada.

| Código | Ud | Descripción | Rendimiento | Precio | Importe |
|---|---|---|---|---|---|
| 1001095 | ML | CABLE CU 1KV/RZ1-K 95MM2 (material; 12/10/2017) | 3.06 | 13.02 | 39.84 |
| 1001050 | ML | CABLE CU 1KV/RZ1-K 50MM2 (material; 23/01/2015) | 1.02 | 5.76 | 5.88 |
| TEC9961 | UD | PEQUEÑO MATERIAL ELECTRICIDAD | 0.04 | 1 | 0.04 |
| MO.ELEC.001 | UD | OFICIAL 1º ELECTRICIDAD | 0.09 | 23.97 | 2.16 |
| MO.ELEC.002 | UD | PEON ORDINARIO ELECTRICIDAD | 0.09 | 22.86 | 2.06 |
| %02000200 | % | MEDIOS AUXILIARES | 2 % | 49.98 | 1.00 |
|  |  | Total |  |  | 50.98 |

| Medición | Uds. | Largo | Parcial |
|---|---|---|---|
| DE INVERSOR A CUADRO | 1 | 6 | 6.00 |
| Total |  |  | 6 |

**06.063** ML LINEA ELECTRICA 3x70MM2+1X35MM2+TT/ CU/ RZ1-K(AS) (04/12/2012)
6 ML × 41.36 = 248.16
Suministro e instalación de línea eléctrica ejecutada con cable de cobre de 3x70 mm2+1x35mm2+TT., con aislamiento de 0,6/1 kV, RZ1-K(AS), no propagador del incendio y con emisión de humos y opacidad reducida, instalado en canalización existente o medida en otra partida, incluso p.p. de conexionado de conductores, material de señalización y p.m.. Medida la unidad instalada.

| Código | Ud | Descripción | Rendimiento | Precio | Importe |
|---|---|---|---|---|---|
| 1001070 | ML | CABLE CU 1KV/RZ1-K 70MM2 (material) | 3.06 | 11.01 | 33.69 |
| 1001035 | ML | CABLE CU 1KV/RZ1-K 35M2 (material; 23/01/2015) | 1.02 | 3.01 | 3.07 |
| TEC9961 | UD | PEQUEÑO MATERIAL ELECTRICIDAD | 0.04 | 1 | 0.04 |
| MO.ELEC.001 | UD | OFICIAL 1º ELECTRICIDAD | 0.08 | 23.97 | 1.92 |
| MO.ELEC.002 | UD | PEON ORDINARIO ELECTRICIDAD | 0.08 | 22.86 | 1.83 |
| %02000200 | % | MEDIOS AUXILIARES | 2 % | 40.55 | 0.81 |
|  |  | Total |  |  | 41.36 |

| Medición | Uds. | Largo | Parcial |
|---|---|---|---|
| DE INVERSOR A CUADRO | 1 | 6 | 6.00 |
| Total |  |  | 6 |

**06.064** ML LINEA DISTRIBUCION 4x16+TTMM2/ CU/ RZ1-K(AS) (04/12/2012)
6 ML × 11.96 = 71.76
Suministro e instalación de línea eléctrica ejecutada con cable de cobre de 4x16 mm2+1x16mm2+TT., con aislamiento de 0,6/1 kV, RZ1-K(AS), no propagador del incendio y con emisión de humos y opacidad reducida, instalado en canalización existente o medida en otra partida, incluso p.p. de conexionado de conductores, material de señalización y p.m.. Medida la unidad instalada.

| Código | Ud | Descripción | Rendimiento | Precio | Importe |
|---|---|---|---|---|---|
| 1001016 | ml | CABLE CU 1KV/RZ1-K 16MM2 (material; 07/12/2017) | 5.1 | 1.72 | 8.77 |
| TEC9961 | UD | PEQUEÑO MATERIAL ELECTRICIDAD | 0.15 | 1 | 0.15 |
| MO.ELEC.001 | UD | OFICIAL 1º ELECTRICIDAD | 0.06 | 23.97 | 1.44 |
| MO.ELEC.002 | UD | PEON ORDINARIO ELECTRICIDAD | 0.06 | 22.86 | 1.37 |
| %02000200 | % | MEDIOS AUXILIARES | 2 % | 11.73 | 0.23 |
|  |  | Total |  |  | 11.96 |

| Medición | Uds. | Largo | Parcial |
|---|---|---|---|
| DE INVERSOR A CUADRO | 1 | 6 | 6.00 |
| Total |  |  | 6 |

**06.070** ML CANAL REJILLA GALVANIZADA 150X35 (04/12/2012)
15 ML × 31.6 = 474.00
Suministro e instalación de bandeja de rejilla galvanizado, marca Basor o equivalente sujeto a aprobación de la dirección facultativa, según UNE-EN 61537, de medidas 150x35 mm, instalada en montaje horizontal sobre paramentos o suspendida, incluso parte proporcional de accesorios de montaje y elementos de sujeción. Medida la unidad terminada.

| Código | Ud | Descripción | Rendimiento | Precio | Importe |
|---|---|---|---|---|---|
| BAS23617B | ud | CANAL REJILLA GALVA. 35X150 (material; 05/11/2023) | 1 | 13.43 | 13.43 |
| BAS24364 | UD | GRAPA UNION RAPIDA (material; 18/08/2021) | 1.5 | 1.72 | 2.58 |
| BAS27231 | ud | SOPORTE PARED C-SHO 150 MM (material; 18/08/2021) | 0.8 | 10.95 | 8.76 |
| BASTT435 | UD | BORNA TIERRA TT 4-35MM2 (material; 18/08/2021) | 0.35 | 1.02 | 0.36 |
| 1007600 | ML | CABLE CU 750V/ES07Z1-K 6MM2 (material; 28/01/2015) | 1.02 | 0.68 | 0.69 |
| TEC9901 | UD | PEQUEÑO MATERIAL FERRETERIA/TORNILLERIA | 0.94 | 1 | 0.94 |
| MO.ELEC.001 | UD | OFICIAL 1º ELECTRICIDAD | 0.09 | 23.97 | 2.16 |
| MO.ELEC.002 | UD | PEON ORDINARIO ELECTRICIDAD | 0.09 | 22.86 | 2.06 |
| %02000200 | % | MEDIOS AUXILIARES | 2 % | 30.98 | 0.62 |
|  |  | Total |  |  | 31.6 |

| Medición | Uds. | Largo | Parcial |
|---|---|---|---|
| INTERIOR PALACIO - NIVEL -3,50 | 1 | 15 | 15.00 |
| Total |  |  | 15 |

**06.071** ML CANAL REJILLA GALVANIZADA 200X35 (04/12/2012)
50 ML × 34.85 = 1742.50
Suministro e instalación de bandeja de rejilla galvanizado, marca Basor o equivalente sujeto a aprobación de la dirección facultativa, según UNE-EN 61537, de medidas 200x35 mm, instalada en montaje horizontal sobre paramentos o suspendida, incluso parte proporcional de accesorios de montaje y elementos de sujeción. Medida la unidad terminada.

| Código | Ud | Descripción | Rendimiento | Precio | Importe |
|---|---|---|---|---|---|
| BAS23618B | ud | CANAL REJILLA GALVA. 35X200 (material; 05/11/2023) | 1 | 14.06 | 14.06 |
| BAS24364 | UD | GRAPA UNION RAPIDA | 2 | 1.72 | 3.44 |
| BAS27232 | ud | SOPORTE PARED C-SHO 200 MM (material; 18/08/2021) | 0.8 | 12.45 | 9.96 |
| BASTT435 | UD | BORNA TIERRA TT 4-35MM2 | 0.35 | 1.02 | 0.36 |
| 1007600 | ML | CABLE CU 750V/ES07Z1-K 6MM2 | 1.02 | 0.68 | 0.69 |
| TEC9901 | UD | PEQUEÑO MATERIAL FERRETERIA/TORNILLERIA | 1.44 | 1 | 1.44 |
| MO.ELEC.001 | UD | OFICIAL 1º ELECTRICIDAD | 0.09 | 23.97 | 2.16 |
| MO.ELEC.002 | UD | PEON ORDINARIO ELECTRICIDAD | 0.09 | 22.86 | 2.06 |
| %02000200 | % | MEDIOS AUXILIARES | 2 % | 34.17 | 0.68 |
|  |  | Total |  |  | 34.85 |

| Medición | Uds. | Largo | Parcial |
|---|---|---|---|
| INTERIOR PABELLO - DESDE PERGOLA | 1 | 50 | 50.00 |
| Total |  |  | 50 |

**06.076** ML CANAL REJILLA GALVANIZADA 150X60 (04/12/2012)
10 ML × 33.38 = 333.80
Suministro e instalación de bandeja de chapa galvanizada, marca Basor modelo ERE-C H60 o equivalente sujeto a aprobación de la dirección facultativa, según UNE-EN 61537, de medidas 150x60 mm, instalada en montaje horizontal sobre paramentos o suspendida, incluso parte proporcional de accesorios de montaje y elementos de sujeción. Medida la unidad terminada.

| Código | Ud | Descripción | Rendimiento | Precio | Importe |
|---|---|---|---|---|---|
| BASR10065C | UD | CANAL REJILLA GALVA. 150X60 (material; 05/11/2023) | 1 | 15.18 | 15.18 |
| BAS24364 | UD | GRAPA UNION RAPIDA | 1.5 | 1.72 | 2.58 |
| BAS27231 | ud | SOPORTE PARED C-SHO 150 MM | 0.8 | 10.95 | 8.76 |
| BASTT435 | UD | BORNA TIERRA TT 4-35MM2 | 0.35 | 1.02 | 0.36 |
| 1007600 | ML | CABLE CU 750V/ES07Z1-K 6MM2 | 1.02 | 0.68 | 0.69 |
| TEC9901 | UD | PEQUEÑO MATERIAL FERRETERIA/TORNILLERIA | 0.94 | 1 | 0.94 |
| MO.ELEC.001 | UD | OFICIAL 1º ELECTRICIDAD | 0.09 | 23.97 | 2.16 |
| MO.ELEC.002 | UD | PEON ORDINARIO ELECTRICIDAD | 0.09 | 22.86 | 2.06 |
| %02000200 | % | MEDIOS AUXILIARES | 2 % | 32.73 | 0.65 |
|  |  | Total |  |  | 33.38 |

| Medición | Uds. | Largo | Parcial |
|---|---|---|---|
| INTERIOR PABELLOS - CUBIERTA ZINC | 1 | 10 | 10.00 |
| Total |  |  | 10 |

**06.077** ML CANAL REJILLA GALVANIZADA 200X60 (04/12/2012)
15 ML × 39.44 = 591.60
Suministro e instalación de bandeja de chapa galvanizada, marca Basor modelo ERE-C H60 o equivalente sujeto a aprobación de la dirección facultativa, según UNE-EN 61537, de medidas 200x60 mm, instalada en montaje horizontal sobre paramentos o suspendida, incluso parte proporcional de accesorios de montaje y elementos de sujeción. Medida la unidad terminada.

| Código | Ud | Descripción | Rendimiento | Precio | Importe |
|---|---|---|---|---|---|
| BASR20065B | ud | CANAL REJILLA GALVA. 200X60 (material; 05/11/2023) | 1 | 18.56 | 18.56 |
| BAS24364 | UD | GRAPA UNION RAPIDA | 2 | 1.72 | 3.44 |
| BAS27232 | ud | SOPORTE PARED C-SHO 200 MM | 0.8 | 12.45 | 9.96 |
| BASTT435 | UD | BORNA TIERRA TT 4-35MM2 | 0.35 | 1.02 | 0.36 |
| 1007600 | ML | CABLE CU 750V/ES07Z1-K 6MM2 | 1.02 | 0.68 | 0.69 |
| TEC9901 | UD | PEQUEÑO MATERIAL FERRETERIA/TORNILLERIA | 1.44 | 1 | 1.44 |
| MO.ELEC.001 | UD | OFICIAL 1º ELECTRICIDAD | 0.09 | 23.97 | 2.16 |
| MO.ELEC.002 | UD | PEON ORDINARIO ELECTRICIDAD | 0.09 | 22.86 | 2.06 |
| %02000200 | % | MEDIOS AUXILIARES | 2 % | 38.67 | 0.77 |
|  |  | Total |  |  | 39.44 |

| Medición | Uds. | Largo | Parcial |
|---|---|---|---|
| INTERIOR PABELLO - UNION HASTA INVERSORES | 1 | 15 | 15.00 |
| Total |  |  | 15 |

**06.080** ML CANAL REJILLA GALVANIZADA 100X60 CON TAPADERA (04/12/2012)
6 ML × 36.5 = 219.00
Suministro e instalación de bandeja y tapadera de chapa galvanizada, marca Basor modelo ERE o equivalente sujeto a aprobación de la dirección facultativa, según UNE-EN 61537, de medidas 100x60 mm, instalada en montaje horizontal sobre paramentos o suspendida, incluso parte proporcional de accesorios de montaje y elementos de sujeción. Medida la unidad terminada.

| Código | Ud | Descripción | Rendimiento | Precio | Importe |
|---|---|---|---|---|---|
| BASR10065B | UD | CANAL REJILLA GALVA. 100X60 (material; 05/11/2023) | 1 | 12.82 | 12.82 |
| BAGST100B | UD | TAPADERA BANDEJA CHAPA GALV 100 MM (material; 05/11/2023) | 1 | 8.54 | 8.54 |
| BAS24364 | UD | GRAPA UNION RAPIDA | 0.7 | 1.72 | 1.20 |
| BAS20965 | UD | SOPORTE PARED C-SHO 100 MM (material; 18/08/2021) | 0.8 | 8.18 | 6.54 |
| BASTT435 | UD | BORNA TIERRA TT 4-35MM2 | 0.35 | 1.02 | 0.36 |
| 1007600 | ML | CABLE CU 750V/ES07Z1-K 6MM2 | 1.02 | 0.68 | 0.69 |
| TEC9901 | UD | PEQUEÑO MATERIAL FERRETERIA/TORNILLERIA | 0.94 | 1 | 0.94 |
| MO.ELEC.001 | UD | OFICIAL 1º ELECTRICIDAD | 0.1 | 23.97 | 2.40 |
| MO.ELEC.002 | UD | PEON ORDINARIO ELECTRICIDAD | 0.1 | 22.86 | 2.29 |
| %02000200 | % | MEDIOS AUXILIARES | 2 % | 35.78 | 0.72 |
|  |  | Total |  |  | 36.5 |

| Medición | Uds. | Largo | Parcial |
|---|---|---|---|
| INTERIOR PALACIO - DESDE BANDEJA 200X60 HASTA INVERSORES | 1 | 6 | 6.00 |
| Total |  |  | 6 |

**06.085** ML BANDEJA CHAPA GALVANIZADA 100x60 CON TAPADERA (04/12/2012)
30 ML × 34.9 = 1047.00
Suministro e instalación de bandeja y tapadera de chapa galvanizada, marca Basor modelo ERE o equivalente sujeto a aprobación de la dirección facultativa, según UNE-EN 61537, de medidas 100x60 mm, instalada en montaje horizontal sobre paramentos o suspendida, incluso parte proporcional de accesorios de montaje y elementos de sujeción. Medida la unidad terminada.

| Código | Ud | Descripción | Rendimiento | Precio | Importe |
|---|---|---|---|---|---|
| BASR10065D | UD | BANDEJA CHAPA GALVA. 100X60 (material; 05/11/2023) | 1 | 14.86 | 14.86 |
| BAGST100B | UD | TAPADERA BANDEJA CHAPA GALV 100 MM | 1 | 8.54 | 8.54 |
| BAGSSP100 | UD | SOPORTE PARED PVC C-SHO 100 MM (material; 04/08/2021) | 0.8 | 3.6 | 2.88 |
| BAS22061 | UD | UNION BANDEJA ALA 60 (material; 12/10/2017) | 0.7 | 1.49 | 1.04 |
| BAS26467 | UD | TORNILLO M8 (material; 12/10/2017) | 2.5 | 0.33 | 0.83 |
| BASTT435 | UD | BORNA TIERRA TT 4-35MM2 | 0.35 | 1.02 | 0.36 |
| 1007600 | ML | CABLE CU 750V/ES07Z1-K 6MM2 | 1.02 | 0.68 | 0.69 |
| TEC9901 | UD | PEQUEÑO MATERIAL FERRETERIA/TORNILLERIA | 0.8 | 1 | 0.80 |
| MO.ELEC.001 | UD | OFICIAL 1º ELECTRICIDAD | 0.09 | 23.97 | 2.16 |
| MO.ELEC.002 | UD | PEON ORDINARIO ELECTRICIDAD | 0.09 | 22.86 | 2.06 |
| %02000200 | % | MEDIOS AUXILIARES | 2 % | 34.22 | 0.68 |
|  |  | Total |  |  | 34.9 |

| Medición | Uds. | Largo | Parcial |
|---|---|---|---|
| EXTERIOR PALACIO - TAQUILLA C/COMARES | 1 | 30 | 30.00 |
| Total |  |  | 30 |

**06.086** ML BANDEJA CHAPA GALVANIZADA 150x60 CON TAPADERA (04/12/2012)
135 ML × 41.66 = 5624.10
Suministro e instalación de bandeja y tapadera de chapa galvanizada, marca Basor modelo ERE o equivalente sujeto a aprobación de la dirección facultativa, según UNE-EN 61537, de medidas 150x60 mm, instalada en montaje horizontal sobre paramentos o suspendida, incluso parte proporcional de accesorios de montaje y elementos de sujeción. Medida la unidad terminada.

| Código | Ud | Descripción | Rendimiento | Precio | Importe |
|---|---|---|---|---|---|
| BAGS15060B | UD | BANDEJA CHAPA GALVANIZADA 150X60 (material; 05/11/2023) | 1 | 18.27 | 18.27 |
| BAGST150B | UD | TAPADERA BANDEJA CHAPA GALV 150 MM (material; 05/11/2023) | 1 | 10.98 | 10.98 |
| BAGSSP150 | UD | SOPORTE PARED PVC C-SHO 150 MM (material; 04/08/2021) | 0.8 | 3.98 | 3.18 |
| BAS22061 | UD | UNION BANDEJA ALA 60 | 0.7 | 1.49 | 1.04 |
| BAS26467 | UD | TORNILLO M8 | 2.5 | 0.33 | 0.83 |
| BASTT435 | UD | BORNA TIERRA TT 4-35MM2 | 0.35 | 1.02 | 0.36 |
| 1007600 | ML | CABLE CU 750V/ES07Z1-K 6MM2 | 1.02 | 0.68 | 0.69 |
| TEC9901 | UD | PEQUEÑO MATERIAL FERRETERIA/TORNILLERIA | 0.8 | 1 | 0.80 |
| MO.ELEC.001 | UD | OFICIAL 1º ELECTRICIDAD | 0.1 | 23.97 | 2.40 |
| MO.ELEC.002 | UD | PEON ORDINARIO ELECTRICIDAD | 0.1 | 22.86 | 2.29 |
| %02000200 | % | MEDIOS AUXILIARES | 2 % | 40.84 | 0.82 |
|  |  | Total |  |  | 41.66 |

| Medición | Uds. | Largo | Parcial |
|---|---|---|---|
| EXTERIOR PALACIO - PERGOLA | 1 | 70 | 70.00 |
| EXTERIOR PALACIO - CUBIERTA ZINC | 1 | 65 | 65.00 |
| Subtotal |  |  | 135.00 |
| Total |  |  | 135 |

**06.088** ML BANDEJA CHAPA GALVANIZADA 300X60 CON TAPADERA (04/12/2012)
13 ML × 70.23 = 912.99
Suministro e instalación de bandeja y tapadera de chapa galvanizada, marca Basor modelo ERE o equivalente sujeto a aprobación de la dirección facultativa, según UNE-EN 61537, de medidas 300x60 mm, instalada en montaje horizontal sobre paramentos o suspendida, incluso parte proporcional de accesorios de montaje y elementos de sujeción. Medida la unidad terminada.

| Código | Ud | Descripción | Rendimiento | Precio | Importe |
|---|---|---|---|---|---|
| BAGS30060B | UD | BANDEJA CHAPA GALVANIZADA 300x60 (material; 05/11/2023) | 1 | 32.81 | 32.81 |
| BAGS7300B | UD | TAPADERA BANDEJA CHAPA GALV 300 MM (material; 05/11/2023) | 1 | 21.6 | 21.60 |
| BAS22061 | UD | UNION BANDEJA ALA 60 | 0.7 | 1.49 | 1.04 |
| BAS26467 | UD | TORNILLO M8 | 2.5 | 0.33 | 0.83 |
| BAGSSP300 | UD | SOPORTE PARED PVC C-SHO 300 MM (material; 11/10/2017) | 0.8 | 6.96 | 5.57 |
| BASTT435 | UD | BORNA TIERRA TT 4-35MM2 | 0.35 | 1.02 | 0.36 |
| 1007600 | ML | CABLE CU 750V/ES07Z1-K 6MM2 | 1.02 | 0.68 | 0.69 |
| TEC9901 | UD | PEQUEÑO MATERIAL FERRETERIA/TORNILLERIA | 0.8 | 1 | 0.80 |
| MO.ELEC.001 | UD | OFICIAL 1º ELECTRICIDAD | 0.11 | 23.97 | 2.64 |
| MO.ELEC.002 | UD | PEON ORDINARIO ELECTRICIDAD | 0.11 | 22.86 | 2.51 |
| %02000200 | % | MEDIOS AUXILIARES | 2 % | 68.85 | 1.38 |
|  |  | Total |  |  | 70.23 |

| Medición | Uds. | Largo | Parcial |
|---|---|---|---|
| INVERSORES TORRE B-D HASTA BAJADA | 1 | 13 | 13.00 |
| Total |  |  | 13 |

**06.090** ML CABLEADO SISTEMA CONTROL BUS RS485 APANTALLADO (04/12/2012)
168 ML × 2.94 = 493.92
Suministro e instalación de cableado para el sistema de bus de comunicaciones instalación RS485, formado por cable de par trenzado blindado + cable de referencia y pantalla, con conductores de cobre 1'0 mm2 de sección, con impedancia nominal de 100 a 130 Ohms y capacidad entre conductores menor de 12pF/m, y cubierta no propagadores de la llama y libres de halógenos con baja emisión de humos, instalados en montaje superficial o en canalización existente, incluso p.p. de cajas de derivación y accesorios de montaje. Medida la unidad instalada.

| Código | Ud | Descripción | Rendimiento | Precio | Importe |
|---|---|---|---|---|---|
| MT35PRY | UD | CABLE CONTROL APANTALLADO (material; 02/11/2023) | 1 | 0.89 | 0.89 |
| 1000F25 | ml | TUBO FORROPLAST 25 MM (material; 10/09/2013) | 0.5 | 0.15 | 0.08 |
| TEC9901 | UD | PEQUEÑO MATERIAL FERRETERIA/TORNILLERIA | 0.5 | 1 | 0.50 |
| TEC9921 | UD | PEQUEÑO MATERIAL ELECTRICO | 0.52 | 1 | 0.52 |
| MO.ELEC.001 | UD | OFICIAL 1º ELECTRICIDAD | 0.019 | 23.97 | 0.46 |
| MO.ELEC.002 | UD | PEON ORDINARIO ELECTRICIDAD | 0.019 | 22.86 | 0.43 |
| %02000200 | % | MEDIOS AUXILIARES | 2 % | 2.88 | 0.06 |
|  |  | Total |  |  | 2.94 |

| Medición | Uds. | Largo | Parcial |
|---|---|---|---|
| INTERCONEXION INVER. 1 - INVER. 2 | 1 | 5 | 5.00 |
| INTERCONEXION INVER. 2 - INVER 3 | 1 | 150 | 150.00 |
| INTERCONEXION INVER 3. - SMART LOGGER | 1 | 5 | 5.00 |
| INTERCONEXION SMART LOGGER - VATIMETRO | 1 | 8 | 8.00 |
| Subtotal |  |  | 168.00 |
| Total |  |  | 168 |

**06.100** DU NOTA IMPORTANTE
1 DU
NOTA IMPORTANTE: En el transcurso y a la finalización de cada una de las instalaciones se pasarán los controles, pruebas de funcionamiento, documentación de estado de instalaciones, OCA´S, legalización y tramitación de la legalización que corresponda según los reglamentos correspondientes que les sean de aplicación a cada una.

### 06.02 RECARGA DE VEHICULOS (30/10/2023)
Importe: 5531.38
INSTALACION FOTOVOLTAICA Y RECARGA DE VEHICULOS

**IEB005** Ud Estación de recarga de bicicletas, patinetes y motocicletas eléctricas. (31/10/2023)
1 Ud × 1658.81 = 1658.81
Estación de recarga de bicicletas, patinetes y motocicletas eléctricas compuesta por caja de recarga de vehículo eléctrico, metálica, para modo de carga 1, según IEC 61851-1, de 480x166x350 mm, con grados de protección IP54 e IK10, para alimentación monofásica a 230 V y 50 Hz de frecuencia, de 2,3 kW de potencia, con una toma Schuko de 16 A. Incluso elementos de fijación y cuantos accesorios sean necesarios para su correcta instalación.
Incluye: Replanteo. Colocación. Conexionado.
Criterio de medición de proyecto: Número de unidades previstas, según documentación gráfica de Proyecto.
Criterio de medición de obra: Se medirá el número de unidades realmente ejecutadas según especificaciones de Proyecto.

| Código | Ud | Descripción | Rendimiento | Precio | Importe |
|---|---|---|---|---|---|
| mt35crg005a | Ud | Caja de recarga de vehículo eléctrico, metálica, para modo de carga 1, según IEC 61851-1, de 480x166x350 mm, con grados de prote (material; 31/10/2023) | 1 | 1581.44 | 1581.44 |
| mo003 | h | Oficial 1ª electricista. | 1.06 | 22 | 23.32 |
| mo102 | h | Ayudante electricista. | 1.06 | 20.3 | 21.52 |
| %0200_1 | % | Costes directos complementarios | 2 % | 1626.28 | 32.53 |
|  |  | Total |  |  | 1658.81 |

Claves: colocacion

**IEB010** Ud Estación de recarga de coches eléctricos. (31/10/2023)
1 Ud × 1658.81 = 1658.81
Estación de recarga de coches eléctricos compuesta por caja de recarga de vehículo eléctrico, metálica, para modo de carga 2, según IEC 61851-1, de 480x166x350 mm, con grados de protección IP54 e IK10, para alimentación monofásica a 230 V y 50 Hz de frecuencia, de 2,3 kW de potencia, con una toma Schuko de 16 A. Incluso elementos de fijación y cuantos accesorios sean necesarios para su correcta instalación.
Incluye: Replanteo. Colocación. Conexionado.
Criterio de medición de proyecto: Número de unidades previstas, según documentación gráfica de Proyecto.
Criterio de medición de obra: Se medirá el número de unidades realmente ejecutadas según especificaciones de Proyecto.

| Código | Ud | Descripción | Rendimiento | Precio | Importe |
|---|---|---|---|---|---|
| mt35crg010a | Ud | Caja de recarga de vehículo eléctrico, metálica, para modo de carga 2, según IEC 61851-1, de 480x166x350 mm, con grados de prote (material; 31/10/2023) | 1 | 1581.44 | 1581.44 |
| mo003 | h | Oficial 1ª electricista. | 1.06 | 22 | 23.32 |
| mo102 | h | Ayudante electricista. | 1.06 | 20.3 | 21.52 |
| %0200_1 | % | Costes directos complementarios | 2 % | 1626.28 | 32.53 |
|  |  | Total |  |  | 1658.81 |

Claves: colocacion

**IEB010b** Ud Estación de recarga de coches eléctricos. (31/10/2023)
1 Ud × 1354.36 = 1354.36
Estación de recarga de coches eléctricos compuesta por caja de recarga de vehículo eléctrico con pantalla táctil y lector de tarjeta RFID, para modo de carga 3, según IEC 61851-1, de 221x152x115 mm, color negro, con grados de protección IP54 e IK10, para alimentación trifásica a 400 V y 50 Hz de frecuencia, de 22 kW de potencia, con un conector tipo 2, intensidad máxima de 32 A, según IEC 62196, soporte de conector y 7 m de cable, con comunicación 4G, vía Wi-Fi, vía Ethernet y vía Bluetooth para control desde un smartphone, tablet o PC, lector de tarjeta SIM para conexión a internet, indicador del estado de carga con led multicolor e interruptor diferencial para protección contra fugas de corriente continua, con acceso a menú de control y programación, mediante contraseña, tarjeta RFID y a través de la App, con contador eléctrico trifásico, con certificado MID. Incluso elementos de fijación y cuantos accesorios sean necesarios para su correcta instalación.
Incluye: Replanteo. Colocación. Conexionado.
Criterio de medición de proyecto: Número de unidades previstas, según documentación gráfica de Proyecto.
Criterio de medición de obra: Se medirá el número de unidades realmente ejecutadas según especificaciones de Proyecto.

| Código | Ud | Descripción | Rendimiento | Precio | Importe |
|---|---|---|---|---|---|
| mt35crg155g | Ud | Caja de recarga de vehículo eléctrico con pantalla táctil y lector de tarjeta RFID, para modo de carga 3, según IEC 61851-1, de (material; 31/10/2023) | 1 | 1062.75 | 1062.75 |
| mt35crg126b | Ud | Contador eléctrico trifásico, con certificado MID, montaje sobre carril DIN. (material; 31/10/2023) | 1 | 209 | 209.00 |
| mo003 | h | Oficial 1ª electricista. | 1.325 | 22 | 29.15 |
| mo102 | h | Ayudante electricista. | 1.325 | 20.3 | 26.90 |
| %0200_1 | % | Costes directos complementarios | 2 % | 1327.80 | 26.56 |
|  |  | Total |  |  | 1354.36 |

Claves: color, colocacion

**ROO015** m² Pintura plástica sobre suelo de garaje. (30/10/2023)
49.8 m² × 6.68 = 332.66
Aplicación manual de dos manos de pintura plástica, color a elegir, acabado mate, textura lisa, la primera mano diluida con un 10% de agua y la siguiente sin diluir, (rendimiento: 0,2 kg/m² cada mano); sobre suelo de garaje de hormigón.
Incluye: Limpieza general de la superficie soporte. Preparación de la mezcla. Aplicación de una mano de fondo y una mano de acabado.
Criterio de medición de proyecto: Superficie medida según documentación gráfica de Proyecto, con el mismo criterio que el soporte base.
Criterio de medición de obra: Se medirá la superficie realmente ejecutada según especificaciones de Proyecto, con el mismo criterio que el soporte base.

| Código | Ud | Descripción | Rendimiento | Precio | Importe |
|---|---|---|---|---|---|
| mt27pip030ba | kg | Pintura para interior, monocomponente a base de resinas acrílicas puras dispersadas en medio acuoso y cargas minerales, sin diso (material; 31/10/2023) | 0.4 | 4.23 | 1.69 |
| mo038 | h | Oficial 1ª pintor. | 0.103 | 23.97 | 2.47 |
| mo076 | h | Ayudante pintor. | 0.103 | 23.23 | 2.39 |
| %0200_1 | % | Costes directos complementarios | 2 % | 6.55 | 0.13 |
| op00tal020 |  | Taladro con batidora. | 0 | 0 | 0.00 |
|  |  | Total |  |  | 6.68 |

Claves: color, hormigon

| Medición | Uds. | Largo | Ancho | Parcial |
|---|---|---|---|---|
| plaza pmr | 1 | 8 | 2.5 | 20.00 |
| plazas recarga | 2 | 5 | 2.5 | 25.00 |
| plazas recarga bicis | 1 | 2.4 | 2 | 4.80 |
| Subtotal |  |  |  | 49.80 |
| Total |  |  |  | 49.8 |

**RFP010** m² Pintura plástica sobre paramento exterior. (30/10/2023)
29.34 m² × 11.28 = 330.96
Aplicación manual de dos manos de pintura plástica, color a elegir, acabado mate, textura lisa, la primera mano diluida con un 15 a 20% de agua y la siguiente diluida con un 5 a 10% de agua o sin diluir, (rendimiento: 0,1 l/m² cada mano); previa aplicación de una mano de imprimación acrílica, reguladora de la absorción, sobre paramento exterior de hormigón.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs100db | l | Imprimación acrílica, reguladora de la absorción a base de copolímeros acrílicos, color a elegir, con un contenido de sustancias | 0.096 | 8.41 | 0.81 |
| mt27pii020lk | l | Pintura para exterior, a base de polímeros acrílicos en emulsión acuosa, color a elegir, acabado mate, textura lisa, impermeabil (material; 31/10/2023) | 0.2 | 12.54 | 2.51 |
| mo038 | h | Oficial 1ª pintor. | 0.164 | 23.97 | 3.93 |
| mo076 | h | Ayudante pintor. | 0.164 | 23.23 | 3.81 |
| %0200_1 | % | Costes directos complementarios | 2 % | 11.06 | 0.22 |
| op00tal020 |  | Taladro con batidora. | 0 | 0 | 0.00 |
|  |  | Total |  |  | 11.28 |

Claves: color, hormigon

| Medición | Uds. | Largo | Alto | Parcial |
|---|---|---|---|---|
| zocalo coches | 1 | 20 | 1.2 | 24.00 |
| zócalo bicis | 1 | 4.45 | 1.2 | 5.34 |
| Subtotal |  |  |  | 29.34 |
| Total |  |  |  | 29.34 |

**ROO030** m Marcado de plazas de garaje. (30/10/2023)
45 m × 3.12 = 140.40
Aplicación manual de dos manos de pintura plástica, color azul, acabado satinado, textura lisa, diluidas con un 10 a 15% de agua; para marcado de plazas de garaje, con líneas de 5 cm de anchura, continuas o discontinuas.
Incluye: Preparación de la superficie. Ejecución del marcado.
Criterio de medición de proyecto: Longitud medida según documentación gráfica de Proyecto.
Criterio de medición de obra: Se medirá la longitud realmente ejecutada según especificaciones de Proyecto.

| Código | Ud | Descripción | Rendimiento | Precio | Importe |
|---|---|---|---|---|---|
| mt27mvp010g | l | Pintura plástica para exterior, a base de resinas acrílicas, color azul, acabado satinado, textura lisa (material; 02/11/2023) | 0.029 | 15.83 | 0.46 |
| mt27wav020a | m | Cinta adhesiva de pintor, de 25 mm de anchura. (material; 02/11/2023) | 2 | 0.1 | 0.20 |
| mo038 | h | Oficial 1ª pintor. | 0.051 | 23.97 | 1.22 |
| mo076 | h | Ayudante pintor. | 0.051 | 23.23 | 1.18 |
| %0200_1 | % | Costes directos complementarios | 2 % | 3.06 | 0.06 |
| op00tal020 |  | Taladro con batidora. | 0 | 0 | 0.00 |
|  |  | Total |  |  | 3.12 |

Claves: color

| Medición | Uds. | Largo | Parcial |
|---|---|---|---|
| plaza garaje | 6 | 5 | 30.00 |
|  | 6 | 2.5 | 15.00 |
| Subtotal |  |  | 45.00 |
| Total |  |  | 45 |

**ROO040** Ud Marcado de flechas e inscripciones en garajes. (30/10/2023)
3 Ud × 18.46 = 55.38
Aplicación manual de dos manos de pintura plástica, color azul, acabado satinado, textura lisa, diluidas con un 10 a 15% de agua; para marcado de flechas e inscripciones en garajes, con una plantilla de hasta 100x100 cm.
Incluye: Preparación de la superficie. Ejecución del marcado.
Criterio de medición de proyecto: Número de unidades previstas, según documentación gráfica de Proyecto.
Criterio de medición de obra: Se medirá el número de unidades realmente ejecutadas según especificaciones de Proyecto.

| Código | Ud | Descripción | Rendimiento | Precio | Importe |
|---|---|---|---|---|---|
| mt27mvp010g | l | Pintura plástica para exterior, a base de resinas acrílicas, color azul, acabado satinado, textura lisa | 0.684 | 15.83 | 10.83 |
| mo038 | h | Oficial 1ª pintor. | 0.154 | 23.97 | 3.69 |
| mo076 | h | Ayudante pintor. | 0.154 | 23.23 | 3.58 |
| %0200_1 | % | Costes directos complementarios | 2 % | 18.10 | 0.36 |
| op00tal020 |  | Taladro con batidora. | 0 | 0 | 0.00 |
|  |  | Total |  |  | 18.46 |

Claves: color

**HYA010d** m² Ayudas de albañilería para ejecución de instalaciones.
0 m² × 9.74 = 0.00
Repercusión por m² de superficie construida de obra, de ayudas de cualquier trabajo de albañilería, necesarias para la correcta ejecución de la instalación eléctrica formada por: puesta a tierra, red de equipotencialidad, caja general de protección, línea general de alimentación, centralización de contadores, derivaciones individuales y red de distribución interior, con un grado de complejidad medio, en edificio de otros usos, incluida p/p de elementos comunes. Incluso material auxiliar para la correcta ejecución de los trabajos.
Incluye: Trabajos de apertura y tapado de rozas. Apertura de agujeros en paramentos, falsos techos, muros, forjados y losas, para el paso de instalaciones. Colocación de pasamuros. Colocación y recibido de cajas para elementos empotrados. Sellado de agujeros y huecos de paso de instalaciones.
Criterio de medición de proyecto: Superficie construida, medida según documentación gráfica de Proyecto.
Criterio de medición de obra: Se medirá la superficie realmente ejecutada según especificaciones de Proyecto.

| Código | Ud | Descripción | Rendimiento | Precio | Importe |
|---|---|---|---|---|---|
| mt09pye010b | m³ | Pasta de yeso de construcción B1, según UNE-EN 13279-1. | 0.015 | 148.5 | 2.23 |
| mt08aaa010a | m³ | Agua. | 0.006 | 1.5 | 0.01 |
| mt09mif010ia | t | Mortero industrial para albañilería, de cemento, color gris, con aditivo hidrófugo, categoría M-5 (resistencia a compresión 5 N/ | 0.019 | 55.01 | 1.05 |
| mq05per010 | h | Perforadora con corona diamantada y soporte, por vía húmeda. | 0.005 | 28 | 0.14 |
| mo020 | h | Oficial 1ª construcción. | 0.076 | 23.97 | 1.82 |
| mo113 | h | Peón ordinario construcción. | 0.188 | 22.86 | 4.30 |
| %0200_1 | % | Costes directos complementarios | 2 % | 9.55 | 0.19 |
| op00roz010 |  | Rozadora. | 0 | 0 | 0.00 |
| op00ato010 |  | Atornillador. | 0 | 0 | 0.00 |
|  |  | Total |  |  | 9.74 |

Claves: medio, material, auxiliar, colocacion

## 07 CLIMATIZACION Y VENTILACION (04/12/2012)
Importe: 834204.26

### 07.1 INSTALACION CLIMATIZACION PRODUCCION (04/12/2012)
Importe: 332335.15

**07.1.001** UD DESMONTAJE DE INSTALACION DE ENFRIADORAS Y BOMBAS (04/12/2012)
1 UD × 3535.2 = 3535.20
Trabajos de desmontaje de elementos en zona exterior y sala de bombas existentes en el edificio y que no serán utilizados en la nueva instalación a ejecutar, compuesto por los siguientes trabajos:
- Desmontaje de tres enfriadoras.
- Desmontaje de conjuntos de bombas de recirculación primaria de enfriadoras, y recirculación primaria de calefacción.
- Desmontaje de red de tuberías y elementos hidráulicos de la instalación de producción de climatización con enfriadoras, dejando prevista la conexión de las nuevas instalaciones.
- Desmontaje de la instalación eléctrica, de maniobra y de control que actualmente da servicio a la instalación de producción de climatización en enfriadoras y otros componentes a desmontar y que no afecta a a otros servicios.
Todo realizado y ejecutado con medios auxiliares y aporte de material necesario, incluso retirada de material sobrante a vertedero o lugar de empleo con carga mecánica sobre camión, transporte y canon de vertido. Medida la unidad ejecutada.
Antes de la ejecución de esta actuación se realizara inventariado de los equipos existentes, con tipo de equipo, toma de referencia de marca y modelo, estado de funcionamiento y todos aquellos datos que identifique al componente y su estado, para ser aportado al promotor y que este decida si dichos elementos son retirados a lugar de acopio que el designe o son desechados a lugar de tratamiento o vertedero.

| Código | Ud | Descripción | Rendimiento | Precio | Importe |
|---|---|---|---|---|---|
| TEC9901 | UD | PEQUEÑO MATERIAL FERRETERIA/TORNILLERIA | 20 | 1 | 20.00 |
| GRUA0101 | UD | APORTE GRUA ELEVACION (maquinaria; 01/10/2013) | 8 | 180 | 1440.00 |
| GTRA0101 | UD | APORTE DE MEDIOS DE TRANSPORTE (maquinaria; 02/11/2023) | 8 | 40 | 320.00 |
| MO.CLIM.001 | UD | OFICIAL 1ª CLIMATIZACION (mano de obra; 30/10/2023) | 36 | 23.97 | 862.92 |
| MO.CLIM.002 | UD | PEON ORDINARIO CLIMATIZACION (mano de obra; 30/10/2023) | 36 | 22.86 | 822.96 |
| %02000200 | % | MEDIOS AUXILIARES | 2 % | 3465.88 | 69.32 |
|  |  | Total |  |  | 3535.2 |

| Medición | Uds. | Largo | Parcial |
|---|---|---|---|
| ACTUACION INICIAL | 1 | 1 | 1.00 |
| Total |  |  | 1 |

**07.1.003** M2 HORMIGON ARMADO LOSA FLOTANTE HA-25, BANCADA MAQUINAS
45.5 M2 × 42.36 = 1927.38
Formación de losa plana flotante constituida por aislamiento acústico de uso industrial de planchas rígidas de base de caucho espumado, de media densidad, tipo ClempolElastic de la marca Croxon o equivalente sujeto a aprobación de la dirección facultativa, de 10 mm de espesor, perfectamente colocado, así como banda desolidizadora con el mismo material de altura según losa, capa de hormigón de 100 mm, HA-25 N/mm2, Tmáx.20 mm., consistencia plástica, elaborado en central, incluso armadura 15/15/8, vertido, vibrado y terminado, incluso replanteo, limpieza, y parte proporcional de medios auxiliares. Medida la unidad ejecutada.
Claves: armadura, central, colocacion, consistencia, elaboracion, encofrar, hormigon, losa, madero, norma, plano, plastico, vertedero, vibracion

| Medición | Uds. | Largo | Ancho | Parcial |
|---|---|---|---|---|
| ENFRIADORA 1 | 1 | 7.5 | 2.6 | 19.50 |
| ENFRIADORAS 2 Y 3 | 2 | 5 | 2.6 | 26.00 |
| Subtotal |  |  |  | 45.50 |
| Total |  |  |  | 45.5 |

**07.1.004** UD PIEZA DE HORMIGON PREFABRICADO, SUJECCION TUBERIAS
20 UD × 6.1 = 122.00
Suministro e instalación de pieza de hormigón prefabricada para colocación de soportación de tuberías, con medidas 100x200x400 mm, colocado sobre terminación de cubierta, incluso medios auxiliares. Medida la unidad instalada.

| Medición | Uds. | Largo | Parcial |
|---|---|---|---|
| DISTRIBUCION TUBERIAS POR EXTERIOR | 1 | 20 | 20.00 |
| Total |  |  | 20 |

**07.1.011** UD ENFRIADORA AIRE-AGUA BOMBA DE CALOR, 482'0KW/400'0KW (04/12/2012)
2 UD × 84000.19 = 168000.38
Suministro e instalación de equipo de producción de agua fría, bomba de calor aire-agua reversible, con condensados por aire, para instalación al exterior, marca Carrier, modelo 30RQP 520R o equivalente sujeto a aprobación de la dirección facultativa, con una potencia neta de 482'0 kW en frío y 400'0kW en calor, EER 2'47, COP 2'35, de alta eficiencia, equipada con módulo hidrónico con bomba doble de alta presión de velocidad variable, vaso de expansión, kit de conexión soldada al evaporador, incluso tarjeta de comunicaciones BACnet con el software necesario para la modificación de la programación y su integración y manipulación desde el sistema centralizado, conexiones hidráulicas y eléctricas, aporte de grúa de elevación y material antivibratorio y complementario de instalación. Medida la unidad instalada.

| Código | Ud | Descripción | Rendimiento | Precio | Importe |
|---|---|---|---|---|---|
| CARR30RQP520R | UD | ENFRIADORA CARRIER 30RQP520R 482/400 KW (material) | 1 | 74437 | 74437.00 |
| CARR520R116W | UD | MOD. HIDRONICO ENF520R BOMBA DOBLE ALTA PRESION (material; 03/11/2023) | 1 | 5238.24 | 5238.24 |
| CARR520R293 | UD | VASO EXPANSION ENF520R (material; 03/11/2023) | 1 | 717.39 | 717.39 |
| CARR520R149 | UD | TARJETA COMUNICACION BACNET IP ENF520R (material; 03/11/2023) | 1 | 331.05 | 331.05 |
| CARR520R266 | UD | KIT CONEXION SOLDADA EVAPORADOR ENF520R (material; 03/11/2023) | 1 | 169.75 | 169.75 |
| TEC9901 | UD | PEQUEÑO MATERIAL FERRETERIA/TORNILLERIA | 60 | 1 | 60.00 |
| TEC9931 | UD | PEQUEÑO MATERIAL FONTANERIA (material; 09/12/2012) | 72 | 1 | 72.00 |
| TEC9964 | UD | MATERIAL ANTIVIBRATORIO/AISLAMIENTO ACUSTICO (material; 16/11/2019) | 20 | 10 | 200.00 |
| GRUA0101 | UD | APORTE GRUA ELEVACION | 1 | 180 | 180.00 |
| MO.CLIM.001 | UD | OFICIAL 1ª CLIMATIZACION | 30 | 23.97 | 719.10 |
| MO.CLIM.002 | UD | PEON ORDINARIO CLIMATIZACION | 10 | 22.86 | 228.60 |
| %02000200 | % | MEDIOS AUXILIARES | 2 % | 82353.13 | 1647.06 |
|  |  | Total |  |  | 84000.19 |

| Medición | Uds. | Largo | Parcial |
|---|---|---|---|
| EQUIPOS DE PRODUCCION | 1 | 2 | 2.00 |
| Total |  |  | 2 |

**07.1.012** UD ENFRIADORA AIRE-AGUA SOLO FRIO, 917'0KW (04/12/2012)
1 UD × 108388.64 = 108388.64
Suministro e instalación de equipo de producción de agua fría, con condensados por aire, para instalación al exterior, marca Carrier, modelo 30RBP 950R o equivalente sujeto a aprobación de la dirección facultativa, con una potencia neta de 917'0kW, EER 2'66, de alta eficiencia, equipada con módulo hidrónico con bomba doble de alta presión de velocidad variable, vaso de expansión, kit de conexión soldada al evaporador, incluso tarjeta de comunicaciones BACnet con el software necesario para la modificación de la programación y su integración y manipulación desde el sistema centralizado, conexiones hidráulicas y eléctricas, aporte de grúa de elevación y material antivibratorio y complementario de instalación. Medida la unidad instalada.

| Código | Ud | Descripción | Rendimiento | Precio | Importe |
|---|---|---|---|---|---|
| CARR30RBP950R | UD | ENFRIADORA CARRIER 30RBP950R 917 KW (material) | 1 | 92688.25 | 92688.25 |
| CARR950R116W | UD | MOD. HIDRONICO ENF950R BOMBA DOBLE ALTA PRESION (material; 03/11/2023) | 1 | 10666.03 | 10666.03 |
| CARR950R293 | UD | VASO EXPANSION ENF950R (material; 03/11/2023) | 1 | 756.93 | 756.93 |
| CARR950R149 | UD | TARJETA COMUNICACION BACNET IP ENF950R (material; 03/11/2023) | 1 | 406.45 | 406.45 |
| CARR950R266 | UD | KIT CONEXION SOLDADA EVAPORADOR ENF950R (material; 03/11/2023) | 1 | 208.01 | 208.01 |
| TEC9901 | UD | PEQUEÑO MATERIAL FERRETERIA/TORNILLERIA | 130 | 1 | 130.00 |
| TEC9931 | UD | PEQUEÑO MATERIAL FONTANERIA | 75 | 1 | 75.00 |
| TEC9964 | UD | MATERIAL ANTIVIBRATORIO/AISLAMIENTO ACUSTICO | 20.5 | 10 | 205.00 |
| GRUA0101 | UD | APORTE GRUA ELEVACION | 1 | 180 | 180.00 |
| MO.CLIM.001 | UD | OFICIAL 1ª CLIMATIZACION | 30 | 23.97 | 719.10 |
| MO.CLIM.002 | UD | PEON ORDINARIO CLIMATIZACION | 10 | 22.86 | 228.60 |
| %02000200 | % | MEDIOS AUXILIARES | 2 % | 106263.37 | 2125.27 |
|  |  | Total |  |  | 108388.64 |

| Medición | Uds. | Largo | Parcial |
|---|---|---|---|
| EQUIPOS DE PRODUCCION | 1 | 1 | 1.00 |
| Total |  |  | 1 |

**07.1.031** UD COLECTOR DISTRIBUCION ACERO EN "H", DE 12", AISLADO (23/01/2015)
1 UD × 7880.76 = 7880.76
Suministro e instalación de colector de distribución hidráulico para climatización en forma de "H" horizontal, con una longitud 8 m cada ramal, con diseño de conexiones según documentación gráfica, realizado con tubo de acero negro, calidad según UNE 19040, de 12" de diámetro nominal, pintada con una mano de imprimación con minio de plomo y terminación en dos manos de esmalte sintético anticalórico y aislado con coquilla de espuma elastomérica flexible autoextingible, con un coeficiente de conductividad térmica a 0° C. de 0,040 W/(m.K.) y temperatura de utilización máxima de 105ºC, con espesor según RITE-07 para instalación en interior, terminado con forro de aluminio, fondos caps, con entrada y salidas con conexión por bridas y picajes roscados para tomas de temperatura, presión y vaciado, todo según dimensiones de documentación gráfica, incluso contrabridas para soldar, bridas ciegas y tapones en bocas no usadas, juntas, tornillería, elementos de sujeción con forma de cuna que permita la dilatación, con sujeción a estructura metálica prevista para su apoyo, así como conexiones y accesorios de instalación. Medida la unidad instalada.

| Código | Ud | Descripción | Rendimiento | Precio | Importe |
|---|---|---|---|---|---|
| FT.ACNSS1200 | ML | TUBERIA ACERO NEGRO UNE-EN 10255 C/S 12" (material; 03/11/2023) | 16 | 62.6 | 1001.60 |
| FT.AC1200PIZ | UD | CONJUNTO PIEZAS TUBERIA ACERO NEGRO 12" (material; 03/11/2023) | 32 | 86.47 | 2767.04 |
| PM.FONT.502 | UD | MATERIAL SOLDADURA COBRE ESTAÑO PLATA DECAPANTE (material; 16/12/2018) | 100 | 0.54 | 54.00 |
| FT.AISAFMA45 | M2 | MANTA ESPUMA ELASTOM. 40, 0,040W/(MK) (material; 16/11/2019) | 14 | 71.3 | 998.20 |
| FT.AISAFTAPE | ML | CINTA AUTOADHESIVA ESPUMA ELASTOM. AF, 50X3MM (material; 02/02/2015) | 12 | 1.3 | 15.60 |
| PM.FONT.001 | UD | PEQUEÑO MATERIAL FONTANERIA 001 (material; 23/01/2015) | 80 | 1 | 80.00 |
| MO.FONT.001 | H | OFICIAL 1ª FONTANERIA (mano de obra; 30/10/2023) | 60 | 23.97 | 1438.20 |
| MO.FONT.002 | H | PEON ORDINARIO FONTANERIA (mano de obra; 30/10/2023) | 60 | 22.86 | 1371.60 |
| %02000200 | % | MEDIOS AUXILIARES | 2 % | 7726.24 | 154.52 |
|  |  | Total |  |  | 7880.76 |

| Medición | Uds. | Largo | Parcial |
|---|---|---|---|
| COLECTORES DISTRIBUCION SISTEMA PRODUCCION | 1 | 1 | 1.00 |
| Total |  |  | 1 |

**07.1.032** UD COLECTOR DISTRIBUCION ACERO EN "H", DE 6", AISLADO (23/01/2015)
1 UD × 3839.34 = 3839.34
Suministro e instalación de colector de distribución hidráulico para climatizaciónen forma de "H" horizontal, con una longitud 4 m cada ramal, con diseño de conexiones según documentación gráfica, realizado con tubo de acero negro, calidad según UNE 19040, de 6" de diámetro nominal, pintada con una mano de imprimación con minio de plomo y terminación en dos manos de esmalte sintético anticalórico y aislado con coquilla de espuma elastomérica flexible autoextingible, con un coeficiente de conductividad térmica a 0° C. de 0,040 W/(m.K.) y temperatura de utilización máxima de 105ºC, con espesor según RITE-07 para instalación en interior, terminado con forro de aluminio, fondos caps, con entrada y salidas con conexión por bridas y picajes roscados para tomas de temperatura, presión y vaciado, todo según dimensiones de documentación gráfica, incluso contrabridas para soldar, bridas ciegas y tapones en bocas no usadas, juntas, tornillería, elementos de sujeción con forma de cuna que permita la dilatación, con sujeción a estructura metálica prevista para su apoyo, así como conexiones y accesorios de instalación. Medida la unidad instalada.

| Código | Ud | Descripción | Rendimiento | Precio | Importe |
|---|---|---|---|---|---|
| FT.ACNSS306 | ML | TUBERIA ACERO NEGRO DIN 2440 C/S 6" (material; 15/04/2018) | 8 | 41.2 | 329.60 |
| FT.AC306PIZ | UD | CONJUNTO PIEZAS TUBERIA ACERO NEGRO 6" (material) | 16 | 74.11 | 1185.76 |
| PM.FONT.502 | UD | MATERIAL SOLDADURA COBRE ESTAÑO PLATA DECAPANTE | 48 | 0.54 | 25.92 |
| FT.AISAFMA45 | M2 | MANTA ESPUMA ELASTOM. 40, 0,040W/(MK) | 7 | 71.3 | 499.10 |
| FT.AISAFTAPE | ML | CINTA AUTOADHESIVA ESPUMA ELASTOM. AF, 50X3MM | 6 | 1.3 | 7.80 |
| PM.FONT.001 | UD | PEQUEÑO MATERIAL FONTANERIA 001 | 30 | 1 | 30.00 |
| MO.FONT.001 | H | OFICIAL 1ª FONTANERIA | 36 | 23.97 | 862.92 |
| MO.FONT.002 | H | PEON ORDINARIO FONTANERIA | 36 | 22.86 | 822.96 |
| %02000200 | % | MEDIOS AUXILIARES | 2 % | 3764.06 | 75.28 |
|  |  | Total |  |  | 3839.34 |

| Medición | Uds. | Largo | Parcial |
|---|---|---|---|
| COLECTORES DISTRIBUCION SISTEMA PRODUCCION | 1 | 1 | 1.00 |
| Total |  |  | 1 |

**07.1.040** UD VASO DE EXPANSION CERRADO DE 200 LITROS, 6 BAR, CLIMATIZACION (04/12/2012)
3 UD × 212.13 = 636.39
Suministro e instalación de vaso de expansión cerrado para instalaciones de calefacción o climatización de 200 litros de capacidad nominal, 6 bar, membrana no recambiable, instalado sobre válvula de aislamiento de 1" para el caso de reparación, incluso accesorios para colocación en tubería, elementos de conexión y accesorios de instalación. Medida la unidad instalada.

| Código | Ud | Descripción | Rendimiento | Precio | Importe |
|---|---|---|---|---|---|
| FT.DE.20006CA | UD | DEPOSITO EXPANSION 200 L/6 BAR, CALEFACCION (material; 25/01/2015) | 1 | 162.15 | 162.15 |
| FT.V.E100 | UD | VALVULA ESFERA PASO TOTAL, PN40, 1" (material; 29/10/2023) | 1 | 11.5 | 11.50 |
| TEC9931 | UD | PEQUEÑO MATERIAL FONTANERIA | 4 | 1 | 4.00 |
| TEC9901 | UD | PEQUEÑO MATERIAL FERRETERIA/TORNILLERIA | 2 | 1 | 2.00 |
| MO.CLIM.001 | UD | OFICIAL 1ª CLIMATIZACION | 0.8 | 23.97 | 19.18 |
| MO.CLIM.002 | UD | PEON ORDINARIO CLIMATIZACION | 0.4 | 22.86 | 9.14 |
| %02000200 | % | MEDIOS AUXILIARES | 2 % | 207.97 | 4.16 |
|  |  | Total |  |  | 212.13 |

| Medición | Uds. | Largo | Parcial |
|---|---|---|---|
| CIRCUITO PRODUCCION ENFRIADORAS | 3 | 1 | 3.00 |
| Total |  |  | 3 |

**07.1.050** UD VALVULA ESFERA ROSCAR/SOLDAR 1", PN16 (23/01/2015)
3 UD × 17.15 = 51.45
Suministro e instalación de válvula metálica de obturador esférico con accionamiento manual mediante palanca, paso total, de 1", PN16 y temperatura de trabajo de -20ªC a 140ºC, instalada por rosca o soldada, incluso accesorio de instalación y elementos de sujeción. Medida la unidad instalada.

| Código | Ud | Descripción | Rendimiento | Precio | Importe |
|---|---|---|---|---|---|
| FT.V.E100 | UD | VALVULA ESFERA PASO TOTAL, PN40, 1" | 1 | 11.5 | 11.50 |
| PM.FONT.001 | UD | PEQUEÑO MATERIAL FONTANERIA 001 | 2 | 1 | 2.00 |
| MO.FONT.001 | H | OFICIAL 1ª FONTANERIA | 0.1 | 23.97 | 2.40 |
| MO.FONT.002 | H | PEON ORDINARIO FONTANERIA | 0.04 | 22.86 | 0.91 |
| %02000200 | % | MEDIOS AUXILIARES | 2 % | 16.81 | 0.34 |
|  |  | Total |  |  | 17.15 |

| Medición | Uds. | Largo | Parcial |
|---|---|---|---|
| VALVULAS VACIADO ENFRIADORAS | 3 | 1 | 3.00 |
| Total |  |  | 3 |

**07.1.053** UD VALVULA ESFERA ROSCAR/SOLDAR 2", PN16 (23/01/2015)
1 UD × 41.39 = 41.39
Suministro e instalación de válvula metálica de obturador esférico con accionamiento manual mediante palanca, paso total, de 2", PN16 y temperatura de trabajo de -20ªC a 140ºC, instalada por rosca o soldada, incluso accesorio de instalación y elementos de sujeción. Medida la unidad instalada.

| Código | Ud | Descripción | Rendimiento | Precio | Importe |
|---|---|---|---|---|---|
| FT.V.E200 | UD | VALVULA ESFERA PASO TOTAL, PN40, 2" (material; 24/01/2015) | 1 | 33.32 | 33.32 |
| PM.FONT.001 | UD | PEQUEÑO MATERIAL FONTANERIA 001 | 3 | 1 | 3.00 |
| MO.FONT.001 | H | OFICIAL 1ª FONTANERIA | 0.13 | 23.97 | 3.12 |
| MO.FONT.002 | H | PEON ORDINARIO FONTANERIA | 0.05 | 22.86 | 1.14 |
| %02000200 | % | MEDIOS AUXILIARES | 2 % | 40.58 | 0.81 |
|  |  | Total |  |  | 41.39 |

| Medición | Uds. | Largo | Parcial |
|---|---|---|---|
| VACIADO COLECTOR | 1 | 1 | 1.00 |
| Total |  |  | 1 |

**07.1.055** UD VALVULA MARIPOSA DN80, 3", BRIDAS (23/01/2015)
6 UD × 98.34 = 590.04
Suministro e instalación de válvula de mariposa de 80 mm (3") de diámetro nominal para montar entre bridas, cuerpo construido en fundición GG.25, mariposa de INOX AISI-316, elastómero EPDM y accionamiento por palanca, con conexión embridada para PN16, para una presión de trabajo de hasta 16 kg/cm2 y 80º de temperatura, incluso contrabridas soldadas, juntas, tornillería, elementos de conexión y accesorios de instalación. Medida la unidad instalada.

| Código | Ud | Descripción | Rendimiento | Precio | Importe |
|---|---|---|---|---|---|
| FT.V.E301 | UD | VALVULA PASO TOTAL, PN50, 3" (material; 15/04/2018) | 1 | 84.7 | 84.70 |
| PM.FONT.001 | UD | PEQUEÑO MATERIAL FONTANERIA 001 | 6.5 | 1 | 6.50 |
| MO.FONT.001 | H | OFICIAL 1ª FONTANERIA | 0.17 | 23.97 | 4.07 |
| MO.FONT.002 | H | PEON ORDINARIO FONTANERIA | 0.05 | 22.86 | 1.14 |
| %02000200 | % | MEDIOS AUXILIARES | 2 % | 96.41 | 1.93 |
|  |  | Total |  |  | 98.34 |

| Medición | Uds. | Largo | Parcial |
|---|---|---|---|
| CIRCUITO VESTUARIOS | 1 | 2 | 2.00 |
| CIRCUITO VOMITORIOS | 1 | 2 | 2.00 |
| CIRCUITO CORTINAS DE AIRE | 1 | 2 | 2.00 |
| Subtotal |  |  | 6.00 |
| Total |  |  | 6 |

**07.1.056** UD VALVULA MARIPOSA DN100, 4", BRIDAS (23/01/2015)
6 UD × 139.36 = 836.16
Suministro e instalación de válvula de mariposa de 100 mm (4") de diámetro nominal para montar entre bridas, cuerpo construido en fundición GG.25, mariposa de INOX AISI-316, elastómero EPDM y accionamiento por palanca, con conexión embridada para PN16, para una presión de trabajo de hasta 16 kg/cm2 y 80º de temperatura, incluso contrabridas soldadas, juntas, tornillería, elementos de conexión y accesorios de instalación. Medida la unidad instalada.

| Código | Ud | Descripción | Rendimiento | Precio | Importe |
|---|---|---|---|---|---|
| FT.V.E401 | UD | VALVULA PASO TOTAL, PN50, 4" (material; 03/11/2023) | 1 | 122.7 | 122.70 |
| PM.FONT.001 | UD | PEQUEÑO MATERIAL FONTANERIA 001 | 8 | 1 | 8.00 |
| MO.FONT.001 | H | OFICIAL 1ª FONTANERIA | 0.2 | 23.97 | 4.79 |
| MO.FONT.002 | H | PEON ORDINARIO FONTANERIA | 0.05 | 22.86 | 1.14 |
| %02000200 | % | MEDIOS AUXILIARES | 2 % | 136.63 | 2.73 |
|  |  | Total |  |  | 139.36 |

| Medición | Uds. | Largo | Parcial |
|---|---|---|---|
| PROD. ENFRIADORA 2 | 1 | 3 | 3.00 |
| PROD. ENFRIADORA 3 | 1 | 3 | 3.00 |
| Subtotal |  |  | 6.00 |
| Total |  |  | 6 |

**07.1.057** UD VALVULA MARIPOSA DN125, 5", BRIDAS (23/01/2015)
3 UD × 202.5 = 607.50
Suministro e instalación de válvula de mariposa de 125mm (5") de diámetro nominal para montar entre bridas, cuerpo construido en fundición GG.25, mariposa de INOX AISI-316, elastómero EPDM y accionamiento por palanca, con conexión embridada para PN16, para una presión de trabajo de hasta 16 kg/cm2 y 80º de temperatura, incluso contrabridas soldadas, juntas, tornillería, elementos de conexión y accesorios de instalación. Medida la unidad instalada.

| Código | Ud | Descripción | Rendimiento | Precio | Importe |
|---|---|---|---|---|---|
| FT.V.E501 | UD | VALVULA PASO TOTAL, PN50, 5'' (material; 03/11/2023) | 1 | 184.6 | 184.60 |
| PM.FONT.001 | UD | PEQUEÑO MATERIAL FONTANERIA 001 | 8 | 1 | 8.00 |
| MO.FONT.001 | H | OFICIAL 1ª FONTANERIA | 0.2 | 23.97 | 4.79 |
| MO.FONT.002 | H | PEON ORDINARIO FONTANERIA | 0.05 | 22.86 | 1.14 |
| %02000200 | % | MEDIOS AUXILIARES | 2 % | 198.53 | 3.97 |
|  |  | Total |  |  | 202.5 |

| Medición | Uds. | Largo | Parcial |
|---|---|---|---|
| PROD. ENFRIADORA 1 | 1 | 3 | 3.00 |
| Total |  |  | 3 |

**07.1.059** UD VALVULA MARIPOSA DN300, 12", BRIDAS (23/01/2015)
2 UD × 548.43 = 1096.86
Suministro e instalación de válvula de mariposa de 300mm (12") de diámetro nominal para montar entre bridas, cuerpo construido en fundición GG.25, mariposa de INOX AISI-316, elastómero EPDM y accionamiento por palanca, con conexión embridada para PN16, para una presión de trabajo de hasta 16 kg/cm2 y 80º de temperatura, incluso contrabridas soldadas, juntas, tornillería, elementos de conexión y accesorios de instalación. Medida la unidad instalada.

| Código | Ud | Descripción | Rendimiento | Precio | Importe |
|---|---|---|---|---|---|
| FT.V.E1200 | UD | VALVULA PASO TOTAL, PN50, 12'' (material; 03/11/2023) | 1 | 511.4 | 511.40 |
| PM.FONT.001 | UD | PEQUEÑO MATERIAL FONTANERIA 001 | 12 | 1 | 12.00 |
| MO.FONT.001 | H | OFICIAL 1ª FONTANERIA | 0.5 | 23.97 | 11.99 |
| MO.FONT.002 | H | PEON ORDINARIO FONTANERIA | 0.1 | 22.86 | 2.29 |
| %02000200 | % | MEDIOS AUXILIARES | 2 % | 537.68 | 10.75 |
|  |  | Total |  |  | 548.43 |

| Medición | Uds. | Largo | Parcial |
|---|---|---|---|
| CIRCUITO CLIMATIZADORAS | 1 | 2 | 2.00 |
| Total |  |  | 2 |

**07.1.063** UD VALVULA RETENCION D/CLAPETA DN100, 4", BRIDAS (23/01/2015)
2 UD × 164.45 = 328.90
Suministro e instalación de válvula de retención de doble clapeta de 100 mm (4") de diámetro nominal para montar entre bridas, cuerpo construido en fundición GG.25, clapetas de INOX AISI-316, y asiento en elastómero EPDM, con conexión entre bridas embridada, para una presión de trabajo de hasta 16 kg/cm2 y 80º de temperatura, incluso dobles contrabridas soldadas, juntas, tornillería, elementos de conexión y accesorios de instalación. Medida la unidad instalada.

| Código | Ud | Descripción | Rendimiento | Precio | Importe |
|---|---|---|---|---|---|
| FT.VR.C400 | UD | VALVULA RETENCION CLAPETA, LATON, PN16, 4" (material; 03/11/2023) | 1 | 147.3 | 147.30 |
| PM.FONT.001 | UD | PEQUEÑO MATERIAL FONTANERIA 001 | 8 | 1 | 8.00 |
| MO.FONT.001 | H | OFICIAL 1ª FONTANERIA | 0.2 | 23.97 | 4.79 |
| MO.FONT.002 | H | PEON ORDINARIO FONTANERIA | 0.05 | 22.86 | 1.14 |
| %02000200 | % | MEDIOS AUXILIARES | 2 % | 161.23 | 3.22 |
|  |  | Total |  |  | 164.45 |

| Medición | Uds. | Largo | Parcial |
|---|---|---|---|
| PROD. ENFRIADORA 2 | 1 | 1 | 1.00 |
| PROD. ENFRIADORA 3 | 1 | 1 | 1.00 |
| Subtotal |  |  | 2.00 |
| Total |  |  | 2 |

**07.1.064** UD VALVULA RETENCION D/CLAPETA DN125, 5", BRIDAS (23/01/2015)
1 UD × 187.81 = 187.81
Suministro e instalación de válvula de retención de doble clapeta de 125 mm (5") de diámetro nominal para montar entre bridas, cuerpo construido en fundición GG.25, clapetas de INOX AISI-316, y asiento en elastómero EPDM, con conexión entre bridas embridada, para una presión de trabajo de hasta 16 kg/cm2 y 80º de temperatura, incluso dobles contrabridas soldadas, juntas, tornillería, elementos de conexión y accesorios de instalación. Medida la unidad instalada.

| Código | Ud | Descripción | Rendimiento | Precio | Importe |
|---|---|---|---|---|---|
| FT.VR.C500 | UD | VALVULA RETENCION CLAPETA, LATON, PN16, 5" (material; 03/11/2023) | 1 | 168.2 | 168.20 |
| PM.FONT.001 | UD | PEQUEÑO MATERIAL FONTANERIA 001 | 10 | 1 | 10.00 |
| MO.FONT.001 | H | OFICIAL 1ª FONTANERIA | 0.2 | 23.97 | 4.79 |
| MO.FONT.002 | H | PEON ORDINARIO FONTANERIA | 0.05 | 22.86 | 1.14 |
| %02000200 | % | MEDIOS AUXILIARES | 2 % | 184.13 | 3.68 |
|  |  | Total |  |  | 187.81 |

| Medición | Uds. | Largo | Parcial |
|---|---|---|---|
| PROD. ENFRIADORA 1 | 1 | 1 | 1.00 |
| Total |  |  | 1 |

**07.1.086** UD MANGUITO ANTIVIBRATORIO DN100, 4", BRIDAS (23/01/2015)
2 UD × 155.85 = 311.70
Suministro e instalación de manguito antivibratorio de DN100 (4") diámetro nominal para montar entre bridas, con cuerpo de EPDM y refuerzo interior en fibra de nylon y bridas de acero al carbono galvanizadas, con conexión embridada, para una presión de trabajo de hasta 10 kg/cm2 y 80º de temperatura, incluso contrabridas soldadas, juntas, tornillería, elementos de conexión y accesorios de instalación. Medida la unidad instalada.

| Código | Ud | Descripción | Rendimiento | Precio | Importe |
|---|---|---|---|---|---|
| FT.VMV.400 | UD | MANGUITO ANTIVIBRATORIO, PN10, 4" (material; 03/11/2023) | 1 | 144.08 | 144.08 |
| PM.FONT.001 | UD | PEQUEÑO MATERIAL FONTANERIA 001 | 3.5 | 1 | 3.50 |
| MO.FONT.001 | H | OFICIAL 1ª FONTANERIA | 0.17 | 23.97 | 4.07 |
| MO.FONT.002 | H | PEON ORDINARIO FONTANERIA | 0.05 | 22.86 | 1.14 |
| %02000200 | % | MEDIOS AUXILIARES | 2 % | 152.79 | 3.06 |
|  |  | Total |  |  | 155.85 |

| Medición | Uds. | Largo | Parcial |
|---|---|---|---|
| CONEX. ENFRIADORA 2 | 1 | 1 | 1.00 |
| CONEX. ENFRIADORA 3 | 1 | 1 | 1.00 |
| Subtotal |  |  | 2.00 |
| Total |  |  | 2 |

**07.1.087** UD MANGUITO ANTIVIBRATORIO DN125, 5", BRIDAS (23/01/2015)
1 UD × 202.79 = 202.79
Suministro e instalación de manguito antivibratorio de DN125 (5") diámetro nominal para montar entre bridas, con cuerpo de EPDM y refuerzo interior en fibra de nylon y bridas de acero al carbono galvanizadas, con conexión embridada, para una presión de trabajo de hasta 10 kg/cm2 y 80º de temperatura, incluso contrabridas soldadas, juntas, tornillería, elementos de conexión y accesorios de instalación. Medida la unidad instalada.

| Código | Ud | Descripción | Rendimiento | Precio | Importe |
|---|---|---|---|---|---|
| FT.VMV.500 | UD | MANGUITO ANTIVIBRATORIO, PN10, 5" (material; 03/11/2023) | 1 | 189.6 | 189.60 |
| PM.FONT.001 | UD | PEQUEÑO MATERIAL FONTANERIA 001 | 4 | 1 | 4.00 |
| MO.FONT.001 | H | OFICIAL 1ª FONTANERIA | 0.17 | 23.97 | 4.07 |
| MO.FONT.002 | H | PEON ORDINARIO FONTANERIA | 0.05 | 22.86 | 1.14 |
| %02000200 | % | MEDIOS AUXILIARES | 2 % | 198.81 | 3.98 |
|  |  | Total |  |  | 202.79 |

| Medición | Uds. | Largo | Parcial |
|---|---|---|---|
| CONEX. ENFRIADORA 1 | 1 | 1 | 1.00 |
| Total |  |  | 1 |

**07.1.092** UD VALVULA DE SEGURIDAD FIJA 3 BAR, 11/2" (23/01/2015)
2 UD × 90.88 = 181.76
Suministro e instalación de válvula de seguridad tarada a 3 bar, de 11/2" con conexión para manómetro y escape conducido con embudo de visualización, incluso accesorios de montaje, conexionado y p.m. Medida la unidad instalada.

| Código | Ud | Descripción | Rendimiento | Precio | Importe |
|---|---|---|---|---|---|
| CL..AA11031 | UD | VALVULA SEGURIDAD FIJS 3,0 BAR, TEMP. MAX. 90ºC -11/2" (material; 04/02/2015) | 1 | 83.79 | 83.79 |
| PM.FONT.001 | UD | PEQUEÑO MATERIAL FONTANERIA 001 | 2 | 1 | 2.00 |
| MO.FONT.001 | H | OFICIAL 1ª FONTANERIA | 0.1 | 23.97 | 2.40 |
| MO.FONT.002 | H | PEON ORDINARIO FONTANERIA | 0.04 | 22.86 | 0.91 |
| %02000200 | % | MEDIOS AUXILIARES | 2 % | 89.10 | 1.78 |
|  |  | Total |  |  | 90.88 |

| Medición | Uds. | Largo | Parcial |
|---|---|---|---|
| COLECTOR | 1 | 2 | 2.00 |
| Total |  |  | 2 |

**07.1.095** UD VALVULA MARIPOSA 6", CON ACTUADOR ELECTRICO (23/01/2015)
3 UD × 892.95 = 2678.85
Suministro e instalación de válvula de mariposa con actuador electrico para control de agua en instalaciones de calefacción, PN16, de 6", con conexión por bridas con cuerpo de fundición, mariposa en acero inoxidables AISI 316, y juntas de EPDM, actuador electrico a 230 V, todo/nada, grado de protección IP44, incluso elementos de instalación y accesorios de montaje. Medida la unidad instalada.

| Código | Ud | Descripción | Rendimiento | Precio | Importe |
|---|---|---|---|---|---|
| CL.CO60136 | UD | VALVULA MARIPOSA FE/INOX CON ACTUADOR, 150MM, 24/230 V (material) | 1 | 847.36 | 847.36 |
| PM.FONT.001 | UD | PEQUEÑO MATERIAL FONTANERIA 001 | 15 | 1 | 15.00 |
| MO.FONT.001 | H | OFICIAL 1ª FONTANERIA | 0.45 | 23.97 | 10.79 |
| MO.FONT.002 | H | PEON ORDINARIO FONTANERIA | 0.1 | 22.86 | 2.29 |
| %02000200 | % | MEDIOS AUXILIARES | 2 % | 875.44 | 17.51 |
|  |  | Total |  |  | 892.95 |

| Medición | Uds. | Largo | Parcial |
|---|---|---|---|
| COLECTOR | 1 | 3 | 3.00 |
| Total |  |  | 3 |

**07.1.099** UD CONJUNTO ELEMENTOS DE LLENADO CALEFACCION/CLIMATIZACION 11/2" (23/01/2015)
1 UD × 159.15 = 159.15
Suministro e instalación de elementos de sistema de llenado de instalaciones de climatización o calefacción de 11/2" (DN40), con dos válvulas de aislamiento, contador de agua fría DN20, válvula de retención y filtro, incluso conexión hidráulica de elementos y accesorios de instalación. Medida la unidad instalada.

| Código | Ud | Descripción | Rendimiento | Precio | Importe |
|---|---|---|---|---|---|
| FT.V.E112 | UD | VALVULA ESFERA PASO TOTAL, PN40, 11/2" (material; 24/01/2015) | 2 | 23.12 | 46.24 |
| FT.VR.Y112 | UD | VALVULA RETENCION MUELLE, LATON, PN16, 11/2" (material; 29/10/2023) | 1 | 13.41 | 13.41 |
| FT.VF.112 | UD | FILTRO ASIENTO INCLINADO LATON, INOX, PN16, 11/2" (material; 29/10/2023) | 1 | 13.83 | 13.83 |
| FT.CO41101 | UD | CONTADOR DE CHORRO UNICO DN20, 3/4", QN4 EMISOR DE IMPULSOS (material; 17/11/2019) | 1 | 52.8 | 52.80 |
| PM.DE.001 | UD | PEQUEÑO MATERIAL DEPURACION (material; 23/01/2015) | 6 | 1 | 6.00 |
| MO.FONT.001 | H | OFICIAL 1ª FONTANERIA | 0.8 | 23.97 | 19.18 |
| MO.FONT.002 | H | PEON ORDINARIO FONTANERIA | 0.2 | 22.86 | 4.57 |
| %02000200 | % | MEDIOS AUXILIARES | 2 % | 156.03 | 3.12 |
|  |  | Total |  |  | 159.15 |

| Medición | Uds. | Largo | Parcial |
|---|---|---|---|
| LLENADO INSTALACION | 1 | 1 | 1.00 |
| Total |  |  | 1 |

**07.1.100** UD MANOMETRO GLICERINA 63 MM, O.6 BARS (23/01/2015)
1 UD × 36.76 = 36.76
Suministro e instalación de manómetro en baño de glicerina, de 63 mm. de diámetro, escala 0-10 bars, caja y anillo de acero inoxidable, rácor de ½" de diámetro, elemento de cobre, aguja de aluminio, incluso accesorios de montaje. Medida la unidad instalada.

| Código | Ud | Descripción | Rendimiento | Precio | Importe |
|---|---|---|---|---|---|
| CL.IM33005 | UD | MANOMETRO BAÑO GLICELINA 63MM, 1/4", 0-10 BAR (material; 29/10/2023) | 1 | 23.9 | 23.90 |
| FT.V.E012 | UD | VALVULA ESFERA PASO TOTAL, PN40, 1/2" (material; 24/01/2015) | 1 | 4.01 | 4.01 |
| FT.CU15PIZ | UD | CONJUNTO PIEZAS TUBERIA COBRE 15MM (material; 02/02/2015) | 1.2 | 0.31 | 0.37 |
| PM.FONT.501 | UD | MATERIAL SOLDADURA COBRE ESTAÑO PLATA 6%+ DECAPANTE (material; 02/02/2015) | 0.4 | 0.21 | 0.08 |
| PM.FONT.001 | UD | PEQUEÑO MATERIAL FONTANERIA 001 | 0.6 | 1 | 0.60 |
| MO.FONT.001 | H | OFICIAL 1ª FONTANERIA | 0.2 | 23.97 | 4.79 |
| MO.FONT.002 | H | PEON ORDINARIO FONTANERIA | 0.1 | 22.86 | 2.29 |
| %02000200 | % | MEDIOS AUXILIARES | 2 % | 36.04 | 0.72 |
|  |  | Total |  |  | 36.76 |

| Medición | Uds. | Largo | Parcial |
|---|---|---|---|
| LLENADO | 1 | 1 | 1.00 |
| Total |  |  | 1 |

**07.1.105** UD TERMOMETRO BIMETALICO 63 MM, 0-120ºC (23/01/2015)
15 UD × 26.86 = 402.90
Suministro e instalación de termómetro bimetálico, de 63 mm. de diámetro, escala 0-60 ºC o 0-120 ºC, según proceda, caja en acero galvanizado y anillo de acero inoxidable, rácor de conexión y vaina de latón, elemento termométrico de espiral bimetálica, aguja de aluminio, incluso accesorios de montaje. Medida la unidad instalada.

| Código | Ud | Descripción | Rendimiento | Precio | Importe |
|---|---|---|---|---|---|
| CL.IM01112 | UD | TERMOMETRO 0/60-0/100ºC, DE 63 MM, 100 MM, 1/2", ARO INOX. (material; 29/10/2023) | 1 | 14.8 | 14.80 |
| CL.IM01216 | UD | VAINA LATON 100 MM, 1/2". (material; 04/02/2015) | 1 | 3.4 | 3.40 |
| FT.CU15PIZ | UD | CONJUNTO PIEZAS TUBERIA COBRE 15MM | 1.2 | 0.31 | 0.37 |
| PM.FONT.501 | UD | MATERIAL SOLDADURA COBRE ESTAÑO PLATA 6%+ DECAPANTE | 0.4 | 0.21 | 0.08 |
| PM.FONT.001 | UD | PEQUEÑO MATERIAL FONTANERIA 001 | 0.6 | 1 | 0.60 |
| MO.FONT.001 | H | OFICIAL 1ª FONTANERIA | 0.2 | 23.97 | 4.79 |
| MO.FONT.002 | H | PEON ORDINARIO FONTANERIA | 0.1 | 22.86 | 2.29 |
| %02000200 | % | MEDIOS AUXILIARES | 2 % | 26.33 | 0.53 |
|  |  | Total |  |  | 26.86 |

| Medición | Uds. | Largo | Parcial |
|---|---|---|---|
| COLECTOR | 1 | 4 | 4.00 |
| PROD. ENFRIADORA 1 | 1 | 2 | 2.00 |
| PROD. ENFRIADORA 2 | 1 | 2 | 2.00 |
| PROD. ENFRIADORA 3 | 1 | 2 | 2.00 |
| CIRCUITO VESTUARIOS | 1 | 1 | 1.00 |
| CIRCUITO VOMITORIOS | 1 | 1 | 1.00 |
| CIRCUITO CORTINAS DE AIRE | 1 | 1 | 1.00 |
| CIRCUITO CLIMATIZADORAS | 1 | 1 | 1.00 |
| LLENADO | 1 | 1 | 1.00 |
| Subtotal |  |  | 15.00 |
| Total |  |  | 15 |

**07.1.110** UD PURGADOR SISTEMA CLIMATIZACION (09/12/2012)
10 UD × 23.55 = 235.50
Suministro e instalación de purgador de aire automático, de 1/4", para una presión máxima de trabajo de 15 bar, instalada sobre válvula de aislamiento de esfera, a instalar en tuberias existentes o nuevas, incluso accesorios para colocación en tubería de acero, elementos de sujeción y complementarios. Medida la unidad instalada.

| Código | Ud | Descripción | Rendimiento | Precio | Importe |
|---|---|---|---|---|---|
| CL.AC01024 | UD | PURGADOR DE BOYA DE COLUMNA 1/2", 10 BAR (material; 03/02/2015) | 1 | 9.76 | 9.76 |
| CL.SO07113 | UD | VALVULA ESFERA SOLAR 1/2", TEMPERATURA MAXIMA 160ºC (material; 03/02/2015) | 1 | 7.52 | 7.52 |
| TEC9931 | UD | PEQUEÑO MATERIAL FONTANERIA | 2.5 | 1 | 2.50 |
| MO.CLIM.001 | UD | OFICIAL 1ª CLIMATIZACION | 0.1 | 23.97 | 2.40 |
| MO.CLIM.002 | UD | PEON ORDINARIO CLIMATIZACION | 0.04 | 22.86 | 0.91 |
| %02000200 | % | MEDIOS AUXILIARES | 2 % | 23.09 | 0.46 |
|  |  | Total |  |  | 23.55 |

| Medición | Uds. | Largo | Parcial |
|---|---|---|---|
| PURGA ENFRIADORAS | 3 | 2 | 6.00 |
| COLECTORES | 2 | 2 | 4.00 |
| Subtotal |  |  | 10.00 |
| Total |  |  | 10 |

**07.1.113** UD SISTEMA CALCULADOR DE ENERGIA TERMICA (23/01/2015)
3 UD × 273.77 = 821.31
Suministro e instalación de unidad calculadora de energía térmica, compuesta por sistema digital electrónico controlado por microprocesador que calcula la energía térmica consumida a partir de dos valores, temperatura y caudal, con comparativo de temperaturas de ida y retorno, unidad libremente programable con registrador interno de datos en memoria permanente, comunicación BACnet, instalado con sondas de medida de temperatura tipo PT100 o PT500, según temperatura de medida y equipo, incluso el software necesario para la modificación de la programación y su integración y manipulación desde el sistema centralizado, cableado y conexiones. Medida la unidad instalada.

| Código | Ud | Descripción | Rendimiento | Precio | Importe |
|---|---|---|---|---|---|
| CL.IMCONTENER | UD | CALCULADOR ENERGIA TERMICA ELECTRONICO 2 SONDAS+ 1 CONT. PULSOS (material; 04/02/2015) | 1 | 218 | 218.00 |
| PM.FONT.001 | UD | PEQUEÑO MATERIAL FONTANERIA 001 | 15 | 1 | 15.00 |
| MO.FONT.001 | H | OFICIAL 1ª FONTANERIA | 1 | 23.97 | 23.97 |
| MO.FONT.002 | H | PEON ORDINARIO FONTANERIA | 0.5 | 22.86 | 11.43 |
| %02000200 | % | MEDIOS AUXILIARES | 2 % | 268.40 | 5.37 |
|  |  | Total |  |  | 273.77 |

| Medición | Uds. | Largo | Parcial |
|---|---|---|---|
| CIRCUITO PRODUCCION ENFRIADORAS | 3 | 1 | 3.00 |
| Total |  |  | 3 |

**07.1.119** UD CONTADOR DE IMPULSOS, TIPO WOLTMAN, 90ºC, QN=25'0M3/H, DN65 (23/01/2015)
2 UD × 525.19 = 1050.38
Suministro e instalación de unidad de contador de agua de medida volumétrica tipo woltman, con emisor de impulsos, para un caudal niominal de 25m3/h y Qmax. 50 m3/h, para una temperatura de trabajo de hasta 90ºC, conexión DN 65 a bridas, relación de medida 10 l/impulso, incluso cableado desde elemento hasta cuadro sistema calculador de energía. Medida la unidad instalada.

| Código | Ud | Descripción | Rendimiento | Precio | Importe |
|---|---|---|---|---|---|
| CL.CO41141 | UD | CONTADOR WOLTMAN CON EMISOR DE IMPULSOS, DN65, 25M3/H, 200MM (material; 18/11/2019) | 1 | 412.48 | 412.48 |
| CL.CO41161 | UD | MEDIDOS DE IMPULSOS REED, CANTADO AGUA CALIENTE (material; 18/11/2019) | 1 | 59.2 | 59.20 |
| PM.FONT.001 | UD | PEQUEÑO MATERIAL FONTANERIA 001 | 15 | 1 | 15.00 |
| MO.FONT.001 | H | OFICIAL 1ª FONTANERIA | 0.7 | 23.97 | 16.78 |
| MO.FONT.002 | H | PEON ORDINARIO FONTANERIA | 0.5 | 22.86 | 11.43 |
| %02000200 | % | MEDIOS AUXILIARES | 2 % | 514.89 | 10.30 |
|  |  | Total |  |  | 525.19 |

| Medición | Uds. | Largo | Parcial |
|---|---|---|---|
| CIRCUITO PROD. ENFRIADORA 2 | 1 | 1 | 1.00 |
| CIRCUITO PROD. ENFRIADORA 3 | 1 | 1 | 1.00 |
| Subtotal |  |  | 2.00 |
| Total |  |  | 2 |

**07.1.120** UD CONTADOR DE IMPULSOS, TIPO WOLTMAN, 90ºC, QN=40'0M3/H, DN80 (23/01/2015)
1 UD × 649.55 = 649.55
Suministro e instalación de unidad de contador de agua de medida volumétrica tipo woltman, con emisor de impulsos, para un caudal niominal de 40m3/h y Qmax. 80 m3/h, para una temperatura de trabajo de hasta 90ºC, conexión DN 80 a bridas, relación de medida 10 l/impulso, incluso cableado desde elemento hasta cuadro sistema calculador de energía. Medida la unidad instalada.

| Código | Ud | Descripción | Rendimiento | Precio | Importe |
|---|---|---|---|---|---|
| CL..CO41142 | UD | CONTADOR WOLTMAN CON EMISOR DE IMPULSOS, DN80, 40M3/H, 225MM (material; 18/11/2019) | 1 | 534.4 | 534.40 |
| CL.CO41161 | UD | MEDIDOS DE IMPULSOS REED, CANTADO AGUA CALIENTE | 1 | 59.2 | 59.20 |
| PM.FONT.001 | UD | PEQUEÑO MATERIAL FONTANERIA 001 | 15 | 1 | 15.00 |
| MO.FONT.001 | H | OFICIAL 1ª FONTANERIA | 0.7 | 23.97 | 16.78 |
| MO.FONT.002 | H | PEON ORDINARIO FONTANERIA | 0.5 | 22.86 | 11.43 |
| %02000200 | % | MEDIOS AUXILIARES | 2 % | 636.81 | 12.74 |
|  |  | Total |  |  | 649.55 |

| Medición | Uds. | Largo | Parcial |
|---|---|---|---|
| CIRCUITO PROD. ENFRIADORA 1 | 1 | 1 | 1.00 |
| Total |  |  | 1 |

**07.1.130** ML CANALIZACION TUBERIA ACERO NG UNE-EN 10255 C/S 3" SUPERFICIAL (23/01/2015)
32 ML × 48.94 = 1566.08
Suministro e instalación de canalización para redes de calefacción, realizada con tubería de acero negro con soldadura, de 3", fabricada según UNE-EN 10255, con accesorios en el mismo material, con unión por soldadura eléctrica o con autogena, instalada en montaje superficial con abrazaderas isotónicas, incluso accesorios montaje y elementos de sujeción. Medida la unidad instalada.

| Código | Ud | Descripción | Rendimiento | Precio | Importe |
|---|---|---|---|---|---|
| FT.ACNSS300 | ML | TUBERIAACERO NEGRO UNE-EN 10255 C/S 3" (material; 02/02/2015) | 1.1 | 21.78 | 23.96 |
| FT.AC300PIZ | UD | CONJUNTO PIEZAS TUBERIA ACERO NEGRO 3" (material; 02/02/2015) | 0.35 | 41.57 | 14.55 |
| FE.ABI09010 | UD | ABRAZADERA ISOFONICA+TORNILLO+TACO 90MM (material; 03/11/2023) | 1.2 | 1.74 | 2.09 |
| PM.FONT.502 | UD | MATERIAL SOLDADURA COBRE ESTAÑO PLATA DECAPANTE | 0.4 | 0.54 | 0.22 |
| PM.FONT.001 | UD | PEQUEÑO MATERIAL FONTANERIA 001 | 0.6 | 1 | 0.60 |
| MO.FONT.001 | H | OFICIAL 1ª FONTANERIA | 0.14 | 23.97 | 3.36 |
| MO.FONT.002 | H | PEON ORDINARIO FONTANERIA | 0.14 | 22.86 | 3.20 |
| %02000200 | % | MEDIOS AUXILIARES | 2 % | 47.98 | 0.96 |
|  |  | Total |  |  | 48.94 |

| Medición | Uds. | Largo | Parcial |
|---|---|---|---|
| CONEX. COLECTOR A BOMBAS CIRC. VESTUARIOS | 1 | 10 | 10.00 |
| CONEX. COLECTOR A BOMBAS CIRC. VOMITORIOS | 1 | 12 | 12.00 |
| CONEX. COLECTOR A BOMBAS CIRC. CORTINAS DE AIRE | 1 | 10 | 10.00 |
| Subtotal |  |  | 32.00 |
| Total |  |  | 32 |

**07.1.131** ML CANALIZACION TUBERIA ACERO NG UNE-EN 10255 C/S 4" SUPERFICIAL (23/01/2015)
40 ML × 66.44 = 2657.60
Suministro e instalación de canalización para redes de calefacción, realizada con tubería de acero negro con soldadura, de 4", fabricada según UNE-EN 10255, con accesorios en el mismo material, con unión por soldadura eléctrica o con autogena, instalada en montaje superficial con abrazaderas isotónicas, incluso accesorios montaje y elementos de sujeción. Medida la unidad instalada.

| Código | Ud | Descripción | Rendimiento | Precio | Importe |
|---|---|---|---|---|---|
| FT.ACNSS400 | ML | TUBERIA ACERO NEGRO UNE-EN 10255 C/S 4" (material; 15/04/2018) | 1.1 | 28.6 | 31.46 |
| FT.AC400PIZ | UD | CONJUNTO PIEZAS TUBERIA ACERO NEGRO 4" (material; 15/04/2018) | 0.35 | 60.47 | 21.16 |
| FE.ABI0100 | UD | ABRAZADERA ISOFONICA+TORNILLO+TACO 100MM (material; 03/11/2023) | 1.2 | 1.95 | 2.34 |
| PM.FONT.502 | UD | MATERIAL SOLDADURA COBRE ESTAÑO PLATA DECAPANTE | 0.4 | 0.54 | 0.22 |
| PM.FONT.001 | UD | PEQUEÑO MATERIAL FONTANERIA 001 | 0.6 | 1 | 0.60 |
| MO.FONT.001 | H | OFICIAL 1ª FONTANERIA | 0.2 | 23.97 | 4.79 |
| MO.FONT.002 | H | PEON ORDINARIO FONTANERIA | 0.2 | 22.86 | 4.57 |
| %02000200 | % | MEDIOS AUXILIARES | 2 % | 65.14 | 1.30 |
|  |  | Total |  |  | 66.44 |

| Medición | Uds. | Largo | Parcial |
|---|---|---|---|
| DE ENFRIADORA 2 A COLECTOR | 1 | 20 | 20.00 |
| DE ENFRIADORA 3 A COLECTOR | 1 | 20 | 20.00 |
| Subtotal |  |  | 40.00 |
| Total |  |  | 40 |

**07.1.132** ML CANALIZACION TUBERIA ACERO NG UNE-EN 10255 C/S 5" SUPERFICIAL (23/01/2015)
24 ML × 74.26 = 1782.24
Suministro e instalación de canalización para redes de calefacción, realizada con tubería de acero negro con soldadura, de 5", fabricada según UNE-EN 10255, con accesorios en el mismo material, con unión por soldadura eléctrica o con autogena, instalada en montaje superficial con abrazaderas isotónicas, incluso accesorios montaje y elementos de sujeción. Medida la unidad instalada.

| Código | Ud | Descripción | Rendimiento | Precio | Importe |
|---|---|---|---|---|---|
| FT.ACNSS500 | ML | TUBERIA ACERO NEGRO UNE-EN 10255 C/S 5" (material; 03/11/2023) | 1.1 | 33.6 | 36.96 |
| FT.AC500PIZ | UD | CONJUNTO PIEZAS TUBERIA ACERO NEGRO 5" (material; 03/11/2023) | 0.35 | 65.47 | 22.91 |
| FE.ABI0125 | UD | ABRAZADERA ISOFONICA+TORNILLO+TACO 125MM (material; 03/11/2023) | 1.2 | 2.25 | 2.70 |
| PM.FONT.502 | UD | MATERIAL SOLDADURA COBRE ESTAÑO PLATA DECAPANTE | 0.5 | 0.54 | 0.27 |
| PM.FONT.001 | UD | PEQUEÑO MATERIAL FONTANERIA 001 | 0.6 | 1 | 0.60 |
| MO.FONT.001 | H | OFICIAL 1ª FONTANERIA | 0.2 | 23.97 | 4.79 |
| MO.FONT.002 | H | PEON ORDINARIO FONTANERIA | 0.2 | 22.86 | 4.57 |
| %02000200 | % | MEDIOS AUXILIARES | 2 % | 72.80 | 1.46 |
|  |  | Total |  |  | 74.26 |

| Medición | Uds. | Largo | Parcial |
|---|---|---|---|
| DE ENFRIADORA 3 A COLECTOR | 1 | 24 | 24.00 |
| Total |  |  | 24 |

**07.1.135** ML CANALIZACION TUBERIA ACERO NG UNE-EN 10255 C/S 12" SUPERFICIAL (23/01/2015)
14 ML × 124.85 = 1747.90
Suministro e instalación de canalización para redes de calefacción, realizada con tubería de acero negro con soldadura, de 12", fabricada según UNE-EN 10255, con accesorios en el mismo material, con unión por soldadura eléctrica o con autogena, instalada en montaje superficial con abrazaderas isotónicas, incluso accesorios montaje y elementos de sujeción. Medida la unidad instalada.

| Código | Ud | Descripción | Rendimiento | Precio | Importe |
|---|---|---|---|---|---|
| FT.ACNSS1200 | ML | TUBERIA ACERO NEGRO UNE-EN 10255 C/S 12" | 1.1 | 62.6 | 68.86 |
| FT.AC1200PIZ | UD | CONJUNTO PIEZAS TUBERIA ACERO NEGRO 12" | 0.35 | 86.47 | 30.26 |
| FE.ABI0300 | UD | ABRAZADERA ISOFONICA+TORNILLO+TACO 300MM (material; 03/11/2023) | 1.2 | 4.62 | 5.54 |
| PM.FONT.502 | UD | MATERIAL SOLDADURA COBRE ESTAÑO PLATA DECAPANTE | 1 | 0.54 | 0.54 |
| PM.FONT.001 | UD | PEQUEÑO MATERIAL FONTANERIA 001 | 0.75 | 1 | 0.75 |
| MO.FONT.001 | H | OFICIAL 1ª FONTANERIA | 0.4 | 23.97 | 9.59 |
| MO.FONT.002 | H | PEON ORDINARIO FONTANERIA | 0.3 | 22.86 | 6.86 |
| %02000200 | % | MEDIOS AUXILIARES | 2 % | 122.40 | 2.45 |
|  |  | Total |  |  | 124.85 |

| Medición | Uds. | Largo | Parcial |
|---|---|---|---|
| CONEX. COLECTOR A BOMBAS CIRC. CLIMATIZADORAS | 1 | 14 | 14.00 |
| Total |  |  | 14 |

**07.1.140** ML AISLAMIENTO TERMICO INTERIOR 30MM, TUBERIA 90 MM (3") (23/01/2015)
32 ML × 21.03 = 672.96
Suministro e instalación de aislamiento de tubería de 90 mm (3") de diámetro exterior, con espesor según RITE-07 para instalación de climatización o calefacción por el interior de los edificios de 30 mm, mediante coquilla de espuma elastomérica flexible autoextinguible, con un coeficiente de conductividad térmica mínimo a 10° C. de 0,040 W/(m.K.) y temperatura de utilización máxima de 105ºC, incluso accesorios de montaje y de instalación. Medida la unidad ejecutada.

| Código | Ud | Descripción | Rendimiento | Precio | Importe |
|---|---|---|---|---|---|
| FT.AISAF09030 | ML | AIS. ESPUMA ELASTOM. 90X30 MM (3"), AF0,04W/(MK) INT (material; 06/02/2015) | 1.1 | 15.21 | 16.73 |
| FT.AISAFTAPE | ML | CINTA AUTOADHESIVA ESPUMA ELASTOM. AF, 50X3MM | 0.6 | 1.3 | 0.78 |
| PM.FONT.001 | UD | PEQUEÑO MATERIAL FONTANERIA 001 | 0.3 | 1 | 0.30 |
| MO.FONT.001 | H | OFICIAL 1ª FONTANERIA | 0.06 | 23.97 | 1.44 |
| MO.FONT.002 | H | PEON ORDINARIO FONTANERIA | 0.06 | 22.86 | 1.37 |
| %02000200 | % | MEDIOS AUXILIARES | 2 % | 20.62 | 0.41 |
|  |  | Total |  |  | 21.03 |

| Medición | Uds. | Largo | Parcial |
|---|---|---|---|
| CONEX. COLECTOR A BOMBAS CIRC. VESTUARIOS | 1 | 10 | 10.00 |
| CONEX. COLECTOR A BOMBAS CIRC. VOMITORIOS | 1 | 12 | 12.00 |
| CONEX. COLECTOR A BOMBAS CIRC. CORTINAS DE AIRE | 1 | 10 | 10.00 |
| Subtotal |  |  | 32.00 |
| Total |  |  | 32 |

**07.1.141** ML AISLAMIENTO TERMICO INTERIOR 40MM, TUBERIA 300 MM (12") (23/01/2015)
14 ML × 53.17 = 744.38
Suministro e instalación de aislamiento de tubería de 300 mm (12") de diámetro exterior, con espesor según RITE-07 para instalación de climatización o calefacción por el interior de los edificios de 40 mm, mediante coquilla de espuma elastomérica flexible autoextinguible, con un coeficiente de conductividad térmica mínimo a 10° C. de 0,040 W/(m.K.) y temperatura de utilización máxima de 105ºC, incluso accesorios de montaje y de instalación. Medida la unidad ejecutada.

| Código | Ud | Descripción | Rendimiento | Precio | Importe |
|---|---|---|---|---|---|
| FT.AISAF30060 | ML | AIS. ESPUMA ELASTOM. 300X60 MM (12"), AF0,040W/(MK) INT (material; 03/11/2023) | 1.1 | 41.02 | 45.12 |
| FT.AISAFTAPE | ML | CINTA AUTOADHESIVA ESPUMA ELASTOM. AF, 50X3MM | 1.4 | 1.3 | 1.82 |
| PM.FONT.001 | UD | PEQUEÑO MATERIAL FONTANERIA 001 | 0.5 | 1 | 0.50 |
| MO.FONT.001 | H | OFICIAL 1ª FONTANERIA | 0.1 | 23.97 | 2.40 |
| MO.FONT.002 | H | PEON ORDINARIO FONTANERIA | 0.1 | 22.86 | 2.29 |
| %02000200 | % | MEDIOS AUXILIARES | 2 % | 52.13 | 1.04 |
|  |  | Total |  |  | 53.17 |

| Medición | Uds. | Largo | Parcial |
|---|---|---|---|
| CONEX. COLECTOR A BOMBAS CIRC. CLIMATIZADORAS | 1 | 14 | 14.00 |
| Total |  |  | 14 |

**07.1.142** ML AISLAMIENTO TERMICO EXTERIOR 60MM, TUBERIA 100 MM (4") (23/01/2015)
40 ML × 33.5 = 1340.00
Suministro e instalación de aislamiento de tubería de 100 mm (4") de diámetro exterior, con espesor según RITE-07 para instalación de climatización o calefacción por el exterior de los edificios, mediante coquilla de espuma elastomérica flexible autoextinguible, con un coeficiente de conductividad térmica mínimo a 10° C. de 0,040 W/(m.K.) y temperatura de utilización máxima de 105ºC, incluso accesorios de montaje y de instalación. Medida la unidad ejecutada.

| Código | Ud | Descripción | Rendimiento | Precio | Importe |
|---|---|---|---|---|---|
| FT.AISAF10060 | ML | AIS. ESPUMA ELASTOM. 100X60 MM (4"), AF0,040W/(MK) INT (material; 03/11/2023) | 1.1 | 26.08 | 28.69 |
| FT.AISAFTAPE | ML | CINTA AUTOADHESIVA ESPUMA ELASTOM. AF, 50X3MM | 0.8 | 1.3 | 1.04 |
| PM.FONT.001 | UD | PEQUEÑO MATERIAL FONTANERIA 001 | 0.3 | 1 | 0.30 |
| MO.FONT.001 | H | OFICIAL 1ª FONTANERIA | 0.06 | 23.97 | 1.44 |
| MO.FONT.002 | H | PEON ORDINARIO FONTANERIA | 0.06 | 22.86 | 1.37 |
| %02000200 | % | MEDIOS AUXILIARES | 2 % | 32.84 | 0.66 |
|  |  | Total |  |  | 33.5 |

| Medición | Uds. | Largo | Parcial |
|---|---|---|---|
| DE ENFRIADORA 2 A COLECTOR | 1 | 20 | 20.00 |
| DE ENFRIADORA 3 A COLECTOR | 1 | 20 | 20.00 |
| Subtotal |  |  | 40.00 |
| Total |  |  | 40 |

**07.1.143** ML AISLAMIENTO TERMICO EXTERIOR 60MM, TUBERIA 125 MM (5") (23/01/2015)
24 ML × 41.48 = 995.52
Suministro e instalación de aislamiento de tubería de 125 mm (5") de diámetro exterior, con espesor según RITE-07 para instalación de climatización o calefacción por el exterior de los edificios, mediante coquilla de espuma elastomérica flexible autoextinguible, con un coeficiente de conductividad térmica mínimo a 10° C. de 0,040 W/(m.K.) y temperatura de utilización máxima de 105ºC, incluso accesorios de montaje y de instalación. Medida la unidad ejecutada.

| Código | Ud | Descripción | Rendimiento | Precio | Importe |
|---|---|---|---|---|---|
| FT.AISAF12560 | ML | AIS. ESPUMA ELASTOM. 125X60 MM (5"), AF0,040W/(MK) INT (material; 03/11/2023) | 1.1 | 32.56 | 35.82 |
| FT.AISAFTAPE | ML | CINTA AUTOADHESIVA ESPUMA ELASTOM. AF, 50X3MM | 0.9 | 1.3 | 1.17 |
| PM.FONT.001 | UD | PEQUEÑO MATERIAL FONTANERIA 001 | 0.4 | 1 | 0.40 |
| MO.FONT.001 | H | OFICIAL 1ª FONTANERIA | 0.07 | 23.97 | 1.68 |
| MO.FONT.002 | H | PEON ORDINARIO FONTANERIA | 0.07 | 22.86 | 1.60 |
| %02000200 | % | MEDIOS AUXILIARES | 2 % | 40.67 | 0.81 |
|  |  | Total |  |  | 41.48 |

| Medición | Uds. | Largo | Parcial |
|---|---|---|---|
| DE ENFRIADORA 3 A COLECTOR | 1 | 24 | 24.00 |
| Total |  |  | 24 |

**07.1.150** ML REVESTIMIENTO DE CALORIFUGADO ALUMINIO 0.6, 4-5" (04/12/2012)
64 ML × 33.42 = 2138.88
Suministro e instalación de revestimiento de calorifugado con chapa de aluminio del 99.5% de 0.6 mm, para tuberias de 4 a 5", incluso accesorios de montaje y p.m. Medida la unidad ejecutada.

| Código | Ud | Descripción | Rendimiento | Precio | Importe |
|---|---|---|---|---|---|
| CLSUBAL410 | ML | REVESTIMIENTO DE AISALMIENTO CHAPA ALUMINIO 5", 0'6MM (material; 03/11/2023) | 1 | 22.6 | 22.60 |
| TEC9901 | UD | PEQUEÑO MATERIAL FERRETERIA/TORNILLERIA | 0.8 | 1 | 0.80 |
| MO.CLIM.001 | UD | OFICIAL 1ª CLIMATIZACION | 0.2 | 23.97 | 4.79 |
| MO.CLIM.002 | UD | PEON ORDINARIO CLIMATIZACION | 0.2 | 22.86 | 4.57 |
| %02000200 | % | MEDIOS AUXILIARES | 2 % | 32.76 | 0.66 |
|  |  | Total |  |  | 33.42 |

| Medición | Uds. | Largo | Parcial |
|---|---|---|---|
| DE ENFRIADORA 3 A COLECTOR | 1 | 24 | 24.00 |
| DE ENFRIADORA 2 A COLECTOR | 1 | 20 | 20.00 |
| DE ENFRIADORA 3 A COLECTOR | 1 | 20 | 20.00 |
| Subtotal |  |  | 64.00 |
| Total |  |  | 64 |

**07.1.155** ML RED DE RECOGIDA DE CONDENSADOS EQUIPOS CLIMA 25/32/40 MM (04/12/2012)
5 ML × 6.84 = 34.20
Suministro e instalación de red de tuberías para conexión de equipo de climatización y ventilación a red de saneamiento, ejecutada con tubería de PVC serie B de medidas 25/32/40 mm, según documentación gráfica, con realización de sifón individual en conexión a redes existentes, incluso accesorios de conexión, piezas especiales, y elementos de sujeción. Medida la unidad instalada.

| Código | Ud | Descripción | Rendimiento | Precio | Importe |
|---|---|---|---|---|---|
| PVCT0000 | UD | TUBERIA DE PVC DE 20 A 32 MM (material; 01/10/2013) | 1.1 | 2.6 | 2.86 |
| PVCP0000 | UD | ACCESORIOS DE PVC DE 20 A 32 MM (material; 01/10/2013) | 0.3 | 3 | 0.90 |
| TEC9901 | UD | PEQUEÑO MATERIAL FERRETERIA/TORNILLERIA | 0.25 | 1 | 0.25 |
| TEC9951 | UD | PEQUEÑO MATERIAL FONTANERIA (material; 01/10/2013) | 0.3 | 1 | 0.30 |
| MO.CLIM.001 | UD | OFICIAL 1ª CLIMATIZACION | 0.1 | 23.97 | 2.40 |
| %02000200 | % | MEDIOS AUXILIARES | 2 % | 6.71 | 0.13 |
|  |  | Total |  |  | 6.84 |

| Medición | Uds. | Largo | Parcial |
|---|---|---|---|
| EQUIPOS DE PRODUCCION | 1 | 3 | 3.00 |
| VACIADO COLECTOR | 1 | 2 | 2.00 |
| Subtotal |  |  | 5.00 |
| Total |  |  | 5 |

**07.1.212** ML BANDEJA CHAPA GALVANIZADA 150x60 CON TAPADERA (04/12/2012)
27 ML × 41.66 = 1124.82
Suministro e instalación de bandeja y tapadera de chapa galvanizada, marca Basor modelo ERE o equivalente sujeto a aprobación de la dirección facultativa, según UNE-EN 61537, de medidas 150x60 mm, instalada en montaje horizontal sobre paramentos o suspendida, incluso parte proporcional de accesorios de montaje y elementos de sujeción. Medida la unidad terminada.

| Código | Ud | Descripción | Rendimiento | Precio | Importe |
|---|---|---|---|---|---|
| BAGS15060B | UD | BANDEJA CHAPA GALVANIZADA 150X60 | 1 | 18.27 | 18.27 |
| BAGST150B | UD | TAPADERA BANDEJA CHAPA GALV 150 MM | 1 | 10.98 | 10.98 |
| BAGSSP150 | UD | SOPORTE PARED PVC C-SHO 150 MM | 0.8 | 3.98 | 3.18 |
| BAS22061 | UD | UNION BANDEJA ALA 60 | 0.7 | 1.49 | 1.04 |
| BAS26467 | UD | TORNILLO M8 | 2.5 | 0.33 | 0.83 |
| BASTT435 | UD | BORNA TIERRA TT 4-35MM2 | 0.35 | 1.02 | 0.36 |
| 1007600 | ML | CABLE CU 750V/ES07Z1-K 6MM2 | 1.02 | 0.68 | 0.69 |
| TEC9901 | UD | PEQUEÑO MATERIAL FERRETERIA/TORNILLERIA | 0.8 | 1 | 0.80 |
| MO.ELEC.001 | UD | OFICIAL 1º ELECTRICIDAD | 0.1 | 23.97 | 2.40 |
| MO.ELEC.002 | UD | PEON ORDINARIO ELECTRICIDAD | 0.1 | 22.86 | 2.29 |
| %02000200 | % | MEDIOS AUXILIARES | 2 % | 40.84 | 0.82 |
|  |  | Total |  |  | 41.66 |

| Medición | Uds. | Largo | Parcial |
|---|---|---|---|
| DESDE REPARATO A MAQUINAS | 1 | 11 | 11.00 |
|  | 1 | 16 | 16.00 |
| Subtotal |  |  | 27.00 |
| Total |  |  | 27 |

**07.1.213** ML BANDEJA CHAPA GALVANIZADA 300X60 CON TAPADERA (04/12/2012)
28 ML × 70.23 = 1966.44
Suministro e instalación de bandeja y tapadera de chapa galvanizada, marca Basor modelo ERE o equivalente sujeto a aprobación de la dirección facultativa, según UNE-EN 61537, de medidas 300x60 mm, instalada en montaje horizontal sobre paramentos o suspendida, incluso parte proporcional de accesorios de montaje y elementos de sujeción. Medida la unidad terminada.

| Código | Ud | Descripción | Rendimiento | Precio | Importe |
|---|---|---|---|---|---|
| BAGS30060B | UD | BANDEJA CHAPA GALVANIZADA 300x60 | 1 | 32.81 | 32.81 |
| BAGS7300B | UD | TAPADERA BANDEJA CHAPA GALV 300 MM | 1 | 21.6 | 21.60 |
| BAS22061 | UD | UNION BANDEJA ALA 60 | 0.7 | 1.49 | 1.04 |
| BAS26467 | UD | TORNILLO M8 | 2.5 | 0.33 | 0.83 |
| BAGSSP300 | UD | SOPORTE PARED PVC C-SHO 300 MM | 0.8 | 6.96 | 5.57 |
| BASTT435 | UD | BORNA TIERRA TT 4-35MM2 | 0.35 | 1.02 | 0.36 |
| 1007600 | ML | CABLE CU 750V/ES07Z1-K 6MM2 | 1.02 | 0.68 | 0.69 |
| TEC9901 | UD | PEQUEÑO MATERIAL FERRETERIA/TORNILLERIA | 0.8 | 1 | 0.80 |
| MO.ELEC.001 | UD | OFICIAL 1º ELECTRICIDAD | 0.11 | 23.97 | 2.64 |
| MO.ELEC.002 | UD | PEON ORDINARIO ELECTRICIDAD | 0.11 | 22.86 | 2.51 |
| %02000200 | % | MEDIOS AUXILIARES | 2 % | 68.85 | 1.38 |
|  |  | Total |  |  | 70.23 |

| Medición | Uds. | Largo | Parcial |
|---|---|---|---|
| DESDE CUADRO DE CLIMA A PATIO REPARTO | 2 | 14 | 28.00 |
| Total |  |  | 28 |

**07.1.221** ML LINEA ELECTRICA 2(3x150MM2)+1X150MM2+TT/ CU/ RZ1-K(AS) (04/12/2012)
55 ML × 100.61 = 5533.55
Suministro e instalación de línea eléctrica ejecutada con cable de cobre de 3x70 mm2+1x35mm2+TT., con aislamiento de 0,6/1 kV, RZ1-K(AS), no propagador del incendio y con emisión de humos y opacidad reducida, instalado en canalización existente o medida en otra partida, incluso p.p. de conexionado de conductores, material de señalización y p.m.. Medida la unidad instalada.

| Código | Ud | Descripción | Rendimiento | Precio | Importe |
|---|---|---|---|---|---|
| 1001150 | ML | CABLE CU 1KV/RZ1-K 150MM2 | 7 | 13.35 | 93.45 |
| TEC9961 | UD | PEQUEÑO MATERIAL ELECTRICIDAD | 0.04 | 1 | 0.04 |
| MO.ELEC.001 | UD | OFICIAL 1º ELECTRICIDAD | 0.11 | 23.97 | 2.64 |
| MO.ELEC.002 | UD | PEON ORDINARIO ELECTRICIDAD | 0.11 | 22.86 | 2.51 |
| %02000200 | % | MEDIOS AUXILIARES | 2 % | 98.64 | 1.97 |
|  |  | Total |  |  | 100.61 |

| Medición | Uds. | Largo | Parcial |
|---|---|---|---|
| ENFRIADORA 1 | 1 | 30 | 30.00 |
| ENFRIADORA 2 | 1 | 25 | 25.00 |
| Subtotal |  |  | 55.00 |
| Total |  |  | 55 |

**07.1.222** ML LINEA ELECTRICA 3(3x240MM2)+1X240MM2+TT/ CU/ RZ1-K(AS) (04/12/2012)
14 ML × 127.51 = 1785.14
Suministro e instalación de línea eléctrica ejecutada con cable de cobre de 2(3x240 mm2)+1x240mm2+TT., con aislamiento de 0,6/1 kV, RZ1-K(AS), no propagador del incendio y con emisión de humos y opacidad reducida, instalado en canalización existente o medida en otra partida, incluso p.p. de conexionado de conductores, material de señalización y p.m.. Medida la unidad instalada.

| Código | Ud | Descripción | Rendimiento | Precio | Importe |
|---|---|---|---|---|---|
| 1001240 | ml | CABLE CU 1KV/RZ1-K 240MM2 | 7 | 17.25 | 120.75 |
| TEC9961 | UD | PEQUEÑO MATERIAL ELECTRICIDAD | 0.04 | 1 | 0.04 |
| MO.ELEC.001 | UD | OFICIAL 1º ELECTRICIDAD | 0.09 | 23.97 | 2.16 |
| MO.ELEC.002 | UD | PEON ORDINARIO ELECTRICIDAD | 0.09 | 22.86 | 2.06 |
| %02000200 | % | MEDIOS AUXILIARES | 2 % | 125.01 | 2.50 |
|  |  | Total |  |  | 127.51 |

| Medición | Uds. | Largo | Parcial |
|---|---|---|---|
| ENFRIADORA 3 | 1 | 14 | 14.00 |
| Total |  |  | 14 |

**07.1.231** UD ADECUACION CUADRO GENERAL EXISTENTE (04/12/2012)
1 UD × 3444.59 = 3444.59
Trabajos de adecuación del cuadro de climatización actual existente para la nueva instalación, con los siguientes trabajos:
- Desmontaje de todos aquellos elementos que no se van a utilizar en la nueva instalación, alimentación de calderas, alimentación de bornas de calderas, bombas de primario de enfriadoras, etc. así como aquellos componentes adicionales de los elementos de control que no se utilizan.
- Verificación de todos aquellos elementos que actual están en servicio y que mantienen para la nueva instalación. Se realizaran todas aquellas pruebas que garanticen el correcto funcionamiento de las protecciones.de la instalación.
- Localización de todas las sondas y elementos de medida existente en la instalación para analizar los elementos a mantener o los que deben de ser cambios.
- Localización e identificación de borneros que se mantienen.
- Adecuación de las protecciones existentes de alimentación a enfriadoras que se mantienen, con cambio de bobinas de disparo acorde a la intensidad admisible de los conductores y de consumo de los nuevos equipos, existen dos protecciones de 1250 A y una protección de 1000 A que se mantienen con la adecuación de sus correspondientes bobinas de disparo).
- Adecuación y suministro de todas las protecciones contra contactos directos que necesiten los actúales cuadros tanto en fuerza como en elementos de maniobra.
- Realización del cableado de las nuevas maniobras de control según esquemas de multifilares, con aporte de cableado, elementos de identificación, bornas y material complementario necesario.
- Conexionado de nuevas líneas de alimentación de enfriadoras, así como elementos de control.
- Adecuación de las envolventes actuales, con arreglo o sustitución de todos aquellos elementos en mal estado.
Todo ejecutado según esquemas unifilares, con accesorios de instalación y elementos auxilares. Todo la ejecución debera contar con el VB de la DF. Medida la unidad ejecutada.

| Código | Ud | Descripción | Rendimiento | Precio | Importe |
|---|---|---|---|---|---|
| CGCLIM1 | UD | CONJUNTO DE PARAMENTA S/ESQUEMA (material; 03/11/2023) | 1 | 1900.29 | 1900.29 |
| CGCHACLIM | ud | CONJUNTO DE ENVOLVENTE S/ESQYEMA (material; 03/11/2023) | 1 | 275 | 275.00 |
| TEC9961 | UD | PEQUEÑO MATERIAL ELECTRICIDAD | 200 | 1 | 200.00 |
| TEC9901 | UD | PEQUEÑO MATERIAL FERRETERIA/TORNILLERIA | 15 | 1 | 15.00 |
| MO.ELEC.001 | UD | OFICIAL 1º ELECTRICIDAD | 24 | 23.97 | 575.28 |
| MO.ELEC.002 | UD | PEON ORDINARIO ELECTRICIDAD | 18 | 22.86 | 411.48 |
| %02000200 | % | MEDIOS AUXILIARES | 2 % | 3377.05 | 67.54 |
|  |  | Total |  |  | 3444.59 |

| Medición | Uds. | Largo | Parcial |
|---|---|---|---|
| CUADRO CLIMATIZACION EXISTENTE PLANTA SOTANO | 1 | 1 | 1.00 |
| Total |  |  | 1 |

**07.1.300** DU NOTA IMPORTANTE
1 DU
NOTA IMPORTANTE: En el transcurso y a la finalización de cada una de las instalaciones se pasarán los controles, pruebas de funcionamiento, documentación de estado de instalaciones, OCA´S, legalización y tramitación de la legalización que corresponda según los reglamentos correspondientes que les sean de aplicación a cada una.

### 07.2 INSTALACION VENTILACION BIOCLIMATICA (04/12/2012)
Importe: 37970.65

**07.2.010** UD APERTURA DE HUECOS 2000X800MM (04/12/2012)
19 UD × 97.83 = 1858.77
Trabajos en faldón de segunda cubierta para desmontaje de lamas y apertura de hueco en chapa grecada en cubierta con medios mecánicos, así con montaje de marcos metálicos de acero con tubo rectangular de 25x10 mm para posterior sujeción de compuerta y rejilla exterior según detalles del proyecto, incluso p.p. de sujeción, sellado perimetral y pequeño material. Medida la unidad ejecutada.

| Código | Ud | Descripción | Rendimiento | Precio | Importe |
|---|---|---|---|---|---|
| MARMET2008 | UD | MARCO MONTAJE REJILLA 2000X800MM, TUBO 25x10 (material; 03/11/2023) | 2 | 15.2 | 30.40 |
| TEC9901 | UD | PEQUEÑO MATERIAL FERRETERIA/TORNILLERIA | 15 | 1 | 15.00 |
| TEC9932 | UD | PEQUEÑO MATERIAL SUJECCION (material; 09/12/2012) | 3.5 | 1.05 | 3.68 |
| MO.CLIM.001 | UD | OFICIAL 1ª CLIMATIZACION | 1 | 23.97 | 23.97 |
| MO.CLIM.002 | UD | PEON ORDINARIO CLIMATIZACION | 1 | 22.86 | 22.86 |
| %02000200 | % | MEDIOS AUXILIARES | 2 % | 95.91 | 1.92 |
|  |  | Total |  |  | 97.83 |

| Medición | Uds. | Largo | Parcial |
|---|---|---|---|
| HUECOS EN CUBIERTA | 1 | 19 | 19.00 |
| Total |  |  | 19 |

**07.2.012** UD INSTALACIÓN DE COMP. REGULACIÓN EXISTENTES CON ACTUADOR (04/12/2012)
19 UD × 172.52 = 3277.88
Instalación de compuertas de regulación entrada/salida de aire en cubierta, equipos acopiados actualmente en obra y a suministrar por el promotor, montaje sobre marco metálico según detalles de proyecto, con suministro e instalación de actuador motorizado on/off de 15N de 230 Vca, con finales de carrera en ambos extremos, incluso conexiones eléctricas, p.p. de elementos de sujeción, sellado perimetral y pequeño material. Medida la unidad ejecutada.

| Código | Ud | Descripción | Rendimiento | Precio | Importe |
|---|---|---|---|---|---|
| SIEMGEB331 | UD | ACTUADOR SIEMENS TODO/NADA 15N (material) | 1 | 122.04 | 122.04 |
| TEC9932 | UD | PEQUEÑO MATERIAL SUJECCION | 3.5 | 1.05 | 3.68 |
| TEC9901 | UD | PEQUEÑO MATERIAL FERRETERIA/TORNILLERIA | 20 | 1 | 20.00 |
| MO.CLIM.001 | UD | OFICIAL 1ª CLIMATIZACION | 0.5 | 23.97 | 11.99 |
| MO.CLIM.002 | UD | PEON ORDINARIO CLIMATIZACION | 0.5 | 22.86 | 11.43 |
| %02000200 | % | MEDIOS AUXILIARES | 2 % | 169.14 | 3.38 |
|  |  | Total |  |  | 172.52 |

| Medición | Uds. | Largo | Parcial |
|---|---|---|---|
| COMPUERTAS EXISTENTES | 1 | 19 | 19.00 |
| Total |  |  | 19 |

**07.2.015** UD REJILLA TOMA/SALIDA AIRE EXTERIOR TAE 2000X800MM (04/12/2012)
19 UD × 288.36 = 5478.84
Suministro e instalación de rejilla de toma o salida de aire exterior, tipo TAE, de lamas fijas horizontales diseñadas para formar una eficaz barrera contra la lluvia y fijación por tornillos, de medidas 2000x800, paso fijo de 25mm, construida a base de perfiles de aluminio extruido, terminadas en su color, estaran prevista para la protección al paso de cuerpos extraños de una malla metálica galvanizada sujeta a la rejilla mediante remaches, instalada en construcción exterior según detalles del proyecto, incluso p.p de sujeccion, sellado perimetral y pequeño material. Medida la unidad ejecutada.

| Código | Ud | Descripción | Rendimiento | Precio | Importe |
|---|---|---|---|---|---|
| MADDXT200X80 | UD | REJILLA EXTERIOR TAE 2000X800MM (material) | 1 | 245.3 | 245.30 |
| TEC9932 | UD | PEQUEÑO MATERIAL SUJECCION | 3.5 | 1.05 | 3.68 |
| TEC9901 | UD | PEQUEÑO MATERIAL FERRETERIA/TORNILLERIA | 15 | 1 | 15.00 |
| MO.CLIM.001 | UD | OFICIAL 1ª CLIMATIZACION | 0.4 | 23.97 | 9.59 |
| MO.CLIM.002 | UD | PEON ORDINARIO CLIMATIZACION | 0.4 | 22.86 | 9.14 |
| %02000200 | % | MEDIOS AUXILIARES | 2 % | 282.71 | 5.65 |
|  |  | Total |  |  | 288.36 |

| Medición | Uds. | Largo | Parcial |
|---|---|---|---|
| HUECOS EN CUBIERTA | 1 | 19 | 19.00 |
| Total |  |  | 19 |

**07.2.017** UD APERTURA DE HUECOS VENTILACION SOBRE PUERTAS FACHADA B (04/12/2012)
6 UD × 40.93 = 245.58
Trabajos de desmontaje de rejillas actúales encima de puertas de acceso fachada B, con adecuación de marco existente para la posterior colocación de nuevo sistema de ventilación, todo según detalles de proyecto, incluso material complementario y accesorios de instalación. Medida la unidad ejecutada.

| Código | Ud | Descripción | Rendimiento | Precio | Importe |
|---|---|---|---|---|---|
| TEC9901 | UD | PEQUEÑO MATERIAL FERRETERIA/TORNILLERIA | 5 | 1 | 5.00 |
| MO.CLIM.001 | UD | OFICIAL 1ª CLIMATIZACION | 0.75 | 23.97 | 17.98 |
| MO.CLIM.002 | UD | PEON ORDINARIO CLIMATIZACION | 0.75 | 22.86 | 17.15 |
| %02000200 | % | MEDIOS AUXILIARES | 2 % | 40.13 | 0.80 |
|  |  | Total |  |  | 40.93 |

| Medición | Uds. | Largo | Parcial |
|---|---|---|---|
| REJILLAS HUECOS EN FACHADA - ALA B | 1 | 6 | 6.00 |
| Total |  |  | 6 |

**07.2.018** M2 APERTURA DE HUECOS VENTILACION EN FACHADAS A, C Y D (09/12/2012)
16 M2 × 42.82 = 685.12
Trabajos de apertura de huecos para posterior colocación de rejillas de sistema de ventilación, a ejecutar en hoja exterior o interior de cerramiento de fachada, de fábrica, vista, formada por ladrillo perforado de 11/12 cm de espesor, todo ejecutado con medios manuales, sin afectar a la estabilidad de la hoja o de los elementos constructivos contiguos, asi como recibido de marco a cara exterior y terminación de bordes en el mismo material actual, con repasos de la zona afectada tanto exterior como interior, incluso aporte de material, marco metalico realizado tubos de acero de 25x10mm, elementos de sujección y material complementario, todo según detalles de proyecto. Medida la unidad ejecutada.

| Código | Ud | Descripción | Rendimiento | Precio | Importe |
|---|---|---|---|---|---|
| MARMETM2 | M2 | MARCO MONTAJE REJILLA M2, TUBO 25x10 (material; 05/11/2023) | 1 | 9.82 | 9.82 |
| TEC9981 | UD | PEQUEÑO MATERIAL CONSTRUCCION (material; 05/11/2023) | 1 | 1 | 1.00 |
| TEC9932 | UD | PEQUEÑO MATERIAL SUJECCION | 0.02 | 1.05 | 0.02 |
| mo021 | h | Oficial 1ª construcción en trabajos de albañilería. | 0.75 | 21.41 | 16.06 |
| mo114 | h | Peón ordinario construcción en trabajos de albañilería. | 0.75 | 20.1 | 15.08 |
| %02000200 | % | MEDIOS AUXILIARES | 2 % | 41.98 | 0.84 |
|  |  | Total |  |  | 42.82 |

| Medición | Uds. | Largo | Ancho | Parcial |
|---|---|---|---|---|
| REJILLAS P. BAJA EN ALA A, EN FACHADA | 4 | 0.4 | 2 | 3.20 |
| REJILLAS P. BAJA EN ALA A, EN INTERIOR | 4 | 0.4 | 2 | 3.20 |
| REJILLAS P. BAJA EN ALA C | 6 | 0.4 | 2 | 4.80 |
| REJILLAS P. BAJA EN ALA D | 6 | 0.4 | 2 | 4.80 |
| Subtotal |  |  |  | 16.00 |
| Total |  |  |  | 16 |

**07.2.021** M2 REJILLA CONSTRUCCION CERRAJERIA, ACERO GALVANIZADO (09/12/2012)
32.2 M2 × 244.37 = 7868.71
Suministro e instalación de rejilla de entrada o salida de aire, construcción por cerrajero, con medidas según documentación gráfica, construida en acero galvanizado con marco en L, láminas horizontales tipo Z y protección anti-animales con maya metálica, terminadas color a definir por la D.F., instalada en hueco de obra con premarco o en huecos ya previstos sobre puertas, incluso, p.p. de conexión a conductos (reducciones, ampliaciones, conexiones, manguitos, plenum, etc), y ayudas de albañilería. Medida la unidad ejecutada.

| Código | Ud | Descripción | Rendimiento | Precio | Importe |
|---|---|---|---|---|---|
| REJCONT | M2 | REJILLA 45º HORIZONTAL CERRAJERO ACERO GALVANIZADO (material; 05/11/2023) | 1 | 184.3 | 184.30 |
| REJFILT | M2 | PORTA FLITROS Y FLITRO (material; 20/09/2017) | 1 | 37.55 | 37.55 |
| TEC9932 | UD | PEQUEÑO MATERIAL SUJECCION | 3.5 | 1.05 | 3.68 |
| MO.CLIM.001 | UD | OFICIAL 1ª CLIMATIZACION | 0.3 | 23.97 | 7.19 |
| MO.CLIM.002 | UD | PEON ORDINARIO CLIMATIZACION | 0.3 | 22.86 | 6.86 |
| %02000200 | % | MEDIOS AUXILIARES | 2 % | 239.58 | 4.79 |
|  |  | Total |  |  | 244.37 |

| Medición | Uds. | Largo | Ancho | Parcial |
|---|---|---|---|---|
| REJILLAS P. BAJA EN ALA B | 6 | 6 | 0.45 | 16.20 |
| REJILLAS P. BAJA EN ALA A, EN FACHADA | 4 | 0.4 | 2 | 3.20 |
| REJILLAS P. BAJA EN ALA A, EN INTERIOR | 4 | 0.4 | 2 | 3.20 |
| REJILLAS P. BAJA EN ALA C | 6 | 0.4 | 2 | 4.80 |
| REJILLAS P. BAJA EN ALA D | 6 | 0.4 | 2 | 4.80 |
| Subtotal |  |  |  | 32.20 |
| Total |  |  |  | 32.2 |

**07.2.023** M2 CONDUCTO AUTOPORTANTE FIBRA, CLIMAVER NETO O EQUIVALENTE (02/02/2015)
173.6 M2 × 23.89 = 4147.30
Suministro e instalación de conducto autoportante para la distribución de aire, formado por paneles rígidos de lana de vidrio aglomerada con resinas termoendurecibles de altos rendimientos térmicos y acústicos, reacción al fuego B-s1,d0, de 25 mm de espesor cumpliendo la norma UNE EN 14303, marca Climaver Neto o equivalente sujeto a aprobación de la dirección facultativa, ejecutado en lana de vidrio de alta densidad revestido por exterior con un complejo tríplex formado por lámina de aluminio visto, refuerzo de malla de vidrio y kraft o equivalente, por el interior incorpora tejido de vidrio negro de alta resistencia mecánica (tejido Neto) obteniendo un valor de coeficiente de absorción acústica de 0.85 y una una conductividad térmica de 0,032 W/(mK), construcción por el método del tramo recto, grapeado y sellado de uniones con cinta de aluminio, instalado de forma descolgada mediante perfiles metálicos en forma de U con sus correspondientes sistemas de descuelgue con varillas roscadas o sobre paramentos con apoyos a suelo mediante perfiles metálicos en forma de U, incluso trampillas de inspección y limpieza, p.p. medios auxiliares y accesorios recomendados por el fabricante. Medida la unidad instalada, (procedimiento Anfaca).

| Código | Ud | Descripción | Rendimiento | Precio | Importe |
|---|---|---|---|---|---|
| CLCONFNETO | M2 | PLANCHA FIBRA DE VIDRIO CLIMAVER NETO (material) | 1.15 | 9.13 | 10.50 |
| CLCONFCINTA | ML | CINTA AUTOADHESIVA ALUMINIO 50 MICRAS, 65 MM (material; 02/02/2015) | 1.5 | 0.2 | 0.30 |
| CLCONSOPOR | UD | SOPORTE METALCIO ACERO GALVA SUJECCION CONDUCTOS (material; 02/02/2015) | 2.6 | 1 | 2.60 |
| CLCONACCE | UD | REPERCUSION POR M2 DE MATERIAL AUXILIAR CONDUCTOS (material; 02/02/2015) | 8.2 | 0.08 | 0.66 |
| MO.CLIM.001 | UD | OFICIAL 1ª CLIMATIZACION | 0.2 | 23.97 | 4.79 |
| MO.CLIM.002 | UD | PEON ORDINARIO CLIMATIZACION | 0.2 | 22.86 | 4.57 |
| %02000200 | % | MEDIOS AUXILIARES | 2 % | 23.42 | 0.47 |
|  |  | Total |  |  | 23.89 |

| Medición | Uds. | Largo | Ancho | Parcial |
|---|---|---|---|---|
| REJILLAS P. BAJA EN ALA A | 4 | 3.7 | 5 | 74.00 |
| REJILLAS P. BAJA EN ALA C | 6 | 1.5 | 5 | 45.00 |
| REJILLAS P. BAJA EN ALA D | 6 | 1.5 | 5 | 45.00 |
| MODIFICACION CONDUCTOS CORTINAS DE AIRE | 4 | 2 | 1.2 | 9.60 |
| Subtotal |  |  |  | 173.60 |
| Total |  |  |  | 173.6 |

**07.2.025** UD COMPUERTA REGULACIÓN MOTORIZADA 1800X450MM (04/12/2012)
18 UD × 336.87 = 6063.66
Suministro e instalación de compuerta de regulación de entrada o salida de aire,.motorizada, marca Madel modelo SQR o equivalente sujeto a aprobación de la dirección facultativa, de dimensiones 1800x450mm, con actuador motorizado on/off de 10N alimentación a 230 Vac, con finales de carrera en ambos extremos, incluso conexiones eléctricas, p.p. de elementos de sujeción, sellado perimetral y pequeño material. Medida la unidad ejecutada.

| Código | Ud | Descripción | Rendimiento | Precio | Importe |
|---|---|---|---|---|---|
| MADSQR18045 | UD | COMPUERTA REGULACION RECTANGULAR 1800X450MM (material) | 1 | 207.75 | 207.75 |
| SIEMGLB341 | UD | ACTUADOR SIEMENS TODO/NADA 10N (material) | 1 | 93.46 | 93.46 |
| TEC9901 | UD | PEQUEÑO MATERIAL FERRETERIA/TORNILLERIA | 15 | 1 | 15.00 |
| MO.CLIM.001 | UD | OFICIAL 1ª CLIMATIZACION | 0.3 | 23.97 | 7.19 |
| MO.CLIM.002 | UD | PEON ORDINARIO CLIMATIZACION | 0.3 | 22.86 | 6.86 |
| %02000200 | % | MEDIOS AUXILIARES | 2 % | 330.26 | 6.61 |
|  |  | Total |  |  | 336.87 |

| Medición | Uds. | Largo | Parcial |
|---|---|---|---|
| COMPUERTAS EN REJILLAS ALA B (3 POR PUERTA) | 3 | 6 | 18.00 |
| Total |  |  | 18 |

**07.2.026** UD COMPUERTA REGULACIÓN MOTORIZADA 400X2000MM (04/12/2012)
16 UD × 303.08 = 4849.28
Suministro e instalación de compuerta de regulación de entrada o salida de aire,.motorizada, marca Madel modelo SQR o equivalente sujeto a aprobación de la dirección facultativa, de dimensiones 400x2000mm, con actuador motorizado on/off de 10N alimentación a 230 Vac, con finales de carrera en ambos extremos, incluso conexiones eléctricas, p.p. de elementos de sujeción, sellado perimetral y pequeño material. Medida la unidad ejecutada.

| Código | Ud | Descripción | Rendimiento | Precio | Importe |
|---|---|---|---|---|---|
| MADSQR40200 | UD | COMPUERTA REGULACION RECTANGULAR 400X2000MM (material) | 1 | 193.5 | 193.50 |
| SIEMGDB341 | UD | ACTUADOR SIEMENS TODO/NADA 5N (material; 03/11/2023) | 1 | 74.59 | 74.59 |
| TEC9901 | UD | PEQUEÑO MATERIAL FERRETERIA/TORNILLERIA | 15 | 1 | 15.00 |
| MO.CLIM.001 | UD | OFICIAL 1ª CLIMATIZACION | 0.3 | 23.97 | 7.19 |
| MO.CLIM.002 | UD | PEON ORDINARIO CLIMATIZACION | 0.3 | 22.86 | 6.86 |
| %02000200 | % | MEDIOS AUXILIARES | 2 % | 297.14 | 5.94 |
|  |  | Total |  |  | 303.08 |

| Medición | Uds. | Largo | Parcial |
|---|---|---|---|
| COMPUERTAS EN ABERTURAS ALA A | 1 | 4 | 4.00 |
| COMPUERTAS EN ABERTURAS ALA C | 1 | 6 | 6.00 |
| COMPUERTAS EN ABERTURAS ALA D | 1 | 6 | 6.00 |
| Subtotal |  |  | 16.00 |
| Total |  |  | 16 |

**07.2.041** UD ESTACIÓN METEOROLÓGICA CONEX. MODBUS (04/12/2012)
1 UD × 657.73 = 657.73
Suministro e instalación de estación meteorológica registradora de velocidad y dirección del viento, modelo TEK3000 RK-09 o equivalente sujeto a aprobación de la dirección facultativa, con protocolo ModBus o Bacnet para integración en control centralizado, incluso instalación en cubierta con elementos de soporte necesarios, conexión eléctrica y de bus, así como material complementario. Medida la unidad instalada.

| Código | Ud | Descripción | Rendimiento | Precio | Importe |
|---|---|---|---|---|---|
| TEK3000_RK-09 | UD | ESTACION METEOROLOGICA RK-09 (material; 03/11/2023) | 1 | 572 | 572.00 |
| TEC9932 | UD | PEQUEÑO MATERIAL SUJECCION | 20 | 1.05 | 21.00 |
| TEC9901 | UD | PEQUEÑO MATERIAL FERRETERIA/TORNILLERIA | 5 | 1 | 5.00 |
| MO.CLIM.001 | UD | OFICIAL 1ª CLIMATIZACION | 1 | 23.97 | 23.97 |
| MO.CLIM.002 | UD | PEON ORDINARIO CLIMATIZACION | 1 | 22.86 | 22.86 |
| %02000200 | % | MEDIOS AUXILIARES | 2 % | 644.83 | 12.90 |
|  |  | Total |  |  | 657.73 |

| Medición | Uds. | Largo | Parcial |
|---|---|---|---|
| ESTACIÓN EN CUBIERTA | 1 | 1 | 1.00 |
| Total |  |  | 1 |

**07.2.051** M LINEAS ALIMENTACIÓN COMP. REGULACIÓN 4X1,5MM2 EMPOTRADO (04/12/2012)
1004 M × 2.62 = 2630.48
Suministro e instalación de línea eléctrica de 3x1.5 mm2, con conductores de cobre con aislamiento 750 V (ES07Z1-K (AS)), no propagador del incendio y con emisión de humos y opacidad reducida, instalado en montaje empotrado en el interior de paramentos, en falsos techos o por patinillos, con canalización mediante tubo tipo corrugado termoestable según norma UNE 61386 de 20 mm de diámetro exterior, incluso p.p. de cajas de conexión, medios auxiliares se sujeción, ayudas de albañilería de apertura y tapado de rozas y material complementario. Medida la longitud ejecutada.

| Código | Ud | Descripción | Rendimiento | Precio | Importe |
|---|---|---|---|---|---|
| 1007105 | ML | CABLE CU 750V/ES07Z1-K 1'5MM2 (material; 06/12/2012) | 4.08 | 0.19 | 0.78 |
| 1000C20 | ML | TUBO COARRUGADO DE 20 MM (material; 06/12/2012) | 1.1 | 0.11 | 0.12 |
| SO005362 | ud | CAJA REGISTRO PLADUR 100X100X45 (material; 06/12/2012) | 0.1 | 1.48 | 0.15 |
| TEC9961 | UD | PEQUEÑO MATERIAL ELECTRICIDAD | 0.11 | 1 | 0.11 |
| MO.CLIM.001 | UD | OFICIAL 1ª CLIMATIZACION | 0.03 | 23.97 | 0.72 |
| MO.CLIM.002 | UD | PEON ORDINARIO CLIMATIZACION | 0.03 | 22.86 | 0.69 |
| %02000200 | % | MEDIOS AUXILIARES | 2 % | 2.57 | 0.05 |
|  |  | Total |  |  | 2.62 |

| Medición | Uds. | Largo | Parcial |
|---|---|---|---|
| COMPUERTAS EN CUBIERTA |  |  |  |
| COMPUERTAS ALA A | 1 | 122 | 122.00 |
| COMPUERTAS ALA B | 1 | 122 | 122.00 |
| COMPUERTAS ALA C | 1 | 106 | 106.00 |
| COMPUERTAS ALA D | 1 | 106 | 106.00 |
| COMPUERTAS EN FACHADAS |  |  |  |
| COMPUERTAS ALA A | 1 | 162 | 162.00 |
| COMPUERTAS ALA B | 1 | 138 | 138.00 |
| COMPUERTAS ALA C | 1 | 124 | 124.00 |
| COMPUERTAS ALA D | 1 | 124 | 124.00 |
| Subtotal |  |  | 1004.00 |
| Total |  |  | 1004 |

**07.2.052** ML CABLEADO SISTEMA CONTROL 3X1,5MM2 BAJO TUBO PVC TUBO TRAQUEA (04/12/2012)
30 ML × 2.93 = 87.90
Suministro e instalación de línea eléctrica para sistemas de control de 3x1.5 mm2, con conductores de cobre con aislamiento 750 V (ES07Z1-K (AS)), no propagador del incendio y con emisión de humos y opacidad reducida, Cca-s1b,d1,a1, instalado en montaje superficial con tubo traquea plastico termoestable según norma UNE 61386, de 25mm de diámetro, incluso p.p. de cajas de conexión, medios auxiliares se sujeción y material complementario. Medida la longitud ejecutada.

| Código | Ud | Descripción | Rendimiento | Precio | Importe |
|---|---|---|---|---|---|
| 1000TT25 | ML | TUBO TRAQUE PLASTICO DE 20 MM (material) | 1 | 0.52 | 0.52 |
| 1000PT25 | UD | ACCESORIOS TUBO TRAQUE 20 MM (material; 24/10/2018) | 0.1 | 1.54 | 0.15 |
| SO000715 | UD | CAJA REGISTRO IP65/IK07 100X100X55, C/C | 0.04 | 2.49 | 0.10 |
| 1007105 | ML | CABLE CU 750V/ES07Z1-K 1'5MM2 | 3.06 | 0.19 | 0.58 |
| TEC9961 | UD | PEQUEÑO MATERIAL ELECTRICIDAD | 0.11 | 1 | 0.11 |
| MO.ELEC.001 | UD | OFICIAL 1º ELECTRICIDAD | 0.03 | 23.97 | 0.72 |
| MO.ELEC.002 | UD | PEON ORDINARIO ELECTRICIDAD | 0.03 | 22.86 | 0.69 |
| %02000200 | % | MEDIOS AUXILIARES | 2 % | 2.87 | 0.06 |
|  |  | Total |  |  | 2.93 |

| Medición | Uds. | Largo | Parcial |
|---|---|---|---|
| CONEXIÓN ESTACIÓN METEREOLÓGICA | 1 | 30 | 30.00 |
| Total |  |  | 30 |

**07.2.053** ML CABLEADO SISTEMA CONTROL BUS BACNET/MODBUS BAJO TUBO PVC TRAQUEA (04/12/2012)
30 ML × 3.98 = 119.40
Suministro e instalación de cableado para el sistema de bus de comunicaciones BACnet ó ModBus, instalación RS 485, formado por cable de par trenzado blindado + cable de referencia y pantalla, con conductores de cobre 1'0 mm2 de sección, con impedancia nominal de 100 a 130 Ohms y capacidad entre conductores menor de 12pF/m, y cubierta no propagadores de la llama y libres de halógenos con baja emisión de humos, instalados en montaje superficial con tubo traquea de 25mm de diámetro, incluso p.p. de cajas de derivación y accesorios de montaje. Medida la unidad instalada.c

| Código | Ud | Descripción | Rendimiento | Precio | Importe |
|---|---|---|---|---|---|
| 1000TT25 | ML | TUBO TRAQUE PLASTICO DE 20 MM | 1 | 0.52 | 0.52 |
| 1000PT25 | UD | ACCESORIOS TUBO TRAQUE 20 MM | 0.1 | 1.54 | 0.15 |
| SO000715 | UD | CAJA REGISTRO IP65/IK07 100X100X55, C/C | 0.04 | 2.49 | 0.10 |
| AE042021 | ML | CABLE FTP CAT 6 (material; 05/11/2023) | 1.1 | 1.11 | 1.22 |
| 1007105 | ML | CABLE CU 750V/ES07Z1-K 1'5MM2 | 2.04 | 0.19 | 0.39 |
| TEC9961 | UD | PEQUEÑO MATERIAL ELECTRICIDAD | 0.11 | 1 | 0.11 |
| MO.ELEC.001 | UD | OFICIAL 1º ELECTRICIDAD | 0.03 | 23.97 | 0.72 |
| MO.ELEC.002 | UD | PEON ORDINARIO ELECTRICIDAD | 0.03 | 22.86 | 0.69 |
| %02000200 | % | MEDIOS AUXILIARES | 2 % | 3.90 | 0.08 |
|  |  | Total |  |  | 3.98 |

| Medición | Uds. | Largo | Parcial |
|---|---|---|---|
| CONEXIÓN ESTACIÓN METEREOLÓGICA | 1 | 30 | 30.00 |
| Total |  |  | 30 |

**07.2.300** DU NOTA IMPORTANTE
1 DU
NOTA IMPORTANTE: En el transcurso y a la finalización de cada una de las instalaciones se pasarán los controles, pruebas de funcionamiento, documentación de estado de instalaciones, OCA´S, legalización y tramitación de la legalización que corresponda según los reglamentos correspondientes que les sean de aplicación a cada una.

### 07.3 INSTALACION VENTILACION (04/12/2012)
Importe: 463898.46

**07.3.001** UD DESMONTAJE DE INSTALACION CLIMATIZADORES (04/12/2012)
1 UD × 5123.01 = 5123.01
Trabajos de desmontaje de equipos y elementos de climatizadores de pabellón existentes en el edificio y que no serán utilizados en la nueva instalación a ejecutar, compuesto por los siguientes trabajos:
- Desmontaje de red de conductos de conexión con climatizadores.
- Desmontaje de diez equipos climatizadores.
- Desmontaje de red de tuberías y elementos hidráulicos de la instalación de abastecimiento de agua climatizada a los equipos, dejando previstas la conexión para los nuevos equipos.
- Desmontaje de la instalación eléctrica y de control que actualmente da servicio a los climatizadores y que no afecta a a otros servicios.
Todo realizado y ejecutado con medios auxiliares y aporte de material necesario, incluso retirada de material sobrante a vertedero o lugar de empleo con carga mecánica sobre camión, transporte y canon de vertido. Medida la unidad ejecutada.
Antes de la ejecución de esta actuación se realizara inventariado de los equipos existentes, con tipo de equipo, toma de referencia de marca y modelo, estado de funcionamiento y todos aquellos datos que identifique al componente y su estado, para ser aportado al promotor y que este decida si dichos elementos son retirados a lugar de acopio que el designe o son desechados a lugar de tratamiento o vertedero.

| Código | Ud | Descripción | Rendimiento | Precio | Importe |
|---|---|---|---|---|---|
| TEC9901 | UD | PEQUEÑO MATERIAL FERRETERIA/TORNILLERIA | 4 | 1 | 4.00 |
| GRUA0101 | UD | APORTE GRUA ELEVACION | 16 | 180 | 2880.00 |
| GTRA0101 | UD | APORTE DE MEDIOS DE TRANSPORTE | 16 | 40 | 640.00 |
| MO.CLIM.001 | UD | OFICIAL 1ª CLIMATIZACION | 32 | 23.97 | 767.04 |
| MO.CLIM.002 | UD | PEON ORDINARIO CLIMATIZACION | 32 | 22.86 | 731.52 |
| %02000200 | % | MEDIOS AUXILIARES | 2 % | 5022.56 | 100.45 |
|  |  | Total |  |  | 5123.01 |

| Medición | Uds. | Largo | Parcial |
|---|---|---|---|
| ACTUACION INICIAL | 1 | 1 | 1.00 |
| Total |  |  | 1 |

**07.3.005** M2 HORMIGON ARMADO LOSA FLOTANTE HA-25, BANCADA MAQUINAS
143.1 M2 × 42.36 = 6061.72
Formación de losa plana flotante constituida por aislamiento acústico de uso industrial de planchas rígidas de base de caucho espumado, de media densidad, tipo ClempolElastic de la marca Croxon o equivalente sujeto a aprobación de la dirección facultativa, de 10 mm de espesor, perfectamente colocado, así como banda desolidizadora con en mismo material de altura según loza, capa de hormigón de 100 mm, HA-25 N/mm2, Tmáx.20 mm., consistencia plástica, elaborado en central, incluso armadura 15/15/8, vertido, vibrado y terminado, incluso replanteo, limpieza, y parte proporcional de medios auxiliares. Medida la unidad ejecutada.
Claves: armadura, central, colocacion, consistencia, elaboracion, encofrar, hormigon, losa, madero, norma, plano, plastico, vertedero, vibracion

| Medición | Uds. | Largo | Ancho | Parcial |
|---|---|---|---|---|
| CLIMATIZADORES 18000 M3/H | 4 | 5 | 2.7 | 54.00 |
| CLIMATIZADORES 26060 M3/H | 4 | 5.5 | 2.7 | 59.40 |
| CLIMATIZADORES 27709 M3/H | 2 | 5.5 | 2.7 | 29.70 |
| Subtotal |  |  |  | 143.10 |
| Total |  |  |  | 143.1 |

**07.3.011** UD CLIMATIZADOR AIRE PRIMARIO, AGUA, 18.000M3/H (04/12/2012)
4 UD × 27285.32 = 109141.28
Suministro e instalación de unidad climatizadora para aire primario, ubicación en exterior, con batería de climatización por agua, marca Evac, modelo UTA-RR 50D LM 50 o equivalente sujeto a aprobación de la dirección facultativa, con los siguientes componentes, módulo de entrada y salida de aire exterior, módulo de ventiladores de impulsión y extracción para 26.060 m3/h, con una presión disponible de 165Pa en impulsión y 460Pa en retorno, con regulación de velocidad mediante motores electrónicos EC, módulo de filtros de entrada de aire con M5, módulo de filtro impulsión F7, módulo de filtro de retorno M6, recuperador rotativo de calor con una eficiencia en temperatura del aire de impulsión del 76%, módulo de climatización mediante batería de agua con una potencia máxima en frío de 95,11 kW y en calor de 141,53 kW, módulo de medida de temperatura de aire de impulsión y retorno, suministro por módulos para su instalación in situ, estructura con perfiles de aluminio con ángulos en PVC, paneles sándwich de chapa acero galvanizado, con el exterior terminados en plastificado y aislamiento mínimo de 50 mm, previsto de sondas de temperatura y de presión en impulsión y retorno, presostatos de detección de filtros sucios, actuadores todo-nada para compuertas de aire, así como instalación de conexión hidráulica compuesta por válvulas de corte en entrada-salida de agua y válvula de tres vías, válvula de tres vías proporcional 0-10V, válvula de regulación de caudal y de equilibrado, filtro hidráulico y purgadores, soportada sobre patas con regulación, silentbloc entre maquina y patas, incluso conexión del equipo a red hidráulica de agua, red de conductos, conexión eléctrica y de maniobra, realización de desagüe hasta punto previsto para ello (se incluye grúa para elevación del equipo). Medida la unidad instalada y en funcionamiento.

| Código | Ud | Descripción | Rendimiento | Precio | Importe |
|---|---|---|---|---|---|
| EVAC-RR50DLM5 | UD | CLIMATIZADOR EVAC UTA-RR 50D LM 50 18.000M3/H Y ADICIONALES (material; 03/11/2023) | 1 | 23503 | 23503.00 |
| CA.SONTECOND | UD | SONDA TEMPERATURA PT1000 CONDUCTO (material; 05/11/2023) | 2 | 42.3 | 84.60 |
| CA.SONPRESCON | UD | SONDA PRESION 0-1000 Pa, 0-10V (material; 05/11/2023) | 2 | 64.53 | 129.06 |
| CA.PRESOFILT | UD | PRESOTADO DIFERENCIAL PARA AIRE, CON SONADAS (material; 05/11/2023) | 3 | 37.11 | 111.33 |
| SIEMGLB340 | UD | ACTUADOR SIEMENS TODO/NADA COMPUERTA IRE (material; 05/11/2023) | 5 | 62.11 | 310.55 |
| FT.V.E300 | UD | VALVULA PASO TOTAL, PN50, 3" (material; 05/11/2023) | 3 | 84.7 | 254.10 |
| FT.VF.300 | UD | FILTRO ASIENTO INCLINADO LATON, INOX, PN16, 3" (material; 05/11/2023) | 1 | 72.36 | 72.36 |
| CL.CO10347 | UD | VALVULA TRES VIAS 3",ROTATIVA, PN10, CUERPO HIERRO (material; 17/11/2019) | 1 | 257.6 | 257.60 |
| CL.CO10364 | UD | ACTUADOR ELECTRICO VALULA 3 VIAS, 230V, (3), CONT. AUX. 0-10V (material; 05/11/2023) | 1 | 194.52 | 194.52 |
| FT.SECO290080 | UD | VALVULA EQUILIBRADO DINAMICO DN80 (material; 05/11/2023) | 1 | 511 | 511.00 |
| FT.ACNSS300 | ML | TUBERIAACERO NEGRO UNE-EN 10255 C/S 3" | 4 | 21.78 | 87.12 |
| FT.AC300PIZ | UD | CONJUNTO PIEZAS TUBERIA ACERO NEGRO 3" | 0.5 | 41.57 | 20.79 |
| TEC9901 | UD | PEQUEÑO MATERIAL FERRETERIA/TORNILLERIA | 60 | 1 | 60.00 |
| TEC9931 | UD | PEQUEÑO MATERIAL FONTANERIA | 45 | 1 | 45.00 |
| GRUA0101 | UD | APORTE GRUA ELEVACION | 2 | 180 | 360.00 |
| MO.CLIM.001 | UD | OFICIAL 1ª CLIMATIZACION | 16 | 23.97 | 383.52 |
| MO.CLIM.002 | UD | PEON ORDINARIO CLIMATIZACION | 16 | 22.86 | 365.76 |
| %02000200 | % | MEDIOS AUXILIARES | 2 % | 26750.31 | 535.01 |
|  |  | Total |  |  | 27285.32 |

| Medición | Uds. | Largo | Parcial |
|---|---|---|---|
| CLIMATIZADORES ROTACIONALES GRADAS - ALA LARGA | 1 | 4 | 4.00 |
| Total |  |  | 4 |

**07.3.012** UD CLIMATIZADOR AIRE PRIMARIO, AGUA, 26.060 M3/H (04/12/2012)
4 UD × 36351.35 = 145405.40
Suministro e instalación de unidad climatizadora para aire primario, ubicación en exterior, con batería de climatización por agua, marca Evac, modelo UTA-RR 90/60D LM 50 o equivalente sujeto a aprobación de la dirección facultativa, con los siguientes componentes, módulo de entrada y salida de aire exterior, módulo de ventiladores de impulsión y extracción para 26.060 m3/h, con una presión disponible de 460Pa en impulsión y 460Pa en retorno, con regulación de velocidad mediante motor electrónico EC, módulo de filtros de entrada de aire con M5, módulo de filtro impulsión F7, módulo de filtro de retorno M6, recuperador rotativo de calor con una eficiencia en temperatura del aire de impulsión del 76%, módulo de climatización mediante batería de agua con una potencia máxima en frio de 133,68 kW y en calor de 199,09 kW, módulo de medida de temperatura de aire de impulsión y retorno, sistema de gobierno del equipo con cuadro de protección de fuerza para gobierno de ventiladores y recuperador, suministro por módulos para su instalacion in situ, aislamiento para instalacion en interior, sondas de temperatura y de presion en impulsión y retorno, detector de filtros sucios, válvulas de tres vías proporcional en baterias, así como valvula de regulación de caudal y de equilibrado, valvulas de corte, filtro hidraulico y purgadores, estructura metálica con paneles aislados con un mínimo de 50mm, instalada sobre bancada con patas con regulación, silentbloc entre maquina y patas, incluso conexión del equipo a red hidráulica de agua, red de conductos, conexión eléctrica y de maniobra, realización de desagüe hasta punto previsto para ello (se incluye grúa para elevación del equipo). Medida la unidad instalada y en funcionamiento.

| Código | Ud | Descripción | Rendimiento | Precio | Importe |
|---|---|---|---|---|---|
| EVAC-RR9060D1 | UD | CLIMATIZADOR EVAC UTA-RR 90/60D LM 50 26.060M3/H Y ADICIONALES (material; 03/11/2023) | 1 | 32024 | 32024.00 |
| CA.SONTECOND | UD | SONDA TEMPERATURA PT1000 CONDUCTO | 2 | 42.3 | 84.60 |
| CA.SONPRESCON | UD | SONDA PRESION 0-1000 Pa, 0-10V | 2 | 64.53 | 129.06 |
| CA.PRESOFILT | UD | PRESOTADO DIFERENCIAL PARA AIRE, CON SONADAS | 3 | 37.11 | 111.33 |
| SIEMGLB340 | UD | ACTUADOR SIEMENS TODO/NADA COMPUERTA IRE | 5 | 62.11 | 310.55 |
| FT.V.E4001 | UD | VALVULA PASO TOTAL, PN50, 4" (material; 05/11/2023) | 3 | 102.7 | 308.10 |
| FT.VF.4001 | UD | FILTRO ASIENTO INCLINADO, INOX, PN16, 4" (material; 17/11/2019) | 1 | 105.3 | 105.30 |
| CL.CO103481 | UD | VALVULA TRES VIAS 4",ROTATIVA, PN10, CUERPO HIERRO (material; 05/11/2023) | 1 | 423.2 | 423.20 |
| CL.CO092961 | UD | ACTUADOR ELECTRICO VALULA 3 VIAS, 230V, (3), CONT. AUX. 0-10V (material; 06/11/2015) | 1 | 194.52 | 194.52 |
| FT.SECO290081 | UD | VALVULA EQUILIBRADO DINAMICO DN100 (material; 05/11/2023) | 1 | 579 | 579.00 |
| FT.ACNSS400 | ML | TUBERIA ACERO NEGRO UNE-EN 10255 C/S 4" | 4 | 28.6 | 114.40 |
| FT.AC400PIZ | UD | CONJUNTO PIEZAS TUBERIA ACERO NEGRO 4" | 0.5 | 60.47 | 30.24 |
| TEC9901 | UD | PEQUEÑO MATERIAL FERRETERIA/TORNILLERIA | 65 | 1 | 65.00 |
| TEC9931 | UD | PEQUEÑO MATERIAL FONTANERIA | 50 | 1 | 50.00 |
| GRUA0101 | UD | APORTE GRUA ELEVACION | 2 | 180 | 360.00 |
| MO.CLIM.001 | UD | OFICIAL 1ª CLIMATIZACION | 16 | 23.97 | 383.52 |
| MO.CLIM.002 | UD | PEON ORDINARIO CLIMATIZACION | 16 | 22.86 | 365.76 |
| %02000200 | % | MEDIOS AUXILIARES | 2 % | 35638.58 | 712.77 |
|  |  | Total |  |  | 36351.35 |

| Medición | Uds. | Largo | Parcial |
|---|---|---|---|
| CLIMATIZADORES TOBERAS PISTA | 1 | 4 | 4.00 |
| Total |  |  | 4 |

**07.3.013** UD CLIMATIZADOR AIRE PRIMARIO, AGUA, 27.709 M3/H (04/12/2012)
2 UD × 37408.07 = 74816.14
Suministro e instalación de unidad climatizadora para aire primario, ubicación en exterior, con batería de climatización por agua, marca Evac, modelo UTA-RR 90/60D LM 50 o equivalente sujeto a aprobación de la dirección facultativa, con los siguientes componentes, módulo de entrada y salida de aire exterior, módulo de ventiladores de impulsión y extracción para 27.709 m3/h, con una presión disponible de 190Pa en impulsión y 460Pa en retorno, con regulación de velocidad mediante motor electrónico EC, módulo de filtros de entrada de aire con M5, módulo de filtro impulsión F7, módulo de filtro de retorno M6, recuperador rotativo de calor con una eficiencia en temperatura del aire de impulsión del 76%, módulo de climatización mediante batería de agua con una potencia máxima en frio de 148,02 kW y en calor de 220,75 kW, módulo de medida de temperatura de aire de impulsión y retorno, sistema de gobierno del equipo con cuadro de protección de fuerza para gobierno de ventiladores y recuperador, suministro por módulos para su instalacion in situ, aislamiento para instalacion en interior, sondas de temperatura y de presion en impulsión y retorno, detector de filtros sucios, válvulas de tres vías proporcional en baterias, así como valvula de regulación de caudal y de equilibrado, valvulas de corte, filtro hidraulico y purgadores, estructura metálica con paneles aislados con un mínimo de 50mm, instalada sobre bancada con patas con regulación, silentbloc entre maquina y patas, incluso conexión del equipo a red hidráulica de agua, red de conductos, conexión eléctrica y de maniobra, realización de desagüe hasta punto previsto para ello (se incluye grúa para elevación del equipo). Medida la unidad instalada y en funcionamiento.

| Código | Ud | Descripción | Rendimiento | Precio | Importe |
|---|---|---|---|---|---|
| EVAC-RR9060D2 | UD | CLIMATIZADOR EVAC UTA-RR 90/60D LM 50 27.709M3/H Y ADICIONALES (material; 03/11/2023) | 1 | 33240 | 33240.00 |
| CA.SONTECOND | UD | SONDA TEMPERATURA PT1000 CONDUCTO | 2 | 42.3 | 84.60 |
| CA.SONPRESCON | UD | SONDA PRESION 0-1000 Pa, 0-10V | 2 | 64.53 | 129.06 |
| CA.PRESOFILT | UD | PRESOTADO DIFERENCIAL PARA AIRE, CON SONADAS | 3 | 37.11 | 111.33 |
| SIEMGLB340 | UD | ACTUADOR SIEMENS TODO/NADA COMPUERTA IRE | 5 | 62.11 | 310.55 |
| FT.V.E4001 | UD | VALVULA PASO TOTAL, PN50, 4" | 3 | 102.7 | 308.10 |
| FT.VF.4001 | UD | FILTRO ASIENTO INCLINADO, INOX, PN16, 4" | 1 | 105.3 | 105.30 |
| CL.CO103481 | UD | VALVULA TRES VIAS 4",ROTATIVA, PN10, CUERPO HIERRO | 1 | 423.2 | 423.20 |
| CL.CO092961 | UD | ACTUADOR ELECTRICO VALULA 3 VIAS, 230V, (3), CONT. AUX. 0-10V | 1 | 194.52 | 194.52 |
| FT.SECO290081 | UD | VALVULA EQUILIBRADO DINAMICO DN100 | 1 | 579 | 579.00 |
| FT.ACNSS400 | ML | TUBERIA ACERO NEGRO UNE-EN 10255 C/S 4" | 4 | 28.6 | 114.40 |
| FT.AC400PIZ | UD | CONJUNTO PIEZAS TUBERIA ACERO NEGRO 4" | 0.5 | 60.47 | 30.24 |
| TEC9901 | UD | PEQUEÑO MATERIAL FERRETERIA/TORNILLERIA | 65 | 1 | 65.00 |
| TEC9931 | UD | PEQUEÑO MATERIAL FONTANERIA | 50 | 1 | 50.00 |
| GRUA0101 | UD | APORTE GRUA ELEVACION | 1 | 180 | 180.00 |
| MO.CLIM.001 | UD | OFICIAL 1ª CLIMATIZACION | 16 | 23.97 | 383.52 |
| MO.CLIM.002 | UD | PEON ORDINARIO CLIMATIZACION | 16 | 22.86 | 365.76 |
| %02000200 | % | MEDIOS AUXILIARES | 2 % | 36674.58 | 733.49 |
|  |  | Total |  |  | 37408.07 |

| Medición | Uds. | Largo | Parcial |
|---|---|---|---|
| CLIMATIZADORES ROTACIONALES GRADAS - ALA CORTA | 1 | 2 | 2.00 |
| Total |  |  | 2 |

**07.3.021** M2 CONDUCTO CHAPA GALVANIZADA RECTANGULAR (02/02/2015)
718 M2 × 27.48 = 19730.64
Suministro e instalación de conducto autoportante rectangular para la distribución de aire, construido en chapa galvanizada de 0.8/1.0mm, construcion y uniones con sistema Metu o equivalente sujeto a aprobación de la dirección facultativa, uniones con junta de caucho celular, instalado de forma descolgada mediante perfiles metálicos en forma de U con sus correspondientes sistemas de descuelgue con varillas roscadas o sobre paramentos con apoyos a suelo mediante perfiles metálicos en forma de U, incluso trampillas de inspeccion y limpieza tipo RD, p.p. medios auxiliares y accesorios recomendados por el fabricante. Medida la unidad instalada, (procedimiento Anfaca).

| Código | Ud | Descripción | Rendimiento | Precio | Importe |
|---|---|---|---|---|---|
| CLCONCHA008 | M2 | CONDUCTOS CHAPA GALVANIZADA ACCESORIOS METU (material) | 1 | 17.18 | 17.18 |
| CLCONSOPOR | UD | SOPORTE METALCIO ACERO GALVA SUJECCION CONDUCTOS | 2.6 | 1 | 2.60 |
| CLCONACCE | UD | REPERCUSION POR M2 DE MATERIAL AUXILIAR CONDUCTOS | 1.6 | 0.08 | 0.13 |
| MO.CLIM.001 | UD | OFICIAL 1ª CLIMATIZACION | 0.15 | 23.97 | 3.60 |
| MO.CLIM.002 | UD | PEON ORDINARIO CLIMATIZACION | 0.15 | 22.86 | 3.43 |
| %02000200 | % | MEDIOS AUXILIARES | 2 % | 26.94 | 0.54 |
|  |  | Total |  |  | 27.48 |

| Medición | Uds. | Largo | Ancho | Parcial |
|---|---|---|---|---|
| CONEX. CLIMATIZADORAS TORRES AC-AD |  |  |  |  |
| 1000X600 | 2 | 18 | 3.4 | 122.40 |
| 1000X800 | 2 | 16 | 3.8 | 121.60 |
| CONEX. CLIMATIZADORAS TORRES BC-BD |  |  |  |  |
| 1000X600 | 2 | 25 | 3.4 | 170.00 |
| 1000X800 | 2 | 40 | 3.8 | 304.00 |
| Subtotal |  |  |  | 718.00 |
| Total |  |  |  | 718 |

**07.3.022** M2 CONDUCTO CHAPA GALVANIZADA RECTANGULAR AISLADA 25MM (02/02/2015)
470.4 M2 × 38.99 = 18340.90
Suministro e instalación de conducto autoportante rectangular para la distribución de aire, construido en chapa galvanizada de 0.8/1.0mm, construcion y uniones con sistema Metu o equivalente sujeto a aprobación de la dirección facultativa, uniones con junta de caucho celular, aislado exterior con compuesto de manta de tres capas, aluminio-lana de vidrio-aluminio de 25 mm de espesor y una conductividad termica de 0'034 W/(mk), instalado de forma descolgada mediante perfiles metálicos en forma de U con sus correspondientes sistemas de descuelgue con varillas roscadas o sobre paramentos con apollos a suelo mediante perfiles metálicos en forma de U, incluso trampillas de inspeccion y limpieza tipo RD, p.p. medios auxiliares y accesorios recomendados por el fabricante. Medida la unidad instalada, (procedimiento Anfaca).

| Código | Ud | Descripción | Rendimiento | Precio | Importe |
|---|---|---|---|---|---|
| CLCONCHA008 | M2 | CONDUCTOS CHAPA GALVANIZADA ACCESORIOS METU | 1 | 17.18 | 17.18 |
| SE07805 | M2 | AISL. FLEXIBLE ALUMINIO-LANA DE VIDRIO-ALUMINIO, 25 MM (material; 05/11/2023) | 1.2 | 6.44 | 7.73 |
| SE07515 | M2 | TELA METALICA GALLINERO (material; 03/11/2023) | 1 | 1.02 | 1.02 |
| CLCONSOPOR | UD | SOPORTE METALCIO ACERO GALVA SUJECCION CONDUCTOS | 2.6 | 1 | 2.60 |
| CLCONACCE | UD | REPERCUSION POR M2 DE MATERIAL AUXILIAR CONDUCTOS | 16 | 0.08 | 1.28 |
| MO.CLIM.001 | UD | OFICIAL 1ª CLIMATIZACION | 0.18 | 23.97 | 4.31 |
| MO.CLIM.002 | UD | PEON ORDINARIO CLIMATIZACION | 0.18 | 22.86 | 4.11 |
| %02000200 | % | MEDIOS AUXILIARES | 2 % | 38.23 | 0.76 |
|  |  | Total |  |  | 38.99 |

| Medición | Uds. | Largo | Ancho | Parcial |
|---|---|---|---|---|
| CONEX. CLIMATIZADORAS TORRES AC-AD |  |  |  |  |
| 750X700 | 2 | 5 | 3.1 | 31.00 |
| 1300X400 | 2 | 1.5 | 3.6 | 10.80 |
| 1000X800 | 2 | 16 | 3.8 | 121.60 |
| CONEX. CLIMATIZADORAS TORRES BC-BD |  |  |  |  |
| 750X700 | 2 | 11 | 3.1 | 68.20 |
| 1300X400 | 2 | 1.5 | 3.6 | 10.80 |
| 1000X800 | 2 | 30 | 3.8 | 228.00 |
| Subtotal |  |  |  | 470.40 |
| Total |  |  |  | 470.4 |

**07.3.024** ML CONDUCTO CIRCULAR CHAPA GALVANIZADA HELIC. GALV. D=650MM AISLADO (04/12/2012)
40 ML × 69.62 = 2784.80
Suministro e instalación de conducto circular de chapa galvanizada helicoidal, para sistemas de ventilación o climatización, de 650 mm de diámetro y 0'7 mm de espesor, unión mancho-hembra, remachada con sellado mediante masilla de poliuretano, aislado exterior con compuesto manta de tres capas, aluminio-fibra de lana de vidrio-aluminio de 25 mm de espesor y una condcutividad termica de 0'034 W/(mk), incluso piezas especiales, elementos de cuelgue y sujeción Medida la unidad instalada.

| Código | Ud | Descripción | Rendimiento | Precio | Importe |
|---|---|---|---|---|---|
| CLCCG063007 | ML | CONDUCTO CIRCULAR CHAPA GALV. HELECOIDAL 630MM-0.7MM (material; 03/11/2023) | 1 | 35.86 | 35.86 |
| CLCCGAS630 | UD | ACCESORIO CONDUCTO CIRCULAR CHAPA GALVANIZADA 630 MM (material) | 0.2 | 56.7 | 11.34 |
| SE07805 | M2 | AISL. FLEXIBLE ALUMINIO-LANA DE VIDRIO-ALUMINIO, 25 MM | 2 | 6.44 | 12.88 |
| SE07515 | M2 | TELA METALICA GALLINERO | 2 | 1.02 | 2.04 |
| CLCONFCINTA | ML | CINTA AUTOADHESIVA ALUMINIO 50 MICRAS, 65 MM | 0.7 | 0.2 | 0.14 |
| TEC9901 | UD | PEQUEÑO MATERIAL FERRETERIA/TORNILLERIA | 1.3 | 1 | 1.30 |
| MO.CLIM.001 | UD | OFICIAL 1ª CLIMATIZACION | 0.1 | 23.97 | 2.40 |
| MO.CLIM.002 | UD | PEON ORDINARIO CLIMATIZACION | 0.1 | 22.86 | 2.29 |
| %02000200 | % | MEDIOS AUXILIARES | 2 % | 68.25 | 1.37 |
|  |  | Total |  |  | 69.62 |

| Medición | Uds. | Largo | Parcial |
|---|---|---|---|
| CONEX. CLIMATIZADORAS TORRES BC-BD | 2 | 20 | 40.00 |
| Total |  |  | 40 |

**07.3.025** ML CONDUCTO CIRCULAR CHAPA GALVANIZADA HELIC. GALV. D=710MM AISLADO (04/12/2012)
32 ML × 81.83 = 2618.56
Suministro e instalación de conducto circular de chapa galvanizada helicoidal, para sistemas de ventilación o climatización, de 710 mm de diámetro y 0'7 mm de espesor, unión mancho-hembra, remachada con sellado mediante masilla de poliuretano, aislado exterior con compuesto manta de tres capas, aluminio-fibra de lana de vidrio-aluminio de 25 mm de espesor y una condcutividad termica de 0'034 W/(mk), incluso piezas especiales, elementos de cuelgue y sujeción Medida la unidad instalada.

| Código | Ud | Descripción | Rendimiento | Precio | Importe |
|---|---|---|---|---|---|
| CLCCG071007 | ML | CONDUCTO CIRCULAR CHAPA GALV. HELECOIDAL 710MM-0.7MM (material; 03/11/2023) | 1 | 41.06 | 41.06 |
| CLCCGAS710 | UD | ACCESORIO CONDUCTO CIRCULAR CHAPA GALVANIZADA 710 MM (material) | 0.2 | 79.4 | 15.88 |
| SE07805 | M2 | AISL. FLEXIBLE ALUMINIO-LANA DE VIDRIO-ALUMINIO, 25 MM | 2.3 | 6.44 | 14.81 |
| SE07515 | M2 | TELA METALICA GALLINERO | 2.3 | 1.02 | 2.35 |
| CLCONFCINTA | ML | CINTA AUTOADHESIVA ALUMINIO 50 MICRAS, 65 MM | 0.7 | 0.2 | 0.14 |
| TEC9901 | UD | PEQUEÑO MATERIAL FERRETERIA/TORNILLERIA | 1.3 | 1 | 1.30 |
| MO.CLIM.001 | UD | OFICIAL 1ª CLIMATIZACION | 0.1 | 23.97 | 2.40 |
| MO.CLIM.002 | UD | PEON ORDINARIO CLIMATIZACION | 0.1 | 22.86 | 2.29 |
| %02000200 | % | MEDIOS AUXILIARES | 2 % | 80.23 | 1.60 |
|  |  | Total |  |  | 81.83 |

| Medición | Uds. | Largo | Parcial |
|---|---|---|---|
| CONEX. CLIMATIZADORAS TORRES BC-BD | 2 | 16 | 32.00 |
| Total |  |  | 32 |

**07.3.026** ML CONDUCTO CIRCULAR CHAPA GALVANIZADA HELIC. GALV. D=750MM AISLADO (04/12/2012)
40 ML × 108.01 = 4320.40
Suministro e instalación de conducto circular de chapa galvanizada helicoidal, para sistemas de ventilación o climatización, de 750 mm de diámetro y 0'7 mm de espesor, unión mancho-hembra, remachada con sellado mediante masilla de poliuretano, aislado exterior con compuesto manta de tres capas, aluminio-fibra de lana de vidrio-aluminio de 25 mm de espesor y una condcutividad termica de 0'034 W/(mk), incluso piezas especiales, elementos de cuelgue y sujeción Medida la unidad instalada.

| Código | Ud | Descripción | Rendimiento | Precio | Importe |
|---|---|---|---|---|---|
| CLCCG075007 | ML | CONDUCTO CIRCULAR CHAPA GALV. HELECOIDAL 750MM-0.7MM (material; 03/11/2023) | 1 | 64.89 | 64.89 |
| CLCCGAS750 | UD | ACCESORIO CONDUCTO CIRCULAR CHAPA GALVANIZADA 750 MM (material) | 0.2 | 84.8 | 16.96 |
| SE07805 | M2 | AISL. FLEXIBLE ALUMINIO-LANA DE VIDRIO-ALUMINIO, 25 MM | 2.4 | 6.44 | 15.46 |
| SE07515 | M2 | TELA METALICA GALLINERO | 2.4 | 1.02 | 2.45 |
| CLCONFCINTA | ML | CINTA AUTOADHESIVA ALUMINIO 50 MICRAS, 65 MM | 0.7 | 0.2 | 0.14 |
| TEC9901 | UD | PEQUEÑO MATERIAL FERRETERIA/TORNILLERIA | 1.3 | 1 | 1.30 |
| MO.CLIM.001 | UD | OFICIAL 1ª CLIMATIZACION | 0.1 | 23.97 | 2.40 |
| MO.CLIM.002 | UD | PEON ORDINARIO CLIMATIZACION | 0.1 | 22.86 | 2.29 |
| %02000200 | % | MEDIOS AUXILIARES | 2 % | 105.89 | 2.12 |
|  |  | Total |  |  | 108.01 |

| Medición | Uds. | Largo | Parcial |
|---|---|---|---|
| CONEX. CLIMATIZADORAS TORRES BC-BD | 2 | 20 | 40.00 |
| Total |  |  | 40 |

**07.3.027** ML CONDUCTO CIRCULAR CHAPA GALVANIZADA HELIC. GALV. D=800MM AISLADO (04/12/2012)
72 ML × 127.23 = 9160.56
Suministro e instalación de conducto circular de chapa galvanizada helicoidal, para sistemas de ventilación o climatización, de 800 mm de diámetro y 0'7 mm de espesor, unión mancho-hembra, remachada con sellado mediante masilla de poliuretano, aislado exterior con compuesto manta de tres capas, aluminio-fibra de lana de vidrio-aluminio de 25 mm de espesor y una condcutividad termica de 0'034 W/(mk), incluso piezas especiales, elementos de cuelgue y sujeción Medida la unidad instalada.

| Código | Ud | Descripción | Rendimiento | Precio | Importe |
|---|---|---|---|---|---|
| CLCCG080007 | ML | CONDUCTO CIRCULAR CHAPA GALV. HELECOIDAL 800MM-0.7MM (material; 05/11/2023) | 1 | 81.2 | 81.20 |
| CLCCGAS800 | UD | ACCESORIO CONDUCTO CIRCULAR CHAPA GALVANIZADA 800 MM (material) | 0.2 | 90.1 | 18.02 |
| SE07805 | M2 | AISL. FLEXIBLE ALUMINIO-LANA DE VIDRIO-ALUMINIO, 25 MM | 2.6 | 6.44 | 16.74 |
| SE07515 | M2 | TELA METALICA GALLINERO | 2.6 | 1.02 | 2.65 |
| CLCONFCINTA | ML | CINTA AUTOADHESIVA ALUMINIO 50 MICRAS, 65 MM | 0.7 | 0.2 | 0.14 |
| TEC9901 | UD | PEQUEÑO MATERIAL FERRETERIA/TORNILLERIA | 1.3 | 1 | 1.30 |
| MO.CLIM.001 | UD | OFICIAL 1ª CLIMATIZACION | 0.1 | 23.97 | 2.40 |
| MO.CLIM.002 | UD | PEON ORDINARIO CLIMATIZACION | 0.1 | 22.86 | 2.29 |
| %02000200 | % | MEDIOS AUXILIARES | 2 % | 124.74 | 2.49 |
|  |  | Total |  |  | 127.23 |

| Medición | Uds. | Largo | Parcial |
|---|---|---|---|
| CONEX. CLIMATIZADORAS TORRES BC-BD | 2 | 36 | 72.00 |
| Total |  |  | 72 |

**07.3.031** UD APERTURA DE HUECOS PARA NUEVOS RETORNOS DE AIRE CON REJILLA (11/04/2018)
0 UD
Ejecución de apertura de huecos en cerramiento interior a diferentes alturas para nuevas rejillas de retorno con restitución de paramento a la finalización de los trabajos, incluso suministro e instalación de rejilla.
NOTA: MEDIDO EN OTROS CAPITULOS

**07.3.032** UD ADECUACIÓN DE CONDUCTO DE CHAPA GALV. (04/12/2012)
120 UD × 34.4 = 4128.00
Trabajos de adecuación de conducto actual de retorno de climatizadoras para conexión de nuevas tomas, con apertura de hueco en conducto existente de chapa galvanizado y previsto de aislamiento y preparación de manguito para embocadura de nuevos tramos, incluso adecuación de aislamiento, adecuación de soportes, y material complementario de instalación. Medida la unidad ejecutada.

| Código | Ud | Descripción | Rendimiento | Precio | Importe |
|---|---|---|---|---|---|
| TEC9901 | UD | PEQUEÑO MATERIAL FERRETERIA/TORNILLERIA | 15 | 1 | 15.00 |
| MO.CLIM.001 | UD | OFICIAL 1ª CLIMATIZACION | 0.4 | 23.97 | 9.59 |
| MO.CLIM.002 | UD | PEON ORDINARIO CLIMATIZACION | 0.4 | 22.86 | 9.14 |
| %02000200 | % | MEDIOS AUXILIARES | 2 % | 33.73 | 0.67 |
|  |  | Total |  |  | 34.4 |

| Medición | Uds. | Largo | Parcial |
|---|---|---|---|
| NUEVOS RETORNOS EN MONTANTES DE ZONA BC | 5 | 6 | 30.00 |
| NUEVOS RETORNOS EN MONTANTES DE ZONA BD | 5 | 6 | 30.00 |
| NUEVOS RETORNOS EN MONTANTES DE ZONA AC | 5 | 6 | 30.00 |
| NUEVOS RETORNOS EN MONTANTES DE ZONA AD | 5 | 6 | 30.00 |
| Subtotal |  |  | 120.00 |
| Total |  |  | 120 |

**07.3.035** M2 CONDUCTO AUTOPORTANTE FIBRA, CLIMAVER NETO O EQUIVALENTE (02/02/2015)
110 M2 × 23.89 = 2627.90
Suministro e instalación de conducto autoportante para la distribución de aire, formado por paneles rígidos de lana de vidrio aglomerada con resinas termoendurecibles de altos rendimientos térmicos y acústicos, reacción al fuego B-s1,d0, de 25 mm de espesor cumpliendo la norma UNE EN 14303, marca Climaver Neto o equivalente sujeto a aprobación de la dirección facultativa, ejecutado en lana de vidrio de alta densidad revestido por exterior con un complejo tríplex formado por lámina de aluminio visto, refuerzo de malla de vidrio y kraftt o equivalente, por el interior incorpora tejido de vidrio negro de alta resistencia mecánica (tejido Neto) obteniendo un valor de coeficiente de absorción acústica de 0.85 y una una conductividad térmica de 0,032 W/(mK), construcción por el método del tramo recto, grapeado y sellado de uniones con cinta de aluminio, instalado de forma descolgada mediante perfiles metálicos en forma de U con sus correspondientes sistemas de descuelgue con varillas roscadas o sobre paramentos con apoyos a suelo mediante perfiles metálicos en forma de U, incluso trampillas de inspección y limpieza, p.p. medios auxiliares y accesorios recomendados por el fabricante. Medida la unidad instalada, (procedimiento Anfaca).

| Código | Ud | Descripción | Rendimiento | Precio | Importe |
|---|---|---|---|---|---|
| CLCONFNETO | M2 | PLANCHA FIBRA DE VIDRIO CLIMAVER NETO | 1.15 | 9.13 | 10.50 |
| CLCONFCINTA | ML | CINTA AUTOADHESIVA ALUMINIO 50 MICRAS, 65 MM | 1.5 | 0.2 | 0.30 |
| CLCONSOPOR | UD | SOPORTE METALCIO ACERO GALVA SUJECCION CONDUCTOS | 2.6 | 1 | 2.60 |
| CLCONACCE | UD | REPERCUSION POR M2 DE MATERIAL AUXILIAR CONDUCTOS | 8.2 | 0.08 | 0.66 |
| MO.CLIM.001 | UD | OFICIAL 1ª CLIMATIZACION | 0.2 | 23.97 | 4.79 |
| MO.CLIM.002 | UD | PEON ORDINARIO CLIMATIZACION | 0.2 | 22.86 | 4.57 |
| %02000200 | % | MEDIOS AUXILIARES | 2 % | 23.42 | 0.47 |
|  |  | Total |  |  | 23.89 |

| Medición | Uds. | Largo | Parcial |
|---|---|---|---|
| NUEVOS RETORNOS EN MONTANTES DE ZONA AC | 5 | 5 | 25.00 |
| NUEVOS RETORNOS EN MONTANTES DE ZONA AD | 5 | 5 | 25.00 |
| NUEVOS RETORNOS EN MONTANTES DE ZONA BC | 5 | 6 | 30.00 |
| NUEVOS RETORNOS EN MONTANTES DE ZONA BD | 5 | 6 | 30.00 |
| Subtotal |  |  | 110.00 |
| Total |  |  | 110 |

**07.3.041** UD COMPUERTA REG. CAUDAL 700X600MM MOTORIZ. (04/12/2012)
36 UD × 237.63 = 8554.68
Suministro e instalación de compuerta de regulación de entrada o salida de aire,.motorizada, marca Madel modelo SQR o equivalente sujeto a aprobación de la dirección facultativa, de dimensiones 700x600mm o superficie libre equivalente (>0,40m2), con actuador motorizado on/off de 10N alimentación a 230 Vac, con finales de carrera en ambos extremos, incluso ejecución de bastidor para sujección del equipo en parameto exterior esteinte, conexiones eléctricas, p.p. de elementos de sujeción, sellado perimetral y pequeño material. Medida la unidad ejecutada.

| Código | Ud | Descripción | Rendimiento | Precio | Importe |
|---|---|---|---|---|---|
| MADSQR7060 | UD | COMPUERTA REGULACION RECTANGULAR 700X600MM (material; 03/11/2023) | 1 | 121.67 | 121.67 |
| SIEMGDB341 | UD | ACTUADOR SIEMENS TODO/NADA 5N | 1 | 74.59 | 74.59 |
| TEC9901 | UD | PEQUEÑO MATERIAL FERRETERIA/TORNILLERIA | 25 | 1 | 25.00 |
| MO.CLIM.001 | UD | OFICIAL 1ª CLIMATIZACION | 0.25 | 23.97 | 5.99 |
| MO.CLIM.002 | UD | PEON ORDINARIO CLIMATIZACION | 0.25 | 22.86 | 5.72 |
| %02000200 | % | MEDIOS AUXILIARES | 2 % | 232.97 | 4.66 |
|  |  | Total |  |  | 237.63 |

| Medición | Uds. | Largo | Parcial |
|---|---|---|---|
| NUEVOS RETORNOS EN MONTANTES DE ZONA BC | 3 | 6 | 18.00 |
| NUEVOS RETORNOS EN MONTANTES DE ZONA BD | 3 | 6 | 18.00 |
| Subtotal |  |  | 36.00 |
| Total |  |  | 36 |

**07.3.042** UD COMPUERTA REG. CAUDAL 500X500MM MOTORIZ. (04/12/2012)
84 UD × 199.38 = 16747.92
Suministro e instalación de compuerta de regulación de entrada o salida de aire,.motorizada, marca Madel modelo SQR o equivalente sujeto a aprobación de la dirección facultativa, de dimensiones 500x500mm o superficie libre equivalente (>0,25m2), con actuador motorizado on/off de 10N alimentación a 230 Vac, con finales de carrera en ambos extremos, incluso ejecución de bastidor para sujección del equipo en parameto exterior esteinte, conexiones eléctricas, p.p. de elementos de sujeción, sellado perimetral y pequeño material. Medida la unidad ejecutada.

| Código | Ud | Descripción | Rendimiento | Precio | Importe |
|---|---|---|---|---|---|
| MADSQR5050 | UD | COMPUERTA REGULACION RECTANGULAR 500X500MM (material) | 1 | 84.17 | 84.17 |
| SIEMGDB341 | UD | ACTUADOR SIEMENS TODO/NADA 5N | 1 | 74.59 | 74.59 |
| TEC9901 | UD | PEQUEÑO MATERIAL FERRETERIA/TORNILLERIA | 25 | 1 | 25.00 |
| MO.CLIM.001 | UD | OFICIAL 1ª CLIMATIZACION | 0.25 | 23.97 | 5.99 |
| MO.CLIM.002 | UD | PEON ORDINARIO CLIMATIZACION | 0.25 | 22.86 | 5.72 |
| %02000200 | % | MEDIOS AUXILIARES | 2 % | 195.47 | 3.91 |
|  |  | Total |  |  | 199.38 |

| Medición | Uds. | Largo | Parcial |
|---|---|---|---|
| NUEVOS RETORNOS EN MONTANTES DE ZONA AC | 7 | 6 | 42.00 |
| NUEVOS RETORNOS EN MONTANTES DE ZONA AD | 7 | 6 | 42.00 |
| Subtotal |  |  | 84.00 |
| Total |  |  | 84 |

**07.3.091** UD PUESTA EN FUNCIONAMIENTO DE ACTUADORES EN TOBERAS (04/12/2012)
1 UD × 1498.67 = 1498.67
Trabajos de comprobación de funcionamiento y ajuste de actuadores de orientación verano-invierno de 60 toberas de impulsión de sistema de climatización, con comprobación de líneas eléctricas y de maniobra existentes, puesta en funcionamiento con aporte de alimentación eléctrica provisional, limpieza y engrase de los componentes móviles de los equipos y ajuste a su posición de funcionamiento, incluso sustitución de piezas, cableado o equipos en mal estado. Medida la unidad ejecutada.

| Código | Ud | Descripción | Rendimiento | Precio | Importe |
|---|---|---|---|---|---|
| TEC9901 | UD | PEQUEÑO MATERIAL FERRETERIA/TORNILLERIA | 60 | 1 | 60.00 |
| TEC9961 | UD | PEQUEÑO MATERIAL ELECTRICIDAD | 60 | 1 | 60.00 |
| TEC9941 | UD | PEQUEÑO MATERIAL CLIMATIZACION (material; 03/11/2023) | 600 | 1 | 600.00 |
| MO.CLIM.001 | UD | OFICIAL 1ª CLIMATIZACION | 16 | 23.97 | 383.52 |
| MO.CLIM.002 | UD | PEON ORDINARIO CLIMATIZACION | 16 | 22.86 | 365.76 |
| %02000200 | % | MEDIOS AUXILIARES | 2 % | 1469.28 | 29.39 |
|  |  | Total |  |  | 1498.67 |

| Medición | Uds. | Largo | Parcial |
|---|---|---|---|
| CONJUNTO DE TOBERAS | 1 | 1 | 1.00 |
| Total |  |  | 1 |

**07.3.092** UD PUESTA EN FUNCIONAMIENTO DE ROTACIONALES CUADRADOS (04/12/2012)
1 UD × 2223.52 = 2223.52
Trabajos de comprobación de funcionamiento y ajuste de actuadores de orientación verano-invierno de 88 difusores rotacionales cuadrados de impulsión de sistema de climatización, con comprobación de líneas eléctricas y de maniobra existentes, puesta en funcionamiento con aporte de alimentación eléctrica provisional, limpieza y engrase de los componentes móviles de los equipos y ajuste a su posición de funcionamiento, incluso sustitución de piezas, cableado o equipos en mal estado. Medida la unidad ejecutada.

| Código | Ud | Descripción | Rendimiento | Precio | Importe |
|---|---|---|---|---|---|
| TEC9901 | UD | PEQUEÑO MATERIAL FERRETERIA/TORNILLERIA | 88 | 1 | 88.00 |
| TEC9961 | UD | PEQUEÑO MATERIAL ELECTRICIDAD | 88 | 1 | 88.00 |
| TEC9941 | UD | PEQUEÑO MATERIAL CLIMATIZACION | 880 | 1 | 880.00 |
| MO.CLIM.001 | UD | OFICIAL 1ª CLIMATIZACION | 24 | 23.97 | 575.28 |
| MO.CLIM.002 | UD | PEON ORDINARIO CLIMATIZACION | 24 | 22.86 | 548.64 |
| %02000200 | % | MEDIOS AUXILIARES | 2 % | 2179.92 | 43.60 |
|  |  | Total |  |  | 2223.52 |

| Medición | Uds. | Largo | Parcial |
|---|---|---|---|
| CONJUNTO DE ROTACIONALES | 1 | 1 | 1.00 |
| Total |  |  | 1 |

**07.3.111** ML CANALIZACION TUBERIA ACERO NG UNE-EN 10255 C/S 3" SUPERFICIAL (23/01/2015)
24 ML × 48.94 = 1174.56
Suministro e instalación de canalización para redes de calefacción, realizada con tubería de acero negro con soldadura, de 3", fabricada según UNE-EN 10255, con accesorios en el mismo material, con unión por soldadura eléctrica o con autogena, instalada en montaje superficial con abrazaderas isotónicas, incluso accesorios montaje y elementos de sujeción. Medida la unidad instalada.

| Código | Ud | Descripción | Rendimiento | Precio | Importe |
|---|---|---|---|---|---|
| FT.ACNSS300 | ML | TUBERIAACERO NEGRO UNE-EN 10255 C/S 3" | 1.1 | 21.78 | 23.96 |
| FT.AC300PIZ | UD | CONJUNTO PIEZAS TUBERIA ACERO NEGRO 3" | 0.35 | 41.57 | 14.55 |
| FE.ABI09010 | UD | ABRAZADERA ISOFONICA+TORNILLO+TACO 90MM | 1.2 | 1.74 | 2.09 |
| PM.FONT.502 | UD | MATERIAL SOLDADURA COBRE ESTAÑO PLATA DECAPANTE | 0.4 | 0.54 | 0.22 |
| PM.FONT.001 | UD | PEQUEÑO MATERIAL FONTANERIA 001 | 0.6 | 1 | 0.60 |
| MO.FONT.001 | H | OFICIAL 1ª FONTANERIA | 0.14 | 23.97 | 3.36 |
| MO.FONT.002 | H | PEON ORDINARIO FONTANERIA | 0.14 | 22.86 | 3.20 |
| %02000200 | % | MEDIOS AUXILIARES | 2 % | 47.98 | 0.96 |
|  |  | Total |  |  | 48.94 |

| Medición | Uds. | Largo | Parcial |
|---|---|---|---|
| CONEXION CLIMATIZADORES | 4 | 6 | 24.00 |
| Total |  |  | 24 |

**07.3.112** ML CANALIZACION TUBERIA ACERO NG UNE-EN 10255 C/S 4" SUPERFICIAL (23/01/2015)
36 ML × 66.44 = 2391.84
Suministro e instalación de canalización para redes de calefacción, realizada con tubería de acero negro con soldadura, de 4", fabricada según UNE-EN 10255, con accesorios en el mismo material, con unión por soldadura eléctrica o con autogena, instalada en montaje superficial con abrazaderas isotónicas, incluso accesorios montaje y elementos de sujeción. Medida la unidad instalada.

| Código | Ud | Descripción | Rendimiento | Precio | Importe |
|---|---|---|---|---|---|
| FT.ACNSS400 | ML | TUBERIA ACERO NEGRO UNE-EN 10255 C/S 4" | 1.1 | 28.6 | 31.46 |
| FT.AC400PIZ | UD | CONJUNTO PIEZAS TUBERIA ACERO NEGRO 4" | 0.35 | 60.47 | 21.16 |
| FE.ABI0100 | UD | ABRAZADERA ISOFONICA+TORNILLO+TACO 100MM | 1.2 | 1.95 | 2.34 |
| PM.FONT.502 | UD | MATERIAL SOLDADURA COBRE ESTAÑO PLATA DECAPANTE | 0.4 | 0.54 | 0.22 |
| PM.FONT.001 | UD | PEQUEÑO MATERIAL FONTANERIA 001 | 0.6 | 1 | 0.60 |
| MO.FONT.001 | H | OFICIAL 1ª FONTANERIA | 0.2 | 23.97 | 4.79 |
| MO.FONT.002 | H | PEON ORDINARIO FONTANERIA | 0.2 | 22.86 | 4.57 |
| %02000200 | % | MEDIOS AUXILIARES | 2 % | 65.14 | 1.30 |
|  |  | Total |  |  | 66.44 |

| Medición | Uds. | Largo | Parcial |
|---|---|---|---|
| CONEXION CLIMATIZADORES | 6 | 6 | 36.00 |
| Total |  |  | 36 |

**07.3.121** ML AISLAMIENTO TERMICO INTERIOR 30MM, TUBERIA 90 MM (3") (23/01/2015)
24 ML × 21.03 = 504.72
Suministro e instalación de aislamiento de tubería de 90 mm (3") de diámetro exterior, con espesor según RITE-07 para instalación de climatización o calefacción por el interior de los edificios de 30 mm, mediante coquilla de espuma elastomérica flexible autoextinguible, con un coeficiente de conductividad térmica mínimo a 10° C. de 0,040 W/(m.K.) y temperatura de utilización máxima de 105ºC, incluso accesorios de montaje y de instalación. Medida la unidad ejecutada.

| Código | Ud | Descripción | Rendimiento | Precio | Importe |
|---|---|---|---|---|---|
| FT.AISAF09030 | ML | AIS. ESPUMA ELASTOM. 90X30 MM (3"), AF0,04W/(MK) INT | 1.1 | 15.21 | 16.73 |
| FT.AISAFTAPE | ML | CINTA AUTOADHESIVA ESPUMA ELASTOM. AF, 50X3MM | 0.6 | 1.3 | 0.78 |
| PM.FONT.001 | UD | PEQUEÑO MATERIAL FONTANERIA 001 | 0.3 | 1 | 0.30 |
| MO.FONT.001 | H | OFICIAL 1ª FONTANERIA | 0.06 | 23.97 | 1.44 |
| MO.FONT.002 | H | PEON ORDINARIO FONTANERIA | 0.06 | 22.86 | 1.37 |
| %02000200 | % | MEDIOS AUXILIARES | 2 % | 20.62 | 0.41 |
|  |  | Total |  |  | 21.03 |

| Medición | Uds. | Largo | Parcial |
|---|---|---|---|
| CONEXION CLIMATIZADORES | 4 | 6 | 24.00 |
| Total |  |  | 24 |

**07.3.122** ML AISLAMIENTO TERMICO INTERIOR 40MM, TUBERIA 100 MM (4") (23/01/2015)
36 ML × 26.68 = 960.48
Suministro e instalación de aislamiento de tubería de 100 mm (4") de diámetro exterior, con espesor según RITE-07 para instalación de climatización o calefacción por el interior de los edificios de 40 mm, mediante coquilla de espuma elastomérica flexible autoextinguible, con un coeficiente de conductividad térmica mínimo a 10° C. de 0,040 W/(m.K.) y temperatura de utilización máxima de 105ºC, incluso accesorios de montaje y de instalación. Medida la unidad ejecutada.

| Código | Ud | Descripción | Rendimiento | Precio | Importe |
|---|---|---|---|---|---|
| FT.AISAF10040 | ML | AIS. ESPUMA ELASTOM. 100X40 MM (4"), AF0,040W/(MK) INT (material; 05/11/2023) | 1.1 | 20.01 | 22.01 |
| FT.AISAFTAPE | ML | CINTA AUTOADHESIVA ESPUMA ELASTOM. AF, 50X3MM | 0.8 | 1.3 | 1.04 |
| PM.FONT.001 | UD | PEQUEÑO MATERIAL FONTANERIA 001 | 0.3 | 1 | 0.30 |
| MO.FONT.001 | H | OFICIAL 1ª FONTANERIA | 0.06 | 23.97 | 1.44 |
| MO.FONT.002 | H | PEON ORDINARIO FONTANERIA | 0.06 | 22.86 | 1.37 |
| %02000200 | % | MEDIOS AUXILIARES | 2 % | 26.16 | 0.52 |
|  |  | Total |  |  | 26.68 |

| Medición | Uds. | Largo | Parcial |
|---|---|---|---|
| CONEXION CLIMATIZADORES | 6 | 6 | 36.00 |
| Total |  |  | 36 |

**07.3.206** UD TRABAJOS PREVIOS INSTALACION ELECTRICA (04/12/2012)
4 UD × 739.13 = 2956.52
Trabajos de previos sobre las instalaciones eléctricas, de maniobra y control existente en la instalación actual, con el objetivo del máximo posible de aprovechamiento de los elementos existentes, con los siguientes trabajos:
- Localización de líneas de maniobra y control de todos los elementos de medida y actuadores existentes, con marcaje y señalización de los mismos, así como desmontaje de todos los elementos a no utilizar y su cableado asociado.
- Localización de líneas de fuerza de todos los elementos existentes, con marcaje y señalización de los mismos, así como desmontaje de todas aquellas que no se vayan a utilizar y que no afecten a otros elementos.
- Desmontaje de la aparamenta de fuerza y maniobra correspondiente a los climatizadores actúales que no se va a utilizar en la nueva configuración, así como todos aquellos elementos en desusó o que no tengan función alguna.
- Adecuación de cuadro eléctrico de fuerza que se mantiene en la nueva instalación, con comprobación del buen estado de funcionamiento de los componen que se mantiene con la realización de sus correspondientes pruebas reglamentarías, así como incorporación de elementos para que la nueva instalación en dichos cuadros cumpla con las exigencias actuales.
Todo realizado y ejecutado con medios auxiliares y aporte de material necesario, incluso retirada de material sobrante a vertedero o lugar de empleo con carga mecánica sobre camión, transporte y canon de vertido. Medida la unidad ejecutada.
Antes de la ejecución de esta actuación se realizara inventariado de los equipos existentes, con tipo de equipo, toma de referencia de marca y modelo, estado de funcionamiento y todos aquellos datos que identifique al componente y su estado, para ser aportado al promotor y que este decida si dichos elementos son retirados a lugar de acopio que el designe o son desechados a lugar de tratamiento o vertedero.

| Código | Ud | Descripción | Rendimiento | Precio | Importe |
|---|---|---|---|---|---|
| TEC9961 | UD | PEQUEÑO MATERIAL ELECTRICIDAD | 350 | 1 | 350.00 |
| MO.ELEC.001 | UD | OFICIAL 1º ELECTRICIDAD | 8 | 23.97 | 191.76 |
| MO.ELEC.002 | UD | PEON ORDINARIO ELECTRICIDAD | 8 | 22.86 | 182.88 |
| %02000200 | % | MEDIOS AUXILIARES | 2 % | 724.64 | 14.49 |
|  |  | Total |  |  | 739.13 |

| Medición | Uds. | Largo | Parcial |
|---|---|---|---|
| INSTALACION EXISTENTE ELECTRICA EN CADA TORREON | 1 | 4 | 4.00 |
| Total |  |  | 4 |

**07.3.211** M LINEAS ALIMENTACIÓN COMPUERTA RETORNO 4X1,5MM2 EMPOTRADO (04/12/2012)
2250 M × 2.62 = 5895.00
Suministro e instalación de línea eléctrica de 3x1.5 mm2, con conductores de cobre con aislamiento 750 V (ES07Z1-K (AS)), no propagador del incendio y con emisión de humos y opacidad reducida, instalado en montaje empotrado en el interior de paramentos, en falsos techos o por patinillos, con canalización mediante tubo tipo corrugado termoestable según norma UNE 61386 de 20 mm de diámetro exterior, incluso p.p. de cajas de conexión, medios auxiliares se sujeción, ayudas de albañilería de apertura y tapado de rozas y material complementario. Medida la longitud ejecutada.

| Código | Ud | Descripción | Rendimiento | Precio | Importe |
|---|---|---|---|---|---|
| 1007105 | ML | CABLE CU 750V/ES07Z1-K 1'5MM2 | 4.08 | 0.19 | 0.78 |
| 1000C20 | ML | TUBO COARRUGADO DE 20 MM | 1.1 | 0.11 | 0.12 |
| SO005362 | ud | CAJA REGISTRO PLADUR 100X100X45 | 0.1 | 1.48 | 0.15 |
| TEC9961 | UD | PEQUEÑO MATERIAL ELECTRICIDAD | 0.11 | 1 | 0.11 |
| MO.CLIM.001 | UD | OFICIAL 1ª CLIMATIZACION | 0.03 | 23.97 | 0.72 |
| MO.CLIM.002 | UD | PEON ORDINARIO CLIMATIZACION | 0.03 | 22.86 | 0.69 |
| %02000200 | % | MEDIOS AUXILIARES | 2 % | 2.57 | 0.05 |
|  |  | Total |  |  | 2.62 |

| Medición | Uds. | Largo | Parcial |
|---|---|---|---|
| COMPUERTAS AIRE DE RETORNO |  |  |  |
| LINEAS DE TORREON A/C A ALA A | 3 | 194 | 582.00 |
| LINEAS DE TORREON A/C A ALA C | 3 | 141 | 423.00 |
| LINEAS DE TORREON B/D A ALA B | 3 | 194 | 582.00 |
| LINEAS DE TORREON B/D A ALA D | 3 | 141 | 423.00 |
| CONEXION COMPUERTAS | 120 | 2 | 240.00 |
| Subtotal |  |  | 2250.00 |
| Total |  |  | 2250 |

**07.3.212** ML LINEA ELECTRICA DISTRIBUCION 4X1,5MM2 BAJO TUBO PVC TUBO TRAQUEA (04/12/2012)
1510 ML × 3.13 = 4726.30
Suministro e instalación de línea eléctrica para sistemas de control de 4x1.5 mm2, con conductores de cobre con aislamiento 750 V (ES07Z1-K (AS)), no propagador del incendio y con emisión de humos y opacidad reducida, Cca-s1b,d1,a1, instalado en montaje superficial con tubo traquea plastico termoestable según norma UNE 61386, de 25mm de diámetro, incluso p.p. de cajas de conexión, medios auxiliares se sujeción y material complementario. Medida la longitud ejecutada.

| Código | Ud | Descripción | Rendimiento | Precio | Importe |
|---|---|---|---|---|---|
| 1000TT25 | ML | TUBO TRAQUE PLASTICO DE 20 MM | 1 | 0.52 | 0.52 |
| 1000PT25 | UD | ACCESORIOS TUBO TRAQUE 20 MM | 0.1 | 1.54 | 0.15 |
| SO000715 | UD | CAJA REGISTRO IP65/IK07 100X100X55, C/C | 0.04 | 2.49 | 0.10 |
| 1007105 | ML | CABLE CU 750V/ES07Z1-K 1'5MM2 | 4.08 | 0.19 | 0.78 |
| TEC9961 | UD | PEQUEÑO MATERIAL ELECTRICIDAD | 0.11 | 1 | 0.11 |
| MO.ELEC.001 | UD | OFICIAL 1º ELECTRICIDAD | 0.03 | 23.97 | 0.72 |
| MO.ELEC.002 | UD | PEON ORDINARIO ELECTRICIDAD | 0.03 | 22.86 | 0.69 |
| %02000200 | % | MEDIOS AUXILIARES | 2 % | 3.07 | 0.06 |
|  |  | Total |  |  | 3.13 |

| Medición | Uds. | Largo | Parcial |
|---|---|---|---|
| CLIMATIZADORES TORREA A/C | 1 | 290 | 290.00 |
| CLIMATIZADORES TORREA A/D | 1 | 290 | 290.00 |
| CLIMATIZADORES TORREA B/C | 1 | 465 | 465.00 |
| CLIMATIZADORES TORREA B/D | 1 | 465 | 465.00 |
| Subtotal |  |  | 1510.00 |
| Total |  |  | 1510 |

**07.3.221** UD PROTECCIONES CLIMATIZADORES TIPO 1 (04/12/2012)
6 UD × 1276.29 = 7657.74
Suministro e instalación de elementos para mando y protección de los compontes electricos de los climatizadores tipo 1, a instslar en cuadro existente que se ha adecuado para tal fin, constituido por:
- Un interruptor automático magnetotérmicos de 50A, 4P, 10KA, según UNE-EN 60947-2.
- Dos interruptores automáticos magnetotérmicos de 25A, 4P, 6KA, según UNE-EN 60947-2.
- Dos automáticos diferenciales clase AC, intensidad nominal 40A, sensibilidad 300 mA, 4 polos, según UNE-EN 61008.
- Seis automáticos magnetotérmicos 10A, 3P, 6 KA, según UNE-EN 60947-2.
- Un automático magnetotérmicos10A, I+N, 6 KA, según UNE-EN 60947-2.
- Disyuntor 0'4-0'63A, 3P, con contacto auxiliar de disparo.
- Siete contactores 10A, 3P, bobina 230V, con contacto auxiliar.
- 7 selector 1-0-2, con contactos NO.
- Dos reles auxiliares, 4 contactos, bobina 230 V.
- Bornes de conexión para salidas
- Rotulación de elementos.
Todo cableado según la según indicaciones de esquema unifilar, con señalización, punteras y terminales y rotulación de elementos, incluso colocación en obra, conexionado de circuitos, conexion de linea actual de alimentación a antiguos cuadros de climatizadores, medios auxiliares se sujeción y ayudas de albañilería. Construido con VBº de la D.F. Medida la unidad instalada

| Código | Ud | Descripción | Rendimiento | Precio | Importe |
|---|---|---|---|---|---|
| CCLIZ01APA | ud | CONJUNTO DE PARAMENTA S/ESQUEMA (material) | 1 | 956 | 956.00 |
| TEC9961 | UD | PEQUEÑO MATERIAL ELECTRICIDAD | 60 | 1 | 60.00 |
| MO.ELEC.001 | UD | OFICIAL 1º ELECTRICIDAD | 6 | 23.97 | 143.82 |
| MO.ELEC.002 | UD | PEON ORDINARIO ELECTRICIDAD | 4 | 22.86 | 91.44 |
| %02000200 | % | MEDIOS AUXILIARES | 2 % | 1251.26 | 25.03 |
|  |  | Total |  |  | 1276.29 |

| Medición | Uds. | Largo | Parcial |
|---|---|---|---|
| CLIMATIZADORES A/C | 1 | 1 | 1.00 |
| CLIMATIZADORES A/D | 1 | 1 | 1.00 |
| CLIMATIZADORES B/C | 2 | 1 | 2.00 |
| CLIMATIZADORES B/D | 2 | 1 | 2.00 |
| Subtotal |  |  | 6.00 |
| Total |  |  | 6 |

**07.3.222** UD PROTECCIONES CLIMATIZADORES TIPO 2 (04/12/2012)
4 UD × 1086.8 = 4347.20
Suministro e instalación de elementos para mando y protección de los compontes electricos de los climatizadores tipo 1, a instslar en cuadro existente que se ha adecuado para tal fin, constituido por:
- Un interruptor automático magnetotérmicos de 40A, 4P, 10KA, según UNE-EN 60947-2.
- Dos interruptores automáticos magnetotérmicos de 20A, 4P, 6KA, según UNE-EN 60947-2.
- Dos automáticos diferenciales clase AC, intensidad nominal 40A, sensibilidad 300 mA, 4 polos, según UNE-EN 61008.
- Cuatro automáticos magnetotérmicos 10A, 3P, 6 KA, según UNE-EN 60947-2.
- Un automático magnetotérmicos10A, I+N, 6 KA, según UNE-EN 60947-2.
- Disyuntor 0'4-0'63A, 3P, con contacto auxiliar de disparo.
- Cinco contactores 10A, 3P, bobina 230V, con contacto auxiliar.
- Cinco selector 1-0-2, con contactos NO.
- Dos reles auxiliares, 4 contactos, bobina 230 V.
- Bornes de conexión para salidas
- Rotulación de elementos.
Todo cableado según la según indicaciones de esquema unifilar, con señalización, punteras y terminales y rotulación de elementos, incluso colocación en obra, conexionado de circuitos, conexion de linea actual de alimentación a antiguos cuadros de climatizadores, medios auxiliares se sujeción y ayudas de albañilería. Construido con VBº de la D.F. Medida la unidad instalada

| Código | Ud | Descripción | Rendimiento | Precio | Importe |
|---|---|---|---|---|---|
| CCLIZ02APA | ud | CONJUNTO DE PARAMENTA S/ESQUEMA (material) | 1 | 814.2 | 814.20 |
| TEC9961 | UD | PEQUEÑO MATERIAL ELECTRICIDAD | 40 | 1 | 40.00 |
| MO.ELEC.001 | UD | OFICIAL 1º ELECTRICIDAD | 5 | 23.97 | 119.85 |
| MO.ELEC.002 | UD | PEON ORDINARIO ELECTRICIDAD | 4 | 22.86 | 91.44 |
| %02000200 | % | MEDIOS AUXILIARES | 2 % | 1065.49 | 21.31 |
|  |  | Total |  |  | 1086.8 |

| Medición | Uds. | Largo | Parcial |
|---|---|---|---|
| CLIMATIZADORES A/C | 1 | 1 | 1.00 |
| CLIMATIZADORES A/D | 1 | 1 | 1.00 |
| CLIMATIZADORES B/C | 1 | 1 | 1.00 |
| CLIMATIZADORES B/D | 1 | 1 | 1.00 |
| Subtotal |  |  | 4.00 |
| Total |  |  | 4 |

**07.3.300** DU NOTA IMPORTANTE
1 DU
NOTA IMPORTANTE: En el transcurso y a la finalización de cada una de las instalaciones se pasarán los controles, pruebas de funcionamiento, documentación de estado de instalaciones, OCA´S, legalización y tramitación de la legalización que corresponda según los reglamentos correspondientes que les sean de aplicación a cada una.

## 08 INSTALACION PRODUCCION ACS (04/12/2012)
Importe: 99876.78

**08.005** UD DESMONTAJE DE INSTALACION DE SALA DE CALDERA Y DEPOSITOS DE AGUA (04/12/2012)
1 UD × 1763.87 = 1763.87
Trabajos de desmontaje de elementos de sala de calderas existente en el edificio y que no serán utilizados en la nueva instalación a ejecutar, compuesto por los siguientes trabajos:
- Desmontaje de tres calderas.
- Desmontaje de conjuntos de bombas de recirculación primaria de acs.
- Desmontaje de red de tuberías y elementos hidráulicos de la instalación de producción de acs, dejando prevista la conexión de las nuevas instalaciones.
- Desmontaje de la instalación eléctrica, de maniobra y de control que actualmente da servicio a la instalación de producción de acs y otros componentes a desmontar y que no afecta a a otros servicios.
Todo realizado y ejecutado con medios auxiliares y aporte de material necesario, incluso retirada de material sobrante a vertedero o lugar de empleo con carga mecánica sobre camión, transporte y canon de vertido. Medida la unidad ejecutada.
Antes de la ejecución de esta actuación se realizara inventariado de los equipos existentes, con tipo de equipo, toma de referencia de marca y modelo, estado de funcionamiento y todos aquellos datos que identifique al componente y su estado, para ser aportado al promotor y que este decida si dichos elementos son retirados a lugar de acopio que el designe o son desechados a lugar de tratamiento o vertedero.

| Código | Ud | Descripción | Rendimiento | Precio | Importe |
|---|---|---|---|---|---|
| TEC9901 | UD | PEQUEÑO MATERIAL FERRETERIA/TORNILLERIA | 20 | 1 | 20.00 |
| GRUA0101 | UD | APORTE GRUA ELEVACION | 4 | 180 | 720.00 |
| GTRA0101 | UD | APORTE DE MEDIOS DE TRANSPORTE | 6 | 40 | 240.00 |
| MO.CLIM.001 | UD | OFICIAL 1ª CLIMATIZACION | 16 | 23.97 | 383.52 |
| MO.CLIM.002 | UD | PEON ORDINARIO CLIMATIZACION | 16 | 22.86 | 365.76 |
| %02000200 | % | MEDIOS AUXILIARES | 2 % | 1729.28 | 34.59 |
|  |  | Total |  |  | 1763.87 |

| Medición | Uds. | Largo | Parcial |
|---|---|---|---|
| ACTUACION INICIAL | 1 | 1 | 1.00 |
| Total |  |  | 1 |

**08.010** M2 HORMIGON ARMADO LOSA FLOTANTE HA-25, BANCADA MAQUINAS TIPO 2
7 M2 × 42.36 = 296.52
Formación de losa plana flotante constituida por aislamiento acústico, apoyado sobre aislamiento acústico de uso industrial de planchas rígidas a base de partículas de poliuretano de alta densidad, tipo Chovapren 160/3 Chovas o equivalente sujeto a aprobación de la dirección facultativa de 20 mm de espesor, perfectamente colocado en base y perímetro en contacto con elementos verticales, y capa de hormigón de 100 mm, HA-25 N/mm2, Tmáx.20 mm., consistencia plástica, elaborado en central, incluso armadura 15/15/8, vertido, vibrado y terminado, incluso replanteo, limpieza, y parte proporcional de medios auxiliares. Medida la unidad ejecutada.

| Medición | Uds. | Largo | Parcial |
|---|---|---|---|
| BANCADA AEROTERMIAS | 1 | 7 | 7.00 |
| Total |  |  | 7 |

**07.1.004** UD PIEZA DE HORMIGON PREFABRICADO, SUJECCION TUBERIAS
4 UD × 6.1 = 24.40

| Medición | Uds. | Largo | Parcial |
|---|---|---|---|
| DISTRIBUCION TUBERIAS POR EXTERIOR | 1 | 4 | 4.00 |
| Total |  |  | 4 |

**08.020** UD EQUIPO AEROTERMIA ALTA TEMPERATURA 40 KW, R744 (04/12/2012)
2 UD × 29975.05 = 59950.10
Suministro e instalación de equipo de producción de ACS, mediante bomba de calor de alta temperatura, con refrigerante R744 (CO2), con condensados por aire, para instalación al exterior, monobloc, marca Mitsubishi Electric, modelo QAHV-N560YA-HPB o equivalente sujeto a aprobación de la dirección facultativa, con una potencia neta calorífica 40'0 kW y un COP de 3,65 para trabajo en regiones cálidas, temperatura de salida de agua hasta 90ºC, equipada con compresor inverter hermético e intercambiador de calor en lado de agua, bajo nivel sonoro con compresor colocado sobre gomas antivibratorias y envuelto con aislamiento acústico, prevista de vaso de expansión cerrado, válvula de seguridad, válvula de vaciado, filtro, válvulas de corte en entrada y salida, válvula de 3 vías para desescarche, purgadores, termómetros y manómetros, así como bomba de circulación de baja presión con caudal variable de 11,9 l/min, incluso conexión por cable para control centralizado de equipos en paralelo y funcionamiento en cascada, conexiones hidráulicas y eléctricas, aporte de grúa de elevación y material antivibratorio y complementario de instalación. Medida la unidad instalada.

| Código | Ud | Descripción | Rendimiento | Precio | Importe |
|---|---|---|---|---|---|
| MIQAHV-N560YA | UD | AEREOTERMIA ALTA TEMPERATURA R744 (CO2), MITS. QAHV-N560YA-HPB (material) | 1 | 28714 | 28714.00 |
| TEC9901 | UD | PEQUEÑO MATERIAL FERRETERIA/TORNILLERIA | 30 | 1 | 30.00 |
| TEC9931 | UD | PEQUEÑO MATERIAL FONTANERIA | 40 | 1 | 40.00 |
| GRUA0101 | UD | APORTE GRUA ELEVACION | 0.75 | 180 | 135.00 |
| MO.CLIM.001 | UD | OFICIAL 1ª CLIMATIZACION | 10 | 23.97 | 239.70 |
| MO.CLIM.002 | UD | PEON ORDINARIO CLIMATIZACION | 10 | 22.86 | 228.60 |
| %02000200 | % | MEDIOS AUXILIARES | 2 % | 29387.30 | 587.75 |
|  |  | Total |  |  | 29975.05 |

| Medición | Uds. | Largo | Parcial |
|---|---|---|---|
| CONJUNTO AEROTERMIA ACS | 2 | 1 | 2.00 |
| Total |  |  | 2 |

**08.025** UD SISTEMA CONTROL CASCADA AEROTERMIAS (04/12/2012)
1 UD × 2763.4 = 2763.40
Suministro e instalación de sistema de control de aerotérmicas para funcionamiento en paralelo y en cascada en producción de ACS, previsto de centralita electrónica para gobierno del conjunto de equipos aerotérmicos en paralelo y en cascada y sus bombas de secundarios, modelo QAHV de la marca Mitsubishi Electric o equivalente sujeto a aprobación de la dirección facultativa, equipado con kit de juego de 6 sensores de temperatura y un detector de flujo y elementos auxiliares para su instalación, incluso cableado entre elementos, tarjeta de comunicaciones Bacnet o ModBus para integración en el sistema BMS, material complementario de instalación y programación del equipo. Medida la unidad instalada.

| Código | Ud | Descripción | Rendimiento | Precio | Importe |
|---|---|---|---|---|---|
| MIPAR-W31MAA | UD | CONTROL REMOTO SISTEMA CASCADA AEROTERMIAS (material; 28/10/2023) | 2 | 295 | 590.00 |
| MITW-TH16-E | UD | KIT CONTROL + 6 S.TEMPERATURA + D,FLUJO+T. BACNET (material; 05/11/2023) | 1 | 1775.3 | 1775.30 |
| TEC9901 | UD | PEQUEÑO MATERIAL FERRETERIA/TORNILLERIA | 10 | 1 | 10.00 |
| TEC9931 | UD | PEQUEÑO MATERIAL FONTANERIA | 5 | 1 | 5.00 |
| MO.CLIM.001 | UD | OFICIAL 1ª CLIMATIZACION | 8 | 23.97 | 191.76 |
| MO.CLIM.002 | UD | PEON ORDINARIO CLIMATIZACION | 6 | 22.86 | 137.16 |
| %02000200 | % | MEDIOS AUXILIARES | 2 % | 2709.22 | 54.18 |
|  |  | Total |  |  | 2763.4 |

| Medición | Uds. | Largo | Parcial |
|---|---|---|---|
| SISTEMA CONTROL AEROTERMIAS | 1 | 1 | 1.00 |
| Total |  |  | 1 |

**08.030** UD DEPOSITO ACUMULADOR DE INERCIA, 50L (28/10/2023)
2 UD × 242 = 484.00
Suministro e instalación de depósito de inercia, de 50 litros de capacidad nominal, marca Ibaiondo, modelo 50 AR-A o equivalente sujeto a aprobación de la dirección facultativa, construido en acero al carbono, con aislamiento de espuma rigida de poliuretano excebta CFC y proteccion contra la condensación mediante una lamina de aluminio gofrado, con terminación adecuada para instalacion a la intemperie, para una presión máxima de 6 bar y una temperatura de acumulación máxima de 100ºC, incluso accesorios de montaje y p.m. Medida la unidad instalada.

| Código | Ud | Descripción | Rendimiento | Precio | Importe |
|---|---|---|---|---|---|
| IBA30003061 | UD | DEPOSITO INERCIA 50 LIYROS, 6 BAR, INSTALACION EXTERIOR (28/10/2023) | 1 | 237.25 | 237.25 |
| %02000200 | % | MEDIOS AUXILIARES | 2 % | 237.25 | 4.75 |
|  |  | Total |  |  | 242 |

| Medición | Uds. | Largo | Parcial |
|---|---|---|---|
| INERCIA AEROTERMIAS | 2 | 1 | 2.00 |
| Total |  |  | 2 |

**08.035** UD COLECTOR DISTRIBUCION ACERO DE 2", AISLADO (23/01/2015)
2 UD × 269.17 = 538.34
Suministro e instalación de colector de distribución hidráulico para produccion de aerotermias, con longitud suficiente para las conexiones necesarias segun esquema de principio, con diseño de conexiones según documentación gráfica, realizado con tubo de acero negro, calidad según UNE 19040, de 2" de diámetro nominal, pintada con una mano de imprimación con minio de plomo y terminación en dos manos de esmalte sintético anticalórico y aislado con coquilla de espuma elastomérica flexible autoextingible, con un coeficiente de conductividad térmica a 0° C. de 0,040 W/(m.K.) y temperatura de utilización de >0..10ºC en frio y de 100ºC en calor, con espesor según RITE-07 para instalación en interior, terminado con forro de aluminio, fondos caps, con entrada y salidas con conexión por bridas y picajes roscados para tomas de temperatura, presión y vaciado, todo según dimensiones de documentación gráfica, incluso contrabridas para soldar, bridas ciegas y tapones en bocas no usadas, juntas, tornillería, elementos de sujeción con forma de cuna que permita la dilatación, con sujeción a estructura metálica prevista para su apoyo, así como conexiones y accesorios de instalación. Medida la unidad instalada.

| Código | Ud | Descripción | Rendimiento | Precio | Importe |
|---|---|---|---|---|---|
| FT.ACNSS200 | ML | TUBERIAACERO NEGRO DIN 2440 C/S 2" (material; 02/02/2015) | 5 | 12.63 | 63.15 |
| FT.AC200PIZ | UD | CONJUNTO PIEZAS TUBERIA ACERO NEGRO 2" (material; 02/02/2015) | 5 | 23.91 | 119.55 |
| CL.SUBAM206 | m2 | REVESTIMIENTO DE AISALMIENTO CHAPA ALUMINIO 0'6MM (material; 29/10/2023) | 2 | 31.2 | 62.40 |
| PM.FONT.502 | UD | MATERIAL SOLDADURA COBRE ESTAÑO PLATA DECAPANTE | 5 | 0.54 | 2.70 |
| PM.FONT.001 | UD | PEQUEÑO MATERIAL FONTANERIA 001 | 10 | 1 | 10.00 |
| MO.FONT.001 | H | OFICIAL 1ª FONTANERIA | 0.13 | 23.97 | 3.12 |
| MO.FONT.002 | H | PEON ORDINARIO FONTANERIA | 0.13 | 22.86 | 2.97 |
| %02000200 | % | MEDIOS AUXILIARES | 2 % | 263.89 | 5.28 |
|  |  | Total |  |  | 269.17 |

| Medición | Uds. | Largo | Parcial |
|---|---|---|---|
| COLECTOR IMPULSION AEROTERMIAS | 1 | 1 | 1.00 |
| COLECTOR RETORNO AEROTERMIAS | 1 | 1 | 1.00 |
| Subtotal |  |  | 2.00 |
| Total |  |  | 2 |

**08.040** UD INTERCAMBIADOR CALOR POR PLACAS, AGUA-AGUA, 40 KW, ACERO INOX (04/12/2012)
2 UD × 657.3 = 1314.60
Suministro e instalación de intercambiador de calor de placas, agua-agua, 1 paso, construido en cero inoxidable con juntas intercambiables, para una potencia de 40,00 kW, con caudales 699/968 l/h y temperaturas de 80-30/65-29ºC, marca Sedical modelo UFP-34/37 H-IG PN16 o similar, instalado con aislamiento termico terminado en chapa de aluminio del 99.5% de 0.6 mm, accesorios de conexión y montaje. Medida la unidad instalada.

| Código | Ud | Descripción | Rendimiento | Precio | Importe |
|---|---|---|---|---|---|
| UPF3437HIG16 | UD | INTERCAMBIADOR SEDICAL UFP-34/37 H-IG PN16, 40 KW, PN10 (material; 11/04/2018) | 1 | 527.76 | 527.76 |
| CL.UFPAIS3225 | UD | AISLAMIENTO POLIURETANO/ALUMINIO INTERCAMBIADOR UPF3225 (material; 29/10/2023) | 1 | 73.88 | 73.88 |
| CL.UPFACCPIE | UD | SOPORTE PARA COLOCACION EN SUELO DE PIE INTERCAMBIADORES UFP (material; 04/02/2015) | 1 | 16.8 | 16.80 |
| TEC9931 | UD | PEQUEÑO MATERIAL FONTANERIA | 1 | 1 | 1.00 |
| TEC9901 | UD | PEQUEÑO MATERIAL FERRETERIA/TORNILLERIA | 1 | 1 | 1.00 |
| MO.CLIM.001 | UD | OFICIAL 1ª CLIMATIZACION | 1 | 23.97 | 23.97 |
| %02000200 | % | MEDIOS AUXILIARES | 2 % | 644.41 | 12.89 |
|  |  | Total |  |  | 657.3 |

| Medición | Uds. | Largo | Parcial |
|---|---|---|---|
| INTERCAMBIADORES AEROTERMIAS | 2 | 1 | 2.00 |
| Total |  |  | 2 |

**08.045** UD BOMBA CIRCULADORA SIMPLE 1'30M3/H-3'46 MCA (04/12/2012)
4 UD × 644.6 = 2578.40
Suministro e instalación de bomba circuladora simple para montaje en línea, de rotor húmedo, alta eficiencia con regulación electrónica, marca Willo, modelo YONOS PICO1.0 15/1-6 o equivalente sujeto a aprobación de la dirección facultativa, para un caudal de 1,30 m³/h. y una presión disponible de 3,46 m.c.a., incluso accesorios de montaje y elementos de conexión. Medida la unidad instalada.

| Código | Ud | Descripción | Rendimiento | Precio | Importe |
|---|---|---|---|---|---|
| WIYP1_15-106 | UD | BOMBA ROTOR HUMEDO WILO YONOS PICO1.0 15/1-6 (material; 29/10/2023) | 1 | 573 | 573.00 |
| TEC9931 | UD | PEQUEÑO MATERIAL FONTANERIA | 20 | 1 | 20.00 |
| TEC9901 | UD | PEQUEÑO MATERIAL FERRETERIA/TORNILLERIA | 3 | 1 | 3.00 |
| MO.FONT.001 | H | OFICIAL 1ª FONTANERIA | 1.5 | 23.97 | 35.96 |
| %02000200 | % | MEDIOS AUXILIARES | 2 % | 631.96 | 12.64 |
|  |  | Total |  |  | 644.6 |

| Medición | Uds. | Largo | Parcial |
|---|---|---|---|
| B01 CIRCUITO 2º AEROTERMIAS | 2 | 1 | 2.00 |
| B02 CIRCUITO 2º AEROTERMIAS | 2 | 1 | 2.00 |
| Subtotal |  |  | 4.00 |
| Total |  |  | 4 |

**08.046** UD BOMBA CIRCULADORA SIMPLE 1'00M3/H-5'28MCA (04/12/2012)
2 UD × 1061.78 = 2123.56
Suministro e instalación de bomba circuladora simple para montaje en línea, de rotor húmedo, alta eficiencia con regulación electrónica, marca Willo, modelo YONOS PICO-Z 25/0,5-6 130 o equivalente sujeto a aprobación de la dirección facultativa, para un caudal de 1,00 m³/h. y una presión disponible de 5,28 m.c.a., incluso accesorios de montaje y elementos de conexión. Medida la unidad instalada.

| Código | Ud | Descripción | Rendimiento | Precio | Importe |
|---|---|---|---|---|---|
| WIYP-Z_25-056 | UD | BOMBA ROTOR HUMEDO WILO YONOS PICO-Z 25/0,5-6 130 (material; 29/10/2023) | 1 | 982 | 982.00 |
| TEC9931 | UD | PEQUEÑO MATERIAL FONTANERIA | 20 | 1 | 20.00 |
| TEC9901 | UD | PEQUEÑO MATERIAL FERRETERIA/TORNILLERIA | 3 | 1 | 3.00 |
| MO.FONT.001 | H | OFICIAL 1ª FONTANERIA | 1.5 | 23.97 | 35.96 |
| %02000200 | % | MEDIOS AUXILIARES | 2 % | 1040.96 | 20.82 |
|  |  | Total |  |  | 1061.78 |

| Medición | Uds. | Largo | Parcial |
|---|---|---|---|
| B08A/B RECIRCULACION ACS | 1 | 2 | 2.00 |
| Total |  |  | 2 |

**08.050** UD DEPOSITO ACUMULADOR, A.C.S. 2.000 LITROS (04/12/2012)
2 UD × 4931.18 = 9862.36
Suministro e instalación de depósito acumulador de A.C.S.,marca LAPESA, modelo MVV-2000-RB o equivalente sujeto a aprobación de la dirección facultativa, de 2.000 litros de capacidad nominal, construido en acero vitrificado s/DIN 4753, aislamiento externo de poliuretano rígido de 80 mm. de espesor y acabado con cubierta para instalación en interior, para una presión máxima de 8 bar y una temperatura de acumulación máxima de 110ºC, previsto de boca de hombre DN400, incluso protección catódica y accesorios de instalación y de conexiones hidráulicas. Medida la unidad instalada.

| Código | Ud | Descripción | Rendimiento | Precio | Importe |
|---|---|---|---|---|---|
| LPMMV2000RB | UD | DEPOSITO ACS VITRIFICADO LA PESA MVV200RB CON FORRO PARA INTERIO (material; 29/10/2023) | 1 | 4221 | 4221.00 |
| LPFME2000 | UD | CONJUNTO FOOOR DEPOSITO 2000 L, PARA INTERIOR (material; 29/10/2023) | 1 | 386 | 386.00 |
| TEC9931 | UD | PEQUEÑO MATERIAL FONTANERIA | 75 | 1 | 75.00 |
| TEC9901 | UD | PEQUEÑO MATERIAL FERRETERIA/TORNILLERIA | 12 | 1 | 12.00 |
| MO.CLIM.001 | UD | OFICIAL 1ª CLIMATIZACION | 3 | 23.97 | 71.91 |
| MO.CLIM.002 | UD | PEON ORDINARIO CLIMATIZACION | 3 | 22.86 | 68.58 |
| %02000200 | % | MEDIOS AUXILIARES | 2 % | 4834.49 | 96.69 |
|  |  | Total |  |  | 4931.18 |

| Medición | Uds. | Largo | Parcial |
|---|---|---|---|
| ACUMULACION SUMINISTRO AEROTERMIA | 1 | 2 | 2.00 |
| Total |  |  | 2 |

**08.055** UD VASO DE EXPANSION CERRADO DE 35 LITROS, 6 BAR, CALEFACCION (04/12/2012)
2 UD × 87.91 = 175.82
Suministro e instalación de vaso de expansión cerrado para instalaciones de agua caliente sanitaria de 35 litros de capacidad nominal, 10 bar, membrana recambiable, instalado con válvula de aislamiento de 11/2"" para el caso de reparación, (la valvula no dispondrá de maneta para evitar falsas maniobra), equipo apto para el uso alimentario, incluso accesorios de montaje, conexionado y p.m. Medida la unidad instalada.

| Código | Ud | Descripción | Rendimiento | Precio | Importe |
|---|---|---|---|---|---|
| FT.DE.03506CL | UD | DEPOSITO EXPANSION 35 L/6 BAR, CALEFACCION-CLIMATIZACION (material; 28/10/2023) | 1 | 45.21 | 45.21 |
| FT.V.E034 | UD | VALVULA ESFERA PASO TOTAL, PN40, 3/4" (material; 29/10/2023) | 1 | 7.01 | 7.01 |
| TEC9931 | UD | PEQUEÑO MATERIAL FONTANERIA | 8 | 1 | 8.00 |
| TEC9901 | UD | PEQUEÑO MATERIAL FERRETERIA/TORNILLERIA | 2 | 1 | 2.00 |
| MO.CLIM.001 | UD | OFICIAL 1ª CLIMATIZACION | 1 | 23.97 | 23.97 |
| %02000200 | % | MEDIOS AUXILIARES | 2 % | 86.19 | 1.72 |
|  |  | Total |  |  | 87.91 |

| Medición | Uds. | Largo | Parcial |
|---|---|---|---|
| CIRCUITO 1º AEROTERMIAS-ACS | 1 | 2 | 2.00 |
| Total |  |  | 2 |

**08.056** UD VASO DE EXPANSION CERRADO DE 150 LITROS, 10 BAR, A.C.S. (04/12/2012)
3 UD × 578.65 = 1735.95
Suministro e instalación de vaso de expansión cerrado para instalaciones de agua caliente sanitaria de 150 litros de capacidad nominal, 10 bar, membrana recambiable, instalado con válvula de aislamiento de 11/2"" para el caso de reparación, (la valvula no dispondrá de maneta para evitar falsas maniobra), equipo apto para el uso alimentario, incluso accesorios de montaje, conexionado y p.m. Medida la unidad instalada.

| Código | Ud | Descripción | Rendimiento | Precio | Importe |
|---|---|---|---|---|---|
| FT.DE.15010AC | UD | DEPOSITO EXPANSION 150 L/ 10 BAR, A.C.S., MEMBRANA CABIABLE (material; 28/10/2023) | 1 | 505.86 | 505.86 |
| FT.V.E112 | UD | VALVULA ESFERA PASO TOTAL, PN40, 11/2" | 1 | 23.12 | 23.12 |
| TEC9931 | UD | PEQUEÑO MATERIAL FONTANERIA | 8 | 1 | 8.00 |
| TEC9901 | UD | PEQUEÑO MATERIAL FERRETERIA/TORNILLERIA | 2 | 1 | 2.00 |
| MO.CLIM.001 | UD | OFICIAL 1ª CLIMATIZACION | 0.8 | 23.97 | 19.18 |
| MO.CLIM.002 | UD | PEON ORDINARIO CLIMATIZACION | 0.4 | 22.86 | 9.14 |
| %02000200 | % | MEDIOS AUXILIARES | 2 % | 567.30 | 11.35 |
|  |  | Total |  |  | 578.65 |

| Medición | Uds. | Largo | Parcial |
|---|---|---|---|
| DEPOSITOS ACUMULACION AGUA CONSUMO | 1 | 3 | 3.00 |
| Total |  |  | 3 |

**08.060** UD CONTADOR CALORIMETRO DN 20, CAUDAL Q3 4'00 M3/H (23/01/2015)
1 UD × 491.23 = 491.23
Suministro e instalación de contador de energía estático, calorímetro, compuesto por caudalímetro ultrasónico, DN20, para un caudal de nominal de 2'5 m3/h y Q3 de 4'00 m·/h, temperatura de trabajo 15-90ºC, conexión por rosca, unidad calculadora de energía térmica para cálculo de energía térmica consumida a partir de temperatura y caudal, con alimentación eléctrica por baterías de litio reemplazables y puerto óptico para lectura de registros, y comunicación Mbus, y 2 sondas de tipo PT500 con 1'5 m de cable, incluso tarjeta de comunicaciones Mbus para su integración en el sistema centralizado, racores de conexión, vainas para sondas, cableado y conexiones. Medida la unidad instalada.

| Código | Ud | Descripción | Rendimiento | Precio | Importe |
|---|---|---|---|---|---|
| KAMMUL401020 | UD | CONTADOR COMPACTO CALORIAS DN 20 CON SONDAS (material; 11/04/2018) | 1 | 431.2 | 431.20 |
| PM.FONT.001 | UD | PEQUEÑO MATERIAL FONTANERIA 001 | 15 | 1 | 15.00 |
| MO.FONT.001 | H | OFICIAL 1ª FONTANERIA | 1 | 23.97 | 23.97 |
| MO.FONT.002 | H | PEON ORDINARIO FONTANERIA | 0.5 | 22.86 | 11.43 |
| %02000200 | % | MEDIOS AUXILIARES | 2 % | 481.60 | 9.63 |
|  |  | Total |  |  | 491.23 |

| Medición | Uds. | Largo | Parcial |
|---|---|---|---|
| CIRCUITO PRODUCCION ACS | 1 | 1 | 1.00 |
| Total |  |  | 1 |

**08.061** UD CONTADOR DE IMPULSOS, TIPO CHORRO, QN=1'0M3/H, DN15 (23/01/2015)
1 UD × 115.91 = 115.91
Suministro e instalación de unidad de contador de agua de medida volumétrica de chorro único con emisor de impulsos, para un caudal nominal de 1.0m3/h y Q3 de 1.6 m3/h, para una temperatura de trabajo de hasta 90ºC, conexión DN 15 a rosca, relación de medida 10 l/impulso, incluso cableado desde elemento hasta cuadro sistema control. Medida la unidad instalada.

| Código | Ud | Descripción | Rendimiento | Precio | Importe |
|---|---|---|---|---|---|
| CL.ZEN15AF | UD | CONTADOR CHORRO MULTIPLE EMISOR DE IMPULSOS, DN15 (material; 29/10/2023) | 1 | 61.2 | 61.20 |
| CL.ZENRD15 | UD | JUEGO RECORD CONTADOPR DN15 1/2-3/4" (material; 29/10/2023) | 1 | 9.23 | 9.23 |
| PM.FONT.001 | UD | PEQUEÑO MATERIAL FONTANERIA 001 | 15 | 1 | 15.00 |
| MO.FONT.001 | H | OFICIAL 1ª FONTANERIA | 0.7 | 23.97 | 16.78 |
| MO.FONT.002 | H | PEON ORDINARIO FONTANERIA | 0.5 | 22.86 | 11.43 |
| %02000200 | % | MEDIOS AUXILIARES | 2 % | 113.64 | 2.27 |
|  |  | Total |  |  | 115.91 |

| Medición | Uds. | Largo | Parcial |
|---|---|---|---|
| LLENADO CIRCUITOS CERRADOS | 1 | 1 | 1.00 |
| Total |  |  | 1 |

**08.065** UD VALVULA MEZCLADORA TERMOSTATICA, REG. MANUAL, ACS, DN65 (23/01/2015)
1 UD × 1327.61 = 1327.61
Suministro e instalación de válvula de cuatro vías mezcladora termostáticas para A.C.S., de regulación manual, DN 65, marca IHI HEIMEIER, serie TA-MATIC 3410 o equivalente sujeto a aprobación de la dirección facultativa, con conexión por brida, cuerpo en bronce y eje de acero inoxidable, PN10, para un caudal mínimo de 13l/s con una perdida máxima de 1500 mbar, temperatura máxima de trabajo de 110ºC, y una temperatura de regulación comprendida entre 45 a 65 ºC, incluso accesorios de montaje, racores, y p.m. Medida la unidad.

| Código | Ud | Descripción | Rendimiento | Precio | Importe |
|---|---|---|---|---|---|
| CLAA10740 | UD | VALVULA MEZCLADORA TERMOSTATICA TA-MATIC DN65", 45-65ºC (material; 06/09/2023) | 1 | 1289.3 | 1289.30 |
| PM.FONT.001 | UD | PEQUEÑO MATERIAL FONTANERIA 001 | 4 | 1 | 4.00 |
| MO.FONT.001 | H | OFICIAL 1ª FONTANERIA | 0.25 | 23.97 | 5.99 |
| MO.FONT.002 | H | PEON ORDINARIO FONTANERIA | 0.1 | 22.86 | 2.29 |
| %02000200 | % | MEDIOS AUXILIARES | 2 % | 1301.58 | 26.03 |
|  |  | Total |  |  | 1327.61 |

| Medición | Uds. | Largo | Parcial |
|---|---|---|---|
| SALIDA CONSUMO ACS SEMISOTANO | 1 | 1 | 1.00 |
| Total |  |  | 1 |

**08.067** UD VALVULA DE SEGURIDAD FIJA 3 BAR, 3/4" (23/01/2015)
2 UD × 22.04 = 44.08
Suministro e instalación de válvula de seguridad tarada a 3 bar, de 3/4", con conexión para manómetro y escape conducido con embudo de visualización, para instalaciones de calefacción, climatización o ACS, incluso accesorios de montaje, conexionado y p.m. Medida la unidad instalada.

| Código | Ud | Descripción | Rendimiento | Precio | Importe |
|---|---|---|---|---|---|
| CL.AA03420 | UD | VALVULA SEGURIDAD FIJS 3,0 BAR, 3/4" (material; 29/10/2023) | 1 | 16.3 | 16.30 |
| PM.FONT.001 | UD | PEQUEÑO MATERIAL FONTANERIA 001 | 2 | 1 | 2.00 |
| MO.FONT.001 | H | OFICIAL 1ª FONTANERIA | 0.1 | 23.97 | 2.40 |
| MO.FONT.002 | H | PEON ORDINARIO FONTANERIA | 0.04 | 22.86 | 0.91 |
| %02000200 | % | MEDIOS AUXILIARES | 2 % | 21.61 | 0.43 |
|  |  | Total |  |  | 22.04 |

| Medición | Uds. | Largo | Parcial |
|---|---|---|---|
| IMPULSION AEROTERMIA | 2 | 1 | 2.00 |
| Total |  |  | 2 |

**08.068** UD VALVULA DE SEGURIDAD FIJA 10 BAR, 1" (23/01/2015)
2 UD × 25.92 = 51.84
Suministro e instalación de válvula de seguridad tarada a 10 bar, de 1", con conexión para manómetro y escape conducido con embudo de visualización, para instalaciones de calefacción, climatización o ACS, incluso accesorios de montaje, conexionado y p.m. Medida la unidad instalada.

| Código | Ud | Descripción | Rendimiento | Precio | Importe |
|---|---|---|---|---|---|
| CL.AA10021 | UD | VALVULA SEGURIDAD FIJS 6,0 BAR, 1" (material; 29/10/2023) | 1 | 20.1 | 20.10 |
| PM.FONT.001 | UD | PEQUEÑO MATERIAL FONTANERIA 001 | 2 | 1 | 2.00 |
| MO.FONT.001 | H | OFICIAL 1ª FONTANERIA | 0.1 | 23.97 | 2.40 |
| MO.FONT.002 | H | PEON ORDINARIO FONTANERIA | 0.04 | 22.86 | 0.91 |
| %02000200 | % | MEDIOS AUXILIARES | 2 % | 25.41 | 0.51 |
|  |  | Total |  |  | 25.92 |

| Medición | Uds. | Largo | Parcial |
|---|---|---|---|
| DEPOSITOS | 2 | 1 | 2.00 |
| Total |  |  | 2 |

**08.070** UD TERMOMETRO BIMETALICO 63 MM, 0-60/0-100ºC (23/01/2015)
14 UD × 26.86 = 376.04
Suministro e instalación de termómetro bimetálico, de 63 mm. de diámetro, escala 0-60 ºC o 0-100 ºC, según proceda, caja en acero galvanizado y anillo de acero inoxidable, rácor de conexión y vaina de latón, elemento termométrico de espiral bimetálica, aguja de aluminio, incluso accesorios de montaje. Medida la unidad instalada.

| Código | Ud | Descripción | Rendimiento | Precio | Importe |
|---|---|---|---|---|---|
| CL.IM01112 | UD | TERMOMETRO 0/60-0/100ºC, DE 63 MM, 100 MM, 1/2", ARO INOX. | 1 | 14.8 | 14.80 |
| CL.IM01216 | UD | VAINA LATON 100 MM, 1/2". | 1 | 3.4 | 3.40 |
| FT.CU15PIZ | UD | CONJUNTO PIEZAS TUBERIA COBRE 15MM | 1.2 | 0.31 | 0.37 |
| PM.FONT.501 | UD | MATERIAL SOLDADURA COBRE ESTAÑO PLATA 6%+ DECAPANTE | 0.4 | 0.21 | 0.08 |
| PM.FONT.001 | UD | PEQUEÑO MATERIAL FONTANERIA 001 | 0.6 | 1 | 0.60 |
| MO.FONT.001 | H | OFICIAL 1ª FONTANERIA | 0.2 | 23.97 | 4.79 |
| MO.FONT.002 | H | PEON ORDINARIO FONTANERIA | 0.1 | 22.86 | 2.29 |
| %02000200 | % | MEDIOS AUXILIARES | 2 % | 26.33 | 0.53 |
|  |  | Total |  |  | 26.86 |

| Medición | Uds. | Largo | Parcial |
|---|---|---|---|
| IMPULSION AEROTERMIAS | 2 | 2 | 4.00 |
| RETORNO AEROTERMIAS | 2 | 2 | 4.00 |
| DEPOSIOTS | 2 | 1 | 2.00 |
| RED A.CALIENTE CONSUMO | 1 | 2 | 2.00 |
| RED A.FRIA | 1 | 1 | 1.00 |
| RED RETORNO | 1 | 1 | 1.00 |
| Subtotal |  |  | 14.00 |
| Total |  |  | 14 |

**08.075** UD MANOMETRO GLICERINA 63 MM, O.6/0.10 BARS (23/01/2015)
5 UD × 36.76 = 183.80
Suministro e instalación de manómetro en baño de glicerina, de 63 mm. de diámetro, escala 0-6 bars 0 0-10 bars, según proceda, caja y anillo de acero inoxidable, rácor de ½" de diámetro, elemento de cobre, aguja de aluminio, instalado con válvula de aislamiento, incluso accesorios de montaje. Medida la unidad instalada.

| Código | Ud | Descripción | Rendimiento | Precio | Importe |
|---|---|---|---|---|---|
| CL.IM33005 | UD | MANOMETRO BAÑO GLICELINA 63MM, 1/4", 0-10 BAR | 1 | 23.9 | 23.90 |
| FT.V.E012 | UD | VALVULA ESFERA PASO TOTAL, PN40, 1/2" | 1 | 4.01 | 4.01 |
| FT.CU15PIZ | UD | CONJUNTO PIEZAS TUBERIA COBRE 15MM | 1.2 | 0.31 | 0.37 |
| PM.FONT.501 | UD | MATERIAL SOLDADURA COBRE ESTAÑO PLATA 6%+ DECAPANTE | 0.4 | 0.21 | 0.08 |
| PM.FONT.001 | UD | PEQUEÑO MATERIAL FONTANERIA 001 | 0.6 | 1 | 0.60 |
| MO.FONT.001 | H | OFICIAL 1ª FONTANERIA | 0.2 | 23.97 | 4.79 |
| MO.FONT.002 | H | PEON ORDINARIO FONTANERIA | 0.1 | 22.86 | 2.29 |
| %02000200 | % | MEDIOS AUXILIARES | 2 % | 36.04 | 0.72 |
|  |  | Total |  |  | 36.76 |

| Medición | Uds. | Largo | Parcial |
|---|---|---|---|
| LLENADO CIRCUITOS CERRADOS | 1 | 2 | 2.00 |
| RED A.FRIA | 1 | 1 | 1.00 |
| VALVULAS SEGURIDAD DEPOSITOS | 1 | 2 | 2.00 |
| Subtotal |  |  | 5.00 |
| Total |  |  | 5 |

**08.080** UD PUENTE MANOMETRO GLICERINA 63 MM, O.6 BARS (23/01/2015)
5 UD × 59.98 = 299.90
Suministro e instalación de puente manometrico de dos medidas, realizado con tubería de cobre o polietileno de 15mm, dos válvulas de aislamiento y manómetro en baño de glicerina, de 63 mm. de diámetro, escala 0-6 bars, con caja y anillo de acero inoxidable, incluso accesorios de montaje y p.m.. Medida la unidad instalada.

| Código | Ud | Descripción | Rendimiento | Precio | Importe |
|---|---|---|---|---|---|
| CL.IM33005 | UD | MANOMETRO BAÑO GLICELINA 63MM, 1/4", 0-10 BAR | 1 | 23.9 | 23.90 |
| FT.V.E012 | UD | VALVULA ESFERA PASO TOTAL, PN40, 1/2" | 2 | 4.01 | 8.02 |
| FT.CU01501 | ML | TUBERIA COBRE RIGIDO 15X1MM (material; 02/02/2015) | 1.5 | 5.97 | 8.96 |
| FT.CU15PIZ | UD | CONJUNTO PIEZAS TUBERIA COBRE 15MM | 5 | 0.31 | 1.55 |
| PM.FONT.501 | UD | MATERIAL SOLDADURA COBRE ESTAÑO PLATA 6%+ DECAPANTE | 1 | 0.21 | 0.21 |
| PM.FONT.001 | UD | PEQUEÑO MATERIAL FONTANERIA 001 | 2 | 1 | 2.00 |
| MO.FONT.001 | H | OFICIAL 1ª FONTANERIA | 0.4 | 23.97 | 9.59 |
| MO.FONT.002 | H | PEON ORDINARIO FONTANERIA | 0.2 | 22.86 | 4.57 |
| %02000200 | % | MEDIOS AUXILIARES | 2 % | 58.80 | 1.18 |
|  |  | Total |  |  | 59.98 |

| Medición | Uds. | Largo | Parcial |
|---|---|---|---|
| BOMBAS AEROTERMIA | 2 | 2 | 4.00 |
| BOMBAS RED RETORNO | 1 | 1 | 1.00 |
| Subtotal |  |  | 5.00 |
| Total |  |  | 5 |

**08.085** UD PURGADOR AUTOMATICO CON VALVULA 1/2", PN-16 (09/12/2012)
8 UD × 23.55 = 188.40
Suministro e instalación de purgador de aire automático, de 1/2", para una presión máxima de trabajo de 16 bar, instalada con válvula de aislamiento de esfera, a instalar en tuberias existentes o nuevas, incluso accesorios para colocación en tubería de cobre, elementos de sujeción y complementarios. Medida la unidad instalada.

| Código | Ud | Descripción | Rendimiento | Precio | Importe |
|---|---|---|---|---|---|
| CL.AC01024 | UD | PURGADOR DE BOYA DE COLUMNA 1/2", 10 BAR | 1 | 9.76 | 9.76 |
| CL.SO07113 | UD | VALVULA ESFERA SOLAR 1/2", TEMPERATURA MAXIMA 160ºC | 1 | 7.52 | 7.52 |
| TEC9931 | UD | PEQUEÑO MATERIAL FONTANERIA | 2.5 | 1 | 2.50 |
| MO.CLIM.001 | UD | OFICIAL 1ª CLIMATIZACION | 0.1 | 23.97 | 2.40 |
| MO.CLIM.002 | UD | PEON ORDINARIO CLIMATIZACION | 0.04 | 22.86 | 0.91 |
| %02000200 | % | MEDIOS AUXILIARES | 2 % | 23.09 | 0.46 |
|  |  | Total |  |  | 23.55 |

| Medición | Uds. | Largo | Parcial |
|---|---|---|---|
| DEPOSITOS | 1 | 2 | 2.00 |
| IMPULSION AEROTERMIA | 1 | 2 | 2.00 |
| RETORNO AEROTERMIA | 1 | 2 | 2.00 |
| OTROS CIRCUITOS | 1 | 2 | 2.00 |
| Subtotal |  |  | 8.00 |
| Total |  |  | 8 |

**08.090** UD INTERRUPTOR AUTOMÁTICO DE FLUJO 1-11/2" (23/01/2015)
1 UD × 63.84 = 63.84
Suministro e instalación de interruptor automático de flujo, para tuberías de acero de 1" a 11/2", con ajuste regulable, lengüeta con segmento, doble contacto todo nada ajustable, blindado, caja metálica estanca, marca Schneider modelo FS/GI agua o compatible, incluso conductores eléctricos, conexiones y montaje. Medida la unidad instalada.

| Código | Ud | Descripción | Rendimiento | Precio | Importe |
|---|---|---|---|---|---|
| CL.DF112 | UD | DETECTOR DE FLUJO PARA TUBERIA 1"-11/2" (material; 29/10/2023) | 1 | 35.7 | 35.70 |
| FT.AC112PIZ | UD | CONJUNTO PIEZAS TUBERIA ACERO NEGRO 11/2" (material; 02/02/2015) | 1 | 19.21 | 19.21 |
| PM.FONT.001 | UD | PEQUEÑO MATERIAL FONTANERIA 001 | 0.6 | 1 | 0.60 |
| MO.FONT.001 | H | OFICIAL 1ª FONTANERIA | 0.2 | 23.97 | 4.79 |
| MO.FONT.002 | H | PEON ORDINARIO FONTANERIA | 0.1 | 22.86 | 2.29 |
| %02000200 | % | MEDIOS AUXILIARES | 2 % | 62.59 | 1.25 |
|  |  | Total |  |  | 63.84 |

| Medición | Uds. | Largo | Parcial |
|---|---|---|---|
| AEROTERMIAS | 1 | 1 | 1.00 |
| Total |  |  | 1 |

**08.095** UD VALVULA ESFERA ROSCAR/SOLDAR 3/4", PN16 (23/01/2015)
1 UD × 12.62 = 12.62
Suministro e instalación de válvula metálica de obturador esférico con accionamiento manual mediante palanca, paso total, de 3/4", PN16 y temperatura de trabajo de -20ªC a 140ºC, instalada por rosca o soldada, incluso accesorio de instalación y elementos de sujeción. Medida la unidad instalada.

| Código | Ud | Descripción | Rendimiento | Precio | Importe |
|---|---|---|---|---|---|
| FT.V.E034 | UD | VALVULA ESFERA PASO TOTAL, PN40, 3/4" | 1 | 7.01 | 7.01 |
| PM.FONT.001 | UD | PEQUEÑO MATERIAL FONTANERIA 001 | 2 | 1 | 2.00 |
| MO.FONT.001 | H | OFICIAL 1ª FONTANERIA | 0.14 | 23.97 | 3.36 |
| %02000200 | % | MEDIOS AUXILIARES | 2 % | 12.37 | 0.25 |
|  |  | Total |  |  | 12.62 |

| Medición | Uds. | Largo | Parcial |
|---|---|---|---|
| LLENADO INSTALACION | 1 | 1 | 1.00 |
| Total |  |  | 1 |

**08.096** UD VALVULA ESFERA ROSCAR/SOLDAR 1", PN16 (23/01/2015)
30 UD × 17.2 = 516.00
Suministro e instalación de válvula metálica de obturador esférico con accionamiento manual mediante palanca, paso total, de 1", PN16 y temperatura de trabajo de -20ªC a 140ºC, instalada por rosca o soldada, incluso accesorio de instalación y elementos de sujeción. Medida la unidad instalada.

| Código | Ud | Descripción | Rendimiento | Precio | Importe |
|---|---|---|---|---|---|
| FT.V.E100 | UD | VALVULA ESFERA PASO TOTAL, PN40, 1" | 1 | 11.5 | 11.50 |
| PM.FONT.001 | UD | PEQUEÑO MATERIAL FONTANERIA 001 | 2 | 1 | 2.00 |
| MO.FONT.001 | H | OFICIAL 1ª FONTANERIA | 0.14 | 23.97 | 3.36 |
| %02000200 | % | MEDIOS AUXILIARES | 2 % | 16.86 | 0.34 |
|  |  | Total |  |  | 17.2 |

| Medición | Uds. | Largo | Parcial |
|---|---|---|---|
| IMPULSION AEROTERMIAS | 2 | 2 | 4.00 |
| VACIADO AEROTERMIAS | 2 | 1 | 2.00 |
| RETORNO AEROTERMIAS | 2 | 2 | 4.00 |
| BOMBAS AEROTERMIAS 2º | 2 | 5 | 10.00 |
| VACIADO DEPOSITOS | 2 | 1 | 2.00 |
| RED RETORNO | 1 | 4 | 4.00 |
| BOMBAS RED RETORNO | 2 | 2 | 4.00 |
| Subtotal |  |  | 30.00 |
| Total |  |  | 30 |

**08.097** UD VALVULA ESFERA ROSCAR/SOLDAR 11/2", PN16 (23/01/2015)
7 UD × 29.48 = 206.36
Suministro e instalación de válvula metálica de obturador esférico con accionamiento manual mediante palanca, paso total, de 11/2", PN16 y temperatura de trabajo de -20ªC a 140ºC, instalada por rosca o soldada, incluso accesorio de instalación y elementos de sujeción. Medida la unidad instalada.

| Código | Ud | Descripción | Rendimiento | Precio | Importe |
|---|---|---|---|---|---|
| FT.V.E112 | UD | VALVULA ESFERA PASO TOTAL, PN40, 11/2" | 1 | 23.12 | 23.12 |
| PM.FONT.001 | UD | PEQUEÑO MATERIAL FONTANERIA 001 | 2 | 1 | 2.00 |
| MO.FONT.001 | H | OFICIAL 1ª FONTANERIA | 0.11 | 23.97 | 2.64 |
| MO.FONT.002 | H | PEON ORDINARIO FONTANERIA | 0.05 | 22.86 | 1.14 |
| %02000200 | % | MEDIOS AUXILIARES | 2 % | 28.90 | 0.58 |
|  |  | Total |  |  | 29.48 |

| Medición | Uds. | Largo | Parcial |
|---|---|---|---|
| DEPOSITOS A COLECTOR RETORNO AEROTERMIA | 1 | 3 | 3.00 |
| DEPOSITOS A COLECTOR IMPULSION AEROTERMIA | 1 | 3 | 3.00 |
| CONEXION ENTRE DEPOSITOS | 1 | 1 | 1.00 |
| Subtotal |  |  | 7.00 |
| Total |  |  | 7 |

**08.098** UD VALVULA ESFERA ROSCAR/SOLDAR 2", PN16 (23/01/2015)
9 UD × 40.86 = 367.74
Suministro e instalación de válvula metálica de obturador esférico con accionamiento manual mediante palanca, paso total, de 2", PN16 y temperatura de trabajo de -20ªC a 140ºC, instalada por rosca o soldada, incluso accesorio de instalación y elementos de sujeción. Medida la unidad instalada.

| Código | Ud | Descripción | Rendimiento | Precio | Importe |
|---|---|---|---|---|---|
| FT.V.E200 | UD | VALVULA ESFERA PASO TOTAL, PN40, 2" | 1 | 33.32 | 33.32 |
| PM.FONT.001 | UD | PEQUEÑO MATERIAL FONTANERIA 001 | 2 | 1 | 2.00 |
| MO.FONT.001 | H | OFICIAL 1ª FONTANERIA | 0.15 | 23.97 | 3.60 |
| MO.FONT.002 | H | PEON ORDINARIO FONTANERIA | 0.05 | 22.86 | 1.14 |
| %02000200 | % | MEDIOS AUXILIARES | 2 % | 40.06 | 0.80 |
|  |  | Total |  |  | 40.86 |

| Medición | Uds. | Largo | Parcial |
|---|---|---|---|
| DEPOSITOS A RED ACS | 1 | 2 | 2.00 |
| RED ACS | 1 | 3 | 3.00 |
| RED A.FRIA | 1 | 4 | 4.00 |
| Subtotal |  |  | 9.00 |
| Total |  |  | 9 |

**08.100** UD VALVULA RETENCION MUELLE, ROSCAR 3/4", PN16 (23/01/2015)
1 UD × 13.13 = 13.13
Suministro e instalación de válvula metálica de retención, con muelle, tipo york, de 3/4", PN16 y temperatura de trabajo de 0ªC a 80ºC, instalada por rosca, construida en latón, incluso accesorio de instalación y elementos de sujeción. Medida la unidad instalada.

| Código | Ud | Descripción | Rendimiento | Precio | Importe |
|---|---|---|---|---|---|
| FT.VR.Y034 | UD | VALVULA RETENCION MUELLE, LATON, PN16, 3/4" (material; 29/10/2023) | 1 | 7.56 | 7.56 |
| PM.FONT.001 | UD | PEQUEÑO MATERIAL FONTANERIA 001 | 2 | 1 | 2.00 |
| MO.FONT.001 | H | OFICIAL 1ª FONTANERIA | 0.1 | 23.97 | 2.40 |
| MO.FONT.002 | H | PEON ORDINARIO FONTANERIA | 0.04 | 22.86 | 0.91 |
| %02000200 | % | MEDIOS AUXILIARES | 2 % | 12.87 | 0.26 |
|  |  | Total |  |  | 13.13 |

| Medición | Uds. | Largo | Parcial |
|---|---|---|---|
| LLENADO AEROTERMIAS | 1 | 1 | 1.00 |
| Total |  |  | 1 |

**08.101** UD VALVULA RETENCION MUELLE, ROSCAR 1", PN16 (23/01/2015)
10 UD × 14.83 = 148.30
Suministro e instalación de válvula metálica de retención, con muelle, tipo york, de 1", PN16 y temperatura de trabajo de 0ªC a 80ºC, instalada por rosca, construida en latón, incluso accesorio de instalación y elementos de sujeción. Medida la unidad instalada.

| Código | Ud | Descripción | Rendimiento | Precio | Importe |
|---|---|---|---|---|---|
| FT.VR.Y100 | UD | VALVULA RETENCION MUELLE, LATON, PN16, 1" (material; 29/10/2023) | 1 | 9.23 | 9.23 |
| PM.FONT.001 | UD | PEQUEÑO MATERIAL FONTANERIA 001 | 2 | 1 | 2.00 |
| MO.FONT.001 | H | OFICIAL 1ª FONTANERIA | 0.1 | 23.97 | 2.40 |
| MO.FONT.002 | H | PEON ORDINARIO FONTANERIA | 0.04 | 22.86 | 0.91 |
| %02000200 | % | MEDIOS AUXILIARES | 2 % | 14.54 | 0.29 |
|  |  | Total |  |  | 14.83 |

| Medición | Uds. | Largo | Parcial |
|---|---|---|---|
| IMPULSION AEROTERMIA 1º | 1 | 2 | 2.00 |
| BOMBAS AEROTERMIA | 1 | 4 | 4.00 |
| RED RETORNO | 1 | 2 | 2.00 |
| BOMBAS RED RETORNO | 1 | 2 | 2.00 |
| Subtotal |  |  | 10.00 |
| Total |  |  | 10 |

**08.102** UD VALVULA RETENCION MUELLE, ROSCAR 11/2", PN16 (23/01/2015)
1 UD × 19.57 = 19.57
Suministro e instalación de válvula metálica de retención, con muelle, tipo york, de 11/2", PN16 y temperatura de trabajo de 0ªC a 80ºC, instalada por rosca, construida en latón, incluso accesorio de instalación y elementos de sujeción. Medida la unidad instalada.

| Código | Ud | Descripción | Rendimiento | Precio | Importe |
|---|---|---|---|---|---|
| FT.VR.Y112 | UD | VALVULA RETENCION MUELLE, LATON, PN16, 11/2" | 1 | 13.41 | 13.41 |
| PM.FONT.001 | UD | PEQUEÑO MATERIAL FONTANERIA 001 | 2 | 1 | 2.00 |
| MO.FONT.001 | H | OFICIAL 1ª FONTANERIA | 0.11 | 23.97 | 2.64 |
| MO.FONT.002 | H | PEON ORDINARIO FONTANERIA | 0.05 | 22.86 | 1.14 |
| %02000200 | % | MEDIOS AUXILIARES | 2 % | 19.19 | 0.38 |
|  |  | Total |  |  | 19.57 |

| Medición | Uds. | Largo | Parcial |
|---|---|---|---|
| IMPULSION AEROTERMIA A DEPOSITOS | 1 | 1 | 1.00 |
| Total |  |  | 1 |

**08.103** UD VALVULA RETENCION MUELLE, ROSCAR 2", PN16 (23/01/2015)
5 UD × 27.16 = 135.80
Suministro e instalación de válvula metálica de retención, con muelle, tipo york, de 2", PN16 y temperatura de trabajo de 0ªC a 80ºC, instalada por rosca, construida en latón, incluso accesorio de instalación y elementos de sujeción. Medida la unidad instalada.

| Código | Ud | Descripción | Rendimiento | Precio | Importe |
|---|---|---|---|---|---|
| FT.VR.Y200 | UD | VALVULA RETENCION MUELLE, LATON, PN16, 2" (material; 29/10/2023) | 1 | 19.89 | 19.89 |
| PM.FONT.001 | UD | PEQUEÑO MATERIAL FONTANERIA 001 | 2 | 1 | 2.00 |
| MO.FONT.001 | H | OFICIAL 1ª FONTANERIA | 0.15 | 23.97 | 3.60 |
| MO.FONT.002 | H | PEON ORDINARIO FONTANERIA | 0.05 | 22.86 | 1.14 |
| %02000200 | % | MEDIOS AUXILIARES | 2 % | 26.63 | 0.53 |
|  |  | Total |  |  | 27.16 |

| Medición | Uds. | Largo | Parcial |
|---|---|---|---|
| RED A.CALIENTE | 1 | 1 | 1.00 |
| RED A.FRIA | 1 | 4 | 4.00 |
| Subtotal |  |  | 5.00 |
| Total |  |  | 5 |

**08.105** UD FILTRO DE ASIENTO INCLINADO CON MALLA DE ACERO INOX. 3/4" (23/01/2015)
1 UD × 13.27 = 13.27
Suministro e instalación de filtro de asiento inclinado, en forma de "Y", canastillo con malla de acero inoxidable, de 3/4", PN16 y temperatura de trabajo de 0ªC a 80ºC, instalada por rosca, construida en latón, incluso accesorio de instalación y elementos de sujeción. Medida la unidad instalada.

| Código | Ud | Descripción | Rendimiento | Precio | Importe |
|---|---|---|---|---|---|
| FT.VF.034 | UD | FILTRO ASIENTO INCLINADO LATON, INOX, PN16, 3/4" (material; 29/10/2023) | 1 | 7.23 | 7.23 |
| PM.FONT.001 | UD | PEQUEÑO MATERIAL FONTANERIA 001 | 2 | 1 | 2.00 |
| MO.FONT.001 | H | OFICIAL 1ª FONTANERIA | 0.11 | 23.97 | 2.64 |
| MO.FONT.002 | H | PEON ORDINARIO FONTANERIA | 0.05 | 22.86 | 1.14 |
| %02000200 | % | MEDIOS AUXILIARES | 2 % | 13.01 | 0.26 |
|  |  | Total |  |  | 13.27 |

| Medición | Uds. | Largo | Parcial |
|---|---|---|---|
| LLENADO INSTALACION | 1 | 1 | 1.00 |
| Total |  |  | 1 |

**08.106** UD FILTRO DE ASIENTO INCLINADO CON MALLA DE ACERO INOX. 1" (23/01/2015)
5 UD × 17.4 = 87.00
Suministro e instalación de filtro de asiento inclinado, en forma de "Y", canastillo con malla de acero inoxidable, de 1", PN16 y temperatura de trabajo de 0ªC a 80ºC, instalada por rosca, construida en latón, incluso accesorio de instalación y elementos de sujeción. Medida la unidad instalada.

| Código | Ud | Descripción | Rendimiento | Precio | Importe |
|---|---|---|---|---|---|
| FT.VF.100 | UD | FILTRO ASIENTO INCLINADO LATON, INOX, PN16, 1" (material; 29/10/2023) | 1 | 11.28 | 11.28 |
| PM.FONT.001 | UD | PEQUEÑO MATERIAL FONTANERIA 001 | 2 | 1 | 2.00 |
| MO.FONT.001 | H | OFICIAL 1ª FONTANERIA | 0.11 | 23.97 | 2.64 |
| MO.FONT.002 | H | PEON ORDINARIO FONTANERIA | 0.05 | 22.86 | 1.14 |
| %02000200 | % | MEDIOS AUXILIARES | 2 % | 17.06 | 0.34 |
|  |  | Total |  |  | 17.4 |

| Medición | Uds. | Largo | Parcial |
|---|---|---|---|
| IMPULSION AEROTERMIA 1º | 2 | 1 | 2.00 |
| IMLULSION AEROTERMIA 2º, BOMABAS | 2 | 1 | 2.00 |
| RED RETORNO CONSUMO ACS | 1 | 1 | 1.00 |
| Subtotal |  |  | 5.00 |
| Total |  |  | 5 |

**08.107** UD FILTRO DE ASIENTO INCLINADO CON MALLA DE ACERO INOX. 11/2" (23/01/2015)
1 UD × 20 = 20.00
Suministro e instalación de filtro de asiento inclunado, en forma de "Y", con malla de acero inoxidable clapeta metálica, de 11/2", PN16 y temperatura de trabajo de 0ªC a 80ºC, instalada por rosca, construida en laton, incluso accesorio de instalación y elementos de sujeción. Medida la unidad instalada.

| Código | Ud | Descripción | Rendimiento | Precio | Importe |
|---|---|---|---|---|---|
| FT.VF.112 | UD | FILTRO ASIENTO INCLINADO LATON, INOX, PN16, 11/2" | 1 | 13.83 | 13.83 |
| PM.FONT.001 | UD | PEQUEÑO MATERIAL FONTANERIA 001 | 2 | 1 | 2.00 |
| MO.FONT.001 | H | OFICIAL 1ª FONTANERIA | 0.11 | 23.97 | 2.64 |
| MO.FONT.002 | H | PEON ORDINARIO FONTANERIA | 0.05 | 22.86 | 1.14 |
| %02000200 | % | MEDIOS AUXILIARES | 2 % | 19.61 | 0.39 |
|  |  | Total |  |  | 20 |

| Medición | Uds. | Largo | Parcial |
|---|---|---|---|
| DEPOSITOS A COLECTOR RETORNO AEROTERMIA | 1 | 1 | 1.00 |
| Total |  |  | 1 |

**08.108** UD FILTRO DE ASIENTO INCLINADO CON MALLA DE ACERO INOX. 2" (23/01/2015)
1 UD × 33.73 = 33.73
Suministro e instalación de filtro de asiento inclinado, en forma de "Y", canastillo con malla de acero inoxidable, de 2", PN16 y temperatura de trabajo de 0ªC a 80ºC, instalada por rosca, construida en laton, incluso accesorio de instalación y elementos de sujeción. Medida la unidad instalada.

| Código | Ud | Descripción | Rendimiento | Precio | Importe |
|---|---|---|---|---|---|
| FT.VF.200 | UD | FILTRO ASIENTO INCLINADO LATON, INOX, PN16, 2" (material; 29/10/2023) | 1 | 26.33 | 26.33 |
| PM.FONT.001 | UD | PEQUEÑO MATERIAL FONTANERIA 001 | 2 | 1 | 2.00 |
| MO.FONT.001 | H | OFICIAL 1ª FONTANERIA | 0.15 | 23.97 | 3.60 |
| MO.FONT.002 | H | PEON ORDINARIO FONTANERIA | 0.05 | 22.86 | 1.14 |
| %02000200 | % | MEDIOS AUXILIARES | 2 % | 33.07 | 0.66 |
|  |  | Total |  |  | 33.73 |

| Medición | Uds. | Largo | Parcial |
|---|---|---|---|
| RED A.FRIA | 1 | 1 | 1.00 |
| Total |  |  | 1 |

**08.115** UD MANGUITO ANTIVIBRATORIO DN25 1", ROSCAS/BRIDAS (23/01/2015)
4 UD × 28.03 = 112.12
Suministro e instalación de manguito antivibratorio DN40 (1/2") diámetro nominal para montar entre bridas o roscada, con cuerpo de EPDM y refuerzo interior en fibra de nylon y conexiones de acero al carbono galvanizadas, para una presión de trabajo de hasta 10 kg/cm2 y 80º de temperatura, incluso contrabridas soldadas o recores, juntas, tornillería, elementos de conexión y accesorios de instalación. Medida la unidad instalada.

| Código | Ud | Descripción | Rendimiento | Precio | Importe |
|---|---|---|---|---|---|
| FT.VMV.100 | UD | MANGUITO ANTIVIBRATORIO, PN10, 1" (material; 29/10/2023) | 1 | 21.7 | 21.70 |
| PM.FONT.001 | UD | PEQUEÑO MATERIAL FONTANERIA 001 | 2 | 1 | 2.00 |
| MO.FONT.001 | H | OFICIAL 1ª FONTANERIA | 0.11 | 23.97 | 2.64 |
| MO.FONT.002 | H | PEON ORDINARIO FONTANERIA | 0.05 | 22.86 | 1.14 |
| %02000200 | % | MEDIOS AUXILIARES | 2 % | 27.48 | 0.55 |
|  |  | Total |  |  | 28.03 |

| Medición | Uds. | Largo | Parcial |
|---|---|---|---|
| CONEXION EQUIPO AEROTERMIA | 2 | 2 | 4.00 |
| Total |  |  | 4 |

**08.120** UD CANALIZACION TUBERIA ACERO NG UNE-EN 10255 C/S 1" SUPERFICIAL (23/01/2015)
69 UD × 19.45 = 1342.05
Suministro e instalación de canalización para redes de calefacción, realizada con tubería de cero negro con soldadura, de 1", fabricada según UNE-EN 10255, con accesorios en el mismo material, con unión por soldadura eléctrica o con autogena, instalada en montaje superficial con abrazaderas isotónicas, incluso accesorios montaje y elementos de sujeción. Medida la unidad instalada.

| Código | Ud | Descripción | Rendimiento | Precio | Importe |
|---|---|---|---|---|---|
| FT.ACNSS100 | ML | TUBERIAACERO NEGRO UNE-EN 10255 C/S 1" (material; 02/02/2015) | 1.1 | 6.15 | 6.77 |
| FT.AC100PIZ | UD | CONJUNTO PIEZAS TUBERIA ACERO NEGRO 1" (material; 02/02/2015) | 0.35 | 15.13 | 5.30 |
| FE.ABI03506 | UD | ABRAZADERA ISOFONICA+TORNILLO+TACO 35MM (material; 02/02/2015) | 1.2 | 0.54 | 0.65 |
| PM.FONT.502 | UD | MATERIAL SOLDADURA COBRE ESTAÑO PLATA DECAPANTE | 0.3 | 0.54 | 0.16 |
| PM.FONT.001 | UD | PEQUEÑO MATERIAL FONTANERIA 001 | 0.3 | 1 | 0.30 |
| MO.FONT.001 | H | OFICIAL 1ª FONTANERIA | 0.15 | 23.97 | 3.60 |
| MO.FONT.002 | H | PEON ORDINARIO FONTANERIA | 0.1 | 22.86 | 2.29 |
| %02000200 | % | MEDIOS AUXILIARES | 2 % | 19.07 | 0.38 |
|  |  | Total |  |  | 19.45 |

| Medición | Uds. | Largo | Parcial |
|---|---|---|---|
| CONEXION AEROTERMIA 1 | 1 | 36 | 36.00 |
| CONEXION AEROTERMIA 2 | 1 | 33 | 33.00 |
| Subtotal |  |  | 69.00 |
| Total |  |  | 69 |

**08.125** ML CANALIZACION POLIPROPILENO CON FIBRA, PPR 25 MM SERIE 3.2 (23/01/2015)
14 ML × 10.25 = 143.50
Suministro e instalación de canalización para redes de fontanería, realizada con tubería de polipropileno PPR reforsada con fibra de vidrio, de 25mm, serie 3.2 fabricada según UNE-EN ISO 21003, con accesorios en polipropileno con unión mediante termo-fusión, instalada en montaje empotrado o superficial con p.p. de abrazaderas isotónicas, incluso accesorios montaje y elementos de sujeción. Medida la unidad instalada.

| Código | Ud | Descripción | Rendimiento | Precio | Importe |
|---|---|---|---|---|---|
| FT.PPR025CLI | ML | TUBERIA POLIPROPILENO CON FIBRA CLIMA 25MM, SERIE 3.2 (material; 29/10/2023) | 1.1 | 4.03 | 4.43 |
| FT.PPR025PIZ | UD | CONJUNTO PIEZAS PPR TUBERIA POLIPROPILENO 25MM (material; 29/10/2023) | 0.4 | 2.01 | 0.80 |
| FE.ABI02506 | UD | ABRAZADERA ISOFONICA+TORNILLO+TACO 25MM (material; 24/01/2015) | 1.2 | 0.33 | 0.40 |
| PM.FONT.001 | UD | PEQUEÑO MATERIAL FONTANERIA 001 | 0.2 | 1 | 0.20 |
| MO.FONT.001 | H | OFICIAL 1ª FONTANERIA | 0.09 | 23.97 | 2.16 |
| MO.FONT.002 | H | PEON ORDINARIO FONTANERIA | 0.09 | 22.86 | 2.06 |
| %02000200 | % | MEDIOS AUXILIARES | 2 % | 10.05 | 0.20 |
|  |  | Total |  |  | 10.25 |

| Medición | Uds. | Largo | Parcial |
|---|---|---|---|
| LLENADO CIRCUITOS CERRADOS AGUA FRIA | 1 | 14 | 14.00 |
| Total |  |  | 14 |

**08.126** ML CANALIZACION POLIPROPILENO CON FIBRA, PPR 32 MM SERIE 3.2 (23/01/2015)
39 ML × 13.75 = 536.25
Suministro e instalación de canalización para redes de fontanería, realizada con tubería de polipropileno PPR reforsada con fibra de vidrio, de 32mm, serie 3.2 fabricada según UNE-EN ISO 21003, con accesorios en polipropileno con unión mediante termo-fusión, instalada en montaje empotrado o superficial con p.p. de abrazaderas isotónicas, incluso accesorios montaje y elementos de sujeción. Medida la unidad instalada.

| Código | Ud | Descripción | Rendimiento | Precio | Importe |
|---|---|---|---|---|---|
| FT.PPR032CLI | ML | TUBERIA POLIPROPILENO CON FIBRA CLIMA 32MM, SERIE 3.2 (material; 29/10/2023) | 1.1 | 6.62 | 7.28 |
| FT.PPR032PIZ | UD | CONJUNTO PIEZAS PPR TUBERIA POLIPROPILENO 32MM (material; 29/10/2023) | 0.4 | 3.31 | 1.32 |
| FE.ABI03206 | UD | ABRAZADERA ISOFONICA+TORNILLO+TACO 32MM (material; 24/01/2015) | 1.2 | 0.38 | 0.46 |
| PM.FONT.001 | UD | PEQUEÑO MATERIAL FONTANERIA 001 | 0.2 | 1 | 0.20 |
| MO.FONT.001 | H | OFICIAL 1ª FONTANERIA | 0.09 | 23.97 | 2.16 |
| MO.FONT.002 | H | PEON ORDINARIO FONTANERIA | 0.09 | 22.86 | 2.06 |
| %02000200 | % | MEDIOS AUXILIARES | 2 % | 13.48 | 0.27 |
|  |  | Total |  |  | 13.75 |

| Medición | Uds. | Largo | Parcial |
|---|---|---|---|
| CIRCUITO SECUNDARIO AEROTERMIAS | 2 | 12 | 24.00 |
| CONEXION VACIADOS | 1 | 4 | 4.00 |
| RED RETORNO ACS | 1 | 11 | 11.00 |
| Subtotal |  |  | 39.00 |
| Total |  |  | 39 |

**08.128** ML CANALIZACION POLIPROPILENO CON FIBRA, PPR 50 MM SERIE 3.2 (23/01/2015)
26 ML × 28.53 = 741.78
Suministro e instalación de canalización para redes de fontanería, realizada con tubería de polipropileno PPR reforsada con fibra de vidrio, de 50mm, serie 3.2 fabricada según UNE-EN ISO 21003, con accesorios en polipropileno con unión mediante termo-fusión, instalada en montaje empotrado o superficial con p.p. de abrazaderas isotónicas, incluso accesorios montaje y elementos de sujeción. Medida la unidad instalada.

| Código | Ud | Descripción | Rendimiento | Precio | Importe |
|---|---|---|---|---|---|
| FT.PPR050CLI | ML | TUBERIA POLIPROPILENO CON FIBRA CLIMA 50MM, SERIE 3.2 (material; 29/10/2023) | 1.1 | 16.34 | 17.97 |
| FT.PPR050PIZ | UD | CONJUNTO PIEZAS PPR TUBERIA POLIPROPILENO 50MM (material; 29/10/2023) | 0.4 | 8.16 | 3.26 |
| FE.ABI05008 | UD | ABRAZADERA ISOFONICA+TORNILLO+TACO 50MM (material; 24/01/2015) | 1.2 | 1.16 | 1.39 |
| PM.FONT.001 | UD | PEQUEÑO MATERIAL FONTANERIA 001 | 0.2 | 1 | 0.20 |
| MO.FONT.001 | H | OFICIAL 1ª FONTANERIA | 0.11 | 23.97 | 2.64 |
| MO.FONT.002 | H | PEON ORDINARIO FONTANERIA | 0.11 | 22.86 | 2.51 |
| %02000200 | % | MEDIOS AUXILIARES | 2 % | 27.97 | 0.56 |
|  |  | Total |  |  | 28.53 |

| Medición | Uds. | Largo | Parcial |
|---|---|---|---|
| DE COLECTOR AEROTERMIAS A DEPOSITOS | 1 | 16 | 16.00 |
| CONEXION VASOS DE EXPANSION DEPOSITOS | 2 | 5 | 10.00 |
| Subtotal |  |  | 26.00 |
| Total |  |  | 26 |

**08.129** ML CANALIZACION POLIPROPILENO CON FIBRA, PPR 63 MM SERIE 3.2 (23/01/2015)
26 ML × 36.78 = 956.28
Suministro e instalación de canalización para redes de fontanería, realizada con tubería de polipropileno PPR reforsada con fibra de vidrio, de 63mm, serie 3.2 fabricada según UNE-EN ISO 21003, con accesorios en polipropileno con unión mediante termo-fusión, instalada en montaje empotrado o superficial con p.p. de abrazaderas isotónicas, incluso accesorios montaje y elementos de sujeción. Medida la unidad instalada.

| Código | Ud | Descripción | Rendimiento | Precio | Importe |
|---|---|---|---|---|---|
| FT.PPR063CLI | ML | TUBERIA POLIPROPILENO CON FIBRA CLIMA 63MM, SERIE 3.2 (material; 29/10/2023) | 1.1 | 22.02 | 24.22 |
| FT.PPR063PIZ | UD | CONJUNTO PIEZAS PPR TUBERIA POLIPROPILENO 63MM (material; 29/10/2023) | 0.4 | 11.01 | 4.40 |
| FE.ABI06308 | UD | ABRAZADERA ISOFONICA+TORNILLO+TACO 63MM (material; 24/01/2015) | 1.2 | 1.27 | 1.52 |
| PM.FONT.001 | UD | PEQUEÑO MATERIAL FONTANERIA 001 | 0.3 | 1 | 0.30 |
| MO.FONT.001 | H | OFICIAL 1ª FONTANERIA | 0.12 | 23.97 | 2.88 |
| MO.FONT.002 | H | PEON ORDINARIO FONTANERIA | 0.12 | 22.86 | 2.74 |
| %02000200 | % | MEDIOS AUXILIARES | 2 % | 36.06 | 0.72 |
|  |  | Total |  |  | 36.78 |

| Medición | Uds. | Largo | Parcial |
|---|---|---|---|
| INTERCONEXION ENTRE DEPOSITOS CALENTAMIENTO | 1 | 6 | 6.00 |
| CONEXION RED AGUA FRIA | 1 | 9 | 9.00 |
| RED AGUA CALIENTE CONSUMO | 1 | 11 | 11.00 |
| Subtotal |  |  | 26.00 |
| Total |  |  | 26 |

**08.135** ML AISLAMIENTO TERMICO INTERIOR 30MM, TUBERIA 32/35 MM (23/01/2015)
78 ML × 8.7 = 678.60
Suministro e instalación de aislamiento de tubería de 32/35 mm de diámetro exterior, con espesor según RITE-07 para instalación de climatización o calefacción por el interior de los edificios, mediante coquilla de espuma elastomérica flexible autoextinguible, con un coeficiente de conductividad térmica mínimo a 10° C. de 0,040 W/(m.K.) y temperatura de utilización de 10ºC en frio y 100ºC en calor, incluso accesorios de montaje y de instalación. Medida la unidad ejecutada.

| Código | Ud | Descripción | Rendimiento | Precio | Importe |
|---|---|---|---|---|---|
| FT.AISAF03519 | ML | AIS. ESPUMA ELASTOM. 35X25 MM (1"), 0,4W/(MK) (material; 02/02/2015) | 1.1 | 5.48 | 6.03 |
| FT.AISAFTAPE | ML | CINTA AUTOADHESIVA ESPUMA ELASTOM. AF, 50X3MM | 0.25 | 1.3 | 0.33 |
| PM.FONT.001 | UD | PEQUEÑO MATERIAL FONTANERIA 001 | 0.3 | 1 | 0.30 |
| MO.FONT.001 | H | OFICIAL 1ª FONTANERIA | 0.04 | 23.97 | 0.96 |
| MO.FONT.002 | H | PEON ORDINARIO FONTANERIA | 0.04 | 22.86 | 0.91 |
| %02000200 | % | MEDIOS AUXILIARES | 2 % | 8.53 | 0.17 |
|  |  | Total |  |  | 8.7 |

| Medición | Uds. | Largo | Parcial |
|---|---|---|---|
| CONEXION AEROTERMIA 1 | 1 | 23 | 23.00 |
| CONEXION AEROTERMIA 2 | 1 | 20 | 20.00 |
| CIRCUITO SECUNDARIO AEROTERMIAS | 2 | 12 | 24.00 |
| RED RETORNO ACS | 1 | 11 | 11.00 |
| Subtotal |  |  | 78.00 |
| Total |  |  | 78 |

**08.137** ML AISLAMIENTO TERMICO INTERIOR 35MM, TUBERIA 50/52 MM (23/01/2015)
16 ML × 14.71 = 235.36
Suministro e instalación de aislamiento de tubería de 50/52 mm de diámetro exterior, con espesor según RITE-07 para instalación de climatización o calefacción por el interior de los edificios, mediante coquilla de espuma elastomérica flexible autoextinguible, con un coeficiente de conductividad térmica mínimo a 10° C. de 0,040 W/(m.K.) y temperatura de utilización de 10ºC en frio y 100ºC en calor, incluso accesorios de montaje y de instalación. Medida la unidad ejecutada.

| Código | Ud | Descripción | Rendimiento | Precio | Importe |
|---|---|---|---|---|---|
| FT.AISAF05427 | ML | AIS. ESPUMA ELASTOM. 54X35 MM (), 11/2", 0,04W/(MK) (material; 02/02/2015) | 1.1 | 10.56 | 11.62 |
| FT.AISAFTAPE | ML | CINTA AUTOADHESIVA ESPUMA ELASTOM. AF, 50X3MM | 0.3 | 1.3 | 0.39 |
| PM.FONT.001 | UD | PEQUEÑO MATERIAL FONTANERIA 001 | 0.3 | 1 | 0.30 |
| MO.FONT.001 | H | OFICIAL 1ª FONTANERIA | 0.045 | 23.97 | 1.08 |
| MO.FONT.002 | H | PEON ORDINARIO FONTANERIA | 0.045 | 22.86 | 1.03 |
| %02000200 | % | MEDIOS AUXILIARES | 2 % | 14.42 | 0.29 |
|  |  | Total |  |  | 14.71 |

| Medición | Uds. | Largo | Parcial |
|---|---|---|---|
| DE COLECTOR AEROTERMIAS A DEPOSITOS | 1 | 16 | 16.00 |
| Total |  |  | 16 |

**08.138** ML AISLAMIENTO TERMICO INTERIOR 35MM, TUBERIA 63/64 MM (23/01/2015)
17 ML × 15.77 = 268.09
Suministro e instalación de aislamiento de tubería de 63/64 mm de diámetro exterior, con espesor según RITE-07 para instalación de climatización o calefacción por el interior de los edificios, mediante coquilla de espuma elastomérica flexible autoextinguible, con un coeficiente de conductividad térmica mínimo a 10° C. de 0,040 W/(m.K.) y temperatura de utilización de 10ºC en frio y 100ºC en calor, incluso accesorios de montaje y de instalación. Medida la unidad ejecutada.

| Código | Ud | Descripción | Rendimiento | Precio | Importe |
|---|---|---|---|---|---|
| FT.AISAF06027 | ML | AIS. ESPUMA ELASTOM. 60X35 MM (2"), 0,04W/(MK) (material; 02/02/2015) | 1.1 | 11.51 | 12.66 |
| FT.AISAFTAPE | ML | CINTA AUTOADHESIVA ESPUMA ELASTOM. AF, 50X3MM | 0.3 | 1.3 | 0.39 |
| PM.FONT.001 | UD | PEQUEÑO MATERIAL FONTANERIA 001 | 0.3 | 1 | 0.30 |
| MO.FONT.001 | H | OFICIAL 1ª FONTANERIA | 0.045 | 23.97 | 1.08 |
| MO.FONT.002 | H | PEON ORDINARIO FONTANERIA | 0.045 | 22.86 | 1.03 |
| %02000200 | % | MEDIOS AUXILIARES | 2 % | 15.46 | 0.31 |
|  |  | Total |  |  | 15.77 |

| Medición | Uds. | Largo | Parcial |
|---|---|---|---|
| INTERCONEXION ENTRE DEPOSITOS CALENTAMIENTO | 1 | 6 | 6.00 |
| RED AGUA CALIENTE CONSUMO | 1 | 11 | 11.00 |
| Subtotal |  |  | 17.00 |
| Total |  |  | 17 |

**08.140** UD AISLAMIENTO TERMICO EXTERIOR 45MM, TUBERIA 32/35 MM (1") (23/01/2015)
29 UD × 15.44 = 447.76
Suministro e instalación de aislamiento de tubería de cobre de 32/35 mm (1"), con espesor según RITE-07 para instalación de climatización o calefacción por el exterior de los edificios, mediante coquilla de espuma elastomérica flexible autoextinguible, con un coeficiente de conductividad térmica mínimo a 10° C. de 0,040 W/(m.K.) y temperatura de utilización de >0..10ºC en frio y 100ºC en calor, incluso accesorios de montaje y de instalación. Medida la unidad ejecutada.

| Código | Ud | Descripción | Rendimiento | Precio | Importe |
|---|---|---|---|---|---|
| FT.AISAF03535 | ML | AIS. ESPUMA ELASTOM. 35X45 MM (1"), 0,04W/(MK) EXT (material; 02/02/2015) | 1.1 | 11.49 | 12.64 |
| FT.AISAFTAPE | ML | CINTA AUTOADHESIVA ESPUMA ELASTOM. AF, 50X3MM | 0.25 | 1.3 | 0.33 |
| PM.FONT.001 | UD | PEQUEÑO MATERIAL FONTANERIA 001 | 0.3 | 1 | 0.30 |
| MO.FONT.001 | H | OFICIAL 1ª FONTANERIA | 0.04 | 23.97 | 0.96 |
| MO.FONT.002 | H | PEON ORDINARIO FONTANERIA | 0.04 | 22.86 | 0.91 |
| %02000200 | % | MEDIOS AUXILIARES | 2 % | 15.14 | 0.30 |
|  |  | Total |  |  | 15.44 |

| Medición | Uds. | Largo | Parcial |
|---|---|---|---|
| CONEXION AEROTERMIA 1 | 1 | 16 | 16.00 |
| CONEXION AEROTERMIA 2 | 1 | 13 | 13.00 |
| Subtotal |  |  | 29.00 |
| Total |  |  | 29 |

**08.145** ML REVESTIMIENTO DE CALORIFUGADO ALUMINIO 0.6, 1"-11/2" (04/12/2012)
94 ML × 17.76 = 1669.44
Suministro e instalación de revestimiento de calorifugado con chapa de aluminio del 99.5% de 0.6 mm, para tuberias de 1" a 11/2", incluso accesorios de montaje, sujección y p.m. Medida la unidad ejecutada.

| Código | Ud | Descripción | Rendimiento | Precio | Importe |
|---|---|---|---|---|---|
| CL.SUBAL206 | ML | REVESTIMIENTO DE AISALMIENTO CHAPA ALUMINIO 11/2", 0'6MM (material; 04/02/2015) | 1 | 7.25 | 7.25 |
| TEC9901 | UD | PEQUEÑO MATERIAL FERRETERIA/TORNILLERIA | 0.8 | 1 | 0.80 |
| MO.CLIM.001 | UD | OFICIAL 1ª CLIMATIZACION | 0.2 | 23.97 | 4.79 |
| MO.CLIM.002 | UD | PEON ORDINARIO CLIMATIZACION | 0.2 | 22.86 | 4.57 |
| %02000200 | % | MEDIOS AUXILIARES | 2 % | 17.41 | 0.35 |
|  |  | Total |  |  | 17.76 |

| Medición | Uds. | Largo | Parcial |
|---|---|---|---|
| CANALIZACIONES CON AISLAMIENTO 1" - 35 MM | 1 | 78 | 78.00 |
| CANALIZACIONES CON AISLAMIENTO 112" - 50 MM | 1 | 16 | 16.00 |
| Subtotal |  |  | 94.00 |
| Total |  |  | 94 |

**08.146** ML REVESTIMIENTO DE CALORIFUGADO ALUMINIO 0.6, 2" (04/12/2012)
17 ML × 19.59 = 333.03
Suministro e instalación de revestimiento de calorifugado con chapa de aluminio del 99.5% de 0.6 mm, para tuberias de 2", incluso accesorios de montaje, sujección y p.m. Medida la unidad ejecutada.

| Código | Ud | Descripción | Rendimiento | Precio | Importe |
|---|---|---|---|---|---|
| CL.SUBAL306 | ML | REVESTIMIENTO DE AISALMIENTO CHAPA ALUMINIO 2", 0'6MM (material; 23/03/2020) | 1 | 9.05 | 9.05 |
| TEC9901 | UD | PEQUEÑO MATERIAL FERRETERIA/TORNILLERIA | 0.8 | 1 | 0.80 |
| MO.CLIM.001 | UD | OFICIAL 1ª CLIMATIZACION | 0.2 | 23.97 | 4.79 |
| MO.CLIM.002 | UD | PEON ORDINARIO CLIMATIZACION | 0.2 | 22.86 | 4.57 |
| %02000200 | % | MEDIOS AUXILIARES | 2 % | 19.21 | 0.38 |
|  |  | Total |  |  | 19.59 |

| Medición | Uds. | Largo | Parcial |
|---|---|---|---|
| CANALIZACIONES CON AISLAMIENTO 2" - 63 MM | 1 | 17 | 17.00 |
| Total |  |  | 17 |

**08.150** UD CONDUCCION DE DESAGUES (04/12/2012)
2 UD × 115.09 = 230.18
Suministro e instalación de elementos para recogida de desagües de vaciados, válvulas de seguridad, etc, realizado con tubería de PVC de presión de medidas acorde con las conexiones, incluso accesorios de montaje y p.m. Medida la unidad ejecutada.

| Código | Ud | Descripción | Rendimiento | Precio | Importe |
|---|---|---|---|---|---|
| PVCT0000 | UD | TUBERIA DE PVC DE 20 A 32 MM | 10 | 2.6 | 26.00 |
| PVCP0000 | UD | ACCESORIOS DE PVC DE 20 A 32 MM | 10 | 3 | 30.00 |
| TEC9951 | UD | PEQUEÑO MATERIAL FONTANERIA | 5 | 1 | 5.00 |
| TEC9901 | UD | PEQUEÑO MATERIAL FERRETERIA/TORNILLERIA | 5 | 1 | 5.00 |
| MO.CLIM.001 | UD | OFICIAL 1ª CLIMATIZACION | 1 | 23.97 | 23.97 |
| MO.CLIM.002 | UD | PEON ORDINARIO CLIMATIZACION | 1 | 22.86 | 22.86 |
| %02000200 | % | MEDIOS AUXILIARES | 2 % | 112.83 | 2.26 |
|  |  | Total |  |  | 115.09 |

| Medición | Uds. | Largo | Parcial |
|---|---|---|---|
| ZONA EXTERIOR PATIO | 1 | 1 | 1.00 |
| CUARTO AGUA | 1 | 1 | 1.00 |
| Subtotal |  |  | 2.00 |
| Total |  |  | 2 |

**08.201** UD CUADRO DE PROTECCION PRODUCCION ACS (04/12/2012)
1 UD × 2582.19 = 2582.19
Suministro e instalación de cuadro secundario de distribución eléctrico para mando y protección general, montaje superficial sobre pared o suelo, constituido por:
- Cofre de chapa con puerta opaca, con capacidad suficiente para alojar los elementos descritos en el esquema unifilar y los componentes de maniobra, más un 30 % de espacio libre, equipado con placas de montaje, carriles, soportes, paneles embellecedores y ciegos, portaplanos, etc.
- Un automático magnetotérmico 63A, 4P, 16 KA, según UNE-EN 60947-2.
- Dos automáticos diferenciales clase AC, intensidad nominal 40A, sensibilidad 30 mA, 4 polos, según UNE-EN 61008.
- Dos automáticos diferenciales clase AC, intensidad nominal 40A, sensibilidad 30 mA, 2 polos, según UNE-EN 61008.
- Un automático diferencial clase AC, intensidad nominal 40A, sensibilidad 300 mA, 4 polos, según UNE-EN 61008.
- Dos automáticos magnetotérmicos 40A, IV, 6 KA, según UNE-EN 60947-2.
- Un automático magnetotérmico 16A, I+N, 6 KA, según UNE-EN 60947-2.
- Siete automáticos magnetotérmicos 10A, I+N, 6 KA, según UNE-EN 60947-2.
- Seis contactores 10A, 2 P, con contacto auxiliar de estado, bobina 230 V.
- Seis selectores carril 1-0-2, con contacto NO.
- Bornes de conexión para salidas
- Rotulación de elementos.
Todo cableado según la según indicaciones de esquema unifilar, con señalización, punteras y terminales y rotulación de elementos, incluso colocación en obra, conexionado de circuitos, medios auxiliares se sujeción y ayudas de albañilería. Construido con VBº de la D.F. Medida la unidad instalada

| Código | Ud | Descripción | Rendimiento | Precio | Importe |
|---|---|---|---|---|---|
| TEC9961 | UD | PEQUEÑO MATERIAL ELECTRICIDAD | 120 | 1 | 120.00 |
| CGAPAR2 | ud | CONJUNTO DE PARAMENTA S/ESQUEMA (material; 05/11/2023) | 1 | 1687.2 | 1687.20 |
| CGCHAPA2 | ud | CONJUNTO DE ENVOLVENTE S/ESQYEMA (material; 03/11/2023) | 1 | 364.81 | 364.81 |
| MO.ELEC.001 | UD | OFICIAL 1º ELECTRICIDAD | 15 | 23.97 | 359.55 |
| %02000200 | % | MEDIOS AUXILIARES | 2 % | 2531.56 | 50.63 |
|  |  | Total |  |  | 2582.19 |

| Medición | Uds. | Largo | Parcial |
|---|---|---|---|
| CUADRO PRODUCCION ACS | 1 | 1 | 1.00 |
| Total |  |  | 1 |

**08.211** ML LINEA DISTRIBUCION 4x16+TTMM2/ CU/ RZ1-K(AS) (04/12/2012)
39 ML × 12.04 = 469.56
Suministro e instalación de línea de distribcuion ejecutada con cable de cobre de 4x16+TTx16 mm2., con aislamiento de 0,6/1 kV, RZ1-K(AS), no propagador del incendio y con emisión de humos y opacidad reducida, instalado en canalización existente, incluso p.p. de conexionado de conductores, material de señalización y p.m.. Medida la unidad instalada.

| Código | Ud | Descripción | Rendimiento | Precio | Importe |
|---|---|---|---|---|---|
| 1001016 | ml | CABLE CU 1KV/RZ1-K 16MM2 | 5.1 | 1.72 | 8.77 |
| TEC9961 | UD | PEQUEÑO MATERIAL ELECTRICIDAD | 0.15 | 1 | 0.15 |
| MO.ELEC.001 | UD | OFICIAL 1º ELECTRICIDAD | 0.12 | 23.97 | 2.88 |
| %02000200 | % | MEDIOS AUXILIARES | 2 % | 11.80 | 0.24 |
|  |  | Total |  |  | 12.04 |

| Medición | Uds. | Largo | Parcial |
|---|---|---|---|
| LINEA DE ACOMETIDA AL CUADRO | 1 | 39 | 39.00 |
| Total |  |  | 39 |

**08.212** ML LINEA DISTRIBUCION 4x6+TTMM2/ CU/ RZ1-K(AS) SUPERFI. (04/12/2012)
36 ML × 9.64 = 347.04
Suministro e instalación de línea de distribcuion ejecutada con cable de cobre de 4x6+TT mm2., con aislamiento de 0,6/1 kV, RZ1-K(AS), no propagador del incendio y con emisión de humos y opacidad reducida, instalado bajo tubo pvc en superficie de 32mm, incluso p.p. de conexionado de conductores, material de señalización y p.m.. Medida la unidad instalada.

| Código | Ud | Descripción | Rendimiento | Precio | Importe |
|---|---|---|---|---|---|
| SO005362 | ud | CAJA REGISTRO PLADUR 100X100X45 | 0.08 | 1.48 | 0.12 |
| 1001006 | ml | CABLE CU 1KV/RZ1-K 6MM2 (material; 06/12/2012) | 5.1 | 1.08 | 5.51 |
| 10PVC32 | ml | TUBO RIGIDO PVC DE 32MM (material; 27/01/2015) | 1 | 0.79 | 0.79 |
| TEC9961 | UD | PEQUEÑO MATERIAL ELECTRICIDAD | 0.15 | 1 | 0.15 |
| MO.ELEC.001 | UD | OFICIAL 1º ELECTRICIDAD | 0.12 | 23.97 | 2.88 |
| %02000200 | % | MEDIOS AUXILIARES | 2 % | 9.45 | 0.19 |
|  |  | Total |  |  | 9.64 |

| Medición | Uds. | Largo | Parcial |
|---|---|---|---|
| LINEAS AEROTERMIAS | 2 | 18 | 36.00 |
| Total |  |  | 36 |

**08.213** ML LINEA DISTRIBUCION 2x2.5+TTMM2/ CU/ RZ1-K(AS) SUPER. (04/12/2012)
12 ML × 6.33 = 75.96
Suministro e instalación de línea de distribcuion ejecutada con cable de cobre de 2x2.5+TT mm2., con aislamiento de 0,6/1 kV, RZ1-K(AS), no propagador del incendio y con emisión de humos y opacidad reducida, instalado bajo tubo pvc rígido de 25mm, incluso p.p. de conexionado de conductores, material de señalización y p.m.. Medida la unidad instalada.

| Código | Ud | Descripción | Rendimiento | Precio | Importe |
|---|---|---|---|---|---|
| 10PVC25 | ML | TUBO RIGIDO PVC DE 25 MM (material; 06/12/2012) | 1 | 0.69 | 0.69 |
| SO005362 | ud | CAJA REGISTRO PLADUR 100X100X45 | 0.08 | 1.48 | 0.12 |
| 1001002 | ml | CABLE CU 1KV/RZ1-K 2.5MM2 (material; 01/02/2015) | 5.1 | 0.57 | 2.91 |
| TEC9961 | UD | PEQUEÑO MATERIAL ELECTRICIDAD | 0.15 | 1 | 0.15 |
| MO.ELEC.001 | UD | OFICIAL 1º ELECTRICIDAD | 0.05 | 23.97 | 1.20 |
| MO.ELEC.002 | UD | PEON ORDINARIO ELECTRICIDAD | 0.05 | 22.86 | 1.14 |
| %02000200 | % | MEDIOS AUXILIARES | 2 % | 6.21 | 0.12 |
|  |  | Total |  |  | 6.33 |

| Medición | Uds. | Largo | Parcial |
|---|---|---|---|
| LINEA ANADOS MAGNESIO | 1 | 12 | 12.00 |
| Total |  |  | 12 |

**08.214** ML LINEA DISTRIBUCION 2x1.5+TTMM2/ CU/ RZ1-K(AS) SUPER. (04/12/2012)
25 ML × 6.44 = 161.00
Suministro e instalación de línea de distribcuion ejecutada con cable de cobre de 2x1,5+TT mm2., con aislamiento de 0,6/1 kV, RZ1-K(AS), no propagador del incendio y con emisión de humos y opacidad reducida, instalado bajo tubo pvc rígido de 25mm, incluso p.p. de conexionado de conductores, material de señalización y p.m.. Medida la unidad instalada.

| Código | Ud | Descripción | Rendimiento | Precio | Importe |
|---|---|---|---|---|---|
| 10PVC25 | ML | TUBO RIGIDO PVC DE 25 MM | 1 | 0.69 | 0.69 |
| TEC9961 | UD | PEQUEÑO MATERIAL ELECTRICIDAD | 0.15 | 1 | 0.15 |
| 1001003 | ml | CABLE CU 1KV/RZ1-K 1.5MM2 (material; 03/11/2023) | 5.1 | 0.39 | 1.99 |
| SO005363 | UD | CAJA REGISTRO 100X100X45 (material; 06/12/2012) | 0.08 | 1.48 | 0.12 |
| MO.ELEC.001 | UD | OFICIAL 1º ELECTRICIDAD | 0.14 | 23.97 | 3.36 |
| %02000200 | % | MEDIOS AUXILIARES | 2 % | 6.31 | 0.13 |
|  |  | Total |  |  | 6.44 |

| Medición | Uds. | Largo | Parcial |
|---|---|---|---|
| BOMBAS RECIRCULACION | 1 | 25 | 25.00 |
| Total |  |  | 25 |

**08.221** UD CONEXION EQUIPO O MAQUINA MONOFASICO SUPERFICIAL (04/12/2012)
6 UD × 20.08 = 120.48
Suministro e instalación de conexión de equipo o máquina en sistema superficial estanco, monofasico, realizado con caja de registro y regletas de conexion, incluso tubo rigido de PVC de 20 mm y conductores de cobre unipolar aislados para una tensión nominal de 0,6/1 KV no propagador del incendio y con emisión de humos y opacidad reducida, desde equipo hasta linea de distribución. Medida la unidad instalada.

| Código | Ud | Descripción | Rendimiento | Precio | Importe |
|---|---|---|---|---|---|
| 10PVC20 | ML | TUBO RIGIDO PVC DE 20 MM (material; 06/12/2012) | 5 | 0.51 | 2.55 |
| 1007205 | ML | CABLE CU 750V/ES07Z1-K 2'5MM2 (material; 06/12/2012) | 15.6 | 0.29 | 4.52 |
| SO000715 | UD | CAJA REGISTRO IP65/IK07 100X100X55, C/C | 1 | 2.49 | 2.49 |
| TEC9961 | UD | PEQUEÑO MATERIAL ELECTRICIDAD | 0.54 | 1 | 0.54 |
| MO.ELEC.001 | UD | OFICIAL 1º ELECTRICIDAD | 0.4 | 23.97 | 9.59 |
| %02000200 | % | MEDIOS AUXILIARES | 2 % | 19.69 | 0.39 |
|  |  | Total |  |  | 20.08 |

| Medición | Uds. | Largo | Parcial |
|---|---|---|---|
| CONEXIONES PARA BOMBAS DE RECIRCULACION | 1 | 6 | 6.00 |
| Total |  |  | 6 |

**08.222** UD CONEXION EQUIPO O MAQUINA TRIFASICO SUPERFICIAL (04/12/2012)
2 UD × 22.15 = 44.30
Suministro e instalación de conexión de equipo o máquina en sistema superficial estanco, trifasico, realizado con caja de registro y regletas de conexion, incluso tubo rigido de PVC de 25 mm y conductores de cobre unipolar aislados para una tensión nominal de 0,6/1KV no propagador del incendio y con emisión de humos y opacidad reducida, desde equipo hasta linea de distribución. Medida la unidad instalada.

| Código | Ud | Descripción | Rendimiento | Precio | Importe |
|---|---|---|---|---|---|
| 10PVC25 | ML | TUBO RIGIDO PVC DE 25 MM | 4 | 0.69 | 2.76 |
| 1007205 | ML | CABLE CU 750V/ES07Z1-K 2'5MM2 | 16.8 | 0.29 | 4.87 |
| SO000715 | UD | CAJA REGISTRO IP65/IK07 100X100X55, C/C | 1 | 2.49 | 2.49 |
| TEC9961 | UD | PEQUEÑO MATERIAL ELECTRICIDAD | 0.81 | 1 | 0.81 |
| MO.ELEC.001 | UD | OFICIAL 1º ELECTRICIDAD | 0.45 | 23.97 | 10.79 |
| %02000200 | % | MEDIOS AUXILIARES | 2 % | 21.72 | 0.43 |
|  |  | Total |  |  | 22.15 |

| Medición | Uds. | Largo | Parcial |
|---|---|---|---|
| CONEXIONES AEROTERMIAS | 1 | 2 | 2.00 |
| Total |  |  | 2 |

**08.225** UD BASE ENCHUFE SCHUKO SUPERFICIAL ESTANCA (04/12/2012)
2 UD × 27.16 = 54.32
Suministro e instalación de base de enchufe con toma de tierra lateral en montaje superficial estanca, realizado con caja de registro, cajas de mecanismo superficial, base enchufe estanca 10/16 A (II+T.T.), sistema "Schuko", así como su marco respectivo de primera calidad y regletas de conexión, incluso p.p. de tubo rígido de PVC de 20 mm libre de halógenos y conductores de cobre unipolar aislados para una tensión nominal de 0,6/1 KV no propagador del incendio y con emisión de humos y opacidad reducida desde base hasta, y medios auxiliares de sujeción. Medida la unidad instalada.

| Código | Ud | Descripción | Rendimiento | Precio | Importe |
|---|---|---|---|---|---|
| 10PVC20 | ML | TUBO RIGIDO PVC DE 20 MM | 3 | 0.51 | 1.53 |
| 1007205 | ML | CABLE CU 750V/ES07Z1-K 2'5MM2 | 9.6 | 0.29 | 2.78 |
| SO000715 | UD | CAJA REGISTRO IP65/IK07 100X100X55, C/C | 0.7 | 2.49 | 1.74 |
| LE069733 | ud | TOMA CORRIENTE SCHUKO, SUPER. IP55, PLEXO (material; 07/12/2012) | 1 | 8.43 | 8.43 |
| TEC9961 | UD | PEQUEÑO MATERIAL ELECTRICIDAD | 0.16 | 1 | 0.16 |
| MO.ELEC.001 | UD | OFICIAL 1º ELECTRICIDAD | 0.5 | 23.97 | 11.99 |
| %02000200 | % | MEDIOS AUXILIARES | 2 % | 26.63 | 0.53 |
|  |  | Total |  |  | 27.16 |

| Medición | Uds. | Largo | Parcial |
|---|---|---|---|
| ENCHUFES ANODOS MAGNESIO | 1 | 2 | 2.00 |
| Total |  |  | 2 |

**08.300** DU NOTA IMPORTANTE
1 DU
NOTA IMPORTANTE: En el transcurso y a la finalización de cada una de las instalaciones se pasarán los controles, pruebas de funcionamiento, documentación de estado de instalaciones, OCA´S, legalización y tramitación de la legalización que corresponda según los reglamentos correspondientes que les sean de aplicación a cada una.

## 09 INSTALACION DE SISTEMA DE CONTROL (04/12/2012)
Importe: 89550.99

### 09.0 TRABAJOS PREVIOS (04/12/2012)
Importe: 2094.26

**09.0.011** UD DESMONTAJE Y LOCALIZACION DE INSTALACION EXISTENTE (04/12/2012)
1 UD × 2094.26 = 2094.26
Trabajos de localización de instalación existente, así como desmontaje de elementos del sistema de control existentes en el edificio y que no serán utilizados en la nueva instalación a ejecutar, compuesto por los siguientes trabajos:
- Localización de los cuadros de control existentes actualmente en la instalación con identificación de circuitos conexionado a ellos.
- Desmontaje de los cuadros una vez indentificado el cableado conexionado a ellos, con enumeración de todas aquellas líneas o elementos a utilizar.
- Verificación de los elementos de campo existente que se mantiene en la instalación.
- Desmontaje de la instalación eléctrica asociada al sistema de control y que no se utilizara en la nueva configuración, y no afecta a otros servicios.
Todo realizado y ejecutado con medios auxiliares y aporte de material necesario, incluso retirada de material sobrante a vertedero o lugar de empleo con carga mecánica sobre camión, transporte y canon de vertido. Medida la unidad ejecutada.
Antes de la ejecución de esta actuación se realizara inventariado de los equipos existentes, con tipo de equipo, toma de referencia de marca y modelo, estado de funcionamiento y todos aquellos datos que identifique al componente y su estado, para ser aportado al promotor y que este decida si dichos elementos son retirados a lugar de acopio que el designe o son desechados a lugar de tratamiento o vertedero.

| Código | Ud | Descripción | Rendimiento | Precio | Importe |
|---|---|---|---|---|---|
| TEC9901 | UD | PEQUEÑO MATERIAL FERRETERIA/TORNILLERIA | 20 | 1 | 20.00 |
| GTRA0101 | UD | APORTE DE MEDIOS DE TRANSPORTE | 4 | 40 | 160.00 |
| MO.ELEC.001 | UD | OFICIAL 1º ELECTRICIDAD | 40 | 23.97 | 958.80 |
| MO.ELEC.002 | UD | PEON ORDINARIO ELECTRICIDAD | 40 | 22.86 | 914.40 |
| %02000200 | % | MEDIOS AUXILIARES | 2 % | 2053.20 | 41.06 |
|  |  | Total |  |  | 2094.26 |

| Medición | Uds. | Largo | Parcial |
|---|---|---|---|
| ACTUACION INICIAL | 1 | 1 | 1.00 |
| Total |  |  | 1 |

**09.0.300** DU NOTA IMPORTANTE
1 DU
NOTA IMPORTANTE: En el transcurso y a la finalización de cada una de las instalaciones se pasarán los controles, pruebas de funcionamiento, documentación de estado de instalaciones, OCA´S, legalización y tramitación de la legalización que corresponda según los reglamentos correspondientes que les sean de aplicación a cada una.

### 09.1 PUESTO CENTRAL (03/11/2023)
Importe: 18950

**09.1.011** UD PLATAFORMA INFORMATICA
1 UD × 1500 = 1500.00
Suministro e instalación de puesto de control, formado por ordenador de sobremesa, procesador Intel Core I7 ultima generación o equivalente sujeto a aprobación de la dirección facultativa, 16 Gb de RAM, disco duro 1TB SSD, tarjeta gráfica integrada, sistema operativo windows 11, con licencias de programas de trabajo, previsto de teclado, ratón y pantalla TFT de 27", incluso accesorios de instalación, cableado y material complementario para su correcta instalación. Medida la instalación.

| Medición | Uds. | Largo | Parcial |
|---|---|---|---|
| SISTEMA GENERAL | 1 | 1 | 1.00 |
| Total |  |  | 1 |

**09.1.021** UD SOFWARE SXW ENTERPRISE SEVER HASTA 10 AS (03/11/2023)
1 UD × 3450 = 3450.00
Suministro e instalación de software Enterprise Server de Schneider o equivalente sujeto a aprobación de la dirección facultativa, plataforma Eco Struxurefor Buildings, software para configurar, controlar, y monitorizar el sistema completo, con licencia SXWSWES XX00010 que puede gestionar hasta 10 SmartX Controllers. Medida la unidad suministrada e instalada.

| Medición | Uds. | Largo | Parcial |
|---|---|---|---|
| SISTEMA GENERAL | 1 | 1 | 1.00 |
| Total |  |  | 1 |

**09.1.031** UD INGENIERIA PUESTO DE SUPERVISION
1 UD × 5000 = 5000.00
Desarrollo de ingeniería para puesto de supervisión, con programación de imágenes y ficheros del sistema de gestión del edificio, generación de bases de tomas de datos, consumos, mediciones, históricos y eventos, acciones sobre sistema de climatización, producción de ACS, sistemas de alumbrado, elementos de fontanería, etc, generación de control de horarios, así como configuración de alarmas y eventos de los elementos previstos en la instalación, incluso licencias y software necesario. Medida la unidad ejecutada.

| Medición | Uds. | Largo | Parcial |
|---|---|---|---|
| SISTEMA GENERAL | 1 | 1 | 1.00 |
| Total |  |  | 1 |

**09.1.032** UD PROGRAMACION INGENIERIA (05/11/2023)
1 UD × 9000 = 9000.00
Desarrollo de ingeniería, Inmotechnia o equivalente, para programación de controladores y componentes de la instalación, así como integración de equipos previstos en la instalación y que se comunicaran por pasarelas según su protocolo de comunicación BACnet, ModBus o M-bus, (analizadores de redes, contadores de energía calorifica y de electricidad, sistema, sistema de cloración agua potable, pasarelas de comunicación equipos de climatización y otros, etc), así como la integración de termostatos del sistema de climatización, (habitaciones y zonas comunes), todo según la relación de elementos y puntos indicados en memoria y planos, con desarrollado con de imágenes, ficheros de elementos, desarrollo de documentación, información gráfica y manuales, incluso el programación necesario para el desarrollo e integración completa de los elementos, formación a los usuarios y equipo de mantenimiento. Medida la unidad ejecutada.

| Medición | Uds. | Largo | Parcial |
|---|---|---|---|
| SISTEMA GENERAL | 1 | 1 | 1.00 |
| Total |  |  | 1 |

**09.1.300** DU NOTA IMPORTANTE
1 DU
NOTA IMPORTANTE: En el transcurso y a la finalización de cada una de las instalaciones se pasarán los controles, pruebas de funcionamiento, documentación de estado de instalaciones, OCA´S, legalización y tramitación de la legalización que corresponda según los reglamentos correspondientes que les sean de aplicación a cada una.

### 09.2 CUADROS, DISTRIBUCION DE EQUIPOS Y ELEMENTOS DE CAMPO (04/12/2012)
Importe: 60584.88

**09.2.011** UD CUADRO CONTROL GENERAL SOTANO, ZONA 1 (04/12/2012)
1 UD × 10156.55 = 10156.55
Suministro e instalación de cuadro para sistema de control de sistemas de producción de ACS, producción de climatización, sistemas de ventilación y accionamientos eléctricos de otros sistemas, cuadro general CRG, equipos Schneider o equivalentes sujeto a aprobación de la dirección facultativa, compuesto por:
- Cofret de chapa con puerta opaca, con capacidad suficiente para alojar los elementos descritos en el esquema de control y los componentes auxiliares necesarios, más un 30 % de espacio libre, equipado con placas de montaje, carriles, soportes, paneles embellecedores y ciegos, portaplanos, etc.
- Un automático magnetotérmico 20A, I+N P, 6 KA, según UNE-EN 60898.
- Dos automáticos diferenciales clase AC, intensidad nominal 40 A, sensibilidad 30 mA, 2 polos según UNE-EN 61008.
- Tres automáticos magnetotérmico 10A, I+N P, 6 KA, según UNE-EN 60898.
- Fuente de alimentación 230/24V, 10 A.
- Controlador de equipos de campo, serie SpaceLogic de Scheider similar, con gestión de red, servicio de comunicación BACnet IP, con integración de Modbus, MBus y Bacnet, con capacidad suficiente para los módulos de entrada y salida conexionados a él, así como los elementos de campo previstos.
- Total de entradas/salidas entre controlador y módulos adicionales de entradas y salidas, 22 ED (2 para contadores de pulsos), 25 EA y 24 SD, prever 10 e/s universales en reserva.
- Integración de los equipos asociados al cuadro, compuestos por cuatro contadores de energía térmica, sistema de control de conjunto de aerotérmias, tres plantas enfriadoras, sistema fotovoltaico y un analizador de redes, con comunicación Modbus, MBus o Bacnet.
- Enrutador para integración de distintas redes BACnet en IP en el lado de Ethernet, dos entradas 1 salida.
- Localización e identificación de borneros de la instalación actual existente en cuadros eléctricos y de elementos de campo a reutilizar en la nueva instalación, así como comprobación de su correcto funcionamiento.
Todo cableado según la según indicaciones de esquema unifilar, con bornas de salida, señalización, punteras y terminales y rotulación de elementos, incluso el programación necesario para la modificación de la programación y su integración y manipulación desde el sistema centralizado, colocación en obra, conexionado de circuitos, medios auxiliares se sujeción y ayudas de albañilería. Construido con VBº de la D.F. Medida la unidad instalada.

| Código | Ud | Descripción | Rendimiento | Precio | Importe |
|---|---|---|---|---|---|
| CCR01CLAPA | ud | CONJUNTO DE PARAMENTA S/ESQUEMA (material; 03/11/2023) | 1 | 478 | 478.00 |
| CCR01CLENV | ud | CONJUNTO DE ENVOLVENTE S/ESQYEMA (material; 03/11/2023) | 1 | 603 | 603.00 |
| BMCR01SOTSL | UD | CONTROLADOR Y AMPLIACIONES DE E/S CUADRO GENERAL (material; 05/11/2023) | 1 | 8190 | 8190.00 |
| TEC9961 | UD | PEQUEÑO MATERIAL ELECTRICIDAD | 120 | 1 | 120.00 |
| MO.ELEC.001 | UD | OFICIAL 1º ELECTRICIDAD | 16 | 23.97 | 383.52 |
| MO.ELEC.002 | UD | PEON ORDINARIO ELECTRICIDAD | 8 | 22.86 | 182.88 |
| %02000200 | % | MEDIOS AUXILIARES | 2 % | 9957.40 | 199.15 |
|  |  | Total |  |  | 10156.55 |

| Medición | Uds. | Largo | Parcial |
|---|---|---|---|
| SISTEMA AGUA PLANTA SOTANO-1 | 1 | 1 | 1.00 |
| Total |  |  | 1 |

**09.2.012** UD CUADRO CONTROL P. SOTANO, TIPO 1 Y 2 (04/12/2012)
2 UD × 4714.36 = 9428.72
Suministro e instalación de elementos para el control centralizado de instalación eléctrica y sistemas de climatización secundarios existentes en planta cubierta, cuadros CR01 y CR02, con equipos Scheider o equivalentes sujeto a aprobación de la dirección facultativa, compuesto por:
- Cofret de chapa puerta opaca, con capacidad suficiente para alojar los elementos descritos en el esquema de control y los componentes auxiliares necesarios, más un 30 % de espacio libre, equipado con placas de montaje, carriles, soportes, paneles embellecedores y ciegos, portaplanos, etc.
- Un automático magnetotérmico 16A, I+N P, 6 KA, según UNE-EN 60898.
- Un automático diferencial clase AC, intensidad nominal 40 A, sensibilidad 30 mA, 2 polos según UNE-EN 61008.
- Dos automáticos magnetotérmico 10A, I+N P, 6 KA, según UNE-EN 60898.
- Fuente de alimentación 230/24V, 6 A.- Fuente de alimentación 230/24V, 6 A.
- Controlador de equipos de campo, serie SpaceLogic de Scheider similar, con gestión de red, servicio de comunicación BACnet IP, con integración de Modbus, MBus y Bacnet, con capacidad suficiente para los módulos de entrada y salida conexionados a él, así como los elementos de campo previstos.
- Integración de los equipos asociados al cuadro, compuestos por pasarela Dali-Bacmet para integracion de nuevos equipos de iluminación.
- Total de entradas/salidas entre controlador y módulos adicionales de entradas y salidas, 8 ED, 5 EA y 60 SD, prever 4 e/s universales en reserva.
- Localización e identificación de borneros de la instalación actual existente en cuadros eléctricos y de elementos de campo a reutilizar en la nueva instalación, así como comprobación de su correcto funcionamiento.
Todo cableado según la según indicaciones de esquema unifilar, con bornas de salida, señalización, punteras y terminales y rotulación de elementos, incluso el programación necesario para la modificación de la programación y su integración y manipulación desde el sistema centralizado, colocación en obra, conexionado de circuitos, medios auxiliares se sujeción y ayudas de albañilería. Construido con VBº de la D.F. Medida la unidad instalada.

| Código | Ud | Descripción | Rendimiento | Precio | Importe |
|---|---|---|---|---|---|
| CCR02SOTAPA | ud | CONJUNTO DE PARAMENTA S/ESQUEMA (material; 05/11/2023) | 1 | 316 | 316.00 |
| CCR02SOTENV | ud | CONJUNTO DE ENVOLVENTE S/ESQYEMA (material; 03/11/2023) | 1 | 603 | 603.00 |
| BMCR02SOTSL | UD | CONTROLADOR Y AMPLIACIONES DE E/S CUADRO SECUN. 02/03 (material; 05/11/2023) | 1 | 3314 | 3314.00 |
| TEC9961 | UD | PEQUEÑO MATERIAL ELECTRICIDAD | 60 | 1 | 60.00 |
| MO.ELEC.001 | UD | OFICIAL 1º ELECTRICIDAD | 8 | 23.97 | 191.76 |
| MO.ELEC.002 | UD | PEON ORDINARIO ELECTRICIDAD | 6 | 22.86 | 137.16 |
| %02000200 | % | MEDIOS AUXILIARES | 2 % | 4621.92 | 92.44 |
|  |  | Total |  |  | 4714.36 |

| Medición | Uds. | Largo | Parcial |
|---|---|---|---|
| ZONA BD | 1 | 1 | 1.00 |
| ZONA AC | 1 | 1 | 1.00 |
| Subtotal |  |  | 2.00 |
| Total |  |  | 2 |

**09.2.013** UD CUADRO CONTROL P. BAJA TIPO 3 (04/12/2012)
1 UD × 3309.82 = 3309.82
Suministro e instalación de elementos para el control centralizado de instalación eléctrica y sistemas de climatización secundarios existentes en planta cubierta, cuadro CR03, con equipos Scheider o equivalentes sujeto a aprobación de la dirección facultativa, compuesto por:
- Cofret de chapa puerta opaca, con capacidad suficiente para alojar los elementos descritos en el esquema de control y los componentes auxiliares necesarios, más un 30 % de espacio libre, equipado con placas de montaje, carriles, soportes, paneles embellecedores y ciegos, portaplanos, etc.
- Un automático magnetotérmico 16A, I+N P, 6 KA, según UNE-EN 60898.
- Un automático diferencial clase AC, intensidad nominal 40 A, sensibilidad 30 mA, 2 polos según UNE-EN 61008.
- Dos automáticos magnetotérmico 10A, I+N P, 6 KA, según UNE-EN 60898.
- Fuente de alimentación 230/24V, 6 A.- Fuente de alimentación 230/24V, 6 A.
- Controlador de equipos de campo, serie SpaceLogic de Scheider similar, con gestión de red, servicio de comunicación BACnet IP, con integración de Modbus, MBus y Bacnet, con capacidad suficiente para los módulos de entrada y salida conexionados a él, así como los elementos de campo previstos.
- Total de entradas/salidas entre controlador y módulos adicionales de entradas y salidas, 2 ED, 2 EA y 28 SD, prever 4 e/s universales en reserva.
- Localización e identificación de borneros de la instalación actual existente en cuadros eléctricos y de elementos de campo a reutilizar en la nueva instalación, así como comprobación de su correcto funcionamiento.
Todo cableado según la según indicaciones de esquema unifilar, con bornas de salida, señalización, punteras y terminales y rotulación de elementos, incluso el programación necesario para la modificación de la programación y su integración y manipulación desde el sistema centralizado, colocación en obra, conexionado de circuitos, medios auxiliares se sujeción y ayudas de albañilería. Construido con VBº de la D.F. Medida la unidad instalada.

| Código | Ud | Descripción | Rendimiento | Precio | Importe |
|---|---|---|---|---|---|
| CCR03APA | ud | CONJUNTO DE PARAMENTA S/ESQUEMA (material; 05/11/2023) | 1 | 316 | 316.00 |
| CCR03ENV | ud | CONJUNTO DE ENVOLVENTE S/ESQYEMA (material; 03/11/2023) | 1 | 603 | 603.00 |
| BMCR03SL | UD | CONTROLADOR Y AMPLIACIONES DE E/S CUADRO SECUN. 02/03 (material; 05/11/2023) | 1 | 1937 | 1937.00 |
| TEC9961 | UD | PEQUEÑO MATERIAL ELECTRICIDAD | 60 | 1 | 60.00 |
| MO.ELEC.001 | UD | OFICIAL 1º ELECTRICIDAD | 8 | 23.97 | 191.76 |
| MO.ELEC.002 | UD | PEON ORDINARIO ELECTRICIDAD | 6 | 22.86 | 137.16 |
| %02000200 | % | MEDIOS AUXILIARES | 2 % | 3244.92 | 64.90 |
|  |  | Total |  |  | 3309.82 |

| Medición | Uds. | Largo | Parcial |
|---|---|---|---|
| ZONA VIP | 1 | 1 | 1.00 |
| Total |  |  | 1 |

**09.2.014** UD CONTROL CONTROL P.CUBERTA A/C, TIPO 4 (04/12/2012)
1 UD × 8171.59 = 8171.59
Suministro e instalación de cuadro para el control centralizado de instalación eléctrica y sistemas de climatización secundarios existentes en planta cubierta, cuadros CR04, con equipos Scheider o equivalentes sujeto a aprobación de la dirección facultativa, compuesto por:
- Cofret de chapa con doble puerta opaca, con capacidad suficiente para alojar los elementos descritos en el esquema de control y los componentes auxiliares necesarios, más un 30 % de espacio libre, equipado con placas de montaje, carriles, soportes, paneles embellecedores y ciegos, portaplanos, etc.
- Un automáticos magnetotérmico 20A, I+N P, 6 KA, según UNE-EN 60898.
- Tres automáticos diferenciales clase AC, intensidad nominal 40 A, sensibilidad 30 mA, 2 polos según UNE-EN 61008.
- Dos automáticos magnetotérmico 10A, I+N P, 6 KA, según UNE-EN 60898.
- Dos automáticos magnetotérmico 16A, I+N P, 6 KA, según UNE-EN 60898.
- Fuente de alimentación 230/24V, 10 A.
- Controlador de equipos de campo, serie SpaceLogic de Scheider similar, con gestión de red, servicio de comunicación BACnet IP, con integración de Modbus, MBus y Bacnet, con capacidad suficiente para los módulos de entrada y salida conexionados a él, así como los elementos de campo previstos.
- Total de entradas/salidas entre controlador y modulos adicionales de entradas y salidas, 29 ED, 14 EA, 71 SD y 6 SA, prever 10 e/s universales en reserva.
- Integración de los equipos asociados al cuadro, compuestos por pasarela Dali--Bacmet para integracion de nuevos equipos de iluminación.
- Localización e identificación de borneros de la instalación actual existente en cuadros eléctricos y de elementos de campo a reutilizar en la nueva instalación, así como comprobación de su correcto funcionamiento.
Todo cableado según la según indicaciones de esquema unifilar, con bornas de salida, señalización, punteras y terminales y rotulación de elementos, incluso el programación necesario para la modificación de la programación y su integración y manipulación desde el sistema centralizado, colocación en obra, conexionado de circuitos, medios auxiliares se sujeción y ayudas de albañilería. Construido con VBº de la D.F. Medida la unidad instalada.

| Código | Ud | Descripción | Rendimiento | Precio | Importe |
|---|---|---|---|---|---|
| CCR04APA | ud | CONJUNTO DE PARAMENTA S/ESQUEMA (material; 05/11/2023) | 1 | 518.6 | 518.60 |
| CCR04ENV | ud | CONJUNTO DE ENVOLVENTE S/ESQYEMA (material; 05/11/2023) | 1 | 748.36 | 748.36 |
| BMCR04SL | UD | CONTROLADOR Y AMPLIACIONES DE E/S C. CR04 (material; 05/11/2023) | 1 | 6058 | 6058.00 |
| TEC9961 | UD | PEQUEÑO MATERIAL ELECTRICIDAD | 120 | 1 | 120.00 |
| MO.ELEC.001 | UD | OFICIAL 1º ELECTRICIDAD | 16 | 23.97 | 383.52 |
| MO.ELEC.002 | UD | PEON ORDINARIO ELECTRICIDAD | 8 | 22.86 | 182.88 |
| %02000200 | % | MEDIOS AUXILIARES | 2 % | 8011.36 | 160.23 |
|  |  | Total |  |  | 8171.59 |

| Medición | Uds. | Largo | Parcial |
|---|---|---|---|
| TORREON A/C | 1 | 1 | 1.00 |
| Total |  |  | 1 |

**09.2.015** UD CONTROL CONTROL P.CUBERTA B/C TIPO 5 (04/12/2012)
1 UD × 8493.78 = 8493.78
Suministro e instalación de cuadro para el control centralizado de instalación eléctrica y sistemas de climatización secundarios existentes en planta cubierta, cuadros CR05, con equipos Scheider o equivalentes sujeto a aprobación de la dirección facultativa, compuesto por:
- Cofret de chapa con doble puerta opaca, con capacidad suficiente para alojar los elementos descritos en el esquema de control y los componentes auxiliares necesarios, más un 30 % de espacio libre, equipado con placas de montaje, carriles, soportes, paneles embellecedores y ciegos, portaplanos, etc.
- Un automáticos magnetotérmico 20A, I+N P, 6 KA, según UNE-EN 60898.
- Tres automáticos diferenciales clase AC, intensidad nominal 40 A, sensibilidad 30 mA, 2 polos según UNE-EN 61008.
- Dos automáticos magnetotérmico 10A, I+N P, 6 KA, según UNE-EN 60898.
- Dos automáticos magnetotérmico 16A, I+N P, 6 KA, según UNE-EN 60898.
- Fuente de alimentación 230/24V, 10 A.
- Controlador de equipos de campo, serie SpaceLogic de Scheider similar, con gestión de red, servicio de comunicación BACnet IP, con integración de Modbus, MBus y Bacnet, con capacidad suficiente para los módulos de entrada y salida conexionados a él, así como los elementos de campo previstos.
- Total de entradas/salidas entre controlador y modulos adicionales de entradas y salidas, 44 ED, 23 EA, 56 SD y 9 SA, prever 10 e/s universales en reserva.
- Localización e identificación de borneros de la instalación actual existente en cuadros eléctricos y de elementos de campo a reutilizar en la nueva instalación, así como comprobación de su correcto funcionamiento.
Todo cableado según la según indicaciones de esquema unifilar, con bornas de salida, señalización, punteras y terminales y rotulación de elementos, incluso el programación necesario para la modificación de la programación y su integración y manipulación desde el sistema centralizado, colocación en obra, conexionado de circuitos, medios auxiliares se sujeción y ayudas de albañilería. Construido con VBº de la D.F. Medida la unidad instalada.

| Código | Ud | Descripción | Rendimiento | Precio | Importe |
|---|---|---|---|---|---|
| CCR05APA | ud | CONJUNTO DE PARAMENTA S/ESQUEMA (material; 05/11/2023) | 1 | 518.6 | 518.60 |
| CCR05ENV | ud | CONJUNTO DE ENVOLVENTE S/ESQYEMA (material; 05/11/2023) | 1 | 748.36 | 748.36 |
| BMCR05SL | UD | CONTROLADOR Y AMPLIACIONES DE E/S C. CR04 (material; 05/11/2023) | 1 | 6278 | 6278.00 |
| TEC9961 | UD | PEQUEÑO MATERIAL ELECTRICIDAD | 120 | 1 | 120.00 |
| MO.ELEC.001 | UD | OFICIAL 1º ELECTRICIDAD | 20 | 23.97 | 479.40 |
| MO.ELEC.002 | UD | PEON ORDINARIO ELECTRICIDAD | 8 | 22.86 | 182.88 |
| %02000200 | % | MEDIOS AUXILIARES | 2 % | 8327.24 | 166.54 |
|  |  | Total |  |  | 8493.78 |

| Medición | Uds. | Largo | Parcial |
|---|---|---|---|
| TORREON B/C | 1 | 1 | 1.00 |
| Total |  |  | 1 |

**09.2.016** UD CONTROL CONTROL P.CUBERTA B/D TIPO 6 (04/12/2012)
1 UD × 11074.04 = 11074.04
Suministro e instalación de cuadro para el control centralizado de instalación eléctrica y sistemas de climatización secundarios existentes en planta cubierta, cuadros CR06, con equipos Scheider o equivalentes sujeto a aprobación de la dirección facultativa, compuesto por:
- Cofret de chapa con doble puerta opaca, con capacidad suficiente para alojar los elementos descritos en el esquema de control y los componentes auxiliares necesarios, más un 30 % de espacio libre, equipado con placas de montaje, carriles, soportes, paneles embellecedores y ciegos, portaplanos, etc.
- Un automáticos magnetotérmico 20A, I+N P, 6 KA, según UNE-EN 60898.
- Tres automáticos diferenciales clase AC, intensidad nominal 40 A, sensibilidad 30 mA, 2 polos según UNE-EN 61008.
- Dos automáticos magnetotérmico 10A, I+N P, 6 KA, según UNE-EN 60898.
- Dos automáticos magnetotérmico 16A, I+N P, 6 KA, según UNE-EN 60898.
- Fuente de alimentación 230/24V, 10 A.
- Controlador de equipos de campo, serie SpaceLogic de Scheider similar, con gestión de red, servicio de comunicación BACnet IP, con integración de Modbus, MBus y Bacnet, con capacidad suficiente para los módulos de entrada y salida conexionados a él, así como los elementos de campo previstos.
- Total de entradas/salidas entre controlador y modulos adicionales de entradas y salidas, 40 ED, 21 EA, 103 SD y 9 SA, prever 10 e/s universales en reserva.
- Integración de los equipos asociados al cuadro, compuestos por pasarela Dali-Bacmet para integracion de nuevos equipos de iluminación.
- Localización e identificación de borneros de la instalación actual existente en cuadros eléctricos y de elementos de campo a reutilizar en la nueva instalación, así como comprobación de su correcto funcionamiento.
Todo cableado según la según indicaciones de esquema unifilar, con bornas de salida, señalización, punteras y terminales y rotulación de elementos, incluso el programación necesario para la modificación de la programación y su integración y manipulación desde el sistema centralizado, colocación en obra, conexionado de circuitos, medios auxiliares se sujeción y ayudas de albañilería. Construido con VBº de la D.F. Medida la unidad instalada.

| Código | Ud | Descripción | Rendimiento | Precio | Importe |
|---|---|---|---|---|---|
| CCR06APA | ud | CONJUNTO DE PARAMENTA S/ESQUEMA (material; 05/11/2023) | 1 | 518.6 | 518.60 |
| CCR06ENV | ud | CONJUNTO DE ENVOLVENTE S/ESQYEMA (material; 05/11/2023) | 1 | 748.36 | 748.36 |
| BMCR06SL | UD | CONTROLADOR Y AMPLIACIONES DE E/S C. CR04 (material; 05/11/2023) | 1 | 8714 | 8714.00 |
| TEC9961 | UD | PEQUEÑO MATERIAL ELECTRICIDAD | 120 | 1 | 120.00 |
| MO.ELEC.001 | UD | OFICIAL 1º ELECTRICIDAD | 22 | 23.97 | 527.34 |
| MO.ELEC.002 | UD | PEON ORDINARIO ELECTRICIDAD | 10 | 22.86 | 228.60 |
| %02000200 | % | MEDIOS AUXILIARES | 2 % | 10856.90 | 217.14 |
|  |  | Total |  |  | 11074.04 |

| Medición | Uds. | Largo | Parcial |
|---|---|---|---|
| TORREON B/D | 1 | 1 | 1.00 |
| Total |  |  | 1 |

**09.2.017** UD CONTROL CONTROL P.CUBERTA A/D TIPO 7 (04/12/2012)
1 UD × 5795.4 = 5795.40
Suministro e instalación de cuadro para el control centralizado de instalación eléctrica y sistemas de climatización secundarios existentes en planta cubierta, cuadros CR07, con equipos Scheider o equivalentes sujeto a aprobación de la dirección facultativa, compuesto por:
- Cofret de chapa con doble puerta opaca, con capacidad suficiente para alojar los elementos descritos en el esquema de control y los componentes auxiliares necesarios, más un 30 % de espacio libre, equipado con placas de montaje, carriles, soportes, paneles embellecedores y ciegos, portaplanos, etc.
- Un automáticos magnetotérmico 20A, I+N P, 6 KA, según UNE-EN 60898.
- Tres automáticos diferenciales clase AC, intensidad nominal 40 A, sensibilidad 30 mA, 2 polos según UNE-EN 61008.
- Dos automáticos magnetotérmico 10A, I+N P, 6 KA, según UNE-EN 60898.
- Dos automáticos magnetotérmico 16A, I+N P, 6 KA, según UNE-EN 60898.
- Fuente de alimentación 230/24V, 10 A.
- Controlador de equipos de campo, serie SpaceLogic de Scheider similar, con gestión de red, servicio de comunicación BACnet IP, con integración de Modbus, MBus y Bacnet, con capacidad suficiente para los módulos de entrada y salida conexionados a él, así como los elementos de campo previstos.
- Total de entradas/salidas entre controlador y modulos adicionales de entradas y salidas, 26 ED, 11 EA, 32 SD y 6 SA, prever 10 e/s universales en reserva.
- Localización e identificación de borneros de la instalación actual existente en cuadros eléctricos y de elementos de campo a reutilizar en la nueva instalación, así como comprobación de su correcto funcionamiento.
Todo cableado según la según indicaciones de esquema unifilar, con bornas de salida, señalización, punteras y terminales y rotulación de elementos, incluso el programación necesario para la modificación de la programación y su integración y manipulación desde el sistema centralizado, colocación en obra, conexionado de circuitos, medios auxiliares se sujeción y ayudas de albañilería. Construido con VBº de la D.F. Medida la unidad instalada.

| Código | Ud | Descripción | Rendimiento | Precio | Importe |
|---|---|---|---|---|---|
| CCR07APA | ud | CONJUNTO DE PARAMENTA S/ESQUEMA (material; 05/11/2023) | 1 | 518.6 | 518.60 |
| CCR07ENV | ud | CONJUNTO DE ENVOLVENTE S/ESQYEMA (material; 05/11/2023) | 1 | 748.36 | 748.36 |
| BMCR07SL | UD | CONTROLADOR Y AMPLIACIONES DE E/S C. CR04 (material; 05/11/2023) | 1 | 3870 | 3870.00 |
| TEC9961 | UD | PEQUEÑO MATERIAL ELECTRICIDAD | 120 | 1 | 120.00 |
| MO.ELEC.001 | UD | OFICIAL 1º ELECTRICIDAD | 12 | 23.97 | 287.64 |
| MO.ELEC.002 | UD | PEON ORDINARIO ELECTRICIDAD | 6 | 22.86 | 137.16 |
| %02000200 | % | MEDIOS AUXILIARES | 2 % | 5681.76 | 113.64 |
|  |  | Total |  |  | 5795.4 |

| Medición | Uds. | Largo | Parcial |
|---|---|---|---|
| TORREON A/D | 1 | 1 | 1.00 |
| Total |  |  | 1 |

**09.2.021** UD SONDA DE TEMPERATURA, DE CAÑA (04/12/2012)
18 UD × 46.4 = 835.20
Suministro e instalación de sonda de temperatura por inmersión PT100/1000, longitud según tubería de instalación, con vaina de acero inoxidable, rosca 1/2" PN16, rango -40 a 120ºC, incluso accesorios para colocación en tubería, conductores y canalizaciones eléctricas, elementos de conexión y accesorios de instalación. Medida la unidad instalada.

| Código | Ud | Descripción | Rendimiento | Precio | Importe |
|---|---|---|---|---|---|
| CA.SONTEMPIME | UD | SONDA TEMPERATURA PT1000 INMERSION (material; 12/07/2022) | 1 | 24.36 | 24.36 |
| 1000TT20 | ML | TUBO TRAQUE PLASTICO DE 20 MM | 5 | 0.6 | 3.00 |
| 1000PT20 | UD | ACCESORIOS TUBO TRAQUE 20 MM | 0.5 | 1.36 | 0.68 |
| SO000715 | UD | CAJA REGISTRO IP65/IK07 100X100X55, C/C | 1 | 2.49 | 2.49 |
| 1031105 | ML | CABLE CU 1KV-RZ1-K 3X1'5MM2 (material; 25/04/2018) | 5 | 0.68 | 3.40 |
| TEC9961 | UD | PEQUEÑO MATERIAL ELECTRICIDAD | 1 | 1 | 1.00 |
| MO.CLIM.001 | UD | OFICIAL 1ª CLIMATIZACION | 0.25 | 23.97 | 5.99 |
| MO.CLIM.002 | UD | PEON ORDINARIO CLIMATIZACION | 0.2 | 22.86 | 4.57 |
| %02000200 | % | MEDIOS AUXILIARES | 2 % | 45.49 | 0.91 |
|  |  | Total |  |  | 46.4 |

| Medición | Uds. | Largo | Parcial |
|---|---|---|---|
| COLECTORES CLIMA | 2 | 2 | 4.00 |
| CIRCUITOS CLIMA | 4 | 1 | 4.00 |
| AEROTERMIA | 2 | 2 | 4.00 |
| DEPOSITOS ACS | 2 | 1 | 2.00 |
| AGUA DE CONSUMO | 1 | 4 | 4.00 |
| Subtotal |  |  | 18.00 |
| Total |  |  | 18 |

**09.2.022** UD SONDA DE PRESION 0-10 BAR (04/12/2012)
3 UD × 153.74 = 461.22
Sumnistro e instalación de sonda de presión, conexion por rosca 1/2" PN16, rango 0 a 10 Bar, IP42, señal de salida 0-10 V, con alimetación a 24 Vca, marca schneider modelo SPW112/GI o equivalentes sujeto a aprobación de la dirección facultativa, incluso accesorios para colocación en tubería, conductores y canalizaciones eléctricas, elementos de conexión y accesorios de instalación. Medida la unidad instalada.

| Código | Ud | Descripción | Rendimiento | Precio | Importe |
|---|---|---|---|---|---|
| CA.SONPRES | UD | SONDA PRESION 0-6 BAR, 0-10V (material; 05/11/2023) | 1 | 129.6 | 129.60 |
| 1000TT20 | ML | TUBO TRAQUE PLASTICO DE 20 MM | 5 | 0.6 | 3.00 |
| 1000PT20 | UD | ACCESORIOS TUBO TRAQUE 20 MM | 0.5 | 1.36 | 0.68 |
| SO000715 | UD | CAJA REGISTRO IP65/IK07 100X100X55, C/C | 1 | 2.49 | 2.49 |
| 1031105 | ML | CABLE CU 1KV-RZ1-K 3X1'5MM2 | 5 | 0.68 | 3.40 |
| TEC9961 | UD | PEQUEÑO MATERIAL ELECTRICIDAD | 1 | 1 | 1.00 |
| MO.CLIM.001 | UD | OFICIAL 1ª CLIMATIZACION | 0.25 | 23.97 | 5.99 |
| MO.CLIM.002 | UD | PEON ORDINARIO CLIMATIZACION | 0.2 | 22.86 | 4.57 |
| %02000200 | % | MEDIOS AUXILIARES | 2 % | 150.73 | 3.01 |
|  |  | Total |  |  | 153.74 |

| Medición | Uds. | Largo | Parcial |
|---|---|---|---|
| RED AEROTERMIAS | 1 | 2 | 2.00 |
| RED ENFRIADORAS | 1 | 1 | 1.00 |
| Subtotal |  |  | 3.00 |
| Total |  |  | 3 |

**09.2.023** UD SONDA DE TEMPERATURA CONDUCTO (04/12/2012)
4 UD × 64.7 = 258.80
Suministro e instalación de sonda de temperatura para conductos PT100/1000, de longitud según dimenciones de condcuto, con accesorio para sujección, rango -10 a 100ºC, incluso accesorios para colocación, conductores y canalizaciones eléctricas, elementos de conexión y accesorios de instalación. Medida la unidad instalada.

| Código | Ud | Descripción | Rendimiento | Precio | Importe |
|---|---|---|---|---|---|
| CA.SONTECOND | UD | SONDA TEMPERATURA PT1000 CONDUCTO | 1 | 42.3 | 42.30 |
| 1000TT20 | ML | TUBO TRAQUE PLASTICO DE 20 MM | 5 | 0.6 | 3.00 |
| 1000PT20 | UD | ACCESORIOS TUBO TRAQUE 20 MM | 0.5 | 1.36 | 0.68 |
| SO000715 | UD | CAJA REGISTRO IP65/IK07 100X100X55, C/C | 1 | 2.49 | 2.49 |
| 1031105 | ML | CABLE CU 1KV-RZ1-K 3X1'5MM2 | 5 | 0.68 | 3.40 |
| TEC9961 | UD | PEQUEÑO MATERIAL ELECTRICIDAD | 1 | 1 | 1.00 |
| MO.CLIM.001 | UD | OFICIAL 1ª CLIMATIZACION | 0.25 | 23.97 | 5.99 |
| MO.CLIM.002 | UD | PEON ORDINARIO CLIMATIZACION | 0.2 | 22.86 | 4.57 |
| %02000200 | % | MEDIOS AUXILIARES | 2 % | 63.43 | 1.27 |
|  |  | Total |  |  | 64.7 |

| Medición | Uds. | Largo | Parcial |
|---|---|---|---|
| AIRE EXTERIOR EN CONDUCTOS | 1 | 4 | 4.00 |
| Total |  |  | 4 |

**09.2.024** UD CONDA DE CALIDAD DEL AIRE CO2 (04/12/2012)
2 UD × 112.94 = 225.88
Suministro e instalación de sonda de calidad del aire de CO2 para conductos, con accesorio para sujección, señal de salida de 0-10 V, incluso accesorios para colocación, conductores y canalizaciones eléctricas, elementos de conexión y accesorios de instalación. Medida la unidad instalada.

| Código | Ud | Descripción | Rendimiento | Precio | Importe |
|---|---|---|---|---|---|
| CA.SONCACOND | UD | SONDA CALIDAD AIRE CO2 CONDUCTO (material) | 1 | 89.6 | 89.60 |
| 1000TT20 | ML | TUBO TRAQUE PLASTICO DE 20 MM | 5 | 0.6 | 3.00 |
| 1000PT20 | UD | ACCESORIOS TUBO TRAQUE 20 MM | 0.5 | 1.36 | 0.68 |
| SO000715 | UD | CAJA REGISTRO IP65/IK07 100X100X55, C/C | 1 | 2.49 | 2.49 |
| 1031105 | ML | CABLE CU 1KV-RZ1-K 3X1'5MM2 | 5 | 0.68 | 3.40 |
| TEC9961 | UD | PEQUEÑO MATERIAL ELECTRICIDAD | 1 | 1 | 1.00 |
| MO.CLIM.001 | UD | OFICIAL 1ª CLIMATIZACION | 0.25 | 23.97 | 5.99 |
| MO.CLIM.002 | UD | PEON ORDINARIO CLIMATIZACION | 0.2 | 22.86 | 4.57 |
| %02000200 | % | MEDIOS AUXILIARES | 2 % | 110.73 | 2.21 |
|  |  | Total |  |  | 112.94 |

| Medición | Uds. | Largo | Parcial |
|---|---|---|---|
| CUBIERTA AC Y DB | 1 | 2 | 2.00 |
| Total |  |  | 2 |

**09.2.031** UD CONTROLADOR DALI 64 PUNTOS CON PASARELA BACNET (04/12/2012)
4 UD × 593.47 = 2373.88
Suministro e instalación de módulo de escenas para el control individual de balastros electrónicos Dali, que permite conmutar y regular hasta 64 balastros o equipos en 16 grupos, previsto de pasarela Bacnet conecta el bus Dali con el bus Bacnet, alimentación a 230 V, instalado en cuadro de comntrol existente, incluso cableado para alimentación eléctrica desde circuito indicado en planos de distribución, conexión de bus Dali y Bacnet, programación, regulación y puesta en marcha. Medida la unidad ejecutada.

| Código | Ud | Descripción | Rendimiento | Precio | Importe |
|---|---|---|---|---|---|
| BMDALI6 | UD | CONTROLADOR DALI 64 PUNTOS + PP. PASRELA BACNET (material) | 1 | 463.2 | 463.20 |
| TEC9961 | UD | PEQUEÑO MATERIAL ELECTRICIDAD | 1 | 1 | 1.00 |
| MO.CLIM.001 | UD | OFICIAL 1ª CLIMATIZACION | 3 | 23.97 | 71.91 |
| MO.CLIM.002 | UD | PEON ORDINARIO CLIMATIZACION | 2 | 22.86 | 45.72 |
| %02000200 | % | MEDIOS AUXILIARES | 2 % | 581.83 | 11.64 |
|  |  | Total |  |  | 593.47 |

| Medición | Uds. | Largo | Parcial |
|---|---|---|---|
| TORREON AC | 1 | 1 | 1.00 |
| TORREON BD | 1 | 1 | 1.00 |
| FACHADA B | 1 | 2 | 2.00 |
| Subtotal |  |  | 4.00 |
| Total |  |  | 4 |

**09.2.300** DU NOTA IMPORTANTE
1 DU
NOTA IMPORTANTE: En el transcurso y a la finalización de cada una de las instalaciones se pasarán los controles, pruebas de funcionamiento, documentación de estado de instalaciones, OCA´S, legalización y tramitación de la legalización que corresponda según los reglamentos correspondientes que les sean de aplicación a cada una.

### 09.3 INSTALACION CABLEADO (04/12/2012)
Importe: 7921.85

**09.3.011** ML CABLEADO SISTEMA CONTROL BUS BACNET/MODBUS BAJO TUBO PVC RIGIDO (04/12/2012)
461 ML × 3.81 = 1756.41
Suministro e instalación de cableado para el sistema de bus de comunicaciones BACnet ó ModBus, instalación RS 485, formado por cable de par trenzado blindado + cable de referencia y pantalla, con conductores de cobre 1'0 mm2 de sección, con impedancia nominal de 100 a 130 Ohms y capacidad entre conductores menor de 12pF/m, y cubierta no propagadores de la llama y libres de halógenos con baja emisión de humos, instalados en montaje superficial con tubo PVC rígido de 25mm de diámetro, incluso p.p. de cajas de derivación y accesorios de montaje. Medida la unidad instalada.

| Código | Ud | Descripción | Rendimiento | Precio | Importe |
|---|---|---|---|---|---|
| 10PCV20 | ML | TUBO RIGIDO PVC DE 20 MM (material; 06/12/2012) | 1 | 0.51 | 0.51 |
| SO000715 | UD | CAJA REGISTRO IP65/IK07 100X100X55, C/C | 0.04 | 2.49 | 0.10 |
| AE042021 | ML | CABLE FTP CAT 6 | 1.1 | 1.11 | 1.22 |
| 1007105 | ML | CABLE CU 750V/ES07Z1-K 1'5MM2 | 2.04 | 0.19 | 0.39 |
| TEC9961 | UD | PEQUEÑO MATERIAL ELECTRICIDAD | 0.11 | 1 | 0.11 |
| MO.ELEC.001 | UD | OFICIAL 1º ELECTRICIDAD | 0.03 | 23.97 | 0.72 |
| MO.ELEC.002 | UD | PEON ORDINARIO ELECTRICIDAD | 0.03 | 22.86 | 0.69 |
| %02000200 | % | MEDIOS AUXILIARES | 2 % | 3.74 | 0.07 |
|  |  | Total |  |  | 3.81 |

| Medición | Uds. | Largo | Parcial |
|---|---|---|---|
| RED DISTRIBUCION EDIFICIO | 1 | 461 | 461.00 |
| Total |  |  | 461 |

**09.3.012** ML CABLEADO SISTEMA CONTROL BUS BACNET/MODBUS BAJO TUBO PVC TRAQUEA (04/12/2012)
178 ML × 3.98 = 708.44
Suministro e instalación de cableado para el sistema de bus de comunicaciones BACnet ó ModBus, instalación RS 485, formado por cable de par trenzado blindado + cable de referencia y pantalla, con conductores de cobre 1'0 mm2 de sección, con impedancia nominal de 100 a 130 Ohms y capacidad entre conductores menor de 12pF/m, y cubierta no propagadores de la llama y libres de halógenos con baja emisión de humos, instalados en montaje superficial con tubo traquea de 25mm de diámetro, incluso p.p. de cajas de derivación y accesorios de montaje. Medida la unidad instalada.c

| Código | Ud | Descripción | Rendimiento | Precio | Importe |
|---|---|---|---|---|---|
| 1000TT25 | ML | TUBO TRAQUE PLASTICO DE 20 MM | 1 | 0.52 | 0.52 |
| 1000PT25 | UD | ACCESORIOS TUBO TRAQUE 20 MM | 0.1 | 1.54 | 0.15 |
| SO000715 | UD | CAJA REGISTRO IP65/IK07 100X100X55, C/C | 0.04 | 2.49 | 0.10 |
| AE042021 | ML | CABLE FTP CAT 6 | 1.1 | 1.11 | 1.22 |
| 1007105 | ML | CABLE CU 750V/ES07Z1-K 1'5MM2 | 2.04 | 0.19 | 0.39 |
| TEC9961 | UD | PEQUEÑO MATERIAL ELECTRICIDAD | 0.11 | 1 | 0.11 |
| MO.ELEC.001 | UD | OFICIAL 1º ELECTRICIDAD | 0.03 | 23.97 | 0.72 |
| MO.ELEC.002 | UD | PEON ORDINARIO ELECTRICIDAD | 0.03 | 22.86 | 0.69 |
| %02000200 | % | MEDIOS AUXILIARES | 2 % | 3.90 | 0.08 |
|  |  | Total |  |  | 3.98 |

| Medición | Uds. | Largo | Parcial |
|---|---|---|---|
| CONEXION ENFRIADORAS Y AEROTERMIAS | 1 | 104 | 104.00 |
| CONEXION CONTADORES ENERGIA | 1 | 74 | 74.00 |
| Subtotal |  |  | 178.00 |
| Total |  |  | 178 |

**09.3.021** ML CABLEADO SISTEMA CONTROL 2X1MM2 APANTALLADO BAJO TUBO TRAQUEA (04/12/2012)
736 ML × 4.31 = 3172.16
Suministro e instalación de cableado para elemenos de campo de sistema de control, formado por cable de alimentacion 2x1,5mm2 y cable de par trenzado blindado con conductores de cobre 1'0 mm2 de sección, con impedancia nominal de 100 a 130 Ohms y capacidad entre conductores menor de 12pF/m, y cubierta no propagadores de la llama y libres de halógenos con baja emisión de humos, instalados en montaje superficial con tubo traquea de 25mm de diámetro, incluso p.p. de cajas de derivación y accesorios de montaje. Medida la unidad instalada.c

| Código | Ud | Descripción | Rendimiento | Precio | Importe |
|---|---|---|---|---|---|
| 1000TT25 | ML | TUBO TRAQUE PLASTICO DE 20 MM | 1 | 0.52 | 0.52 |
| 1000PT25 | UD | ACCESORIOS TUBO TRAQUE 20 MM | 0.1 | 1.54 | 0.15 |
| SO000715 | UD | CAJA REGISTRO IP65/IK07 100X100X55, C/C | 0.04 | 2.49 | 0.10 |
| CE021000 | ML | CABLE TRENZADO 2X1,0MM2, APANTALLADO, LH (material; 08/11/2020) | 1.02 | 1.52 | 1.55 |
| 1007105 | ML | CABLE CU 750V/ES07Z1-K 1'5MM2 | 2.04 | 0.19 | 0.39 |
| TEC9961 | UD | PEQUEÑO MATERIAL ELECTRICIDAD | 0.11 | 1 | 0.11 |
| MO.ELEC.001 | UD | OFICIAL 1º ELECTRICIDAD | 0.03 | 23.97 | 0.72 |
| MO.ELEC.002 | UD | PEON ORDINARIO ELECTRICIDAD | 0.03 | 22.86 | 0.69 |
| %02000200 | % | MEDIOS AUXILIARES | 2 % | 4.23 | 0.08 |
|  |  | Total |  |  | 4.31 |

| Medición | Uds. | Largo | Parcial |
|---|---|---|---|
| SONDAS INSTALACION ZONA PRODUCCION | 1 | 349 | 349.00 |
| SONDAS INSTALACION CLIMATIZADORES Y OTROS | 1 | 387 | 387.00 |
| Subtotal |  |  | 736.00 |
| Total |  |  | 736 |

**09.3.031** ML CABLEADO SISTEMA CONTROL 2X1,5MM2 BAJO TUBO PVC TUBO TRAQUEA (04/12/2012)
267 ML × 2.73 = 728.91
Suministro e instalación de línea eléctrica para sistemas de control de 2x1.5 mm2, con conductores de cobre con aislamiento 750 V (ES07Z1-K (AS)), no propagador del incendio y con emisión de humos y opacidad reducida, Cca-s1b,d1,a1, instalado en montaje superficial con tubo traquea plastico termoestable según norma UNE 61386, de 25mm de diámetro, incluso p.p. de cajas de conexión, medios auxiliares se sujeción y material complementario. Medida la longitud ejecutada.

| Código | Ud | Descripción | Rendimiento | Precio | Importe |
|---|---|---|---|---|---|
| 1000TT25 | ML | TUBO TRAQUE PLASTICO DE 20 MM | 1 | 0.52 | 0.52 |
| 1000PT25 | UD | ACCESORIOS TUBO TRAQUE 20 MM | 0.1 | 1.54 | 0.15 |
| SO000715 | UD | CAJA REGISTRO IP65/IK07 100X100X55, C/C | 0.04 | 2.49 | 0.10 |
| 1007105 | ML | CABLE CU 750V/ES07Z1-K 1'5MM2 | 2.04 | 0.19 | 0.39 |
| TEC9961 | UD | PEQUEÑO MATERIAL ELECTRICIDAD | 0.11 | 1 | 0.11 |
| MO.ELEC.001 | UD | OFICIAL 1º ELECTRICIDAD | 0.03 | 23.97 | 0.72 |
| MO.ELEC.002 | UD | PEON ORDINARIO ELECTRICIDAD | 0.03 | 22.86 | 0.69 |
| %02000200 | % | MEDIOS AUXILIARES | 2 % | 2.68 | 0.05 |
|  |  | Total |  |  | 2.73 |

| Medición | Uds. | Largo | Parcial |
|---|---|---|---|
| SEÑALES INSTALACION CLIMATIZADORES Y OTROS | 1 | 267 | 267.00 |
| Total |  |  | 267 |

**09.3.032** ML CABLEADO SISTEMA CONTROL 3X1,5MM2 BAJO TUBO PVC TUBO TRAQUEA (04/12/2012)
374 ML × 2.93 = 1095.82
Suministro e instalación de línea eléctrica para sistemas de control de 3x1.5 mm2, con conductores de cobre con aislamiento 750 V (ES07Z1-K (AS)), no propagador del incendio y con emisión de humos y opacidad reducida, Cca-s1b,d1,a1, instalado en montaje superficial con tubo traquea plastico termoestable según norma UNE 61386, de 25mm de diámetro, incluso p.p. de cajas de conexión, medios auxiliares se sujeción y material complementario. Medida la longitud ejecutada.

| Código | Ud | Descripción | Rendimiento | Precio | Importe |
|---|---|---|---|---|---|
| 1000TT25 | ML | TUBO TRAQUE PLASTICO DE 20 MM | 1 | 0.52 | 0.52 |
| 1000PT25 | UD | ACCESORIOS TUBO TRAQUE 20 MM | 0.1 | 1.54 | 0.15 |
| SO000715 | UD | CAJA REGISTRO IP65/IK07 100X100X55, C/C | 0.04 | 2.49 | 0.10 |
| 1007105 | ML | CABLE CU 750V/ES07Z1-K 1'5MM2 | 3.06 | 0.19 | 0.58 |
| TEC9961 | UD | PEQUEÑO MATERIAL ELECTRICIDAD | 0.11 | 1 | 0.11 |
| MO.ELEC.001 | UD | OFICIAL 1º ELECTRICIDAD | 0.03 | 23.97 | 0.72 |
| MO.ELEC.002 | UD | PEON ORDINARIO ELECTRICIDAD | 0.03 | 22.86 | 0.69 |
| %02000200 | % | MEDIOS AUXILIARES | 2 % | 2.87 | 0.06 |
|  |  | Total |  |  | 2.93 |

| Medición | Uds. | Largo | Parcial |
|---|---|---|---|
| SEÑALES INSTALACION CLIMATIZADORES Y OTROS | 1 | 374 | 374.00 |
| Total |  |  | 374 |

**09.3.033** ML CABLEADO SISTEMA CONTROL 4X1,5MM2 BAJO TUBO PVC TUBO TRAQUEA (04/12/2012)
147 ML × 3.13 = 460.11
Suministro e instalación de línea eléctrica para sistemas de control de 4x1.5 mm2, con conductores de cobre con aislamiento 750 V (ES07Z1-K (AS)), no propagador del incendio y con emisión de humos y opacidad reducida, Cca-s1b,d1,a1, instalado en montaje superficial con tubo traquea plastico termoestable según norma UNE 61386, de 25mm de diámetro, incluso p.p. de cajas de conexión, medios auxiliares se sujeción y material complementario. Medida la longitud ejecutada.

| Código | Ud | Descripción | Rendimiento | Precio | Importe |
|---|---|---|---|---|---|
| 1000TT25 | ML | TUBO TRAQUE PLASTICO DE 20 MM | 1 | 0.52 | 0.52 |
| 1000PT25 | UD | ACCESORIOS TUBO TRAQUE 20 MM | 0.1 | 1.54 | 0.15 |
| SO000715 | UD | CAJA REGISTRO IP65/IK07 100X100X55, C/C | 0.04 | 2.49 | 0.10 |
| 1007105 | ML | CABLE CU 750V/ES07Z1-K 1'5MM2 | 4.08 | 0.19 | 0.78 |
| TEC9961 | UD | PEQUEÑO MATERIAL ELECTRICIDAD | 0.11 | 1 | 0.11 |
| MO.ELEC.001 | UD | OFICIAL 1º ELECTRICIDAD | 0.03 | 23.97 | 0.72 |
| MO.ELEC.002 | UD | PEON ORDINARIO ELECTRICIDAD | 0.03 | 22.86 | 0.69 |
| %02000200 | % | MEDIOS AUXILIARES | 2 % | 3.07 | 0.06 |
|  |  | Total |  |  | 3.13 |

| Medición | Uds. | Largo | Parcial |
|---|---|---|---|
| SEÑALES INSTALACION CLIMATIZADORES Y OTROS | 1 | 147 | 147.00 |
| Total |  |  | 147 |

**09.3.300** DU NOTA IMPORTANTE
1 DU
NOTA IMPORTANTE: En el transcurso y a la finalización de cada una de las instalaciones se pasarán los controles, pruebas de funcionamiento, documentación de estado de instalaciones, OCA´S, legalización y tramitación de la legalización que corresponda según los reglamentos correspondientes que les sean de aplicación a cada una.

## 10 MEJORA DE ELEMENTOS DE ILUMINACION (04/12/2012)
Importe: 249737.2

**10.005** UD DESMONTAJE DE ELEMENTOS DE ILUMINACION ACTUALES (04/12/2012)
1429 UD × 2.49 = 3558.21
Trabajos de desmontaje de elementos de iluminación a reemplazar en la instalación actual, así como todas aquellas canalizaciones y líneas no utilizables en las zonas en las que se modifique la distribución de luminarias, incluso aporte de medios auxiliares y retirada de material sobrante a vertedero o lugar de empleo con carga mecánica sobre camión, transporte y canon de vertido. Medida la unidad ejecutada.

| Código | Ud | Descripción | Rendimiento | Precio | Importe |
|---|---|---|---|---|---|
| TEC9901 | UD | PEQUEÑO MATERIAL FERRETERIA/TORNILLERIA | 0.1 | 1 | 0.10 |
| MO.ELEC.001 | UD | OFICIAL 1º ELECTRICIDAD | 0.05 | 23.97 | 1.20 |
| MO.ELEC.002 | UD | PEON ORDINARIO ELECTRICIDAD | 0.05 | 22.86 | 1.14 |
| %02000200 | % | MEDIOS AUXILIARES | 2 % | 2.44 | 0.05 |
|  |  | Total |  |  | 2.49 |

| Medición | Uds. | Largo | Parcial |
|---|---|---|---|
| ZONA INSTALACIONES | 1 | 57 | 57.00 |
| PASILLOS SOTANO | 1 | 125 | 125.00 |
| ASEOS PLANTA BAJA | 1 | 400 | 400.00 |
| ALMACENES PLANTA BAJA | 1 | 46 | 46.00 |
| PUERTAS ACCESO PLANTA BAJA | 1 | 36 | 36.00 |
| ESCALERAS DE SOTANO A BAKA | 1 | 7 | 7.00 |
| ILUMINACION HUECOS TORREONES | 1 | 24 | 24.00 |
| ZONA VIP | 1 | 111 | 111.00 |
| DESPACHOS Y ASEOS COMUNES PLANTA SOTANO | 1 | 51 | 51.00 |
| ALMACENES PLANTA SOTANO | 1 | 122 | 122.00 |
| SALA PRENSA | 1 | 18 | 18.00 |
| OFICINA PABELLON | 1 | 12 | 12.00 |
| SALAS EVENTOS | 1 | 88 | 88.00 |
| GIMNASIO | 1 | 14 | 14.00 |
| VESTUARIO 1 | 1 | 51 | 51.00 |
| VESTUARIO 2 | 1 | 94 | 94.00 |
| VESTUARIO 2 | 1 | 33 | 33.00 |
| PASILLO PLANTA BAJA | 1 | 140 | 140.00 |
| Subtotal |  |  | 1429.00 |
| Total |  |  | 1429 |

**10.022** UD P.LUZ SENCILLO SUPERFICIAL ESTANCO (04/12/2012)
5 UD × 26.38 = 131.90
Suministro e instalación de punto de luz sencillo en montaje estanco superficial, realizado caja de registro, caja de mecanismo superficial, interruptor estanco con su marco respectivo de primera calidad, regletas de conexión, incluso p.p. de tubo rigido de PVC de 20 mm y conductores de cobre unipolar aislados para una tensión nominal de 750 V. y sección 1,5 mm2. no propagador del incendio y con emisión de humos y opacidad reducida desde el mecanismo hasta punto. Medida la unidad instalada.

| Código | Ud | Descripción | Rendimiento | Precio | Importe |
|---|---|---|---|---|---|
| 10PVC20 | ML | TUBO RIGIDO PVC DE 20 MM | 5 | 0.51 | 2.55 |
| 1007105 | ML | CABLE CU 750V/ES07Z1-K 1'5MM2 | 10.4 | 0.19 | 1.98 |
| SO000715 | UD | CAJA REGISTRO IP65/IK07 100X100X55, C/C | 1 | 2.49 | 2.49 |
| LE069711 | UD | INTERR.-CONMUT. SUPER. IP55, PLEXO (material; 07/12/2012) | 1 | 6.61 | 6.61 |
| TEC9961 | UD | PEQUEÑO MATERIAL ELECTRICIDAD | 0.42 | 1 | 0.42 |
| TEC9901 | UD | PEQUEÑO MATERIAL FERRETERIA/TORNILLERIA | 0.1 | 1 | 0.10 |
| MO.ELEC.001 | UD | OFICIAL 1º ELECTRICIDAD | 0.25 | 23.97 | 5.99 |
| MO.ELEC.002 | UD | PEON ORDINARIO ELECTRICIDAD | 0.25 | 22.86 | 5.72 |
| %02000200 | % | MEDIOS AUXILIARES | 2 % | 25.86 | 0.52 |
|  |  | Total |  |  | 26.38 |

| Medición | Uds. | Largo | Parcial |
|---|---|---|---|
| ILUMINACION HUECOS TORREONES | 1 | 4 | 4.00 |
| SALA PRENSA | 1 | 1 | 1.00 |
| Subtotal |  |  | 5.00 |
| Total |  |  | 5 |

**10.024** UD DETECTOR DE PRESENCIA PARED 180º, ALCANCE 10M, 1 CIRC, MASTER (04/12/2012)
39 UD × 87.12 = 3397.68
Suministro e instalación de detector de presencia por infrarrojos pasivos y con temporizador de tiempo, master, para montaje superficial en pared, con apertura de 180º, alcance 10m, regulable en sensibilidad y en tiempo y con un circuito de salida independiente de la alimentación, incluso p.p. de tubo rígido de PVC de 20 mm y conductores de cobre unipolar aislados para una tensión nominal de 750 V. y sección 1,5 mm2. no propagador del incendio y con emisión de humos y opacidad reducida desde el detector hasta la caja de distribución o punto a gobernar, incluso elementos de sujeción, cajas de registro y conexionado. Medida la unidad instalada.

| Código | Ud | Descripción | Rendimiento | Precio | Importe |
|---|---|---|---|---|---|
| LE048813 | UD | DETECTOR MOVIM. IPR PARED 180º, 10M (material) | 1 | 53.37 | 53.37 |
| 10PVC20 | ML | TUBO RIGIDO PVC DE 20 MM | 5 | 0.51 | 2.55 |
| 1007105 | ML | CABLE CU 750V/ES07Z1-K 1'5MM2 | 10.4 | 0.19 | 1.98 |
| SO000715 | UD | CAJA REGISTRO IP65/IK07 100X100X55, C/C | 1 | 2.49 | 2.49 |
| TEC9961 | UD | PEQUEÑO MATERIAL ELECTRICIDAD | 1.5 | 1 | 1.50 |
| TEC9901 | UD | PEQUEÑO MATERIAL FERRETERIA/TORNILLERIA | 0.1 | 1 | 0.10 |
| MO.ELEC.001 | UD | OFICIAL 1º ELECTRICIDAD | 0.5 | 23.97 | 11.99 |
| MO.ELEC.002 | UD | PEON ORDINARIO ELECTRICIDAD | 0.5 | 22.86 | 11.43 |
| %02000200 | % | MEDIOS AUXILIARES | 2 % | 85.41 | 1.71 |
|  |  | Total |  |  | 87.12 |

| Medición | Uds. | Largo | Parcial |
|---|---|---|---|
| ZONA VIP | 1 | 8 | 8.00 |
| DESPACHOS Y ASEOS COMUNES PLANTA SOTANO | 1 | 10 | 10.00 |
| VESTUARIO 1 | 1 | 9 | 9.00 |
| VESTUARIO 2 | 1 | 8 | 8.00 |
| VESTUARIO 3 | 1 | 4 | 4.00 |
| Subtotal |  |  | 39.00 |
| Total |  |  | 39 |

**10.025** UD DETECTOR DE PRESENCIA TECHO 360º, ALCANCE 10M, 1 CIRC, MASTER (04/12/2012)
64 UD × 129.97 = 8318.08
Suministro e instalación de detector de presencia por infrarrojos pasivos y con temporizador de tiempo, master, marca BEG modelo PD2-M-1C o equivalente sujeto a aprobación de la dirección facultativa, para montaje superficial en techo, con apertura de 360º, alcance 10m, regulable en sensibilidad y en tiempo y con un circuito de salida independiente de la alimentación, incluso p.p. de tubo rígido de PVC de 20 mm y conductores de cobre unipolar aislados para una tensión nominal de 750 V. y sección 1,5 mm2. no propagador del incendio y con emisión de humos y opacidad reducida desde el detector hasta la caja de distribución o punto a gobernar, incluso elementos de sujeción, cajas de registro y conexionado. Medida la unidad instalada.

| Código | Ud | Descripción | Rendimiento | Precio | Importe |
|---|---|---|---|---|---|
| BEGPD2M1C | UD | DETECTOR PRESENCIA IPR TECHO 360º, 10M, 1 CIRCUITO, MASTER (material) | 1 | 95.38 | 95.38 |
| 10PVC20 | ML | TUBO RIGIDO PVC DE 20 MM | 5 | 0.51 | 2.55 |
| 1007105 | ML | CABLE CU 750V/ES07Z1-K 1'5MM2 | 10.4 | 0.19 | 1.98 |
| SO000715 | UD | CAJA REGISTRO IP65/IK07 100X100X55, C/C | 1 | 2.49 | 2.49 |
| TEC9961 | UD | PEQUEÑO MATERIAL ELECTRICIDAD | 1.5 | 1 | 1.50 |
| TEC9901 | UD | PEQUEÑO MATERIAL FERRETERIA/TORNILLERIA | 0.1 | 1 | 0.10 |
| MO.ELEC.001 | UD | OFICIAL 1º ELECTRICIDAD | 0.5 | 23.97 | 11.99 |
| MO.ELEC.002 | UD | PEON ORDINARIO ELECTRICIDAD | 0.5 | 22.86 | 11.43 |
| %02000200 | % | MEDIOS AUXILIARES | 2 % | 127.42 | 2.55 |
|  |  | Total |  |  | 129.97 |

| Medición | Uds. | Largo | Parcial |
|---|---|---|---|
| ZONA INSTALACIONES | 1 | 2 | 2.00 |
| ASEOS PLANTA BAJA | 1 | 7 | 7.00 |
| ILUMINACION HUECOS TORREONES | 1 | 20 | 20.00 |
| DESPACHOS Y ASEOS COMUNES PLANTA SOTANO | 1 | 4 | 4.00 |
| VESTUARIO 1 | 1 | 17 | 17.00 |
| VESTUARIO 2 | 1 | 8 | 8.00 |
| VESTUARIO 3 | 1 | 6 | 6.00 |
| Subtotal |  |  | 64.00 |
| Total |  |  | 64 |

**10.026** UD DETECTOR DE PRESENCIA TECHO PASILLO, ALCANCE 40M, 2 CIRC, MASTER (04/12/2012)
15 UD × 271.63 = 4074.45
Suministro e instalación de detector de presencia por infrarrojos pasivos y con temporizador de tiempo, master, marca BEG modelo PD4-M-TRIO-K-3P-SU o equivalente sujeto a aprobación de la dirección facultativa, para montaje superficial en techo, instalación para pasillo, alcance transversal 5x40m y frontal de 20x3m, regulable en sensibilidad y en tiempo y con dos circuito simultáneos de salida independiente a la alimentación del equipo, incluso p.p. de tubo rígido de PVC de 20 mm y conductores de cobre unipolar aislados para una tensión nominal de 750 V. y sección 1,5 mm2. no propagador del incendio y con emisión de humos y opacidad reducida desde el detector hasta la caja de distribución o punto a gobernar, incluso elementos de sujeción, cajas de registro y conexionado. Medida la unidad instalada.

| Código | Ud | Descripción | Rendimiento | Precio | Importe |
|---|---|---|---|---|---|
| BEGPD4M1CK | UD | DETECTOR PRESENCIA IPR ASILLO, 40X5M, 2 CIRCUITOS, MASTER (material) | 1 | 234.26 | 234.26 |
| 10PVC20 | ML | TUBO RIGIDO PVC DE 20 MM | 5 | 0.51 | 2.55 |
| 1007105 | ML | CABLE CU 750V/ES07Z1-K 1'5MM2 | 10.4 | 0.19 | 1.98 |
| SO000715 | UD | CAJA REGISTRO IP65/IK07 100X100X55, C/C | 1 | 2.49 | 2.49 |
| TEC9961 | UD | PEQUEÑO MATERIAL ELECTRICIDAD | 1.5 | 1 | 1.50 |
| TEC9901 | UD | PEQUEÑO MATERIAL FERRETERIA/TORNILLERIA | 0.1 | 1 | 0.10 |
| MO.ELEC.001 | UD | OFICIAL 1º ELECTRICIDAD | 0.5 | 23.97 | 11.99 |
| MO.ELEC.002 | UD | PEON ORDINARIO ELECTRICIDAD | 0.5 | 22.86 | 11.43 |
| %02000200 | % | MEDIOS AUXILIARES | 2 % | 266.30 | 5.33 |
|  |  | Total |  |  | 271.63 |

| Medición | Uds. | Largo | Parcial |
|---|---|---|---|
| ZONA INSTALACIONES | 1 | 3 | 3.00 |
| PASILLOS SOTANO | 1 | 12 | 12.00 |
| Subtotal |  |  | 15.00 |
| Total |  |  | 15 |

**10.027** UD DETECTOR DE PRESENCIA TECHO PASILLO, ALCANCE 40M, ESCLAVO (04/12/2012)
13 UD × 128.18 = 1666.34
Suministro e instalación de detector de presencia por infrarrojos pasivos y con temporizador de tiempo, esclavo, marca BEG modelo PD4-S--K-SU o equivalente sujeto a aprobación de la dirección facultativa, para montaje superficial en techo, instalación para pasillo, alcance transversal 40x5 m y frontal de 20x3 m, regulable en sensibilidad y en tiempo, incluso p.p. de tubo rígido de PVC de 20 mm y conductores de cobre unipolar aislados para una tensión nominal de 750 V. y sección 1,5 mm2. no propagador del incendio y con emisión de humos y opacidad reducida desde el detector hasta el equipo master, incluso elementos de sujeción, cajas de registro y conexionado. Medida la unidad instalada.

| Código | Ud | Descripción | Rendimiento | Precio | Importe |
|---|---|---|---|---|---|
| BEGPD4SK | UD | DETECTOR PRESENCIA IPR ASILLO, 40X5M, ESCLAVO (material) | 1 | 93.63 | 93.63 |
| 10PVC20 | ML | TUBO RIGIDO PVC DE 20 MM | 5 | 0.51 | 2.55 |
| 1007105 | ML | CABLE CU 750V/ES07Z1-K 1'5MM2 | 10.4 | 0.19 | 1.98 |
| SO000715 | UD | CAJA REGISTRO IP65/IK07 100X100X55, C/C | 1 | 2.49 | 2.49 |
| TEC9961 | UD | PEQUEÑO MATERIAL ELECTRICIDAD | 1.5 | 1 | 1.50 |
| TEC9901 | UD | PEQUEÑO MATERIAL FERRETERIA/TORNILLERIA | 0.1 | 1 | 0.10 |
| MO.ELEC.001 | UD | OFICIAL 1º ELECTRICIDAD | 0.5 | 23.97 | 11.99 |
| MO.ELEC.002 | UD | PEON ORDINARIO ELECTRICIDAD | 0.5 | 22.86 | 11.43 |
| %02000200 | % | MEDIOS AUXILIARES | 2 % | 125.67 | 2.51 |
|  |  | Total |  |  | 128.18 |

| Medición | Uds. | Largo | Parcial |
|---|---|---|---|
| ZONA INSTALACIONES | 1 | 1 | 1.00 |
| PASILLOS SOTANO | 1 | 12 | 12.00 |
| Subtotal |  |  | 13.00 |
| Total |  |  | 13 |

**10.031** ML LINEA 2x1.5mm2+TT/750V SUPERFICIAL RIGIDO PVC (04/12/2012)
2104 ML × 4.05 = 8521.20
Suminiistro e instalación de línea eléctrica de 2x1.5 mm2 + TT 1.5 mm2, con conductores de cobre con aislamiento 750 V (ES07Z1-K (AS)), no propagador del incendio y con emisión de humos y opacidad reducida, instalado en montaje superficial sobre paramentos con canalización mediante tubo rígido de PVC termoestable según norma UNE 61386 de 20 mm de diámetro exterior y grado de protección 7 según UNE 20324, incluso p.p. de cajas de conexión, medios auxiliares se sujeción y material complementario. Medida la longitud ejecutada.

| Código | Ud | Descripción | Rendimiento | Precio | Importe |
|---|---|---|---|---|---|
| 10PVC20 | ML | TUBO RIGIDO PVC DE 20 MM | 1 | 0.51 | 0.51 |
| SO000715 | UD | CAJA REGISTRO IP65/IK07 100X100X55, C/C | 0.04 | 2.49 | 0.10 |
| 1007105 | ML | CABLE CU 750V/ES07Z1-K 1'5MM2 | 3.06 | 0.19 | 0.58 |
| TEC9961 | UD | PEQUEÑO MATERIAL ELECTRICIDAD | 0.44 | 1 | 0.44 |
| MO.ELEC.001 | UD | OFICIAL 1º ELECTRICIDAD | 0.05 | 23.97 | 1.20 |
| MO.ELEC.002 | UD | PEON ORDINARIO ELECTRICIDAD | 0.05 | 22.86 | 1.14 |
| %02000200 | % | MEDIOS AUXILIARES | 2 % | 3.97 | 0.08 |
|  |  | Total |  |  | 4.05 |

| Medición | Uds. | Largo | Parcial |
|---|---|---|---|
| ZONA INSTALACIONES | 1 | 165 | 165.00 |
| PASILLOS SOTANO | 1 | 625 | 625.00 |
| ASEOS PLANTA BAJA | 1 | 538 | 538.00 |
| ILUMINACION HUECOS TORREONES | 1 | 18 | 18.00 |
| ZONA VIP | 1 | 84 | 84.00 |
| DESPACHOS Y ASEOS COMUNES PLANTA SOTANO | 1 | 102 | 102.00 |
| ALMACENES PLANTA SOTANO | 1 | 18 | 18.00 |
| SALA PRENSA | 1 | 7 | 7.00 |
| VESTUARIO 1 | 1 | 31 | 31.00 |
| VESTUARIO 2 | 1 | 31 | 31.00 |
| VESTUARIO 3 | 1 | 33 | 33.00 |
| PASILLO PLANTA BAJA | 1 | 240 | 240.00 |
| GRADAS PABELLON | 1 | 212 | 212.00 |
| Subtotal |  |  | 2104.00 |
| Total |  |  | 2104 |

**10.033** ML LINEA 4x1.5mm2+TT/750V SUPERFICIAL RIGIDO PVC (04/12/2012)
164 ML × 4.5 = 738.00
Suminiistro e instalación de línea eléctrica de 4x1.5 mm2 + TT 1.5 mm2, con conductores de cobre con aislamiento 750 V (ES07Z1-K (AS)), no propagador del incendio y con emisión de humos y opacidad reducida, instalado en montaje superficial sobre paramentos con canalización mediante tubo rígido de PVC termoestable según norma UNE 61386 de 20 mm de diámetro exterior y grado de protección 7 según UNE 20324, incluso p.p. de cajas de conexión, medios auxiliares se sujeción y material complementario. Medida la longitud ejecutada.

| Código | Ud | Descripción | Rendimiento | Precio | Importe |
|---|---|---|---|---|---|
| 10PVC20 | ML | TUBO RIGIDO PVC DE 20 MM | 1 | 0.51 | 0.51 |
| SO000715 | UD | CAJA REGISTRO IP65/IK07 100X100X55, C/C | 0.04 | 2.49 | 0.10 |
| 1007105 | ML | CABLE CU 750V/ES07Z1-K 1'5MM2 | 5.1 | 0.19 | 0.97 |
| TEC9961 | UD | PEQUEÑO MATERIAL ELECTRICIDAD | 0.49 | 1 | 0.49 |
| MO.ELEC.001 | UD | OFICIAL 1º ELECTRICIDAD | 0.05 | 23.97 | 1.20 |
| MO.ELEC.002 | UD | PEON ORDINARIO ELECTRICIDAD | 0.05 | 22.86 | 1.14 |
| %02000200 | % | MEDIOS AUXILIARES | 2 % | 4.41 | 0.09 |
|  |  | Total |  |  | 4.5 |

| Medición | Uds. | Largo | Parcial |
|---|---|---|---|
| ZONA INSTALACIONES | 1 | 52 | 52.00 |
| PASILLOS SOTANO | 1 | 112 | 112.00 |
| Subtotal |  |  | 164.00 |
| Total |  |  | 164 |

**10.035** ML LINEA 2x2.5mm2+TT/750V SUPERFICIAL RIGIDO PVC (04/12/2012)
910 ML × 4.42 = 4022.20
Suminiistro e instalación de línea eléctrica de 2x2.5 mm2 + TT 2.5 mm2, con conductores de cobre con aislamiento 750 V (ES07Z1-K (AS)), no propagador del incendio y con emisión de humos y opacidad reducida, instalado en montaje superficial sobre paramentos con canalización mediante tubo rígido de PVC termoestable según norma UNE 61386 de 20 mm de diámetro exterior y grado de protección 7 según UNE 20324, incluso p.p. de cajas de conexión, medios auxiliares se sujeción y material complementario. Medida la longitud ejecutada.

| Código | Ud | Descripción | Rendimiento | Precio | Importe |
|---|---|---|---|---|---|
| 10PVC20 | ML | TUBO RIGIDO PVC DE 20 MM | 1 | 0.51 | 0.51 |
| SO000715 | UD | CAJA REGISTRO IP65/IK07 100X100X55, C/C | 0.04 | 2.49 | 0.10 |
| 1007205 | ML | CABLE CU 750V/ES07Z1-K 2'5MM2 | 3.06 | 0.29 | 0.89 |
| TEC9961 | UD | PEQUEÑO MATERIAL ELECTRICIDAD | 0.49 | 1 | 0.49 |
| MO.ELEC.001 | UD | OFICIAL 1º ELECTRICIDAD | 0.05 | 23.97 | 1.20 |
| MO.ELEC.002 | UD | PEON ORDINARIO ELECTRICIDAD | 0.05 | 22.86 | 1.14 |
| %02000200 | % | MEDIOS AUXILIARES | 2 % | 4.33 | 0.09 |
|  |  | Total |  |  | 4.42 |

| Medición | Uds. | Largo | Parcial |
|---|---|---|---|
| GRADAS PABELLON | 1 | 910 | 910.00 |
| Total |  |  | 910 |

**10.037** ML CABLEADO BUS DALI (04/12/2012)
384 ML × 3.66 = 1405.44
Suministro e instalación de cableado bus sistema DALI, 2X1.5 mm2, con aislamiento de 750 V, (ES07Z1-K (AS)), no propagador del incendio y con emisión de humos y opacidad reducida, Cca-s1b,d1,a1, instalado en montaje empotrado o superficial, en el interior de paramentos, en falsos techos, por patinillos o adosado, con canalización mediante tubo tipo corrugado o PVC rígido, termoestables según norma UNE 61386 de 20 mm de diámetro exterior, incluso p.p. de cajas de conexión, medios auxiliares se sujeción, apertura y tapado de rozas y material complementario. Medida la longitud ejecutada.

| Código | Ud | Descripción | Rendimiento | Precio | Importe |
|---|---|---|---|---|---|
| 10PVC20 | ML | TUBO RIGIDO PVC DE 20 MM | 1 | 0.51 | 0.51 |
| CE021032 | ML | CABLE BUS DALI TRENZADO 2X1,0MM2, APANTALLADO, (material; 05/11/2023) | 1.02 | 1.06 | 1.08 |
| SO000715 | UD | CAJA REGISTRO IP65/IK07 100X100X55, C/C | 0.04 | 2.49 | 0.10 |
| TEC9961 | UD | PEQUEÑO MATERIAL ELECTRICIDAD | 0.49 | 1 | 0.49 |
| MO.ELEC.001 | UD | OFICIAL 1º ELECTRICIDAD | 0.03 | 23.97 | 0.72 |
| MO.ELEC.002 | UD | PEON ORDINARIO ELECTRICIDAD | 0.03 | 22.86 | 0.69 |
| %02000200 | % | MEDIOS AUXILIARES | 2 % | 3.59 | 0.07 |
|  |  | Total |  |  | 3.66 |

| Medición | Uds. | Largo | Parcial |
|---|---|---|---|
| LUMINARIAS GRADERIO | 1 | 384 | 384.00 |
| Total |  |  | 384 |

**10.051** UD APARATO EMERGENCIA TIPO PROYECTOR DE 2.5000 LM, 1 HORA (04/12/2012)
42 UD × 418.56 = 17579.52
Suministro e instalación de luminaria de emergencia para colocación en grandes alturas o amplios espacios interiores, no permanente, tipo proyector, tecnología led, marca Daisalux, modelo Atria o equivalente sujeto a aprobación de la dirección facultativa, con un flujo de 2.500 lúmenes, para montaje superficial con adaptador KP, alimentación de 230V., prevista de bloque autónomo automático con una hora de autonomía, prevista de led auto-test, incluso accesorios de montaje, conexionado y desglose tasa RAEE. Medida la unidad instalada.

| Código | Ud | Descripción | Rendimiento | Precio | Importe |
|---|---|---|---|---|---|
| DATRIAN48A | UD | APARATO EMERGENCIA PROYECTOR 25000 LM, 1 HORA (material; 02/11/2023) | 1 | 329.6 | 329.60 |
| TEC9961 | UD | PEQUEÑO MATERIAL ELECTRICIDAD | 0.5 | 1 | 0.50 |
| TEC9901 | UD | PEQUEÑO MATERIAL FERRETERIA/TORNILLERIA | 10 | 1 | 10.00 |
| MO.ELEC.001 | UD | OFICIAL 1º ELECTRICIDAD | 1.5 | 23.97 | 35.96 |
| MO.ELEC.002 | UD | PEON ORDINARIO ELECTRICIDAD | 1.5 | 22.86 | 34.29 |
| %02000200 | % | MEDIOS AUXILIARES | 2 % | 410.35 | 8.21 |
|  |  | Total |  |  | 418.56 |

| Medición | Uds. | Largo | Parcial |
|---|---|---|---|
| GRADAS PABELLON | 1 | 42 | 42.00 |
| Total |  |  | 42 |

**10.052** UD APARATO EMERGENCIA TIPO PROYECTOR DE 620 LM, 1 HORA (04/12/2012)
48 UD × 258.73 = 12419.04
Suministro e instalación de luminaria de emergencia para colocación en grandes alturas o amplios espacios interiores, no permanente, tipo proyector, tecnología led, marca Daisalux, modelo Zenit Z2P o equivalente sujeto a aprobación de la dirección facultativa, con un flujo de 620 lúmenes, para montaje superficial, alimentación de 230V., prevista de bloque autónomo automático con una hora de autonomía, prevista de led auto-test, incluso accesorios de montaje en fuste actual de luminarias de pasillo según detalle de planos, conexionado y desglose tasa RAEE. Medida la unidad instalada.

| Código | Ud | Descripción | Rendimiento | Precio | Importe |
|---|---|---|---|---|---|
| DZEMITZLD2311 | UD | APARATO EMERGENCIA PROYUECTOR 620 LM, 1 HORA (material; 02/11/2023) | 1 | 183.03 | 183.03 |
| TEC9961 | UD | PEQUEÑO MATERIAL ELECTRICIDAD | 0.5 | 1 | 0.50 |
| TEC9901 | UD | PEQUEÑO MATERIAL FERRETERIA/TORNILLERIA | 35 | 1 | 35.00 |
| MO.ELEC.001 | UD | OFICIAL 1º ELECTRICIDAD | 0.75 | 23.97 | 17.98 |
| MO.ELEC.002 | UD | PEON ORDINARIO ELECTRICIDAD | 0.75 | 22.86 | 17.15 |
| %02000200 | % | MEDIOS AUXILIARES | 2 % | 253.66 | 5.07 |
|  |  | Total |  |  | 258.73 |

| Medición | Uds. | Largo | Parcial |
|---|---|---|---|
| PASILLO PLANTA BAJA | 1 | 48 | 48.00 |
| Total |  |  | 48 |

**10.061** UD PANTALLA ESTANCA DECORATIVA IP68 LED 28W, 4000K, 3900LM, 1200 MM (04/12/2012)
34 UD × 116.65 = 3966.10
Suministro e instalación de luminaria tubular estanca decorativa,con una longitud de 1200mm, tecnología led, para montaje superficial o suspendida, IP68, marca Philips serie Coreline tubular o equivalente sujeto a aprobación de la dirección facultativa, con una potencia de 28W, color 4000ºK, 3900 lúmenes y equipo de encendido electrónico, incluso accesorios de montaje, conexionado y desglose tasa RAEE. Medida la unidad instalada.

| Código | Ud | Descripción | Rendimiento | Precio | Importe |
|---|---|---|---|---|---|
| PHCORETU28 | UD | PANTALLA ESTANCA CORELINE TUBULAR 28W, 4000K, 1200 (material) | 1 | 102.5 | 102.50 |
| TEC9961 | UD | PEQUEÑO MATERIAL ELECTRICIDAD | 0.5 | 1 | 0.50 |
| TEC9901 | UD | PEQUEÑO MATERIAL FERRETERIA/TORNILLERIA | 2 | 1 | 2.00 |
| MO.ELEC.001 | UD | OFICIAL 1º ELECTRICIDAD | 0.2 | 23.97 | 4.79 |
| MO.ELEC.002 | UD | PEON ORDINARIO ELECTRICIDAD | 0.2 | 22.86 | 4.57 |
| %02000200 | % | MEDIOS AUXILIARES | 2 % | 114.36 | 2.29 |
|  |  | Total |  |  | 116.65 |

| Medición | Uds. | Largo | Parcial |
|---|---|---|---|
| SALA PRENSA | 1 | 20 | 20.00 |
| VESTUARIO 2 | 1 | 14 | 14.00 |
| Subtotal |  |  | 34.00 |
| Total |  |  | 34 |

**10.062** UD PANTALLA ESTANCA DECORATIVA IP68 LED 39W, 4000K, 5000LM, 1200 MM (04/12/2012)
11 UD × 126.85 = 1395.35
Suministro e instalación de luminaria tubular estanca decorativa,con una longitud de 1200mm, tecnología led, para montaje superficial o suspendida, IP68, marca Philips serie Coreline tubular o equivalente sujeto a aprobación de la dirección facultativa, con una potencia de 39W, color 4000ºK, 5000 lúmenes y equipo de encendido electrónico, incluso accesorios de montaje, conexionado y desglose tasa RAEE. Medida la unidad instalada.

| Código | Ud | Descripción | Rendimiento | Precio | Importe |
|---|---|---|---|---|---|
| PHCORETU39 | UD | PANTALLA ESTANCA CORELINE TUBULAR 39W, 4000K, 1200 (material) | 1 | 112.5 | 112.50 |
| TEC9961 | UD | PEQUEÑO MATERIAL ELECTRICIDAD | 0.5 | 1 | 0.50 |
| TEC9901 | UD | PEQUEÑO MATERIAL FERRETERIA/TORNILLERIA | 2 | 1 | 2.00 |
| MO.ELEC.001 | UD | OFICIAL 1º ELECTRICIDAD | 0.2 | 23.97 | 4.79 |
| MO.ELEC.002 | UD | PEON ORDINARIO ELECTRICIDAD | 0.2 | 22.86 | 4.57 |
| %02000200 | % | MEDIOS AUXILIARES | 2 % | 124.36 | 2.49 |
|  |  | Total |  |  | 126.85 |

| Medición | Uds. | Largo | Parcial |
|---|---|---|---|
| SALAS EVENTOS | 1 | 11 | 11.00 |
| Total |  |  | 11 |

**10.063** UD PANTALLA ESTANCA DECORATIVA IP68 LED 54W, 4000K, 7000LM, 1500MM (04/12/2012)
77 UD × 158.77 = 12225.29
Suministro e instalación de luminaria tubular estanca decorativa,con una longitud de 1500mm, tecnología led, para montaje superficial o suspendida, IP68, marca Philips serie Coreline tubular o equivalente sujeto a aprobación de la dirección facultativa, con una potencia de 54W, color 4000ºK, 7000 lúmenes y equipo de encendido electrónico, incluso accesorios de montaje, conexionado y desglose tasa RAEE. Medida la unidad instalada.

| Código | Ud | Descripción | Rendimiento | Precio | Importe |
|---|---|---|---|---|---|
| PHCORETU54 | UD | PANTALLA ESTANCA CORELINE TUBULAR 54W, 4000K, 1200 (material) | 1 | 143.8 | 143.80 |
| TEC9961 | UD | PEQUEÑO MATERIAL ELECTRICIDAD | 0.5 | 1 | 0.50 |
| TEC9901 | UD | PEQUEÑO MATERIAL FERRETERIA/TORNILLERIA | 2 | 1 | 2.00 |
| MO.ELEC.001 | UD | OFICIAL 1º ELECTRICIDAD | 0.2 | 23.97 | 4.79 |
| MO.ELEC.002 | UD | PEON ORDINARIO ELECTRICIDAD | 0.2 | 22.86 | 4.57 |
| %02000200 | % | MEDIOS AUXILIARES | 2 % | 155.66 | 3.11 |
|  |  | Total |  |  | 158.77 |

| Medición | Uds. | Largo | Parcial |
|---|---|---|---|
| SALAS EVENTOS | 1 | 77 | 77.00 |
| Total |  |  | 77 |

**10.065** UD PANTALLA ESTANCA IP65 LED 15W, 4000K, 1900LM (04/12/2012)
35 UD × 58.76 = 2056.60
Suministro e instalación de luminaria estanca,con una longitud de 600mm, tecnología led, para montaje superficial o suspendida, IP65, marca Philips serie Coreline G2 o equivalente sujeto a aprobación de la dirección facultativa, con una potencia de 15W, color 4000ºK, 1800 lúmenes y equipo de encendido electrónico, incluso accesorios de montaje, conexionado y desglose tasa RAEE. Medida la unidad instalada.

| Código | Ud | Descripción | Rendimiento | Precio | Importe |
|---|---|---|---|---|---|
| PHCORESG20600 | UD | PANTALLA ESTANCA CORELINE G2 LED 15W, 4000K, 600MM (material) | 1 | 45.75 | 45.75 |
| TEC9961 | UD | PEQUEÑO MATERIAL ELECTRICIDAD | 0.5 | 1 | 0.50 |
| TEC9901 | UD | PEQUEÑO MATERIAL FERRETERIA/TORNILLERIA | 2 | 1 | 2.00 |
| MO.ELEC.001 | UD | OFICIAL 1º ELECTRICIDAD | 0.2 | 23.97 | 4.79 |
| MO.ELEC.002 | UD | PEON ORDINARIO ELECTRICIDAD | 0.2 | 22.86 | 4.57 |
| %02000200 | % | MEDIOS AUXILIARES | 2 % | 57.61 | 1.15 |
|  |  | Total |  |  | 58.76 |

| Medición | Uds. | Largo | Parcial |
|---|---|---|---|
| ASEOS PLANTA BAJA | 1 | 4 | 4.00 |
| ESCALERAS DE SOTANO A BAKA | 1 | 2 | 2.00 |
| DESPACHOS Y ASEOS COMUNES PLANTA SOTANO | 1 | 2 | 2.00 |
| VESTUARIO 1 | 1 | 10 | 10.00 |
| VESTUARIO 2 | 1 | 12 | 12.00 |
| VESTUARIO 3 | 1 | 5 | 5.00 |
| Subtotal |  |  | 35.00 |
| Total |  |  | 35 |

**10.066** UD PANTALLA ESTANCA IP68 LED 30W, 4000K, 4000LM (04/12/2012)
698 UD × 75.59 = 52761.82
Suministro e instalación de luminaria estanca,con una longitud de 1200mm, tecnología led, para montaje superficial o suspendida, IP65, marca Philips serie Coreline G2 o equivalente sujeto a aprobación de la dirección facultativa, con una potencia de 30W, color 4000ºK, 4000 lúmenes y equipo de encendido electrónico, incluso accesorios de montaje, conexionado y desglose tasa RAEE. Medida la unidad instalada.

| Código | Ud | Descripción | Rendimiento | Precio | Importe |
|---|---|---|---|---|---|
| PHCORESG21200 | UD | PANTALLA ESTANCA CORELINE G2 LED 30W, 4000K, 1200MM (material) | 1 | 62.25 | 62.25 |
| TEC9961 | UD | PEQUEÑO MATERIAL ELECTRICIDAD | 0.5 | 1 | 0.50 |
| TEC9901 | UD | PEQUEÑO MATERIAL FERRETERIA/TORNILLERIA | 2 | 1 | 2.00 |
| MO.ELEC.001 | UD | OFICIAL 1º ELECTRICIDAD | 0.2 | 23.97 | 4.79 |
| MO.ELEC.002 | UD | PEON ORDINARIO ELECTRICIDAD | 0.2 | 22.86 | 4.57 |
| %02000200 | % | MEDIOS AUXILIARES | 2 % | 74.11 | 1.48 |
|  |  | Total |  |  | 75.59 |

| Medición | Uds. | Largo | Parcial |
|---|---|---|---|
| ZONA INSTALACIONES | 1 | 42 | 42.00 |
| PASILLOS SOTANO | 1 | 123 | 123.00 |
| ASEOS PLANTA BAJA | 1 | 144 | 144.00 |
| ALMACENES PLANTA BAJA | 1 | 46 | 46.00 |
| ESCALERAS DE SOTANO A BAKA | 1 | 5 | 5.00 |
| ILUMINACION HUECOS TORREONES | 1 | 28 | 28.00 |
| ZONA VIP | 1 | 7 | 7.00 |
| DESPACHOS Y ASEOS COMUNES PLANTA SOTANO | 1 | 43 | 43.00 |
| ALMACENES PLANTA SOTANO | 1 | 122 | 122.00 |
| SALA PRENSA | 1 | 1 | 1.00 |
| GIMNASIO | 1 | 1 | 1.00 |
| VESTUARIO 1 | 1 | 41 | 41.00 |
| VESTUARIO 2 | 1 | 68 | 68.00 |
| VESTUARIO 3 | 1 | 27 | 27.00 |
| Subtotal |  |  | 698.00 |
| Total |  |  | 698 |

**10.067** UD PANTALLA ESTANCA IP68 LED 44,5W, 4000K, 6000LM (04/12/2012)
56 UD × 94.4 = 5286.40
Suministro e instalación de luminaria estanca,con una longitud de 1500mm, tecnología led, para montaje superficial o suspendida, IP65, marca Philips serie Coreline G2 o equivalente sujeto a aprobación de la dirección facultativa, con una potencia de 44,5W, color 4000ºK, 6000 lúmenes y equipo de encendido electrónico, incluso accesorios de montaje, conexionado y desglose tasa RAEE. Medida la unidad instalada.

| Código | Ud | Descripción | Rendimiento | Precio | Importe |
|---|---|---|---|---|---|
| PHCORESG21500 | UD | PANTALLA ESTANCA CORELINE G2 LED 44,5W, 4000K, 1500MM (material) | 1 | 80.69 | 80.69 |
| TEC9961 | UD | PEQUEÑO MATERIAL ELECTRICIDAD | 0.5 | 1 | 0.50 |
| TEC9901 | UD | PEQUEÑO MATERIAL FERRETERIA/TORNILLERIA | 2 | 1 | 2.00 |
| MO.ELEC.001 | UD | OFICIAL 1º ELECTRICIDAD | 0.2 | 23.97 | 4.79 |
| MO.ELEC.002 | UD | PEON ORDINARIO ELECTRICIDAD | 0.2 | 22.86 | 4.57 |
| %02000200 | % | MEDIOS AUXILIARES | 2 % | 92.55 | 1.85 |
|  |  | Total |  |  | 94.4 |

| Medición | Uds. | Largo | Parcial |
|---|---|---|---|
| ZONA INSTALACIONES | 1 | 12 | 12.00 |
| ASEOS PLANTA BAJA | 1 | 26 | 26.00 |
| DESPACHOS Y ASEOS COMUNES PLANTA SOTANO | 1 | 4 | 4.00 |
| GIMNASIO | 1 | 13 | 13.00 |
| VESTUARIO 3 | 1 | 1 | 1.00 |
| Subtotal |  |  | 56.00 |
| Total |  |  | 56 |

**10.071** UD PANTALLA LINEAL LED SUSPENDEIDA DE 1961 MM, ALUMINIO 50MM (04/12/2012)
12 UD × 198.08 = 2376.96
Suministro e instalación de luminaria lineal decorativa en aluminio de forma rectangular, perfil de 60, con difusor opal, con una longitud de 1200mm, tecnología led, para montaje superficial o suspendida, con una potencia de 30,5W, color 4000ºK, 4300 lúmenes y equipo de encendido electrónico, incluso accesorios de montaje, conexionado y desglose tasa RAEE. Medida la unidad instalada.

| Código | Ud | Descripción | Rendimiento | Precio | Importe |
|---|---|---|---|---|---|
| IRD0965B4 | UD | LUMINARIA LINEAL IRELUZ STYLED 50 SUSPENDER 1961MM, 55'2 W (material) | 1 | 173.58 | 173.58 |
| IRDSSP2 | UD | SUSPENCION CON CABLE DE ACERO 3M, 2 M (material; 10/09/2018) | 2 | 4.63 | 9.26 |
| TEC9961 | UD | PEQUEÑO MATERIAL ELECTRICIDAD | 2 | 1 | 2.00 |
| MO.ELEC.001 | UD | OFICIAL 1º ELECTRICIDAD | 0.2 | 23.97 | 4.79 |
| MO.ELEC.002 | UD | PEON ORDINARIO ELECTRICIDAD | 0.2 | 22.86 | 4.57 |
| %02000200 | % | MEDIOS AUXILIARES | 2 % | 194.20 | 3.88 |
|  |  | Total |  |  | 198.08 |

| Medición | Uds. | Largo | Parcial |
|---|---|---|---|
| OFICINA PABELLON | 1 | 12 | 12.00 |
| Total |  |  | 12 |

**10.072** UD DOWNLIGHT EMPOTRAR LED 6,4 W, 840 LM, 150MM DIAMETRO, UGR<19 (04/12/2012)
40 UD × 65.87 = 2634.80
Suministro e instalación de luminaria, tipo downligh, de alta eficiencia, tecnología led, para montaje empotrado, con forma circular de 150 mm, en blanco, marca Phiplis serie Luxspace o equivalente sujeto a aprobación de la dirección facultativa, con sistema óptico de alto brillo, equipado con lámpara led 6,4W y 840 lm, color 4000 K, equipo electrónico on-off, UGR < 19, incluso replanteo, elementos de conexión, accesorios de montaje y desglose tasa RAEE. Medida la unidad ejecutada.

| Código | Ud | Descripción | Rendimiento | Precio | Importe |
|---|---|---|---|---|---|
| PHDN561080 | UD | DOWNLIGHT LED 6W, 840 LM, 150 MM ALUMINIO (material) | 1 | 54.72 | 54.72 |
| TEC9961 | UD | PEQUEÑO MATERIAL ELECTRICIDAD | 0.5 | 1 | 0.50 |
| MO.ELEC.001 | UD | OFICIAL 1º ELECTRICIDAD | 0.2 | 23.97 | 4.79 |
| MO.ELEC.002 | UD | PEON ORDINARIO ELECTRICIDAD | 0.2 | 22.86 | 4.57 |
| %02000200 | % | MEDIOS AUXILIARES | 2 % | 64.58 | 1.29 |
|  |  | Total |  |  | 65.87 |

| Medición | Uds. | Largo | Parcial |
|---|---|---|---|
| ZONA VIP | 1 | 40 | 40.00 |
| Total |  |  | 40 |

**10.073** UD DOWNLIGHT EMPOTRAR LED 9,8 W, 1350 LM, 150MM DIAMETRO, UGR<19 (04/12/2012)
8 UD × 69.77 = 558.16
Suministro e instalación de luminaria, tipo downligh, de alta eficiencia, tecnología led, para montaje empotrado, con forma circular de 150 mm, en blanco, marca Phiplis serie Luxspace o equivalente sujeto a aprobación de la dirección facultativa, con sistema óptico de alto brillo, equipado con lámpara led 9,8W y 1350 lm, color 4000 K, equipo electrónico on-off, UGR < 19, incluso replanteo, elementos de conexión, accesorios de montaje y desglose tasa RAEE. Medida la unidad ejecutada.

| Código | Ud | Descripción | Rendimiento | Precio | Importe |
|---|---|---|---|---|---|
| PHDN561098 | UD | DOWNLIGHT LED 9,8W, 1350 LM, 150 MM ALUMINIO (material) | 1 | 58.54 | 58.54 |
| TEC9961 | UD | PEQUEÑO MATERIAL ELECTRICIDAD | 0.5 | 1 | 0.50 |
| MO.ELEC.001 | UD | OFICIAL 1º ELECTRICIDAD | 0.2 | 23.97 | 4.79 |
| MO.ELEC.002 | UD | PEON ORDINARIO ELECTRICIDAD | 0.2 | 22.86 | 4.57 |
| %02000200 | % | MEDIOS AUXILIARES | 2 % | 68.40 | 1.37 |
|  |  | Total |  |  | 69.77 |

| Medición | Uds. | Largo | Parcial |
|---|---|---|---|
| ZONA VIP | 1 | 8 | 8.00 |
| Total |  |  | 8 |

**10.074** UD DOWNLIGHT EMPOTRAR LED 18,4 W, 2600 LM, 200MM DIAMETRO, UGR<19 (04/12/2012)
84 UD × 69.77 = 5860.68
Suministro e instalación de luminaria, tipo downligh, de alta eficiencia, tecnología led, para montaje empotrado, con forma circular de 200 mm, en blanco, marca Phiplis serie Luxspace o equivalente sujeto a aprobación de la dirección facultativa, con sistema óptico de alto brillo, equipado con lámpara led 9,8W y 1350 lm, color 4000 K, equipo electrónico on-off, UGR < 19, incluso replanteo, elementos de conexión, accesorios de montaje y desglose tasa RAEE. Medida la unidad ejecutada.

| Código | Ud | Descripción | Rendimiento | Precio | Importe |
|---|---|---|---|---|---|
| PHDN561184 | UD | DOWNLIGHT LED 18,4W, 2600 LM, 200 MM ALUMINIO (material) | 1 | 58.54 | 58.54 |
| TEC9961 | UD | PEQUEÑO MATERIAL ELECTRICIDAD | 0.5 | 1 | 0.50 |
| MO.ELEC.001 | UD | OFICIAL 1º ELECTRICIDAD | 0.2 | 23.97 | 4.79 |
| MO.ELEC.002 | UD | PEON ORDINARIO ELECTRICIDAD | 0.2 | 22.86 | 4.57 |
| %02000200 | % | MEDIOS AUXILIARES | 2 % | 68.40 | 1.37 |
|  |  | Total |  |  | 69.77 |

| Medición | Uds. | Largo | Parcial |
|---|---|---|---|
| PUERTAS ACCESO PLANTA BAJA | 1 | 36 | 36.00 |
| ZONA VIP | 1 | 48 | 48.00 |
| Subtotal |  |  | 84.00 |
| Total |  |  | 84 |

**10.075** UD DOWNLIGHT EMPOTRAR LED 6 W, 450 LM, 42,5MM DIAMETRO (04/12/2012)
16 UD × 42.9 = 686.40
Suministro e instalación de luminaria, tipo downligh, tecnología led, para montaje empotrado, con forma circular de 43,5 mm, en blanco, marca Phiplis serie Greenspace Flex o equivalente sujeto a aprobación de la dirección facultativa, con sistema óptico de haz ancho, equipado con lámpara led 6W y 450 lm, color 2700 K, equipo electrónico on-off, incluso replanteo, elementos de conexión, accesorios de montaje y desglose tasa RAEE. Medida la unidad ejecutada.

| Código | Ud | Descripción | Rendimiento | Precio | Importe |
|---|---|---|---|---|---|
| PHRS378006 | UD | DOWNLIGHT LED 6W, 450 LM, 42,5 MM ALUMINIO (material; 03/11/2023) | 1 | 32.2 | 32.20 |
| TEC9961 | UD | PEQUEÑO MATERIAL ELECTRICIDAD | 0.5 | 1 | 0.50 |
| MO.ELEC.001 | UD | OFICIAL 1º ELECTRICIDAD | 0.2 | 23.97 | 4.79 |
| MO.ELEC.002 | UD | PEON ORDINARIO ELECTRICIDAD | 0.2 | 22.86 | 4.57 |
| %02000200 | % | MEDIOS AUXILIARES | 2 % | 42.06 | 0.84 |
|  |  | Total |  |  | 42.9 |

| Medición | Uds. | Largo | Parcial |
|---|---|---|---|
| ZONA VIP | 1 | 16 | 16.00 |
| Total |  |  | 16 |

**10.081** UD LUMINARIA TIPO VIAL RESIDENCIAL ASIMETRICA 44.5W, 4983LM, 477M D (04/12/2012)
60 UD × 406.42 = 24385.20
Suministro e instalación de luminaria tipo vial decorativa, tecnología led, para montaje sobre columna o pared, con forma circular asimétrica de 477 mm, de diámetro en color blanco, marca Phiplis serie TownTune o equivalente sujeto a aprobación de la dirección facultativa, con sistema óptico asimétrico, equipado con lámpara led 59W y 6000 lm, color 4000 K, equipo electrónico, incluso de ataco de sujeción de 50 mm adaptado para acople con el fuste existente, replanteo, elementos de conexión, accesorios de montaje y desglose tasa RAEE. Medida la unidad ejecutada.

| Código | Ud | Descripción | Rendimiento | Precio | Importe |
|---|---|---|---|---|---|
| PHBDP26559 | UD | LUMINARIA VIAL ASIMETRICA 44,5 W, 4983LM 4000K (material) | 1 | 383.9 | 383.90 |
| TEC9961 | UD | PEQUEÑO MATERIAL ELECTRICIDAD | 0.5 | 1 | 0.50 |
| MO.ELEC.001 | UD | OFICIAL 1º ELECTRICIDAD | 0.3 | 23.97 | 7.19 |
| MO.ELEC.002 | UD | PEON ORDINARIO ELECTRICIDAD | 0.3 | 22.86 | 6.86 |
| %02000200 | % | MEDIOS AUXILIARES | 2 % | 398.45 | 7.97 |
|  |  | Total |  |  | 406.42 |

| Medición | Uds. | Largo | Parcial |
|---|---|---|---|
| PASILLO PLANTA BAJA | 1 | 60 | 60.00 |
| Total |  |  | 60 |

**10.082** UD LUMINARIA TIPO VIAL RESIDENCIAL ASIMETRICA 72.0W, 7648LM, 477M D (04/12/2012)
60 UD × 422.9 = 25374.00
Suministro e instalación de luminaria tipo vial decorativa, tecnología led, para montaje sobre columna o pared, con forma circular asimétrica de 477 mm, de diámetro en color blanco, marca Phiplis serie TownTune o equivalente sujeto a aprobación de la dirección facultativa, con sistema óptico asimétrico, equipado con lámpara led 94W y 9400 lm, color 4000 K, equipo electrónico, incluso de ataco de sujeción de 50 mm adaptado para acople con el fuste existente, replanteo, elementos de conexión, accesorios de montaje y desglose tasa RAEE. Medida la unidad ejecutada.

| Código | Ud | Descripción | Rendimiento | Precio | Importe |
|---|---|---|---|---|---|
| PHBDP26594 | UD | LUMINARIA VIAL ASIMETRICA 72 W, 7648LM 4000K (material) | 1 | 390.69 | 390.69 |
| TEC9961 | UD | PEQUEÑO MATERIAL ELECTRICIDAD | 0.5 | 1 | 0.50 |
| MO.ELEC.001 | UD | OFICIAL 1º ELECTRICIDAD | 0.5 | 23.97 | 11.99 |
| MO.ELEC.002 | UD | PEON ORDINARIO ELECTRICIDAD | 0.5 | 22.86 | 11.43 |
| %02000200 | % | MEDIOS AUXILIARES | 2 % | 414.61 | 8.29 |
|  |  | Total |  |  | 422.9 |

| Medición | Uds. | Largo | Parcial |
|---|---|---|---|
| PASILLO PLANTA BAJA | 1 | 60 | 60.00 |
| Total |  |  | 60 |

**10.091** UD PROYECTOR ASMIETRICO LED, 142W, 20452LM, 5700K (04/12/2012)
42 UD × 763.19 = 32053.98
Suministro e instalación de proyector decorativo, tecnología led, para montaje en columnas existente con ataco de adptación, con forma cuadrangular, en color gris, marca Phiplis serie Coreline tempo o equivalente sujeto a aprobación de la dirección facultativa, con sistema óptico asimétrico, equipado con lámpara led 300W y 35500 lm, color 4000 K, incluso elementos de sujeción a columna existente, replanteo, elementos de conexión, accesorios de montaje y desglose tasa RAEE. Medida la unidad ejecutada.

| Código | Ud | Descripción | Rendimiento | Precio | Importe |
|---|---|---|---|---|---|
| PHBVP140T45 | UD | PROYECTOR LED ASIMETRICO 142 W, 20452LM DALI (material; 03/11/2023) | 1 | 712.6 | 712.60 |
| TEC9961 | UD | PEQUEÑO MATERIAL ELECTRICIDAD | 0.5 | 1 | 0.50 |
| MO.ELEC.001 | UD | OFICIAL 1º ELECTRICIDAD | 0.75 | 23.97 | 17.98 |
| MO.ELEC.002 | UD | PEON ORDINARIO ELECTRICIDAD | 0.75 | 22.86 | 17.15 |
| %02000200 | % | MEDIOS AUXILIARES | 2 % | 748.23 | 14.96 |
|  |  | Total |  |  | 763.19 |

| Medición | Uds. | Largo | Parcial |
|---|---|---|---|
| GRADAS PABELLON | 1 | 42 | 42.00 |
| Total |  |  | 42 |

**10.092** UD LUMINARIA CIRCULAR GRAN ALTURA, EMPOTRAR, 53.2W, 8000L, 4000K (04/12/2012)
20 UD × 614.17 = 12283.40
Suministro e instalación de luminaria decorativo, tecnología led, para montaje empotrado, con forma circular de 535 mm, en color balnco, marca Phiplis serie Large size o equivalente sujeto a aprobación de la dirección facultativa, con sistema óptico simétrico, equipado con lámpara led 53,2W y 80000 lm, color 4000 K, equipo electrónico on-off, incluso elementos de sujeción a techo de lamas metálicas existente, replanteo, elementos de conexión, accesorios de montaje y desglose tasa RAEE. Medida la unidad ejecutada.53,2 w

| Código | Ud | Descripción | Rendimiento | Precio | Importe |
|---|---|---|---|---|---|
| PHLVE2901 | UD | LUMINARIA EMPOTARRA CIRCULAR 535 MM, 53,2W, 8000 LM (material) | 1 | 566.5 | 566.50 |
| TEC9961 | UD | PEQUEÑO MATERIAL ELECTRICIDAD | 0.5 | 1 | 0.50 |
| MO.ELEC.001 | UD | OFICIAL 1º ELECTRICIDAD | 0.75 | 23.97 | 17.98 |
| MO.ELEC.002 | UD | PEON ORDINARIO ELECTRICIDAD | 0.75 | 22.86 | 17.15 |
| %02000200 | % | MEDIOS AUXILIARES | 2 % | 602.13 | 12.04 |
|  |  | Total |  |  | 614.17 |

| Medición | Uds. | Largo | Parcial |
|---|---|---|---|
| PASILLO PLANTA BAJA | 1 | 20 | 20.00 |
| Total |  |  | 20 |

**10.300** DU NOTA IMPORTANTE
1 DU
NOTA IMPORTANTE: En el transcurso y a la finalización de cada una de las instalaciones se pasarán los controles, pruebas de funcionamiento, documentación de estado de instalaciones, OCA´S, legalización y tramitación de la legalización que corresponda según los reglamentos correspondientes que les sean de aplicación a cada una.

## 11 VARIOS (29/06/2001)
Importe: 48201.7

### 11.01 RECOGIDA DE AGUAS PLUVIALES (29/06/2001)
Importe: 10702.07

**11.01.005** ML APERTURA DE ZANJA CANAL. SNEAMIENTO. 70X50 REPOS. TERRENO (29/06/2001)
17 ML × 41.58 = 706.86
Excavación de zanja de 70x50 cms. (ancho x profundidad) para canalización de saneamiento, realizada en terreno compacto, con medios mecánicos o manuales, con recorte de fondo, lecho de arena en fondo de 4 cm, recubrimiento de tubos con arena hasta 5 cm sobre el nivel del último tubo, relleno con zahorra compactada hasta base de pavimento, terminación y reposición con los mismos materiales del estado original (terreno natural), incluso carga y retirada a vertedero de material sobrante, y complementos de la obra (protecciones, vallado, etc). Medida la unidad ejecutada.

| Código | Ud | Descripción | Rendimiento | Precio | Importe |
|---|---|---|---|---|---|
| XZ05 | M³ | EXCAVACION MECANICA EN ZANJA, POZO O CIMIENTOS (01/07/2001) | 0.75 | 20.9 | 15.68 |
| XZ10 | M³ | EXCAVACION MANUAL EN ZANJA, POZO O CIMIENTOS (29/06/2001) | 0.25 | 30.47 | 7.62 |
| XZ14 | UD | PARTE PROPORCIONAL DE ENTIBACIÓN CUAJADA CON PANEL (28/04/2004) | 0.35 | 0.45 | 0.16 |
| XZ40 | M³ | CARGA, TRANSPORTE A VERTEDERO Y DESCARGA DE PRODUC (29/06/2001) | 0.35 | 1.03 | 0.36 |
| XZ50 | M³ | RELLENO LOCALIZADO EN ZANJAS O TRASDÓS OF (29/06/2001) | 0.35 | 2.11 | 0.74 |
| XZ07 | ML | REPOSICION TERRENO NATURAL (25/10/2021) | 1 | 16.2 | 16.20 |
| %02000200 | % | MEDIOS AUXILIARES | 2 % | 40.76 | 0.82 |
|  |  | Total |  |  | 41.58 |

| Medición | Uds. | Largo | Parcial |
|---|---|---|---|
| CANALIZACION SANEAMIENTO PLUVIALES | 1 | 17 | 17.00 |
| Total |  |  | 17 |

**11.01.015** UD ARQUETA ARENERO 600X600 (01/01/2010)
1 UD × 110.39 = 110.39
8Ejecución de arqueta de drenaje con arenero fabricada en hormigón polímero de 600x600 mm de sección interior, y profundidad media segun cota canalización, construida con la propia loza de cimentación, incluso enfoscada y bruñida por el interior con mortero de cemento CSIV-W2, y con tapa de hormigón armado prefabricada con cestillo plástico, incluyendo excavación, recibido de tapadera, carga y retirada a vertedero de material sobrante, y complementos de la obra. Medida la unidad ejecutada.

| Código | Ud | Descripción | Rendimiento | Precio | Importe |
|---|---|---|---|---|---|
| P01HM020 | m3 | Hormigón HM-20/P/40/I central (material; 01/01/2010) | 0.042 | 69.86 | 2.93 |
| P01LT020 | mu | Ladrillo perforado tosco 24x11,5x7 cm (material; 01/01/2010) | 0.056 | 72.57 | 4.06 |
| P01MC040 | m3 | Mortero cem. gris II/B-M 32,5 M-5/CEM (material; 01/01/2010) | 0.023 | 63.82 | 1.47 |
| P04RR070 | kg | Mortero revoco CSIV-W2 (material; 07/01/2011) | 0.8 | 1.33 | 1.06 |
| P01LG160 | u | Rasillón cerámico m-h 100x25x4 cm (material; 01/01/2010) | 3 | 0.68 | 2.04 |
| P03AM070 | m2 | Malla 15x30x5 1,541 kg/m2 (material; 01/01/2010) | 0.34 | 1.27 | 0.43 |
| P01HM010 | m3 | Hormigón HM-20/P/20/I central (material; 01/01/2010) | 0.013 | 69.35 | 0.90 |
| AY010121 | M3 | MAQUINA RETRO EXCAVADORA, CAMION Y MEDIOS MECANICOS (maquinaria; 12/10/2017) | 1.2 | 18.5 | 22.20 |
| O10 | H | OFICIAL 1ª CONSTRUCCION (mano de obra; 03/11/2023) | 2.05 | 23.97 | 49.14 |
| O30 | H | PEÓN ORDINARIO CONSTRUCCION (mano de obra; 03/11/2023) | 1.05 | 22.86 | 24.00 |
| %02000200 | % | MEDIOS AUXILIARES | 2 % | 108.23 | 2.16 |
|  |  | Total |  |  | 110.39 |

| Medición | Uds. | Largo | Parcial |
|---|---|---|---|
| ARQUETA PLUVIALES | 1 | 1 | 1.00 |
| Total |  |  | 1 |

**11.01.034** ML TUBERÍA ENTERRADA PVC SERIE B 90mm (01/01/2010)
5 ML × 11.5 = 57.50
Suministro e instalación de colector de saneamiento enterrado de PVC de pared compacta gris, serie B, con un diámetro de 90 mm. y de unión por junta pegada, colocado en zanja, sobre una cama de arena de río de 10 cm debidamente compactada y nivelada, relleno lateralmente y superiormente hasta 10 cm. por encima de la generatriz con la misma arena, incluso p.p. de medios auxiliares, excavación y tapado posterior de las zanja. Medida la unidad ejecutada.

| Código | Ud | Descripción | Rendimiento | Precio | Importe |
|---|---|---|---|---|---|
| P02TVO440 | m | Tubo PVC liso evacuación encolado D=90 (material; 06/04/2018) | 1 | 2.3 | 2.30 |
| P02CVC290 | u | Codo M-H PVC j. peg.87,5º DN 90mm gris (material; 06/04/2018) | 0.2 | 1.25 | 0.25 |
| P01AA020 | m3 | Arena de río 0/6 mm (material; 01/01/2010) | 0.232 | 17.39 | 4.03 |
| MO.FONT.001 | H | OFICIAL 1ª FONTANERIA | 0.1 | 23.97 | 2.40 |
| MO.FONT.002 | H | PEON ORDINARIO FONTANERIA | 0.1 | 22.86 | 2.29 |
| %02000200 | % | MEDIOS AUXILIARES | 2 % | 11.27 | 0.23 |
|  |  | Total |  |  | 11.5 |

| Medición | Uds. | Largo | Parcial |
|---|---|---|---|
| REBOSADERO DEPÓSITO | 1 | 5 | 5.00 |
| Total |  |  | 5 |

**11.01.036** ML TUBERÍA ENTERRADA PVC SERIE B 125mm (01/01/2010)
17 ML × 13.9 = 236.30
Suministro e instalación de colector de saneamiento enterrado de PVC de pared compacta naranja teja, serie SN-4, con un diámetro de 125 mm. y de unión por junta elastica, colocado en zanja, sobre una cama de arena de río de 10 cm debidamente compactada y nivelada, relleno lateralmente y superiormente hasta 10 cm. por encima de la generatriz con la misma arena, incluso p.p. de medios auxiliares, excavación y tapado posterior de las zanja. Medida la unidad ejecutada.

| Código | Ud | Descripción | Rendimiento | Precio | Importe |
|---|---|---|---|---|---|
| P02TVO460 | m | Tubo PVC liso evacuación encolado D=125 (material; 06/04/2018) | 1 | 3.5 | 3.50 |
| P02CVC310 | u | Codo M-H PVC j. peg.87,5º DN 125mm gris (material; 06/04/2018) | 0.2 | 2.4 | 0.48 |
| P01AA020 | m3 | Arena de río 0/6 mm | 0.232 | 17.39 | 4.03 |
| MO.FONT.001 | H | OFICIAL 1ª FONTANERIA | 0.12 | 23.97 | 2.88 |
| MO.FONT.002 | H | PEON ORDINARIO FONTANERIA | 0.12 | 22.86 | 2.74 |
| %02000200 | % | MEDIOS AUXILIARES | 2 % | 13.63 | 0.27 |
|  |  | Total |  |  | 13.9 |

Claves: areno, auxiliar, colector, colocacion, color, compacto, construccion, diametro, elastico, excavacion, junta, lateral, medio, nivel, pared, pvc, relleno, rigidez, rio, riñones, saneamiento, tapa, teja, tuberia, union, zanja

| Medición | Uds. | Largo | Parcial |
|---|---|---|---|
| CANALIZACION PLUVIALES | 1 | 17 | 17.00 |
| Total |  |  | 17 |

**11.01.096** ud DEPOSITO SOTERRADO RECOGIDA DE PLUVIALES 16.000L (01/01/2010)
1 ud × 9591.02 = 9591.02
Suministro e instalación de deposito soterrado con filtro marca Graf modelo Carat XXL o equivalente sujeto a aprobación de la dirección facultativa, de 16.000L de capacidad total. Incluye los siguientes equipos: 1 depósito modular de 16.000L fabricado en inyección de PEAD, dimensiones 4590x2550x3160, cúpula de conexiones, cubierta transitable peatonal mini, filtro Minimax-Pro, Pack de bombeo Eco Plus o equipos equivalentes sujeto a aprobación de la dirección facultativa. Incluso conexiones de entrada y salida DN 100 (110mm) y los accesorios necesarios para su instalación. Pieza para salida de aireación DN110. Incluso cama de grava para apoyo sobre terreno. Con certificado CE, PIA y conforme a normativa UNE EN 12566-3. Medida la unidad totalmente instalada.

| Código | Ud | Descripción | Rendimiento | Precio | Importe |
|---|---|---|---|---|---|
| P01DW090 | m | Pequeño material (material; 01/01/2010) | 1 | 1.35 | 1.35 |
| DEP5000 | u | deposito pvc 16000l aguas grises (material; 27/10/2023) | 1 | 9300 | 9300.00 |
| P01HM010 | m3 | Hormigón HM-20/P/20/I central | 1 | 69.35 | 69.35 |
| AY010121 | M3 | MAQUINA RETRO EXCAVADORA, CAMION Y MEDIOS MECANICOS | 1.2 | 18.5 | 22.20 |
| MO.FONT.001 | H | OFICIAL 1ª FONTANERIA | 0.215 | 23.97 | 5.15 |
| MO.FONT.002 | H | PEON ORDINARIO FONTANERIA | 0.215 | 22.86 | 4.91 |
| %02000200 | % | MEDIOS AUXILIARES | 2 % | 9402.96 | 188.06 |
|  |  | Total |  |  | 9591.02 |

| Medición | Uds. | Largo | Parcial |
|---|---|---|---|
| RECOGIDA DE PLUVIALES | 1 | 1 | 1.00 |
| Total |  |  | 1 |

**11.01.300** DU NOTA IMPORTANTE
1 DU
NOTA IMPORTANTE: En el transcurso y a la finalización de cada una de las instalaciones se pasarán los controles, pruebas de funcionamiento, documentación de estado de instalaciones, OCA´S, legalización y tramitación de la legalización que corresponda según los reglamentos correspondientes que les sean de aplicación a cada una.

### 11.03 ILUMINACION NUEVA PERGOLA FACHADA B (29/06/2001)
Importe: 37499.63

**11.3.006** UD CUADRO PROTECCION ZONAS EXTERIORES FACHADA B (04/12/2012)
1 UD × 2202.37 = 2202.37
Suministro e instalación de cuadro secundario de distribución eléctrico para mando y protección de zona exterior fachada B, montaje superficial sobre pared o suelo, constituido por:
- Cofre de chapa con puerta opaca, con capacidad suficiente para alojar los elementos descritos en el esquema unifilar y los componentes de maniobra, más un 30 % de espacio libre, equipado con placas de montaje, carriles, soportes, paneles embellecedores y ciegos, portaplanos, etc.
- Un automático magnetotérmico 40A, 4P, 16 KA, según UNE-EN 60947-2.
- Dos automáticos diferenciales clase AC, intensidad nominal 40A, sensibilidad 30 mA, 4 polos, según UNE-EN 61008.
- Tres automáticos diferenciales clase AC, intensidad nominal 40A, sensibilidad 30 mA, 2 polos, según UNE-EN 61008.
- Dos automáticos magnetotérmicos 16A, IV, 6 KA, según UNE-EN 60947-2.
- Cuatro automáticos magnetotérmicos 16A, I+N, 6 KA, según UNE-EN 60947-2.
- Cuatro automáticos magnetotérmicos 10A, I+N, 6 KA, según UNE-EN 60947-2.
- Dos contactores 16A, 4 P, con contacto auxiliar de estado, bobina 230 V.
- Cuatro contactores 10A, 2 P, con contacto auxiliar de estado, bobina 230 V.
- Seis selectores carril 1-0-2, con contacto NO/NC.
- Bornes de conexión para salidas
- Rotulación de elementos.
Todo cableado según la según indicaciones de esquema unifilar, con señalización, punteras y terminales y rotulación de elementos, incluso colocación en obra, conexionado de circuitos, medios auxiliares se sujeción y ayudas de albañilería. Construido con VBº de la D.F. Medida la unidad instalada

| Código | Ud | Descripción | Rendimiento | Precio | Importe |
|---|---|---|---|---|---|
| CSEXT01APA | ud | CONJUNTO DE PARAMENTA S/ESQUEMA (material) | 1 | 1311.8 | 1311.80 |
| CSEXT01CHA | ud | CONJUNTO DE ENVOLVENTE S/ESQYEMA (material; 03/11/2023) | 1 | 364.81 | 364.81 |
| TEC9961 | UD | PEQUEÑO MATERIAL ELECTRICIDAD | 60 | 1 | 60.00 |
| MO.ELEC.001 | UD | OFICIAL 1º ELECTRICIDAD | 10 | 23.97 | 239.70 |
| MO.ELEC.002 | UD | PEON ORDINARIO ELECTRICIDAD | 8 | 22.86 | 182.88 |
| %02000200 | % | MEDIOS AUXILIARES | 2 % | 2159.19 | 43.18 |
|  |  | Total |  |  | 2202.37 |

| Medición | Uds. | Largo | Parcial |
|---|---|---|---|
| ZONA CUADROS BD | 1 | 1 | 1.00 |
| Total |  |  | 1 |

**11.3.011** UD LUM. MURAL VIAL RESIDENCIAL ASIMETRICA 72.0W, 7648LM, 477M D (04/12/2012)
10 UD × 413.34 = 4133.40
Suministro e instalación de luminaria tipo vial decorativa, tecnología led, para montaje sobre brazo de pared de 1m, con forma circular asimétrica de 477 mm, de diámetro en color negro, marca Phiplis serie TownTune o equivalente sujeto a aprobación de la dirección facultativa, con sistema óptico asimétrico, equipado con lámpara led 35W y 9400 lm, color 4000 K, equipo electrónico, incluso de ataco de sujeción de 50 mm adaptado para acople con el fuste existente, replanteo, elementos de conexión, accesorios de montaje y desglose tasa RAEE. Medida la unidad ejecutada.

| Código | Ud | Descripción | Rendimiento | Precio | Importe |
|---|---|---|---|---|---|
| PHBDP26594 | UD | LUMINARIA VIAL ASIMETRICA 72 W, 7648LM 4000K | 1 | 390.69 | 390.69 |
| TEC9961 | UD | PEQUEÑO MATERIAL ELECTRICIDAD | 0.5 | 1 | 0.50 |
| MO.ELEC.001 | UD | OFICIAL 1º ELECTRICIDAD | 0.3 | 23.97 | 7.19 |
| MO.ELEC.002 | UD | PEON ORDINARIO ELECTRICIDAD | 0.3 | 22.86 | 6.86 |
| %02000200 | % | MEDIOS AUXILIARES | 2 % | 405.24 | 8.10 |
|  |  | Total |  |  | 413.34 |

| Medición | Uds. | Largo | Parcial |
|---|---|---|---|
| FACHADA OFICINAS | 1 | 6 | 6.00 |
| FACHA OPUESTA A OFICINAS | 1 | 1 | 1.00 |
| RAMPA ACCESOS | 1 | 3 | 3.00 |
| Subtotal |  |  | 10.00 |
| Total |  |  | 10 |

**11.3.013** UD PANTALLA ESTANCA DECORATIVA IP66 LED 25W, 4000K, 4200LM,1200 MM (04/12/2012)
122 UD × 89.98 = 10977.56
Suministro e instalación de luminaria estanca decorativa,con una longitud de 1200mm, tecnología led, para montaje superficial o empotrada, IP66, marca Philips serie Pacific led WT490 o equivalente sujeto a aprobación de la dirección facultativa, con una potencia de 25,5W, color 4000ºK, 4200 lúmenes y equipo de encendido electrónico Dali, incluso accesorios de montaje, conexionado y desglose tasa RAEE. Medida la unidad instalada.

| Código | Ud | Descripción | Rendimiento | Precio | Importe |
|---|---|---|---|---|---|
| PHWT49042C | UD | PANTALLA ESTANCA PACIFIC LED 25,5W, 4200LM, 4000K, 1200MM (material) | 1 | 76.36 | 76.36 |
| TEC9961 | UD | PEQUEÑO MATERIAL ELECTRICIDAD | 0.5 | 1 | 0.50 |
| TEC9901 | UD | PEQUEÑO MATERIAL FERRETERIA/TORNILLERIA | 2 | 1 | 2.00 |
| MO.ELEC.001 | UD | OFICIAL 1º ELECTRICIDAD | 0.2 | 23.97 | 4.79 |
| MO.ELEC.002 | UD | PEON ORDINARIO ELECTRICIDAD | 0.2 | 22.86 | 4.57 |
| %02000200 | % | MEDIOS AUXILIARES | 2 % | 88.22 | 1.76 |
|  |  | Total |  |  | 89.98 |

| Medición | Uds. | Largo | Parcial |
|---|---|---|---|
| PERGOLA ENTRADA | 1 | 110 | 110.00 |
| PERGOLA ENTRADA C/TORRES DE COMARES | 1 | 12 | 12.00 |
| Subtotal |  |  | 122.00 |
| Total |  |  | 122 |

**11.3.021** UD APARATO EMERGENCIA TIPO PROYECTOR DE 2.500 LM, 1 HORA (04/12/2012)
3 UD × 356.45 = 1069.35
Suministro e instalación de luminaria de emergencia para colocación en grandes alturas o amplios espacios interiores, no permanente, tipo proyector, tecnología led, marca Daisalux, modelo Atria o equivalente sujeto a aprobación de la dirección facultativa, con un flujo de 2.500 lúmenes, para montaje superficial con adaptador KP, alimentación de 230V., prevista de bloque autónomo automático con una hora de autonomía, prevista de led auto-test, incluso accesorios de montaje, conexionado y desglose tasa RAEE. Medida la unidad instalada.

| Código | Ud | Descripción | Rendimiento | Precio | Importe |
|---|---|---|---|---|---|
| DATRIAN48A | UD | APARATO EMERGENCIA PROYECTOR 25000 LM, 1 HORA | 1 | 329.6 | 329.60 |
| TEC9961 | UD | PEQUEÑO MATERIAL ELECTRICIDAD | 0.5 | 1 | 0.50 |
| TEC9901 | UD | PEQUEÑO MATERIAL FERRETERIA/TORNILLERIA | 10 | 1 | 10.00 |
| MO.ELEC.001 | UD | OFICIAL 1º ELECTRICIDAD | 0.2 | 23.97 | 4.79 |
| MO.ELEC.002 | UD | PEON ORDINARIO ELECTRICIDAD | 0.2 | 22.86 | 4.57 |
| %02000200 | % | MEDIOS AUXILIARES | 2 % | 349.46 | 6.99 |
|  |  | Total |  |  | 356.45 |

| Medición | Uds. | Largo | Parcial |
|---|---|---|---|
| PERGOLA ENTRADA | 1 | 3 | 3.00 |
| Total |  |  | 3 |

**11.3.022** UD APARATO EMERGENCIA TIPO PROYECTOR DE 1.500 LM, 1 HORA (04/12/2012)
5 UD × 356.45 = 1782.25
Suministro e instalación de luminaria de emergencia para colocación en espacios exteriores, IP65, no permanente, tipo proyector, tecnología led, marca Daisalux, modelo ZES o equivalente sujeto a aprobación de la dirección facultativa, con un flujo de 1.500 lúmenes, para montaje superficial, alimentación de 230V., prevista de bloque autónomo automático con una hora de autonomía, prevista de led auto-test, incluso accesorios de montaje, conexionado y desglose tasa RAEE. Medida la unidad instalada.

| Código | Ud | Descripción | Rendimiento | Precio | Importe |
|---|---|---|---|---|---|
| DAZESLDN24 | UD | APARATO EMERGENCIA PROYECTOR 1500 LM, 1 HORA, IP65 (material; 02/11/2023) | 1 | 329.6 | 329.60 |
| TEC9961 | UD | PEQUEÑO MATERIAL ELECTRICIDAD | 0.5 | 1 | 0.50 |
| TEC9901 | UD | PEQUEÑO MATERIAL FERRETERIA/TORNILLERIA | 10 | 1 | 10.00 |
| MO.ELEC.001 | UD | OFICIAL 1º ELECTRICIDAD | 0.2 | 23.97 | 4.79 |
| MO.ELEC.002 | UD | PEON ORDINARIO ELECTRICIDAD | 0.2 | 22.86 | 4.57 |
| %02000200 | % | MEDIOS AUXILIARES | 2 % | 349.46 | 6.99 |
|  |  | Total |  |  | 356.45 |

| Medición | Uds. | Largo | Parcial |
|---|---|---|---|
| CALLE | 1 | 5 | 5.00 |
| Total |  |  | 5 |

**11.3.023** UD APARATO EMERGENCIA TIPO PROYECTOR DE 360 LM, 1 HORA (04/12/2012)
2 UD × 76.97 = 153.94
Suministro e instalación de luminaria de emergencia para colocación en amplios espacios interiores, no permanente, tipo proyector, tecnología led, marca Daisalux, modelo NAOS o equivalente sujeto a aprobación de la dirección facultativa, con un flujo de 360 lúmenes, para montaje superficial con adaptador KP, alimentación de 230V., prevista de bloque autónomo automático con una hora de autonomía, prevista de led auto-test, incluso accesorios de montaje, conexionado y desglose tasa RAEE. Medida la unidad instalada.

| Código | Ud | Descripción | Rendimiento | Precio | Importe |
|---|---|---|---|---|---|
| DANAOS10 | UD | APARATO EMERGENCIA EMERGENCIA 440 1 HORA (material; 05/11/2023) | 1 | 55.6 | 55.60 |
| TEC9961 | UD | PEQUEÑO MATERIAL ELECTRICIDAD | 0.5 | 1 | 0.50 |
| TEC9901 | UD | PEQUEÑO MATERIAL FERRETERIA/TORNILLERIA | 10 | 1 | 10.00 |
| MO.ELEC.001 | UD | OFICIAL 1º ELECTRICIDAD | 0.2 | 23.97 | 4.79 |
| MO.ELEC.002 | UD | PEON ORDINARIO ELECTRICIDAD | 0.2 | 22.86 | 4.57 |
| %02000200 | % | MEDIOS AUXILIARES | 2 % | 75.46 | 1.51 |
|  |  | Total |  |  | 76.97 |

| Medición | Uds. | Largo | Parcial |
|---|---|---|---|
| PERGOLAS ENTRADA RECINTO | 1 | 2 | 2.00 |
| Total |  |  | 2 |

**11.3.031** UD CONEXION EQUIPO O MAQUINA MONOFASICO SUPERFICIAL (04/12/2012)
8 UD × 22.25 = 178.00
Suministro e instalación de conexión de equipo o máquina en sistema superficial estanco, monofasico, realizado con caja de registro y regletas de conexion, incluso tubo rigido de PVC de 20 mm y conductores de cobre unipolar aislados para una tensión nominal de 0,6/1 KV no propagador del incendio y con emisión de humos y opacidad reducida, desde equipo hasta linea de distribución. Medida la unidad instalada.

| Código | Ud | Descripción | Rendimiento | Precio | Importe |
|---|---|---|---|---|---|
| 10PVC20 | ML | TUBO RIGIDO PVC DE 20 MM | 5 | 0.51 | 2.55 |
| 1007205 | ML | CABLE CU 750V/ES07Z1-K 2'5MM2 | 15.6 | 0.29 | 4.52 |
| SO000715 | UD | CAJA REGISTRO IP65/IK07 100X100X55, C/C | 1 | 2.49 | 2.49 |
| TEC9961 | UD | PEQUEÑO MATERIAL ELECTRICIDAD | 0.54 | 1 | 0.54 |
| MO.ELEC.001 | UD | OFICIAL 1º ELECTRICIDAD | 0.25 | 23.97 | 5.99 |
| MO.ELEC.002 | UD | PEON ORDINARIO ELECTRICIDAD | 0.25 | 22.86 | 5.72 |
| %02000200 | % | MEDIOS AUXILIARES | 2 % | 21.81 | 0.44 |
|  |  | Total |  |  | 22.25 |

| Medición | Uds. | Largo | Parcial |
|---|---|---|---|
| PANELES LED PERGOLA AVD. SALVADOR ALLENDE | 1 | 4 | 4.00 |
| PANELES LED PERGOLA C/ TORRE DE COMARES | 1 | 4 | 4.00 |
| Subtotal |  |  | 8.00 |
| Total |  |  | 8 |

**11.3.032** UD TOMA VOZ DATOS, RJ45, CAT 6, SUPERFICIAL (06/12/2012)
3 UD × 29.1 = 87.30
Suministro e instalación de toma de voz-datos en montaje superficiel, compuesto por zocalo para superficie, toma simple RJ45 Cat6, con marco adaptador, tapa protectora y marco embellecedor, incluso p.p. de con tubo pvc rígido de 20 mm y conductor UTP Cat6 no propagador del incendio y con emisión de humos y opacidad reducida desde toma hasta caja de conexión. Medida la unidad ejecutada.

| Código | Ud | Descripción | Rendimiento | Precio | Importe |
|---|---|---|---|---|---|
| 10PVC20 | ML | TUBO RIGIDO PVC DE 20 MM | 5 | 0.51 | 2.55 |
| 9300091 | ml | CABLE UTP CAT 6 (material; 07/12/2012) | 5.2 | 0.5 | 2.60 |
| 1006625S | ud | CAJA MECANISMOS SUPERFICIAL (material; 05/11/2023) | 1 | 0.24 | 0.24 |
| 1006510 | ud | CAJA REGISTRO 100X100 (material; 07/12/2012) | 1 | 1.51 | 1.51 |
| GTU6HPT | ud | TOMA RJ45 CAT6, SALIDA CABLE HORIZ. (material; 07/12/2012) | 1 | 3.45 | 3.45 |
| LE078604 | ud | CARATULA 1 TOMA RJ 45 MOSAIC (material; 07/12/2012) | 1 | 2.97 | 2.97 |
| LE080251 | ud | BASTIDOR MECANIMOS MOSAIC 1 ELEMENTO (material; 07/12/2012) | 1 | 1.04 | 1.04 |
| LE078802 | ud | PLACA EMBELLECEDORA, MOSAIC, 1 ELEMENTO (material; 07/12/2012) | 1 | 1.31 | 1.31 |
| TEC9982 | ud | PEQUEÑO MATERIAL TELEFONIA (material; 07/12/2012) | 1.15 | 1 | 1.15 |
| MO.ELEC.001 | UD | OFICIAL 1º ELECTRICIDAD | 0.25 | 23.97 | 5.99 |
| MO.ELEC.002 | UD | PEON ORDINARIO ELECTRICIDAD | 0.25 | 22.86 | 5.72 |
| %02000200 | % | MEDIOS AUXILIARES | 2 % | 28.53 | 0.57 |
|  |  | Total |  |  | 29.1 |

| Medición | Uds. | Largo | Parcial |
|---|---|---|---|
| BAJO PERGOLA ENTRADA PABELLON | 1 | 2 | 2.00 |
| BAJO PERGOLA ENTRADA C/ TORRE DE COMARES | 1 | 1 | 1.00 |
| Subtotal |  |  | 3.00 |
| Total |  |  | 3 |

**11.3.042** UD ARQUETA REGISTRO TELECOMUNICACIONES o BT 400X400 (29/06/2001)
4 UD × 123.29 = 493.16
Suministro y ejecución de arqueta para instalación de telecomunicaciones o baja tensión, con tapadera, en terrenos compactos, incluyendo excavación de 400x400x600/750 mm. (largo x ancho x profundidad según canalización) con medios mecánicos, colocación de arqueta prefabricada de paredes de hormigón, hormigonada de contorno, recibido de marco para una tapa de 42x42, y terminación y reposición con los mismos materiales del estado original, incluso carga y retirada a vertedero de material sobrante, y complementos de la obra (protecciones, vallado, etc) Medida la unidad ejecutada.

| Código | Ud | Descripción | Rendimiento | Precio | Importe |
|---|---|---|---|---|---|
| ARQ040060 | UD | ARQUETA PREFABRICADA CON TAPADERA Y CERCO 40X40 (material; 05/11/2023) | 1 | 87.63 | 87.63 |
| XZ05 | M³ | EXCAVACION MECANICA EN ZANJA, POZO O CIMIENTOS | 0.15 | 20.9 | 3.14 |
| XZ10 | M³ | EXCAVACION MANUAL EN ZANJA, POZO O CIMIENTOS | 0.1 | 30.47 | 3.05 |
| XZ40 | M³ | CARGA, TRANSPORTE A VERTEDERO Y DESCARGA DE PRODUC | 0.25 | 1.03 | 0.26 |
| XZ011 | M³ | RELLENO Y TERMINACION ZANJAS A ESTADO ORIGINAL (05/11/2023) | 0.15 | 178.63 | 26.79 |
| %02000200 | % | MEDIOS AUXILIARES | 2 % | 120.87 | 2.42 |
|  |  | Total |  |  | 123.29 |

| Medición | Uds. | Largo | Parcial |
|---|---|---|---|
| INSTALACION TELECO | 1 | 4 | 4.00 |
| Total |  |  | 4 |

**11.3.056** ML CANALIZACION D.C.PVC CORRUGADO 2TX63+1T110MM, CON EXCAVACION (29/06/2001)
18 ML × 55.66 = 1001.88
Ejecución e instalación de canalización eléctrica de baja tensión subterránea, ejecutada en zonas de aceras o zonas peatonales existente, realizada en terreno compacto, incluyendo excavación de zanja de 40x70 cms. (ancho x profundidad) con medios mecánicos o manuales, con recorte de fondo, lecho de arena en fondo de 4 cm, con 1 tubos PE de 63 mm y 1 tubo PE de 110 mm, de doble aislamiento con interio liso y exterior corrugado (homologado según UNE EN 50086-2-4), recubrimiento de tubos con arena hasta 5 cm sobre el nivel del último tubo, cinta señalización riesgo eléctrico, relleno con zahorra compactada hasta base de pavimento, y terminación y reposición con los mismos materiales del estado original, incluso carga y retirada a vertedero de material sobrante, y complementos de la obra (protecciones, vallado, etc). Medida la unidad ejecutada.

| Código | Ud | Descripción | Rendimiento | Precio | Importe |
|---|---|---|---|---|---|
| 100DC063 | ml | TUBO CANALIZACION DC DE 63 MM (material; 07/12/2012) | 1 | 0.5 | 0.50 |
| 100DC110 | ml | TUBO CANALIZACION DC DE 110 MM (material; 05/11/2023) | 1 | 1.87 | 1.87 |
| XZ05 | M³ | EXCAVACION MECANICA EN ZANJA, POZO O CIMIENTOS | 0.2 | 20.9 | 4.18 |
| XZ10 | M³ | EXCAVACION MANUAL EN ZANJA, POZO O CIMIENTOS | 0.1 | 30.47 | 3.05 |
| XZ40 | M³ | CARGA, TRANSPORTE A VERTEDERO Y DESCARGA DE PRODUC | 0.3 | 1.03 | 0.31 |
| XZ011 | M³ | RELLENO Y TERMINACION ZANJAS A ESTADO ORIGINAL | 0.25 | 178.63 | 44.66 |
| %02000200 | % | MEDIOS AUXILIARES | 2 % | 54.57 | 1.09 |
|  |  | Total |  |  | 55.66 |

| Medición | Uds. | Largo | Parcial |
|---|---|---|---|
| CANALIZACION ELECTRICA EXTERIOR | 1 | 18 | 18.00 |
| Total |  |  | 18 |

**11.3.057** ml CANALIZACION D.C.PVC CORRUGADO 1Tx63MM, CON EXCAVACION (29/06/2001)
40 ml × 52.26 = 2090.40
Ejecución e instalación de canalización eléctrica de baja tensión subterránea, ejecutada en zonas de aceras o zonas peatonales existente, realizada en terreno compacto, incluyendo excavación de zanja de 30x60 cms. (ancho x profundidad) con medios mecánicos o manuales, con recorte de fondo, lecho de arena en fondo de 4 cm, 1 tubos PE de doble aislamiento, ø interior 63 mm liso y exterior corrugado (homologado según UNE EN 50086-2-4), recubrimiento de tubos con arena hasta 5 cm sobre el nivel del último tubo, cinta señalización riesgo eléctrico, relleno con zahorra compactada hasta base de pavimento, y terminación y reposición con los mismos materiales del estado original, incluso carga y retirada a vertedero de material sobrante, y complementos de la obra (protecciones, vallado, etc). Medida la unidad ejecutada.

| Código | Ud | Descripción | Rendimiento | Precio | Importe |
|---|---|---|---|---|---|
| 100DC063 | ml | TUBO CANALIZACION DC DE 63 MM | 1 | 0.5 | 0.50 |
| XZ05 | M³ | EXCAVACION MECANICA EN ZANJA, POZO O CIMIENTOS | 0.15 | 20.9 | 3.14 |
| XZ10 | M³ | EXCAVACION MANUAL EN ZANJA, POZO O CIMIENTOS | 0.5 | 30.47 | 15.24 |
| XZ40 | M³ | CARGA, TRANSPORTE A VERTEDERO Y DESCARGA DE PRODUC | 0.2 | 1.03 | 0.21 |
| XZ011 | M³ | RELLENO Y TERMINACION ZANJAS A ESTADO ORIGINAL | 0.18 | 178.63 | 32.15 |
| %02000200 | % | MEDIOS AUXILIARES | 2 % | 51.24 | 1.02 |
|  |  | Total |  |  | 52.26 |

| Medición | Uds. | Largo | Parcial |
|---|---|---|---|
| INSTALACION TELECO | 1 | 40 | 40.00 |
| Total |  |  | 40 |

**11.3.060** ML LINEA DISTRIBUCION 4x16+TTMM2/ CU/ RZ1-K(AS) SUPERFI. (04/12/2012)
116 ML × 12.99 = 1506.84
Suministro e instalación de línea eléctrica ejecutada con cable de cobre de 4x16+TT mm2., con aislamiento de 0,6/1 kV, RZ1-K(AS), no propagador del incendio y con emisión de humos y opacidad reducida, instalado bajo tubo pvc en superficie de 32mm, incluso p.p. de conexionado de conductores, material de señalización y p.m.. Medida la unidad instalada.

| Código | Ud | Descripción | Rendimiento | Precio | Importe |
|---|---|---|---|---|---|
| 1001016 | ml | CABLE CU 1KV/RZ1-K 16MM2 | 5 | 1.72 | 8.60 |
| 10PVC40 | ml | TUBO RIGIDO PVC DE 40MM (material; 27/01/2015) | 1 | 1.06 | 1.06 |
| SO005362 | ud | CAJA REGISTRO PLADUR 100X100X45 | 0.08 | 1.48 | 0.12 |
| TEC9961 | UD | PEQUEÑO MATERIAL ELECTRICIDAD | 0.15 | 1 | 0.15 |
| MO.ELEC.001 | UD | OFICIAL 1º ELECTRICIDAD | 0.06 | 23.97 | 1.44 |
| MO.ELEC.002 | UD | PEON ORDINARIO ELECTRICIDAD | 0.06 | 22.86 | 1.37 |
| %02000200 | % | MEDIOS AUXILIARES | 2 % | 12.74 | 0.25 |
|  |  | Total |  |  | 12.99 |

| Medición | Uds. | Largo | Parcial |
|---|---|---|---|
| DESDE NUEVO CUADRO A CUADRO GENERAL | 1 | 116 | 116.00 |
| Total |  |  | 116 |

**11.3.061** ML LINEA 2x1.5mm2+TT/750V SUPERFICIAL RIGIDO PVC (04/12/2012)
805 ML × 4.15 = 3340.75
Suminiistro e instalación de línea eléctrica de 2x1.5 mm2 + TT 1.5 mm2, con conductores de cobre con aislamiento 750 V (ES07Z1-K (AS)), no propagador del incendio y con emisión de humos y opacidad reducida, instalado en montaje superficial sobre paramentos con canalización mediante tubo rígido de PVC termoestable según norma UNE 61386 de 20 mm de diámetro exterior y grado de protección 7 según UNE 20324, incluso p.p. de cajas de conexión, medios auxiliares se sujeción y material complementario. Medida la longitud ejecutada.

| Código | Ud | Descripción | Rendimiento | Precio | Importe |
|---|---|---|---|---|---|
| 10PVC20 | ML | TUBO RIGIDO PVC DE 20 MM | 1 | 0.51 | 0.51 |
| SO000715 | UD | CAJA REGISTRO IP65/IK07 100X100X55, C/C | 0.08 | 2.49 | 0.20 |
| 1007105 | ML | CABLE CU 750V/ES07Z1-K 1'5MM2 | 3.06 | 0.19 | 0.58 |
| TEC9961 | UD | PEQUEÑO MATERIAL ELECTRICIDAD | 0.44 | 1 | 0.44 |
| MO.ELEC.001 | UD | OFICIAL 1º ELECTRICIDAD | 0.05 | 23.97 | 1.20 |
| MO.ELEC.002 | UD | PEON ORDINARIO ELECTRICIDAD | 0.05 | 22.86 | 1.14 |
| %02000200 | % | MEDIOS AUXILIARES | 2 % | 4.07 | 0.08 |
|  |  | Total |  |  | 4.15 |

| Medición | Uds. | Largo | Parcial |
|---|---|---|---|
| LINEA ILUMINACION PERGOLA ENTRADA AVD. SALVADOR ALLENDE | 1 | 182 | 182.00 |
| LINEA ILUMINACION PERGOLA ENTRADA C/ TORRE DE COMARES | 1 | 162 | 162.00 |
| LINEAS EMERGENCIAS | 1 | 461 | 461.00 |
| Subtotal |  |  | 805.00 |
| Total |  |  | 805 |

**11.3.062** ML LINEA 2x2.5mm2+TT/750V SUPERFICIAL RIGIDO PVC (04/12/2012)
834 ML × 4.52 = 3769.68
Suminiistro e instalación de línea eléctrica de 2x2.5 mm2 + TT 2.5 mm2, con conductores de cobre con aislamiento 750 V (ES07Z1-K (AS)), no propagador del incendio y con emisión de humos y opacidad reducida, instalado en montaje superficial sobre paramentos con canalización mediante tubo rígido de PVC termoestable según norma UNE 61386 de 20 mm de diámetro exterior y grado de protección 7 según UNE 20324, incluso p.p. de cajas de conexión, medios auxiliares se sujeción y material complementario. Medida la longitud ejecutada.

| Código | Ud | Descripción | Rendimiento | Precio | Importe |
|---|---|---|---|---|---|
| 10PVC20 | ML | TUBO RIGIDO PVC DE 20 MM | 1 | 0.51 | 0.51 |
| SO000715 | UD | CAJA REGISTRO IP65/IK07 100X100X55, C/C | 0.08 | 2.49 | 0.20 |
| 1007205 | ML | CABLE CU 750V/ES07Z1-K 2'5MM2 | 3.06 | 0.29 | 0.89 |
| TEC9961 | UD | PEQUEÑO MATERIAL ELECTRICIDAD | 0.49 | 1 | 0.49 |
| MO.ELEC.001 | UD | OFICIAL 1º ELECTRICIDAD | 0.05 | 23.97 | 1.20 |
| MO.ELEC.002 | UD | PEON ORDINARIO ELECTRICIDAD | 0.05 | 22.86 | 1.14 |
| %02000200 | % | MEDIOS AUXILIARES | 2 % | 4.43 | 0.09 |
|  |  | Total |  |  | 4.52 |

| Medición | Uds. | Largo | Parcial |
|---|---|---|---|
| LINEA FAROLAS FACHADA OFICINAS | 1 | 136 | 136.00 |
| LINEA TOMA DE CORRIENTE ENTRADA AVD. SALVADOR ALLENDE | 1 | 170 | 170.00 |
| LINEA TOMA DE CORRIENTE ENTRADA C/ TORRE DE COMARES | 2 | 156 | 312.00 |
| LINEA TOMA DE CORRIENTE BAJO PERGOLA | 2 | 108 | 216.00 |
| Subtotal |  |  | 834.00 |
| Total |  |  | 834 |

**11.3.063** ML LINEA 4x2.5mm2+TT/750V SUPERFICIAL RIGIDO PVC (04/12/2012)
556 ML × 5.3 = 2946.80
Suminiistro e instalación de línea eléctrica de 4x2.5 mm2 + TT 2.5 mm2, con conductores de cobre con aislamiento 750 V (ES07Z1-K (AS)), no propagador del incendio y con emisión de humos y opacidad reducida, instalado en montaje superficial sobre paramentos con canalización mediante tubo rígido de PVC termoestable según norma UNE 61386 de 25 mm de diámetro exterior y grado de protección 7 según UNE 20324, incluso p.p. de cajas de conexión, medios auxiliares se sujeción y material complementario. Medida la longitud ejecutada.

| Código | Ud | Descripción | Rendimiento | Precio | Importe |
|---|---|---|---|---|---|
| 10PVC25 | ML | TUBO RIGIDO PVC DE 25 MM | 1 | 0.69 | 0.69 |
| SO000715 | UD | CAJA REGISTRO IP65/IK07 100X100X55, C/C | 0.08 | 2.49 | 0.20 |
| 1007205 | ML | CABLE CU 750V/ES07Z1-K 2'5MM2 | 5.1 | 0.29 | 1.48 |
| TEC9961 | UD | PEQUEÑO MATERIAL ELECTRICIDAD | 0.49 | 1 | 0.49 |
| MO.ELEC.001 | UD | OFICIAL 1º ELECTRICIDAD | 0.05 | 23.97 | 1.20 |
| MO.ELEC.002 | UD | PEON ORDINARIO ELECTRICIDAD | 0.05 | 22.86 | 1.14 |
| %02000200 | % | MEDIOS AUXILIARES | 2 % | 5.20 | 0.10 |
|  |  | Total |  |  | 5.3 |

| Medición | Uds. | Largo | Parcial |
|---|---|---|---|
| LINEA ILUMINACION PERGOLA ENTRADA PABELLON | 2 | 278 | 556.00 |
| Total |  |  | 556 |

**11.3.065** ML CABLE UPT CAT 6 SUPERFICIAL RIGIDO PVC (04/12/2012)
305 ML × 5.79 = 1765.95
Suministro e instalación de cable para voz-datos, de 4 pares de 0.25mm2, tipo UTP Categoría 6, no propagador del incendio y con emisión de humos y opacidad reducida, instalado en montaje sobre canalización existente, incluso accesorios de montaje y protocolo de pruebas. Medida la unidad instalada.

| Código | Ud | Descripción | Rendimiento | Precio | Importe |
|---|---|---|---|---|---|
| 10PVC25 | ML | TUBO RIGIDO PVC DE 25 MM | 1 | 0.69 | 0.69 |
| 9300091 | ml | CABLE UTP CAT 6 | 1.1 | 0.5 | 0.55 |
| SO000715 | UD | CAJA REGISTRO IP65/IK07 100X100X55, C/C | 0.08 | 2.49 | 0.20 |
| TEC9961 | UD | PEQUEÑO MATERIAL ELECTRICIDAD | 0.49 | 1 | 0.49 |
| MO.ELEC.001 | UD | OFICIAL 1º ELECTRICIDAD | 0.08 | 23.97 | 1.92 |
| MO.ELEC.002 | UD | PEON ORDINARIO ELECTRICIDAD | 0.08 | 22.86 | 1.83 |
| %02000200 | % | MEDIOS AUXILIARES | 2 % | 5.68 | 0.11 |
|  |  | Total |  |  | 5.79 |

| Medición | Uds. | Largo | Parcial |
|---|---|---|---|
| CABLEADO | 1 | 305 | 305.00 |
| Total |  |  | 305 |

**11.3.300** DU NOTA IMPORTANTE
1 DU
NOTA IMPORTANTE: En el transcurso y a la finalización de cada una de las instalaciones se pasarán los controles, pruebas de funcionamiento, documentación de estado de instalaciones, OCA´S, legalización y tramitación de la legalización que corresponda según los reglamentos correspondientes que les sean de aplicación a cada una.

## 12 GESTIÓN DE RESIDUOS (26/10/2023)
Importe: 3942.4

**GTB010** Ud Canon de vertido por entrega de contenedor con tierras a gestor autorizado. (26/10/2023)
20 Ud × 16.04 = 320.80
Canon de vertido por entrega de contenedor de 7 m³ con tierras procedentes de la excavación, en vertedero específico, instalación de tratamiento de residuos de construcción y demolición externa a la obra o centro de valorización o eliminación de residuos.
Incluye: Nada.
Criterio de medición de proyecto: Número de unidades previstas, según documentación gráfica de Proyecto.
Criterio de medición de obra: Se medirá el número de unidades realmente entregadas según especificaciones de Proyecto.

| Código | Ud | Descripción | Rendimiento | Precio | Importe |
|---|---|---|---|---|---|
| mq04res030K | Ud | Canon de vertido por entrega de contenedor de 7 m³ con tierras procedentes de la excavación, en vertedero específico, instalació (maquinaria; 26/10/2023) | 1.05 | 14.98 | 15.73 |
| %0200_1 | % | Costes directos complementarios | 2 % | 15.73 | 0.31 |
|  |  | Total |  |  | 16.04 |

Claves: excavacion, vertedero, construccion

**GTA010** Ud Transporte de tierras con contenedor. (26/10/2023)
20 Ud × 104.51 = 2090.20
Transporte de tierras con contenedor de 7 m³, a vertedero específico, instalación de tratamiento de residuos de construcción y demolición externa a la obra o centro de valorización o eliminación de residuos. Incluso servicio de entrega, alquiler y recogida en obra del contenedor.
Incluye: Carga a camión del contenedor. Transporte de residuos de construcción a vertedero específico, instalación de tratamiento de residuos de construcción y demolición externa a la obra o centro de valorización o eliminación de residuos.
Criterio de medición de proyecto: Número de unidades previstas, según documentación gráfica de Proyecto.
Criterio de medición de obra: Se medirá el número de unidades realmente transportadas según especificaciones de Proyecto.

| Código | Ud | Descripción | Rendimiento | Precio | Importe |
|---|---|---|---|---|---|
| mq04res010apa | Ud | Carga y cambio de contenedor de 7 m³, para recogida de tierras, colocado en obra a pie de carga, incluso servicio de entrega y a (maquinaria; 26/10/2023) | 1.05 | 97.58 | 102.46 |
| %0200_1 | % | Costes directos complementarios | 2 % | 102.46 | 2.05 |
|  |  | Total |  |  | 104.51 |

Claves: vertedero, construccion

**GCA010** m³ Clasificación de residuos de la construcción. (26/10/2023)
200 m³ × 2.5 = 500.00
Clasificación y depósito en contenedor de los residuos de construcción y/o demolición, separándolos en las siguientes fracciones: hormigón, cerámicos, metales, maderas, vidrios, plásticos, papeles o cartones y residuos peligrosos; dentro de la obra en la que se produzcan, con medios manuales.
Incluye: Nada.
Criterio de medición de proyecto: Volumen teórico, estimado a partir del peso y la densidad aparente de los diferentes materiales que componen los residuos, según documentación gráfica de Proyecto.
Criterio de medición de obra: Se medirá, incluyendo el esponjamiento, el volumen de residuos realmente clasificado según especificaciones de Proyecto.
Claves: construccion, hormigon

**GRB010** Ud Canon de vertido por entrega de contenedor con residuos inertes a gestor autorizado. (26/10/2023)
20 Ud × 51.57 = 1031.40
Canon de vertido por entrega de contenedor de 7 m³ con residuos inertes de hormigones, morteros y prefabricados producidos en obras de construcción y/o demolición, en vertedero específico, instalación de tratamiento de residuos de construcción y demolición externa a la obra o centro de valorización o eliminación de residuos.
Criterio de valoración económica: El precio no incluye el servicio de entrega, el alquiler, la recogida en obra del contenedor ni el transporte.
Incluye: Nada.
Criterio de medición de proyecto: Número de unidades previstas, según documentación gráfica de Proyecto.
Criterio de medición de obra: Se medirá el número de unidades realmente entregadas según especificaciones de Proyecto.

| Código | Ud | Descripción | Rendimiento | Precio | Importe |
|---|---|---|---|---|---|
| mq04res020aK | Ud | Canon de vertido por entrega de contenedor de 7 m³ con residuos inertes de hormigones, morteros y prefabricados, producidos en o (maquinaria; 26/10/2023) | 1.05 | 48.15 | 50.56 |
| %0200_1 | % | Costes directos complementarios | 2 % | 50.56 | 1.01 |
|  |  | Total |  |  | 51.57 |

Claves: construccion, vertedero

## 13 SEGURIDAD Y SALUD (26/10/2023)
Importe: 37500
SEGURIDAD Y SALUD. El desglose de todas las medidas incluidas aparece documentado en el Estudio de Seguridad y salud.

| Código | Descripción | Cantidad | Precio | Importe |
|---|---|---|---|---|
| SEG001 | partida alzada seguridad y salud (26/10/2023) | 1 | 37500 | 37500.00 |

| Código | Ud | Descripción | Precio |
|---|---|---|---|
| % | % | Costes directos complementarios | 40453.1 |
| %0200 | % | MEDIOS AUXILIARES | 0 |

## Precios auxiliares

**XZ05** M³ EXCAVACION MECANICA EN ZANJA, POZO O CIMIENTOS (01/07/2001)
Precio: 20.9

| Código | Ud | Descripción | Rendimiento | Precio | Importe |
|---|---|---|---|---|---|
| Q010 | H | RETROEXCAVADORA NEUMÁTICOS 125 C.V. (maquinaria; 03/11/2023) | 0.25 | 72.8 | 18.20 |
| Q160 | H | BANDEJA VIBRANTE 3,5 TM 12 C.V. (maquinaria; 01/07/2001) | 0.08 | 7.57 | 0.61 |
| O10 | H | OFICIAL 1ª CONSTRUCCION | 0.03 | 23.97 | 0.72 |
| O30 | H | PEÓN ORDINARIO CONSTRUCCION | 0.06 | 22.86 | 1.37 |
|  |  | Total |  |  | 20.9 |

**XZ10** M³ EXCAVACION MANUAL EN ZANJA, POZO O CIMIENTOS (29/06/2001)
Precio: 30.47
EXCAVACION MANUAL EN ZANJA, POZO O CIMIENTOS, EN CUALQUIER CLASE DE TERRENO, INCLUSO CARGA, DESCARGA, TRANSPORTE A VERTEDERO O LUGAR DE EMPLEO.

| Código | Ud | Descripción | Rendimiento | Precio | Importe |
|---|---|---|---|---|---|
| Q110 | H | DUMPER 0,75 M3 (maquinaria; 29/06/2001) | 1.25 | 5.86 | 7.33 |
| O30 | H | PEÓN ORDINARIO CONSTRUCCION | 0.75 | 22.86 | 17.15 |
| O10 | H | OFICIAL 1ª CONSTRUCCION | 0.25 | 23.97 | 5.99 |
|  |  | Total |  |  | 30.47 |

**XZ14** UD PARTE PROPORCIONAL DE ENTIBACIÓN CUAJADA CON PANEL (28/04/2004)
Precio: 0.45
PARTE PROPORCIONAL DE ENTIBACIÓN CUAJADA CON PANELES METÁLICOS, INCLUYENDO TRANSPORTE DE LOS MÓDULOS A PIE DE OBRA, ALQUILER Y DESPLAZAMIENTO DE LOS MÓDULOS

| Código | Ud | Descripción | Rendimiento | Precio | Importe |
|---|---|---|---|---|---|
| A16805 | Día | ALQUILER DE MÓDULO METÁLICO DE 4,00×3,15 m PARA ENTIBACIÓN CUAJADA (material; 28/04/2004) | 0.03 | 10 | 0.30 |
| A16810 | UD | TRANSPORTE A PIE DE OBRA D ELOS MÓDULOS METÁLICOS PARA ENTIBACIÓN (material; 28/04/2004) | 0 | 1200 | 0.00 |
| Q010 | H | RETROEXCAVADORA NEUMÁTICOS 125 C.V. | 0.002 | 72.8 | 0.15 |
|  |  | Total |  |  | 0.45 |

**XZ40** M³ CARGA, TRANSPORTE A VERTEDERO Y DESCARGA DE PRODUC (29/06/2001)
Precio: 1.03
CARGA, TRANSPORTE A VERTEDERO Y DESCARGA DE PRODUCTOS SOBRANTES DE LA EXCAVACIÓN (CANON DE VERTIDO NO INCLUIDO)

| Código | Ud | Descripción | Rendimiento | Precio | Importe |
|---|---|---|---|---|---|
| Q040 | H | PALA CARGADORA NEUMÁTICOS 1,75 M3, 100 C.V. (maquinaria; 29/06/2001) | 0.015 | 27 | 0.41 |
| Q060 | H | CAMIÓN VOLQUETE 6 M3, 160 C.V. (maquinaria; 29/06/2001) | 0.03 | 20.8 | 0.62 |
|  |  | Total |  |  | 1.03 |

**XZ50** M³ RELLENO LOCALIZADO EN ZANJAS O TRASDÓS OF (29/06/2001)
Precio: 2.11
RELLENO LOCALIZADO EN ZANJAS O TRASDOSES DE OBRAS DE FÁBRICA, INCLUSO EXTENSIÓN, HUMECTACIÓN Y COMPACTACIÓN

| Código | Ud | Descripción | Rendimiento | Precio | Importe |
|---|---|---|---|---|---|
| Q040 | H | PALA CARGADORA NEUMÁTICOS 1,75 M3, 100 C.V. | 0.02 | 27 | 0.54 |
| Q070 | H | CAMIÓN CISTERNA DE AGUA (maquinaria; 30/06/2001) | 0.02 | 16.77 | 0.34 |
| A02505 | M³ | AGUA (material; 30/06/2001) | 0.025 | 0.6 | 0.02 |
| Q160 | H | BANDEJA VIBRANTE 3,5 TM 12 C.V. | 0.04 | 7.57 | 0.30 |
| O30 | H | PEÓN ORDINARIO CONSTRUCCION | 0.04 | 22.86 | 0.91 |
|  |  | Total |  |  | 2.11 |

## Recursos

**mo020** h Oficial 1ª construcción
Claves: construccion

**mo113** h Peón ordinario construcción
Claves: construccion

**mt09pye010b** m³ Pasta de yeso de construcción B1, según UNE-EN 13279-1
Claves: construccion

**mt09mif010ia** t Mortero industrial para albañilería
Claves: color, gris

**mo112** h Peón especializado construcción
Claves: construccion

**mt10hmf011Bc** m³ Hormigón en masa HM-20/P/20/X0, fabricado en central
Claves: hormigon, central

**mt08cem011a** kg Cemento Portland CEM II/B-L 32,5 R, color gris, en sacos, según UNE-EN 197-1
Claves: color, gris

**mt18bhi010tc** m² Loseta de hormigón para uso exterior
Claves: hormigon, color, gris

**mo041** h Oficial 1ª construcción de obra civil
Claves: construccion

**mo087** h Ayudante construcción de obra civil
Claves: construccion

**au00auh020** Canaleta para vertido del hormigón
Claves: hormigon

**mt10hmf010tLb** m³ Hormigón HM-20/B/20/X0, fabricado en central
Claves: hormigon, central

**mt08fic020b** kg Fibras de vidrio resistentes a los álcalis (AR)
Claves: diametro, elastico, hormigon

**mt09wnc011cb** kg Mortero decorativo de rodadura para pavimento de hormigón
Claves: hormigon, color, gris

**mt09wnc020j** kg Desmoldeante en polvo
Claves: color, gris, hormigon

**mt09wnc030a** kg Resina impermeabilizante
Claves: hormigon

**mt09mif010cb** t Mortero industrial para albañilería
Claves: color, gris

**mo021** h Oficial 1ª construcción en trabajos de albañilería
Claves: construccion

**mo114** h Peón ordinario construcción en trabajos de albañilería
Claves: construccion

**mt31abp135aa** Ud Barra de sujeción para minusválidos
Claves: pared, tubo, diametro

**mt09bnc235a** l Imprimación monocomponente a base de resinas sintéticas modificadas sin disolventes
Claves: color

**mt16pea020a** m² Panel rígido de poliestireno expandido
Claves: lateral, junta

**mt22amy010aaa** Ud Armazón metálico de chapa grecada
Claves: pared

**mo077** h Ayudante construcción
Claves: construccion

**mt18bdk015a** m² Mosaico de gres esmaltado
Claves: color, liso

**mt09mcp010oa** kg Adhesivo cementoso mejorado
Claves: color, gris, colocacion

**mt09mcp020pE** kg Mortero de juntas de resinas reactivas
Claves: color

**mt30asp030d** Ud Bastidor metálico regulable
Claves: codo, diametro

**mt34lle030be** Ud Luminaria circular fija de techo tipo Downlight
Claves: diametro, color

**mt30sfg110a** Ud Inodoro suspendido
Claves: color

**mt30sfg111a** Ud Asiento y tapa de inodoro, de Duroplast, color blanco
Claves: tapa, color

**mt34gir891a** Ud Detector de presencia
Claves: material, color, lateral

**mt33gir801aa** Ud Marco embellecedor antivandálico
Claves: material, color, junta

**mt09mcp100d** kg Adhesivo cementoso
Claves: color, colocacion

**mt18acc100b** Ud Kit de crucetas de PVC para garantizar un espesor de las juntas entre piezas de entre 1 y 20 mm y calzos y cuñas de PVC
Claves: pvc

**mt09mcp020jF** kg Mortero de juntas cementoso mejorado
Claves: color

**mt36tit010bc** m Tubo de PVC, serie B
Claves: tubo, pvc, diametro

**mt36tit010gc** m Tubo de PVC, serie B
Claves: tubo, pvc, diametro

**mt11var009** l Líquido limpiador para pegado mediante adhesivo de tubos y accesorios de PVC
Claves: pvc

**mt11var010** l Adhesivo para tubos y accesorios de PVC
Claves: pvc

**mt36tie010fd** m Tubo de PVC, serie B
Claves: tubo, pvc, diametro

**mt36bsj010aa** Ud Bote sifónico de PVC
Claves: pvc, diametro, tapa

**mt36tit010ca** m Tubo de PVC, serie B, de 50 mm de diámetro y 3 mm de espesor, según UNE-EN 1329-1
Claves: tubo, pvc, diametro

**mt37tpu400a** Ud Material auxiliar para montaje y sujeción a la obra de las tuberías de polietileno reticulado (PE-Xa)
Claves: material, auxiliar, diametro

**mt37tpu010ag** m Tubo de polietileno reticulado (PE-Xa)
Claves: tubo, diametro

**mt37tpu400b** Ud Material auxiliar para montaje y sujeción a la obra de las tuberías de polietileno reticulado (PE-Xa)
Claves: material, auxiliar, diametro

**mt37tpu010bg** m Tubo de polietileno reticulado (PE-Xa)
Claves: tubo, diametro

**mt37avu022b** Ud Válvula de esfera, de latón, de 20 mm de diámetro
Claves: diametro

**mt12fmx110** m² Placa laminada compacta de alta presión (HPL) Max Compact FH F-Quality "FUNDERMAX"
Claves: color, elastico

**mt12fmx121b** Ud Kit de complementos para la instalación del sistema de tabiquería interior Pegado Elástico "FUNDERMAX"
Claves: elastico

**mt05plt010bb** Ud Ladrillo cerámico cara vista perforado hidrofugado
Claves: color, liso

**mt42trx050cfu** Ud Rejilla de retorno
Claves: color

**mt27pfs100db** l Imprimación acrílica
Claves: color

**mt27pii070d** l Pintura plástica para interior
Claves: color

**mt13ccz010a** m² Bandeja de zinc de 0,7 mm de espesor y 580 mm entre ejes
Claves: junta

**mt13ccg040** m Junta de estanqueidad para chapas perfiladas de acero
Claves: junta

**mt09mif010ca** t Mortero industrial para albañilería
Claves: color, gris

**mt13vap021a** Ud Clavos de acero galvanizado de 3 mm de diámetro y 50 mm de longitud
Claves: diametro, junta

**mt50spl105a** Ud Fijación compuesta por taco químico, arandela y tornillo de acero de 12 mm de diámetro y 80 mm de longitud
Claves: diametro

**mt50spl005** Ud Fijación compuesta por taco químico, arandela y tornillo de acero inoxidable de 12 mm de diámetro y 80 mm de longitud
Claves: diametro

**mt50spl030** m Cable flexible de acero inoxidable AISI 316
Claves: diametro

**mt50spl090** Ud Poste de acero inoxidable AISI 316
Claves: horizontal

**mt50spl080** Ud Protector para cabo, de PVC, color amarillo
Claves: pvc, color

**mt12www020** m Chapa plegada de acero galvanizado
Claves: union

**mt22www010d** Ud Cartucho de 290 ml de sellador adhesivo monocomponente
Claves: color

**mt26aab010ad** m Tubo cuadrado de perfil hueco de acero laminado en frío de 40x40x1,5 mm
Claves: tubo, medio

**mt26aac010aa** m Cuadradillo de perfil macizo de acero laminado en caliente de 12x12 mm
Claves: medio

**mt27pfi200a** l Imprimación sintética antioxidante de secado rápido
Claves: color, gris

**mt27ess200c** l Esmalte sintético de secado rápido
Claves: color

**mt21lpc030** Ud Kit de accesorios de fijación
Claves: lateral

**mt22www050a** Ud Cartucho de 300 ml de silicona neutra oxímica
Claves: color

**mt44stm013apa** Ud Estor enrollable
Claves: pvc, color, gris

**mt44stm013f** Ud Estor fijo triangular
Claves: pvc, color, gris

**motor_lamas** ud motor de control de posicion de lamas orientables
motor de control d eposicion de lamas orientables

**mt01are020a** m³ Gravilla de cantera, de piedra caliza, de 20 a 40 mm de diámetro
Claves: diametro

**mt10hmf011fb** m³ Hormigón de limpieza HL-150/B/20, fabricado en central
Claves: hormigon, central

**mo045** h Oficial 1ª estructurista, en trabajos de puesta en obra del hormigón
Claves: hormigon

**mo092** h Ayudante estructurista, en trabajos de puesta en obra del hormigón
Claves: hormigon

**mt08var050** kg Alambre galvanizado para atar, de 1,30 mm de diámetro
Claves: diametro

**mt10haf010** m³ Hormigón HA-25/F/20/XC2, fabricado en central
Claves: hormigon, central

**mt11var300** m Tubo de PVC liso, de varios diámetros
Claves: tubo, pvc, liso

**au00auh040** Vibrador de hormigón, eléctrico
Claves: hormigon

**mt16pea020c** m² Panel rígido de poliestireno expandido
Claves: lateral, junta

**mq06cor020** h Equipo para corte de juntas en soleras de hormigón
Claves: hormigon

**mt07www040a** Ud Juego de arandelas, tuerca y contratuerca, para perno de anclaje de 12 mm de diámetro
Claves: diametro

**mt26cea010m** m² Cierre metálico enrollable de lamas de aluminio extrusionado
Claves: color

**mt26eem020** Ud Cerradura de seguridad para cierre enrollable
Cerradura de seguridad al suelo para cierre enrollable.

**mt25pem020e** m Premarco de tubo de acero galvanizado de 50x20x2 mm
Claves: tubo

**mt26pfg015b** m² Carpintería de acero UNE-EN 10025 S235JR para ventana fija
Claves: color

**mt22www010b** Ud Cartucho de 290 ml de sellador adhesivo monocomponente
Claves: color, gris

**mt22www050b** Ud Cartucho de 300 ml de silicona neutra oxímica
Claves: color, gris

**mt20ffm010rj** m Frente de forjado de chapa plegada de aluminio lacado en color
Claves: color

**mt25paa010ac** Ud Puerta de entrada de aluminio termolacado
Claves: color

**mt13dcp011bul** m² Panel sándwich acústico de acero galvanizado
Panel sándwich acústico de acero galvanizado, para cubiertas, de 100 mm de espesor y 1150 mm de anchura, formado por cara exterior de chapa grecada con cinco grecas acabado prelacado, RC3 y RUV2, según UNE-EN 10169, de 0,5 mm de espesor, alma aislante de lana de roca de densidad media 95 kg/m³ y cara interior de chapa nervada acabado prelacado, de 0,5 mm de espesor, con perforaciones de 3 mm de diámetro, conductividad térmica 0,35 W/(mK), Euroclase A2-s1, d0 de reacción al fuego, según UNE-EN 13501-1, con 35 dB de índice global de reducción acústica, Rw, proporcionando una reducción del nivel global ponderado de presión de ruido aéreo de 34,7 dBA y coeficiente de absorción acústica medio 0,85, según UNE-EN ISO 354.
Claves: diametro, nivel, medio

**mt12www030qbu** m Chapa plegada de acero galvanizado
Claves: lateral

**mt21veg055** m² Doble acristalamiento templado de control solar y seguridad (laminar)
Claves: color

**mt21vva021** Ud Material auxiliar para la colocación de vidrios
Claves: material, auxiliar, colocacion

**mt12fla120b** m Lama horizontal de superficie lisa
Claves: horizontal, color

**mt12fla130b** m² Estructura soporte para falsos techos registrables de lamas metálicas de 150 mm de anchura
Claves: rigidez, union

**mt18adq020d** kg Adhesivo, a base de copolímeros acrílicos modificados en dispersión acuosa
Claves: color, pvc

**mt18pve020br** m² Loseta heterogénea de PVC
Claves: pvc

**mt35cgm040g** Ud Caja empotrable con puerta opaca
Claves: color

**mt35www010** Ud Material auxiliar para instalaciones eléctricas
Claves: material, auxiliar

**mt19ewa020** Ud Material auxiliar para anclaje de encimera
Claves: material, auxiliar

**mt32war010** kg Sellador elástico de poliuretano monocomponente para juntas
Claves: elastico

**mt09mcr060c** kg Mortero de juntas cementoso, CG1, para junta mínima entre 1,5 y 3 mm, según UNE-EN 13888
Claves: junta

**mt26aab010cv** m Tubo circular de perfil hueco de acero laminado en frío de diámetro 60 mm
Claves: tubo, diametro, medio

**mt26aab010ct** m Tubo circular de perfil hueco de acero laminado en frío de diámetro 40 mm
Claves: tubo, diametro, medio

**mt26aac010dn** m Redondo de perfil macizo de acero laminado en caliente de diámetro 10 mm
Claves: diametro, medio

**mt26dpa030a** m Pasamanos recto formado por tubo hueco de acero inoxidable AISI 304
Claves: tubo, diametro, material

**mt08eme070a** m² Paneles metálicos modulares, para encofrar muros de hormigón de hasta 3 m de altura
Claves: encofrar, hormigon

**mt08eme075j** Ud Estructura soporte de sistema de encofrado vertical
Claves: hormigon

**mt08var204** Ud Pasamuros de PVC para paso de los tensores del encofrado, de varios diámetros y longitudes
Claves: pvc

**mt10hmf010tMc** m³ Hormigón HM-20/P/40/X0, fabricado en central
Claves: hormigon, central

**mt01arg100b** m³ Bolos de piedra de 15 a 30 cm de diámetro
Claves: diametro

**mt18aph010c** Ud Adoquín bicapa de hormigón
Claves: hormigon, liso, color, gris

**mt26pca020ed** Ud Puerta cortafuegos pivotante homologada
Claves: color, junta

**mt36tit400g** Ud Material auxiliar para montaje y sujeción a la obra de las tuberías de PVC, serie B, de 110 mm de diámetro
Claves: material, auxiliar, pvc, diametro

**mt36tit010gj** m Tubo de PVC, serie B
Claves: tubo, pvc, diametro

**mt11cld100da** Ud Caldereta con sumidero no sifónico extensible de PVC
Claves: pvc, diametro, color

**mt11var020** Ud Kit de accesorios de montaje, piezas especiales y elementos de sujeción, para saneamiento
Claves: saneamiento

**mt35crg155g** Ud Caja de recarga de vehículo eléctrico con pantalla táctil y lector de tarjeta RFID
Claves: color

**mt27pip030ba** kg Pintura para interior
Claves: medio, color

**mt27pii020lk** l Pintura para exterior
Claves: color

**mt27mvp010g** l Pintura plástica para exterior, a base de resinas acrílicas, color azul, acabado satinado, textura lisa
Claves: color

**O10** H OFICIAL 1ª CONSTRUCCION
OFICIAL 1ª

**O30** H PEÓN ORDINARIO CONSTRUCCION
PEÓN ORDINARIO

**P02TVO440** m Tubo PVC liso evacuación encolado D=90
CIVINIL

**P02CVC290** u Codo M-H PVC j. peg.87,5º DN 90mm gris
CÓDIGO 1001405

**P01AA020** m3 Arena de río 0/6 mm
Claves: areno, material, rio

**P02TVO460** m Tubo PVC liso evacuación encolado D=125
CIVINIL
Claves: cola, evacuacion, liso, material, pvc, tubo

**P02CVC310** u Codo M-H PVC j. peg.87,5º DN 125mm gris
CÓDIGO 1001417
Claves: codo, gris, material, pvc

**P01DW090** m Pequeño material
Claves: material

**DEP5000** u deposito pvc 16000l aguas grises
08230
Claves: cal, horizontal, material

**XZ011** M³ RELLENO Y TERMINACION ZANJAS A ESTADO ORIGINAL
RELLENO LOCALIZADO EN ZANJAS O TRASDOSES DE OBRAS DE FÁBRICA, INCLUSO EXTENSIÓN, HUMECTACIÓN Y COMPACTACIÓN

**mq04res030K** Ud Canon de vertido por entrega de contenedor de 7 m³ con tierras procedentes de la excavación
Claves: excavacion, vertedero, construccion

**mq04res020aK** Ud Canon de vertido por entrega de contenedor de 7 m³ con residuos inertes de hormigones
Claves: construccion, vertedero
